# Projekt
Leistungsbeschreibung (GAEB DA XML 3.2, DA81)
Währung: EUR
Erstellt mit: myview DataGenerator GAEB, myview-GAEB-DA-XML-Export, 15.07.2021

## LV ESYLUX Produktprogramm
Datum: 15.07.2021

### 01 Ausschreibungstext

#### 01.01 Ausschreibungstext

##### 01.01.01 Ausschreibungstext

**01.01.01.001**
KNX Deckeneinbau-Präsenzmelder mit 360° Erfassungsbereich
Steuerungssystem: KNX

Montageart: Unterputzmontage / Gerätedose (Ø 68 mm)
Montageort: Decke
Abmessungen: Höhe/Tiefe 38 mm, Ø 108 mm
Einbaumaß: Einbautiefe: 24 mm, Ø 60 mm
Gewicht: 177 g
Schutzart: IP20
Schutzklasse: III
Zulässige Umgebungstemperatur: 5 °C...+35 °C
Relative Luftfeuchte: 5 - 93 %, nicht kondensierend
Farbe: weiß, ähnlich RAL 9010
Nennspannung: 29 - 31 V DC
Erfassungswinkel: 360°
Erfassungsreichweite quer: Ø 8 m
Erfassungsreichweite frontal: Ø 6 m
Erfassungsreichweite Präsenzbereich: Ø 4 m
Erfassungsbereich: bis zu 50 m²
Empf. Montagehöhe: 3 m
Max. Montagehöhe: 5 m
Helligkeitswert: 5 – 2000 lx
Anzahl Lichtkanäle: 2
Anzahl HLK-Kanäle: 1
Konstantlichtregelung: true
Schaltverzögerung von "dunkel zu hell": 300 s
Schaltverzögerung von "hell zu dunkel": 30 s
Menge: 1,000 Stk

**01.01.01.002**
KNX Deckeneinbau-Präsenzmelder mit 360° Erfassungsbereich
Steuerungssystem: KNX

Montageart: Unterputzmontage / Gerätedose (Ø 68 mm)
Montageort: Decke
Abmessungen: Höhe/Tiefe 38 mm, Ø 108 mm
Einbaumaß: Einbautiefe: 24 mm, Ø 60 mm
Gewicht: 205 g
Schutzart: IP20
Schutzklasse: III
Zulässige Umgebungstemperatur: 5 °C...+35 °C
Relative Luftfeuchte: 5 - 93 %, nicht kondensierend
Farbe: weiß, ähnlich RAL 9010
Nennspannung: 29 - 31 V DC
Erfassungswinkel: 360°
Erfassungsreichweite quer: Ø 8 m
Erfassungsreichweite frontal: Ø 6 m
Erfassungsreichweite Präsenzbereich: Ø 4 m
Erfassungsbereich: bis zu 50 m²
Empf. Montagehöhe: 3 m
Max. Montagehöhe: 5 m
Helligkeitswert: 5 – 2000 lx
Anzahl Lichtkanäle: 2
Anzahl HLK-Kanäle: 1
Konstantlichtregelung: true
Schaltverzögerung von "dunkel zu hell": 300 s
Schaltverzögerung von "hell zu dunkel": 30 s
Menge: 1,000 Stk

**01.01.01.003**
KNX Deckeneinbau-Präsenzmelder mit 360° Erfassungsbereich
Steuerungssystem: KNX

Montageart: Unterputzmontage / Gerätedose (Ø 68 mm)
Montageort: Decke
Abmessungen: Höhe/Tiefe 74 mm, Ø 108 mm
Einbaumaß: Einbautiefe: 24 mm, Ø 60 mm
Gewicht: 172 g
Schutzart: IP20
Schutzklasse: II
Zulässige Umgebungstemperatur: 5 °C...+35 °C
Relative Luftfeuchte: 5 - 93 %, nicht kondensierend
Farbe: weiß, ähnlich RAL 9010
Nennspannung: 230 - 230 V AC / 50 - 50 Hz
Erfassungswinkel: 360°
Erfassungsreichweite quer: Ø 8 m
Erfassungsreichweite frontal: Ø 6 m
Erfassungsreichweite Präsenzbereich: Ø 4 m
Erfassungsbereich: bis zu 50 m²
Empf. Montagehöhe: 3 m
Max. Montagehöhe: 5 m
Helligkeitswert: 5 – 2000 lx
Anzahl Lichtkanäle: 2
Anzahl HLK-Kanäle: 1
Konstantlichtregelung: true
Schaltverzögerung von "dunkel zu hell": 300 s
Schaltverzögerung von "hell zu dunkel": 30 s
Menge: 1,000 Stk

**01.01.01.004**
Bewegungsmelder mit 360° Erfassungsbereich für die Deckenmontage
Steuerungssystem: ON/OFF

Montageart: Unterputzmontage / Gerätedose (Ø 68 mm)
Montageort: Decke
Abmessungen: Höhe/Tiefe 62 mm, Ø 108 mm
Einbaumaß: Einbautiefe: 24 mm, Ø 60 mm
Gewicht: 141 g
Schutzart: IP20 als Unterputz-Version,
IP20/IP54 mit Aufputzdose (separat bestellen),
IP20 als Deckeneinbau-Version (Einbau-Set separat bestellen)
Schutzklasse: II
Zulässige Umgebungstemperatur: -25 °C...+50 °C
Relative Luftfeuchte: 5 - 93 %, nicht kondensierend
Farbe: weiß, ähnlich RAL 9010
Nennspannung: 230 - 230 V AC / 50 - 50 Hz
Erfassungswinkel: 360°
Erfassungsreichweite quer: Ø 8 m
Erfassungsreichweite frontal: Ø 6 m
Erfassungsbereich: bis zu 50 m²
Empf. Montagehöhe: 3 m
Max. Montagehöhe: 5 m
Helligkeitswert: 5 – 2000 lx
Anzahl Lichtkanäle: 1
Konstantlichtregelung: false
Schaltverzögerung von "dunkel zu hell": 0 s
Schaltverzögerung von "hell zu dunkel": 30 s
Menge: 1,000 Stk

**01.01.01.005**
Bewegungsmelder mit 360° Erfassungsbereich für die Deckenmontage
Steuerungssystem: ON/OFF

Montageart: Unterputzmontage / Gerätedose (Ø 68 mm)
Montageort: Decke
Abmessungen: Höhe/Tiefe 62 mm, Ø 108 mm
Einbaumaß: Einbautiefe: 24 mm, Ø 60 mm
Gewicht: 146 g
Schutzart: IP20 als Unterputz-Version,
IP20/IP54 mit Aufputzdose (separat bestellen),
IP20 als Deckeneinbau-Version (Einbau-Set separat bestellen)
Schutzklasse: II
Zulässige Umgebungstemperatur: -25 °C...+50 °C
Relative Luftfeuchte: 5 - 93 %, nicht kondensierend
Farbe: weiß, ähnlich RAL 9010
Nennspannung: 230 - 230 V AC / 50 - 50 Hz
Erfassungswinkel: 360°
Erfassungsreichweite quer: Ø 8 m
Erfassungsreichweite frontal: Ø 6 m
Erfassungsbereich: bis zu 50 m²
Empf. Montagehöhe: 3 m
Max. Montagehöhe: 5 m
Helligkeitswert: 5 – 2000 lx
Anzahl Lichtkanäle: 1
Konstantlichtregelung: false
Schaltverzögerung von "dunkel zu hell": 0 s
Schaltverzögerung von "hell zu dunkel": 30 s
Menge: 1,000 Stk

**01.01.01.006**
Bewegungsmelder  mit 360° Erfassungsbereich für die Deckenmontage
Steuerungssystem: ON/OFF

Montageart: Unterputzmontage / Gerätedose (Ø 68 mm)
Montageort: Decke
Abmessungen: Höhe/Tiefe 70 mm, Ø 108 mm
Einbaumaß: Einbautiefe: 24 mm, Ø 60 mm
Gewicht: 145 g
Schutzart: IP20 als Unterputz-Version,
IP20/IP54 mit Aufputzdose (separat bestellen),
IP20 als Deckeneinbau-Version (Einbau-Set separat bestellen)
Schutzklasse: II
Zulässige Umgebungstemperatur: -25 °C...+50 °C
Relative Luftfeuchte: 5 - 93 %, nicht kondensierend
Farbe: weiß, ähnlich RAL 9010
Nennspannung: 230 - 230 V AC / 50 - 50 Hz
Erfassungswinkel: 360°
Erfassungsreichweite quer: Ø 24 m
Erfassungsreichweite frontal: Ø 11 m
Erfassungsbereich: bis zu 453 m²
Empf. Montagehöhe: 3 m
Max. Montagehöhe: 10 m
Helligkeitswert: 5 – 2000 lx
Anzahl Lichtkanäle: 1
Konstantlichtregelung: false
Schaltverzögerung von "dunkel zu hell": 0 s
Schaltverzögerung von "hell zu dunkel": 30 s
Menge: 1,000 Stk

**01.01.01.007**
Bewegungsmelder mit 360° Erfassungsbereich für die Deckenmontage, Ø 24 m, Stecker, Buchse
Steuerungssystem: ON/OFF

Montageart: Einbau
Montageort: Decke
Abmessungen: Höhe/Tiefe 107 mm, Ø 108 mm
Einbaumaß: Einbautiefe: 300 mm, Ø 68 mm
Gewicht: 576 g
Schutzart: IP20
Schutzklasse: II
Zulässige Umgebungstemperatur: -25 °C...+50 °C
Relative Luftfeuchte: 5 - 93 %, nicht kondensierend
Farbe: weiß, ähnlich RAL 9010
Nennspannung: 230 - 230 V AC / 50 - 50 Hz
Erfassungswinkel: 360°
Erfassungsreichweite quer: Ø 24 m
Erfassungsreichweite frontal: Ø 11 m
Erfassungsbereich: bis zu 453 m²
Empf. Montagehöhe: 3 m
Max. Montagehöhe: 10 m
Helligkeitswert: 5 – 2000 lx
Anzahl Lichtkanäle: 1
Konstantlichtregelung: false
Menge: 1,000 Stk

**01.01.01.008**
Bewegungsmelder mit 360° Erfassungsbereich für die Deckenmontage, Ø 8 m, Stecker, Buchse
Steuerungssystem: ON/OFF

Montageart: Einbau
Montageort: Decke
Abmessungen: Höhe/Tiefe 99 mm, Ø 108 mm
Einbaumaß: Einbautiefe: 300 mm, Ø 68 mm
Gewicht: 573 g
Schutzart: IP20
Schutzklasse: II
Zulässige Umgebungstemperatur: -25 °C...+50 °C
Relative Luftfeuchte: 5 - 93 %, nicht kondensierend
Farbe: weiß, ähnlich RAL 9010
Nennspannung: 230 - 230 V AC / 50 - 50 Hz
Erfassungswinkel: 360°
Erfassungsreichweite quer: Ø 8 m
Erfassungsreichweite frontal: Ø 6 m
Erfassungsbereich: bis zu 50 m²
Empf. Montagehöhe: 3 m
Max. Montagehöhe: 5 m
Helligkeitswert: 5 – 2000 lx
Anzahl Lichtkanäle: 1
Konstantlichtregelung: false
Menge: 1,000 Stk

**01.01.01.009**
Bewegungsmelder mit 360° Erfassungsbereich für die Deckenmontage, Ø 24 m, Stecker
Steuerungssystem: ON/OFF

Montageart: Einbau
Montageort: Decke
Abmessungen: Höhe/Tiefe 107 mm, Ø 108 mm
Einbaumaß: Einbautiefe: 300 mm, Ø 68 mm
Gewicht: 410 g
Schutzart: IP20
Schutzklasse: II
Zulässige Umgebungstemperatur: -25 °C...+50 °C
Relative Luftfeuchte: 5 - 93 %, nicht kondensierend
Farbe: weiß, ähnlich RAL 9010
Nennspannung: 230 - 230 V AC / 50 - 50 Hz
Erfassungswinkel: 360°
Erfassungsreichweite quer: Ø 24 m
Erfassungsreichweite frontal: Ø 11 m
Erfassungsbereich: bis zu 453 m²
Empf. Montagehöhe: 3 m
Max. Montagehöhe: 10 m
Helligkeitswert: 5 – 2000 lx
Anzahl Lichtkanäle: 1
Konstantlichtregelung: false
Menge: 1,000 Stk

**01.01.01.010**
Bewegungsmelder mit 360° Erfassungsbereich für die Deckenmontage, Ø 8 m, Stecker
Steuerungssystem: ON/OFF

Montageart: Einbau
Montageort: Decke
Abmessungen: Höhe/Tiefe 99 mm, Ø 108 mm
Einbaumaß: Einbautiefe: 300 mm, Ø 68 mm
Gewicht: 405 g
Schutzart: IP20
Schutzklasse: II
Zulässige Umgebungstemperatur: -25 °C...+50 °C
Relative Luftfeuchte: 5 - 93 %, nicht kondensierend
Farbe: weiß, ähnlich RAL 9010
Nennspannung: 230 - 230 V AC / 50 - 50 Hz
Erfassungswinkel: 360°
Erfassungsreichweite quer: Ø 8 m
Erfassungsreichweite frontal: Ø 6 m
Erfassungsbereich: bis zu 50 m²
Empf. Montagehöhe: 3 m
Max. Montagehöhe: 5 m
Helligkeitswert: 5 – 2000 lx
Anzahl Lichtkanäle: 1
Konstantlichtregelung: false
Menge: 1,000 Stk

**01.01.01.011**
Bewegungsmelder  mit 360° Erfassungsbereich für die Deckenmontage in Lagerhallen
Steuerungssystem: ON/OFF

Montageart: Unterputzmontage / Gerätedose (Ø 68 mm)
Montageort: Decke
Abmessungen: Höhe/Tiefe 70 mm, Ø 108 mm
Einbaumaß: Einbautiefe: 24 mm, Ø 60 mm
Gewicht: 129 g
Schutzart: IP20 als Unterputz-Version,
IP20/IP54 mit Aufputzdose (separat bestellen),
IP20 als Deckeneinbau-Version (Einbau-Set separat bestellen)
Schutzklasse: II
Zulässige Umgebungstemperatur: -25 °C...+50 °C
Relative Luftfeuchte: 5 - 93 %, nicht kondensierend
Farbe: weiß, ähnlich RAL 9010
Nennspannung: 230 - 230 V AC / 50 - 50 Hz
Erfassungswinkel: 360°
Erfassungsreichweite quer: Ø 32 m
Erfassungsreichweite frontal: Ø 16 m
Erfassungsbereich: bis zu 805 m²
Empf. Montagehöhe: 10 m
Max. Montagehöhe: 15 m
Helligkeitswert: 5 – 2000 lx
Anzahl Lichtkanäle: 1
Konstantlichtregelung: false
Menge: 1,000 Stk

**01.01.01.012**
Bewegungsmelder mit 360° Erfassungsbereich für die Deckenmontage
Steuerungssystem: ON/OFF

Montageart: Unterputzmontage / Gerätedose (Ø 68 mm)
Montageort: Decke
Abmessungen: Höhe/Tiefe 70 mm, Ø 108 mm
Einbaumaß: Einbautiefe: 24 mm, Ø 60 mm
Gewicht: 147 g
Schutzart: IP20 als Unterputz-Version,
IP20/IP54 mit Aufputzdose (separat bestellen),
IP20 als Deckeneinbau-Version (Einbau-Set separat bestellen)
Schutzklasse: II
Zulässige Umgebungstemperatur: -25 °C...+50 °C
Relative Luftfeuchte: 5 - 93 %, nicht kondensierend
Farbe: weiß, ähnlich RAL 9010
Nennspannung: 230 - 230 V AC / 50 - 50 Hz
Erfassungswinkel: 360°
Erfassungsreichweite quer: Ø 32 m
Erfassungsreichweite frontal: Ø 11 m
Erfassungsbereich: bis zu 805 m²
Empf. Montagehöhe: 3 m
Max. Montagehöhe: 10 m
Helligkeitswert: 5 – 2000 lx
Anzahl Lichtkanäle: 1
Konstantlichtregelung: false
Menge: 1,000 Stk

**01.01.01.013**
Bewegungsmelder mit 360° Erfassungsbereich für die Deckenmontage in Korridoren
Steuerungssystem: ON/OFF

Montageart: Unterputzmontage / Gerätedose (Ø 68 mm)
Montageort: Decke
Abmessungen: Höhe/Tiefe 70 mm, Ø 108 mm
Einbaumaß: Einbautiefe: 24 mm, Ø 60 mm
Gewicht: 144 g
Schutzart: IP20 als Unterputz-Version,
IP20/IP54 mit Aufputzdose (separat bestellen),
IP20 als Deckeneinbau-Version (Einbau-Set separat bestellen)
Schutzklasse: II
Zulässige Umgebungstemperatur: -25 °C...+50 °C
Relative Luftfeuchte: 5 - 93 %, nicht kondensierend
Farbe: weiß, ähnlich RAL 9010
Nennspannung: 230 - 230 V AC / 50 - 50 Hz
Erfassungswinkel: 360°
Erfassungsreichweite quer: 32 m elliptisch
Erfassungsreichweite frontal: Ø 16 m
Erfassungsbereich: bis zu 628 m²
Empf. Montagehöhe: 3 m
Max. Montagehöhe: 10 m
Helligkeitswert: 5 – 2000 lx
Anzahl Lichtkanäle: 1
Konstantlichtregelung: false
Menge: 1,000 Stk

**01.01.01.014**
Wand-Bewegungsmelder mit 180° Erfassungsbereich
Steuerungssystem: ON/OFF

Montageart: Unterputzmontage / Gerätedose (Ø 68 mm)
Montageort: Wand
Abmessungen: Länge 70 mm x Breite 70 mm x Höhe/Tiefe 55 mm
Einbaumaß: Einbautiefe: 23 mm, Ø 60 mm
Gewicht: 75 g
Schutzart: IP40
Schutzklasse: II
Zulässige Umgebungstemperatur: -25 °C...+50 °C
Relative Luftfeuchte: 5 - 93 %, nicht kondensierend
Nennspannung: 230 - 230 V AC / 50 - 50 Hz
Erfassungswinkel: 180° horizontal, 60° vertikal
Erfassungsreichweite quer: Ø 16 m
Erfassungsreichweite frontal: Ø 12 m
Erfassungsbereich: bis zu 101 m²
Empf. Montagehöhe: 1,1 m
Max. Montagehöhe: 2,2 m
Helligkeitswert: 5 – 2000 lx
Anzahl Lichtkanäle: 1
Konstantlichtregelung: false
Schaltverzögerung von "dunkel zu hell": 0 s
Schaltverzögerung von "hell zu dunkel": 30 s
Menge: 1,000 Stk

**01.01.01.015**
Präsenzmelder mit 360° Erfassungsbereich für die Deckenmontage
Steuerungssystem: 1 - 10 V

Montageart: Unterputzmontage / Gerätedose (Ø 68 mm)
Montageort: Decke
Abmessungen: Höhe/Tiefe 62 mm, Ø 108 mm
Einbaumaß: Einbautiefe: 24 mm, Ø 60 mm
Gewicht: 141 g
Schutzart: IP20 als Unterputz-Version,
IP54 mit Aufputzdose (separat bestellen),
IP 20 als Deckeneinbau-Version (Einbau-Set separat bestellen)
Schutzklasse: II
Zulässige Umgebungstemperatur: -25 °C...+50 °C
Relative Luftfeuchte: 5 - 93 %, nicht kondensierend
Farbe: weiß, ähnlich RAL 9010
Nennspannung: 230 - 230 V AC / 50 - 50 Hz
Erfassungswinkel: 360°
Erfassungsreichweite quer: Ø 8 m
Erfassungsreichweite frontal: Ø 6 m
Erfassungsreichweite Präsenzbereich: Ø 4 m
Erfassungsbereich: bis zu 50 m²
Empf. Montagehöhe: 3 m
Max. Montagehöhe: 5 m
Helligkeitswert: 5 – 2000 lx
Anzahl Lichtkanäle: 1
Konstantlichtregelung: true
Schaltverzögerung von "dunkel zu hell": 300 s
Schaltverzögerung von "hell zu dunkel": 30 s
Menge: 1,000 Stk

**01.01.01.016**
Präsenzmelder mit 360° Erfassungsbereich für die Deckenmontage
Steuerungssystem: 1 - 10 V

Montageart: Unterputzmontage / Gerätedose (Ø 68 mm)
Montageort: Decke
Abmessungen: Höhe/Tiefe 70 mm, Ø 108 mm
Einbaumaß: Einbautiefe: 24 mm, Ø 60 mm
Gewicht: 144 g
Schutzart: IP20 als Unterputz-Version,
IP54 mit Aufputzdose (separat bestellen),
IP 20 als Deckeneinbau-Version (Einbau-Set separat bestellen)
Schutzklasse: II
Zulässige Umgebungstemperatur: -25 °C...+50 °C
Relative Luftfeuchte: 5 - 93 %, nicht kondensierend
Farbe: weiß, ähnlich RAL 9010
Nennspannung: 230 - 230 V AC / 50 - 50 Hz
Erfassungswinkel: 360°
Erfassungsreichweite quer: Ø 24 m
Erfassungsreichweite frontal: Ø 11 m
Erfassungsreichweite Präsenzbereich: Ø 8 m
Erfassungsbereich: bis zu 453 m²
Empf. Montagehöhe: 3 m
Max. Montagehöhe: 5 m
Helligkeitswert: 5 – 2000 lx
Anzahl Lichtkanäle: 1
Konstantlichtregelung: true
Schaltverzögerung von "dunkel zu hell": 300 s
Schaltverzögerung von "hell zu dunkel": 30 s
Menge: 1,000 Stk

**01.01.01.017**
Präsenzmelder mit 360° Erfassungsbereich für die Deckenmontage Unterputz
Steuerungssystem: 1 - 10 V

Montageart: Unterputzmontage / Gerätedose (Ø 68 mm)
Montageort: Decke
Abmessungen: Höhe/Tiefe 87 mm, Ø 108 mm
Einbaumaß: Einbautiefe: 41 mm, Ø 60 mm
Gewicht: 173 g
Schutzart: IP20
Schutzklasse: II
Zulässige Umgebungstemperatur: -25 °C...+50 °C
Relative Luftfeuchte: 5 - 93 %, nicht kondensierend
Farbe: weiß, ähnlich RAL 9010
Nennspannung: 230 - 230 V AC / 50 - 50 Hz
Erfassungswinkel: 360°
Erfassungsreichweite quer: Ø 24 m
Erfassungsreichweite frontal: Ø 11 m
Erfassungsreichweite Präsenzbereich: Ø 8 m
Erfassungsbereich: bis zu 453 m²
Empf. Montagehöhe: 3 m
Max. Montagehöhe: 5 m
Helligkeitswert: 5 – 2000 lx
Anzahl Lichtkanäle: 2
Anzahl HLK-Kanäle: 1
Konstantlichtregelung: true
Schaltverzögerung von "dunkel zu hell": 300 s
Schaltverzögerung von "hell zu dunkel": 30 s
Menge: 1,000 Stk

**01.01.01.018**
Präsenzmelder mit 360° Erfassungsbereich für die Deckenmontage
Steuerungssystem: 1 - 10 V

Montageart: Unterputzmontage / Gerätedose (Ø 68 mm)
Montageort: Decke
Abmessungen: Höhe/Tiefe 70 mm, Ø 108 mm
Einbaumaß: Einbautiefe: 24 mm, Ø 60 mm
Gewicht: 153 g
Schutzart: IP20 als Unterputz-Version,
IP54 mit Aufputzdose (separat bestellen),
IP 20 als Deckeneinbau-Version (Einbau-Set separat bestellen)
Schutzklasse: II
Zulässige Umgebungstemperatur: -25 °C...+50 °C
Relative Luftfeuchte: 5 - 93 %, nicht kondensierend
Farbe: weiß, ähnlich RAL 9010
Nennspannung: 230 - 230 V AC / 50 - 50 Hz
Erfassungswinkel: 360°
Erfassungsreichweite quer: 32 m elliptisch
Erfassungsreichweite frontal: Ø 11 m
Erfassungsbereich: bis zu 402 m²
Empf. Montagehöhe: 10 m
Max. Montagehöhe: 10 m
Helligkeitswert: 5 – 2000 lx
Anzahl Lichtkanäle: 1
Konstantlichtregelung: true
Schaltverzögerung von "dunkel zu hell": 300 s
Schaltverzögerung von "hell zu dunkel": 30 s
Menge: 1,000 Stk

**01.01.01.019**
Präsenzmelder mit 360° Erfassungsbereich für die Deckenmontage
Steuerungssystem: 12 - 36 V UC

Montageart: Unterputzmontage / Gerätedose (Ø 68 mm)
Montageort: Decke
Abmessungen: Höhe/Tiefe 62 mm, Ø 108 mm
Einbaumaß: Einbautiefe: 24 mm, Ø 60 mm
Gewicht: 128 g
Schutzart: IP20 als Unterputz-Version,
IP20/IP54 mit Aufputzdose (separat bestellen),
IP20 als Deckeneinbau-Version (Einbau-Set separat bestellen)
Schutzklasse: III
Zulässige Umgebungstemperatur: -25 °C...+50 °C
Relative Luftfeuchte: 5 - 93 %, nicht kondensierend
Farbe: weiß, ähnlich RAL 9010
Nennspannung: 12 - 36 V AC/DC
Erfassungswinkel: 360°
Erfassungsreichweite quer: Ø 8 m
Erfassungsreichweite frontal: Ø 6 m
Erfassungsreichweite Präsenzbereich: Ø 4 m
Erfassungsbereich: bis zu 50 m²
Empf. Montagehöhe: 3 m
Max. Montagehöhe: 5 m
Helligkeitswert: 5 – 2000 lx
Anzahl Lichtkanäle: 1
Konstantlichtregelung: true
Schaltverzögerung von "dunkel zu hell": 300 s
Schaltverzögerung von "hell zu dunkel": 30 s
Menge: 1,000 Stk

**01.01.01.020**
Präsenzmelder mit 360° Erfassungsbereich für die Deckenmontage
Steuerungssystem: 12 - 36 V UC

Montageart: Unterputzmontage / Gerätedose (Ø 68 mm)
Montageort: Decke
Abmessungen: Höhe/Tiefe 70 mm, Ø 108 mm
Einbaumaß: Einbautiefe: 24 mm, Ø 60 mm
Gewicht: 132,5 g
Schutzart: IP20 als Unterputz-Version,
IP20/IP54 mit Aufputzdose (separat bestellen),
IP20 als Deckeneinbau-Version (Einbau-Set separat bestellen)
Schutzklasse: III
Zulässige Umgebungstemperatur: -25 °C...+50 °C
Relative Luftfeuchte: 5 - 93 %, nicht kondensierend
Farbe: weiß, ähnlich RAL 9010
Nennspannung: 12 - 36 V AC/DC
Erfassungswinkel: 360°
Erfassungsreichweite quer: Ø 24 m
Erfassungsreichweite frontal: Ø 11 m
Erfassungsreichweite Präsenzbereich: Ø 8 m
Erfassungsbereich: bis zu 453 m²
Empf. Montagehöhe: 3 m
Max. Montagehöhe: 10 m
Helligkeitswert: 5 – 2000 lx
Anzahl Lichtkanäle: 1
Konstantlichtregelung: true
Schaltverzögerung von "dunkel zu hell": 300 s
Schaltverzögerung von "hell zu dunkel": 30 s
Menge: 1,000 Stk

**01.01.01.021**
Präsenzmelder mit 360° Erfassungsbereich für die Deckenmontage
Steuerungssystem: ON/OFF

Montageart: Unterputzmontage / Gerätedose (Ø 68 mm)
Montageort: Decke
Abmessungen: Höhe/Tiefe 62 mm, Ø 108 mm
Einbaumaß: Einbautiefe: 24 mm, Ø 60 mm
Gewicht: 141 g
Schutzart: IP20 als Unterputz-Version,
IP20/IP54 mit Aufputzdose (separat bestellen),
IP20 als Deckeneinbau-Version (Einbau-Set separat bestellen)
Schutzklasse: II
Zulässige Umgebungstemperatur: -25 °C...+50 °C
Relative Luftfeuchte: 5 - 93 %, nicht kondensierend
Farbe: weiß, ähnlich RAL 9010
Nennspannung: 230 - 230 V AC / 50 - 50 Hz
Erfassungswinkel: 360°
Erfassungsreichweite quer: Ø 8 m
Erfassungsreichweite frontal: Ø 6 m
Erfassungsreichweite Präsenzbereich: Ø 4 m
Erfassungsbereich: bis zu 50 m²
Empf. Montagehöhe: 3 m
Max. Montagehöhe: 5 m
Helligkeitswert: 5 – 2000 lx
Anzahl Lichtkanäle: 1
Konstantlichtregelung: false
Schaltverzögerung von "dunkel zu hell": 300 s
Schaltverzögerung von "hell zu dunkel": 30 s
Menge: 1,000 Stk

**01.01.01.022**
Präsenzmelder mit 360° Erfassungsbereich für die Deckenmontage
Steuerungssystem: ON/OFF

Montageart: Unterputzmontage / Gerätedose (Ø 68 mm)
Montageort: Decke
Abmessungen: Höhe/Tiefe 62 mm, Ø 108 mm
Einbaumaß: Einbautiefe: 24 mm, Ø 60 mm
Gewicht: 144 g
Schutzart: IP20 als Unterputz-Version,
IP20/IP54 mit Aufputzdose (separat bestellen),
IP20 als Deckeneinbau-Version (Einbau-Set separat bestellen)
Schutzklasse: II
Zulässige Umgebungstemperatur: -25 °C...+50 °C
Relative Luftfeuchte: 5 - 93 %, nicht kondensierend
Farbe: weiß, ähnlich RAL 9010
Nennspannung: 230 - 230 V AC / 50 - 50 Hz
Erfassungswinkel: 360°
Erfassungsreichweite quer: Ø 8 m
Erfassungsreichweite frontal: Ø 6 m
Erfassungsreichweite Präsenzbereich: Ø 4 m
Erfassungsbereich: bis zu 50 m²
Empf. Montagehöhe: 3 m
Max. Montagehöhe: 5 m
Helligkeitswert: 5 – 2000 lx
Anzahl Lichtkanäle: 1
Konstantlichtregelung: false
Schaltverzögerung von "dunkel zu hell": 300 s
Schaltverzögerung von "hell zu dunkel": 30 s
Menge: 1,000 Stk

**01.01.01.023**
Präsenzmelder mit 360° Erfassungsbereich für die Deckenmontage
Steuerungssystem: ON/OFF

Montageart: Unterputzmontage / Gerätedose (Ø 68 mm)
Montageort: Decke
Abmessungen: Höhe/Tiefe 70 mm, Ø 108 mm
Einbaumaß: Einbautiefe: 24 mm, Ø 60 mm
Gewicht: 140 g
Schutzart: IP20 als Unterputz-Version,
IP20/IP54 mit Aufputzdose (separat bestellen),
IP20 als Deckeneinbau-Version (Einbau-Set separat bestellen)
Schutzklasse: II
Zulässige Umgebungstemperatur: -25 °C...+50 °C
Relative Luftfeuchte: 5 - 93 %, nicht kondensierend
Farbe: weiß, ähnlich RAL 9010
Nennspannung: 230 - 230 V AC / 50 - 50 Hz
Erfassungswinkel: 360°
Erfassungsreichweite quer: Ø 24 m
Erfassungsreichweite frontal: Ø 11 m
Erfassungsreichweite Präsenzbereich: Ø 8 m
Erfassungsbereich: bis zu 453 m²
Empf. Montagehöhe: 3 m
Max. Montagehöhe: 10 m
Helligkeitswert: 5 – 2000 lx
Anzahl Lichtkanäle: 1
Konstantlichtregelung: false
Schaltverzögerung von "dunkel zu hell": 300 s
Schaltverzögerung von "hell zu dunkel": 30 s
Menge: 1,000 Stk

**01.01.01.024**
Präsenzmelder mit 360° Erfassungsbereich für die Deckenmontage
Steuerungssystem: ON/OFF

Montageart: Unterputzmontage / Gerätedose (Ø 68 mm)
Montageort: Decke
Abmessungen: Höhe/Tiefe 62 mm, Ø 108 mm
Einbaumaß: Einbautiefe: 24 mm, Ø 60 mm
Gewicht: 147 g
Schutzart: IP20 als Unterputz-Version,
IP20/IP54 mit Aufputzdose (separat bestellen),
IP20 als Deckeneinbau-Version (Einbau-Set separat bestellen)
Schutzklasse: II
Zulässige Umgebungstemperatur: -25 °C...+50 °C
Relative Luftfeuchte: 5 - 93 %, nicht kondensierend
Farbe: weiß, ähnlich RAL 9010
Nennspannung: 230 - 230 V AC / 50 - 50 Hz
Erfassungswinkel: 360°
Erfassungsreichweite quer: Ø 8 m
Erfassungsreichweite frontal: Ø 6 m
Erfassungsreichweite Präsenzbereich: Ø 4 m
Erfassungsbereich: bis zu 50 m²
Empf. Montagehöhe: 3 m
Max. Montagehöhe: 5 m
Helligkeitswert: 5 – 2000 lx
Anzahl Lichtkanäle: 1
Anzahl HLK-Kanäle: 1
Konstantlichtregelung: false
Schaltverzögerung von "dunkel zu hell": 300 s
Schaltverzögerung von "hell zu dunkel": 30 s
Menge: 1,000 Stk

**01.01.01.025**
Präsenzmelder mit 360° Erfassungsbereich für die Deckenmontage
Steuerungssystem: ON/OFF

Montageart: Unterputzmontage / Gerätedose (Ø 68 mm)
Montageort: Decke
Abmessungen: Höhe/Tiefe 70 mm, Ø 108 mm
Einbaumaß: Einbautiefe: 24 mm, Ø 60 mm
Gewicht: 144 g
Schutzart: IP20 als Unterputz-Version,
IP20/IP54 mit Aufputzdose (separat bestellen),
IP20 als Deckeneinbau-Version (Einbau-Set separat bestellen)
Schutzklasse: II
Zulässige Umgebungstemperatur: -25 °C...+50 °C
Relative Luftfeuchte: 5 - 93 %, nicht kondensierend
Farbe: weiß, ähnlich RAL 9010
Nennspannung: 230 - 230 V AC / 50 - 50 Hz
Erfassungswinkel: 360°
Erfassungsreichweite quer: Ø 24 m
Erfassungsreichweite frontal: Ø 11 m
Erfassungsreichweite Präsenzbereich: Ø 8 m
Erfassungsbereich: bis zu 453 m²
Empf. Montagehöhe: 3 m
Max. Montagehöhe: 10 m
Helligkeitswert: 5 – 2000 lx
Anzahl Lichtkanäle: 1
Konstantlichtregelung: false
Schaltverzögerung von "dunkel zu hell": 300 s
Schaltverzögerung von "hell zu dunkel": 30 s
Menge: 1,000 Stk

**01.01.01.026**
Präsenzmelder mit 360° Erfassungsbereich für die Deckenmontage
Steuerungssystem: ON/OFF

Montageart: Unterputzmontage / Gerätedose (Ø 68 mm)
Montageort: Decke
Abmessungen: Höhe/Tiefe 70 mm, Ø 108 mm
Einbaumaß: Einbautiefe: 24 mm, Ø 60 mm
Gewicht: 41 g
Schutzart: IP20 als Unterputz-Version,
IP20/IP54 mit Aufputzdose (separat bestellen),
IP20 als Deckeneinbau-Version (Einbau-Set separat bestellen)
Schutzklasse: II
Zulässige Umgebungstemperatur: -25 °C...+50 °C
Relative Luftfeuchte: 5 - 93 %, nicht kondensierend
Farbe: weiß, ähnlich RAL 9010
Nennspannung: 230 - 230 V AC / 50 - 50 Hz
Erfassungswinkel: 360°
Erfassungsreichweite quer: Ø 24 m
Erfassungsreichweite frontal: Ø 11 m
Erfassungsreichweite Präsenzbereich: Ø 8 m
Erfassungsbereich: bis zu 453 m²
Empf. Montagehöhe: 3 m
Max. Montagehöhe: 10 m
Helligkeitswert: 5 – 2000 lx
Anzahl Lichtkanäle: 1
Anzahl HLK-Kanäle: 1
Konstantlichtregelung: false
Schaltverzögerung von "dunkel zu hell": 300 s
Schaltverzögerung von "hell zu dunkel": 30 s
Menge: 1,000 Stk

**01.01.01.027**
Präsenzmelder mit 360° Erfassungsbereich für die Deckenmontage Aufputz
Steuerungssystem: ON/OFF

Montageart: Aufbau
Montageort: Decke
Abmessungen: Höhe/Tiefe 74 mm, Ø 108 mm
Gewicht: 220 g
Schutzart: IP20
Schutzklasse: II
Zulässige Umgebungstemperatur: -25 °C...+50 °C
Relative Luftfeuchte: 5 - 93 %, nicht kondensierend
Farbe: weiß, ähnlich RAL 9010
Nennspannung: 230 - 230 V AC / 50 - 50 Hz
Erfassungswinkel: 360°
Erfassungsreichweite quer: Ø 24 m
Erfassungsreichweite frontal: Ø 11 m
Erfassungsreichweite Präsenzbereich: Ø 8 m
Erfassungsbereich: bis zu 453 m²
Empf. Montagehöhe: 3 m
Max. Montagehöhe: 10 m
Helligkeitswert: 5 – 2000 lx
Anzahl Lichtkanäle: 2
Anzahl HLK-Kanäle: 1
Konstantlichtregelung: false
Schaltverzögerung von "dunkel zu hell": 300 s
Schaltverzögerung von "hell zu dunkel": 30 s
Menge: 1,000 Stk

**01.01.01.028**
Präsenzmelder mit 360° Erfassungsbereich für die Deckenmontage Unterputz
Steuerungssystem: ON/OFF

Montageart: Unterputzmontage / Gerätedose (Ø 68 mm)
Montageort: Decke
Abmessungen: Höhe/Tiefe 70 mm, Ø 108 mm
Einbaumaß: Einbautiefe: 41 mm, Ø 60 mm
Gewicht: 189 g
Schutzart: IP20
Schutzklasse: II
Zulässige Umgebungstemperatur: -25 °C...+50 °C
Relative Luftfeuchte: 5 - 93 %, nicht kondensierend
Farbe: weiß, ähnlich RAL 9010
Nennspannung: 230 - 230 V AC / 50 - 50 Hz
Erfassungswinkel: 360°
Erfassungsreichweite quer: Ø 24 m
Erfassungsreichweite frontal: Ø 11 m
Erfassungsreichweite Präsenzbereich: Ø 8 m
Erfassungsbereich: bis zu 453 m²
Empf. Montagehöhe: 3 m
Max. Montagehöhe: 10 m
Helligkeitswert: 5 – 2000 lx
Anzahl Lichtkanäle: 2
Anzahl HLK-Kanäle: 1
Konstantlichtregelung: false
Schaltverzögerung von "dunkel zu hell": 300 s
Schaltverzögerung von "hell zu dunkel": 30 s
Menge: 1,000 Stk

**01.01.01.029**
Slave-Präsenzmelder zur Erweiterung des Erfassungsbereiches eines "Master"-Präsenzmelders
Steuerungssystem: ON/OFF

Montageart: Unterputzmontage / Gerätedose (Ø 68 mm)
Montageort: Decke
Abmessungen: Höhe/Tiefe 62 mm, Ø 108 mm
Einbaumaß: Einbautiefe: 24 mm, Ø 60 mm
Gewicht: 125 g
Schutzart: IP20
Schutzklasse: II
Zulässige Umgebungstemperatur: -25 °C...+50 °C
Relative Luftfeuchte: 5 - 93 %, nicht kondensierend
Farbe: weiß, ähnlich RAL 9010
Nennspannung: 230 - 230 V AC / 50 - 50 Hz
Erfassungswinkel: 360°
Erfassungsreichweite quer: Ø 8 m
Erfassungsreichweite frontal: Ø 6 m
Erfassungsreichweite Präsenzbereich: Ø 4 m
Erfassungsbereich: bis zu 50 m²
Empf. Montagehöhe: 3 m
Max. Montagehöhe: 5 m
Konstantlichtregelung: false
Schaltverzögerung von "dunkel zu hell": 300 s
Schaltverzögerung von "hell zu dunkel": 30 s
Menge: 1,000 Stk

**01.01.01.030**
Slave-Präsenzmelder zur Erweiterung des Erfassungsbereiches eines "Master"-Präsenzmelders
Steuerungssystem: ON/OFF

Montageart: Unterputzmontage / Gerätedose (Ø 68 mm)
Montageort: Decke
Abmessungen: Höhe/Tiefe 70 mm, Ø 108 mm
Einbaumaß: Einbautiefe: 24 mm, Ø 60 mm
Gewicht: 141 g
Schutzart: IP20 als Unterputz-Version,
IP20/IP54 mit Aufputzdose (separat bestellen),
IP20 als Deckeneinbau-Version (Einbau-Set separat bestellen)
Schutzklasse: II
Zulässige Umgebungstemperatur: -25 °C...+50 °C
Relative Luftfeuchte: 5 - 93 %, nicht kondensierend
Farbe: weiß, ähnlich RAL 9010
Nennspannung: 230 - 230 V AC / 50 - 50 Hz
Erfassungswinkel: 360°
Erfassungsreichweite quer: Ø 24 m
Erfassungsreichweite frontal: Ø 11 m
Erfassungsreichweite Präsenzbereich: Ø 8 m
Erfassungsbereich: bis zu 453 m²
Empf. Montagehöhe: 3 m
Max. Montagehöhe: 10 m
Konstantlichtregelung: false
Schaltverzögerung von "dunkel zu hell": 300 s
Schaltverzögerung von "hell zu dunkel": 30 s
Menge: 1,000 Stk

**01.01.01.031**
Slave-Präsenzmelder zur Erweiterung des Erfassungsbereiches eines "Master"-Präsenzmelders
Steuerungssystem: ON/OFF

Montageart: Unterputzmontage / Gerätedose (Ø 68 mm)
Montageort: Decke
Abmessungen: Höhe/Tiefe 70 mm, Ø 108 mm
Einbaumaß: Einbautiefe: 24 mm, Ø 60 mm
Gewicht: 130 g
Schutzart: IP20 als Unterputz-Version,
IP20/IP54 mit Aufputzdose (separat bestellen),
IP20 als Deckeneinbau-Version (Einbau-Set separat bestellen)
Schutzklasse: II
Zulässige Umgebungstemperatur: -25 °C...+50 °C
Relative Luftfeuchte: 5 - 93 %, nicht kondensierend
Farbe: weiß, ähnlich RAL 9010
Nennspannung: 230 - 230 V AC / 50 - 50 Hz
Erfassungswinkel: 360°
Erfassungsreichweite quer: Ø 32 m
Erfassungsreichweite frontal: Ø 11 m
Erfassungsbereich: bis zu 805 m²
Empf. Montagehöhe: 3 m
Max. Montagehöhe: 10 m
Konstantlichtregelung: false
Schaltverzögerung von "dunkel zu hell": 0 s
Schaltverzögerung von "hell zu dunkel": 30 s
Menge: 1,000 Stk

**01.01.01.032**
Slave-Präsenzmelder für 12 - 24 V = zur Erweiterung des Erfassungsbereiches eines "Master"-Präsenzmelders
Steuerungssystem: ON/OFF

Montageart: Unterputzmontage / Gerätedose (Ø 68 mm)
Montageort: Decke
Abmessungen: Höhe/Tiefe 70 mm, Ø 108 mm
Einbaumaß: Einbautiefe: 24 mm, Ø 60 mm
Gewicht: 130 g
Schutzart: IP20 als Unterputz-Version,
IP20/IP54 mit Aufputzdose (separat bestellen),
IP20 als Deckeneinbau-Version (Einbau-Set separat bestellen)
Schutzklasse: III
Zulässige Umgebungstemperatur: -25 °C...+50 °C
Relative Luftfeuchte: 5 - 93 %, nicht kondensierend
Farbe: weiß, ähnlich RAL 9010
Nennspannung: 12 - 24 V DC
Erfassungswinkel: 360°
Erfassungsreichweite quer: Ø 24 m
Erfassungsreichweite frontal: Ø 11 m
Erfassungsreichweite Präsenzbereich: Ø 8 m
Erfassungsbereich: bis zu 453 m²
Empf. Montagehöhe: 3 m
Max. Montagehöhe: 10 m
Konstantlichtregelung: false
Schaltverzögerung von "dunkel zu hell": 0 s
Schaltverzögerung von "hell zu dunkel": 30 s
Menge: 1,000 Stk

**01.01.01.033**
Präsenzmelder mit 360° Erfassungsbereich für die Deckenmontage
Steuerungssystem: ON/OFF

Montageart: Unterputzmontage / Gerätedose (Ø 68 mm)
Montageort: Decke
Abmessungen: Höhe/Tiefe 70 mm, Ø 108 mm
Einbaumaß: Einbautiefe: 24 mm, Ø 60 mm
Gewicht: 151 g
Schutzart: IP20 als Unterputz-Version,
IP20/IP54 mit Aufputzdose (separat bestellen),
IP20 als Deckeneinbau-Version (Einbau-Set separat bestellen)
Schutzklasse: II
Zulässige Umgebungstemperatur: -25 °C...+50 °C
Relative Luftfeuchte: 5 - 93 %, nicht kondensierend
Farbe: weiß, ähnlich RAL 9010
Nennspannung: 230 - 230 V AC / 50 - 50 Hz
Erfassungswinkel: 360°
Erfassungsreichweite quer: Ø 24 m
Erfassungsreichweite frontal: Ø 11 m
Erfassungsreichweite Präsenzbereich: Ø 8 m
Erfassungsbereich: bis zu 453 m²
Empf. Montagehöhe: 3 m
Max. Montagehöhe: 10 m
Helligkeitswert: 5 – 2000 lx
Anzahl Lichtkanäle: 2
Anzahl HLK-Kanäle: 1
Konstantlichtregelung: false
Schaltverzögerung von "dunkel zu hell": 300 s
Schaltverzögerung von "hell zu dunkel": 30 s
Menge: 1,000 Stk

**01.01.01.034**
Präsenzmelder mit 360° Erfassungsbereich für die Deckenmontage in Lagerhallen
Steuerungssystem: ON/OFF

Montageart: Unterputzmontage / Gerätedose (Ø 68 mm)
Montageort: Decke
Abmessungen: Höhe/Tiefe 70 mm, Ø 108 mm
Einbaumaß: Einbautiefe: 24 mm, Ø 60 mm
Gewicht: 129 g
Schutzart: IP20
Schutzklasse: II
Zulässige Umgebungstemperatur: -25 °C...+50 °C
Relative Luftfeuchte: 5 - 93 %, nicht kondensierend
Farbe: weiß, ähnlich RAL 9010
Nennspannung: 230 - 230 V AC / 50 - 50 Hz
Erfassungswinkel: 360°
Erfassungsreichweite quer: Ø 32 m
Erfassungsreichweite frontal: Ø 16 m
Erfassungsbereich: bis zu 805 m²
Empf. Montagehöhe: 10 m
Max. Montagehöhe: 15 m
Helligkeitswert: 5 – 2000 lx
Anzahl Lichtkanäle: 1
Konstantlichtregelung: false
Menge: 1,000 Stk

**01.01.01.035**
Präsenzmelder mit 360° Erfassungsbereich für die Deckenmontage, Ø 8 m, Stecker
Steuerungssystem: ON/OFF

Montageart: Einbau
Montageort: Decke
Abmessungen: Höhe/Tiefe 99 mm, Ø 108 mm
Einbaumaß: Einbautiefe: 300 mm, Ø 68 mm
Gewicht: 406 g
Schutzart: IP20
Schutzklasse: II
Zulässige Umgebungstemperatur: -25 °C...+50 °C
Relative Luftfeuchte: 5 - 93 %, nicht kondensierend
Farbe: weiß, ähnlich RAL 9010
Nennspannung: 230 - 230 V AC / 50 - 50 Hz
Erfassungswinkel: 360°
Erfassungsreichweite quer: Ø 8 m
Erfassungsreichweite frontal: Ø 6 m
Erfassungsreichweite Präsenzbereich: Ø 4 m
Erfassungsbereich: bis zu 50 m²
Empf. Montagehöhe: 3 m
Max. Montagehöhe: 5 m
Helligkeitswert: 5 – 2000 lx
Anzahl Lichtkanäle: 1
Konstantlichtregelung: false
Menge: 1,000 Stk

**01.01.01.036**
Präsenzmelder mit 360° Erfassungsbereich für die Deckenmontage, Ø 24 m, Stecker
Steuerungssystem: ON/OFF

Montageart: Einbau
Montageort: Decke
Abmessungen: Höhe/Tiefe 107 mm, Ø 108 mm
Einbaumaß: Einbautiefe: 300 mm, Ø 68 mm
Gewicht: 410 g
Schutzart: IP20
Schutzklasse: II
Zulässige Umgebungstemperatur: -25 °C...+50 °C
Relative Luftfeuchte: 5 - 93 %, nicht kondensierend
Farbe: weiß, ähnlich RAL 9010
Nennspannung: 230 - 230 V AC / 50 - 50 Hz
Erfassungswinkel: 360°
Erfassungsreichweite quer: Ø 24 m
Erfassungsreichweite frontal: Ø 11 m
Erfassungsreichweite Präsenzbereich: Ø 8 m
Erfassungsbereich: bis zu 453 m²
Empf. Montagehöhe: 3 m
Max. Montagehöhe: 10 m
Helligkeitswert: 5 – 2000 lx
Anzahl Lichtkanäle: 1
Konstantlichtregelung: false
Menge: 1,000 Stk

**01.01.01.037**
Präsenzmelder mit 360° Erfassungsbereich für die Deckenmontage in Korridoren
Steuerungssystem: ON/OFF

Montageart: Unterputzmontage / Gerätedose (Ø 68 mm)
Montageort: Decke
Abmessungen: Höhe/Tiefe 70 mm, Ø 108 mm
Einbaumaß: Einbautiefe: 24 mm, Ø 60 mm
Gewicht: 144 g
Schutzart: IP20
Schutzklasse: II
Zulässige Umgebungstemperatur: -25 °C...+50 °C
Relative Luftfeuchte: 5 - 93 %, nicht kondensierend
Farbe: weiß, ähnlich RAL 9010
Nennspannung: 230 - 230 V AC / 50 - 50 Hz
Erfassungswinkel: 360°
Erfassungsreichweite quer: 32 m elliptisch
Erfassungsreichweite frontal: Ø 16 m
Erfassungsbereich: bis zu 628 m²
Empf. Montagehöhe: 3 m
Max. Montagehöhe: 10 m
Helligkeitswert: 5 – 2000 lx
Anzahl Lichtkanäle: 1
Konstantlichtregelung: false
Menge: 1,000 Stk

**01.01.01.038**
Präsenzmelder mit 360° Erfassungsbereich für die Deckenmontage, Ø 8 m, Stecker, Buchse
Steuerungssystem: ON/OFF

Montageart: Einbau
Montageort: Decke
Abmessungen: Höhe/Tiefe 99 mm, Ø 108 mm
Einbaumaß: Einbautiefe: 300 mm, Ø 68 mm
Gewicht: 527 g
Schutzart: IP20
Schutzklasse: II
Zulässige Umgebungstemperatur: -25 °C...+50 °C
Relative Luftfeuchte: 5 - 93 %, nicht kondensierend
Farbe: weiß, ähnlich RAL 9010
Nennspannung: 230 - 230 V AC / 50 - 50 Hz
Erfassungswinkel: 360°
Erfassungsreichweite quer: Ø 8 m
Erfassungsreichweite frontal: Ø 6 m
Erfassungsreichweite Präsenzbereich: Ø 4 m
Erfassungsbereich: bis zu 50 m²
Empf. Montagehöhe: 3 m
Max. Montagehöhe: 5 m
Helligkeitswert: 5 – 2000 lx
Anzahl Lichtkanäle: 1
Konstantlichtregelung: false
Menge: 1,000 Stk

**01.01.01.039**
Präsenzmelder mit 360° Erfassungsbereich für die Deckenmontage
Steuerungssystem: ON/OFF

Montageart: Unterputzmontage / Gerätedose (Ø 68 mm)
Montageort: Decke
Abmessungen: Höhe/Tiefe 70 mm, Ø 108 mm
Einbaumaß: Einbautiefe: 24 mm, Ø 60 mm
Gewicht: 140 g
Schutzart: IP20 als Unterputz-Version,
IP20/IP54 mit Aufputzdose (separat bestellen),
IP20 als Deckeneinbau-Version (Einbau-Set separat bestellen)
Schutzklasse: II
Zulässige Umgebungstemperatur: -25 °C...+50 °C
Relative Luftfeuchte: 5 - 93 %, nicht kondensierend
Farbe: weiß, ähnlich RAL 9010
Nennspannung: 230 - 230 V AC / 50 - 50 Hz
Erfassungswinkel: 360°
Erfassungsreichweite quer: Ø 32 m
Erfassungsreichweite frontal: Ø 11 m
Erfassungsreichweite Präsenzbereich: Ø 8 m
Erfassungsbereich: bis zu 805 m²
Empf. Montagehöhe: 3 m
Max. Montagehöhe: 10 m
Helligkeitswert: 5 – 2000 lx
Anzahl Lichtkanäle: 1
Anzahl HLK-Kanäle: 1
Konstantlichtregelung: false
Menge: 1,000 Stk

**01.01.01.040**
Präsenzmelder mit 360° Erfassungsbereich für die Deckenmontage
Steuerungssystem: ON/OFF

Montageart: Unterputzmontage / Gerätedose (Ø 68 mm)
Montageort: Decke
Abmessungen: Höhe/Tiefe 70 mm, Ø 108 mm
Einbaumaß: Einbautiefe: 24 mm, Ø 60 mm
Gewicht: 140 g
Schutzart: IP20 als Unterputz-Version,
IP20/IP54 mit Aufputzdose (separat bestellen),
IP20 als Deckeneinbau-Version (Einbau-Set separat bestellen)
Schutzklasse: II
Zulässige Umgebungstemperatur: -25 °C...+50 °C
Relative Luftfeuchte: 5 - 93 %, nicht kondensierend
Farbe: weiß, ähnlich RAL 9010
Nennspannung: 230 - 230 V AC / 50 - 50 Hz
Erfassungswinkel: 360°
Erfassungsreichweite quer: Ø 32 m
Erfassungsreichweite frontal: Ø 11 m
Erfassungsreichweite Präsenzbereich: Ø 8 m
Erfassungsbereich: bis zu 805 m²
Empf. Montagehöhe: 3 m
Max. Montagehöhe: 10 m
Helligkeitswert: 5 – 2000 lx
Anzahl Lichtkanäle: 1
Konstantlichtregelung: false
Menge: 1,000 Stk

**01.01.01.041**
Slave-Präsenzmelder zur Erweiterung des Erfassungsbereiches eines "Master"-Präsenzmelders
Steuerungssystem: ON/OFF

Montageart: Unterputzmontage / Gerätedose (Ø 68 mm)
Montageort: Decke
Abmessungen: Höhe/Tiefe 70 mm, Ø 108 mm
Einbaumaß: Einbautiefe: 24 mm, Ø 60 mm
Gewicht: 140 g
Schutzart: IP20 als Unterputz-Version,
IP20/IP54 mit Aufputzdose (separat bestellen),
IP20 als Deckeneinbau-Version (Einbau-Set separat bestellen)
Schutzklasse: II
Zulässige Umgebungstemperatur: -25 °C...+50 °C
Relative Luftfeuchte: 5 - 93 %, nicht kondensierend
Farbe: weiß, ähnlich RAL 9010
Nennspannung: 230 - 230 V AC / 50 - 50 Hz
Erfassungswinkel: 360°
Erfassungsreichweite quer: Ø 32 m
Erfassungsreichweite frontal: Ø 11 m
Erfassungsreichweite Präsenzbereich: Ø 8 m
Erfassungsbereich: bis zu 805 m²
Empf. Montagehöhe: 3 m
Max. Montagehöhe: 10 m
Konstantlichtregelung: false
Menge: 1,000 Stk

**01.01.01.042**
Präsenzmelder mit 360° Erfassungsbereich für die Deckenmontage, Ø 24 m, Stecker, Buchse
Steuerungssystem: ON/OFF

Montageart: Einbau
Montageort: Decke
Abmessungen: Höhe/Tiefe 107 mm, Ø 108 mm
Einbaumaß: Einbautiefe: 300 mm, Ø 68 mm
Gewicht: 576 g
Schutzart: IP20
Schutzklasse: II
Zulässige Umgebungstemperatur: -25 °C...+50 °C
Relative Luftfeuchte: 5 - 93 %, nicht kondensierend
Farbe: weiß, ähnlich RAL 9010
Nennspannung: 230 - 230 V AC / 50 - 50 Hz
Erfassungswinkel: 360°
Erfassungsreichweite quer: Ø 24 m
Erfassungsreichweite frontal: Ø 11 m
Erfassungsreichweite Präsenzbereich: Ø 8 m
Erfassungsbereich: bis zu 453 m²
Empf. Montagehöhe: 3 m
Max. Montagehöhe: 10 m
Helligkeitswert: 5 – 2000 lx
Anzahl Lichtkanäle: 1
Konstantlichtregelung: false
Menge: 1,000 Stk

**01.01.01.043**
Präsenzmelder mit 360° Erfassungsbereich für die Deckenmontage
Steuerungssystem: DALI

Montageart: Unterputzmontage / Gerätedose (Ø 68 mm)
Montageort: Decke
Abmessungen: Höhe/Tiefe 62 mm, Ø 108 mm
Einbaumaß: Einbautiefe: 24 mm, Ø 60 mm
Gewicht: 127 g
Schutzart: IP20 als Unterputz-Version,
IP20/IP54 mit Aufputzdose (separat bestellen),
IP20 als Deckeneinbau-Version (Einbau-Set separat bestellen)
Schutzklasse: II
Zulässige Umgebungstemperatur: -25 °C...+50 °C
Relative Luftfeuchte: 5 - 93 %, nicht kondensierend
Farbe: weiß, ähnlich RAL 9010
Nennspannung: 230 - 230 V AC / 50 - 50 Hz
Erfassungswinkel: 360°
Erfassungsreichweite quer: Ø 8 m
Erfassungsreichweite frontal: Ø 6 m
Erfassungsreichweite Präsenzbereich: Ø 4 m
Erfassungsbereich: bis zu 50 m²
Empf. Montagehöhe: 3 m
Max. Montagehöhe: 5 m
Helligkeitswert: 5 – 2000 lx
Anzahl Lichtkanäle: 2
Anzahl HLK-Kanäle: 2
Konstantlichtregelung: true
Schaltverzögerung von "dunkel zu hell": 300 s
Schaltverzögerung von "hell zu dunkel": 30 s
Menge: 1,000 Stk

**01.01.01.044**
Präsenzmelder mit 360° Erfassungsbereich für die Deckenmontage
Steuerungssystem: DALI

Montageart: Unterputzmontage / Gerätedose (Ø 68 mm)
Montageort: Decke
Abmessungen: Höhe/Tiefe 70 mm, Ø 108 mm
Einbaumaß: Einbautiefe: 24 mm, Ø 60 mm
Gewicht: 132 g
Schutzart: IP20 als Unterputz-Version,
IP20/IP54 mit Aufputzdose (separat bestellen),
IP20 als Deckeneinbau-Version (Einbau-Set separat bestellen)
Schutzklasse: II
Zulässige Umgebungstemperatur: -25 °C...+50 °C
Relative Luftfeuchte: 5 - 93 %, nicht kondensierend
Farbe: weiß, ähnlich RAL 9010
Nennspannung: 230 - 230 V AC / 50 - 50 Hz
Erfassungswinkel: 360°
Erfassungsreichweite quer: Ø 24 m
Erfassungsreichweite frontal: Ø 11 m
Erfassungsreichweite Präsenzbereich: Ø 8 m
Erfassungsbereich: bis zu 453 m²
Empf. Montagehöhe: 3 m
Max. Montagehöhe: 5 m
Helligkeitswert: 5 – 2000 lx
Anzahl Lichtkanäle: 2
Anzahl HLK-Kanäle: 2
Konstantlichtregelung: true
Schaltverzögerung von "dunkel zu hell": 300 s
Schaltverzögerung von "hell zu dunkel": 30 s
Menge: 1,000 Stk

**01.01.01.045**
Präsenzmelder mit 360° Erfassungsbereich für die Deckenmontage, Ø 8 m, Stecker
Steuerungssystem: DALI

Montageart: Einbau
Montageort: Decke
Abmessungen: Höhe/Tiefe 99 mm, Ø 108 mm
Einbaumaß: Einbautiefe: 300 mm, Ø 68 mm
Gewicht: 681 g
Schutzart: IP20
Schutzklasse: II
Zulässige Umgebungstemperatur: -25 °C...+50 °C
Relative Luftfeuchte: 5 - 93 %, nicht kondensierend
Farbe: weiß, ähnlich RAL 9010
Nennspannung: 230 - 230 V AC / 50 - 50 Hz
Erfassungswinkel: 360°
Erfassungsreichweite quer: Ø 8 m
Erfassungsreichweite frontal: Ø 6 m
Erfassungsreichweite Präsenzbereich: Ø 4 m
Erfassungsbereich: bis zu 50 m²
Empf. Montagehöhe: 3 m
Max. Montagehöhe: 5 m
Helligkeitswert: 5 – 2000 lx
Anzahl Lichtkanäle: 2
Konstantlichtregelung: true
Menge: 1,000 Stk

**01.01.01.046**
Präsenzmelder mit 360° Erfassungsbereich für die Deckenmontage
Steuerungssystem: DALI

Montageart: Unterputzmontage / Gerätedose (Ø 68 mm)
Montageort: Decke
Abmessungen: Höhe/Tiefe 70 mm, Ø 108 mm
Einbaumaß: Einbautiefe: 24 mm, Ø 60 mm
Gewicht: 140 g
Schutzart: IP20 als Unterputz-Version,
IP20/IP54 mit Aufputzdose (separat bestellen),
IP20 als Deckeneinbau-Version (Einbau-Set separat bestellen)
Schutzklasse: II
Zulässige Umgebungstemperatur: -25 °C...+50 °C
Relative Luftfeuchte: 5 - 93 %, nicht kondensierend
Farbe: weiß, ähnlich RAL 9010
Nennspannung: 230 - 230 V AC / 50 - 50 Hz
Erfassungswinkel: 360°
Erfassungsreichweite quer: Ø 32 m
Erfassungsreichweite frontal: Ø 11 m
Erfassungsreichweite Präsenzbereich: Ø 8 m
Erfassungsbereich: bis zu 805 m²
Empf. Montagehöhe: 3 m
Max. Montagehöhe: 5 m
Helligkeitswert: 5 – 2000 lx
Anzahl Lichtkanäle: 2
Anzahl HLK-Kanäle: 2
Konstantlichtregelung: true
Menge: 1,000 Stk

**01.01.01.047**
Präsenzmelder mit 360° Erfassungsbereich für die Deckenmontage, Ø 8 m, Stecker, Buchse
Steuerungssystem: DALI

Montageart: Einbau
Montageort: Decke
Abmessungen: Höhe/Tiefe 99 mm, Ø 108 mm
Einbaumaß: Einbautiefe: 300 mm, Ø 68 mm
Gewicht: 627 g
Schutzart: IP20
Schutzklasse: II
Zulässige Umgebungstemperatur: -25 °C...+50 °C
Relative Luftfeuchte: 5 - 93 %, nicht kondensierend
Farbe: weiß, ähnlich RAL 9010
Nennspannung: 230 - 230 V AC / 50 - 50 Hz
Erfassungswinkel: 360°
Erfassungsreichweite quer: Ø 8 m
Erfassungsreichweite frontal: Ø 6 m
Erfassungsreichweite Präsenzbereich: Ø 4 m
Erfassungsbereich: bis zu 50 m²
Empf. Montagehöhe: 3 m
Max. Montagehöhe: 5 m
Helligkeitswert: 5 – 2000 lx
Anzahl Lichtkanäle: 2
Konstantlichtregelung: true
Menge: 1,000 Stk

**01.01.01.048**
Präsenzmelder mit 360° Erfassungsbereich für die Deckenmontage, Ø 24 m, Stecker
Steuerungssystem: DALI

Montageart: Einbau
Montageort: Decke
Abmessungen: Höhe/Tiefe 107 mm, Ø 108 mm
Einbaumaß: Einbautiefe: 300 mm, Ø 68 mm
Gewicht: 688 g
Schutzart: IP20
Schutzklasse: II
Zulässige Umgebungstemperatur: -25 °C...+50 °C
Relative Luftfeuchte: 5 - 93 %, nicht kondensierend
Farbe: weiß, ähnlich RAL 9010
Nennspannung: 230 - 230 V AC / 50 - 50 Hz
Erfassungswinkel: 360°
Erfassungsreichweite quer: Ø 24 m
Erfassungsreichweite frontal: Ø 11 m
Erfassungsreichweite Präsenzbereich: Ø 8 m
Erfassungsbereich: bis zu 453 m²
Empf. Montagehöhe: 3 m
Max. Montagehöhe: 10 m
Helligkeitswert: 5 – 2000 lx
Anzahl Lichtkanäle: 2
Konstantlichtregelung: true
Menge: 1,000 Stk

**01.01.01.049**
Präsenzmelder mit 360° Erfassungsbereich für die Deckenmontage, Ø 24 m, Stecker, Buchse
Steuerungssystem: DALI

Montageart: Einbau
Montageort: Decke
Abmessungen: Höhe/Tiefe 107 mm, Ø 108 mm
Einbaumaß: Einbautiefe: 300 mm, Ø 68 mm
Gewicht: 608 g
Schutzart: IP20
Schutzklasse: II
Zulässige Umgebungstemperatur: -25 °C...+50 °C
Relative Luftfeuchte: 5 - 93 %, nicht kondensierend
Farbe: weiß, ähnlich RAL 9010
Nennspannung: 230 - 230 V AC / 50 - 50 Hz
Erfassungswinkel: 360°
Erfassungsreichweite quer: Ø 24 m
Erfassungsreichweite frontal: Ø 11 m
Erfassungsreichweite Präsenzbereich: Ø 8 m
Erfassungsbereich: bis zu 453 m²
Empf. Montagehöhe: 3 m
Max. Montagehöhe: 10 m
Helligkeitswert: 5 – 2000 lx
Anzahl Lichtkanäle: 2
Konstantlichtregelung: true
Menge: 1,000 Stk

**01.01.01.050**
Präsenzmelder mit 360° Erfassungsbereich für die Deckenmontage, Ø 24 m, Stecker
Steuerungssystem: DALI

Montageart: Einbau
Montageort: Decke
Abmessungen: Höhe/Tiefe 107 mm, Ø 108 mm
Einbaumaß: Einbautiefe: 300 mm, Ø 68 mm
Gewicht: 573 g
Schutzart: IP20
Schutzklasse: II
Zulässige Umgebungstemperatur: -25 °C...+50 °C
Relative Luftfeuchte: 5 - 93 %, nicht kondensierend
Farbe: weiß, ähnlich RAL 9010
Nennspannung: 230 - 230 V AC / 50 - 50 Hz
Erfassungswinkel: 360°
Erfassungsreichweite quer: Ø 24 m
Erfassungsreichweite frontal: Ø 11 m
Erfassungsreichweite Präsenzbereich: Ø 8 m
Erfassungsbereich: bis zu 453 m²
Empf. Montagehöhe: 3 m
Max. Montagehöhe: 10 m
Helligkeitswert: 5 – 2000 lx
Anzahl Lichtkanäle: 2
Konstantlichtregelung: true
Menge: 1,000 Stk

**01.01.01.051**
Präsenzmelder mit 360° Erfassungsbereich für die Deckenmontage, Ø 8 m, Stecker
Steuerungssystem: DALI

Montageart: Einbau
Montageort: Decke
Abmessungen: Höhe/Tiefe 99 mm, Ø 108 mm
Einbaumaß: Einbautiefe: 300 mm, Ø 68 mm
Gewicht: 675 g
Schutzart: IP20
Schutzklasse: II
Zulässige Umgebungstemperatur: -25 °C...+50 °C
Relative Luftfeuchte: 5 - 93 %, nicht kondensierend
Farbe: weiß, ähnlich RAL 9010
Nennspannung: 230 - 230 V AC / 50 - 50 Hz
Erfassungswinkel: 360°
Erfassungsreichweite quer: Ø 8 m
Erfassungsreichweite frontal: Ø 6 m
Erfassungsreichweite Präsenzbereich: Ø 4 m
Erfassungsbereich: bis zu 50 m²
Empf. Montagehöhe: 3 m
Max. Montagehöhe: 5 m
Helligkeitswert: 5 – 2000 lx
Anzahl Lichtkanäle: 2
Konstantlichtregelung: true
Menge: 1,000 Stk

**01.01.01.052**
DALI-2-zertifizierter Decken-Präsenzmelder als Eingabegerät für DALI-2-Beleuchtungsanlagen
Steuerungssystem: DALI-2

Montageart: Unterputzmontage
Montageort: Decke
Abmessungen: Höhe/Tiefe 106 mm, Ø 108 mm
Einbaumaß: Einbautiefe: 80 mm, Ø 68 mm
Gewicht: 235 g
Schutzart: IP20
Zulässige Umgebungstemperatur: 0 °C...+50 °C
Relative Luftfeuchte: 5 - 93 %, nicht kondensierend
Farbe: weiß, ähnlich RAL 9010
Nennspannung: 230 - 230 V AC / 50 - 60 Hz
Erfassungswinkel: 360°
Erfassungsreichweite quer: Ø 8 m
Erfassungsreichweite frontal: Ø 6 m
Erfassungsreichweite Präsenzbereich: Ø 4 m
Erfassungsbereich: bis zu 50 m²
Empf. Montagehöhe: 3 m
Max. Montagehöhe: 10 m
Helligkeitswert: 5 – 1000 lx
Anzahl Lichtkanäle: 16
Anzahl HLK-Kanäle: 1
Konstantlichtregelung: true
Menge: 1,000 Stk

**01.01.01.053**
DALI-2-zertifizierter Decken-Präsenzmelder als Eingabegerät für DALI-2-Beleuchtungsanlagen
Steuerungssystem: DALI-2

Montageart: Unterputzmontage
Montageort: Decke
Abmessungen: Höhe/Tiefe 106 mm, Ø 108 mm
Einbaumaß: Einbautiefe: 80 mm, Ø 68 mm
Gewicht: 237 g
Schutzart: IP20
Zulässige Umgebungstemperatur: 0 °C...+50 °C
Relative Luftfeuchte: 5 - 93 %, nicht kondensierend
Farbe: weiß, ähnlich RAL 9010
Nennspannung: 230 - 230 V AC / 50 - 60 Hz
Erfassungswinkel: 360°
Erfassungsreichweite quer: Ø 32 m
Erfassungsreichweite frontal: Ø 11 m
Erfassungsreichweite Präsenzbereich: Ø 8 m
Erfassungsbereich: bis zu 805 m²
Empf. Montagehöhe: 3 m
Max. Montagehöhe: 10 m
Helligkeitswert: 5 – 1000 lx
Anzahl Lichtkanäle: 16
Anzahl HLK-Kanäle: 1
Konstantlichtregelung: true
Menge: 1,000 Stk

**01.01.01.054**
DALI-2-zertifizierter Decken-Präsenzmelder als Eingabegerät für DALI-2-Beleuchtungsanlagen
Steuerungssystem: DALI-2

Montageart: Unterputzmontage
Montageort: Decke
Abmessungen: Höhe/Tiefe 106 mm, Ø 108 mm
Einbaumaß: Einbautiefe: 80 mm, Ø 68 mm
Gewicht: 237 g
Schutzart: IP20
Zulässige Umgebungstemperatur: 0 °C...+50 °C
Relative Luftfeuchte: 5 - 93 %, nicht kondensierend
Farbe: weiß, ähnlich RAL 9010
Nennspannung: 230 - 230 V AC / 50 - 60 Hz
Erfassungswinkel: 360°
Erfassungsreichweite quer: Ø 24 m
Erfassungsreichweite frontal: Ø 11 m
Erfassungsreichweite Präsenzbereich: Ø 8 m
Erfassungsbereich: bis zu 453 m²
Empf. Montagehöhe: 3 m
Max. Montagehöhe: 10 m
Helligkeitswert: 5 – 1000 lx
Anzahl Lichtkanäle: 16
Anzahl HLK-Kanäle: 1
Konstantlichtregelung: true
Menge: 1,000 Stk

**01.01.01.055**
DALI-2-zertifizierter Decken-Präsenzmelder als Eingabegerät für DALI-2-Beleuchtungsanlagen
Steuerungssystem: DALI-2

Montageart: Unterputzmontage
Montageort: Decke
Abmessungen: Höhe/Tiefe 106 mm, Ø 108 mm
Einbaumaß: Einbautiefe: 80 mm, Ø 68 mm
Gewicht: 235 g
Schutzart: IP20
Zulässige Umgebungstemperatur: 0 °C...+50 °C
Relative Luftfeuchte: 5 - 93 %, nicht kondensierend
Farbe: weiß, ähnlich RAL 9010
Nennspannung: 230 - 230 V AC / 50 - 60 Hz
Erfassungswinkel: 360°
Erfassungsreichweite quer: Ø 8 m
Erfassungsreichweite frontal: Ø 6 m
Erfassungsreichweite Präsenzbereich: Ø 4 m
Erfassungsbereich: bis zu 50 m²
Empf. Montagehöhe: 3 m
Max. Montagehöhe: 10 m
Helligkeitswert: 5 – 1000 lx
Anzahl Lichtkanäle: 16
Anzahl HLK-Kanäle: 1
Konstantlichtregelung: true
Menge: 1,000 Stk

**01.01.01.056**
DALI-2-zertifizierter Decken-Präsenzmelder als Eingabegerät für DALI-2-Beleuchtungsanlagen
Steuerungssystem: DALI-2

Montageart: Unterputzmontage / Gerätedose (Ø 68 mm)
Montageort: Decke
Abmessungen: Höhe/Tiefe 70 mm, Ø 108 mm
Einbaumaß: Einbautiefe: 24 mm, Ø 60 mm
Gewicht: 133 g
Schutzart: IP20 als Unterputz-Version,
IP20/IP54 mit Aufputzdose (separat bestellen),
IP20 als Deckeneinbau-Version (Einbau-Set separat bestellen)
Schutzklasse: II
Zulässige Umgebungstemperatur: 0 °C...+50 °C
Relative Luftfeuchte: 5 - 93 %, nicht kondensierend
Farbe: weiß, ähnlich RAL 9010
Nennspannung: 9,5 - 22,5 V DC
Erfassungswinkel: 360°
Erfassungsreichweite quer: Ø 24 m
Erfassungsreichweite frontal: Ø 11 m
Erfassungsreichweite Präsenzbereich: Ø 8 m
Erfassungsbereich: bis zu 453 m²
Empf. Montagehöhe: 3 m
Max. Montagehöhe: 10 m
Helligkeitswert: 5 – 2000 lx
Konstantlichtregelung: false
Menge: 1,000 Stk

**01.01.01.057**
DALI-2-zertifizierter Decken-Präsenzmelder als Eingabegerät für DALI-2-Beleuchtungsanlagen
Steuerungssystem: DALI-2

Montageart: Unterputzmontage
Montageort: Decke
Abmessungen: Höhe/Tiefe 106 mm, Ø 108 mm
Einbaumaß: Einbautiefe: 80 mm, Ø 68 mm
Gewicht: 237 g
Schutzart: IP20
Schutzklasse: I
Zulässige Umgebungstemperatur: 0 °C...+50 °C
Relative Luftfeuchte: 5 - 93 %, nicht kondensierend
Farbe: weiß, ähnlich RAL 9010
Nennspannung: 230 - 230 V AC / 50 - 60 Hz
Erfassungswinkel: 360°
Erfassungsreichweite quer: Ø 24 m
Erfassungsreichweite frontal: Ø 11 m
Erfassungsreichweite Präsenzbereich: Ø 8 m
Erfassungsbereich: bis zu 453 m²
Empf. Montagehöhe: 3 m
Max. Montagehöhe: 10 m
Helligkeitswert: 5 – 1000 lx
Anzahl Lichtkanäle: 16
Anzahl HLK-Kanäle: 1
Konstantlichtregelung: true
Menge: 1,000 Stk

**01.01.01.058**
DALI-2-zertifizierter Decken-Präsenzmelder als Eingabegerät für DALI-2-Beleuchtungsanlagen
Steuerungssystem: DALI-2

Montageart: Unterputzmontage
Montageort: Decke
Abmessungen: Höhe/Tiefe 106 mm, Ø 108 mm
Einbaumaß: Einbautiefe: 80 mm, Ø 68 mm
Gewicht: 237 g
Schutzart: IP20
Zulässige Umgebungstemperatur: 0 °C...+50 °C
Relative Luftfeuchte: 5 - 93 %, nicht kondensierend
Farbe: weiß, ähnlich RAL 9010
Nennspannung: 230 - 230 V AC / 50 - 60 Hz
Erfassungswinkel: 360°
Erfassungsreichweite quer: Ø 24 m
Erfassungsreichweite frontal: Ø 11 m
Erfassungsreichweite Präsenzbereich: Ø 8 m
Erfassungsbereich: bis zu 453 m²
Empf. Montagehöhe: 3 m
Max. Montagehöhe: 10 m
Helligkeitswert: 5 – 1000 lx
Anzahl Lichtkanäle: 16
Anzahl HLK-Kanäle: 1
Konstantlichtregelung: true
Menge: 1,000 Stk

**01.01.01.059**
DALI-2-zertifizierter Decken-Präsenzmelder als Eingabegerät für DALI-2-Beleuchtungsanlagen
Steuerungssystem: DALI-2

Montageart: Unterputzmontage
Montageort: Decke
Abmessungen: Höhe/Tiefe 106 mm, Ø 108 mm
Einbaumaß: Einbautiefe: 80 mm, Ø 68 mm
Gewicht: 237 g
Schutzart: IP20
Zulässige Umgebungstemperatur: 0 °C...+50 °C
Relative Luftfeuchte: 5 - 93 %, nicht kondensierend
Farbe: weiß, ähnlich RAL 9010
Nennspannung: 230 - 230 V AC / 50 - 60 Hz
Erfassungswinkel: 360°
Erfassungsreichweite quer: Ø 32 m
Erfassungsreichweite frontal: Ø 11 m
Erfassungsreichweite Präsenzbereich: Ø 8 m
Erfassungsbereich: bis zu 805 m²
Empf. Montagehöhe: 3 m
Max. Montagehöhe: 10 m
Helligkeitswert: 5 – 1000 lx
Anzahl Lichtkanäle: 16
Anzahl HLK-Kanäle: 1
Konstantlichtregelung: true
Menge: 1,000 Stk

**01.01.01.060**
DALI-2-zertifizierter Decken-Präsenzmelder als Eingabegerät für DALI-2-Beleuchtungsanlagen
Steuerungssystem: DALI-2

Montageart: Unterputzmontage
Montageort: Decke
Abmessungen: Höhe/Tiefe 106 mm, Ø 108 mm
Einbaumaß: Einbautiefe: 80 mm, Ø 68 mm
Gewicht: 237 g
Schutzart: IP20
Zulässige Umgebungstemperatur: 0 °C...+50 °C
Relative Luftfeuchte: 5 - 93 %, nicht kondensierend
Farbe: weiß, ähnlich RAL 9010
Nennspannung: 230 - 230 V AC / 50 - 60 Hz
Erfassungswinkel: 360°
Erfassungsreichweite quer: Ø 32 m
Erfassungsreichweite frontal: Ø 11 m
Erfassungsreichweite Präsenzbereich: Ø 8 m
Erfassungsbereich: bis zu 805 m²
Empf. Montagehöhe: 3 m
Max. Montagehöhe: 10 m
Helligkeitswert: 5 – 1000 lx
Anzahl Lichtkanäle: 16
Anzahl HLK-Kanäle: 1
Konstantlichtregelung: true
Menge: 1,000 Stk

**01.01.01.061**
DALI-2-zertifizierter Decken-Präsenzmelder als Eingabegerät für DALI-2-Beleuchtungsanlagen
Steuerungssystem: DALI-2

Montageart: Unterputzmontage
Montageort: Decke
Abmessungen: Höhe/Tiefe 106 mm, Ø 108 mm
Einbaumaß: Einbautiefe: 80 mm, Ø 68 mm
Gewicht: 235 g
Schutzart: IP20
Zulässige Umgebungstemperatur: 0 °C...+50 °C
Relative Luftfeuchte: 5 - 93 %, nicht kondensierend
Farbe: weiß, ähnlich RAL 9010
Nennspannung: 230 - 230 V AC / 50 - 60 Hz
Erfassungswinkel: 360°
Erfassungsreichweite quer: Ø 8 m
Erfassungsreichweite frontal: Ø 6 m
Erfassungsreichweite Präsenzbereich: Ø 4 m
Erfassungsbereich: bis zu 50 m²
Empf. Montagehöhe: 3 m
Max. Montagehöhe: 10 m
Helligkeitswert: 5 – 1000 lx
Anzahl Lichtkanäle: 16
Anzahl HLK-Kanäle: 1
Konstantlichtregelung: true
Menge: 1,000 Stk

**01.01.01.062**
DALI-2-zertifizierter Decken-Präsenzmelder als Eingabegerät für DALI-2-Beleuchtungsanlagen
Steuerungssystem: DALI-2

Montageart: Unterputzmontage / Gerätedose (Ø 68 mm)
Montageort: Decke
Abmessungen: Höhe/Tiefe 70 mm, Ø 108 mm
Einbaumaß: Einbautiefe: 24 mm, Ø 60 mm
Gewicht: 261 g
Schutzart: IP20 als Unterputz-Version,
IP20/IP54 mit Aufputzdose (separat bestellen),
IP20 als Deckeneinbau-Version (Einbau-Set separat bestellen)
Schutzklasse: II
Zulässige Umgebungstemperatur: 0 °C...+50 °C
Relative Luftfeuchte: 5 - 93 %, nicht kondensierend
Farbe: weiß, ähnlich RAL 9010
Nennspannung: 9,5 - 22,5 V DC
Erfassungswinkel: 360°
Erfassungsreichweite quer: Ø 32 m
Erfassungsreichweite frontal: Ø 11 m
Erfassungsreichweite Präsenzbereich: Ø 8 m
Erfassungsbereich: bis zu 805 m²
Empf. Montagehöhe: 3 m
Max. Montagehöhe: 10 m
Helligkeitswert: 5 – 2000 lx
Konstantlichtregelung: false
Menge: 1,000 Stk

**01.01.01.063**
DALI-2-zertifizierter Decken-Präsenzmelder als Eingabegerät für DALI-2-Beleuchtungsanlagen
Steuerungssystem: DALI-2

Montageart: Unterputzmontage / Gerätedose (Ø 68 mm)
Montageort: Decke
Abmessungen: Höhe/Tiefe 62 mm, Ø 108 mm
Einbaumaß: Einbautiefe: 24 mm, Ø 60 mm
Gewicht: 140 g
Schutzart: IP20 als Unterputz-Version,
IP20/IP54 mit Aufputzdose (separat bestellen),
IP20 als Deckeneinbau-Version (Einbau-Set separat bestellen)
Schutzklasse: II
Zulässige Umgebungstemperatur: 0 °C...+50 °C
Relative Luftfeuchte: 5 - 93 %, nicht kondensierend
Farbe: weiß, ähnlich RAL 9010
Nennspannung: 9,5 - 22,5 V DC
Erfassungswinkel: 360°
Erfassungsreichweite quer: Ø 8 m
Erfassungsreichweite frontal: Ø 6 m
Erfassungsreichweite Präsenzbereich: Ø 4 m
Erfassungsbereich: bis zu 50 m²
Empf. Montagehöhe: 3 m
Max. Montagehöhe: 5 m
Helligkeitswert: 5 – 2000 lx
Konstantlichtregelung: false
Menge: 1,000 Stk

**01.01.01.064**
Präsenzmelder mit 360° Erfassungsbereich für die Deckenmontage
Steuerungssystem: ELC (ESYLUX Light Control)

Montageart: Unterputzmontage / Gerätedose (Ø 68 mm)
Montageort: Decke
Abmessungen: Höhe/Tiefe 62 mm, Ø 108 mm
Einbaumaß: Einbautiefe: 24 mm, Ø 60 mm
Gewicht: 120 g
Schutzart: IP20 als Unterputz-Version,
IP54 mit Aufputzdose (separat bestellen),
IP 20 als Deckeneinbau-Version (Einbau-Set separat bestellen)
Schutzklasse: III
Zulässige Umgebungstemperatur: -25 °C...+50 °C
Relative Luftfeuchte: 5 - 93 %, nicht kondensierend
Farbe: weiß, ähnlich RAL 9010
Nennspannung: 9 - 22 V DC
Erfassungswinkel: 360°
Erfassungsreichweite quer: Ø 8 m
Erfassungsreichweite frontal: Ø 6 m
Erfassungsreichweite Präsenzbereich: Ø 4 m
Erfassungsbereich: bis zu 50 m²
Empf. Montagehöhe: 3 m
Max. Montagehöhe: 5 m
Helligkeitswert: 5 – 2000 lx
Anzahl Lichtkanäle: 4
Anzahl HLK-Kanäle: 2
Konstantlichtregelung: true
Menge: 1,000 Stk

**01.01.01.065**
Präsenzmelder mit 360° Erfassungsbereich für die Deckenmontage
Steuerungssystem: ELC (ESYLUX Light Control)

Montageart: Unterputzmontage / Gerätedose (Ø 68 mm)
Montageort: Decke
Abmessungen: Höhe/Tiefe 70 mm, Ø 108 mm
Einbaumaß: Einbautiefe: 24 mm, Ø 60 mm
Gewicht: 126 g
Schutzart: IP20 als Unterputz-Version,
IP54 mit Aufputzdose (separat bestellen),
IP 20 als Deckeneinbau-Version (Einbau-Set separat bestellen)
Schutzklasse: III
Zulässige Umgebungstemperatur: -25 °C...+50 °C
Relative Luftfeuchte: 5 - 93 %, nicht kondensierend
Farbe: weiß, ähnlich RAL 9010
Nennspannung: 9 - 22 V DC
Erfassungswinkel: 360°
Erfassungsreichweite quer: Ø 24 m
Erfassungsreichweite frontal: Ø 11 m
Erfassungsreichweite Präsenzbereich: Ø 8 m
Erfassungsbereich: bis zu 453 m²
Empf. Montagehöhe: 3 m
Max. Montagehöhe: 5 m
Helligkeitswert: 5 – 2000 lx
Anzahl Lichtkanäle: 4
Anzahl HLK-Kanäle: 2
Konstantlichtregelung: true
Menge: 1,000 Stk

**01.01.01.066**
KNX Deckeneinbau-Präsenzmelder mit 360° Erfassungsbereich
Steuerungssystem: KNX

Montageart: Unterputzmontage / Gerätedose (Ø 68 mm)
Montageort: Decke
Abmessungen: Höhe/Tiefe 62 mm, Ø 108 mm
Einbaumaß: Einbautiefe: 24 mm, Ø 60 mm
Gewicht: 121 g
Schutzart: IP20
Schutzklasse: III
Zulässige Umgebungstemperatur: 5 °C...+50 °C
Relative Luftfeuchte: 5 - 93 %, nicht kondensierend
Farbe: weiß, ähnlich RAL 9010
Nennspannung: 29 - 31 V DC
Erfassungswinkel: 360°
Erfassungsreichweite quer: Ø 8 m
Erfassungsreichweite frontal: Ø 6 m
Erfassungsreichweite Präsenzbereich: Ø 4 m
Erfassungsbereich: bis zu 50 m²
Empf. Montagehöhe: 3 m
Max. Montagehöhe: 5 m
Helligkeitswert: 5 – 2000 lx
Anzahl Lichtkanäle: 2
Anzahl HLK-Kanäle: 1
Konstantlichtregelung: true
Schaltverzögerung von "dunkel zu hell": 300 s
Schaltverzögerung von "hell zu dunkel": 30 s
Menge: 1,000 Stk

**01.01.01.067**
KNX Deckeneinbau-Präsenzmelder mit 360° Erfassungsbereich
Steuerungssystem: KNX

Montageart: Unterputzmontage / Gerätedose (Ø 68 mm)
Montageort: Decke
Abmessungen: Höhe/Tiefe 70 mm, Ø 108 mm
Einbaumaß: Einbautiefe: 24 mm, Ø 60 mm
Gewicht: 140 g
Schutzart: IP20
Schutzklasse: III
Zulässige Umgebungstemperatur: 5 °C...+50 °C
Relative Luftfeuchte: 5 - 93 %, nicht kondensierend
Farbe: weiß, ähnlich RAL 9010
Nennspannung: 29 - 31 V DC
Erfassungswinkel: 360°
Erfassungsreichweite quer: Ø 24 m
Erfassungsreichweite frontal: Ø 11 m
Erfassungsreichweite Präsenzbereich: Ø 8 m
Erfassungsbereich: bis zu 453 m²
Empf. Montagehöhe: 3 m
Max. Montagehöhe: 5 m
Helligkeitswert: 5 – 2000 lx
Anzahl Lichtkanäle: 2
Anzahl HLK-Kanäle: 1
Konstantlichtregelung: true
Schaltverzögerung von "dunkel zu hell": 300 s
Schaltverzögerung von "hell zu dunkel": 30 s
Menge: 1,000 Stk

**01.01.01.068**
KNX Deckeneinbau-Präsenzmelder mit 360° Erfassungsbereich
Steuerungssystem: KNX

Montageart: Unterputzmontage / Gerätedose (Ø 68 mm)
Montageort: Decke
Abmessungen: Höhe/Tiefe 70 mm, Ø 108 mm
Einbaumaß: Einbautiefe: 24 mm, Ø 60 mm
Gewicht: 127 g
Schutzart: IP20
Schutzklasse: III
Zulässige Umgebungstemperatur: 5 °C...+50 °C
Relative Luftfeuchte: 5 - 93 %, nicht kondensierend
Farbe: weiß, ähnlich RAL 9010
Nennspannung: 29 - 31 V DC
Erfassungswinkel: 360°
Erfassungsreichweite quer: Ø 24 m
Erfassungsreichweite frontal: Ø 11 m
Erfassungsreichweite Präsenzbereich: Ø 8 m
Erfassungsbereich: bis zu 453 m²
Empf. Montagehöhe: 3 m
Max. Montagehöhe: 10 m
Helligkeitswert: 5 – 2000 lx
Anzahl Lichtkanäle: 2
Konstantlichtregelung: false
Schaltverzögerung von "dunkel zu hell": 300 s
Schaltverzögerung von "hell zu dunkel": 30 s
Menge: 1,000 Stk

**01.01.01.069**
KNX Deckeneinbau-Präsenzmelder mit 360° Erfassungsbereich
Steuerungssystem: KNX

Montageart: Unterputzmontage / Gerätedose (Ø 68 mm)
Montageort: Decke
Abmessungen: Höhe/Tiefe 70 mm, Ø 108 mm
Einbaumaß: Einbautiefe: 24 mm, Ø 60 mm
Gewicht: 140 g
Schutzart: IP20
Schutzklasse: III
Zulässige Umgebungstemperatur: 5 °C...+50 °C
Relative Luftfeuchte: 5 - 93 %, nicht kondensierend
Farbe: weiß, ähnlich RAL 9010
Nennspannung: 29 - 31 V DC
Erfassungswinkel: 360°
Erfassungsreichweite quer: Ø 32 m
Erfassungsreichweite frontal: Ø 11 m
Erfassungsreichweite Präsenzbereich: Ø 8 m
Erfassungsbereich: bis zu 805 m²
Empf. Montagehöhe: 3 m
Max. Montagehöhe: 5 m
Helligkeitswert: 5 – 2000 lx
Anzahl Lichtkanäle: 2
Anzahl HLK-Kanäle: 1
Konstantlichtregelung: true
Menge: 1,000 Stk

**01.01.01.070**
Präsenzmelder mit 180° Erfassungsbereich für die Wandmontage
Steuerungssystem: 12 - 36 V UC

Montageart: Unterputzmontage / Gerätedose (Ø 68 mm)
Montageort: Wand
Abmessungen: Länge 70 mm x Breite 70 mm x Höhe/Tiefe 55 mm
Einbaumaß: Einbautiefe: 34 mm, Ø 60 mm
Gewicht: 64 g
Schutzart: IP20, IP44 je nach Abdeckung (separat bestellen)
Schutzklasse: III
Zulässige Umgebungstemperatur: -25 °C...+50 °C
Relative Luftfeuchte: 5 - 93 %, nicht kondensierend
Farbe: opal-matt
Nennspannung: 12 - 36 V AC/DC
Erfassungswinkel: 180° horizontal, 60° vertikal
Erfassungsreichweite quer: Ø 16 m
Erfassungsreichweite frontal: Ø 12 m
Erfassungsreichweite Präsenzbereich: Ø 8 m
Erfassungsbereich: bis zu 101 m²
Empf. Montagehöhe: 1,1 m
Max. Montagehöhe: 2,2 m
Helligkeitswert: 5 – 2000 lx
Anzahl Lichtkanäle: 1
Konstantlichtregelung: true
Schaltverzögerung von "dunkel zu hell": 300 s
Schaltverzögerung von "hell zu dunkel": 30 s
Menge: 1,000 Stk

**01.01.01.071**
Präsenzmelder mit 180° Erfassungsbereich für die Wandmontage
Steuerungssystem: 12 - 36 V UC

Montageart: Unterputzmontage / Gerätedose (Ø 68 mm)
Montageort: Wand
Abmessungen: Länge 88 mm x Breite 88 mm x Höhe/Tiefe 55 mm
Einbaumaß: Einbautiefe: 25 mm, Ø 60 mm
Gewicht: 64 g
Schutzart: IP20, IP44 je nach Abdeckung (separat bestellen)
Schutzklasse: III
Zulässige Umgebungstemperatur: -25 °C...+50 °C
Relative Luftfeuchte: 5 - 93 %, nicht kondensierend
Farbe: opal-matt
Nennspannung: 12 - 36 V AC/DC
Erfassungswinkel: 180° horizontal, 60° vertikal
Erfassungsreichweite quer: Ø 16 m
Erfassungsreichweite frontal: Ø 12 m
Erfassungsreichweite Präsenzbereich: Ø 8 m
Erfassungsbereich: bis zu 101 m²
Empf. Montagehöhe: 1,1 m
Max. Montagehöhe: 2,2 m
Helligkeitswert: 5 – 2000 lx
Anzahl Lichtkanäle: 1
Konstantlichtregelung: true
Schaltverzögerung von "dunkel zu hell": 300 s
Schaltverzögerung von "hell zu dunkel": 30 s
Menge: 1,000 Stk

**01.01.01.072**
Wand-Präsenzmelder mit 180° Erfassungsbereich
Steuerungssystem: ON/OFF

Montageart: Unterputzmontage / Gerätedose (Ø 68 mm)
Montageort: Wand
Abmessungen: Länge 88 mm x Breite 88 mm x Höhe/Tiefe 55 mm
Einbaumaß: Einbautiefe: 23 mm, Ø 60 mm
Gewicht: 106 g
Schutzart: IP40
Schutzklasse: II
Zulässige Umgebungstemperatur: -25 °C...+50 °C
Relative Luftfeuchte: 5 - 93 %, nicht kondensierend
Nennspannung: 230 - 230 V AC / 50 - 50 Hz
Erfassungswinkel: 180° horizontal, 60° vertikal
Erfassungsreichweite quer: Ø 16 m
Erfassungsreichweite frontal: Ø 12 m
Erfassungsreichweite Präsenzbereich: Ø 8 m
Erfassungsbereich: bis zu 101 m²
Empf. Montagehöhe: 1,1 m
Max. Montagehöhe: 2,2 m
Helligkeitswert: 5 – 2000 lx
Anzahl Lichtkanäle: 1
Anzahl HLK-Kanäle: 1
Konstantlichtregelung: false
Schaltverzögerung von "dunkel zu hell": 300 s
Schaltverzögerung von "hell zu dunkel": 30 s
Menge: 1,000 Stk

**01.01.01.073**
KNX Präsenzmelder mit 180° Erfassungsbereich für die Wandmontage
Steuerungssystem: KNX

Montageart: Unterputzmontage / Gerätedose (Ø 68 mm)
Montageort: Wand
Abmessungen: Länge 70 mm x Breite 70 mm x Höhe/Tiefe 55 mm
Einbaumaß: Einbautiefe: 25 mm, Ø 60 mm
Gewicht: 50 g
Schutzart: IP20, IP44 je nach Abdeckung (separat bestellen)
Schutzklasse: III
Zulässige Umgebungstemperatur: 5 °C...+50 °C
Relative Luftfeuchte: 5 - 93 %, nicht kondensierend
Farbe: weiß, ähnlich RAL 9010
Nennspannung: 29 - 31 V DC
Erfassungswinkel: 180° horizontal, 60° vertikal
Erfassungsreichweite quer: Ø 16 m
Erfassungsreichweite frontal: Ø 12 m
Erfassungsreichweite Präsenzbereich: Ø 8 m
Erfassungsbereich: bis zu 101 m²
Empf. Montagehöhe: 1,1 m
Max. Montagehöhe: 2,2 m
Helligkeitswert: 5 – 2000 lx
Anzahl Lichtkanäle: 2
Anzahl HLK-Kanäle: 1
Konstantlichtregelung: true
Schaltverzögerung von "dunkel zu hell": 300 s
Schaltverzögerung von "hell zu dunkel": 30 s
Menge: 1,000 Stk

**01.01.01.074**
KNX Präsenzmelder mit 180° Erfassungsbereich für die Wandmontage
Steuerungssystem: KNX

Montageart: Unterputzmontage / Gerätedose (Ø 68 mm)
Montageort: Wand
Abmessungen: Länge 88 mm x Breite 88 mm x Höhe/Tiefe 55 mm
Einbaumaß: Einbautiefe: 25 mm, Ø 60 mm
Gewicht: 30 g
Schutzart: IP20, IP44 je nach Abdeckung (separat bestellen)
Schutzklasse: III
Zulässige Umgebungstemperatur: 5 °C...+50 °C
Relative Luftfeuchte: 5 - 93 %, nicht kondensierend
Farbe: weiß, ähnlich RAL 9010
Nennspannung: 29 - 31 V DC
Erfassungswinkel: 180° horizontal, 60° vertikal
Erfassungsreichweite quer: Ø 16 m
Erfassungsreichweite frontal: Ø 12 m
Erfassungsreichweite Präsenzbereich: Ø 8 m
Erfassungsbereich: bis zu 101 m²
Empf. Montagehöhe: 1,1 m
Max. Montagehöhe: 2,2 m
Helligkeitswert: 5 – 2000 lx
Anzahl Lichtkanäle: 2
Anzahl HLK-Kanäle: 1
Konstantlichtregelung: true
Schaltverzögerung von "dunkel zu hell": 300 s
Schaltverzögerung von "hell zu dunkel": 30 s
Menge: 1,000 Stk

**01.01.01.075**
KNX Präsenzmelder mit 180° Erfassungsbereich für die Wandmontage
Steuerungssystem: KNX

Montageart: Unterputzmontage / Gerätedose (Ø 68 mm)
Montageort: Wand
Abmessungen: Länge 70 mm x Breite 70 mm x Höhe/Tiefe 55 mm
Einbaumaß: Einbautiefe: 25 mm, Ø 60 mm
Gewicht: 50 g
Schutzart: IP20, IP44 je nach Abdeckung (separat bestellen)
Schutzklasse: III
Zulässige Umgebungstemperatur: 5 °C...+50 °C
Relative Luftfeuchte: 5 - 93 %, nicht kondensierend
Farbe: weiß, ähnlich RAL 9010
Nennspannung: 29 - 31 V DC
Erfassungswinkel: 180° horizontal, 60° vertikal
Erfassungsreichweite quer: Ø 16 m
Erfassungsreichweite frontal: Ø 12 m
Erfassungsreichweite Präsenzbereich: Ø 8 m
Erfassungsbereich: bis zu 101 m²
Empf. Montagehöhe: 1,1 m
Max. Montagehöhe: 2,2 m
Helligkeitswert: 5 – 2000 lx
Anzahl Lichtkanäle: 2
Konstantlichtregelung: false
Schaltverzögerung von "dunkel zu hell": 300 s
Schaltverzögerung von "hell zu dunkel": 30 s
Menge: 1,000 Stk

**01.01.01.076**
KNX Präsenzmelder mit 180° Erfassungsbereich für die Wandmontage
Steuerungssystem: KNX

Montageart: Unterputzmontage / Gerätedose (Ø 68 mm)
Montageort: Wand
Abmessungen: Länge 70 mm x Breite 70 mm x Höhe/Tiefe 55 mm
Einbaumaß: Einbautiefe: 25 mm, Ø 60 mm
Gewicht: 35 g
Schutzart: IP40, IP44 je nach Abdeckung (separat bestellen)
Schutzklasse: III
Zulässige Umgebungstemperatur: 5 °C...+50 °C
Relative Luftfeuchte: 5 - 93 %, nicht kondensierend
Farbe: weiß, ähnlich RAL 9010
Nennspannung: 29 - 31 V DC
Erfassungswinkel: 180° horizontal, 60° vertikal
Erfassungsreichweite quer: Ø 16 m
Erfassungsreichweite frontal: Ø 12 m
Erfassungsreichweite Präsenzbereich: Ø 8 m
Erfassungsbereich: bis zu 101 m²
Empf. Montagehöhe: 1,1 m
Max. Montagehöhe: 2,2 m
Helligkeitswert: 5 – 2000 lx
Anzahl Lichtkanäle: 2
Anzahl HLK-Kanäle: 1
Konstantlichtregelung: true
Menge: 1,000 Stk

**01.01.01.077**
KNX Präsenzmelder mit 180° Erfassungsbereich für die Wandmontage
Steuerungssystem: KNX

Montageart: Unterputzmontage / Gerätedose (Ø 68 mm)
Montageort: Wand
Abmessungen: Länge 88 mm x Breite 88 mm x Höhe/Tiefe 55 mm
Einbaumaß: Einbautiefe: 25 mm, Ø 60 mm
Gewicht: 67 g
Schutzart: IP40, IP44 je nach Abdeckung (separat bestellen)
Schutzklasse: III
Zulässige Umgebungstemperatur: 5 °C...+50 °C
Relative Luftfeuchte: 5 - 93 %, nicht kondensierend
Farbe: weiß, ähnlich RAL 9010
Nennspannung: 29 - 31 V DC
Erfassungswinkel: 180° horizontal, 60° vertikal
Erfassungsreichweite quer: Ø 16 m
Erfassungsreichweite frontal: Ø 12 m
Erfassungsreichweite Präsenzbereich: Ø 8 m
Erfassungsbereich: bis zu 101 m²
Empf. Montagehöhe: 1,1 m
Max. Montagehöhe: 2,2 m
Helligkeitswert: 5 – 2000 lx
Anzahl Lichtkanäle: 2
Anzahl HLK-Kanäle: 1
Konstantlichtregelung: true
Menge: 1,000 Stk

**01.01.01.078**
Mini-Bewegungsmelder mit 360° Erfassungsbereich für die Deckeneinbau- und Wandmontage zum bedarfsgerechten Schalten der Beleuchtung, somit spürbare Verringerung der Energiekosten
Steuerungssystem: ON/OFF

Montageart: Einbau
Montageort: Decke
Abmessungen: Höhe/Tiefe 47 mm, Ø 25 mm
Einbaumaß: Einbautiefe: 36 mm, Ø 20 mm
Gewicht: 13 g
Schutzart: IP65
Schutzklasse: II
Zulässige Umgebungstemperatur: -25 °C...+50 °C
Relative Luftfeuchte: 5 - 93 %, nicht kondensierend
Farbe: opal-matt
Nennspannung: 230 - 230 V AC / 50 - 50 Hz
Erfassungswinkel: 360°
Erfassungsreichweite quer: Ø 6 m
Erfassungsreichweite frontal: Ø 2 m
Erfassungsbereich: bis zu 28 m²
Empf. Montagehöhe: 3 m
Max. Montagehöhe: 5 m
Helligkeitswert: 5 – 2000 lx
Anzahl Lichtkanäle: 1
Konstantlichtregelung: false
Schaltverzögerung von "dunkel zu hell": 0 s
Schaltverzögerung von "hell zu dunkel": 30 s
Menge: 1,000 Stk

**01.01.01.079**
Mini-Bewegungsmelder mit 360° Erfassungsbereich für die Deckeneinbaumontage
Steuerungssystem: ON/OFF

Montageart: Einbau
Montageort: Decke
Abmessungen: Höhe/Tiefe 60 mm, Ø 33 mm
Einbaumaß: Einbautiefe: 45 mm, Ø 25 mm
Gewicht: 194 g
Schutzart: IP55
Schutzklasse: II
Zulässige Umgebungstemperatur: -25 °C...+50 °C
Relative Luftfeuchte: 5 - 93 %, nicht kondensierend
Farbe: opal-matt
Nennspannung: 230 - 230 V AC / 50 - 50 Hz
Erfassungswinkel: 360°
Erfassungsreichweite quer: Ø 8 m
Erfassungsreichweite frontal: Ø 5 m
Erfassungsbereich: bis zu 50 m²
Empf. Montagehöhe: 3 m
Max. Montagehöhe: 5 m
Helligkeitswert: 5 – 2000 lx
Anzahl Lichtkanäle: 1
Konstantlichtregelung: false
Schaltverzögerung von "dunkel zu hell": 0 s
Schaltverzögerung von "hell zu dunkel": 30 s
Menge: 1,000 Stk

**01.01.01.080**
Mini-Bewegungsmelder mit 360° Erfassungsbereich für die Deckeneinbaumontage zum bedarfsgerechten Schalten der Beleuchtung, somit spürbare Verringerung der Energiekosten
Steuerungssystem: ON/OFF

Montageart: Einbau
Montageort: Decke
Abmessungen: Höhe/Tiefe 60 mm, Ø 33 mm
Einbaumaß: Einbautiefe: 45 mm, Ø 25 mm
Gewicht: 60 g
Schutzart: IP55
Schutzklasse: II
Zulässige Umgebungstemperatur: -25 °C...+50 °C
Relative Luftfeuchte: 5 - 93 %, nicht kondensierend
Farbe: opal-matt
Nennspannung: 230 - 230 V AC / 50 - 50 Hz
Erfassungswinkel: 360°
Erfassungsreichweite quer: Ø 8 m
Erfassungsreichweite frontal: Ø 5 m
Erfassungsbereich: bis zu 50 m²
Empf. Montagehöhe: 3 m
Max. Montagehöhe: 5 m
Helligkeitswert: 5 – 2000 lx
Anzahl Lichtkanäle: 1
Konstantlichtregelung: false
Schaltverzögerung von "dunkel zu hell": 0 s
Schaltverzögerung von "hell zu dunkel": 30 s
Menge: 1,000 Stk

**01.01.01.081**
Mini-Bewegungsmelder mit 360° Erfassungsbereich für die Deckeneinbaumontage zum bedarfsgerechten Schalten der Beleuchtung, somit spürbare Verringerung der Energiekosten
Steuerungssystem: ON/OFF

Montageart: Einbau
Montageort: Decke
Abmessungen: Höhe/Tiefe 70 mm, Ø 58 mm
Einbaumaß: Einbautiefe: 45 mm, Ø 25 mm
Gewicht: 40 g
Schutzart: IP55
Schutzklasse: II
Zulässige Umgebungstemperatur: -25 °C...+50 °C
Relative Luftfeuchte: 5 - 93 %, nicht kondensierend
Farbe: opal-matt
Nennspannung: 230 - 230 V AC / 50 - 50 Hz
Erfassungswinkel: 360°
Erfassungsreichweite quer: Ø 12 m
Erfassungsreichweite frontal: Ø 6 m
Erfassungsbereich: bis zu 113 m²
Empf. Montagehöhe: 3 m
Max. Montagehöhe: 5 m
Helligkeitswert: 5 – 2000 lx
Anzahl Lichtkanäle: 1
Konstantlichtregelung: false
Schaltverzögerung von "dunkel zu hell": 0 s
Schaltverzögerung von "hell zu dunkel": 30 s
Menge: 1,000 Stk

**01.01.01.082**
Mini-Bewegungsmelder 12 V DC mit 360° Erfassungsbereich für die Deckeneinbau- und Wandmontage zum bedarfsgerechten Schalten der Beleuchtung, somit spürbare Verringerung der Energiekosten
Steuerungssystem: ON/OFF

Montageart: Einbau
Montageort: Decke
Abmessungen: Höhe/Tiefe 47 mm, Ø 25 mm
Einbaumaß: Einbautiefe: 36 mm, Ø 20 mm
Gewicht: 75 g
Schutzart: IP65
Schutzklasse: III
Zulässige Umgebungstemperatur: -25 °C...+50 °C
Relative Luftfeuchte: 5 - 93 %, nicht kondensierend
Farbe: opal-matt
Nennspannung: 12 - 13,2 V DC
Erfassungswinkel: 360°
Erfassungsreichweite quer: Ø 6 m
Erfassungsreichweite frontal: Ø 2 m
Erfassungsbereich: bis zu 28 m²
Empf. Montagehöhe: 3 m
Max. Montagehöhe: 5 m
Helligkeitswert: 10 – 2000 lx
Anzahl Lichtkanäle: 1
Konstantlichtregelung: false
Schaltverzögerung von "dunkel zu hell": 0 s
Schaltverzögerung von "hell zu dunkel": 30 s
Menge: 1,000 Stk

**01.01.01.083**
Präsenzmelder mit 360° Erfassungsbereich für die Deckeneinbaumontage
Steuerungssystem: 12 - 36 V UC

Montageart: Einbau
Montageort: Decke
Abmessungen: Höhe/Tiefe 60 mm, Ø 33 mm
Einbaumaß: Einbautiefe: 45 mm, Ø 25 mm
Gewicht: 64 g
Schutzart: IP55
Schutzklasse: III
Zulässige Umgebungstemperatur: -25 °C...+50 °C
Relative Luftfeuchte: 5 - 93 %, nicht kondensierend
Farbe: opal-matt
Nennspannung: 12 - 36 V AC/DC
Erfassungswinkel: 360°
Erfassungsreichweite quer: Ø 8 m
Erfassungsreichweite frontal: Ø 5 m
Erfassungsreichweite Präsenzbereich: Ø 3 m
Erfassungsbereich: bis zu 50 m²
Empf. Montagehöhe: 3 m
Max. Montagehöhe: 5 m
Helligkeitswert: 5 – 2000 lx
Anzahl Lichtkanäle: 1
Konstantlichtregelung: true
Schaltverzögerung von "dunkel zu hell": 300 s
Schaltverzögerung von "hell zu dunkel": 30 s
Menge: 1,000 Stk

**01.01.01.084**
Mini-Präsenzmelder mit 360° Erfassungsbereich für die Deckeneinbau- und Wandmontage zum bedarfsgerechten Schalten der Beleuchtung, somit spürbare Verringerung der Energiekosten
Steuerungssystem: ON/OFF

Montageart: Einbau
Montageort: Decke
Abmessungen: Höhe/Tiefe 47 mm, Ø 25 mm
Einbaumaß: Einbautiefe: 36 mm, Ø 20 mm
Gewicht: 15 g
Schutzart: IP65
Schutzklasse: II
Zulässige Umgebungstemperatur: -25 °C...+50 °C
Relative Luftfeuchte: 5 - 93 %, nicht kondensierend
Farbe: opal-matt
Nennspannung: 230 - 230 V AC / 50 - 50 Hz
Erfassungswinkel: 360°
Erfassungsreichweite quer: Ø 6 m
Erfassungsreichweite frontal: Ø 2 m
Erfassungsreichweite Präsenzbereich: Ø 2,5 m
Erfassungsbereich: bis zu 28 m²
Empf. Montagehöhe: 3 m
Max. Montagehöhe: 5 m
Helligkeitswert: 5 – 2000 lx
Anzahl Lichtkanäle: 1
Konstantlichtregelung: false
Schaltverzögerung von "dunkel zu hell": 300 s
Schaltverzögerung von "hell zu dunkel": 30 s
Menge: 1,000 Stk

**01.01.01.085**
Mini-Präsenzmelder mit 360° Erfassungsbereich für die Deckeneinbaumontage zum bedarfsgerechten Schalten der Beleuchtung, somit spürbare Verringerung der Energiekosten
Steuerungssystem: ON/OFF

Montageart: Einbau
Montageort: Decke
Abmessungen: Höhe/Tiefe 60 mm, Ø 33 mm
Einbaumaß: Einbautiefe: 45 mm, Ø 25 mm
Gewicht: 100 g
Schutzart: IP55
Schutzklasse: II
Zulässige Umgebungstemperatur: -25 °C...+50 °C
Relative Luftfeuchte: 5 - 93 %, nicht kondensierend
Farbe: opal-matt
Nennspannung: 230 - 230 V AC / 50 - 50 Hz
Erfassungswinkel: 360°
Erfassungsreichweite quer: Ø 8 m
Erfassungsreichweite frontal: Ø 5 m
Erfassungsreichweite Präsenzbereich: Ø 3 m
Erfassungsbereich: bis zu 50 m²
Empf. Montagehöhe: 3 m
Max. Montagehöhe: 5 m
Helligkeitswert: 5 – 2000 lx
Anzahl Lichtkanäle: 1
Konstantlichtregelung: false
Schaltverzögerung von "dunkel zu hell": 300 s
Schaltverzögerung von "hell zu dunkel": 30 s
Menge: 1,000 Stk

**01.01.01.086**
Mini-Präsenzmelder mit 360° Erfassungsbereich für die Deckeneinbaumontage zum bedarfsgerechten Schalten der Beleuchtung, somit spürbare Verringerung der Energiekosten
Steuerungssystem: ON/OFF

Montageart: Einbau
Montageort: Decke
Abmessungen: Höhe/Tiefe 60 mm, Ø 33 mm
Einbaumaß: Einbautiefe: 45 mm, Ø 25 mm
Gewicht: 276 g
Schutzart: IP55
Schutzklasse: II
Zulässige Umgebungstemperatur: -25 °C...+50 °C
Relative Luftfeuchte: 5 - 93 %, nicht kondensierend
Farbe: opal-matt
Nennspannung: 230 - 230 V AC / 50 - 50 Hz
Erfassungswinkel: 360°
Erfassungsreichweite quer: Ø 8 m
Erfassungsreichweite frontal: Ø 5 m
Erfassungsreichweite Präsenzbereich: Ø 3 m
Erfassungsbereich: bis zu 50 m²
Empf. Montagehöhe: 3 m
Max. Montagehöhe: 5 m
Helligkeitswert: 5 – 2000 lx
Anzahl Lichtkanäle: 1
Konstantlichtregelung: false
Schaltverzögerung von "dunkel zu hell": 300 s
Schaltverzögerung von "hell zu dunkel": 30 s
Menge: 1,000 Stk

**01.01.01.087**
Mini-Präsenzmelder mit 360° Erfassungsbereich für die Deckeneinbaumontage zum bedarfsgerechten Schalten der Beleuchtung, somit spürbare Verringerung der Energiekosten
Steuerungssystem: ON/OFF

Montageart: Einbau
Montageort: Decke
Abmessungen: Höhe/Tiefe 70 mm, Ø 58 mm
Einbaumaß: Einbautiefe: 45 mm, Ø 25 mm
Gewicht: 40 g
Schutzart: IP55
Schutzklasse: II
Zulässige Umgebungstemperatur: -25 °C...+50 °C
Relative Luftfeuchte: 5 - 93 %, nicht kondensierend
Farbe: opal-matt
Nennspannung: 230 - 230 V AC / 50 - 50 Hz
Erfassungswinkel: 360°
Erfassungsreichweite quer: Ø 12 m
Erfassungsreichweite frontal: Ø 6 m
Erfassungsreichweite Präsenzbereich: Ø 4 m
Erfassungsbereich: bis zu 113 m²
Empf. Montagehöhe: 3 m
Max. Montagehöhe: 5 m
Helligkeitswert: 5 – 2000 lx
Anzahl Lichtkanäle: 1
Konstantlichtregelung: false
Schaltverzögerung von "dunkel zu hell": 300 s
Schaltverzögerung von "hell zu dunkel": 30 s
Menge: 1,000 Stk

**01.01.01.088**
Slave-Präsenzmelder zur Erweiterung des Erfassungsbereiches eines "Master"-Präsenzmelders mit 360° Erfassungsbereich für die Deckenmontage
Steuerungssystem: ON/OFF

Montageart: Einbau
Montageort: Decke
Abmessungen: Höhe/Tiefe 60 mm, Ø 33 mm
Einbaumaß: Einbautiefe: 45 mm, Ø 25 mm
Gewicht: 20 g
Schutzart: IP55
Schutzklasse: II
Zulässige Umgebungstemperatur: -25 °C...+50 °C
Relative Luftfeuchte: 5 - 93 %, nicht kondensierend
Farbe: opal-matt
Nennspannung: 230 - 230 V AC / 50 - 50 Hz
Erfassungswinkel: 360°
Erfassungsreichweite quer: Ø 8 m
Erfassungsreichweite frontal: Ø 5 m
Erfassungsreichweite Präsenzbereich: Ø 3 m
Erfassungsbereich: bis zu 50 m²
Empf. Montagehöhe: 3 m
Max. Montagehöhe: 5 m
Konstantlichtregelung: false
Schaltverzögerung von "dunkel zu hell": 0 s
Schaltverzögerung von "hell zu dunkel": 30 s
Menge: 1,000 Stk

**01.01.01.089**
Präsenzmelder mit 360° Erfassungsbereich für die Deckenmontage
Steuerungssystem: DALI

Montageart: Einbau
Montageort: Decke
Abmessungen: Höhe/Tiefe 60 mm, Ø 33 mm
Einbaumaß: Einbautiefe: 45 mm, Ø 25 mm
Gewicht: 15 g
Schutzart: IP55
Schutzklasse: III
Zulässige Umgebungstemperatur: -25 °C...+50 °C
Relative Luftfeuchte: 5 - 95 %, nicht kondensierend
Farbe: opal-matt
Nennspannung: 9,5 - 22,5 V DC
Erfassungswinkel: 360°
Erfassungsreichweite quer: Ø 8 m
Erfassungsreichweite frontal: Ø 5 m
Erfassungsreichweite Präsenzbereich: Ø 3 m
Erfassungsbereich: bis zu 50 m²
Empf. Montagehöhe: 3 m
Max. Montagehöhe: 3 m
Helligkeitswert: 10 – 2000 lx
Anzahl Lichtkanäle: 1
Anzahl HLK-Kanäle: 2
Konstantlichtregelung: true
Menge: 1,000 Stk

**01.01.01.090**
Präsenzmelder mit 360° Erfassungsbereich für die Deckenmontage
Steuerungssystem: DALI-2

Montageart: Einbau
Montageort: Decke
Abmessungen: Höhe/Tiefe 60 mm, Ø 33 mm
Einbaumaß: Einbautiefe: 45 mm, Ø 25 mm
Gewicht: 24 g
Schutzart: IP55
Schutzklasse: III
Zulässige Umgebungstemperatur: -25 °C...+50 °C
Relative Luftfeuchte: 5 - 95 %, nicht kondensierend
Farbe: opal-matt
Nennspannung: 9,5 - 22,5 V DC
Erfassungswinkel: 360°
Erfassungsreichweite quer: Ø 8 m
Erfassungsreichweite frontal: Ø 5 m
Erfassungsreichweite Präsenzbereich: Ø 3 m
Erfassungsbereich: bis zu 45 m²
Empf. Montagehöhe: 3 m
Max. Montagehöhe: 3 m
Helligkeitswert: 10 – 2000 lx
Anzahl Lichtkanäle: 1
Konstantlichtregelung: false
Menge: 1,000 Stk

**01.01.01.091**
KNX Mini-Präsenzmelder mit 360° Erfassungsbereich für die Deckeneinbaumontage
Steuerungssystem: KNX

Montageart: Einbau
Montageort: Decke
Abmessungen: Höhe/Tiefe 60 mm, Ø 33 mm
Einbaumaß: Einbautiefe: 45 mm, Ø 25 mm
Gewicht: 61 g
Schutzart: IP55
Schutzklasse: III
Zulässige Umgebungstemperatur: 5 °C...+50 °C
Relative Luftfeuchte: 5 - 93 %, nicht kondensierend
Farbe: opal-matt
Nennspannung: 29 - 31 V DC
Erfassungswinkel: 360°
Erfassungsreichweite quer: Ø 8 m
Erfassungsreichweite frontal: Ø 5 m
Erfassungsreichweite Präsenzbereich: Ø 3 m
Erfassungsbereich: bis zu 50 m²
Empf. Montagehöhe: 3 m
Max. Montagehöhe: 5 m
Helligkeitswert: 5 – 2000 lx
Anzahl Lichtkanäle: 2
Anzahl HLK-Kanäle: 1
Konstantlichtregelung: true
Schaltverzögerung von "dunkel zu hell": 300 s
Schaltverzögerung von "hell zu dunkel": 30 s
Menge: 1,000 Stk

**01.01.01.092**
KNX Mini-Präsenzmelder mit 360° Erfassungsbereich für die Deckeneinbaumontage
Steuerungssystem: KNX

Montageart: Einbau
Montageort: Decke
Abmessungen: Höhe/Tiefe 70 mm, Ø 58 mm
Einbaumaß: Einbautiefe: 45 mm, Ø 25 mm
Gewicht: 35 g
Schutzart: IP55
Schutzklasse: III
Zulässige Umgebungstemperatur: 5 °C...+50 °C
Relative Luftfeuchte: 5 - 93 %, nicht kondensierend
Farbe: opal-matt
Nennspannung: 29 - 31 V DC
Erfassungswinkel: 360°
Erfassungsreichweite quer: Ø 12 m
Erfassungsreichweite frontal: Ø 6 m
Erfassungsreichweite Präsenzbereich: Ø 4 m
Erfassungsbereich: bis zu 113 m²
Empf. Montagehöhe: 3 m
Max. Montagehöhe: 5 m
Helligkeitswert: 5 – 2000 lx
Anzahl Lichtkanäle: 2
Anzahl HLK-Kanäle: 1
Konstantlichtregelung: true
Schaltverzögerung von "dunkel zu hell": 300 s
Schaltverzögerung von "hell zu dunkel": 30 s
Menge: 1,000 Stk

**01.01.01.093**
Deckeneinbau-Bewegungsmelder mit 360° Erfassungsbereich zum bedarfsgerechten Schalten der Beleuchtung, somit spürbare Verringerung der Energiekosten
Steuerungssystem: ON/OFF

Montageart: Einbau
Montageort: Decke
Abmessungen: Höhe/Tiefe 24 mm, Ø 82 mm
Einbaumaß: Einbautiefe: 67 mm, Ø 68 mm
Gewicht: 124 g
Schutzart: IP40
Schutzklasse: II
Zulässige Umgebungstemperatur: -25 °C...+50 °C
Relative Luftfeuchte: 5 - 93 %, nicht kondensierend
Farbe: opal-matt
Nennspannung: 230 - 230 V AC / 50 - 50 Hz
Erfassungswinkel: 360°
Erfassungsreichweite quer: Ø 8 m
Erfassungsreichweite frontal: Ø 6 m
Erfassungsbereich: bis zu 50 m²
Empf. Montagehöhe: 3 m
Max. Montagehöhe: 5 m
Helligkeitswert: 5 – 2000 lx
Anzahl Lichtkanäle: 1
Konstantlichtregelung: false
Schaltverzögerung von "dunkel zu hell": 0 s
Schaltverzögerung von "hell zu dunkel": 30 s
Menge: 1,000 Stk

**01.01.01.094**
Deckeneinbau-Bewegungsmelder mit 360° Erfassungsbereich zum bedarfsgerechten Schalten der Beleuchtung, somit spürbare Verringerung der Energiekosten
Steuerungssystem: ON/OFF

Montageart: Einbau
Montageort: Decke
Abmessungen: Höhe/Tiefe 24 mm, Ø 82 mm
Einbaumaß: Einbautiefe: 67 mm, Ø 68 mm
Gewicht: 320 g
Schutzart: IP40
Schutzklasse: II
Zulässige Umgebungstemperatur: -25 °C...+50 °C
Relative Luftfeuchte: 5 - 93 %, nicht kondensierend
Farbe: opal-matt
Nennspannung: 230 - 230 V AC / 50 - 50 Hz
Erfassungswinkel: 360°
Erfassungsreichweite quer: Ø 8 m
Erfassungsreichweite frontal: Ø 6 m
Erfassungsbereich: bis zu 50 m²
Empf. Montagehöhe: 3 m
Max. Montagehöhe: 5 m
Helligkeitswert: 5 – 2000 lx
Anzahl Lichtkanäle: 1
Konstantlichtregelung: false
Schaltverzögerung von "dunkel zu hell": 0 s
Schaltverzögerung von "hell zu dunkel": 30 s
Menge: 1,000 Stk

**01.01.01.095**
Deckeneinbau-Bewegungsmelder mit 360° Erfassungsbereich zum bedarfsgerechten Schalten der Beleuchtung, somit spürbare Verringerung der Energiekosten
Steuerungssystem: ON/OFF

Montageart: Einbau
Montageort: Decke
Abmessungen: Höhe/Tiefe 24 mm, Ø 82 mm
Einbaumaß: Einbautiefe: 67 mm, Ø 68 mm
Gewicht: 80 g
Schutzart: IP40
Schutzklasse: II
Zulässige Umgebungstemperatur: -25 °C...+50 °C
Relative Luftfeuchte: 5 - 93 %, nicht kondensierend
Farbe: opal-matt
Nennspannung: 230 - 230 V AC / 50 - 50 Hz
Erfassungswinkel: 360°
Erfassungsreichweite quer: Ø 8 m
Erfassungsreichweite frontal: Ø 6 m
Erfassungsbereich: bis zu 50 m²
Empf. Montagehöhe: 3 m
Max. Montagehöhe: 5 m
Helligkeitswert: 5 – 2000 lx
Anzahl Lichtkanäle: 1
Konstantlichtregelung: false
Schaltverzögerung von "dunkel zu hell": 0 s
Schaltverzögerung von "hell zu dunkel": 30 s
Menge: 1,000 Stk

**01.01.01.096**
Bewegungsmelder mit 360° Erfassungsbereich für die Deckenmontage
Steuerungssystem: ON/OFF

Montageart: Einbau
Montageort: Decke
Abmessungen: Höhe/Tiefe 32 mm, Ø 82 mm
Einbaumaß: Einbautiefe: 67 mm, Ø 68 mm
Gewicht: 134 g
Schutzart: IP40
Schutzklasse: II
Zulässige Umgebungstemperatur: -25 °C...+50 °C
Relative Luftfeuchte: 5 - 93 %, nicht kondensierend
Farbe: opal-matt
Nennspannung: 230 - 230 V AC / 50 - 50 Hz
Erfassungswinkel: 360°
Erfassungsreichweite quer: Ø 24 m
Erfassungsreichweite frontal: Ø 11 m
Erfassungsbereich: bis zu 453 m²
Empf. Montagehöhe: 3 m
Max. Montagehöhe: 10 m
Helligkeitswert: 5 – 2000 lx
Anzahl Lichtkanäle: 1
Konstantlichtregelung: false
Schaltverzögerung von "dunkel zu hell": 0 s
Schaltverzögerung von "hell zu dunkel": 30 s
Menge: 1,000 Stk

**01.01.01.097**
Bewegungsmelder mit 360° Erfassungsbereich für die Deckenmontage
Steuerungssystem: ON/OFF

Montageart: Einbau
Montageort: Decke
Abmessungen: Höhe/Tiefe 32 mm, Ø 82 mm
Einbaumaß: Einbautiefe: 67 mm, Ø 68 mm
Gewicht: 465 g
Schutzart: IP40
Schutzklasse: II
Zulässige Umgebungstemperatur: -25 °C...+50 °C
Relative Luftfeuchte: 5 - 93 %, nicht kondensierend
Farbe: opal-matt
Nennspannung: 230 - 230 V AC / 50 - 50 Hz
Erfassungswinkel: 360°
Erfassungsreichweite quer: Ø 24 m
Erfassungsreichweite frontal: Ø 11 m
Erfassungsbereich: bis zu 453 m²
Empf. Montagehöhe: 3 m
Max. Montagehöhe: 5 m
Helligkeitswert: 5 – 2000 lx
Anzahl Lichtkanäle: 1
Konstantlichtregelung: false
Schaltverzögerung von "dunkel zu hell": 0 s
Schaltverzögerung von "hell zu dunkel": 30 s
Menge: 1,000 Stk

**01.01.01.098**
Bewegungsmelder mit 360° Erfassungsbereich für die Deckenmontage
Steuerungssystem: ON/OFF

Montageart: Einbau
Montageort: Decke
Abmessungen: Höhe/Tiefe 32 mm, Ø 82 mm
Einbaumaß: Einbautiefe: 67 mm, Ø 68 mm
Gewicht: 80 g
Schutzart: IP40
Schutzklasse: II
Zulässige Umgebungstemperatur: -25 °C...+50 °C
Relative Luftfeuchte: 5 - 93 %, nicht kondensierend
Farbe: opal-matt
Nennspannung: 230 - 230 V AC / 50 - 50 Hz
Erfassungswinkel: 360°
Erfassungsreichweite quer: Ø 24 m
Erfassungsreichweite frontal: Ø 11 m
Erfassungsbereich: bis zu 453 m²
Empf. Montagehöhe: 3 m
Max. Montagehöhe: 5 m
Helligkeitswert: 5 – 2000 lx
Anzahl Lichtkanäle: 1
Konstantlichtregelung: false
Schaltverzögerung von "dunkel zu hell": 0 s
Schaltverzögerung von "hell zu dunkel": 30 s
Menge: 1,000 Stk

**01.01.01.099**
Präsenzmelder mit 360° Erfassungsbereich für die Deckeneinbaumontage
Steuerungssystem: ON/OFF

Montageart: Einbau
Montageort: Decke
Abmessungen: Höhe/Tiefe 24 mm, Ø 82 mm
Einbaumaß: Einbautiefe: 67 mm, Ø 68 mm
Gewicht: 123 g
Schutzart: IP40
Schutzklasse: II
Zulässige Umgebungstemperatur: -25 °C...+50 °C
Relative Luftfeuchte: 5 - 93 %, nicht kondensierend
Farbe: opal-matt
Nennspannung: 230 - 230 V AC / 50 - 50 Hz
Erfassungswinkel: 360°
Erfassungsreichweite quer: Ø 8 m
Erfassungsreichweite frontal: Ø 6 m
Erfassungsreichweite Präsenzbereich: Ø 4 m
Erfassungsbereich: bis zu 50 m²
Empf. Montagehöhe: 3 m
Max. Montagehöhe: 5 m
Helligkeitswert: 5 – 2000 lx
Anzahl Lichtkanäle: 1
Konstantlichtregelung: false
Schaltverzögerung von "dunkel zu hell": 300 s
Schaltverzögerung von "hell zu dunkel": 30 s
Menge: 1,000 Stk

**01.01.01.100**
Präsenzmelder mit 360° Erfassungsbereich für die Deckeneinbaumontage
Steuerungssystem: ON/OFF

Montageart: Einbau
Montageort: Decke
Abmessungen: Höhe/Tiefe 24 mm, Ø 82 mm
Einbaumaß: Einbautiefe: 67 mm, Ø 68 mm
Gewicht: 321 g
Schutzart: IP40
Schutzklasse: II
Zulässige Umgebungstemperatur: -25 °C...+50 °C
Relative Luftfeuchte: 5 - 93 %, nicht kondensierend
Farbe: opal-matt
Nennspannung: 230 - 230 V AC / 50 - 50 Hz
Erfassungswinkel: 360°
Erfassungsreichweite quer: Ø 8 m
Erfassungsreichweite frontal: Ø 6 m
Erfassungsreichweite Präsenzbereich: Ø 4 m
Erfassungsbereich: bis zu 50 m²
Empf. Montagehöhe: 3 m
Max. Montagehöhe: 5 m
Helligkeitswert: 5 – 2000 lx
Anzahl Lichtkanäle: 1
Konstantlichtregelung: false
Schaltverzögerung von "dunkel zu hell": 300 s
Schaltverzögerung von "hell zu dunkel": 30 s
Menge: 1,000 Stk

**01.01.01.101**
Präsenzmelder mit 360° Erfassungsbereich für die Deckeneinbaumontage
Steuerungssystem: ON/OFF

Montageart: Einbau
Montageort: Decke
Abmessungen: Höhe/Tiefe 24 mm, Ø 82 mm
Einbaumaß: Einbautiefe: 67 mm, Ø 68 mm
Gewicht: 80 g
Schutzart: IP40
Schutzklasse: II
Zulässige Umgebungstemperatur: -25 °C...+50 °C
Relative Luftfeuchte: 5 - 93 %, nicht kondensierend
Farbe: opal-matt
Nennspannung: 230 - 230 V AC / 50 - 50 Hz
Erfassungswinkel: 360°
Erfassungsreichweite quer: Ø 8 m
Erfassungsreichweite frontal: Ø 6 m
Erfassungsreichweite Präsenzbereich: Ø 4 m
Erfassungsbereich: bis zu 50 m²
Empf. Montagehöhe: 3 m
Max. Montagehöhe: 5 m
Helligkeitswert: 5 – 2000 lx
Anzahl Lichtkanäle: 1
Konstantlichtregelung: false
Schaltverzögerung von "dunkel zu hell": 300 s
Schaltverzögerung von "hell zu dunkel": 30 s
Menge: 1,000 Stk

**01.01.01.102**
Präsenzmelder mit 360° Erfassungsbereich für die Deckeneinbaumontage
Steuerungssystem: ON/OFF

Montageart: Einbau
Montageort: Decke
Abmessungen: Höhe/Tiefe 32 mm, Ø 82 mm
Einbaumaß: Einbautiefe: 67 mm, Ø 68 mm
Gewicht: 133 g
Schutzart: IP40
Schutzklasse: II
Zulässige Umgebungstemperatur: -25 °C...+50 °C
Relative Luftfeuchte: 5 - 93 %, nicht kondensierend
Farbe: opal-matt
Nennspannung: 230 - 230 V AC / 50 - 50 Hz
Erfassungswinkel: 360°
Erfassungsreichweite quer: Ø 24 m
Erfassungsreichweite frontal: Ø 11 m
Erfassungsreichweite Präsenzbereich: Ø 8 m
Erfassungsbereich: bis zu 453 m²
Empf. Montagehöhe: 3 m
Max. Montagehöhe: 10 m
Helligkeitswert: 5 – 2000 lx
Anzahl Lichtkanäle: 1
Konstantlichtregelung: false
Schaltverzögerung von "dunkel zu hell": 300 s
Schaltverzögerung von "hell zu dunkel": 30 s
Menge: 1,000 Stk

**01.01.01.103**
Präsenzmelder mit 360° Erfassungsbereich für die Deckeneinbaumontage
Steuerungssystem: ON/OFF

Montageart: Einbau
Montageort: Decke
Abmessungen: Höhe/Tiefe 32 mm, Ø 82 mm
Einbaumaß: Einbautiefe: 67 mm, Ø 68 mm
Gewicht: 329 g
Schutzart: IP40
Schutzklasse: II
Zulässige Umgebungstemperatur: -25 °C...+50 °C
Relative Luftfeuchte: 5 - 93 %, nicht kondensierend
Farbe: opal-matt
Nennspannung: 230 - 230 V AC / 50 - 50 Hz
Erfassungswinkel: 360°
Erfassungsreichweite quer: Ø 24 m
Erfassungsreichweite frontal: Ø 11 m
Erfassungsreichweite Präsenzbereich: Ø 8 m
Erfassungsbereich: bis zu 453 m²
Empf. Montagehöhe: 3 m
Max. Montagehöhe: 10 m
Helligkeitswert: 5 – 2000 lx
Anzahl Lichtkanäle: 1
Konstantlichtregelung: false
Schaltverzögerung von "dunkel zu hell": 300 s
Schaltverzögerung von "hell zu dunkel": 30 s
Menge: 1,000 Stk

**01.01.01.104**
Präsenzmelder mit 360° Erfassungsbereich für die Deckeneinbaumontage
Steuerungssystem: ON/OFF

Montageart: Einbau
Montageort: Decke
Abmessungen: Höhe/Tiefe 32 mm, Ø 82 mm
Einbaumaß: Einbautiefe: 67 mm, Ø 68 mm
Gewicht: 80 g
Schutzart: IP40
Schutzklasse: II
Zulässige Umgebungstemperatur: -25 °C...+50 °C
Relative Luftfeuchte: 5 - 93 %, nicht kondensierend
Farbe: opal-matt
Nennspannung: 230 - 230 V AC / 50 - 50 Hz
Erfassungswinkel: 360°
Erfassungsreichweite quer: Ø 24 m
Erfassungsreichweite frontal: Ø 11 m
Erfassungsreichweite Präsenzbereich: Ø 8 m
Erfassungsbereich: bis zu 453 m²
Empf. Montagehöhe: 3 m
Max. Montagehöhe: 10 m
Helligkeitswert: 5 – 2000 lx
Anzahl Lichtkanäle: 1
Konstantlichtregelung: false
Schaltverzögerung von "dunkel zu hell": 300 s
Schaltverzögerung von "hell zu dunkel": 30 s
Menge: 1,000 Stk

**01.01.01.105**
Slave-Präsenzmelder zur Erweiterung des Erfassungsbereiches eines "Master"-Präsenzmelders mit 360° Erfassungsbereich für die Deckeneinbaumontage
Steuerungssystem: ON/OFF

Montageart: Einbau
Montageort: Decke
Abmessungen: Höhe/Tiefe 24 mm, Ø 82 mm
Einbaumaß: Einbautiefe: 67 mm, Ø 68 mm
Gewicht: 107 g
Schutzart: IP40
Schutzklasse: II
Zulässige Umgebungstemperatur: -25 °C...+50 °C
Relative Luftfeuchte: 5 - 93 %, nicht kondensierend
Farbe: opal-matt
Nennspannung: 230 - 230 V AC / 50 - 50 Hz
Erfassungswinkel: 360°
Erfassungsreichweite quer: Ø 8 m
Erfassungsreichweite frontal: Ø 6 m
Erfassungsreichweite Präsenzbereich: Ø 4 m
Erfassungsbereich: bis zu 50 m²
Empf. Montagehöhe: 3 m
Max. Montagehöhe: 5 m
Konstantlichtregelung: false
Schaltverzögerung von "dunkel zu hell": 300 s
Schaltverzögerung von "hell zu dunkel": 30 s
Menge: 1,000 Stk

**01.01.01.106**
Slave-Präsenzmelder zur Erweiterung des Erfassungsbereiches eines "Master"-Präsenzmelders mit 360° Erfassungsbereich für die Deckeneinbaumontage
Steuerungssystem: ON/OFF

Montageart: Einbau
Montageort: Decke
Abmessungen: Höhe/Tiefe 32 mm, Ø 82 mm
Einbaumaß: Einbautiefe: 67 mm, Ø 68 mm
Gewicht: 45 g
Schutzart: IP40
Schutzklasse: II
Zulässige Umgebungstemperatur: -25 °C...+50 °C
Relative Luftfeuchte: 5 - 93 %, nicht kondensierend
Farbe: opal-matt
Nennspannung: 230 - 230 V AC / 50 - 50 Hz
Erfassungswinkel: 360°
Erfassungsreichweite quer: Ø 24 m
Erfassungsreichweite frontal: Ø 11 m
Erfassungsreichweite Präsenzbereich: Ø 8 m
Erfassungsbereich: bis zu 453 m²
Empf. Montagehöhe: 3 m
Max. Montagehöhe: 10 m
Konstantlichtregelung: false
Schaltverzögerung von "dunkel zu hell": 300 s
Schaltverzögerung von "hell zu dunkel": 30 s
Menge: 1,000 Stk

**01.01.01.107**
Design-Bewegungsmelder, Reichweite 8 m im Ø
Steuerungssystem: ON/OFF

Montageart: Unterputzmontage / Gerätedose (Ø 68 mm)
Montageort: Decke
Abmessungen: Höhe/Tiefe 30 mm, Ø 104 mm
Einbaumaß: Einbautiefe: 24 mm, Ø 60 mm
Gewicht: 91 g
Schutzart: IP20
Schutzklasse: II
Zulässige Umgebungstemperatur: 0 °C...+50 °C
Relative Luftfeuchte: 5 - 93 %, nicht kondensierend
Farbe: weiß, ähnlich RAL 9010
Nennspannung: 230 - 230 V AC / 50 - 50 Hz
Erfassungswinkel: 360°
Erfassungsreichweite quer: Ø 8 m
Erfassungsreichweite frontal: Ø 6 m
Erfassungsbereich: bis zu 50 m²
Empf. Montagehöhe: 2,5 m
Max. Montagehöhe: 5 m
Helligkeitswert: 5 – 2000 lx
Anzahl Lichtkanäle: 1
Konstantlichtregelung: false
Schaltverzögerung von "dunkel zu hell": 0 s
Schaltverzögerung von "hell zu dunkel": 30 s
Menge: 1,000 Stk

**01.01.01.108**
Design-Bewegungsmelder, Reichweite 8 m im Ø
Steuerungssystem: ON/OFF

Montageart: Unterputzmontage / Gerätedose (Ø 68 mm)
Montageort: Decke
Abmessungen: Höhe/Tiefe 30 mm, Ø 94 mm
Einbaumaß: Einbautiefe: 24 mm, Ø 60 mm
Gewicht: 35 g
Schutzart: IP20
Schutzklasse: II
Zulässige Umgebungstemperatur: 0 °C...+50 °C
Relative Luftfeuchte: 5 - 93 %, nicht kondensierend
Farbe: schwarz, ähnlich RAL 9004
Nennspannung: 230 - 230 V AC / 50 - 50 Hz
Erfassungswinkel: 360°
Erfassungsreichweite quer: Ø 8 m
Erfassungsreichweite frontal: Ø 6 m
Erfassungsbereich: bis zu 50 m²
Empf. Montagehöhe: 2,5 m
Max. Montagehöhe: 5 m
Helligkeitswert: 5 – 2000 lx
Anzahl Lichtkanäle: 1
Konstantlichtregelung: false
Schaltverzögerung von "dunkel zu hell": 0 s
Schaltverzögerung von "hell zu dunkel": 30 s
Menge: 1,000 Stk

**01.01.01.109**
Design-Bewegungsmelder, Reichweite 8 m im Ø
Steuerungssystem: ON/OFF

Montageart: Unterputzmontage / Gerätedose (Ø 68 mm)
Montageort: Decke
Abmessungen: Länge 77 mm x Breite 77 mm x Höhe/Tiefe 30 mm
Einbaumaß: Einbautiefe: 24 mm, Ø 60 mm
Gewicht: 78 g
Schutzart: IP20
Schutzklasse: II
Zulässige Umgebungstemperatur: 0 °C...+50 °C
Relative Luftfeuchte: 5 - 93 %, nicht kondensierend
Farbe: schwarz, ähnlich RAL 9004
Nennspannung: 230 - 230 V AC / 50 - 50 Hz
Erfassungswinkel: 360°
Erfassungsreichweite quer: Ø 8 m
Erfassungsreichweite frontal: Ø 6 m
Erfassungsbereich: bis zu 50 m²
Empf. Montagehöhe: 2,5 m
Max. Montagehöhe: 5 m
Helligkeitswert: 5 – 2000 lx
Anzahl Lichtkanäle: 1
Konstantlichtregelung: false
Schaltverzögerung von "dunkel zu hell": 0 s
Schaltverzögerung von "hell zu dunkel": 30 s
Menge: 1,000 Stk

**01.01.01.110**
Design-Bewegungsmelder, Reichweite 8 m im Ø
Steuerungssystem: ON/OFF

Montageart: Unterputzmontage / Gerätedose (Ø 68 mm)
Montageort: Decke
Abmessungen: Höhe/Tiefe 30 mm, Ø 94 mm
Einbaumaß: Einbautiefe: 24 mm, Ø 60 mm
Gewicht: 56 g
Schutzart: IP20
Schutzklasse: II
Zulässige Umgebungstemperatur: 0 °C...+50 °C
Relative Luftfeuchte: 5 - 93 %, nicht kondensierend
Farbe: weiß, ähnlich RAL 9010
Nennspannung: 230 - 230 V AC / 50 - 50 Hz
Erfassungswinkel: 360°
Erfassungsreichweite quer: Ø 8 m
Erfassungsreichweite frontal: Ø 6 m
Erfassungsbereich: bis zu 50 m²
Empf. Montagehöhe: 2,5 m
Max. Montagehöhe: 5 m
Helligkeitswert: 5 – 2000 lx
Anzahl Lichtkanäle: 1
Konstantlichtregelung: false
Schaltverzögerung von "dunkel zu hell": 0 s
Schaltverzögerung von "hell zu dunkel": 30 s
Menge: 1,000 Stk

**01.01.01.111**
Design-Bewegungsmelder, Reichweite 8 m im Ø
Steuerungssystem: ON/OFF

Montageart: Einbau
Montageort: Decke
Abmessungen: Höhe/Tiefe 76 mm, Ø 94 mm
Einbaumaß: Einbautiefe: 70 mm, Ø 63 mm
Gewicht: 116 g
Schutzart: IP20
Schutzklasse: II
Zulässige Umgebungstemperatur: 0 °C...+50 °C
Relative Luftfeuchte: 5 - 93 %, nicht kondensierend
Farbe: weiß, ähnlich RAL 9010
Nennspannung: 230 - 230 V AC / 50 - 50 Hz
Erfassungswinkel: 360°
Erfassungsreichweite quer: Ø 8 m
Erfassungsreichweite frontal: Ø 6 m
Erfassungsbereich: bis zu 50 m²
Empf. Montagehöhe: 2,5 m
Max. Montagehöhe: 5 m
Helligkeitswert: 5 – 2000 lx
Anzahl Lichtkanäle: 1
Konstantlichtregelung: false
Schaltverzögerung von "dunkel zu hell": 0 s
Schaltverzögerung von "hell zu dunkel": 30 s
Menge: 1,000 Stk

**01.01.01.112**
Design-Bewegungsmelder, Reichweite 8 m im Ø
Steuerungssystem: ON/OFF

Montageart: Einbau
Montageort: Decke
Abmessungen: Höhe/Tiefe 76,5 mm, Ø 94 mm
Einbaumaß: Einbautiefe: 71 mm, Ø 63 mm
Gewicht: 319 g
Schutzart: IP20
Schutzklasse: II
Zulässige Umgebungstemperatur: 0 °C...+50 °C
Relative Luftfeuchte: 5 - 93 %, nicht kondensierend
Farbe: weiß, ähnlich RAL 9010
Nennspannung: 230 - 230 V AC / 50 - 50 Hz
Erfassungswinkel: 360°
Erfassungsreichweite quer: Ø 8 m
Erfassungsreichweite frontal: Ø 6 m
Erfassungsbereich: bis zu 50 m²
Empf. Montagehöhe: 2,5 m
Max. Montagehöhe: 5 m
Helligkeitswert: 5 – 2000 lx
Anzahl Lichtkanäle: 1
Konstantlichtregelung: false
Schaltverzögerung von "dunkel zu hell": 0 s
Schaltverzögerung von "hell zu dunkel": 30 s
Menge: 1,000 Stk

**01.01.01.113**
Design-Bewegungsmelder, Reichweite 8 m im Ø
Steuerungssystem: ON/OFF

Montageart: Unterputzmontage / Gerätedose (Ø 68 mm)
Montageort: Decke
Abmessungen: Länge 77 mm x Breite 77 mm x Höhe/Tiefe 30 mm
Einbaumaß: Einbautiefe: 24 mm, Ø 60 mm
Gewicht: 78 g
Schutzart: IP20
Schutzklasse: II
Zulässige Umgebungstemperatur: 0 °C...+50 °C
Relative Luftfeuchte: 5 - 93 %, nicht kondensierend
Farbe: weiß, ähnlich RAL 9010
Nennspannung: 230 - 230 V AC / 50 - 50 Hz
Erfassungswinkel: 360°
Erfassungsreichweite quer: Ø 8 m
Erfassungsreichweite frontal: Ø 6 m
Erfassungsbereich: bis zu 50 m²
Empf. Montagehöhe: 2,5 m
Max. Montagehöhe: 5 m
Helligkeitswert: 5 – 2000 lx
Anzahl Lichtkanäle: 1
Konstantlichtregelung: false
Schaltverzögerung von "dunkel zu hell": 0 s
Schaltverzögerung von "hell zu dunkel": 30 s
Menge: 1,000 Stk

**01.01.01.114**
Design-Bewegungsmelder mit 360° Erfassungsbereich für die Deckenmontage, Ø 8 m, Stecker
Steuerungssystem: ON/OFF

Montageart: Einbau
Montageort: Decke
Abmessungen: Höhe/Tiefe 76,5 mm, Ø 94 mm
Einbaumaß: Einbautiefe: 300 mm, Ø 68 mm
Gewicht: 353 g
Schutzart: IP20
Schutzklasse: II
Zulässige Umgebungstemperatur: 0 °C...+50 °C
Relative Luftfeuchte: 5 - 93 %, nicht kondensierend
Farbe: weiß, ähnlich RAL 9010
Nennspannung: 230 - 230 V AC / 50 - 50 Hz
Erfassungswinkel: 360°
Erfassungsreichweite quer: Ø 8 m
Erfassungsreichweite frontal: Ø 6 m
Erfassungsbereich: bis zu 50 m²
Empf. Montagehöhe: 2,5 m
Max. Montagehöhe: 5 m
Helligkeitswert: 5 – 2000 lx
Anzahl Lichtkanäle: 1
Konstantlichtregelung: false
Menge: 1,000 Stk

**01.01.01.115**
Design-Bewegungsmelder mit 360° Erfassungsbereich für die Deckenmontage, Ø 8 m, Stecker, Buchse
Steuerungssystem: ON/OFF

Montageart: Einbau
Montageort: Decke
Abmessungen: Höhe/Tiefe 76,5 mm, Ø 94 mm
Einbaumaß: Einbautiefe: 300 mm, Ø 68 mm
Gewicht: 485 g
Schutzart: IP20
Schutzklasse: II
Zulässige Umgebungstemperatur: 0 °C...+50 °C
Relative Luftfeuchte: 5 - 93 %, nicht kondensierend
Farbe: weiß, ähnlich RAL 9010
Nennspannung: 230 - 230 V AC / 50 - 50 Hz
Erfassungswinkel: 360°
Erfassungsreichweite quer: Ø 8 m
Erfassungsreichweite frontal: Ø 6 m
Erfassungsbereich: bis zu 50 m²
Empf. Montagehöhe: 2,5 m
Max. Montagehöhe: 5 m
Helligkeitswert: 5 – 2000 lx
Anzahl Lichtkanäle: 1
Konstantlichtregelung: false
Menge: 1,000 Stk

**01.01.01.116**
Design-Präsenzmelder, Reichweite 8 m im Ø
Steuerungssystem: ON/OFF

Montageart: Unterputzmontage / Gerätedose (Ø 68 mm)
Montageort: Decke
Abmessungen: Höhe/Tiefe 30 mm, Ø 104 mm
Einbaumaß: Einbautiefe: 24 mm, Ø 60 mm
Gewicht: 35 g
Schutzart: IP20
Schutzklasse: II
Zulässige Umgebungstemperatur: 0 °C...+50 °C
Relative Luftfeuchte: 5 - 93 %, nicht kondensierend
Farbe: weiß, ähnlich RAL 9010
Nennspannung: 230 - 230 V AC / 50 - 50 Hz
Erfassungswinkel: 360°
Erfassungsreichweite quer: Ø 8 m
Erfassungsreichweite frontal: Ø 6 m
Erfassungsreichweite Präsenzbereich: Ø 4 m
Erfassungsbereich: bis zu 50 m²
Empf. Montagehöhe: 2,5 m
Max. Montagehöhe: 5 m
Helligkeitswert: 5 – 2000 lx
Anzahl Lichtkanäle: 1
Konstantlichtregelung: false
Schaltverzögerung von "dunkel zu hell": 300 s
Schaltverzögerung von "hell zu dunkel": 30 s
Menge: 1,000 Stk

**01.01.01.117**
Design-Präsenzmelder, Reichweite 8 m im Ø
Steuerungssystem: ON/OFF

Montageart: Unterputzmontage / Gerätedose (Ø 68 mm)
Montageort: Decke
Abmessungen: Höhe/Tiefe 30 mm, Ø 94 mm
Einbaumaß: Einbautiefe: 24 mm, Ø 60 mm
Gewicht: 56 g
Schutzart: IP20
Schutzklasse: II
Zulässige Umgebungstemperatur: 0 °C...+50 °C
Relative Luftfeuchte: 5 - 93 %, nicht kondensierend
Farbe: weiß, ähnlich RAL 9010
Nennspannung: 230 - 230 V AC / 50 - 50 Hz
Erfassungswinkel: 360°
Erfassungsreichweite quer: Ø 8 m
Erfassungsreichweite frontal: Ø 6 m
Erfassungsreichweite Präsenzbereich: Ø 4 m
Erfassungsbereich: bis zu 50 m²
Empf. Montagehöhe: 2,5 m
Max. Montagehöhe: 5 m
Helligkeitswert: 5 – 2000 lx
Anzahl Lichtkanäle: 1
Konstantlichtregelung: false
Schaltverzögerung von "dunkel zu hell": 300 s
Schaltverzögerung von "hell zu dunkel": 30 s
Menge: 1,000 Stk

**01.01.01.118**
Design-Präsenzmelder, Reichweite 8 m im Ø
Steuerungssystem: ON/OFF

Montageart: Einbau
Montageort: Decke
Abmessungen: Höhe/Tiefe 76 mm, Ø 94 mm
Einbaumaß: Einbautiefe: 70 mm, Ø 63 mm
Gewicht: 85 g
Schutzart: IP20
Schutzklasse: II
Zulässige Umgebungstemperatur: 0 °C...+50 °C
Relative Luftfeuchte: 5 - 93 %, nicht kondensierend
Farbe: weiß, ähnlich RAL 9010
Nennspannung: 230 - 230 V AC / 50 - 50 Hz
Erfassungswinkel: 360°
Erfassungsreichweite quer: Ø 8 m
Erfassungsreichweite frontal: Ø 6 m
Erfassungsreichweite Präsenzbereich: Ø 4 m
Erfassungsbereich: bis zu 50 m²
Empf. Montagehöhe: 2,5 m
Max. Montagehöhe: 5 m
Helligkeitswert: 5 – 2000 lx
Anzahl Lichtkanäle: 1
Konstantlichtregelung: false
Schaltverzögerung von "dunkel zu hell": 300 s
Schaltverzögerung von "hell zu dunkel": 30 s
Menge: 1,000 Stk

**01.01.01.119**
Design-Präsenzmelder, Reichweite 8 m im Ø
Steuerungssystem: ON/OFF

Montageart: Einbau
Montageort: Decke
Abmessungen: Höhe/Tiefe 76,5 mm, Ø 94 mm
Einbaumaß: Einbautiefe: 71 mm, Ø 63 mm
Gewicht: 290 g
Schutzart: IP20
Schutzklasse: II
Zulässige Umgebungstemperatur: 0 °C...+50 °C
Relative Luftfeuchte: 5 - 93 %, nicht kondensierend
Farbe: weiß, ähnlich RAL 9010
Nennspannung: 230 - 230 V AC / 50 - 50 Hz
Erfassungswinkel: 360°
Erfassungsreichweite quer: Ø 8 m
Erfassungsreichweite frontal: Ø 6 m
Erfassungsreichweite Präsenzbereich: Ø 4 m
Erfassungsbereich: bis zu 50 m²
Empf. Montagehöhe: 2,5 m
Max. Montagehöhe: 5 m
Helligkeitswert: 5 – 2000 lx
Anzahl Lichtkanäle: 1
Konstantlichtregelung: false
Schaltverzögerung von "dunkel zu hell": 300 s
Schaltverzögerung von "hell zu dunkel": 30 s
Menge: 1,000 Stk

**01.01.01.120**
Design-Präsenzmelder, Reichweite 8 m im Ø
Steuerungssystem: ON/OFF

Montageart: Unterputzmontage / Gerätedose (Ø 68 mm)
Montageort: Decke
Abmessungen: Höhe/Tiefe 30 mm, Ø 94 mm
Einbaumaß: Einbautiefe: 24 mm, Ø 60 mm
Gewicht: 84 g
Schutzart: IP20
Schutzklasse: II
Zulässige Umgebungstemperatur: 0 °C...+50 °C
Relative Luftfeuchte: 5 - 93 %, nicht kondensierend
Farbe: schwarz, ähnlich RAL 9004
Nennspannung: 230 - 230 V AC / 50 - 50 Hz
Erfassungswinkel: 360°
Erfassungsreichweite quer: Ø 8 m
Erfassungsreichweite frontal: Ø 6 m
Erfassungsreichweite Präsenzbereich: Ø 4 m
Erfassungsbereich: bis zu 50 m²
Empf. Montagehöhe: 2,5 m
Max. Montagehöhe: 5 m
Helligkeitswert: 5 – 2000 lx
Anzahl Lichtkanäle: 1
Konstantlichtregelung: false
Schaltverzögerung von "dunkel zu hell": 300 s
Schaltverzögerung von "hell zu dunkel": 30 s
Menge: 1,000 Stk

**01.01.01.121**
Design-Präsenzmelder, Reichweite 8 m im Ø
Steuerungssystem: ON/OFF

Montageart: Unterputzmontage / Gerätedose (Ø 68 mm)
Montageort: Decke
Abmessungen: Länge 77 mm x Breite 77 mm x Höhe/Tiefe 30 mm
Einbaumaß: Einbautiefe: 24 mm, Ø 60 mm
Gewicht: 505 g
Schutzart: IP20
Schutzklasse: II
Zulässige Umgebungstemperatur: 0 °C...+50 °C
Relative Luftfeuchte: 5 - 93 %, nicht kondensierend
Farbe: weiß, ähnlich RAL 9010
Nennspannung: 230 - 230 V AC / 50 - 50 Hz
Erfassungswinkel: 360°
Erfassungsreichweite quer: Ø 8 m
Erfassungsreichweite frontal: Ø 6 m
Erfassungsreichweite Präsenzbereich: Ø 4 m
Erfassungsbereich: bis zu 50 m²
Empf. Montagehöhe: 2,5 m
Max. Montagehöhe: 5 m
Helligkeitswert: 5 – 2000 lx
Anzahl Lichtkanäle: 1
Konstantlichtregelung: false
Schaltverzögerung von "dunkel zu hell": 300 s
Schaltverzögerung von "hell zu dunkel": 30 s
Menge: 1,000 Stk

**01.01.01.122**
Design-Präsenzmelder, Reichweite 8 m im Ø
Steuerungssystem: ON/OFF

Montageart: Unterputzmontage / Gerätedose (Ø 68 mm)
Montageort: Decke
Abmessungen: Länge 77 mm x Breite 77 mm x Höhe/Tiefe 30 mm
Einbaumaß: Einbautiefe: 24 mm, Ø 60 mm
Gewicht: 534 g
Schutzart: IP20
Schutzklasse: II
Zulässige Umgebungstemperatur: 0 °C...+50 °C
Relative Luftfeuchte: 5 - 93 %, nicht kondensierend
Farbe: schwarz, ähnlich RAL 9004
Nennspannung: 230 - 230 V AC / 50 - 50 Hz
Erfassungswinkel: 360°
Erfassungsreichweite quer: Ø 8 m
Erfassungsreichweite frontal: Ø 6 m
Erfassungsreichweite Präsenzbereich: Ø 4 m
Erfassungsbereich: bis zu 50 m²
Empf. Montagehöhe: 2,5 m
Max. Montagehöhe: 5 m
Helligkeitswert: 5 – 2000 lx
Anzahl Lichtkanäle: 1
Konstantlichtregelung: false
Schaltverzögerung von "dunkel zu hell": 300 s
Schaltverzögerung von "hell zu dunkel": 30 s
Menge: 1,000 Stk

**01.01.01.123**
Design-Präsenzmelder mit 360° Erfassungsbereich für die Deckenmontage, Ø 8 m, Stecker, Buchse
Steuerungssystem: ON/OFF

Montageart: Einbau
Montageort: Decke
Abmessungen: Höhe/Tiefe 76,5 mm, Ø 94 mm
Einbaumaß: Einbautiefe: 300 mm, Ø 68 mm
Gewicht: 485 g
Schutzart: IP20
Schutzklasse: II
Zulässige Umgebungstemperatur: 0 °C...+50 °C
Relative Luftfeuchte: 5 - 93 %, nicht kondensierend
Farbe: weiß, ähnlich RAL 9010
Nennspannung: 230 - 230 V AC / 50 - 50 Hz
Erfassungswinkel: 360°
Erfassungsreichweite quer: Ø 8 m
Erfassungsreichweite frontal: Ø 6 m
Erfassungsreichweite Präsenzbereich: Ø 4 m
Erfassungsbereich: bis zu 50 m²
Empf. Montagehöhe: 2,5 m
Max. Montagehöhe: 5 m
Helligkeitswert: 5 – 2000 lx
Anzahl Lichtkanäle: 1
Konstantlichtregelung: false
Menge: 1,000 Stk

**01.01.01.124**
Design-Präsenzmelder mit 360° Erfassungsbereich für die Deckenmontage, Ø 8 m, Stecker
Steuerungssystem: ON/OFF

Montageart: Einbau
Montageort: Decke
Abmessungen: Höhe/Tiefe 76,5 mm, Ø 94 mm
Einbaumaß: Einbautiefe: 300 mm, Ø 68 mm
Gewicht: 351 g
Schutzart: IP20
Schutzklasse: II
Zulässige Umgebungstemperatur: 0 °C...+50 °C
Relative Luftfeuchte: 5 - 93 %, nicht kondensierend
Farbe: weiß, ähnlich RAL 9010
Nennspannung: 230 - 230 V AC / 50 - 50 Hz
Erfassungswinkel: 360°
Erfassungsreichweite quer: Ø 8 m
Erfassungsreichweite frontal: Ø 6 m
Erfassungsreichweite Präsenzbereich: Ø 4 m
Erfassungsbereich: bis zu 50 m²
Empf. Montagehöhe: 2,5 m
Max. Montagehöhe: 5 m
Helligkeitswert: 5 – 2000 lx
Anzahl Lichtkanäle: 1
Konstantlichtregelung: false
Menge: 1,000 Stk

**01.01.01.125**
DALI-Design-Präsenzmelder mit ausgezeichneter Erfassung, mind. 8m im Durchmesser
Steuerungssystem: DALI

Montageart: Unterputzmontage / Gerätedose (Ø 68 mm)
Montageort: Decke
Abmessungen: Höhe/Tiefe 30 mm, Ø 104 mm
Einbaumaß: Einbautiefe: 24 mm, Ø 60 mm
Gewicht: 83 g
Schutzart: IP20
Schutzklasse: III
Zulässige Umgebungstemperatur: 0 °C...+50 °C
Relative Luftfeuchte: 5 - 93 %, nicht kondensierend
Farbe: weiß, ähnlich RAL 9010
Nennspannung: 230 - 230 V AC / 50 - 60 Hz
Erfassungswinkel: 360°
Erfassungsreichweite quer: Ø 8 m
Erfassungsreichweite frontal: Ø 6 m
Erfassungsreichweite Präsenzbereich: Ø 4 m
Erfassungsbereich: bis zu 50 m²
Empf. Montagehöhe: 2,5 m
Max. Montagehöhe: 5 m
Helligkeitswert: 3 – 1000 lx
Anzahl Lichtkanäle: 1
Anzahl HLK-Kanäle: 2
Konstantlichtregelung: true
Schaltverzögerung von "dunkel zu hell": 300 s
Schaltverzögerung von "hell zu dunkel": 30 s
Menge: 1,000 Stk

**01.01.01.126**
DALI-Design-Präsenzmelder mit ausgezeichneter Erfassung, mind. 8m im Durchmesser
Steuerungssystem: DALI

Montageart: Unterputzmontage / Gerätedose (Ø 68 mm)
Montageort: Decke
Abmessungen: Höhe/Tiefe 30 mm, Ø 94 mm
Einbaumaß: Einbautiefe: 24 mm, Ø 60 mm
Gewicht: 73 g
Schutzart: IP20
Schutzklasse: III
Zulässige Umgebungstemperatur: 0 °C...+50 °C
Relative Luftfeuchte: 5 - 93 %, nicht kondensierend
Farbe: weiß, ähnlich RAL 9010
Nennspannung: 9,5 - 22,5 V DC
Erfassungswinkel: 360°
Erfassungsreichweite quer: Ø 8 m
Erfassungsreichweite frontal: Ø 6 m
Erfassungsreichweite Präsenzbereich: Ø 4 m
Erfassungsbereich: bis zu 50 m²
Empf. Montagehöhe: 2,5 m
Max. Montagehöhe: 5 m
Helligkeitswert: 3 – 1000 lx
Anzahl Lichtkanäle: 1
Anzahl HLK-Kanäle: 2
Konstantlichtregelung: true
Menge: 1,000 Stk

**01.01.01.127**
DALI-Design-Präsenzmelder mit ausgezeichneter Erfassung, mind. 8m im Durchmesser
Steuerungssystem: DALI

Montageart: Unterputzmontage / Gerätedose (Ø 68 mm)
Montageort: Decke
Abmessungen: Höhe/Tiefe 30 mm, Ø 94 mm
Einbaumaß: Einbautiefe: 24 mm, Ø 60 mm
Gewicht: 30 g
Schutzart: IP20
Schutzklasse: III
Zulässige Umgebungstemperatur: 0 °C...+50 °C
Relative Luftfeuchte: 5 - 93 %, nicht kondensierend
Farbe: schwarz, ähnlich RAL 9004
Nennspannung: 9,5 - 22,5 V DC
Erfassungswinkel: 360°
Erfassungsreichweite quer: Ø 8 m
Erfassungsreichweite frontal: Ø 6 m
Erfassungsreichweite Präsenzbereich: Ø 4 m
Erfassungsbereich: bis zu 50 m²
Empf. Montagehöhe: 2,5 m
Max. Montagehöhe: 5 m
Helligkeitswert: 3 – 1000 lx
Anzahl Lichtkanäle: 1
Anzahl HLK-Kanäle: 2
Konstantlichtregelung: true
Menge: 1,000 Stk

**01.01.01.128**
DALI-Design-Präsenzmelder mit ausgezeichneter Erfassung, mind. 8m im Durchmesser
Steuerungssystem: DALI

Montageart: Unterputzmontage / Gerätedose (Ø 68 mm)
Montageort: Decke
Abmessungen: Länge 77 mm x Breite 77 mm x Höhe/Tiefe 30 mm
Einbaumaß: Einbautiefe: 24 mm, Ø 60 mm
Gewicht: 35 g
Schutzart: IP20
Schutzklasse: III
Zulässige Umgebungstemperatur: 0 °C...+50 °C
Relative Luftfeuchte: 5 - 93 %, nicht kondensierend
Farbe: weiß, ähnlich RAL 9010
Nennspannung: 9,5 - 22,5 V DC
Erfassungswinkel: 360°
Erfassungsreichweite quer: Ø 8 m
Erfassungsreichweite frontal: Ø 6 m
Erfassungsreichweite Präsenzbereich: Ø 4 m
Erfassungsbereich: bis zu 50 m²
Empf. Montagehöhe: 2,5 m
Max. Montagehöhe: 5 m
Helligkeitswert: 3 – 1000 lx
Anzahl Lichtkanäle: 1
Anzahl HLK-Kanäle: 2
Konstantlichtregelung: true
Menge: 1,000 Stk

**01.01.01.129**
DALI-Design-Präsenzmelder mit ausgezeichneter Erfassung, mind. 8m im Durchmesser
Steuerungssystem: DALI

Montageart: Unterputzmontage / Gerätedose (Ø 68 mm)
Montageort: Decke
Abmessungen: Länge 77 mm x Breite 77 mm x Höhe/Tiefe 30 mm
Einbaumaß: Einbautiefe: 24 mm, Ø 60 mm
Gewicht: 30 g
Schutzart: IP20
Schutzklasse: III
Zulässige Umgebungstemperatur: 0 °C...+50 °C
Relative Luftfeuchte: 5 - 93 %, nicht kondensierend
Farbe: schwarz, ähnlich RAL 9004
Nennspannung: 9,5 - 22,5 V DC
Erfassungswinkel: 360°
Erfassungsreichweite quer: Ø 8 m
Erfassungsreichweite frontal: Ø 6 m
Erfassungsreichweite Präsenzbereich: Ø 4 m
Erfassungsbereich: bis zu 50 m²
Empf. Montagehöhe: 2,5 m
Max. Montagehöhe: 5 m
Helligkeitswert: 3 – 1000 lx
Anzahl Lichtkanäle: 1
Anzahl HLK-Kanäle: 2
Konstantlichtregelung: true
Menge: 1,000 Stk

**01.01.01.130**
DALI-Design-Präsenzmelder mit ausgezeichneter Erfassung, mind. 8m im Durchmesser
Steuerungssystem: DALI

Montageart: Unterputzmontage / Gerätedose (Ø 68 mm)
Montageort: Decke
Abmessungen: Höhe/Tiefe 30 mm, Ø 94 mm
Einbaumaß: Einbautiefe: 24 mm, Ø 60 mm
Gewicht: 105 g
Schutzart: IP20
Schutzklasse: III
Zulässige Umgebungstemperatur: 0 °C...+50 °C
Relative Luftfeuchte: 5 - 93 %, nicht kondensierend
Farbe: weiß, ähnlich RAL 9010
Nennspannung: 230 - 230 V AC / 50 - 60 Hz
Erfassungswinkel: 360°
Erfassungsreichweite quer: Ø 8 m
Erfassungsreichweite frontal: Ø 6 m
Erfassungsreichweite Präsenzbereich: Ø 4 m
Erfassungsbereich: bis zu 50 m²
Empf. Montagehöhe: 2,5 m
Max. Montagehöhe: 5 m
Helligkeitswert: 3 – 1000 lx
Anzahl Lichtkanäle: 1
Anzahl HLK-Kanäle: 2
Konstantlichtregelung: true
Menge: 1,000 Stk

**01.01.01.131**
DALI-Design-Präsenzmelder mit ausgezeichneter Erfassung, mind. 8m im Durchmesser
Steuerungssystem: DALI

Montageart: Unterputzmontage / Gerätedose (Ø 68 mm)
Montageort: Decke
Abmessungen: Länge 77 mm x Breite 77 mm x Höhe/Tiefe 30 mm
Einbaumaß: Einbautiefe: 24 mm, Ø 60 mm
Gewicht: 110 g
Schutzart: IP20
Schutzklasse: III
Zulässige Umgebungstemperatur: 0 °C...+50 °C
Relative Luftfeuchte: 5 - 93 %, nicht kondensierend
Farbe: weiß, ähnlich RAL 9010
Nennspannung: 230 - 230 V AC / 50 - 60 Hz
Erfassungswinkel: 360°
Erfassungsreichweite quer: Ø 8 m
Erfassungsreichweite frontal: Ø 6 m
Erfassungsreichweite Präsenzbereich: Ø 4 m
Erfassungsbereich: bis zu 50 m²
Empf. Montagehöhe: 2,5 m
Max. Montagehöhe: 5 m
Helligkeitswert: 3 – 1000 lx
Anzahl Lichtkanäle: 1
Anzahl HLK-Kanäle: 2
Konstantlichtregelung: true
Menge: 1,000 Stk

**01.01.01.132**
DALI-2 Design-Präsenzmelder mit ausgezeichneter Erfassung, mind. 8m im Durchmesser
Steuerungssystem: DALI-2

Montageart: Unterputzmontage / Gerätedose (Ø 68 mm)
Montageort: Decke
Abmessungen: Höhe/Tiefe 30 mm, Ø 104 mm
Einbaumaß: Einbautiefe: 24 mm, Ø 60 mm
Gewicht: 84 g
Schutzart: IP20
Schutzklasse: III
Zulässige Umgebungstemperatur: 0 °C...+50 °C
Relative Luftfeuchte: 5 - 93 %, nicht kondensierend
Farbe: weiß, ähnlich RAL 9010
Nennspannung: 9,5 - 22,5 V DC
Erfassungswinkel: 360°
Erfassungsreichweite quer: Ø 8 m
Erfassungsreichweite frontal: Ø 6 m
Erfassungsreichweite Präsenzbereich: Ø 4 m
Erfassungsbereich: bis zu 50 m²
Empf. Montagehöhe: 2,5 m
Max. Montagehöhe: 5 m
Helligkeitswert: 3 – 1000 lx
Anzahl Lichtkanäle: 1
Konstantlichtregelung: false
Menge: 1,000 Stk

**01.01.01.133**
DALI-2 Design-Präsenzmelder mit ausgezeichneter Erfassung, mind. 8m im Durchmesser
Steuerungssystem: DALI-2

Montageart: Unterputzmontage / Gerätedose (Ø 68 mm)
Montageort: Decke
Abmessungen: Höhe/Tiefe 30 mm, Ø 94 mm
Einbaumaß: Einbautiefe: 24 mm, Ø 60 mm
Gewicht: 84 g
Schutzart: IP20
Schutzklasse: III
Zulässige Umgebungstemperatur: 0 °C...+50 °C
Relative Luftfeuchte: 5 - 93 %, nicht kondensierend
Farbe: weiß, ähnlich RAL 9010
Nennspannung: 9,5 - 22,5 V DC
Erfassungswinkel: 360°
Erfassungsreichweite quer: Ø 8 m
Erfassungsreichweite frontal: Ø 6 m
Erfassungsreichweite Präsenzbereich: Ø 4 m
Erfassungsbereich: bis zu 50 m²
Empf. Montagehöhe: 2,5 m
Max. Montagehöhe: 5 m
Helligkeitswert: 3 – 1000 lx
Anzahl Lichtkanäle: 1
Konstantlichtregelung: false
Menge: 1,000 Stk

**01.01.01.134**
DALI-2 Design-Präsenzmelder mit ausgezeichneter Erfassung, mind. 8m im Durchmesser
Steuerungssystem: DALI-2

Montageart: Unterputzmontage / Gerätedose (Ø 68 mm)
Montageort: Decke
Abmessungen: Länge 77 mm x Breite 77 mm x Höhe/Tiefe 30 mm
Einbaumaß: Einbautiefe: 24 mm, Ø 60 mm
Gewicht: 84 g
Schutzart: IP20
Schutzklasse: III
Zulässige Umgebungstemperatur: 0 °C...+50 °C
Relative Luftfeuchte: 5 - 93 %, nicht kondensierend
Farbe: weiß, ähnlich RAL 9010
Nennspannung: 9,5 - 22,5 V DC
Erfassungswinkel: 360°
Erfassungsreichweite quer: Ø 8 m
Erfassungsreichweite frontal: Ø 6 m
Erfassungsreichweite Präsenzbereich: Ø 4 m
Erfassungsbereich: bis zu 50 m²
Empf. Montagehöhe: 2,5 m
Max. Montagehöhe: 5 m
Helligkeitswert: 3 – 1000 lx
Anzahl Lichtkanäle: 1
Konstantlichtregelung: false
Menge: 1,000 Stk

**01.01.01.135**
KNX Design-Deckeneinbau-Präsenzmelder mit 360° Erfassungsbereich
Steuerungssystem: KNX

Montageart: Unterputzmontage / Gerätedose (Ø 68 mm)
Montageort: Decke
Abmessungen: Höhe/Tiefe 30 mm, Ø 104 mm
Einbaumaß: Einbautiefe: 24 mm, Ø 60 mm
Gewicht: 116 g
Schutzart: IP20
Schutzklasse: III
Zulässige Umgebungstemperatur: 5 °C...+35 °C
Relative Luftfeuchte: 5 - 93 %, nicht kondensierend
Farbe: weiß, ähnlich RAL 9010
Nennspannung: 29 - 31 V DC
Erfassungswinkel: 360°
Erfassungsreichweite quer: Ø 8 m
Erfassungsreichweite frontal: Ø 6 m
Erfassungsreichweite Präsenzbereich: Ø 4 m
Erfassungsbereich: bis zu 50 m²
Empf. Montagehöhe: 2,5 m
Max. Montagehöhe: 5 m
Helligkeitswert: 3 – 1000 lx
Anzahl Lichtkanäle: 2
Anzahl HLK-Kanäle: 1
Konstantlichtregelung: true
Schaltverzögerung von "dunkel zu hell": 300 s
Schaltverzögerung von "hell zu dunkel": 30 s
Menge: 1,000 Stk

**01.01.01.136**
KNX Design-Deckeneinbau-Präsenzmelder mit 360° Erfassungsbereich
Steuerungssystem: KNX

Montageart: Unterputzmontage / Gerätedose (Ø 68 mm)
Montageort: Decke
Abmessungen: Höhe/Tiefe 30 mm, Ø 94 mm
Einbaumaß: Einbautiefe: 24 mm, Ø 45 mm
Gewicht: 45,5 g
Schutzart: IP20
Schutzklasse: III
Zulässige Umgebungstemperatur: 5 °C...+35 °C
Relative Luftfeuchte: 5 - 93 %, nicht kondensierend
Farbe: weiß, ähnlich RAL 9010
Nennspannung: 29 - 31 V DC
Erfassungswinkel: 360°
Erfassungsreichweite quer: Ø 8 m
Erfassungsreichweite frontal: Ø 6 m
Erfassungsreichweite Präsenzbereich: Ø 4 m
Erfassungsbereich: bis zu 50 m²
Empf. Montagehöhe: 2,5 m
Max. Montagehöhe: 5 m
Helligkeitswert: 3 – 1000 lx
Anzahl Lichtkanäle: 2
Anzahl HLK-Kanäle: 1
Konstantlichtregelung: true
Menge: 1,000 Stk

**01.01.01.137**
KNX Design-Deckeneinbau-Präsenzmelder mit 360° Erfassungsbereich
Steuerungssystem: KNX

Montageart: Unterputzmontage / Gerätedose (Ø 68 mm)
Montageort: Decke
Abmessungen: Höhe/Tiefe 30 mm, Ø 94 mm
Einbaumaß: Einbautiefe: 24 mm, Ø 45 mm
Gewicht: 30 g
Schutzart: IP20
Schutzklasse: III
Zulässige Umgebungstemperatur: 5 °C...+35 °C
Relative Luftfeuchte: 5 - 93 %, nicht kondensierend
Farbe: schwarz, ähnlich RAL 9004
Nennspannung: 29 - 31 V DC
Erfassungswinkel: 360°
Erfassungsreichweite quer: Ø 8 m
Erfassungsreichweite frontal: Ø 6 m
Erfassungsreichweite Präsenzbereich: Ø 4 m
Erfassungsbereich: bis zu 50 m²
Empf. Montagehöhe: 2,5 m
Max. Montagehöhe: 5 m
Helligkeitswert: 3 – 1000 lx
Anzahl Lichtkanäle: 2
Anzahl HLK-Kanäle: 1
Konstantlichtregelung: true
Menge: 1,000 Stk

**01.01.01.138**
KNX Design-Deckeneinbau-Präsenzmelder mit 360° Erfassungsbereich
Steuerungssystem: KNX

Montageart: Unterputzmontage / Gerätedose (Ø 68 mm)
Montageort: Decke
Abmessungen: Länge 77 mm x Breite 77 mm x Höhe/Tiefe 30 mm
Einbaumaß: Einbautiefe: 24 mm, Ø 45 mm
Gewicht: 34 g
Schutzart: IP20
Schutzklasse: III
Zulässige Umgebungstemperatur: 5 °C...+35 °C
Relative Luftfeuchte: 5 - 93 %, nicht kondensierend
Farbe: weiß, ähnlich RAL 9010
Nennspannung: 29 - 31 V DC
Erfassungswinkel: 360°
Erfassungsreichweite quer: Ø 8 m
Erfassungsreichweite frontal: Ø 6 m
Erfassungsreichweite Präsenzbereich: Ø 4 m
Erfassungsbereich: bis zu 50 m²
Empf. Montagehöhe: 2,5 m
Max. Montagehöhe: 5 m
Helligkeitswert: 3 – 1000 lx
Anzahl Lichtkanäle: 2
Anzahl HLK-Kanäle: 1
Konstantlichtregelung: true
Menge: 1,000 Stk

**01.01.01.139**
KNX Design-Deckeneinbau-Präsenzmelder mit 360° Erfassungsbereich
Steuerungssystem: KNX

Montageart: Unterputzmontage / Gerätedose (Ø 68 mm)
Montageort: Decke
Abmessungen: Länge 77 mm x Breite 77 mm x Höhe/Tiefe 30 mm
Einbaumaß: Einbautiefe: 24 mm, Ø 45 mm
Gewicht: 35 g
Schutzart: IP20
Schutzklasse: III
Zulässige Umgebungstemperatur: 5 °C...+35 °C
Relative Luftfeuchte: 5 - 93 %, nicht kondensierend
Farbe: schwarz, ähnlich RAL 9004
Nennspannung: 29 - 31 V DC
Erfassungswinkel: 360°
Erfassungsreichweite quer: Ø 8 m
Erfassungsreichweite frontal: Ø 6 m
Erfassungsreichweite Präsenzbereich: Ø 4 m
Erfassungsbereich: bis zu 50 m²
Empf. Montagehöhe: 2,5 m
Max. Montagehöhe: 5 m
Helligkeitswert: 3 – 1000 lx
Anzahl Lichtkanäle: 2
Anzahl HLK-Kanäle: 1
Konstantlichtregelung: true
Menge: 1,000 Stk

**01.01.01.140**
Präsenzmelder mit 360° Erfassungsbereich für die Deckenmontage
Steuerungssystem: DALI

Montageart: Einbau
Montageort: Decke
Abmessungen: Höhe/Tiefe 48 mm, Ø 33 mm
Einbaumaß: Einbautiefe: 45 mm, Ø 25 mm
Gewicht: 21 g
Schutzart: IP55
Schutzklasse: III
Zulässige Umgebungstemperatur: 0 °C...+50 °C
Relative Luftfeuchte: 5 - 95 %, nicht kondensierend
Farbe: opal-matt
Nennspannung: 9,5 - 22,5 V DC
Erfassungswinkel: 360°
Erfassungsreichweite quer: Ø 6 m
Erfassungsreichweite Präsenzbereich: Ø 2,5 m
Erfassungsbereich: bis zu 28 m²
Empf. Montagehöhe: 3 m
Max. Montagehöhe: 3 m
Helligkeitswert: 10 – 2000 lx
Anzahl Lichtkanäle: 1
Anzahl HLK-Kanäle: 2
Konstantlichtregelung: true
Menge: 1,000 Stk

**01.01.01.141**
Bewegungsmelder mit 360° Erfassungsbereich für die Deckenmontage zum bedarfsgerechten Schalten der Beleuchtung, somit spürbare Verringerung der Energiekosten
Steuerungssystem: ON/OFF

Montageart: Unterputzmontage / Gerätedose (Ø 68 mm)
Montageort: Decke
Abmessungen: Höhe/Tiefe 63 mm, Ø 140 mm
Einbaumaß: Einbautiefe: 15 mm, Ø 60 mm
Gewicht: 62 g
Schutzart: IP20 als Unterputz-Version,
IP54 mit Aufputzdose (separat bestellen)
Schutzklasse: II
Zulässige Umgebungstemperatur: 0 °C...+55 °C
Relative Luftfeuchte: 5 - 93 %, nicht kondensierend
Farbe: weiß, ähnlich RAL 9010
Nennspannung: 230 - 230 V AC / 50 - 50 Hz
Erfassungswinkel: 360°
Erfassungsreichweite quer: Ø 8 m
Erfassungsreichweite frontal: Ø 4 m
Erfassungsbereich: bis zu 50 m²
Empf. Montagehöhe: 3 m
Max. Montagehöhe: 5 m
Helligkeitswert: 5 – 2000 lx
Anzahl Lichtkanäle: 1
Konstantlichtregelung: false
Schaltverzögerung von "dunkel zu hell": 0 s
Schaltverzögerung von "hell zu dunkel": 0 s
Menge: 1,000 Stk

**01.01.01.142**
Bewegungsmelder mit 360° Erfassungsbereich für die Deckenmontage zum bedarfsgerechten Schalten der Beleuchtung, somit spürbare Verringerung der Energiekosten
Steuerungssystem: ON/OFF

Montageart: Unterputzmontage / Gerätedose (Ø 68 mm)
Montageort: Decke
Abmessungen: Höhe/Tiefe 75 mm, Ø 140 mm
Einbaumaß: Einbautiefe: 15 mm, Ø 60 mm
Gewicht: 64 g
Schutzart: IP20 als Unterputz-Version,
IP54 mit Aufputzdose (separat bestellen)
Schutzklasse: II
Zulässige Umgebungstemperatur: 0 °C...+55 °C
Relative Luftfeuchte: 5 - 93 %, nicht kondensierend
Farbe: weiß, ähnlich RAL 9010
Nennspannung: 230 - 230 V AC / 50 - 50 Hz
Erfassungswinkel: 360°
Erfassungsreichweite quer: Ø 24 m
Erfassungsreichweite frontal: Ø 8 m
Erfassungsbereich: bis zu 453 m²
Empf. Montagehöhe: 3 m
Max. Montagehöhe: 10 m
Helligkeitswert: 5 – 2000 lx
Anzahl Lichtkanäle: 1
Konstantlichtregelung: false
Schaltverzögerung von "dunkel zu hell": 0 s
Schaltverzögerung von "hell zu dunkel": 0 s
Menge: 1,000 Stk

**01.01.01.143**
Wand-Bewegungsmelder mit 180° Erfassungsbereich
Steuerungssystem: ON/OFF

Montageart: Unterputzmontage / Gerätedose (Ø 68 mm)
Montageort: Wand
Abmessungen: Länge 70 mm x Breite 70 mm x Höhe/Tiefe 29 mm
Einbaumaß: Einbautiefe: 34 mm, Ø 60 mm
Gewicht: 25 g
Schutzart: IP20, IP44 je nach Abdeckung (separat bestellen)
Schutzklasse: II
Zulässige Umgebungstemperatur: 0 °C...+50 °C
Relative Luftfeuchte: 5 - 93 %, nicht kondensierend
Farbe: opal-matt
Nennspannung: 230 - 230 V AC / 50 - 50 Hz
Erfassungswinkel: 180° horizontal, 60° vertikal
Erfassungsreichweite quer: Ø 16 m
Erfassungsreichweite frontal: Ø 6 m
Erfassungsbereich: bis zu 101 m²
Empf. Montagehöhe: 1,1 m
Max. Montagehöhe: 2,2 m
Helligkeitswert: 5 – 2000 lx
Anzahl Lichtkanäle: 1
Konstantlichtregelung: false
Schaltverzögerung von "dunkel zu hell": 0 s
Schaltverzögerung von "hell zu dunkel": 0 s
Menge: 1,000 Stk

**01.01.01.144**
Wand-Bewegungsmelder mit 180° Erfassungsbereich in Relaisausführung inklusive Abdeckung IP 20-SKK weiß
Steuerungssystem: ON/OFF

Montageart: Unterputzmontage / Gerätedose (Ø 68 mm)
Montageort: Wand
Abmessungen: Länge 86 mm x Breite 86 mm x Höhe/Tiefe 29 mm
Einbaumaß: Einbautiefe: 34 mm, Ø 60 mm
Gewicht: 100 g
Schutzart: IP20, IP44 je nach Abdeckung (separat bestellen)
Schutzklasse: II
Zulässige Umgebungstemperatur: 0 °C...+50 °C
Relative Luftfeuchte: 5 - 93 %, nicht kondensierend
Farbe: weiß
Nennspannung: 230 - 230 V AC / 50 - 50 Hz
Erfassungswinkel: 180° horizontal, 60° vertikal
Erfassungsreichweite quer: Ø 16 m
Erfassungsreichweite frontal: Ø 6 m
Erfassungsbereich: bis zu 101 m²
Empf. Montagehöhe: 1,1 m
Max. Montagehöhe: 2,2 m
Helligkeitswert: 5 – 2000 lx
Anzahl Lichtkanäle: 1
Konstantlichtregelung: false
Schaltverzögerung von "dunkel zu hell": 3600 s
Schaltverzögerung von "hell zu dunkel": 0 s
Menge: 1,000 Stk

**01.01.01.145**
Präsenzmelder mit 360° Erfassungsbereich für die Deckenmontage
Steuerungssystem: ON/OFF

Montageart: Unterputzmontage / Gerätedose (Ø 68 mm)
Montageort: Decke
Abmessungen: Höhe/Tiefe 63 mm, Ø 140 mm
Einbaumaß: Einbautiefe: 15 mm, Ø 60 mm
Gewicht: 272 g
Schutzart: IP20 als Unterputz-Version,
IP54 mit Aufputzdose (separat bestellen)
Schutzklasse: II
Zulässige Umgebungstemperatur: 0 °C...+50 °C
Relative Luftfeuchte: 5 - 93 %, nicht kondensierend
Farbe: weiß, ähnlich RAL 9010
Nennspannung: 230 - 230 V AC / 50 - 50 Hz
Erfassungswinkel: 360°
Erfassungsreichweite quer: Ø 8 m
Erfassungsreichweite frontal: Ø 4 m
Erfassungsreichweite Präsenzbereich: Ø 3 m
Erfassungsbereich: bis zu 50 m²
Empf. Montagehöhe: 3 m
Max. Montagehöhe: 5 m
Helligkeitswert: 5 – 2000 lx
Anzahl Lichtkanäle: 1
Anzahl HLK-Kanäle: 1
Konstantlichtregelung: false
Schaltverzögerung von "dunkel zu hell": 30 s
Schaltverzögerung von "hell zu dunkel": 0 s
Menge: 1,000 Stk

**01.01.01.146**
Präsenzmelder mit 360° Erfassungsbereich für die Deckenmontage
Steuerungssystem: ON/OFF

Montageart: Unterputzmontage / Gerätedose (Ø 68 mm)
Montageort: Decke
Abmessungen: Höhe/Tiefe 75 mm, Ø 140 mm
Einbaumaß: Einbautiefe: 15 mm, Ø 60 mm
Gewicht: 61 g
Schutzart: IP20 als Unterputz-Version,
IP54 mit Aufputzdose (separat bestellen)
Schutzklasse: II
Zulässige Umgebungstemperatur: 0 °C...+50 °C
Relative Luftfeuchte: 5 - 93 %, nicht kondensierend
Farbe: weiß, ähnlich RAL 9010
Nennspannung: 230 - 230 V AC / 50 - 50 Hz
Erfassungswinkel: 360°
Erfassungsreichweite quer: Ø 24 m
Erfassungsreichweite frontal: Ø 8 m
Erfassungsreichweite Präsenzbereich: Ø 6 m
Erfassungsbereich: bis zu 453 m²
Empf. Montagehöhe: 3 m
Max. Montagehöhe: 10 m
Helligkeitswert: 5 – 2000 lx
Anzahl Lichtkanäle: 1
Anzahl HLK-Kanäle: 1
Konstantlichtregelung: false
Schaltverzögerung von "dunkel zu hell": 30 s
Schaltverzögerung von "hell zu dunkel": 0 s
Menge: 1,000 Stk

**01.01.01.147**
Slave-Präsenzmelder zur Erweiterung des Erfassungsbereiches eines "Master"-Präsenzmelders mit 360° Erfassungsbereich für die Deckenmontage
Steuerungssystem: ON/OFF

Montageart: Unterputzmontage / Gerätedose (Ø 68 mm)
Montageort: Decke
Abmessungen: Höhe/Tiefe 63 mm, Ø 140 mm
Einbaumaß: Einbautiefe: 15 mm, Ø 60 mm
Gewicht: 232 g
Schutzart: IP20 als Unterputz-Version,
IP54 mit Aufputzdose (separat bestellen)
Schutzklasse: II
Zulässige Umgebungstemperatur: 0 °C...+50 °C
Relative Luftfeuchte: 5 - 95 %, nicht kondensierend
Farbe: weiß, ähnlich RAL 9010
Nennspannung: 230 - 230 V AC / 50 - 50 Hz
Erfassungswinkel: 360°
Erfassungsreichweite quer: Ø 8 m
Erfassungsreichweite frontal: Ø 4 m
Erfassungsreichweite Präsenzbereich: Ø 3 m
Erfassungsbereich: bis zu 50 m²
Empf. Montagehöhe: 3 m
Max. Montagehöhe: 5 m
Konstantlichtregelung: false
Schaltverzögerung von "dunkel zu hell": 0 s
Schaltverzögerung von "hell zu dunkel": 0 s
Menge: 1,000 Stk

**01.01.01.148**
Slave-Präsenzmelder zur Erweiterung des Erfassungsbereiches eines "Master"-Präsenzmelders mit 360° Erfassungsbereich für die Deckenmontage
Steuerungssystem: ON/OFF

Montageart: Unterputzmontage / Gerätedose (Ø 68 mm)
Montageort: Decke
Abmessungen: Höhe/Tiefe 75 mm, Ø 140 mm
Einbaumaß: Einbautiefe: 15 mm, Ø 60 mm
Gewicht: 235 g
Schutzart: IP20 als Unterputz-Version,
IP54 mit Aufputzdose (separat bestellen)
Schutzklasse: II
Zulässige Umgebungstemperatur: 0 °C...+50 °C
Relative Luftfeuchte: 5 - 95 %, nicht kondensierend
Farbe: weiß, ähnlich RAL 9010
Nennspannung: 230 - 230 V AC / 50 - 50 Hz
Erfassungswinkel: 360°
Erfassungsreichweite quer: Ø 24 m
Erfassungsreichweite frontal: Ø 8 m
Erfassungsreichweite Präsenzbereich: Ø 6 m
Erfassungsbereich: bis zu 453 m²
Empf. Montagehöhe: 3 m
Max. Montagehöhe: 10 m
Konstantlichtregelung: false
Schaltverzögerung von "dunkel zu hell": 0 s
Schaltverzögerung von "hell zu dunkel": 0 s
Menge: 1,000 Stk

**01.01.01.149**
Präsenzmelder mit 360° Erfassungsbereich für die Deckenmontage
Steuerungssystem: DALI

Montageart: Unterputzmontage / Gerätedose (Ø 68 mm)
Montageort: Decke
Abmessungen: Höhe/Tiefe 54 mm, Ø 102 mm
Einbaumaß: Einbautiefe: 21 mm, Ø 52 mm
Gewicht: 92 g
Schutzart: IP44 mit Aufputzdose, IP40 Deckeneinbau
Schutzklasse: III
Zulässige Umgebungstemperatur: 0 °C...+50 °C
Relative Luftfeuchte: 5 - 95 %, nicht kondensierend
Farbe: weiß, ähnlich RAL 9010
Nennspannung: 9,5 - 22,5 V DC
Erfassungswinkel: 360°
Erfassungsreichweite quer: Ø 8 m
Erfassungsreichweite frontal: Ø 4 m
Erfassungsreichweite Präsenzbereich: Ø 3 m
Erfassungsbereich: bis zu 50 m²
Empf. Montagehöhe: 3 m
Max. Montagehöhe: 5 m
Helligkeitswert: 10 – 2000 lx
Anzahl Lichtkanäle: 1
Konstantlichtregelung: true
Schaltverzögerung von "dunkel zu hell": 300 s
Schaltverzögerung von "hell zu dunkel": 10 s
Menge: 1,000 Stk

**01.01.01.150**
Slave-Melder zur Erweiterung des Erfassungsbereiches eines "Master"-Melders mit 180° Erfassungsbereich für die Wandmontage
Steuerungssystem: ON/OFF

Montageart: Unterputzmontage / Gerätedose (Ø 68 mm)
Montageort: Wand
Abmessungen: Länge 70 mm x Breite 70 mm x Höhe/Tiefe 29 mm
Einbaumaß: Einbautiefe: 34 mm, Ø 60 mm
Gewicht: 75 g
Schutzart: IP20, IP44 je nach Abdeckung (separat bestellen)
Schutzklasse: II
Zulässige Umgebungstemperatur: 0 °C...+50 °C
Relative Luftfeuchte: 5 - 95 %, nicht kondensierend
Farbe: opal-matt
Nennspannung: 230 - 230 V AC / 50 - 50 Hz
Erfassungswinkel: 180° horizontal, 60° vertikal
Erfassungsreichweite quer: Ø 16 m
Erfassungsreichweite frontal: Ø 6 m
Erfassungsreichweite Präsenzbereich: Ø 4 m
Erfassungsbereich: bis zu 101 m²
Empf. Montagehöhe: 1,1 m
Max. Montagehöhe: 2,2 m
Konstantlichtregelung: false
Schaltverzögerung von "dunkel zu hell": 0 s
Schaltverzögerung von "hell zu dunkel": 0 s
Menge: 1,000 Stk

**01.01.01.151**
Präsenzmelder mit 180° Erfassungsbereich für die Wandmontage
Steuerungssystem: ON/OFF

Montageart: Unterputzmontage / Gerätedose (Ø 68 mm)
Montageort: Wand
Abmessungen: Länge 70 mm x Breite 70 mm x Höhe/Tiefe 29 mm
Einbaumaß: Einbautiefe: 34 mm, Ø 60 mm
Gewicht: 92 g
Schutzart: IP20, IP44 je nach Abdeckung (separat bestellen)
Schutzklasse: II
Zulässige Umgebungstemperatur: 0 °C...+50 °C
Relative Luftfeuchte: 5 - 93 %, nicht kondensierend
Farbe: opal-matt
Nennspannung: 230 - 230 V AC / 50 - 50 Hz
Erfassungswinkel: 180° horizontal, 60° vertikal
Erfassungsreichweite quer: Ø 16 m
Erfassungsreichweite frontal: Ø 6 m
Erfassungsreichweite Präsenzbereich: Ø 4 m
Erfassungsbereich: bis zu 101 m²
Empf. Montagehöhe: 1,1 m
Max. Montagehöhe: 2,2 m
Helligkeitswert: 5 – 2000 lx
Anzahl Lichtkanäle: 1
Anzahl HLK-Kanäle: 1
Konstantlichtregelung: false
Schaltverzögerung von "dunkel zu hell": 30 s
Schaltverzögerung von "hell zu dunkel": 0 s
Menge: 1,000 Stk

**01.01.01.152**
Präsenzmelder mit 180° Erfassungsbereich inklusive Abdeckung IP 20 weiß für die Wandmontage
Steuerungssystem: ON/OFF

Montageart: Unterputzmontage / Gerätedose (Ø 68 mm)
Montageort: Wand
Abmessungen: Länge 86 mm x Breite 86 mm x Höhe/Tiefe 29 mm
Einbaumaß: Einbautiefe: 34 mm, Ø 60 mm
Gewicht: 35 g
Schutzart: IP20, IP44 je nach Abdeckung (separat bestellen)
Schutzklasse: II
Zulässige Umgebungstemperatur: 0 °C...+50 °C
Relative Luftfeuchte: 5 - 93 %, nicht kondensierend
Farbe: weiß, ähnlich NCS S-0500-N
Nennspannung: 230 - 230 V AC / 50 - 50 Hz
Erfassungswinkel: 180° horizontal, 60° vertikal
Erfassungsreichweite quer: Ø 16 m
Erfassungsreichweite frontal: Ø 6 m
Erfassungsreichweite Präsenzbereich: Ø 4 m
Erfassungsbereich: bis zu 101 m²
Empf. Montagehöhe: 1,1 m
Max. Montagehöhe: 2,2 m
Helligkeitswert: 5 – 2000 lx
Anzahl Lichtkanäle: 1
Konstantlichtregelung: false
Schaltverzögerung von "dunkel zu hell": 30 s
Schaltverzögerung von "hell zu dunkel": 0 s
Menge: 1,000 Stk

**01.01.01.153**
Bewegungsmelder mit 360° Erfassungsbereich für die Deckenmontage
Steuerungssystem: ON/OFF

Montageart: Aufbau
Montageort: Decke
Abmessungen: Höhe/Tiefe 33 mm, Ø 101 mm
Gewicht: 85,5 g
Schutzart: IP40
Schutzklasse: II
Zulässige Umgebungstemperatur: 0 °C...+50 °C
Relative Luftfeuchte: 5 - 93 %, nicht kondensierend
Farbe: weiß, ähnlich RAL 9010
Nennspannung: 230 - 230 V AC / 50 - 50 Hz
Erfassungswinkel: 360°
Erfassungsreichweite quer: Ø 8 m
Erfassungsreichweite frontal: Ø 6 m
Erfassungsbereich: bis zu 50 m²
Empf. Montagehöhe: 3 m
Max. Montagehöhe: 5 m
Helligkeitswert: 5 – 1000 lx
Anzahl Lichtkanäle: 1
Konstantlichtregelung: false
Schaltverzögerung von "dunkel zu hell": 300 s
Schaltverzögerung von "hell zu dunkel": 30 s
Menge: 1,000 Stk

**01.01.01.154**
Bewegungsmelder mit 360° Erfassungsbereich für die Deckenmontage
Steuerungssystem: ON/OFF

Montageart: Aufbau
Montageort: Decke
Abmessungen: Höhe/Tiefe 50 mm, Ø 101 mm
Gewicht: 112 g
Schutzart: IP40
Schutzklasse: II
Zulässige Umgebungstemperatur: 0 °C...+50 °C
Relative Luftfeuchte: 5 - 93 %, nicht kondensierend
Farbe: weiß, ähnlich RAL 9010
Nennspannung: 230 - 230 V AC / 50 - 50 Hz
Erfassungswinkel: 360°
Erfassungsreichweite quer: Ø 8 m
Erfassungsreichweite frontal: Ø 6 m
Erfassungsbereich: bis zu 50 m²
Empf. Montagehöhe: 3 m
Max. Montagehöhe: 5 m
Helligkeitswert: 5 – 1000 lx
Anzahl Lichtkanäle: 1
Konstantlichtregelung: false
Schaltverzögerung von "dunkel zu hell": 300 s
Schaltverzögerung von "hell zu dunkel": 30 s
Menge: 1,000 Stk

**01.01.01.155**
Bewegungsmelder mit 360° Erfassungsbereich für die Deckenmontage
Steuerungssystem: ON/OFF

Montageart: Aufbau
Montageort: Decke
Abmessungen: Höhe/Tiefe 33 mm, Ø 101 mm
Gewicht: 101 g
Schutzart: IP40
Schutzklasse: II
Zulässige Umgebungstemperatur: 0 °C...+50 °C
Relative Luftfeuchte: 5 - 93 %, nicht kondensierend
Farbe: weiß, ähnlich RAL 9010
Nennspannung: 230 - 230 V AC / 50 - 50 Hz
Erfassungswinkel: 360°
Erfassungsreichweite quer: Ø 8 m
Erfassungsreichweite frontal: Ø 6 m
Erfassungsbereich: bis zu 50 m²
Empf. Montagehöhe: 3 m
Max. Montagehöhe: 5 m
Helligkeitswert: 5 – 1000 lx
Anzahl Lichtkanäle: 1
Konstantlichtregelung: false
Schaltverzögerung von "dunkel zu hell": 300 s
Schaltverzögerung von "hell zu dunkel": 30 s
Menge: 1,000 Stk

**01.01.01.156**
Bewegungsmelder mit 360° Erfassungsbereich für die Deckenmontage
Steuerungssystem: ON/OFF

Montageart: Aufbau
Montageort: Decke
Abmessungen: Höhe/Tiefe 50 mm, Ø 101 mm
Gewicht: 113 g
Schutzart: IP40
Schutzklasse: II
Zulässige Umgebungstemperatur: 0 °C...+50 °C
Relative Luftfeuchte: 5 - 93 %, nicht kondensierend
Farbe: weiß, ähnlich RAL 9010
Nennspannung: 230 - 230 V AC / 50 - 50 Hz
Erfassungswinkel: 360°
Erfassungsreichweite quer: Ø 8 m
Erfassungsreichweite frontal: Ø 6 m
Erfassungsbereich: bis zu 50 m²
Empf. Montagehöhe: 3 m
Max. Montagehöhe: 5 m
Helligkeitswert: 5 – 1000 lx
Anzahl Lichtkanäle: 1
Konstantlichtregelung: false
Schaltverzögerung von "dunkel zu hell": 300 s
Schaltverzögerung von "hell zu dunkel": 30 s
Menge: 1,000 Stk

**01.01.01.157**
Bewegungsmelder mit 360° Erfassungsbereich für die Deckenmontage
Steuerungssystem: ON/OFF

Montageart: Aufbau
Montageort: Decke
Abmessungen: Höhe/Tiefe 73 mm, Ø 101 mm
Gewicht: 132 g
Schutzart: IP40
Schutzklasse: II
Zulässige Umgebungstemperatur: 0 °C...+50 °C
Relative Luftfeuchte: 5 - 93 %, nicht kondensierend
Farbe: weiß, ähnlich RAL 9010
Nennspannung: 230 - 230 V AC / 50 - 50 Hz
Erfassungswinkel: 360°
Erfassungsreichweite quer: Ø 24 m
Erfassungsreichweite frontal: Ø 8 m
Erfassungsbereich: bis zu 453 m²
Empf. Montagehöhe: 3 m
Max. Montagehöhe: 5 m
Helligkeitswert: 5 – 1000 lx
Anzahl Lichtkanäle: 1
Konstantlichtregelung: false
Schaltverzögerung von "dunkel zu hell": 300 s
Schaltverzögerung von "hell zu dunkel": 30 s
Menge: 1,000 Stk

**01.01.01.158**
Bewegungsmelder IP54
Steuerungssystem: ON/OFF

Montageart: Aufbau
Montageort: Decke
Abmessungen: Höhe/Tiefe 50 mm, Ø 101 mm
Gewicht: 120 g
Schutzart: IP54
Schutzklasse: II
Zulässige Umgebungstemperatur: 0 °C...+50 °C
Relative Luftfeuchte: 5 - 93 %, nicht kondensierend
Farbe: weiß, ähnlich RAL 9010
Nennspannung: 230 - 230 V AC / 50 - 60 Hz
Erfassungswinkel: 360°
Erfassungsreichweite quer: Ø 8 m
Erfassungsreichweite frontal: Ø 6 m
Erfassungsbereich: bis zu 50 m²
Empf. Montagehöhe: 3 m
Max. Montagehöhe: 5 m
Helligkeitswert: 5 – 1000 lx
Anzahl Lichtkanäle: 1
Konstantlichtregelung: false
Schaltverzögerung von "dunkel zu hell": 300 s
Schaltverzögerung von "hell zu dunkel": 30 s
Menge: 1,000 Stk

**01.01.01.159**
Bewegungsmelder IP54
Steuerungssystem: ON/OFF

Montageart: Aufbau
Montageort: Decke
Abmessungen: Höhe/Tiefe 50 mm, Ø 101 mm
Gewicht: 120 g
Schutzart: IP54
Schutzklasse: II
Zulässige Umgebungstemperatur: 0 °C...+50 °C
Relative Luftfeuchte: 5 - 93 %, nicht kondensierend
Farbe: weiß, ähnlich RAL 9010
Nennspannung: 230 - 230 V AC / 50 - 60 Hz
Erfassungswinkel: 360°
Erfassungsreichweite quer: Ø 8 m
Erfassungsreichweite frontal: Ø 6 m
Erfassungsbereich: bis zu 50 m²
Empf. Montagehöhe: 3 m
Max. Montagehöhe: 5 m
Helligkeitswert: 5 – 1000 lx
Anzahl Lichtkanäle: 1
Konstantlichtregelung: false
Schaltverzögerung von "dunkel zu hell": 300 s
Schaltverzögerung von "hell zu dunkel": 30 s
Menge: 1,000 Stk

**01.01.01.160**
Bewegungsmelder mit 360° Erfassungsbereich für die Deckenmontage
Steuerungssystem: ON/OFF

Montageart: Aufbau
Montageort: Decke
Abmessungen: Höhe/Tiefe 73 mm, Ø 101 mm
Gewicht: 123 g
Schutzart: IP40
Schutzklasse: II
Zulässige Umgebungstemperatur: 0 °C...+50 °C
Relative Luftfeuchte: 5 - 93 %, nicht kondensierend
Farbe: weiß, ähnlich RAL 9010
Nennspannung: 230 - 230 V AC / 50 - 50 Hz
Erfassungswinkel: 360°
Erfassungsreichweite quer: Ø 24 m
Erfassungsreichweite frontal: Ø 8 m
Erfassungsbereich: bis zu 453 m²
Empf. Montagehöhe: 3 m
Max. Montagehöhe: 5 m
Helligkeitswert: 5 – 1000 lx
Anzahl Lichtkanäle: 1
Konstantlichtregelung: false
Schaltverzögerung von "dunkel zu hell": 300 s
Schaltverzögerung von "hell zu dunkel": 30 s
Menge: 1,000 Stk

**01.01.01.161**
Bewegungsmelder IP54 mit großer Reichweite
Steuerungssystem: ON/OFF

Montageart: Aufbau
Montageort: Decke
Abmessungen: Höhe/Tiefe 73 mm, Ø 101 mm
Gewicht: 145 g
Schutzart: IP54
Schutzklasse: II
Zulässige Umgebungstemperatur: 0 °C...+50 °C
Relative Luftfeuchte: 5 - 93 %, nicht kondensierend
Farbe: weiß, ähnlich RAL 9010
Nennspannung: 230 - 230 V AC / 50 - 60 Hz
Erfassungswinkel: 360°
Erfassungsreichweite quer: Ø 24 m
Erfassungsreichweite frontal: Ø 8 m
Erfassungsbereich: bis zu 453 m²
Empf. Montagehöhe: 3 m
Max. Montagehöhe: 5 m
Helligkeitswert: 5 – 1000 lx
Anzahl Lichtkanäle: 1
Konstantlichtregelung: false
Schaltverzögerung von "dunkel zu hell": 300 s
Schaltverzögerung von "hell zu dunkel": 30 s
Menge: 1,000 Stk

**01.01.01.162**
Bewegungsmelder mit 360° Erfassungsbereich für die Deckenmontage
Steuerungssystem: ON/OFF

Montageart: Aufbau
Montageort: Decke
Abmessungen: Höhe/Tiefe 53 mm, Ø 101 mm
Gewicht: 100 g
Schutzart: IP40
Schutzklasse: II
Zulässige Umgebungstemperatur: 0 °C...+50 °C
Relative Luftfeuchte: 5 - 93 %, nicht kondensierend
Farbe: weiß, ähnlich RAL 9010
Nennspannung: 230 - 230 V AC / 50 - 50 Hz
Erfassungswinkel: 360°
Erfassungsreichweite quer: Ø 24 m
Erfassungsreichweite frontal: Ø 8 m
Erfassungsbereich: bis zu 453 m²
Empf. Montagehöhe: 3 m
Max. Montagehöhe: 5 m
Helligkeitswert: 5 – 1000 lx
Anzahl Lichtkanäle: 1
Konstantlichtregelung: false
Schaltverzögerung von "dunkel zu hell": 300 s
Schaltverzögerung von "hell zu dunkel": 30 s
Menge: 1,000 Stk

**01.01.01.163**
Bewegungsmelder IP54 mit großer Reichweite
Steuerungssystem: ON/OFF

Montageart: Aufbau
Montageort: Decke
Abmessungen: Höhe/Tiefe 73 mm, Ø 101 mm
Gewicht: 145 g
Schutzart: IP54
Schutzklasse: II
Zulässige Umgebungstemperatur: 0 °C...+50 °C
Relative Luftfeuchte: 5 - 93 %, nicht kondensierend
Farbe: weiß, ähnlich RAL 9010
Nennspannung: 230 - 230 V AC / 50 - 60 Hz
Erfassungswinkel: 360°
Erfassungsreichweite quer: Ø 24 m
Erfassungsreichweite frontal: Ø 8 m
Erfassungsbereich: bis zu 453 m²
Empf. Montagehöhe: 3 m
Max. Montagehöhe: 5 m
Helligkeitswert: 5 – 1000 lx
Anzahl Lichtkanäle: 1
Konstantlichtregelung: false
Schaltverzögerung von "dunkel zu hell": 300 s
Schaltverzögerung von "hell zu dunkel": 30 s
Menge: 1,000 Stk

**01.01.01.164**
Bewegungsmelder mit 360° Erfassungsbereich für die Deckenmontage
Steuerungssystem: ON/OFF

Montageart: Aufbau
Montageort: Decke
Abmessungen: Höhe/Tiefe 53 mm, Ø 101 mm
Gewicht: 119 g
Schutzart: IP40
Schutzklasse: II
Zulässige Umgebungstemperatur: 0 °C...+50 °C
Relative Luftfeuchte: 5 - 93 %, nicht kondensierend
Farbe: weiß, ähnlich RAL 9010
Nennspannung: 230 - 230 V AC / 50 - 50 Hz
Erfassungswinkel: 360°
Erfassungsreichweite quer: Ø 24 m
Erfassungsreichweite frontal: Ø 8 m
Erfassungsbereich: bis zu 453 m²
Empf. Montagehöhe: 3 m
Max. Montagehöhe: 5 m
Helligkeitswert: 5 – 1000 lx
Anzahl Lichtkanäle: 1
Konstantlichtregelung: false
Schaltverzögerung von "dunkel zu hell": 300 s
Schaltverzögerung von "hell zu dunkel": 30 s
Menge: 1,000 Stk

**01.01.01.165**
Wand-Bewegungsmelder mit 180° Erfassungsbereich
Steuerungssystem: ON/OFF

Montageart: Unterputzmontage / Gerätedose (Ø 68 mm)
Montageort: Wand
Abmessungen: Länge 70 mm x Breite 70 mm x Höhe/Tiefe 55 mm
Einbaumaß: Einbautiefe: 23 mm, Ø 60 mm
Gewicht: 72 g
Schutzart: IP40
Schutzklasse: II
Zulässige Umgebungstemperatur: 0 °C...+50 °C
Relative Luftfeuchte: 5 - 93 %, nicht kondensierend
Farbe: opal-matt
Nennspannung: 230 - 230 V AC / 50 - 50 Hz
Erfassungswinkel: 180° horizontal, 60° vertikal
Erfassungsreichweite quer: Ø 16 m
Erfassungsreichweite frontal: Ø 12 m
Erfassungsbereich: bis zu 101 m²
Empf. Montagehöhe: 1,1 m
Max. Montagehöhe: 2,2 m
Helligkeitswert: 5 – 2000 lx
Anzahl Lichtkanäle: 1
Konstantlichtregelung: false
Schaltverzögerung von "dunkel zu hell": 300 s
Schaltverzögerung von "hell zu dunkel": 30 s
Menge: 1,000 Stk

**01.01.01.166**
Wand-Bewegungsmelder mit 180° Erfassungsbereich
Steuerungssystem: ON/OFF

Montageart: Unterputzmontage / Gerätedose (Ø 68 mm)
Montageort: Wand
Abmessungen: Länge 88 mm x Breite 88 mm x Höhe/Tiefe 55 mm
Einbaumaß: Einbautiefe: 25 mm, Ø 60 mm
Gewicht: 89 g
Schutzart: IP40
Schutzklasse: II
Zulässige Umgebungstemperatur: 0 °C...+50 °C
Relative Luftfeuchte: 5 - 93 %, nicht kondensierend
Farbe: weiß, ähnlich NCS S-0500-N
Nennspannung: 230 - 230 V AC / 50 - 50 Hz
Erfassungswinkel: 180° horizontal, 60° vertikal
Erfassungsreichweite quer: Ø 16 m
Erfassungsreichweite frontal: Ø 12 m
Erfassungsbereich: bis zu 101 m²
Empf. Montagehöhe: 1,1 m
Max. Montagehöhe: 2,2 m
Helligkeitswert: 5 – 2000 lx
Anzahl Lichtkanäle: 1
Konstantlichtregelung: false
Schaltverzögerung von "dunkel zu hell": 300 s
Schaltverzögerung von "hell zu dunkel": 30 s
Menge: 1,000 Stk

**01.01.01.167**
Wand-Bewegungsmelder mit 180° Erfassungsbereich
Steuerungssystem: ON/OFF

Montageart: Unterputzmontage / Gerätedose (Ø 68 mm)
Montageort: Wand
Abmessungen: Länge 70 mm x Breite 70 mm x Höhe/Tiefe 55 mm
Einbaumaß: Einbautiefe: 23 mm, Ø 60 mm
Gewicht: 35 g
Schutzart: IP40
Schutzklasse: II
Zulässige Umgebungstemperatur: 0 °C...+50 °C
Relative Luftfeuchte: 5 - 93 %, nicht kondensierend
Farbe: weiß, ähnlich RAL 9010
Nennspannung: 230 - 230 V AC / 50 - 50 Hz
Erfassungswinkel: 180° horizontal, 60° vertikal
Erfassungsreichweite quer: Ø 16 m
Erfassungsreichweite frontal: Ø 12 m
Erfassungsbereich: bis zu 101 m²
Empf. Montagehöhe: 1,1 m
Max. Montagehöhe: 2,2 m
Helligkeitswert: 5 – 2000 lx
Anzahl Lichtkanäle: 1
Konstantlichtregelung: false
Schaltverzögerung von "dunkel zu hell": 300 s
Schaltverzögerung von "hell zu dunkel": 30 s
Menge: 1,000 Stk

**01.01.01.168**
Wand-Bewegungsmelder mit 180° Erfassungsbereich
Steuerungssystem: ON/OFF

Montageart: Unterputzmontage / Gerätedose (Ø 68 mm)
Montageort: Wand
Abmessungen: Länge 70 mm x Breite 70 mm x Höhe/Tiefe 55 mm
Einbaumaß: Einbautiefe: 24 mm, Ø 60 mm
Gewicht: 35 g
Schutzart: IP40
Schutzklasse: II
Zulässige Umgebungstemperatur: 0 °C...+50 °C
Relative Luftfeuchte: 5 - 93 %, nicht kondensierend
Farbe: weiß, ähnlich RAL 9010
Nennspannung: 230 - 230 V AC / 50 - 50 Hz
Erfassungswinkel: 180° horizontal, 60° vertikal
Erfassungsreichweite quer: Ø 16 m
Erfassungsreichweite frontal: Ø 12 m
Erfassungsbereich: bis zu 101 m²
Empf. Montagehöhe: 1,1 m
Max. Montagehöhe: 2,2 m
Helligkeitswert: 5 – 2000 lx
Anzahl Lichtkanäle: 1
Konstantlichtregelung: false
Schaltverzögerung von "dunkel zu hell": 300 s
Schaltverzögerung von "hell zu dunkel": 30 s
Menge: 1,000 Stk

**01.01.01.169**
Präsenzmelder mit 360° Erfassungsbereich für die Deckenmontage
Steuerungssystem: ON/OFF

Montageart: Aufbau
Montageort: Decke
Abmessungen: Höhe/Tiefe 33 mm, Ø 101 mm
Gewicht: 86 g
Schutzart: IP40
Schutzklasse: II
Zulässige Umgebungstemperatur: 0 °C...+50 °C
Relative Luftfeuchte: 5 - 93 %, nicht kondensierend
Farbe: weiß, ähnlich RAL 9010
Nennspannung: 230 - 230 V AC / 50 - 50 Hz
Erfassungswinkel: 360°
Erfassungsreichweite quer: Ø 8 m
Erfassungsreichweite frontal: Ø 6 m
Erfassungsreichweite Präsenzbereich: Ø 4 m
Erfassungsbereich: bis zu 50 m²
Empf. Montagehöhe: 3 m
Max. Montagehöhe: 5 m
Helligkeitswert: 5 – 2000 lx
Anzahl Lichtkanäle: 1
Konstantlichtregelung: false
Schaltverzögerung von "dunkel zu hell": 300 s
Schaltverzögerung von "hell zu dunkel": 30 s
Menge: 1,000 Stk

**01.01.01.170**
Präsenzmelder mit 360° Erfassungsbereich für die Deckenmontage
Steuerungssystem: ON/OFF

Montageart: Aufbau
Montageort: Decke
Abmessungen: Höhe/Tiefe 50 mm, Ø 101 mm
Gewicht: 115 g
Schutzart: IP40
Schutzklasse: II
Zulässige Umgebungstemperatur: 0 °C...+50 °C
Relative Luftfeuchte: 5 - 93 %, nicht kondensierend
Farbe: weiß, ähnlich RAL 9010
Nennspannung: 230 - 230 V AC / 50 - 50 Hz
Erfassungswinkel: 360°
Erfassungsreichweite quer: Ø 8 m
Erfassungsreichweite frontal: Ø 6 m
Erfassungsreichweite Präsenzbereich: Ø 4 m
Erfassungsbereich: bis zu 50 m²
Empf. Montagehöhe: 3 m
Max. Montagehöhe: 5 m
Helligkeitswert: 5 – 2000 lx
Anzahl Lichtkanäle: 1
Konstantlichtregelung: false
Schaltverzögerung von "dunkel zu hell": 300 s
Schaltverzögerung von "hell zu dunkel": 30 s
Menge: 1,000 Stk

**01.01.01.171**
Präsenzmelder mit 360° Erfassungsbereich für die Deckenmontage
Steuerungssystem: ON/OFF

Montageart: Aufbau
Montageort: Decke
Abmessungen: Höhe/Tiefe 33 mm, Ø 101 mm
Gewicht: 101 g
Schutzart: IP40
Schutzklasse: II
Zulässige Umgebungstemperatur: 0 °C...+50 °C
Relative Luftfeuchte: 5 - 93 %, nicht kondensierend
Farbe: weiß, ähnlich RAL 9010
Nennspannung: 230 - 230 V AC / 50 - 50 Hz
Erfassungswinkel: 360°
Erfassungsreichweite quer: Ø 8 m
Erfassungsreichweite frontal: Ø 6 m
Erfassungsreichweite Präsenzbereich: Ø 4 m
Erfassungsbereich: bis zu 50 m²
Empf. Montagehöhe: 3 m
Max. Montagehöhe: 5 m
Helligkeitswert: 5 – 2000 lx
Anzahl Lichtkanäle: 1
Konstantlichtregelung: false
Schaltverzögerung von "dunkel zu hell": 300 s
Schaltverzögerung von "hell zu dunkel": 30 s
Menge: 1,000 Stk

**01.01.01.172**
Präsenzmelder mit 360° Erfassungsbereich für die Deckenmontage
Steuerungssystem: ON/OFF

Montageart: Aufbau
Montageort: Decke
Abmessungen: Höhe/Tiefe 50 mm, Ø 101 mm
Gewicht: 115 g
Schutzart: IP40
Schutzklasse: II
Zulässige Umgebungstemperatur: 0 °C...+50 °C
Relative Luftfeuchte: 5 - 93 %, nicht kondensierend
Farbe: weiß, ähnlich RAL 9010
Nennspannung: 230 - 230 V AC / 50 - 50 Hz
Erfassungswinkel: 360°
Erfassungsreichweite quer: Ø 8 m
Erfassungsreichweite frontal: Ø 6 m
Erfassungsreichweite Präsenzbereich: Ø 4 m
Erfassungsbereich: bis zu 50 m²
Empf. Montagehöhe: 3 m
Max. Montagehöhe: 5 m
Helligkeitswert: 5 – 2000 lx
Anzahl Lichtkanäle: 1
Konstantlichtregelung: false
Schaltverzögerung von "dunkel zu hell": 300 s
Schaltverzögerung von "hell zu dunkel": 30 s
Menge: 1,000 Stk

**01.01.01.173**
Präsenzmelder IP54 mit großer Reichweite
Steuerungssystem: ON/OFF

Montageart: Aufbau
Montageort: Decke
Abmessungen: Höhe/Tiefe 73 mm, Ø 101 mm
Gewicht: 145 g
Schutzart: IP54
Schutzklasse: II
Zulässige Umgebungstemperatur: 0 °C...+50 °C
Relative Luftfeuchte: 5 - 93 %, nicht kondensierend
Farbe: weiß, ähnlich RAL 9010
Nennspannung: 230 - 230 V AC / 50 - 60 Hz
Erfassungswinkel: 360°
Erfassungsreichweite quer: Ø 24 m
Erfassungsreichweite frontal: Ø 8 m
Erfassungsreichweite Präsenzbereich: Ø 8 m
Erfassungsbereich: bis zu 453 m²
Empf. Montagehöhe: 3 m
Max. Montagehöhe: 5 m
Helligkeitswert: 5 – 2000 lx
Anzahl Lichtkanäle: 1
Konstantlichtregelung: false
Schaltverzögerung von "dunkel zu hell": 300 s
Schaltverzögerung von "hell zu dunkel": 30 s
Menge: 1,000 Stk

**01.01.01.174**
Präsenzmelder mit 360° Erfassungsbereich für die Deckenmontage
Steuerungssystem: ON/OFF

Montageart: Aufbau
Montageort: Decke
Abmessungen: Höhe/Tiefe 53 mm, Ø 101 mm
Gewicht: 118 g
Schutzart: IP40
Schutzklasse: II
Zulässige Umgebungstemperatur: 0 °C...+50 °C
Relative Luftfeuchte: 5 - 93 %, nicht kondensierend
Farbe: weiß, ähnlich RAL 9010
Nennspannung: 230 - 230 V AC / 50 - 50 Hz
Erfassungswinkel: 360°
Erfassungsreichweite quer: Ø 24 m
Erfassungsreichweite frontal: Ø 11 m
Erfassungsreichweite Präsenzbereich: Ø 8 m
Erfassungsbereich: bis zu 453 m²
Empf. Montagehöhe: 3 m
Max. Montagehöhe: 5 m
Helligkeitswert: 5 – 2000 lx
Anzahl Lichtkanäle: 1
Konstantlichtregelung: false
Schaltverzögerung von "dunkel zu hell": 300 s
Schaltverzögerung von "hell zu dunkel": 30 s
Menge: 1,000 Stk

**01.01.01.175**
Präsenzmelder mit 360° Erfassungsbereich für die Deckenmontage
Steuerungssystem: ON/OFF

Montageart: Aufbau
Montageort: Decke
Abmessungen: Höhe/Tiefe 53 mm, Ø 101 mm
Gewicht: 118 g
Schutzart: IP40
Schutzklasse: II
Zulässige Umgebungstemperatur: 0 °C...+50 °C
Relative Luftfeuchte: 5 - 93 %, nicht kondensierend
Farbe: weiß, ähnlich RAL 9010
Nennspannung: 230 - 230 V AC / 50 - 50 Hz
Erfassungswinkel: 360°
Erfassungsreichweite quer: Ø 24 m
Erfassungsreichweite frontal: Ø 11 m
Erfassungsreichweite Präsenzbereich: Ø 8 m
Erfassungsbereich: bis zu 453 m²
Empf. Montagehöhe: 3 m
Max. Montagehöhe: 5 m
Helligkeitswert: 5 – 2000 lx
Anzahl Lichtkanäle: 1
Konstantlichtregelung: false
Schaltverzögerung von "dunkel zu hell": 300 s
Schaltverzögerung von "hell zu dunkel": 30 s
Menge: 1,000 Stk

**01.01.01.176**
Präsenzmelder mit 360° Erfassungsbereich für die Deckenmontage
Steuerungssystem: ON/OFF

Montageart: Aufbau
Montageort: Decke
Abmessungen: Höhe/Tiefe 73 mm, Ø 101 mm
Gewicht: 131 g
Schutzart: IP40
Schutzklasse: II
Zulässige Umgebungstemperatur: 0 °C...+50 °C
Relative Luftfeuchte: 5 - 93 %, nicht kondensierend
Farbe: weiß, ähnlich RAL 9010
Nennspannung: 230 - 230 V AC / 50 - 50 Hz
Erfassungswinkel: 360°
Erfassungsreichweite quer: Ø 24 m
Erfassungsreichweite frontal: Ø 11 m
Erfassungsreichweite Präsenzbereich: Ø 8 m
Erfassungsbereich: bis zu 453 m²
Empf. Montagehöhe: 3 m
Max. Montagehöhe: 5 m
Helligkeitswert: 5 – 2000 lx
Anzahl Lichtkanäle: 1
Konstantlichtregelung: false
Schaltverzögerung von "dunkel zu hell": 300 s
Schaltverzögerung von "hell zu dunkel": 30 s
Menge: 1,000 Stk

**01.01.01.177**
Präsenzmelder mit 360° Erfassungsbereich für die Deckenmontage
Steuerungssystem: ON/OFF

Montageart: Aufbau
Montageort: Decke
Abmessungen: Höhe/Tiefe 73 mm, Ø 101 mm
Gewicht: 127 g
Schutzart: IP40
Schutzklasse: II
Zulässige Umgebungstemperatur: 0 °C...+50 °C
Relative Luftfeuchte: 5 - 93 %, nicht kondensierend
Farbe: weiß, ähnlich RAL 9010
Nennspannung: 230 - 230 V AC / 50 - 50 Hz
Erfassungswinkel: 360°
Erfassungsreichweite quer: Ø 24 m
Erfassungsreichweite frontal: Ø 11 m
Erfassungsreichweite Präsenzbereich: Ø 8 m
Erfassungsbereich: bis zu 453 m²
Empf. Montagehöhe: 3 m
Max. Montagehöhe: 5 m
Helligkeitswert: 5 – 2000 lx
Anzahl Lichtkanäle: 1
Konstantlichtregelung: false
Schaltverzögerung von "dunkel zu hell": 300 s
Schaltverzögerung von "hell zu dunkel": 30 s
Menge: 1,000 Stk

**01.01.01.178**
Präsenzmelder IP54 mit großer Reichweite
Steuerungssystem: ON/OFF

Montageart: Aufbau
Montageort: Decke
Abmessungen: Höhe/Tiefe 73 mm, Ø 101 mm
Gewicht: 145 g
Schutzart: IP54
Schutzklasse: II
Zulässige Umgebungstemperatur: 0 °C...+50 °C
Relative Luftfeuchte: 5 - 93 %, nicht kondensierend
Farbe: weiß, ähnlich RAL 9010
Nennspannung: 230 - 230 V AC / 50 - 60 Hz
Erfassungswinkel: 360°
Erfassungsreichweite quer: Ø 24 m
Erfassungsreichweite frontal: Ø 8 m
Erfassungsreichweite Präsenzbereich: Ø 8 m
Erfassungsbereich: bis zu 453 m²
Empf. Montagehöhe: 3 m
Max. Montagehöhe: 5 m
Helligkeitswert: 5 – 2000 lx
Anzahl Lichtkanäle: 1
Konstantlichtregelung: false
Schaltverzögerung von "dunkel zu hell": 300 s
Schaltverzögerung von "hell zu dunkel": 30 s
Menge: 1,000 Stk

**01.01.01.179**
Präsenzmelder IP54
Steuerungssystem: ON/OFF

Montageart: Aufbau
Montageort: Decke
Abmessungen: Höhe/Tiefe 50 mm, Ø 101 mm
Gewicht: 120 g
Schutzart: IP54
Schutzklasse: II
Zulässige Umgebungstemperatur: 0 °C...+50 °C
Relative Luftfeuchte: 5 - 93 %, nicht kondensierend
Farbe: weiß, ähnlich RAL 9010
Nennspannung: 230 - 230 V AC / 50 - 60 Hz
Erfassungswinkel: 360°
Erfassungsreichweite quer: Ø 8 m
Erfassungsreichweite frontal: Ø 6 m
Erfassungsreichweite Präsenzbereich: Ø 4 m
Erfassungsbereich: bis zu 50 m²
Empf. Montagehöhe: 3 m
Max. Montagehöhe: 5 m
Helligkeitswert: 5 – 2000 lx
Anzahl Lichtkanäle: 1
Konstantlichtregelung: false
Schaltverzögerung von "dunkel zu hell": 300 s
Schaltverzögerung von "hell zu dunkel": 30 s
Menge: 1,000 Stk

**01.01.01.180**
Präsenzmelder IP54
Steuerungssystem: ON/OFF

Montageart: Aufbau
Montageort: Decke
Abmessungen: Höhe/Tiefe 50 mm, Ø 101 mm
Gewicht: 120 g
Schutzart: IP54
Schutzklasse: II
Zulässige Umgebungstemperatur: 0 °C...+50 °C
Relative Luftfeuchte: 5 - 93 %, nicht kondensierend
Farbe: weiß, ähnlich RAL 9010
Nennspannung: 230 - 230 V AC / 50 - 60 Hz
Erfassungswinkel: 360°
Erfassungsreichweite quer: Ø 8 m
Erfassungsreichweite frontal: Ø 6 m
Erfassungsreichweite Präsenzbereich: Ø 4 m
Erfassungsbereich: bis zu 50 m²
Empf. Montagehöhe: 3 m
Max. Montagehöhe: 5 m
Helligkeitswert: 5 – 2000 lx
Anzahl Lichtkanäle: 1
Konstantlichtregelung: false
Schaltverzögerung von "dunkel zu hell": 300 s
Schaltverzögerung von "hell zu dunkel": 30 s
Menge: 1,000 Stk

**01.01.01.181**
Präsenzmelder für ESYLUX Light Control mit 360° Erfassungsbereich für die Deckenmontage
Steuerungssystem: ELC (ESYLUX Light Control)

Montageart: Aufbau
Montageort: Decke
Abmessungen: Höhe/Tiefe 33 mm, Ø 101 mm
Gewicht: 35 g
Schutzart: IP20
Schutzklasse: III
Zulässige Umgebungstemperatur: 0 °C...+50 °C
Relative Luftfeuchte: 5 - 93 %, nicht kondensierend
Farbe: weiß, ähnlich RAL 9010
Nennspannung: 9 - 22 V DC
Erfassungswinkel: 360°
Erfassungsreichweite quer: Ø 8 m
Erfassungsreichweite frontal: Ø 6 m
Erfassungsreichweite Präsenzbereich: Ø 4 m
Erfassungsbereich: bis zu 50 m²
Empf. Montagehöhe: 3 m
Max. Montagehöhe: 5 m
Helligkeitswert: 5 – 2000 lx
Anzahl Lichtkanäle: 4
Anzahl HLK-Kanäle: 2
Konstantlichtregelung: true
Menge: 1,000 Stk

**01.01.01.182**
KNX Decken-Präsenzmelder mit 360° Erfassungsbereich
Steuerungssystem: KNX

Montageart: Aufbau
Montageort: Decke
Abmessungen: Höhe/Tiefe 33 mm, Ø 101 mm
Gewicht: 34 g
Schutzart: IP40
Schutzklasse: III
Zulässige Umgebungstemperatur: 5 °C...+35 °C
Relative Luftfeuchte: 5 - 93 %, nicht kondensierend
Farbe: weiß, ähnlich RAL 9010
Nennspannung: 29 - 31 V DC
Erfassungswinkel: 360°
Erfassungsreichweite quer: Ø 8 m
Erfassungsreichweite frontal: Ø 6 m
Erfassungsreichweite Präsenzbereich: Ø 3 m
Erfassungsbereich: bis zu 50 m²
Empf. Montagehöhe: 3 m
Max. Montagehöhe: 5 m
Helligkeitswert: 5 – 2000 lx
Anzahl Lichtkanäle: 1
Konstantlichtregelung: false
Menge: 1,000 Stk

##### 01.01.02 Ausschreibungstext

**01.01.02.001**
3mm flache Linse, dadurch sehr unauffällig
Steuerungssystem: KNX

Montageart: Einbau
Montageort: Decke
Abmessungen: Höhe/Tiefe 48 mm, Ø 33 mm
Einbaumaß: Einbautiefe: 45 mm, Ø 25 mm
Gewicht: 15 g
Schutzart: IP55
Schutzklasse: III
Zulässige Umgebungstemperatur: 0 °C...+35 °C
Relative Luftfeuchte: 5 - 93 %, nicht kondensierend
Farbe: opal-matt
Nennspannung: 29 - 31 V DC
Empf. Montagehöhe: 3 m
Max. Montagehöhe: 5 m
Helligkeitswert: 5 - 10000 lx
Anzahl Lichtkanäle: 2
Konstantlichtregelung: true
Menge: 1,000 Stk

##### 01.01.03 Ausschreibungstext

**01.01.03.001**
Lichtsteuerung für bis zu 6 Leuchten mit Tunable White
Steuerungssystem: ELC (ESYLUX Light Control), DALI

Montageart: Einbau
Montageort: Decke
Abmessungen: Länge 474 mm x Breite 345 mm x Höhe/Tiefe 140 mm
Gewicht: 4794 g
Schutzart: IP20
Schutzklasse: I
Zulässige Umgebungstemperatur: 0 °C...+40 °C
Relative Luftfeuchte: 5 - 93 %, nicht kondensierend
Farbe: weiß
Nennspannung: 230 - 230 V AC / 50 - 60 Hz
Anzahl Lichtkanäle: 2
Anzahl Lichtgruppen: 10
Anzahl HLK-Kanäle: 2
Anzahl Szenen: 4
Orientierungslicht: deaktiviert/10 - 50 %, 2 Werte wählbar
Konstantlichtregelung: true
Orientierungslicht nach Dauer oder Zeit: true
HCL-Lichtregelung: true
Anzahl Ausgänge Leuchten ELC: 6
Anzahl Ausgänge Leuchten DALI: 4
Menge: 1,000 Stk

**01.01.03.002**
Lichtsteuerung für bis zu 8 Leuchten mit Tunable White
Steuerungssystem: ELC (ESYLUX Light Control), DALI, KNX

Montageart: Einbau
Montageort: Decke
Abmessungen: Länge 474 mm x Breite 345 mm x Höhe/Tiefe 140 mm
Gewicht: 4965 g
Schutzart: IP20
Schutzklasse: I
Zulässige Umgebungstemperatur: 0 °C...+40 °C
Relative Luftfeuchte: 5 - 93 %, nicht kondensierend
Farbe: weiß
Nennspannung: 230 - 230 V AC / 50 - 60 Hz
Anzahl Lichtkanäle: 2
Anzahl Lichtgruppen: 10
Anzahl HLK-Kanäle: 2
Anzahl Szenen: 4
Orientierungslicht: deaktiviert/10 - 50 %, 2 Werte wählbar
Konstantlichtregelung: true
Orientierungslicht nach Dauer oder Zeit: true
HCL-Lichtregelung: true
Anzahl Ausgänge Leuchten ELC: 8
Anzahl Ausgänge Leuchten DALI: 4
Menge: 1,000 Stk

**01.01.03.003**
Lichtsteuerung für bis zu 6 Leuchten mit Tunable White
Steuerungssystem: ELC (ESYLUX Light Control), DALI, KNX

Montageart: Einbau
Montageort: Decke
Abmessungen: Länge 474 mm x Breite 345 mm x Höhe/Tiefe 140 mm
Gewicht: 4000 g
Schutzart: IP20
Schutzklasse: I
Zulässige Umgebungstemperatur: 0 °C...+40 °C
Relative Luftfeuchte: 5 - 93 %, nicht kondensierend
Farbe: weiß
Nennspannung: 230 - 230 V AC / 50 - 60 Hz
Anzahl Lichtkanäle: 2
Anzahl Lichtgruppen: 10
Anzahl HLK-Kanäle: 2
Anzahl Szenen: 4
Orientierungslicht: deaktiviert/10 - 50 %, 2 Werte wählbar
Konstantlichtregelung: true
Orientierungslicht nach Dauer oder Zeit: true
HCL-Lichtregelung: true
Anzahl Ausgänge Leuchten ELC: 6
Anzahl Ausgänge Leuchten DALI: 4
Menge: 1,000 Stk

**01.01.03.004**
Lichtsteuerung für bis zu 8 Leuchten mit Tunable White
Steuerungssystem: ELC (ESYLUX Light Control), DALI

Montageart: Einbau
Montageort: Decke
Abmessungen: Länge 474 mm x Breite 345 mm x Höhe/Tiefe 140 mm
Gewicht: 4150 g
Schutzart: IP20
Schutzklasse: I
Zulässige Umgebungstemperatur: 0 °C...+40 °C
Relative Luftfeuchte: 5 - 93 %, nicht kondensierend
Farbe: weiß
Nennspannung: 230 - 230 V AC / 50 - 60 Hz
Anzahl Lichtkanäle: 2
Anzahl Lichtgruppen: 10
Anzahl HLK-Kanäle: 2
Anzahl Szenen: 4
Orientierungslicht: deaktiviert/10 - 50 %, 2 Werte wählbar
Konstantlichtregelung: true
Orientierungslicht nach Dauer oder Zeit: true
HCL-Lichtregelung: true
Anzahl Ausgänge Leuchten ELC: 8
Anzahl Ausgänge Leuchten DALI: 4
Menge: 1,000 Stk

**01.01.03.005**
Lichtsteuerung für bis zu 8 Leuchten
Steuerungssystem: ELC (ESYLUX Light Control), DALI

Montageart: Einbau
Montageort: Decke
Abmessungen: Länge 474 mm x Breite 345 mm x Höhe/Tiefe 140 mm
Gewicht: 4741 g
Schutzart: IP20
Schutzklasse: I
Zulässige Umgebungstemperatur: 0 °C...+40 °C
Relative Luftfeuchte: 5 - 93 %, nicht kondensierend
Farbe: weiß
Nennspannung: 230 - 230 V AC / 50 - 60 Hz
Anzahl Lichtkanäle: 4
Anzahl Lichtgruppen: 10
Anzahl HLK-Kanäle: 2
Anzahl Szenen: 4
Orientierungslicht: deaktiviert/10 - 50 %, 2 Werte wählbar
Konstantlichtregelung: true
Orientierungslicht nach Dauer oder Zeit: true
HCL-Lichtregelung: false
Anzahl Ausgänge Leuchten ELC: 8
Anzahl Ausgänge Leuchten DALI: 4
Menge: 1,000 Stk

**01.01.03.006**
Lichtsteuerung für bis zu 8 Leuchten
Steuerungssystem: ELC (ESYLUX Light Control), DALI, KNX

Montageart: Einbau
Montageort: Decke
Abmessungen: Länge 474 mm x Breite 345 mm x Höhe/Tiefe 140 mm
Gewicht: 4702 g
Schutzart: IP20
Schutzklasse: I
Zulässige Umgebungstemperatur: 0 °C...+40 °C
Relative Luftfeuchte: 5 - 93 %, nicht kondensierend
Farbe: weiß
Nennspannung: 230 - 230 V AC / 50 - 60 Hz
Anzahl Lichtkanäle: 4
Anzahl Lichtgruppen: 10
Anzahl HLK-Kanäle: 2
Anzahl Szenen: 4
Orientierungslicht: deaktiviert/10 - 50 %, 2 Werte wählbar
Konstantlichtregelung: true
Orientierungslicht nach Dauer oder Zeit: true
HCL-Lichtregelung: false
Anzahl Ausgänge Leuchten ELC: 8
Anzahl Ausgänge Leuchten DALI: 4
Menge: 1,000 Stk

**01.01.03.007**
Lichtsteuerung für bis zu 4 Leuchten mit Tunable White
Steuerungssystem: ELC (ESYLUX Light Control), DALI

Montageart: Einbau
Montageort: Decke
Abmessungen: Länge 474 mm x Breite 345 mm x Höhe/Tiefe 90 mm
Gewicht: 3761 g
Schutzart: IP20
Schutzklasse: I
Zulässige Umgebungstemperatur: 0 °C...+40 °C
Relative Luftfeuchte: 5 - 93 %, nicht kondensierend
Farbe: weiß
Nennspannung: 230 - 230 V AC / 50 - 60 Hz
Anzahl Lichtkanäle: 2
Anzahl Lichtgruppen: 10
Anzahl HLK-Kanäle: 2
Anzahl Szenen: 4
Orientierungslicht: deaktiviert/10 - 50 %, 2 Werte wählbar
Konstantlichtregelung: true
Orientierungslicht nach Dauer oder Zeit: true
HCL-Lichtregelung: true
Anzahl Ausgänge Leuchten ELC: 4
Anzahl Ausgänge Leuchten DALI: 4
Menge: 1,000 Stk

**01.01.03.008**
Lichtsteuerung für bis zu 4 Leuchten mit Tunable White
Steuerungssystem: ELC (ESYLUX Light Control), DALI, KNX

Montageart: Einbau
Montageort: Decke
Abmessungen: Länge 474 mm x Breite 345 mm x Höhe/Tiefe 90 mm
Gewicht: 3660 g
Schutzart: IP20
Schutzklasse: I
Zulässige Umgebungstemperatur: 0 °C...+40 °C
Relative Luftfeuchte: 5 - 93 %, nicht kondensierend
Farbe: weiß
Nennspannung: 230 - 230 V AC / 50 - 60 Hz
Anzahl Lichtkanäle: 2
Anzahl Lichtgruppen: 10
Anzahl HLK-Kanäle: 2
Anzahl Szenen: 4
Orientierungslicht: deaktiviert/10 - 50 %, 2 Werte wählbar
Konstantlichtregelung: true
Orientierungslicht nach Dauer oder Zeit: true
HCL-Lichtregelung: true
Anzahl Ausgänge Leuchten ELC: 4
Anzahl Ausgänge Leuchten DALI: 4
Menge: 1,000 Stk

**01.01.03.009**
Lichtsteuerung für bis zu 4 Leuchten
Steuerungssystem: ELC (ESYLUX Light Control), DALI, KNX

Montageart: Einbau
Montageort: Decke
Abmessungen: Länge 474 mm x Breite 345 mm x Höhe/Tiefe 90 mm
Gewicht: 3000 g
Schutzart: IP20
Schutzklasse: I
Zulässige Umgebungstemperatur: 0 °C...+40 °C
Relative Luftfeuchte: 5 - 93 %, nicht kondensierend
Farbe: weiß
Nennspannung: 230 - 230 V AC / 50 - 60 Hz
Anzahl Lichtkanäle: 4
Anzahl Lichtgruppen: 10
Anzahl HLK-Kanäle: 2
Anzahl Szenen: 4
Orientierungslicht: deaktiviert/10 - 50 %, 2 Werte wählbar
Konstantlichtregelung: true
Orientierungslicht nach Dauer oder Zeit: true
HCL-Lichtregelung: false
Anzahl Ausgänge Leuchten ELC: 4
Anzahl Ausgänge Leuchten DALI: 4
Menge: 1,000 Stk

**01.01.03.010**
Lichtsteuerung für bis zu 4 Leuchten
Steuerungssystem: ELC (ESYLUX Light Control), DALI

Montageart: Einbau
Montageort: Decke
Abmessungen: Länge 474 mm x Breite 345 mm x Höhe/Tiefe 90 mm
Gewicht: 3439 g
Schutzart: IP20
Schutzklasse: I
Zulässige Umgebungstemperatur: 0 °C...+40 °C
Relative Luftfeuchte: 5 - 93 %, nicht kondensierend
Farbe: weiß
Nennspannung: 230 - 230 V AC / 50 - 60 Hz
Anzahl Lichtkanäle: 4
Anzahl Lichtgruppen: 10
Anzahl HLK-Kanäle: 2
Anzahl Szenen: 4
Orientierungslicht: deaktiviert/10 - 50 %, 2 Werte wählbar
Konstantlichtregelung: true
Orientierungslicht nach Dauer oder Zeit: true
HCL-Lichtregelung: false
Anzahl Ausgänge Leuchten ELC: 4
Anzahl Ausgänge Leuchten DALI: 4
Menge: 1,000 Stk

##### 01.01.04 Ausschreibungstext

**01.01.04.001**
KNX-Hutschienenmodul
Steuerungssystem: KNX

Montageart: DIN-Schiene
Montageort: Schaltschrank
Abmessungen: Länge 90 mm x Breite 72 mm x Höhe/Tiefe 65 mm
Einbaumaß: Einbaulänge: 90 mm x Einbaubreite: 72 mm x Einbautiefe: 65 mm
Gewicht: 255 g
Schutzart: IP20
Schutzklasse: II
Zulässige Umgebungstemperatur: 0 °C...+45 °C
Relative Luftfeuchte: 5 - 93 %, nicht kondensierend
Farbe: grau
Nennspannung: 29 - 31 V DC
Anzahl der Eingänge: 0
Verlustleistung: 2,7 W
Nennstrom: max. 16 A
Nennstrom (cos φ = 0,8): 12 A
Min. Schaltvermögen: 0,1mA / 1V
DC-Schaltvermögen (ohmsche Last): 16 A / 12 V DC
Schaltleistung Glühlampen: 3500 W
Schaltleistung Motor: 3000 W
Schaltleistung Induktiver Transformator: 1800 W
Schaltleistung Leuchtstofflampen (parallelkompensiert): 2000 W
Schaltleistung Leuchtstofflampen (unkompensiert): 3500 W
Teilungseinheiten (TE): 4
Menge: 1,000 Stk

**01.01.04.002**
KNX-Hutschienenmodul
Steuerungssystem: KNX

Montageart: DIN-Schiene
Montageort: Schaltschrank
Abmessungen: Länge 90 mm x Breite 144 mm x Höhe/Tiefe 65 mm
Einbaumaß: Einbaulänge: 90 mm x Einbaubreite: 144 mm x Einbautiefe: 65 mm
Gewicht: 482 g
Schutzart: IP20
Schutzklasse: II
Zulässige Umgebungstemperatur: 0 °C...+45 °C
Relative Luftfeuchte: 5 - 93 %, nicht kondensierend
Farbe: grau
Nennspannung: 29 - 31 V DC
Anzahl der Eingänge: 0
Verlustleistung: 5,4 W
Nennstrom: max. 16 A
Nennstrom (cos φ = 0,8): max. 16 A
Min. Schaltvermögen: 0,1mA / 1V
DC-Schaltvermögen (ohmsche Last): 16 A / 12 V DC
Schaltleistung Glühlampen: 3500 W
Schaltleistung Motor: 3000 W
Schaltleistung Induktiver Transformator: 1800 W
Schaltleistung Leuchtstofflampen (parallelkompensiert): 2000 W
Schaltleistung Leuchtstofflampen (unkompensiert): 3500 W
Teilungseinheiten (TE): 8
Menge: 1,000 Stk

**01.01.04.003**
KNX-Hutschienenmodul
Steuerungssystem: KNX

Montageart: DIN-Schiene
Montageort: Schaltschrank
Abmessungen: Länge 90 mm x Breite 216 mm x Höhe/Tiefe 65 mm
Einbaumaß: Einbaulänge: 90 mm x Einbaubreite: 216 mm x Einbautiefe: 65 mm
Gewicht: 706 g
Schutzart: IP20
Schutzklasse: II
Zulässige Umgebungstemperatur: 0 °C...+45 °C
Relative Luftfeuchte: 5 - 93 %, nicht kondensierend
Farbe: grau
Nennspannung: 29 - 31 V DC
Anzahl der Eingänge: 0
Verlustleistung: 8 W
Nennstrom: max. 16 A
Nennstrom (cos φ = 0,8): max. 16 A
Min. Schaltvermögen: 0,1mA / 1V
DC-Schaltvermögen (ohmsche Last): 16 A / 12 V DC
Schaltleistung Glühlampen: 3500 W
Schaltleistung Motor: 3000 W
Schaltleistung Induktiver Transformator: 1800 W
Schaltleistung Leuchtstofflampen (parallelkompensiert): 2000 W
Schaltleistung Leuchtstofflampen (unkompensiert): 3500 W
Teilungseinheiten (TE): 12
Menge: 1,000 Stk

**01.01.04.004**
KNX-Hutschienenmodul
Steuerungssystem: KNX

Montageart: DIN-Schiene
Montageort: Schaltschrank
Abmessungen: Länge 90 mm x Breite 216 mm x Höhe/Tiefe 65 mm
Einbaumaß: Einbaulänge: 90 mm x Einbaubreite: 216 mm x Einbautiefe: 65 mm
Gewicht: 757 g
Schutzart: IP20
Schutzklasse: II
Zulässige Umgebungstemperatur: -5 °C...+45 °C
Relative Luftfeuchte: 5 - 93 %, nicht kondensierend
Farbe: grau
Nennspannung: 29 - 31 V DC / 50 - 60 Hz
Anzahl der Eingänge: 0
Verlustleistung: 8 W
Nennstrom: 1,5 A
Teilungseinheiten (TE): 12
Menge: 1,000 Stk

**01.01.04.005**
KNX-Hutschienenmodul
Steuerungssystem: 1 - 10 V

Montageart: DIN-Schiene
Montageort: Schaltschrank
Abmessungen: Länge 90 mm x Breite 144 mm x Höhe/Tiefe 65 mm
Einbaumaß: Einbaulänge: 90 mm x Einbaubreite: 144 mm x Einbautiefe: 65 mm
Gewicht: 337 g
Schutzart: IP20
Schutzklasse: II
Zulässige Umgebungstemperatur: -5 °C...+45 °C
Relative Luftfeuchte: 5 - 93 %, nicht kondensierend
Farbe: grau
Nennspannung: 29 - 31 V DC
Anzahl der Eingänge: 0
Anzahl der analogen Ausgänge: 6
Verlustleistung: 2 W
Nennstrom: max. 10 A
Nennstrom (cos φ = 0,8): max. 16 A
Min. Schaltvermögen: 0,1mA / 1V
DC-Schaltvermögen (ohmsche Last): 10 A / 12 V DC
Schaltleistung Glühlampen: 1600 W
Schaltleistung Motor: 746 W
Schaltleistung Induktiver Transformator: 1000 W
Schaltleistung Leuchtstofflampen (parallelkompensiert): 1000 W
Schaltleistung Leuchtstofflampen (unkompensiert): 800 W
Nennspannung analoge Ausgänge: 0-10V DC, 1-10V DC
Nennstrom analoge Ausgänge: 24mA
Teilungseinheiten (TE): 8
Menge: 1,000 Stk

**01.01.04.006**
KNX-Hutschienenmodul
Steuerungssystem: KNX

Montageart: DIN-Schiene
Montageort: Schaltschrank
Abmessungen: Länge 90 mm x Breite 72 mm x Höhe/Tiefe 65 mm
Einbaumaß: Einbaulänge: 90 mm x Einbaubreite: 72 mm x Einbautiefe: 65 mm
Gewicht: 35 g
Schutzart: IP20
Schutzklasse: II
Zulässige Umgebungstemperatur: 0 °C...+45 °C
Relative Luftfeuchte: 5 - 93 %, nicht kondensierend
Farbe: grau
Nennspannung: 29 - 31 V DC
Anzahl der Eingänge: 0
Verlustleistung: 2,7 W
Nennstrom: max. 10 A
Nennstrom (cos φ = 0,8): max. 10 A
Min. Schaltvermögen: 0,1mA / 1V
DC-Schaltvermögen (ohmsche Last): 10 A / 12 V DC
Schaltleistung Glühlampen: 1600 W
Schaltleistung Motor: 746 W
Schaltleistung Induktiver Transformator: 1000 W
Schaltleistung Leuchtstofflampen (parallelkompensiert): 1000 W
Schaltleistung Leuchtstofflampen (unkompensiert): 800 W
Teilungseinheiten (TE): 4
Menge: 1,000 Stk

**01.01.04.007**
KNX-Hutschienenmodul
Steuerungssystem: KNX

Montageart: DIN-Schiene
Montageort: Schaltschrank
Abmessungen: Länge 90 mm x Breite 144 mm x Höhe/Tiefe 65 mm
Einbaumaß: Einbaulänge: 90 mm x Einbaubreite: 144 mm x Einbautiefe: 65 mm
Gewicht: 355 g
Schutzart: IP20
Schutzklasse: II
Zulässige Umgebungstemperatur: 0 °C...+45 °C
Relative Luftfeuchte: 5 - 93 %, nicht kondensierend
Farbe: grau
Nennspannung: 29 - 31 V DC
Anzahl der Eingänge: 0
Verlustleistung: 5,4 W
Nennstrom: max. 10 A
Nennstrom (cos φ = 0,8): max. 10 A
Min. Schaltvermögen: 0,1mA / 1V
DC-Schaltvermögen (ohmsche Last): 10 A / 12 V DC
Schaltleistung Glühlampen: 1600 W
Schaltleistung Motor: 746 W
Schaltleistung Induktiver Transformator: 1000 W
Schaltleistung Leuchtstofflampen (parallelkompensiert): 1000 W
Schaltleistung Leuchtstofflampen (unkompensiert): 800 W
Teilungseinheiten (TE): 8
Menge: 1,000 Stk

**01.01.04.008**
KNX-Hutschienenmodul
Steuerungssystem: KNX

Montageart: DIN-Schiene
Montageort: Schaltschrank
Abmessungen: Länge 90 mm x Breite 216 mm x Höhe/Tiefe 65 mm
Einbaumaß: Einbaulänge: 90 mm x Einbaubreite: 216 mm x Einbautiefe: 65 mm
Gewicht: 522 g
Schutzart: IP20
Schutzklasse: II
Zulässige Umgebungstemperatur: 0 °C...+45 °C
Relative Luftfeuchte: 5 - 93 %, nicht kondensierend
Farbe: grau
Nennspannung: 29 - 31 V DC
Anzahl der Eingänge: 0
Verlustleistung: 8 W
Nennstrom: max. 10 A
Nennstrom (cos φ = 0,8): max. 10 A
Min. Schaltvermögen: 0,1mA / 1V
DC-Schaltvermögen (ohmsche Last): 10 A / 12 V DC
Schaltleistung Glühlampen: 1600 W
Schaltleistung Motor: 746 W
Schaltleistung Induktiver Transformator: 1000 W
Schaltleistung Leuchtstofflampen (parallelkompensiert): 1000 W
Schaltleistung Leuchtstofflampen (unkompensiert): 800 W
Teilungseinheiten (TE): 12
Menge: 1,000 Stk

**01.01.04.009**
KNX HLK-Aktor
Steuerungssystem: KNX

Montageart: DIN-Schiene
Montageort: Schaltschrank
Abmessungen: Länge 90 mm x Breite 72 mm x Höhe/Tiefe 65 mm
Einbaumaß: Einbaulänge: 90 mm x Einbaubreite: 72 mm x Einbautiefe: 65 mm
Gewicht: 264 g
Schutzart: IP20
Schutzklasse: II
Zulässige Umgebungstemperatur: -5 °C...+45 °C
Relative Luftfeuchte: 5 - 93 %, nicht kondensierend
Farbe: grau
Nennspannung: 29 - 31 V DC
Anzahl der Eingänge: 0
Anzahl der analogen Ausgänge: 2
Verlustleistung: 2 W
Nennstrom: max. 10 A
Nennstrom (cos φ = 0,8): max. 10 A
Min. Schaltvermögen: 0,1mA / 1V
DC-Schaltvermögen (ohmsche Last): 10 A / 12 V DC
Schaltleistung Glühlampen: 1600 W
Schaltleistung Motor: 746 W
Schaltleistung Induktiver Transformator: 1000 W
Schaltleistung Leuchtstofflampen (parallelkompensiert): 1000 W
Schaltleistung Leuchtstofflampen (unkompensiert): 800 W
Nennspannung analoge Ausgänge: 0 - 10 V =
Nennstrom analoge Ausgänge: 10 mA
Teilungseinheiten (TE): 4
Menge: 1,000 Stk

##### 01.01.05 Ausschreibungstext

**01.01.05.001**
Fotoelektronischer Rauchwarnmelder für Batteriebetrieb mit integriertem Relaistreiber
Steuerungssystem: ON/OFF

Montageart: Aufbau
Montageort: Decke
Abmessungen: Höhe/Tiefe 48 mm, Ø 106 mm
Gewicht: 127 g
Schutzart: IP20
Schutzklasse: III
Zulässige Umgebungstemperatur: 0 °C...+55 °C
Relative Luftfeuchte: 5 - 93 %, nicht kondensierend
Farbe: weiß, ähnlich RAL 9010
Nennspannung: 9 - 9 V DC
Elektronischer Rauchkammertest: auf Tastendruck
Automatischer Selbsttest: ca. alle 45 Sek. mit Anzeige einer Fehlfunktion
Typbezeichnung: K12
Geprüft nach: EN 14604:2005 + AC:2008
CPD-Nummer: 0786-CPD-20470
Vernetzbarkeit: max. 30 Melder per Draht
Signallautstärke: ca. 85 dB/3 m
Menge: 1,000 Stk

**01.01.05.002**
Fotoelektronischer Rauchwarnmelder für Batteriebetrieb mit integriertem Relaistreiber
Steuerungssystem: ON/OFF

Montageart: Aufbau
Montageort: Decke
Abmessungen: Höhe/Tiefe 48 mm, Ø 106 mm
Gewicht: 138 g
Schutzart: IP20
Schutzklasse: III
Zulässige Umgebungstemperatur: 0 °C...+55 °C
Relative Luftfeuchte: 5 - 93 %, nicht kondensierend
Farbe: weiß, ähnlich RAL 9010
Nennspannung: 9 - 9 V DC
Elektronischer Rauchkammertest: auf Tastendruck
Automatischer Selbsttest: ca. alle 45 Sek. mit Anzeige einer Fehlfunktion
Typbezeichnung: K13
Geprüft nach: EN 14604:2005 + AC:2008
CPD-Nummer: 0786-CPD-20470
Vernetzbarkeit: max. 30 Melder per Draht
Signallautstärke: ca. 85 dB/3 m
Menge: 1,000 Stk

**01.01.05.003**
Fotoelektronischer Rauchwarnmelder für 230 V-Betrieb mit integriertem Relaistreiber
Steuerungssystem: ON/OFF

Montageart: Aufbau
Montageort: Decke
Abmessungen: Höhe/Tiefe 48 mm, Ø 106 mm
Einbaumaß: Einbautiefe: 18 mm, Ø 20 mm
Gewicht: 168 g
Schutzart: IP20
Schutzklasse: II
Zulässige Umgebungstemperatur: 0 °C...+55 °C
Relative Luftfeuchte: 5 - 93 %, nicht kondensierend
Farbe: weiß, ähnlich RAL 9010
Nennspannung: 230 - 230 V AC / 50 - 50 Hz
Elektronischer Rauchkammertest: auf Tastendruck
Automatischer Selbsttest: ca. alle 45 Sek. mit Anzeige einer Fehlfunktion
Typbezeichnung: K12AC
Funkfähig: nein
CPD-Nummer: 0786-CPD-20471
Vernetzbarkeit: max. 30 Melder per Draht
Signallautstärke: ca. 85 dB/3 m
Menge: 1,000 Stk

**01.01.05.004**
Funk-Rauchwarnmelder Set
Steuerungssystem: ON/OFF

Montageart: Aufbau
Montageort: Decke
Abmessungen: *UNDEFINED TEXT*
Gewicht: 80 g
Schutzart: IP20
Schutzklasse: III
Zulässige Umgebungstemperatur: 0 °C...+55 °C
Relative Luftfeuchte: 5 - 93 %, nicht kondensierend
Farbe: weiß, ähnlich RAL 9010
Nennspannung: 9 - 9 V DC
Funkfähig: ja
CPD-Nummer: 0786-CPD-20470
Vernetzbarkeit: max. 30 Melder per Draht oder Funk
Signallautstärke: ca. 85 dB/3 m
Menge: 1,000 Stk

#### 01.02 Ausschreibungstext

##### 01.02.01 Ausschreibungstext

**01.02.01.001**
LED-Leuchtenset (12x Einzelleuchten, Steuerung, Präsenzmelder und ISO/IEC11801 2017-Kabel mit RJ45-Steckverbindung) mit opaler Abdeckung (Diffusor)
Steuerungssystem: ELC (ESYLUX Light Control)

Montageart: Einbau
Montageort: Decke
Abmessungen: Länge 593 mm x Breite 593 mm x Höhe/Tiefe 91 mm
Einbaumaß: Einbaulänge: 600 mm x Einbaubreite: 600 mm x Einbautiefe: 140 mm
Gewicht: 75000 g
Schutzart: IP20
Schutzklasse: I
Zulässige Umgebungstemperatur: 0 °C...+40 °C
Relative Luftfeuchte: 5 - 93 %, nicht kondensierend
Farbe: weiß, ähnlich RAL 9003
Nennspannung: 230 - 230 V AC / 50 - 50 Hz
Diffusor: opal
Entblendung: DDP (micro-prismatic)
Lichtaustritt: direkt
Ausstrahlungswinkel: 90 °
Unified Glare Rating: ≤ 19
Bemessungsleistung P: 384 W
Lichtstrom (Leuchte): 49920 lm
Lichtausbeute: 130,00 lm/W
Farbtemperatur: 2700 - 6500 K (Tunable White)
Farbwiedergabeindex Ra: > 80
Bemessungslebensdauer L80B50 bei 25 °C: 60000 h
Glühdrahtprüfung nach IEC 60695-2-10: 650 °C
Photobiologische Sicherheit: RG0
Erfassungswinkel: 360°
Erfassungsreichweite quer: Ø 24 m
Erfassungsbereich: 453 m²
Menge: 1,000 Stk

**01.02.01.002**
LED-Leuchtenset (12x Einzelleuchten, Steuerung, Präsenzmelder und ISO/IEC11801 2017-Kabel mit RJ45-Steckverbindung) mit opaler Abdeckung (Diffusor)
Steuerungssystem: ELC (ESYLUX Light Control)

Montageart: Einbau
Montageort: Decke
Abmessungen: Länge 618 mm x Breite 618 mm x Höhe/Tiefe 91 mm
Einbaumaß: Einbaulänge: 625 mm x Einbaubreite: 625 mm x Einbautiefe: 140 mm
Gewicht: 75000 g
Schutzart: IP20
Schutzklasse: I
Zulässige Umgebungstemperatur: 0 °C...+40 °C
Relative Luftfeuchte: 5 - 93 %, nicht kondensierend
Farbe: weiß, ähnlich RAL 9003
Nennspannung: 230 - 230 V AC / 50 - 50 Hz
Diffusor: opal
Entblendung: DDP (micro-prismatic)
Lichtaustritt: direkt
Ausstrahlungswinkel: 90 °
Unified Glare Rating: ≤ 19
Bemessungsleistung P: 384 W
Lichtstrom (Leuchte): 49920 lm
Lichtausbeute: 130,00 lm/W
Farbtemperatur: 2700 - 6500 K (Tunable White)
Farbwiedergabeindex Ra: > 80
Bemessungslebensdauer L80B50 bei 25 °C: 60000 h
Glühdrahtprüfung nach IEC 60695-2-10: 650 °C
Photobiologische Sicherheit: RG0
Erfassungswinkel: 360°
Erfassungsreichweite quer: Ø 24 m
Erfassungsbereich: 453 m²
Menge: 1,000 Stk

**01.02.01.003**
LED-Leuchtenset (12x Einzelleuchten, Steuerung, Präsenzmelder und ISO/IEC11801 2017-Kabel mit RJ45-Steckverbindung) mit opaler Abdeckung (Diffusor)
Steuerungssystem: ELC (ESYLUX Light Control)

Montageart: Einbau
Montageort: Decke
Abmessungen: Länge 1195 mm x Breite 296 mm x Höhe/Tiefe 91 mm
Einbaumaß: Einbaulänge: 1200 mm x Einbaubreite: 300 mm x Einbautiefe: 140 mm
Gewicht: 75000 g
Schutzart: IP20
Schutzklasse: I
Zulässige Umgebungstemperatur: 0 °C...+40 °C
Relative Luftfeuchte: 5 - 93 %, nicht kondensierend
Farbe: weiß, ähnlich RAL 9003
Nennspannung: 230 - 230 V AC / 50 - 50 Hz
Diffusor: semi-opal
Entblendung: LDP (linear-prismatic)
Lichtaustritt: direkt
Ausstrahlungswinkel: 90 °
Unified Glare Rating: ≤ 19
Bemessungsleistung P: 384 W
Lichtstrom (Leuchte): 48768 lm
Lichtausbeute: 127,00 lm/W
Farbtemperatur: 2700 - 6500 K (Tunable White)
Farbwiedergabeindex Ra: > 80
Bemessungslebensdauer L80B50 bei 25 °C: 60000 h
Glühdrahtprüfung nach IEC 60695-2-10: 650 °C
Photobiologische Sicherheit: RG0
Erfassungswinkel: 360°
Erfassungsreichweite quer: Ø 8 m
Erfassungsbereich: 50 m²
Menge: 1,000 Stk

**01.02.01.004**
LED-Leuchtenset (12x Einzelleuchten, Steuerung, Präsenzmelder und ISO/IEC11801 2017-Kabel mit RJ45-Steckverbindung) mit opaler Abdeckung (Diffusor)
Steuerungssystem: ELC (ESYLUX Light Control)

Montageart: Einbau
Montageort: Decke
Abmessungen: Länge 1245 mm x Breite 308 mm x Höhe/Tiefe 91 mm
Einbaumaß: Einbaulänge: 1250 mm x Einbaubreite: 312,5 mm x Einbautiefe: 140 mm
Gewicht: 75000 g
Schutzart: IP20
Schutzklasse: I
Zulässige Umgebungstemperatur: 0 °C...+40 °C
Relative Luftfeuchte: 5 - 93 %, nicht kondensierend
Farbe: weiß, ähnlich RAL 9003
Nennspannung: 230 - 230 V AC / 50 - 50 Hz
Diffusor: semi-opal
Entblendung: LDP (linear-prismatic)
Lichtaustritt: direkt
Ausstrahlungswinkel: 90 °
Unified Glare Rating: ≤ 19
Bemessungsleistung P: 384 W
Lichtstrom (Leuchte): 48768 lm
Lichtausbeute: 127,00 lm/W
Farbtemperatur: 2700 - 6500 K (Tunable White)
Farbwiedergabeindex Ra: > 80
Bemessungslebensdauer L80B50 bei 25 °C: 60000 h
Glühdrahtprüfung nach IEC 60695-2-10: 650 °C
Photobiologische Sicherheit: RG0
Erfassungswinkel: 360°
Erfassungsreichweite quer: Ø 8 m
Erfassungsbereich: 50 m²
Menge: 1,000 Stk

**01.02.01.005**
Intelligentes Lichtsystem für Bildungsstätten
Steuerungssystem: ELC (ESYLUX Light Control)

Montageart: Einbau
Montageort: Decke
Abmessungen: Länge 593 mm x Breite 593 mm x Höhe/Tiefe 91 mm
Einbaumaß: Einbaulänge: 600 mm x Einbaubreite: 600 mm x Einbautiefe: 140 mm
Gewicht: 71244 g
Schutzart: IP20
Schutzklasse: I
Zulässige Umgebungstemperatur: 0 °C...+40 °C
Relative Luftfeuchte: 5 - 93 %, nicht kondensierend
Farbe: weiß, ähnlich RAL 9003
Nennspannung: 230 - 230 V AC / 50 - 50 Hz
Diffusor: opal
Entblendung: DDP (micro-prismatic)
Lichtaustritt: direkt
Ausstrahlungswinkel: 90 °
Unified Glare Rating: ≤ 19
Bemessungsleistung P: 384 W
Lichtstrom (Leuchte): 41520 lm
Lichtausbeute: 108,00 lm/W
Farbtemperatur: 2700 - 6500 K (Tunable White)
Farbwiedergabeindex Ra: > 80
Bemessungslebensdauer L80B50 bei 25 °C: 60000 h
Glühdrahtprüfung nach IEC 60695-2-10: 650 °C
Photobiologische Sicherheit: RG0
Erfassungswinkel: 360°
Erfassungsreichweite quer: Ø 24 m
Erfassungsbereich: 453 m²
Menge: 1,000 Stk

**01.02.01.006**
Intelligentes Lichtsystem für Bildungsstätten
Steuerungssystem: ELC (ESYLUX Light Control)

Montageart: Einbau
Montageort: Decke
Abmessungen: Länge 593 mm x Breite 593 mm x Höhe/Tiefe 91 mm
Einbaumaß: Einbaulänge: 600 mm x Einbaubreite: 600 mm x Einbautiefe: 140 mm
Gewicht: 58896 g
Schutzart: IP20
Schutzklasse: I
Zulässige Umgebungstemperatur: 0 °C...+40 °C
Relative Luftfeuchte: 5 - 93 %, nicht kondensierend
Farbe: weiß, ähnlich RAL 9003
Nennspannung: 230 - 230 V AC / 50 - 50 Hz
Diffusor: opal
Entblendung: DDP (micro-prismatic)
Lichtaustritt: direkt
Ausstrahlungswinkel: 90 °
Unified Glare Rating: ≤ 19
Bemessungsleistung P: 288 W
Lichtstrom (Leuchte): 31140 lm
Lichtausbeute: 108,00 lm/W
Farbtemperatur: 2700 - 6500 K (Tunable White)
Farbwiedergabeindex Ra: > 80
Bemessungslebensdauer L80B50 bei 25 °C: 60000 h
Glühdrahtprüfung nach IEC 60695-2-10: 650 °C
Photobiologische Sicherheit: RG0
Erfassungswinkel: 360°
Erfassungsreichweite quer: Ø 24 m
Erfassungsbereich: 453 m²
Menge: 1,000 Stk

**01.02.01.007**
Intelligentes Lichtsystem für Bildungsstätten
Steuerungssystem: ELC (ESYLUX Light Control)

Montageart: Einbau
Montageort: Decke
Abmessungen: Länge 618 mm x Breite 618 mm x Höhe/Tiefe 91 mm
Einbaumaß: Einbaulänge: 625 mm x Einbaubreite: 625 mm x Einbautiefe: 140 mm
Gewicht: 71244 g
Schutzart: IP20
Schutzklasse: I
Zulässige Umgebungstemperatur: 0 °C...+40 °C
Relative Luftfeuchte: 5 - 93 %, nicht kondensierend
Farbe: weiß, ähnlich RAL 9003
Nennspannung: 230 - 230 V AC / 50 - 50 Hz
Diffusor: opal
Entblendung: DDP (micro-prismatic)
Lichtaustritt: direkt
Ausstrahlungswinkel: 90 °
Unified Glare Rating: ≤ 19
Bemessungsleistung P: 384 W
Lichtstrom (Leuchte): 41520 lm
Lichtausbeute: 108,00 lm/W
Farbtemperatur: 2700 - 6500 K (Tunable White)
Farbwiedergabeindex Ra: > 80
Bemessungslebensdauer L80B50 bei 25 °C: 60000 h
Glühdrahtprüfung nach IEC 60695-2-10: 650 °C
Photobiologische Sicherheit: RG0
Erfassungswinkel: 360°
Erfassungsreichweite quer: Ø 24 m
Erfassungsbereich: 453 m²
Menge: 1,000 Stk

**01.02.01.008**
Intelligentes Lichtsystem für Bildungsstätten
Steuerungssystem: ELC (ESYLUX Light Control)

Montageart: Einbau
Montageort: Decke
Abmessungen: Länge 618 mm x Breite 618 mm x Höhe/Tiefe 91 mm
Einbaumaß: Einbaulänge: 625 mm x Einbaubreite: 625 mm x Einbautiefe: 140 mm
Gewicht: 58896 g
Schutzart: IP20
Schutzklasse: I
Zulässige Umgebungstemperatur: 0 °C...+40 °C
Relative Luftfeuchte: 5 - 93 %, nicht kondensierend
Farbe: weiß, ähnlich RAL 9003
Nennspannung: 230 - 230 V AC / 50 - 50 Hz
Diffusor: opal
Entblendung: DDP (micro-prismatic)
Lichtaustritt: direkt
Ausstrahlungswinkel: 90 °
Unified Glare Rating: ≤ 19
Bemessungsleistung P: 288 W
Lichtstrom (Leuchte): 31140 lm
Lichtausbeute: 108,00 lm/W
Farbtemperatur: 2700 - 6500 K (Tunable White)
Farbwiedergabeindex Ra: > 80
Bemessungslebensdauer L80B50 bei 25 °C: 60000 h
Glühdrahtprüfung nach IEC 60695-2-10: 650 °C
Photobiologische Sicherheit: RG0
Erfassungswinkel: 360°
Erfassungsreichweite quer: Ø 24 m
Erfassungsbereich: 453 m²
Menge: 1,000 Stk

**01.02.01.009**
LED-Leuchtenset (8x Einzelleuchten, Steuerung, Präsenzmelder, DALI Taster, 1x Downlight und ISO/IEC11801 2017-Kabel mit RJ45-Steckverbindung) mit opaler Abdeckung (Diffusor)
Steuerungssystem: ELC (ESYLUX Light Control)

Montageart: Einlegen
Montageort: Decke
Abmessungen: Länge 593 mm x Breite 593 mm x Höhe/Tiefe 82,6 mm
Einbaumaß: Einbaulänge: 600 mm x Einbaubreite: 600 mm x Einbautiefe: 140 mm
Gewicht: 49240 g
Schutzart: IP54
Schutzklasse: I
Zulässige Umgebungstemperatur: 0 °C...+40 °C
Farbe: weiß, ähnlich RAL 9003
Nennspannung: 230 - 230 V AC / 50 - 50 Hz
Diffusor: opal
Entblendung: DDP (micro-prismatic)
Lichtaustritt: direkt
Ausstrahlungswinkel: 90 °
Unified Glare Rating: ≤ 19
Bemessungsleistung P: 256 W
Lichtstrom (Leuchte): 27680 lm
Lichtausbeute: 108,00 lm/W
Farbtemperatur: 2700 - 6500 K (Tunable White)
Farbwiedergabeindex Ra: > 80
Bemessungslebensdauer L80B50 bei 25 °C: 60000 h
Glühdrahtprüfung nach IEC 60695-2-10: 650 °C

Erfassungswinkel: 360°
Erfassungsreichweite quer: Ø 8 m
Erfassungsbereich: 50 m²
Menge: 1,000 Stk

**01.02.01.010**
LED-Leuchtenset (8x Einzelleuchten, Steuerung, Präsenzmelder, DALI Taster, 1x Downlight und ISO/IEC11801 2017-Kabel mit RJ45-Steckverbindung) mit opaler Abdeckung (Diffusor)
Steuerungssystem: ELC (ESYLUX Light Control)

Montageart: Einlegen
Montageort: Decke
Abmessungen: Länge 593 mm x Breite 593 mm x Höhe/Tiefe 82,6 mm
Einbaumaß: Einbaulänge: 600 mm x Einbaubreite: 600 mm x Einbautiefe: 140 mm
Gewicht: 50000 g
Schutzart: IP54
Schutzklasse: I
Zulässige Umgebungstemperatur: 0 °C...+40 °C
Farbe: weiß, ähnlich RAL 9003
Nennspannung: 230 - 230 V AC / 50 - 60 Hz
Diffusor: opal
Entblendung: DDP (micro-prismatic)
Lichtaustritt: direkt
Ausstrahlungswinkel: 90 °
Unified Glare Rating: ≤ 19
Bemessungsleistung P: 256 W
Lichtstrom (Leuchte): 27680 lm
Lichtausbeute: 108,00 lm/W
Farbtemperatur: 2700 - 6500 K (Tunable White)
Farbwiedergabeindex Ra: > 90
Bemessungslebensdauer L80B50 bei 25 °C: 60000 h
Glühdrahtprüfung nach IEC 60695-2-10: 650 °C

Erfassungswinkel: 360°
Erfassungsreichweite quer: Ø 8 m
Erfassungsbereich: 50 m²
Menge: 1,000 Stk

**01.02.01.011**
LED-Leuchtenset (8x Einzelleuchten, Steuerung, Präsenzmelder, DALI Taster, 1x Downlight und ISO/IEC11801 2017-Kabel mit RJ45-Steckverbindung) mit opaler Abdeckung (Diffusor)
Steuerungssystem: ELC (ESYLUX Light Control)

Montageart: Einlegen
Montageort: Decke
Abmessungen: Länge 618 mm x Breite 618 mm x Höhe/Tiefe 82,6 mm
Einbaumaß: Einbaulänge: 625 mm x Einbaubreite: 625 mm x Einbautiefe: 140 mm
Gewicht: 49240 g
Schutzart: IP54
Schutzklasse: I
Zulässige Umgebungstemperatur: 0 °C...+40 °C
Farbe: weiß, ähnlich RAL 9003
Nennspannung: 230 - 230 V AC / 50 - 50 Hz
Diffusor: opal
Entblendung: DDP (micro-prismatic)
Lichtaustritt: direkt
Ausstrahlungswinkel: 90 °
Unified Glare Rating: ≤ 19
Bemessungsleistung P: 256 W
Lichtstrom (Leuchte): 27680 lm
Lichtausbeute: 108,00 lm/W
Farbtemperatur: 2700 - 6500 K (Tunable White)
Farbwiedergabeindex Ra: > 80
Bemessungslebensdauer L80B50 bei 25 °C: 60000 h
Glühdrahtprüfung nach IEC 60695-2-10: 650 °C

Erfassungswinkel: 360°
Erfassungsreichweite quer: Ø 8 m
Erfassungsbereich: 50 m²
Menge: 1,000 Stk

**01.02.01.012**
LED-Leuchtenset (8x Einzelleuchten, Steuerung, Präsenzmelder, DALI Taster, 1x Downlight und ISO/IEC11801 2017-Kabel mit RJ45-Steckverbindung) mit opaler Abdeckung (Diffusor)
Steuerungssystem: ELC (ESYLUX Light Control)

Montageart: Einlegen
Montageort: Decke
Abmessungen: Länge 618 mm x Breite 618 mm x Höhe/Tiefe 82,6 mm
Einbaumaß: Einbaulänge: 625 mm x Einbaubreite: 625 mm x Einbautiefe: 140 mm
Gewicht: 50000 g
Schutzart: IP54
Schutzklasse: I
Zulässige Umgebungstemperatur: 0 °C...+40 °C
Farbe: weiß, ähnlich RAL 9003
Nennspannung: 230 - 230 V AC / 50 - 60 Hz
Diffusor: opal
Entblendung: DDP (micro-prismatic)
Lichtaustritt: direkt
Ausstrahlungswinkel: 90 °
Unified Glare Rating: ≤ 19
Bemessungsleistung P: 256 W
Lichtstrom (Leuchte): 27680 lm
Lichtausbeute: 108,00 lm/W
Farbtemperatur: 2700 - 6500 K (Tunable White)
Farbwiedergabeindex Ra: > 90
Bemessungslebensdauer L80B50 bei 25 °C: 60000 h
Glühdrahtprüfung nach IEC 60695-2-10: 650 °C

Erfassungswinkel: 360°
Erfassungsreichweite quer: Ø 8 m
Erfassungsbereich: 50 m²
Menge: 1,000 Stk

**01.02.01.013**
LED-Leuchtenset (4x Einzelleuchten, Steuerung, Präsenzmelder und ISO/IEC11801 2017-Kabel mit RJ45-Steckverbindung) mit prismatischer Abdeckung (Diffusor)
Steuerungssystem: ELC (ESYLUX Light Control)

Montageart: Einbau
Montageort: Decke
Abmessungen: Länge 593 mm x Breite 593 mm x Höhe/Tiefe 91 mm
Einbaumaß: Einbaulänge: 600 mm x Einbaubreite: 600 mm x Einbautiefe: 140 mm
Gewicht: 25000 g
Schutzart: IP20
Schutzklasse: I
Zulässige Umgebungstemperatur: 0 °C...+40 °C
Relative Luftfeuchte: 5 - 93 %, nicht kondensierend
Farbe: weiß, ähnlich RAL 9003
Nennspannung: 230 - 230 V AC / 50 - 50 Hz
Diffusor: transparent
Entblendung: DDP (micro-prismatic)
Lichtaustritt: direkt
Ausstrahlungswinkel: 90 °
Unified Glare Rating: ≤ 19
Bemessungsleistung P: 128 W
Lichtstrom (Leuchte): 16640 lm
Lichtausbeute: 130,00 lm/W
Farbtemperatur: 2700 - 6500 K (Tunable White)
Farbwiedergabeindex Ra: > 80
Glühdrahtprüfung nach IEC 60695-2-10: 650 °C
Photobiologische Sicherheit: RG0
Erfassungswinkel: 360°
Erfassungsreichweite quer: Ø 8 m
Erfassungsbereich: 50 m²
Menge: 1,000 Stk

**01.02.01.014**
LED-Leuchtenset (4x Einzelleuchten, Steuerung, Präsenzmelder und ISO/IEC11801 2017-Kabel mit RJ45-Steckverbindung) mit opaler Abdeckung (Diffusor)
Steuerungssystem: ELC (ESYLUX Light Control)

Montageart: Einbau
Montageort: Decke
Abmessungen: Länge 593 mm x Breite 593 mm x Höhe/Tiefe 91 mm
Einbaumaß: Einbaulänge: 600 mm x Einbaubreite: 600 mm x Einbautiefe: 140 mm
Gewicht: 25000 g
Schutzart: IP20
Schutzklasse: I
Zulässige Umgebungstemperatur: 0 °C...+40 °C
Relative Luftfeuchte: 5 - 93 %, nicht kondensierend
Farbe: weiß, ähnlich RAL 9003
Nennspannung: 230 - 230 V AC / 50 - 50 Hz
Diffusor: opal
Entblendung: DDP (micro-prismatic)
Lichtaustritt: direkt
Ausstrahlungswinkel: 90 °
Unified Glare Rating: ≤ 19
Bemessungsleistung P: 128 W
Lichtstrom (Leuchte): 13840 lm
Lichtausbeute: 108,00 lm/W
Farbtemperatur: 2700 - 6500 K (Tunable White)
Farbwiedergabeindex Ra: > 80
Glühdrahtprüfung nach IEC 60695-2-10: 650 °C
Photobiologische Sicherheit: RG0
Erfassungswinkel: 360°
Erfassungsreichweite quer: Ø 8 m
Erfassungsbereich: 50 m²
Menge: 1,000 Stk

**01.02.01.015**
LED-Leuchtenset (4x Einzelleuchten, Steuerung, Präsenzmelder und ISO/IEC11801 2017-Kabel mit RJ45-Steckverbindung) mit prismatischer Abdeckung (Diffusor)
Steuerungssystem: ELC (ESYLUX Light Control)

Montageart: Einbau
Montageort: Decke
Abmessungen: Länge 618 mm x Breite 618 mm x Höhe/Tiefe 91 mm
Einbaumaß: Einbaulänge: 625 mm x Einbaubreite: 625 mm x Einbautiefe: 140 mm
Gewicht: 25000 g
Schutzart: IP20
Schutzklasse: I
Zulässige Umgebungstemperatur: 0 °C...+40 °C
Relative Luftfeuchte: 5 - 93 %, nicht kondensierend
Farbe: weiß, ähnlich RAL 9003
Nennspannung: 230 - 230 V AC / 50 - 50 Hz
Diffusor: transparent
Entblendung: DDP (micro-prismatic)
Lichtaustritt: direkt
Ausstrahlungswinkel: 90 °
Unified Glare Rating: ≤ 19
Bemessungsleistung P: 128 W
Lichtstrom (Leuchte): 16640 lm
Lichtausbeute: 130,00 lm/W
Farbtemperatur: 2700 - 6500 K (Tunable White)
Farbwiedergabeindex Ra: > 80
Glühdrahtprüfung nach IEC 60695-2-10: 650 °C
Photobiologische Sicherheit: RG0
Erfassungswinkel: 360°
Erfassungsreichweite quer: Ø 8 m
Erfassungsbereich: 50 m²
Menge: 1,000 Stk

**01.02.01.016**
LED-Leuchtenset (4x Einzelleuchten, Steuerung, Präsenzmelder und ISO/IEC11801 2017-Kabel mit RJ45-Steckverbindung) mit opaler Abdeckung (Diffusor)
Steuerungssystem: ELC (ESYLUX Light Control), KNX

Montageart: Einbau
Montageort: Decke
Abmessungen: Länge 618 mm x Breite 618 mm x Höhe/Tiefe 91 mm
Einbaumaß: Einbaulänge: 625 mm x Einbaubreite: 625 mm x Einbautiefe: 140 mm
Gewicht: 5000 g
Schutzart: IP20
Schutzklasse: I
Zulässige Umgebungstemperatur: 0 °C...+40 °C
Relative Luftfeuchte: 5 - 93 %, nicht kondensierend
Farbe: weiß, ähnlich RAL 9003
Nennspannung: 230 - 230 V AC / 50 - 50 Hz
Diffusor: opal
Entblendung: DDP (micro-prismatic)
Lichtaustritt: direkt
Ausstrahlungswinkel: 90 °
Unified Glare Rating: ≤ 19
Bemessungsleistung P: 128 W
Lichtstrom (Leuchte): 13840 lm
Lichtausbeute: 108,00 lm/W
Farbtemperatur: 2700 - 6500 K (Tunable White)
Farbwiedergabeindex Ra: > 80
Glühdrahtprüfung nach IEC 60695-2-10: 650 °C
Photobiologische Sicherheit: RG0
Erfassungswinkel: 360°
Erfassungsreichweite quer: Ø 8 m
Erfassungsbereich: 50 m²
Menge: 1,000 Stk

**01.02.01.017**
LED-Leuchtenset (4x Einzelleuchten, Steuerung, Präsenzmelder und ISO/IEC11801 2017-Kabel mit RJ45-Steckverbindung) mit opaler Abdeckung (Diffusor)
Steuerungssystem: ELC (ESYLUX Light Control)

Montageart: Einbau
Montageort: Decke
Abmessungen: Länge 618 mm x Breite 618 mm x Höhe/Tiefe 91 mm
Einbaumaß: Einbaulänge: 625 mm x Einbaubreite: 625 mm x Einbautiefe: 140 mm
Gewicht: 26000 g
Schutzart: IP20
Schutzklasse: I
Zulässige Umgebungstemperatur: 0 °C...+40 °C
Relative Luftfeuchte: 5 - 93 %, nicht kondensierend
Farbe: weiß, ähnlich RAL 9003
Nennspannung: 230 - 230 V AC / 50 - 50 Hz
Diffusor: opal
Entblendung: DDP (micro-prismatic)
Lichtaustritt: direkt
Ausstrahlungswinkel: 90 °
Unified Glare Rating: ≤ 19
Bemessungsleistung P: 128 W
Lichtstrom (Leuchte): 13840 lm
Lichtausbeute: 108,00 lm/W
Farbtemperatur: 2700 - 6500 K (Tunable White)
Farbwiedergabeindex Ra: > 80
Glühdrahtprüfung nach IEC 60695-2-10: 650 °C
Photobiologische Sicherheit: RG0
Erfassungswinkel: 360°
Erfassungsreichweite quer: Ø 8 m
Erfassungsbereich: 50 m²
Menge: 1,000 Stk

**01.02.01.018**
LED-Leuchtenset (4x Einzelleuchten, Steuerung, Präsenzmelder und ISO/IEC11801 2017-Kabel mit RJ45-Steckverbindung) mit opaler Abdeckung (Diffusor)
Steuerungssystem: ELC (ESYLUX Light Control)

Montageart: Einbau
Montageort: Decke
Abmessungen: Länge 593 mm x Breite 593 mm x Höhe/Tiefe 91 mm
Einbaumaß: Einbaulänge: 600 mm x Einbaubreite: 600 mm x Einbautiefe: 140 mm
Gewicht: 25000 g
Schutzart: IP20
Schutzklasse: I
Zulässige Umgebungstemperatur: 0 °C...+40 °C
Relative Luftfeuchte: 5 - 93 %, nicht kondensierend
Farbe: weiß, ähnlich RAL 9003
Nennspannung: 230 - 230 V AC / 50 - 50 Hz
Diffusor: opal
Entblendung: DDP (micro-prismatic)
Lichtaustritt: direkt
Ausstrahlungswinkel: 90 °
Unified Glare Rating: ≤ 19
Bemessungsleistung P: 128 W
Lichtstrom (Leuchte): 13080 lm
Lichtausbeute: 102,00 lm/W
Farbtemperatur: 3000 K
Farbwiedergabeindex Ra: > 80
Glühdrahtprüfung nach IEC 60695-2-10: 650 °C
Photobiologische Sicherheit: RG0
Erfassungswinkel: 360°
Erfassungsreichweite quer: Ø 8 m
Erfassungsbereich: 50 m²
Menge: 1,000 Stk

**01.02.01.019**
LED-Leuchtenset (4x Einzelleuchten, Steuerung, Präsenzmelder und ISO/IEC11801 2017-Kabel mit RJ45-Steckverbindung) mit opaler Abdeckung (Diffusor)
Steuerungssystem: ELC (ESYLUX Light Control)

Montageart: Einbau
Montageort: Decke
Abmessungen: Länge 618 mm x Breite 618 mm x Höhe/Tiefe 91 mm
Einbaumaß: Einbaulänge: 625 mm x Einbaubreite: 625 mm x Einbautiefe: 140 mm
Gewicht: 25000 g
Schutzart: IP20
Schutzklasse: I
Zulässige Umgebungstemperatur: 0 °C...+40 °C
Relative Luftfeuchte: 5 - 93 %, nicht kondensierend
Farbe: weiß, ähnlich RAL 9003
Nennspannung: 230 - 230 V AC / 50 - 50 Hz
Diffusor: opal
Entblendung: DDP (micro-prismatic)
Lichtaustritt: direkt
Ausstrahlungswinkel: 90 °
Unified Glare Rating: ≤ 19
Bemessungsleistung P: 128 W
Lichtstrom (Leuchte): 13080 lm
Lichtausbeute: 102,00 lm/W
Farbtemperatur: 3000 K
Farbwiedergabeindex Ra: > 80
Glühdrahtprüfung nach IEC 60695-2-10: 650 °C
Photobiologische Sicherheit: RG0
Erfassungswinkel: 360°
Erfassungsreichweite quer: Ø 8 m
Erfassungsbereich: 50 m²
Menge: 1,000 Stk

**01.02.01.020**
LED-Leuchtenset (4x Einzelleuchten, Steuerung, Präsenzmelder und ISO/IEC11801 2017-Kabel mit RJ45-Steckverbindung) mit prismatischer Abdeckung (Diffusor)
Steuerungssystem: ELC (ESYLUX Light Control)

Montageart: Einbau
Montageort: Decke
Abmessungen: Länge 593 mm x Breite 593 mm x Höhe/Tiefe 91 mm
Einbaumaß: Einbaulänge: 600 mm x Einbaubreite: 600 mm x Einbautiefe: 140 mm
Gewicht: 25000 g
Schutzart: IP20
Schutzklasse: I
Zulässige Umgebungstemperatur: 0 °C...+40 °C
Relative Luftfeuchte: 5 - 93 %, nicht kondensierend
Farbe: weiß, ähnlich RAL 9003
Nennspannung: 230 - 230 V AC / 50 - 50 Hz
Diffusor: transparent
Entblendung: DDP (micro-prismatic)
Lichtaustritt: direkt
Ausstrahlungswinkel: 90 °
Unified Glare Rating: ≤ 19
Bemessungsleistung P: 128 W
Lichtstrom (Leuchte): 16640 lm
Lichtausbeute: 130,00 lm/W
Farbtemperatur: 4000 K
Farbwiedergabeindex Ra: > 80
Glühdrahtprüfung nach IEC 60695-2-10: 650 °C
Photobiologische Sicherheit: RG0
Erfassungswinkel: 360°
Erfassungsreichweite quer: Ø 8 m
Erfassungsbereich: 50 m²
Menge: 1,000 Stk

**01.02.01.021**
LED-Leuchtenset (4x Einzelleuchten, Steuerung, Präsenzmelder und ISO/IEC11801 2017-Kabel mit RJ45-Steckverbindung) mit opaler Abdeckung (Diffusor)
Steuerungssystem: ELC (ESYLUX Light Control)

Montageart: Einbau
Montageort: Decke
Abmessungen: Länge 593 mm x Breite 593 mm x Höhe/Tiefe 91 mm
Einbaumaß: Einbaulänge: 600 mm x Einbaubreite: 600 mm x Einbautiefe: 140 mm
Gewicht: 25000 g
Schutzart: IP20
Schutzklasse: I
Zulässige Umgebungstemperatur: 0 °C...+40 °C
Relative Luftfeuchte: 5 - 93 %, nicht kondensierend
Farbe: weiß, ähnlich RAL 9003
Nennspannung: 230 - 230 V AC / 50 - 50 Hz
Diffusor: opal
Entblendung: DDP (micro-prismatic)
Lichtaustritt: direkt
Ausstrahlungswinkel: 90 °
Unified Glare Rating: ≤ 19
Bemessungsleistung P: 128 W
Lichtstrom (Leuchte): 13840 lm
Lichtausbeute: 108,00 lm/W
Farbtemperatur: 4000 K
Farbwiedergabeindex Ra: > 80
Glühdrahtprüfung nach IEC 60695-2-10: 650 °C
Photobiologische Sicherheit: RG0
Erfassungswinkel: 360°
Erfassungsreichweite quer: Ø 8 m
Erfassungsbereich: 50 m²
Menge: 1,000 Stk

**01.02.01.022**
LED-Leuchtenset (4x Einzelleuchten, Steuerung, Präsenzmelder und ISO/IEC11801 2017-Kabel mit RJ45-Steckverbindung) mit prismatischer Abdeckung (Diffusor)
Steuerungssystem: ELC (ESYLUX Light Control)

Montageart: Einbau
Montageort: Decke
Abmessungen: Länge 618 mm x Breite 618 mm x Höhe/Tiefe 91 mm
Einbaumaß: Einbaulänge: 625 mm x Einbaubreite: 625 mm x Einbautiefe: 140 mm
Gewicht: 25000 g
Schutzart: IP20
Schutzklasse: I
Zulässige Umgebungstemperatur: 0 °C...+40 °C
Relative Luftfeuchte: 5 - 93 %, nicht kondensierend
Farbe: weiß, ähnlich RAL 9003
Nennspannung: 230 - 230 V AC / 50 - 50 Hz
Diffusor: transparent
Entblendung: DDP (micro-prismatic)
Lichtaustritt: direkt
Ausstrahlungswinkel: 90 °
Unified Glare Rating: ≤ 19
Bemessungsleistung P: 128 W
Lichtstrom (Leuchte): 16640 lm
Lichtausbeute: 130,00 lm/W
Farbtemperatur: 4000 K
Farbwiedergabeindex Ra: > 80
Glühdrahtprüfung nach IEC 60695-2-10: 650 °C
Photobiologische Sicherheit: RG0
Erfassungswinkel: 360°
Erfassungsreichweite quer: Ø 8 m
Erfassungsbereich: 50 m²
Menge: 1,000 Stk

**01.02.01.023**
LED-Leuchtenset (4x Einzelleuchten, Steuerung, Präsenzmelder und ISO/IEC11801 2017-Kabel mit RJ45-Steckverbindung) mit opaler Abdeckung (Diffusor)
Steuerungssystem: ELC (ESYLUX Light Control)

Montageart: Einbau
Montageort: Decke
Abmessungen: Länge 618 mm x Breite 618 mm x Höhe/Tiefe 91 mm
Einbaumaß: Einbaulänge: 625 mm x Einbaubreite: 625 mm x Einbautiefe: 140 mm
Gewicht: 25000 g
Schutzart: IP20
Schutzklasse: I
Zulässige Umgebungstemperatur: 0 °C...+40 °C
Relative Luftfeuchte: 5 - 93 %, nicht kondensierend
Farbe: weiß, ähnlich RAL 9003
Nennspannung: 230 - 230 V AC / 50 - 50 Hz
Diffusor: opal
Entblendung: DDP (micro-prismatic)
Lichtaustritt: direkt
Ausstrahlungswinkel: 90 °
Unified Glare Rating: ≤ 19
Bemessungsleistung P: 128 W
Lichtstrom (Leuchte): 13840 lm
Lichtausbeute: 108,00 lm/W
Farbtemperatur: 4000 K
Farbwiedergabeindex Ra: > 80
Glühdrahtprüfung nach IEC 60695-2-10: 650 °C
Photobiologische Sicherheit: RG0
Erfassungswinkel: 360°
Erfassungsreichweite quer: Ø 8 m
Erfassungsbereich: 50 m²
Menge: 1,000 Stk

**01.02.01.024**
LED-Leuchten-Set mit prismatischer Abdeckung (Diffusor)
Steuerungssystem: ELC (ESYLUX Light Control), DALI

Montageart: Einlegen
Montageort: Decke
Abmessungen: Länge 593 mm x Breite 593 mm x Höhe/Tiefe 57,6 mm
Einbaumaß: Einbaulänge: 600 mm x Einbaubreite: 600 mm x Einbautiefe: 60 mm
Gewicht: 20000 g
Schutzart: IP20
Schutzklasse: I
Zulässige Umgebungstemperatur: 0 °C...+40 °C
Farbe: weiß, ähnlich RAL 9003
Nennspannung: 230 - 230 V AC / 50 - 50 Hz
Diffusor: transparent
Entblendung: DDP (micro-prismatic)
Lichtaustritt: direkt
Ausstrahlungswinkel: 90 °
Unified Glare Rating: ≤ 19
Bemessungsleistung P: 128 W
Lichtstrom (Leuchte): 15880 lm
Lichtausbeute: 124,00 lm/W
Farbtemperatur: 2700 - 6500 K (Tunable White)
Farbwiedergabeindex Ra: > 80
Glühdrahtprüfung nach IEC 60695-2-10: 650 °C

Erfassungswinkel: 360°
Erfassungsreichweite quer: Ø 8 m
Erfassungsbereich: 50 m²
Menge: 1,000 Stk

**01.02.01.025**
LED-Leuchten-Set mit opaler Abdeckung (Diffusor)
Steuerungssystem: ELC (ESYLUX Light Control), DALI

Montageart: Einlegen
Montageort: Decke
Abmessungen: Länge 593 mm x Breite 593 mm x Höhe/Tiefe 57,6 mm
Einbaumaß: Einbaulänge: 600 mm x Einbaubreite: 600 mm x Einbautiefe: 60 mm
Gewicht: 20000 g
Schutzart: IP20
Schutzklasse: I
Zulässige Umgebungstemperatur: 0 °C...+40 °C
Farbe: weiß, ähnlich RAL 9003
Nennspannung: 230 - 230 V AC / 50 - 50 Hz
Diffusor: opal
Entblendung: DDP (micro-prismatic)
Lichtaustritt: direkt
Ausstrahlungswinkel: 110 °
Unified Glare Rating: ≤ 19
Bemessungsleistung P: 128 W
Lichtstrom (Leuchte): 13600 lm
Lichtausbeute: 106,00 lm/W
Farbtemperatur: 2700 - 6500 K (Tunable White)
Farbwiedergabeindex Ra: > 80
Glühdrahtprüfung nach IEC 60695-2-10: 650 °C

Erfassungswinkel: 360°
Erfassungsreichweite quer: Ø 8 m
Erfassungsbereich: 50 m²
Menge: 1,000 Stk

**01.02.01.026**
LED-Leuchten-Set mit opaler Abdeckung (Diffusor)
Steuerungssystem: ELC (ESYLUX Light Control), DALI

Montageart: Einlegen
Montageort: Decke
Abmessungen: Länge 618 mm x Breite 618 mm x Höhe/Tiefe 57,6 mm
Einbaumaß: Einbaulänge: 625 mm x Einbaubreite: 625 mm x Einbautiefe: 60 mm
Gewicht: 20000 g
Schutzart: IP20
Schutzklasse: I
Zulässige Umgebungstemperatur: 0 °C...+40 °C
Farbe: weiß, ähnlich RAL 9003
Nennspannung: 230 - 230 V AC / 50 - 50 Hz
Diffusor: opal
Entblendung: DDP (micro-prismatic)
Lichtaustritt: direkt
Ausstrahlungswinkel: 110 °
Unified Glare Rating: ≤ 19
Bemessungsleistung P: 128 W
Lichtstrom (Leuchte): 13600 lm
Lichtausbeute: 106,00 lm/W
Farbtemperatur: 2700 - 6500 K (Tunable White)
Farbwiedergabeindex Ra: > 80
Glühdrahtprüfung nach IEC 60695-2-10: 650 °C

Erfassungswinkel: 360°
Erfassungsreichweite quer: Ø 8 m
Erfassungsbereich: 50 m²
Menge: 1,000 Stk

**01.02.01.027**
LED-Leuchten-Set mit prismatischer Abdeckung (Diffusor)
Steuerungssystem: ELC (ESYLUX Light Control), DALI

Montageart: Einlegen
Montageort: Decke
Abmessungen: Länge 618 mm x Breite 618 mm x Höhe/Tiefe 57,6 mm
Einbaumaß: Einbaulänge: 625 mm x Einbaubreite: 625 mm x Einbautiefe: 60 mm
Gewicht: 20000 g
Schutzart: IP20
Schutzklasse: I
Zulässige Umgebungstemperatur: 0 °C...+40 °C
Farbe: weiß, ähnlich RAL 9003
Nennspannung: 230 - 230 V AC / 50 - 50 Hz
Diffusor: transparent
Entblendung: DDP (micro-prismatic)
Lichtaustritt: direkt
Ausstrahlungswinkel: 90 °
Unified Glare Rating: ≤ 19
Bemessungsleistung P: 128 W
Lichtstrom (Leuchte): 15880 lm
Lichtausbeute: 124,00 lm/W
Farbtemperatur: 2700 - 6500 K (Tunable White)
Farbwiedergabeindex Ra: > 80
Glühdrahtprüfung nach IEC 60695-2-10: 650 °C

Erfassungswinkel: 360°
Erfassungsreichweite quer: Ø 8 m
Erfassungsbereich: 50 m²
Menge: 1,000 Stk

**01.02.01.028**
LED-Leuchten-Set mit opaler Abdeckung (Diffusor)
Steuerungssystem: ELC (ESYLUX Light Control), DALI

Montageart: Einlegen
Montageort: Decke
Abmessungen: Länge 593 mm x Breite 593 mm x Höhe/Tiefe 57,6 mm
Einbaumaß: Einbaulänge: 600 mm x Einbaubreite: 600 mm x Einbautiefe: 60 mm
Gewicht: 20000 g
Schutzart: IP20
Schutzklasse: I
Zulässige Umgebungstemperatur: 0 °C...+40 °C
Farbe: weiß, ähnlich RAL 9003
Nennspannung: 230 - 230 V AC / 50 - 50 Hz
Diffusor: opal
Entblendung: DDP (micro-prismatic)
Lichtaustritt: direkt
Ausstrahlungswinkel: 110 °
Unified Glare Rating: ≤ 19
Bemessungsleistung P: 128 W
Lichtstrom (Leuchte): 12960 lm
Lichtausbeute: 101,00 lm/W
Farbtemperatur: 3000 K
Farbwiedergabeindex Ra: > 80
Glühdrahtprüfung nach IEC 60695-2-10: 650 °C

Erfassungswinkel: 360°
Erfassungsreichweite quer: Ø 8 m
Erfassungsbereich: 50 m²
Menge: 1,000 Stk

**01.02.01.029**
LED-Leuchten-Set mit prismatischer Abdeckung (Diffusor)
Steuerungssystem: ELC (ESYLUX Light Control), DALI

Montageart: Einlegen
Montageort: Decke
Abmessungen: Länge 593 mm x Breite 593 mm x Höhe/Tiefe 57,6 mm
Einbaumaß: Einbaulänge: 600 mm x Einbaubreite: 600 mm x Einbautiefe: 60 mm
Gewicht: 20000 g
Schutzart: IP20
Schutzklasse: I
Zulässige Umgebungstemperatur: 0 °C...+40 °C
Farbe: weiß, ähnlich RAL 9003
Nennspannung: 230 - 230 V AC / 50 - 50 Hz
Diffusor: transparent
Entblendung: DDP (micro-prismatic)
Lichtaustritt: direkt
Ausstrahlungswinkel: 90 °
Unified Glare Rating: ≤ 19
Bemessungsleistung P: 128 W
Lichtstrom (Leuchte): 14680 lm
Lichtausbeute: 114,00 lm/W
Farbtemperatur: 3000 K
Farbwiedergabeindex Ra: > 80
Glühdrahtprüfung nach IEC 60695-2-10: 650 °C

Erfassungswinkel: 360°
Erfassungsreichweite quer: Ø 8 m
Erfassungsbereich: 50 m²
Menge: 1,000 Stk

**01.02.01.030**
LED-Leuchten-Set mit prismatischer Abdeckung (Diffusor)
Steuerungssystem: ELC (ESYLUX Light Control), DALI

Montageart: Einlegen
Montageort: Decke
Abmessungen: Länge 618 mm x Breite 618 mm x Höhe/Tiefe 57,6 mm
Einbaumaß: Einbaulänge: 625 mm x Einbaubreite: 625 mm x Einbautiefe: 60 mm
Gewicht: 20000 g
Schutzart: IP20
Schutzklasse: I
Zulässige Umgebungstemperatur: 0 °C...+40 °C
Farbe: weiß, ähnlich RAL 9003
Nennspannung: 230 - 230 V AC / 50 - 50 Hz
Diffusor: transparent
Entblendung: DDP (micro-prismatic)
Lichtaustritt: direkt
Ausstrahlungswinkel: 90 °
Unified Glare Rating: ≤ 19
Bemessungsleistung P: 128 W
Lichtstrom (Leuchte): 14680 lm
Lichtausbeute: 114,00 lm/W
Farbtemperatur: 3000 K
Farbwiedergabeindex Ra: > 80
Glühdrahtprüfung nach IEC 60695-2-10: 650 °C

Erfassungswinkel: 360°
Erfassungsreichweite quer: Ø 8 m
Erfassungsbereich: 50 m²
Menge: 1,000 Stk

**01.02.01.031**
LED-Leuchten-Set mit opaler Abdeckung (Diffusor)
Steuerungssystem: ELC (ESYLUX Light Control), DALI

Montageart: Einlegen
Montageort: Decke
Abmessungen: Länge 618 mm x Breite 618 mm x Höhe/Tiefe 57,6 mm
Einbaumaß: Einbaulänge: 625 mm x Einbaubreite: 625 mm x Einbautiefe: 60 mm
Gewicht: 20000 g
Schutzart: IP20
Schutzklasse: I
Zulässige Umgebungstemperatur: 0 °C...+40 °C
Farbe: weiß, ähnlich RAL 9003
Nennspannung: 230 - 230 V AC / 50 - 50 Hz
Diffusor: opal
Entblendung: DDP (micro-prismatic)
Lichtaustritt: direkt
Ausstrahlungswinkel: 110 °
Unified Glare Rating: ≤ 19
Bemessungsleistung P: 128 W
Lichtstrom (Leuchte): 12960 lm
Lichtausbeute: 101,00 lm/W
Farbtemperatur: 3000 K
Farbwiedergabeindex Ra: > 80
Glühdrahtprüfung nach IEC 60695-2-10: 650 °C

Erfassungswinkel: 360°
Erfassungsreichweite quer: Ø 8 m
Erfassungsbereich: 50 m²
Menge: 1,000 Stk

**01.02.01.032**
LED-Leuchten-Set mit prismatischer Abdeckung (Diffusor)
Steuerungssystem: ELC (ESYLUX Light Control), DALI

Montageart: Einlegen
Montageort: Decke
Abmessungen: Länge 593 mm x Breite 593 mm x Höhe/Tiefe 57,6 mm
Einbaumaß: Einbaulänge: 600 mm x Einbaubreite: 600 mm x Einbautiefe: 60 mm
Gewicht: 20000 g
Schutzart: IP20
Schutzklasse: I
Zulässige Umgebungstemperatur: 0 °C...+40 °C
Farbe: weiß, ähnlich RAL 9003
Nennspannung: 230 - 230 V AC / 50 - 50 Hz
Diffusor: transparent
Entblendung: DDP (micro-prismatic)
Lichtaustritt: direkt
Ausstrahlungswinkel: 90 °
Unified Glare Rating: ≤ 19
Bemessungsleistung P: 128 W
Lichtstrom (Leuchte): 15880 lm
Lichtausbeute: 124,00 lm/W
Farbtemperatur: 4000 K
Farbwiedergabeindex Ra: > 80
Glühdrahtprüfung nach IEC 60695-2-10: 650 °C

Erfassungswinkel: 360°
Erfassungsreichweite quer: Ø 8 m
Erfassungsbereich: 50 m²
Menge: 1,000 Stk

**01.02.01.033**
LED-Leuchten-Set mit opaler Abdeckung (Diffusor)
Steuerungssystem: ELC (ESYLUX Light Control), DALI

Montageart: Einlegen
Montageort: Decke
Abmessungen: Länge 593 mm x Breite 593 mm x Höhe/Tiefe 57,6 mm
Einbaumaß: Einbaulänge: 600 mm x Einbaubreite: 600 mm x Einbautiefe: 60 mm
Gewicht: 24000 g
Schutzart: IP20
Schutzklasse: I
Zulässige Umgebungstemperatur: 0 °C...+40 °C
Farbe: weiß, ähnlich RAL 9003
Nennspannung: 230 - 230 V AC / 50 - 50 Hz
Diffusor: opal
Entblendung: DDP (micro-prismatic)
Lichtaustritt: direkt
Ausstrahlungswinkel: 110 °
Unified Glare Rating: ≤ 19
Bemessungsleistung P: 128 W
Lichtstrom (Leuchte): 13600 lm
Lichtausbeute: 106,00 lm/W
Farbtemperatur: 4000 K
Farbwiedergabeindex Ra: > 80
Glühdrahtprüfung nach IEC 60695-2-10: 650 °C

Erfassungswinkel: 360°
Erfassungsreichweite quer: Ø 8 m
Erfassungsbereich: 50 m²
Menge: 1,000 Stk

**01.02.01.034**
LED-Leuchten-Set mit opaler Abdeckung (Diffusor)
Steuerungssystem: ELC (ESYLUX Light Control), DALI

Montageart: Einlegen
Montageort: Decke
Abmessungen: Länge 618 mm x Breite 618 mm x Höhe/Tiefe 57,6 mm
Einbaumaß: Einbaulänge: 625 mm x Einbaubreite: 625 mm x Einbautiefe: 60 mm
Gewicht: 20000 g
Schutzart: IP20
Schutzklasse: I
Zulässige Umgebungstemperatur: 0 °C...+40 °C
Farbe: weiß, ähnlich RAL 9003
Nennspannung: 230 - 230 V AC / 50 - 50 Hz
Diffusor: opal
Entblendung: DDP (micro-prismatic)
Lichtaustritt: direkt
Ausstrahlungswinkel: 110 °
Unified Glare Rating: ≤ 19
Bemessungsleistung P: 128 W
Lichtstrom (Leuchte): 13600 lm
Lichtausbeute: 106,00 lm/W
Farbtemperatur: 4000 K
Farbwiedergabeindex Ra: > 80
Glühdrahtprüfung nach IEC 60695-2-10: 650 °C

Erfassungswinkel: 360°
Erfassungsreichweite quer: Ø 8 m
Erfassungsbereich: 50 m²
Menge: 1,000 Stk

**01.02.01.035**
LED-Leuchten-Set mit prismatischer Abdeckung (Diffusor)
Steuerungssystem: ELC (ESYLUX Light Control), DALI

Montageart: Einlegen
Montageort: Decke
Abmessungen: Länge 618 mm x Breite 618 mm x Höhe/Tiefe 57,6 mm
Einbaumaß: Einbaulänge: 625 mm x Einbaubreite: 625 mm x Einbautiefe: 60 mm
Gewicht: 20000 g
Schutzart: IP20
Schutzklasse: I
Zulässige Umgebungstemperatur: 0 °C...+40 °C
Farbe: weiß, ähnlich RAL 9003
Nennspannung: 230 - 230 V AC / 50 - 50 Hz
Diffusor: transparent
Entblendung: DDP (micro-prismatic)
Lichtaustritt: direkt
Ausstrahlungswinkel: 90 °
Unified Glare Rating: ≤ 19
Bemessungsleistung P: 128 W
Lichtstrom (Leuchte): 15880 lm
Lichtausbeute: 124,00 lm/W
Farbtemperatur: 4000 K
Farbwiedergabeindex Ra: > 80
Glühdrahtprüfung nach IEC 60695-2-10: 650 °C

Erfassungswinkel: 360°
Erfassungsreichweite quer: Ø 8 m
Erfassungsbereich: 50 m²
Menge: 1,000 Stk

##### 01.02.02 Ausschreibungstext

**01.02.02.001**
LED-Leuchte mit opaler Abdeckung (Diffusor)
Steuerungssystem: ELC (ESYLUX Light Control)

Montageart: Einlegen
Montageort: Decke
Abmessungen: Länge 593 mm x Breite 593 mm x Höhe/Tiefe 82,6 mm
Einbaumaß: Einbaulänge: 600 mm x Einbaubreite: 600 mm x Einbautiefe: 140 mm
Gewicht: 4430 g
Schutzart: IP20
Schutzklasse: III
Zulässige Umgebungstemperatur: 0 °C...+40 °C
Relative Luftfeuchte: 5 - 93 %, nicht kondensierend
Farbe: weiß, ähnlich RAL 9003
Nennspannung: 42 - 42 V DC
Diffusor: opal
Entblendung: DDP (micro-prismatic)
Lichtaustritt: direkt
Ausstrahlungswinkel: 90 °
Unified Glare Rating: ≤ 19
Bemessungsleistung P: 32 W
Lichtstrom (Leuchte): 3570 lm
Lichtausbeute: 111,00 lm/W
Farbtemperatur: 2700 - 6500 K (Tunable White)
Farbwiedergabeindex Ra: > 90
Bemessungslebensdauer L80B50 bei 25 °C: 70000 h
Glühdrahtprüfung nach IEC 60695-2-10: 650 °C
Photobiologische Sicherheit: RG0
Menge: 1,000 Stk

**01.02.02.002**
LED-Leuchte mit opaler Abdeckung (Diffusor)
Steuerungssystem: ELC (ESYLUX Light Control)

Montageart: Einlegen
Montageort: Decke
Abmessungen: Länge 593 mm x Breite 593 mm x Höhe/Tiefe 82,6 mm
Einbaumaß: Einbaulänge: 600 mm x Einbaubreite: 600 mm x Einbautiefe: 140 mm
Gewicht: 5000 g
Schutzart: IP20 / IP54 unterhalb der Decke (eingebaut)
Schutzklasse: III
Zulässige Umgebungstemperatur: 0 °C...+40 °C
Relative Luftfeuchte: 5 - 93 %, nicht kondensierend
Farbe: weiß, ähnlich RAL 9003
Nennspannung: 42 - 42 V DC
Diffusor: opal
Entblendung: DDP (micro-prismatic)
Lichtaustritt: direkt
Ausstrahlungswinkel: 90 °
Unified Glare Rating: ≤ 19
Bemessungsleistung P: 32 W
Lichtstrom (Leuchte): 3640 lm
Lichtausbeute: 113,00 lm/W
Farbtemperatur: 2700 - 6500 K (Tunable White)
Farbwiedergabeindex Ra: > 80
Bemessungslebensdauer L80B50 bei 25 °C: 70000 h
Glühdrahtprüfung nach IEC 60695-2-10: 650 °C
Photobiologische Sicherheit: RG0
Menge: 1,000 Stk

**01.02.02.003**
LED-Leuchte mit prismatischer Abdeckung (Diffusor)
Steuerungssystem: ELC (ESYLUX Light Control)

Montageart: Einlegen
Montageort: Decke
Abmessungen: Länge 593 mm x Breite 593 mm x Höhe/Tiefe 82,6 mm
Einbaumaß: 600 mm x
600 mm x
140 mm
Gewicht: 3810 g
Schutzart: IP20
Schutzklasse: III
Zulässige Umgebungstemperatur: 0 °C...+40 °C
Relative Luftfeuchte: 5 - 93 %, nicht kondensierend
Farbe: weiß, ähnlich RAL 9003
Nennspannung: 42 - 42 V DC
Diffusor: transparent
Entblendung: DDP (micro-prismatic)
Lichtaustritt: direkt
Ausstrahlungswinkel: 90 °
Unified Glare Rating: ≤ 19
Bemessungsleistung P: 32 W
Lichtstrom (Leuchte): 4160 lm
Lichtausbeute: 130,00 lm/W
Farbtemperatur: 2700 - 6500 K (Tunable White)
Farbwiedergabeindex Ra: > 80
Bemessungslebensdauer L80B50 bei 25 °C: 70000 h
Glühdrahtprüfung nach IEC 60695-2-10: 650 °C
Photobiologische Sicherheit: RG0
Menge: 1,000 Stk

**01.02.02.004**
LED-Leuchte mit prismatischer Abdeckung (Diffusor)
Steuerungssystem: ELC (ESYLUX Light Control)

Montageart: Einlegen
Montageort: Decke
Abmessungen: Länge 593 mm x Breite 593 mm x Höhe/Tiefe 82,6 mm
Einbaumaß: Einbaulänge: 600 mm x Einbaubreite: 600 mm x Einbautiefe: 140 mm
Gewicht: 5000 g
Schutzart: IP20 / IP54 unterhalb der Decke (eingebaut)
Schutzklasse: III
Zulässige Umgebungstemperatur: 0 °C...+40 °C
Relative Luftfeuchte: 5 - 93 %, nicht kondensierend
Farbe: weiß, ähnlich RAL 9003
Nennspannung: 42 - 42 V DC
Diffusor: transparent
Entblendung: DDP (micro-prismatic)
Lichtaustritt: direkt
Ausstrahlungswinkel: 90 °
Unified Glare Rating: ≤ 19
Bemessungsleistung P: 32 W
Lichtstrom (Leuchte): 4160 lm
Lichtausbeute: 130,00 lm/W
Farbtemperatur: 2700 - 6500 K (Tunable White)
Farbwiedergabeindex Ra: > 80
Bemessungslebensdauer L80B50 bei 25 °C: 70000 h
Glühdrahtprüfung nach IEC 60695-2-10: 650 °C
Photobiologische Sicherheit: RG0
Menge: 1,000 Stk

**01.02.02.005**
LED-Leuchte mit opaler Abdeckung (Diffusor)
Steuerungssystem: ELC (ESYLUX Light Control)

Montageart: Einlegen
Montageort: Decke
Abmessungen: Länge 593 mm x Breite 593 mm x Höhe/Tiefe 82,6 mm
Einbaumaß: Einbaulänge: 600 mm x Einbaubreite: 600 mm x Einbautiefe: 140 mm
Gewicht: 4182 g
Schutzart: IP20
Schutzklasse: III
Zulässige Umgebungstemperatur: 0 °C...+40 °C
Relative Luftfeuchte: 5 - 93 %, nicht kondensierend
Farbe: weiß, ähnlich RAL 9003
Nennspannung: 42 - 42 V DC
Diffusor: opal
Entblendung: DDP (micro-prismatic)
Lichtaustritt: direkt
Ausstrahlungswinkel: 90 °
Unified Glare Rating: ≤ 19
Bemessungsleistung P: 32 W
Lichtstrom (Leuchte): 3460 lm
Lichtausbeute: 108,00 lm/W
Farbtemperatur: 2700 - 6500 K (Tunable White)
Farbwiedergabeindex Ra: > 80
Bemessungslebensdauer L80B50 bei 25 °C: 70000 h
Glühdrahtprüfung nach IEC 60695-2-10: 650 °C
Photobiologische Sicherheit: RG0
Menge: 1,000 Stk

**01.02.02.006**
LED-Leuchte mit prismatischer Abdeckung (Diffusor)
Steuerungssystem: ELC (ESYLUX Light Control)

Montageart: Einlegen
Montageort: Decke
Abmessungen: Länge 593 mm x Breite 593 mm x Höhe/Tiefe 82,6 mm
Einbaumaß: Einbaulänge: 600 mm x Einbaubreite: 600 mm x Einbautiefe: 140 mm
Gewicht: 5000 g
Schutzart: IP20 / IP54 unterhalb der Decke (eingebaut)
Schutzklasse: III
Zulässige Umgebungstemperatur: 0 °C...+40 °C
Relative Luftfeuchte: 5 - 93 %, nicht kondensierend
Farbe: weiß, ähnlich RAL 9003
Nennspannung: 42 - 42 V DC
Diffusor: transparent
Entblendung: DDP (micro-prismatic)
Lichtaustritt: direkt
Ausstrahlungswinkel: 90 °
Unified Glare Rating: ≤ 19
Bemessungsleistung P: 32 W
Lichtstrom (Leuchte): 3750 lm
Lichtausbeute: 117,00 lm/W
Farbtemperatur: 2700 - 6500 K (Tunable White)
Farbwiedergabeindex Ra: > 90
Bemessungslebensdauer L80B50 bei 25 °C: 70000 h
Glühdrahtprüfung nach IEC 60695-2-10: 650 °C
Photobiologische Sicherheit: RG0
Menge: 1,000 Stk

**01.02.02.007**
LED-Leuchte mit prismatischer Abdeckung (Diffusor)
Steuerungssystem: ELC (ESYLUX Light Control)

Montageart: Einlegen
Montageort: Decke
Abmessungen: Länge 593 mm x Breite 593 mm x Höhe/Tiefe 82,6 mm
Einbaumaß: Einbaulänge: 600 mm x Einbaubreite: 600 mm x Einbautiefe: 140 mm
Gewicht: 4742 g
Schutzart: IP20
Schutzklasse: III
Zulässige Umgebungstemperatur: 0 °C...+40 °C
Relative Luftfeuchte: 5 - 93 %, nicht kondensierend
Farbe: weiß, ähnlich RAL 9003
Nennspannung: 42 - 42 V DC
Diffusor: transparent
Entblendung: DDP (micro-prismatic)
Lichtaustritt: direkt
Ausstrahlungswinkel: 90 °
Unified Glare Rating: ≤ 19
Bemessungsleistung P: 32 W
Lichtstrom (Leuchte): 4590 lm
Lichtausbeute: 143,00 lm/W
Farbtemperatur: 2700 - 6500 K (Tunable White)
Farbwiedergabeindex Ra: > 80
Bemessungslebensdauer L80B50 bei 25 °C: 70000 h
Glühdrahtprüfung nach IEC 60695-2-10: 650 °C
Photobiologische Sicherheit: RG0
Menge: 1,000 Stk

**01.02.02.008**
LED-Leuchte mit opaler Abdeckung (Diffusor)
Steuerungssystem: ELC (ESYLUX Light Control)

Montageart: Einlegen
Montageort: Decke
Abmessungen: Länge 593 mm x Breite 593 mm x Höhe/Tiefe 82,6 mm
Einbaumaß: Einbaulänge: 600 mm x Einbaubreite: 600 mm x Einbautiefe: 140 mm
Gewicht: 5000 g
Schutzart: IP20
Schutzklasse: III
Zulässige Umgebungstemperatur: 0 °C...+40 °C
Relative Luftfeuchte: 5 - 93 %, nicht kondensierend
Farbe: weiß, ähnlich RAL 9003
Nennspannung: 42 - 42 V DC
Diffusor: opal
Entblendung: DDP (micro-prismatic)
Lichtaustritt: direkt
Ausstrahlungswinkel: 90 °
Unified Glare Rating: ≤ 19
Bemessungsleistung P: 32 W
Lichtstrom (Leuchte): 4370 lm
Lichtausbeute: 136,00 lm/W
Farbtemperatur: 2700 - 6500 K (Tunable White)
Farbwiedergabeindex Ra: > 80
Bemessungslebensdauer L80B50 bei 25 °C: 70000 h
Glühdrahtprüfung nach IEC 60695-2-10: 650 °C
Photobiologische Sicherheit: RG0
Menge: 1,000 Stk

**01.02.02.009**
LED-Leuchte mit prismatischer Abdeckung (Diffusor)
Steuerungssystem: ELC (ESYLUX Light Control)

Montageart: Einlegen
Montageort: Decke
Abmessungen: Länge 593 mm x Breite 593 mm x Höhe/Tiefe 82,6 mm
Einbaumaß: Einbaulänge: 600 mm x Einbaubreite: 600 mm x Einbautiefe: 140 mm
Gewicht: 5000 g
Schutzart: IP20
Schutzklasse: III
Zulässige Umgebungstemperatur: 0 °C...+40 °C
Relative Luftfeuchte: 5 - 93 %, nicht kondensierend
Farbe: weiß, ähnlich RAL 9003
Nennspannung: 42 - 42 V DC
Diffusor: transparent
Entblendung: DDP (micro-prismatic)
Lichtaustritt: direkt
Ausstrahlungswinkel: 90 °
Unified Glare Rating: ≤ 19
Bemessungsleistung P: 32 W
Lichtstrom (Leuchte): 3750 lm
Lichtausbeute: 117,00 lm/W
Farbtemperatur: 2700 - 6500 K (Tunable White)
Farbwiedergabeindex Ra: > 90
Bemessungslebensdauer L80B50 bei 25 °C: 70000 h
Glühdrahtprüfung nach IEC 60695-2-10: 650 °C
Photobiologische Sicherheit: RG0
Menge: 1,000 Stk

**01.02.02.010**
LED-Leuchte mit opaler Abdeckung (Diffusor)
Steuerungssystem: ELC (ESYLUX Light Control)

Montageart: Einlegen
Montageort: Decke
Abmessungen: Länge 593 mm x Breite 593 mm x Höhe/Tiefe 82,6 mm
Einbaumaß: Einbaulänge: 600 mm x Einbaubreite: 600 mm x Einbautiefe: 140 mm
Gewicht: 5000 g
Schutzart: IP20 / IP54 unterhalb der Decke (eingebaut)
Schutzklasse: III
Zulässige Umgebungstemperatur: 0 °C...+40 °C
Relative Luftfeuchte: 5 - 93 %, nicht kondensierend
Farbe: weiß, ähnlich RAL 9003
Nennspannung: 42 - 42 V DC
Diffusor: opal
Entblendung: DDP (micro-prismatic)
Lichtaustritt: direkt
Ausstrahlungswinkel: 90 °
Unified Glare Rating: ≤ 19
Bemessungsleistung P: 32 W
Lichtstrom (Leuchte): 3570 lm
Lichtausbeute: 111,00 lm/W
Farbtemperatur: 2700 - 6500 K (Tunable White)
Farbwiedergabeindex Ra: > 90
Bemessungslebensdauer L80B50 bei 25 °C: 70000 h
Glühdrahtprüfung nach IEC 60695-2-10: 650 °C
Photobiologische Sicherheit: RG0
Menge: 1,000 Stk

**01.02.02.011**
LED-Leuchte mit prismatischer Abdeckung (Diffusor)
Steuerungssystem: ELC (ESYLUX Light Control)

Montageart: Einlegen
Montageort: Decke
Abmessungen: Länge 618 mm x Breite 618 mm x Höhe/Tiefe 82,6 mm
Einbaumaß: Einbaulänge: 625 mm x Einbaubreite: 625 mm x Einbautiefe: 140 mm
Gewicht: 3900 g
Schutzart: IP20
Schutzklasse: III
Zulässige Umgebungstemperatur: 0 °C...+40 °C
Relative Luftfeuchte: 5 - 93 %, nicht kondensierend
Farbe: weiß, ähnlich RAL 9003
Nennspannung: 42 - 42 V DC
Diffusor: transparent
Entblendung: DDP (micro-prismatic)
Lichtaustritt: direkt
Ausstrahlungswinkel: 90 °
Unified Glare Rating: ≤ 19
Bemessungsleistung P: 32 W
Lichtstrom (Leuchte): 4160 lm
Lichtausbeute: 130,00 lm/W
Farbtemperatur: 2700 - 6500 K (Tunable White)
Farbwiedergabeindex Ra: > 80
Bemessungslebensdauer L80B50 bei 25 °C: 70000 h
Glühdrahtprüfung nach IEC 60695-2-10: 650 °C
Photobiologische Sicherheit: RG0
Menge: 1,000 Stk

**01.02.02.012**
LED-Leuchte mit opaler Abdeckung (Diffusor)
Steuerungssystem: ELC (ESYLUX Light Control)

Montageart: Einlegen
Montageort: Decke
Abmessungen: Länge 618 mm x Breite 618 mm x Höhe/Tiefe 82,6 mm
Einbaumaß: Einbaulänge: 625 mm x Einbaubreite: 625 mm x Einbautiefe: 140 mm
Gewicht: 4430 g
Schutzart: IP20 / IP54 unterhalb der Decke (eingebaut)
Schutzklasse: III
Zulässige Umgebungstemperatur: 0 °C...+40 °C
Relative Luftfeuchte: 5 - 93 %, nicht kondensierend
Farbe: weiß, ähnlich RAL 9003
Nennspannung: 42 - 42 V DC
Diffusor: opal
Entblendung: DDP (micro-prismatic)
Lichtaustritt: direkt
Ausstrahlungswinkel: 90 °
Unified Glare Rating: ≤ 19
Bemessungsleistung P: 32 W
Lichtstrom (Leuchte): 3460 lm
Lichtausbeute: 108,00 lm/W
Farbtemperatur: 2700 - 6500 K (Tunable White)
Farbwiedergabeindex Ra: > 80
Bemessungslebensdauer L80B50 bei 25 °C: 70000 h
Glühdrahtprüfung nach IEC 60695-2-10: 650 °C
Photobiologische Sicherheit: RG0
Menge: 1,000 Stk

**01.02.02.013**
LED-Leuchte mit opaler Abdeckung (Diffusor)
Steuerungssystem: ELC (ESYLUX Light Control)

Montageart: Einlegen
Montageort: Decke
Abmessungen: Länge 618 mm x Breite 618 mm x Höhe/Tiefe 82,6 mm
Einbaumaß: Einbaulänge: 625 mm x Einbaubreite: 625 mm x Einbautiefe: 140 mm
Gewicht: 3900 g
Schutzart: IP20
Schutzklasse: III
Zulässige Umgebungstemperatur: 0 °C...+40 °C
Relative Luftfeuchte: 5 - 93 %, nicht kondensierend
Farbe: weiß, ähnlich RAL 9003
Nennspannung: 42 - 42 V DC
Diffusor: opal
Entblendung: DDP (micro-prismatic)
Lichtaustritt: direkt
Ausstrahlungswinkel: 90 °
Unified Glare Rating: ≤ 19
Bemessungsleistung P: 32 W
Lichtstrom (Leuchte): 3460 lm
Lichtausbeute: 108,00 lm/W
Farbtemperatur: 2700 - 6500 K (Tunable White)
Farbwiedergabeindex Ra: > 80
Bemessungslebensdauer L80B50 bei 25 °C: 70000 h
Glühdrahtprüfung nach IEC 60695-2-10: 650 °C
Photobiologische Sicherheit: RG0
Menge: 1,000 Stk

**01.02.02.014**
LED-Leuchte mit prismatischer Abdeckung (Diffusor)
Steuerungssystem: ELC (ESYLUX Light Control)

Montageart: Einlegen
Montageort: Decke
Abmessungen: Länge 618 mm x Breite 618 mm x Höhe/Tiefe 82,6 mm
Einbaumaß: Einbaulänge: 625 mm x Einbaubreite: 625 mm x Einbautiefe: 140 mm
Gewicht: 5000 g
Schutzart: IP20
Schutzklasse: III
Zulässige Umgebungstemperatur: 0 °C...+40 °C
Relative Luftfeuchte: 5 - 93 %, nicht kondensierend
Farbe: weiß, ähnlich RAL 9003
Nennspannung: 42 - 42 V DC
Diffusor: transparent
Entblendung: DDP (micro-prismatic)
Lichtaustritt: direkt
Ausstrahlungswinkel: 90 °
Unified Glare Rating: ≤ 19
Bemessungsleistung P: 32 W
Lichtstrom (Leuchte): 4590 lm
Lichtausbeute: 143,00 lm/W
Farbtemperatur: 2700 - 6500 K (Tunable White)
Farbwiedergabeindex Ra: > 80
Bemessungslebensdauer L80B50 bei 25 °C: 70000 h
Glühdrahtprüfung nach IEC 60695-2-10: 650 °C
Photobiologische Sicherheit: RG0
Menge: 1,000 Stk

**01.02.02.015**
LED-Leuchte mit opaler Abdeckung (Diffusor)
Steuerungssystem: ELC (ESYLUX Light Control)

Montageart: Einlegen
Montageort: Decke
Abmessungen: Länge 618 mm x Breite 618 mm x Höhe/Tiefe 82,6 mm
Einbaumaß: Einbaulänge: 625 mm x Einbaubreite: 625 mm x Einbautiefe: 140 mm
Gewicht: 5000 g
Schutzart: IP20
Schutzklasse: III
Zulässige Umgebungstemperatur: 0 °C...+40 °C
Relative Luftfeuchte: 5 - 93 %, nicht kondensierend
Farbe: weiß, ähnlich RAL 9003
Nennspannung: 42 - 42 V DC
Diffusor: opal
Entblendung: DDP (micro-prismatic)
Lichtaustritt: direkt
Ausstrahlungswinkel: 90 °
Unified Glare Rating: ≤ 19
Bemessungsleistung P: 32 W
Lichtstrom (Leuchte): 4370 lm
Lichtausbeute: 136,00 lm/W
Farbtemperatur: 2700 - 6500 K (Tunable White)
Farbwiedergabeindex Ra: > 80
Bemessungslebensdauer L80B50 bei 25 °C: 70000 h
Glühdrahtprüfung nach IEC 60695-2-10: 650 °C
Photobiologische Sicherheit: RG0
Menge: 1,000 Stk

**01.02.02.016**
LED-Leuchte mit opaler Abdeckung (Diffusor)
Steuerungssystem: ELC (ESYLUX Light Control)

Montageart: Einlegen
Montageort: Decke
Abmessungen: Länge 618 mm x Breite 618 mm x Höhe/Tiefe 82,6 mm
Einbaumaß: Einbaulänge: 625 mm x Einbaubreite: 625 mm x Einbautiefe: 140 mm
Gewicht: 4742 g
Schutzart: IP20
Schutzklasse: III
Zulässige Umgebungstemperatur: 0 °C...+40 °C
Relative Luftfeuchte: 5 - 93 %, nicht kondensierend
Farbe: weiß, ähnlich RAL 9003
Nennspannung: 42 - 42 V DC
Diffusor: opal
Entblendung: DDP (micro-prismatic)
Lichtaustritt: direkt
Ausstrahlungswinkel: 90 °
Unified Glare Rating: ≤ 19
Bemessungsleistung P: 32 W
Lichtstrom (Leuchte): 3570 lm
Lichtausbeute: 111,00 lm/W
Farbtemperatur: 2700 - 6500 K (Tunable White)
Farbwiedergabeindex Ra: > 90
Bemessungslebensdauer L80B50 bei 25 °C: 70000 h
Glühdrahtprüfung nach IEC 60695-2-10: 650 °C
Photobiologische Sicherheit: RG0
Menge: 1,000 Stk

**01.02.02.017**
LED-Leuchte mit prismatischer Abdeckung (Diffusor)
Steuerungssystem: ELC (ESYLUX Light Control)

Montageart: Einlegen
Montageort: Decke
Abmessungen: Länge 618 mm x Breite 618 mm x Höhe/Tiefe 82,6 mm
Einbaumaß: Einbaulänge: 625 mm x Einbaubreite: 625 mm x Einbautiefe: 140 mm
Gewicht: 5375 g
Schutzart: IP20
Schutzklasse: III
Zulässige Umgebungstemperatur: 0 °C...+40 °C
Relative Luftfeuchte: 5 - 93 %, nicht kondensierend
Farbe: weiß, ähnlich RAL 9003
Nennspannung: 42 - 42 V DC
Diffusor: transparent
Entblendung: DDP (micro-prismatic)
Lichtaustritt: direkt
Ausstrahlungswinkel: 90 °
Unified Glare Rating: ≤ 19
Bemessungsleistung P: 32 W
Lichtstrom (Leuchte): 3750 lm
Lichtausbeute: 117,00 lm/W
Farbtemperatur: 2700 - 6500 K (Tunable White)
Farbwiedergabeindex Ra: > 90
Bemessungslebensdauer L80B50 bei 25 °C: 70000 h
Glühdrahtprüfung nach IEC 60695-2-10: 650 °C
Photobiologische Sicherheit: RG0
Menge: 1,000 Stk

**01.02.02.018**
LED-Leuchte mit opaler Abdeckung (Diffusor)
Steuerungssystem: ELC (ESYLUX Light Control)

Montageart: Einlegen
Montageort: Decke
Abmessungen: Länge 618 mm x Breite 618 mm x Höhe/Tiefe 82,6 mm
Einbaumaß: Einbaulänge: 625 mm x Einbaubreite: 625 mm x Einbautiefe: 140 mm
Gewicht: 5000 g
Schutzart: IP20 / IP54 unterhalb der Decke (eingebaut)
Schutzklasse: III
Zulässige Umgebungstemperatur: 0 °C...+40 °C
Relative Luftfeuchte: 5 - 93 %, nicht kondensierend
Farbe: weiß, ähnlich RAL 9003
Nennspannung: 42 - 42 V DC
Diffusor: opal
Entblendung: DDP (micro-prismatic)
Lichtaustritt: direkt
Ausstrahlungswinkel: 90 °
Unified Glare Rating: ≤ 19
Bemessungsleistung P: 32 W
Lichtstrom (Leuchte): 3570 lm
Lichtausbeute: 111,00 lm/W
Farbtemperatur: 2700 - 6500 K (Tunable White)
Farbwiedergabeindex Ra: > 90
Bemessungslebensdauer L80B50 bei 25 °C: 70000 h
Glühdrahtprüfung nach IEC 60695-2-10: 650 °C
Photobiologische Sicherheit: RG0
Menge: 1,000 Stk

**01.02.02.019**
LED-Leuchte mit prismatischer Abdeckung (Diffusor)
Steuerungssystem: ELC (ESYLUX Light Control)

Montageart: Einlegen
Montageort: Decke
Abmessungen: Länge 1195 mm x Breite 296 mm x Höhe/Tiefe 91 mm
Einbaumaß: Einbaulänge: 1200 mm x Einbaubreite: 300 mm x Einbautiefe: 140 mm
Gewicht: 4400 g
Schutzart: IP20
Schutzklasse: III
Zulässige Umgebungstemperatur: 0 °C...+40 °C
Relative Luftfeuchte: 5 - 93 %, nicht kondensierend
Farbe: weiß, ähnlich RAL 9003
Nennspannung: 42 - 42 V DC
Diffusor: transparent
Entblendung: LDP (linear-prismatic)
Lichtaustritt: direkt
Ausstrahlungswinkel: 90 °
Unified Glare Rating: ≤ 19
Bemessungsleistung P: 32 W
Lichtstrom (Leuchte): 4060 lm
Lichtausbeute: 126,00 lm/W
Farbtemperatur: 2700 - 6500 K (Tunable White)
Farbwiedergabeindex Ra: > 80
Bemessungslebensdauer L80B50 bei 25 °C: 60000 h
Glühdrahtprüfung nach IEC 60695-2-10: 650 °C
Photobiologische Sicherheit: RG0
Erfassungswinkel: 360°
Erfassungsreichweite quer: Ø 8 m
Erfassungsreichweite frontal: Ø 6 m
Erfassungsreichweite Präsenzbereich: Ø 4 m
Erfassungsbereich: bis zu 50 m²
Menge: 1,000 Stk

**01.02.02.020**
LED-Leuchte mit prismatischer Abdeckung (Diffusor)
Steuerungssystem: ELC (ESYLUX Light Control)

Montageart: Einlegen
Montageort: Decke
Abmessungen: Länge 1195 mm x Breite 296 mm x Höhe/Tiefe 91 mm
Einbaumaß: Einbaulänge: 1200 mm x Einbaubreite: 300 mm x Einbautiefe: 140 mm
Gewicht: 4400 g
Schutzart: IP20
Schutzklasse: III
Zulässige Umgebungstemperatur: 0 °C...+40 °C
Relative Luftfeuchte: 5 - 93 %, nicht kondensierend
Farbe: weiß, ähnlich RAL 9003
Nennspannung: 42 - 42 V DC
Diffusor: transparent
Entblendung: LDP (linear-prismatic)
Lichtaustritt: direkt
Ausstrahlungswinkel: 90 °
Unified Glare Rating: ≤ 19
Bemessungsleistung P: 32 W
Lichtstrom (Leuchte): 4060 lm
Lichtausbeute: 126,00 lm/W
Farbtemperatur: 2700 - 6500 K (Tunable White)
Farbwiedergabeindex Ra: > 80
Bemessungslebensdauer L80B50 bei 25 °C: 60000 h
Glühdrahtprüfung nach IEC 60695-2-10: 650 °C
Photobiologische Sicherheit: RG0
Menge: 1,000 Stk

**01.02.02.021**
LED-Leuchte mit opaler Abdeckung (Diffusor)
Steuerungssystem: ELC (ESYLUX Light Control)

Montageart: Einlegen
Montageort: Decke
Abmessungen: Länge 1195 mm x Breite 296 mm x Höhe/Tiefe 91 mm
Einbaumaß: Einbaulänge: 1200 mm x Einbaubreite: 300 mm x Einbautiefe: 140 mm
Gewicht: 5375 g
Schutzart: IP20
Schutzklasse: III
Zulässige Umgebungstemperatur: 0 °C...+40 °C
Relative Luftfeuchte: 5 - 93 %, nicht kondensierend
Farbe: weiß, ähnlich RAL 9003
Nennspannung: 42 - 42 V DC
Diffusor: semi-opal
Entblendung: LDP (linear-prismatic)
Lichtaustritt: direkt
Ausstrahlungswinkel: 90 °
Unified Glare Rating: ≤ 19
Bemessungsleistung P: 32 W
Lichtstrom (Leuchte): 3420 lm
Lichtausbeute: 106,00 lm/W
Farbtemperatur: 2700 - 6500 K (Tunable White)
Farbwiedergabeindex Ra: > 80
Bemessungslebensdauer L80B50 bei 25 °C: 60000 h
Glühdrahtprüfung nach IEC 60695-2-10: 650 °C
Photobiologische Sicherheit: RG0
Erfassungswinkel: 360°
Erfassungsreichweite quer: Ø 8 m
Erfassungsreichweite frontal: Ø 6 m
Erfassungsreichweite Präsenzbereich: Ø 4 m
Erfassungsbereich: bis zu 50 m²
Menge: 1,000 Stk

**01.02.02.022**
LED-Leuchte mit opaler Abdeckung (Diffusor)
Steuerungssystem: ELC (ESYLUX Light Control)

Montageart: Einlegen
Montageort: Decke
Abmessungen: Länge 1195 mm x Breite 296 mm x Höhe/Tiefe 91 mm
Einbaumaß: Einbaulänge: 1200 mm x Einbaubreite: 300 mm x Einbautiefe: 140 mm
Gewicht: 4400 g
Schutzart: IP20
Schutzklasse: III
Zulässige Umgebungstemperatur: 0 °C...+40 °C
Relative Luftfeuchte: 5 - 93 %, nicht kondensierend
Farbe: weiß, ähnlich RAL 9003
Nennspannung: 42 - 42 V DC
Diffusor: semi-opal
Entblendung: LDP (linear-prismatic)
Lichtaustritt: direkt
Ausstrahlungswinkel: 90 °
Unified Glare Rating: ≤ 19
Bemessungsleistung P: 32 W
Lichtstrom (Leuchte): 3420 lm
Lichtausbeute: 106,00 lm/W
Farbtemperatur: 2700 - 6500 K (Tunable White)
Farbwiedergabeindex Ra: > 80
Bemessungslebensdauer L80B50 bei 25 °C: 60000 h
Glühdrahtprüfung nach IEC 60695-2-10: 650 °C
Photobiologische Sicherheit: RG0
Menge: 1,000 Stk

**01.02.02.023**
LED-Leuchte mit opaler Abdeckung (Diffusor)
Steuerungssystem: ELC (ESYLUX Light Control)

Montageart: Einlegen
Montageort: Decke
Abmessungen: Länge 1245 mm x Breite 308 mm x Höhe/Tiefe 91 mm
Einbaumaß: Einbaulänge: 1250 mm x Einbaubreite: 312,5 mm x Einbautiefe: 140 mm
Gewicht: 4400 g
Schutzart: IP20
Schutzklasse: III
Zulässige Umgebungstemperatur: 0 °C...+40 °C
Relative Luftfeuchte: 5 - 93 %, nicht kondensierend
Farbe: weiß, ähnlich RAL 9003
Nennspannung: 42 - 42 V DC
Diffusor: semi-opal
Entblendung: LDP (linear-prismatic)
Lichtaustritt: direkt
Ausstrahlungswinkel: 90 °
Unified Glare Rating: ≤ 19
Bemessungsleistung P: 32 W
Lichtstrom (Leuchte): 3420 lm
Lichtausbeute: 106,00 lm/W
Farbtemperatur: 2700 - 6500 K (Tunable White)
Farbwiedergabeindex Ra: > 80
Bemessungslebensdauer L80B50 bei 25 °C: 60000 h
Glühdrahtprüfung nach IEC 60695-2-10: 650 °C
Photobiologische Sicherheit: RG0
Menge: 1,000 Stk

**01.02.02.024**
LED-Leuchte mit prismatischer Abdeckung (Diffusor)
Steuerungssystem: ELC (ESYLUX Light Control)

Montageart: Einlegen
Montageort: Decke
Abmessungen: Länge 1245 mm x Breite 308 mm x Höhe/Tiefe 91 mm
Einbaumaß: Einbaulänge: 1250 mm x Einbaubreite: 312,5 mm x Einbautiefe: 140 mm
Gewicht: 4400 g
Schutzart: IP20
Schutzklasse: III
Zulässige Umgebungstemperatur: 0 °C...+40 °C
Relative Luftfeuchte: 5 - 93 %, nicht kondensierend
Farbe: weiß, ähnlich RAL 9003
Nennspannung: 42 - 42 V DC
Diffusor: transparent
Entblendung: LDP (linear-prismatic)
Lichtaustritt: direkt
Ausstrahlungswinkel: 90 °
Unified Glare Rating: ≤ 19
Bemessungsleistung P: 32 W
Lichtstrom (Leuchte): 4060 lm
Lichtausbeute: 126,00 lm/W
Farbtemperatur: 2700 - 6500 K (Tunable White)
Farbwiedergabeindex Ra: > 80
Bemessungslebensdauer L80B50 bei 25 °C: 60000 h
Glühdrahtprüfung nach IEC 60695-2-10: 650 °C
Photobiologische Sicherheit: RG0
Menge: 1,000 Stk

**01.02.02.025**
LED-Leuchte mit prismatischer Abdeckung (Diffusor)
Steuerungssystem: ON/OFF

Montageart: Einlegen
Montageort: Decke
Abmessungen: Länge 593 mm x Breite 593 mm x Höhe/Tiefe 100,6 mm
Einbaumaß: Einbaulänge: 600 mm x Einbaubreite: 600 mm x Einbautiefe: 140 mm
Gewicht: 5000 g
Schutzart: IP20
Schutzklasse: I
Zulässige Umgebungstemperatur: 0 °C...+40 °C
Relative Luftfeuchte: 5 - 93 %, nicht kondensierend
Farbe: weiß, ähnlich RAL 9003
Nennspannung: 230 - 230 V AC / 50 - 50 Hz
Diffusor: transparent
Entblendung: DDP (micro-prismatic)
Lichtaustritt: direkt
Ausstrahlungswinkel: 90 °
Unified Glare Rating: ≤ 19
Bemessungsleistung P: 31 W
Lichtstrom (Leuchte): 3730 lm
Lichtausbeute: 120,00 lm/W
Farbtemperatur: 3000 K
Farbwiedergabeindex Ra: > 80
Bemessungslebensdauer L80B50 bei 25 °C: 70000 h
Glühdrahtprüfung nach IEC 60695-2-10: 650 °C
Photobiologische Sicherheit: RG0
Menge: 1,000 Stk

**01.02.02.026**
LED-Leuchte mit prismatischer Abdeckung (Diffusor)
Steuerungssystem: ELC (ESYLUX Light Control)

Montageart: Einlegen
Montageort: Decke
Abmessungen: Länge 593 mm x Breite 593 mm x Höhe/Tiefe 82,6 mm
Einbaumaß: Einbaulänge: 600 mm x Einbaubreite: 600 mm x Einbautiefe: 140 mm
Gewicht: 5000 g
Schutzart: IP20
Schutzklasse: III
Zulässige Umgebungstemperatur: 0 °C...+40 °C
Relative Luftfeuchte: 5 - 93 %, nicht kondensierend
Farbe: weiß, ähnlich RAL 9003
Nennspannung: 42 - 42 V DC
Diffusor: transparent
Entblendung: DDP (micro-prismatic)
Lichtaustritt: direkt
Ausstrahlungswinkel: 90 °
Unified Glare Rating: ≤ 19
Bemessungsleistung P: 32 W
Lichtstrom (Leuchte): 3750 lm
Lichtausbeute: 117,00 lm/W
Farbtemperatur: 3000 K
Farbwiedergabeindex Ra: > 80
Bemessungslebensdauer L80B50 bei 25 °C: 70000 h
Glühdrahtprüfung nach IEC 60695-2-10: 650 °C
Photobiologische Sicherheit: RG0
Menge: 1,000 Stk

**01.02.02.027**
LED-Leuchte mit opaler Abdeckung (Diffusor)
Steuerungssystem: ON/OFF

Montageart: Einlegen
Montageort: Decke
Abmessungen: Länge 593 mm x Breite 593 mm x Höhe/Tiefe 100,6 mm
Einbaumaß: Einbaulänge: 600 mm x Einbaubreite: 600 mm x Einbautiefe: 140 mm
Gewicht: 4120 g
Schutzart: IP20
Schutzklasse: I
Zulässige Umgebungstemperatur: 0 °C...+40 °C
Relative Luftfeuchte: 5 - 93 %, nicht kondensierend
Farbe: weiß, ähnlich RAL 9003
Nennspannung: 230 - 230 V AC / 50 - 50 Hz
Diffusor: opal
Entblendung: DDP (micro-prismatic)
Lichtaustritt: direkt
Ausstrahlungswinkel: 90 °
Unified Glare Rating: ≤ 19
Bemessungsleistung P: 31 W
Lichtstrom (Leuchte): 3240 lm
Lichtausbeute: 104,00 lm/W
Farbtemperatur: 3000 K
Farbwiedergabeindex Ra: > 80
Bemessungslebensdauer L80B50 bei 25 °C: 70000 h
Glühdrahtprüfung nach IEC 60695-2-10: 650 °C
Photobiologische Sicherheit: RG0
Menge: 1,000 Stk

**01.02.02.028**
LED-Leuchte mit opaler Abdeckung (Diffusor)
Steuerungssystem: ON/OFF

Montageart: Einlegen
Montageort: Decke
Abmessungen: Länge 593 mm x Breite 593 mm x Höhe/Tiefe 100,6 mm
Einbaumaß: Einbaulänge: 600 mm x Einbaubreite: 600 mm x Einbautiefe: 140 mm
Gewicht: 5000 g
Schutzart: IP20
Schutzklasse: I
Zulässige Umgebungstemperatur: 0 °C...+40 °C
Relative Luftfeuchte: 5 - 93 %, nicht kondensierend
Farbe: weiß, ähnlich RAL 9003
Nennspannung: 230 - 230 V AC / 50 - 50 Hz
Diffusor: opal
Entblendung: DDP (micro-prismatic)
Lichtaustritt: direkt
Ausstrahlungswinkel: 90 °
Unified Glare Rating: ≤ 19
Bemessungsleistung P: 31 W
Lichtstrom (Leuchte): 3240 lm
Lichtausbeute: 104,00 lm/W
Farbtemperatur: 3000 K
Farbwiedergabeindex Ra: > 80
Bemessungslebensdauer L80B50 bei 25 °C: 70000 h
Glühdrahtprüfung nach IEC 60695-2-10: 650 °C
Photobiologische Sicherheit: RG0
Menge: 1,000 Stk

**01.02.02.029**
LED-Leuchte mit opaler Abdeckung (Diffusor)
Steuerungssystem: ELC (ESYLUX Light Control)

Montageart: Einlegen
Montageort: Decke
Abmessungen: Länge 593 mm x Breite 593 mm x Höhe/Tiefe 82,6 mm
Einbaumaß: Einbaulänge: 600 mm x Einbaubreite: 600 mm x Einbautiefe: 140 mm
Gewicht: 5000 g
Schutzart: IP20
Schutzklasse: III
Zulässige Umgebungstemperatur: 0 °C...+40 °C
Relative Luftfeuchte: 5 - 93 %, nicht kondensierend
Farbe: weiß, ähnlich RAL 9003
Nennspannung: 42 - 42 V DC
Diffusor: opal
Entblendung: DDP (micro-prismatic)
Lichtaustritt: direkt
Ausstrahlungswinkel: 90 °
Unified Glare Rating: ≤ 19
Bemessungsleistung P: 32 W
Lichtstrom (Leuchte): 3270 lm
Lichtausbeute: 102,00 lm/W
Farbtemperatur: 3000 K
Farbwiedergabeindex Ra: > 80
Bemessungslebensdauer L80B50 bei 25 °C: 70000 h
Glühdrahtprüfung nach IEC 60695-2-10: 650 °C
Photobiologische Sicherheit: RG0
Menge: 1,000 Stk

**01.02.02.030**
LED-Leuchte mit opaler Abdeckung (Diffusor)
Steuerungssystem: DALI

Montageart: Einlegen
Montageort: Decke
Abmessungen: Länge 593 mm x Breite 593 mm x Höhe/Tiefe 100,6 mm
Einbaumaß: Einbaulänge: 600 mm x Einbaubreite: 600 mm x Einbautiefe: 140 mm
Gewicht: 5000 g
Schutzart: IP20
Schutzklasse: I
Zulässige Umgebungstemperatur: 0 °C...+40 °C
Relative Luftfeuchte: 5 - 93 %, nicht kondensierend
Farbe: weiß, ähnlich RAL 9003
Nennspannung: 230 - 230 V AC / 50 - 50 Hz
Diffusor: opal
Entblendung: DDP (micro-prismatic)
Lichtaustritt: direkt
Ausstrahlungswinkel: 90 °
Unified Glare Rating: ≤ 19
Bemessungsleistung P: 31 W
Lichtstrom (Leuchte): 3240 lm
Lichtausbeute: 104,00 lm/W
Farbtemperatur: 3000 K
Farbwiedergabeindex Ra: > 80
Bemessungslebensdauer L80B50 bei 25 °C: 70000 h
Glühdrahtprüfung nach IEC 60695-2-10: 650 °C
Photobiologische Sicherheit: RG0
Menge: 1,000 Stk

**01.02.02.031**
LED-Leuchte mit opaler Abdeckung (Diffusor)
Steuerungssystem: DALI

Montageart: Einlegen
Montageort: Decke
Abmessungen: Länge 593 mm x Breite 593 mm x Höhe/Tiefe 100,6 mm
Einbaumaß: Einbaulänge: 600 mm x Einbaubreite: 600 mm x Einbautiefe: 140 mm
Gewicht: 5000 g
Schutzart: IP20
Schutzklasse: I
Zulässige Umgebungstemperatur: 0 °C...+40 °C
Relative Luftfeuchte: 5 - 93 %, nicht kondensierend
Farbe: weiß, ähnlich RAL 9003
Nennspannung: 230 - 230 V AC / 50 - 50 Hz
Diffusor: opal
Entblendung: DDP (micro-prismatic)
Lichtaustritt: direkt
Ausstrahlungswinkel: 90 °
Unified Glare Rating: ≤ 19
Bemessungsleistung P: 31 W
Lichtstrom (Leuchte): 3240 lm
Lichtausbeute: 104,00 lm/W
Farbtemperatur: 3000 K
Farbwiedergabeindex Ra: > 80
Bemessungslebensdauer L80B50 bei 25 °C: 70000 h
Glühdrahtprüfung nach IEC 60695-2-10: 650 °C
Photobiologische Sicherheit: RG0
Menge: 1,000 Stk

**01.02.02.032**
LED-Leuchte mit opaler Abdeckung (Diffusor)
Steuerungssystem: ELC (ESYLUX Light Control)

Montageart: Einlegen
Montageort: Decke
Abmessungen: Länge 593 mm x Breite 593 mm x Höhe/Tiefe 82,6 mm
Einbaumaß: Einbaulänge: 600 mm x Einbaubreite: 600 mm x Einbautiefe: 140 mm
Gewicht: 5000 g
Schutzart: IP20 / IP54 unterhalb der Decke (eingebaut)
Schutzklasse: III
Zulässige Umgebungstemperatur: 0 °C...+40 °C
Relative Luftfeuchte: 5 - 93 %, nicht kondensierend
Farbe: weiß, ähnlich RAL 9003
Nennspannung: 42 - 42 V DC
Diffusor: opal
Entblendung: DDP (micro-prismatic)
Lichtaustritt: direkt
Ausstrahlungswinkel: 90 °
Unified Glare Rating: ≤ 19
Bemessungsleistung P: 32 W
Lichtstrom (Leuchte): 3270 lm
Lichtausbeute: 102,00 lm/W
Farbtemperatur: 3000 K
Farbwiedergabeindex Ra: > 80
Bemessungslebensdauer L80B50 bei 25 °C: 70000 h
Glühdrahtprüfung nach IEC 60695-2-10: 650 °C
Photobiologische Sicherheit: RG0
Menge: 1,000 Stk

**01.02.02.033**
LED-Leuchte mit opaler Abdeckung (Diffusor)
Steuerungssystem: ON/OFF

Montageart: Einlegen
Montageort: Decke
Abmessungen: Länge 593 mm x Breite 593 mm x Höhe/Tiefe 100,6 mm
Einbaumaß: Einbaulänge: 600 mm x Einbaubreite: 600 mm x Einbautiefe: 140 mm
Gewicht: 5000 g
Schutzart: IP20 / IP54 unterhalb der Decke (eingebaut)
Schutzklasse: I
Zulässige Umgebungstemperatur: 0 °C...+40 °C
Relative Luftfeuchte: 5 - 93 %, nicht kondensierend
Farbe: weiß, ähnlich RAL 9003
Nennspannung: 230 - 230 V AC / 50 - 50 Hz
Diffusor: opal
Entblendung: DDP (micro-prismatic)
Lichtaustritt: direkt
Ausstrahlungswinkel: 90 °
Unified Glare Rating: ≤ 19
Bemessungsleistung P: 31 W
Lichtstrom (Leuchte): 3240 lm
Lichtausbeute: 104,00 lm/W
Farbtemperatur: 3000 K
Farbwiedergabeindex Ra: > 80
Bemessungslebensdauer L80B50 bei 25 °C: 70000 h
Glühdrahtprüfung nach IEC 60695-2-10: 650 °C
Photobiologische Sicherheit: RG0
Menge: 1,000 Stk

**01.02.02.034**
LED-Leuchte mit prismatischer Abdeckung (Diffusor)
Steuerungssystem: DALI

Montageart: Einlegen
Montageort: Decke
Abmessungen: Länge 618 mm x Breite 618 mm x Höhe/Tiefe 100,6 mm
Einbaumaß: Einbaulänge: 625 mm x Einbaubreite: 625 mm x Einbautiefe: 140 mm
Gewicht: 5016 g
Schutzart: IP20
Schutzklasse: I
Zulässige Umgebungstemperatur: 0 °C...+40 °C
Relative Luftfeuchte: 5 - 93 %, nicht kondensierend
Farbe: weiß, ähnlich RAL 9003
Nennspannung: 230 - 230 V AC / 50 - 50 Hz
Diffusor: transparent
Entblendung: DDP (micro-prismatic)
Lichtaustritt: direkt
Ausstrahlungswinkel: 90 °
Unified Glare Rating: ≤ 19
Bemessungsleistung P: 31 W
Lichtstrom (Leuchte): 3730 lm
Lichtausbeute: 120,00 lm/W
Farbtemperatur: 3000 K
Farbwiedergabeindex Ra: > 80
Bemessungslebensdauer L80B50 bei 25 °C: 70000 h
Glühdrahtprüfung nach IEC 60695-2-10: 650 °C
Photobiologische Sicherheit: RG0
Menge: 1,000 Stk

**01.02.02.035**
LED-Leuchte mit prismatischer Abdeckung (Diffusor)
Steuerungssystem: ON/OFF

Montageart: Einlegen
Montageort: Decke
Abmessungen: Länge 618 mm x Breite 618 mm x Höhe/Tiefe 100,6 mm
Einbaumaß: Einbaulänge: 625 mm x Einbaubreite: 625 mm x Einbautiefe: 140 mm
Gewicht: 5000 g
Schutzart: IP20
Schutzklasse: I
Zulässige Umgebungstemperatur: 0 °C...+40 °C
Relative Luftfeuchte: 5 - 93 %, nicht kondensierend
Farbe: weiß, ähnlich RAL 9003
Nennspannung: 230 - 230 V AC / 50 - 50 Hz
Diffusor: transparent
Entblendung: DDP (micro-prismatic)
Lichtaustritt: direkt
Ausstrahlungswinkel: 90 °
Unified Glare Rating: ≤ 19
Bemessungsleistung P: 31 W
Lichtstrom (Leuchte): 3730 lm
Lichtausbeute: 120,00 lm/W
Farbtemperatur: 3000 K
Farbwiedergabeindex Ra: > 80
Bemessungslebensdauer L80B50 bei 25 °C: 70000 h
Glühdrahtprüfung nach IEC 60695-2-10: 650 °C
Photobiologische Sicherheit: RG0
Menge: 1,000 Stk

**01.02.02.036**
LED-Leuchte mit prismatischer Abdeckung (Diffusor)
Steuerungssystem: ELC (ESYLUX Light Control)

Montageart: Einlegen
Montageort: Decke
Abmessungen: Länge 618 mm x Breite 618 mm x Höhe/Tiefe 82,6 mm
Einbaumaß: Einbaulänge: 625 mm x Einbaubreite: 625 mm x Einbautiefe: 140 mm
Gewicht: 5000 g
Schutzart: IP20
Schutzklasse: III
Zulässige Umgebungstemperatur: 0 °C...+40 °C
Relative Luftfeuchte: 5 - 93 %, nicht kondensierend
Farbe: weiß, ähnlich RAL 9003
Nennspannung: 42 - 42 V DC
Diffusor: transparent
Entblendung: DDP (micro-prismatic)
Lichtaustritt: direkt
Ausstrahlungswinkel: 90 °
Unified Glare Rating: ≤ 19
Bemessungsleistung P: 32 W
Lichtstrom (Leuchte): 3750 lm
Lichtausbeute: 117,00 lm/W
Farbtemperatur: 3000 K
Farbwiedergabeindex Ra: > 80
Bemessungslebensdauer L80B50 bei 25 °C: 70000 h
Glühdrahtprüfung nach IEC 60695-2-10: 650 °C
Photobiologische Sicherheit: RG0
Menge: 1,000 Stk

**01.02.02.037**
LED-Leuchte mit opaler Abdeckung (Diffusor)
Steuerungssystem: ON/OFF

Montageart: Einlegen
Montageort: Decke
Abmessungen: Länge 618 mm x Breite 618 mm x Höhe/Tiefe 100,6 mm
Einbaumaß: Einbaulänge: 625 mm x Einbaubreite: 625 mm x Einbautiefe: 140 mm
Gewicht: 5375 g
Schutzart: IP20
Schutzklasse: I
Zulässige Umgebungstemperatur: 0 °C...+40 °C
Relative Luftfeuchte: 5 - 93 %, nicht kondensierend
Farbe: weiß, ähnlich RAL 9003
Nennspannung: 230 - 230 V AC / 50 - 50 Hz
Diffusor: opal
Entblendung: DDP (micro-prismatic)
Lichtaustritt: direkt
Ausstrahlungswinkel: 90 °
Unified Glare Rating: ≤ 19
Bemessungsleistung P: 31 W
Lichtstrom (Leuchte): 3240 lm
Lichtausbeute: 104,00 lm/W
Farbtemperatur: 3000 K
Farbwiedergabeindex Ra: > 80
Bemessungslebensdauer L80B50 bei 25 °C: 70000 h
Glühdrahtprüfung nach IEC 60695-2-10: 650 °C
Photobiologische Sicherheit: RG0
Menge: 1,000 Stk

**01.02.02.038**
LED-Leuchte mit opaler Abdeckung (Diffusor)
Steuerungssystem: ON/OFF

Montageart: Einlegen
Montageort: Decke
Abmessungen: Länge 618 mm x Breite 618 mm x Höhe/Tiefe 100,6 mm
Einbaumaß: Einbaulänge: 625 mm x Einbaubreite: 625 mm x Einbautiefe: 140 mm
Gewicht: 5000 g
Schutzart: IP20 / IP54 unterhalb der Decke (eingebaut)
Schutzklasse: I
Zulässige Umgebungstemperatur: 0 °C...+40 °C
Relative Luftfeuchte: 5 - 93 %, nicht kondensierend
Farbe: weiß, ähnlich RAL 9003
Nennspannung: 230 - 230 V AC / 50 - 50 Hz
Diffusor: opal
Entblendung: DDP (micro-prismatic)
Lichtaustritt: direkt
Ausstrahlungswinkel: 90 °
Unified Glare Rating: ≤ 19
Bemessungsleistung P: 31 W
Lichtstrom (Leuchte): 3240 lm
Lichtausbeute: 104,00 lm/W
Farbtemperatur: 3000 K
Farbwiedergabeindex Ra: > 80
Bemessungslebensdauer L80B50 bei 25 °C: 70000 h
Glühdrahtprüfung nach IEC 60695-2-10: 650 °C
Photobiologische Sicherheit: RG0
Menge: 1,000 Stk

**01.02.02.039**
LED-Leuchte mit opaler Abdeckung (Diffusor)
Steuerungssystem: ELC (ESYLUX Light Control)

Montageart: Einlegen
Montageort: Decke
Abmessungen: Länge 618 mm x Breite 618 mm x Höhe/Tiefe 82,6 mm
Einbaumaß: Einbaulänge: 625 mm x Einbaubreite: 625 mm x Einbautiefe: 140 mm
Gewicht: 5000 g
Schutzart: IP20
Schutzklasse: III
Zulässige Umgebungstemperatur: 0 °C...+40 °C
Relative Luftfeuchte: 5 - 93 %, nicht kondensierend
Farbe: weiß, ähnlich RAL 9003
Nennspannung: 42 - 42 V DC
Diffusor: opal
Entblendung: DDP (micro-prismatic)
Lichtaustritt: direkt
Ausstrahlungswinkel: 90 °
Unified Glare Rating: ≤ 19
Bemessungsleistung P: 32 W
Lichtstrom (Leuchte): 3270 lm
Lichtausbeute: 102,00 lm/W
Farbtemperatur: 3000 K
Farbwiedergabeindex Ra: > 80
Bemessungslebensdauer L80B50 bei 25 °C: 70000 h
Glühdrahtprüfung nach IEC 60695-2-10: 650 °C
Photobiologische Sicherheit: RG0
Menge: 1,000 Stk

**01.02.02.040**
LED-Leuchte mit opaler Abdeckung (Diffusor)
Steuerungssystem: DALI

Montageart: Einlegen
Montageort: Decke
Abmessungen: Länge 618 mm x Breite 618 mm x Höhe/Tiefe 100,6 mm
Einbaumaß: Einbaulänge: 625 mm x Einbaubreite: 625 mm x Einbautiefe: 140 mm
Gewicht: 5375 g
Schutzart: IP20
Schutzklasse: I
Zulässige Umgebungstemperatur: 0 °C...+40 °C
Relative Luftfeuchte: 5 - 93 %, nicht kondensierend
Farbe: weiß, ähnlich RAL 9003
Nennspannung: 230 - 230 V AC / 50 - 50 Hz
Diffusor: opal
Entblendung: DDP (micro-prismatic)
Lichtaustritt: direkt
Ausstrahlungswinkel: 90 °
Unified Glare Rating: ≤ 19
Bemessungsleistung P: 31 W
Lichtstrom (Leuchte): 3240 lm
Lichtausbeute: 104,00 lm/W
Farbtemperatur: 3000 K
Farbwiedergabeindex Ra: > 80
Bemessungslebensdauer L80B50 bei 25 °C: 70000 h
Glühdrahtprüfung nach IEC 60695-2-10: 650 °C
Photobiologische Sicherheit: RG0
Menge: 1,000 Stk

**01.02.02.041**
LED-Leuchte mit opaler Abdeckung (Diffusor)
Steuerungssystem: ELC (ESYLUX Light Control)

Montageart: Einlegen
Montageort: Decke
Abmessungen: Länge 1195 mm x Breite 296 mm x Höhe/Tiefe 91 mm
Einbaumaß: Einbaulänge: 1200 mm x Einbaubreite: 300 mm x Einbautiefe: 140 mm
Gewicht: 4400 g
Schutzart: IP20
Schutzklasse: III
Zulässige Umgebungstemperatur: 0 °C...+40 °C
Relative Luftfeuchte: 5 - 93 %, nicht kondensierend
Farbe: weiß, ähnlich RAL 9003
Nennspannung: 42 - 42 V DC
Diffusor: semi-opal
Entblendung: LDP (linear-prismatic)
Lichtaustritt: direkt
Ausstrahlungswinkel: 90 °
Unified Glare Rating: ≤ 19
Bemessungsleistung P: 32 W
Lichtstrom (Leuchte): 3290 lm
Lichtausbeute: 102,00 lm/W
Farbtemperatur: 3000 K
Farbwiedergabeindex Ra: > 80
Bemessungslebensdauer L80B50 bei 25 °C: 60000 h
Glühdrahtprüfung nach IEC 60695-2-10: 650 °C
Photobiologische Sicherheit: RG0
Menge: 1,000 Stk

**01.02.02.042**
LED-Leuchte mit opaler Abdeckung (Diffusor)
Steuerungssystem: ON/OFF

Montageart: Einlegen
Montageort: Decke
Abmessungen: Länge 1195 mm x Breite 296 mm x Höhe/Tiefe 91 mm
Einbaumaß: Einbaulänge: 1200 mm x Einbaubreite: 300 mm x Einbautiefe: 140 mm
Gewicht: 4400 g
Schutzart: IP20
Schutzklasse: II
Zulässige Umgebungstemperatur: 0 °C...+40 °C
Relative Luftfeuchte: 5 - 93 %, nicht kondensierend
Farbe: weiß, ähnlich RAL 9003
Nennspannung: 230 - 230 V AC / 50 - 50 Hz
Diffusor: semi-opal
Entblendung: LDP (linear-prismatic)
Lichtaustritt: direkt
Ausstrahlungswinkel: 90 °
Unified Glare Rating: ≤ 19
Bemessungsleistung P: 33 W
Lichtstrom (Leuchte): 3460 lm
Lichtausbeute: 104,00 lm/W
Farbtemperatur: 3000 K
Farbwiedergabeindex Ra: > 80
Bemessungslebensdauer L80B50 bei 25 °C: 60000 h
Glühdrahtprüfung nach IEC 60695-2-10: 650 °C
Photobiologische Sicherheit: RG0
Menge: 1,000 Stk

**01.02.02.043**
LED-Leuchte mit opaler Abdeckung (Diffusor)
Steuerungssystem: DALI

Montageart: Einlegen
Montageort: Decke
Abmessungen: Länge 1195 mm x Breite 296 mm x Höhe/Tiefe 91 mm
Einbaumaß: Einbaulänge: 1200 mm x Einbaubreite: 300 mm x Einbautiefe: 140 mm
Gewicht: 4400 g
Schutzart: IP20
Schutzklasse: II
Zulässige Umgebungstemperatur: 0 °C...+40 °C
Relative Luftfeuchte: 5 - 93 %, nicht kondensierend
Farbe: weiß, ähnlich RAL 9003
Nennspannung: 230 - 230 V AC / 50 - 50 Hz
Diffusor: semi-opal
Entblendung: LDP (linear-prismatic)
Lichtaustritt: direkt
Ausstrahlungswinkel: 90 °
Unified Glare Rating: ≤ 19
Bemessungsleistung P: 33 W
Lichtstrom (Leuchte): 3460 lm
Lichtausbeute: 104,00 lm/W
Farbtemperatur: 3000 K
Farbwiedergabeindex Ra: > 80
Bemessungslebensdauer L80B50 bei 25 °C: 60000 h
Glühdrahtprüfung nach IEC 60695-2-10: 650 °C
Photobiologische Sicherheit: RG0
Menge: 1,000 Stk

**01.02.02.044**
LED-Leuchte mit prismatischer Abdeckung (Diffusor)
Steuerungssystem: ELC (ESYLUX Light Control)

Montageart: Einlegen
Montageort: Decke
Abmessungen: Länge 1195 mm x Breite 296 mm x Höhe/Tiefe 91 mm
Einbaumaß: Einbaulänge: 1200 mm x Einbaubreite: 300 mm x Einbautiefe: 140 mm
Gewicht: 4400 g
Schutzart: IP20
Schutzklasse: III
Zulässige Umgebungstemperatur: 0 °C...+40 °C
Relative Luftfeuchte: 5 - 93 %, nicht kondensierend
Farbe: weiß, ähnlich RAL 9003
Nennspannung: 42 - 42 V DC
Diffusor: transparent
Entblendung: LDP (linear-prismatic)
Lichtaustritt: direkt
Ausstrahlungswinkel: 90 °
Unified Glare Rating: ≤ 19
Bemessungsleistung P: 32 W
Lichtstrom (Leuchte): 3840 lm
Lichtausbeute: 120,00 lm/W
Farbtemperatur: 3000 K
Farbwiedergabeindex Ra: > 80
Bemessungslebensdauer L80B50 bei 25 °C: 60000 h
Glühdrahtprüfung nach IEC 60695-2-10: 650 °C
Photobiologische Sicherheit: RG0
Menge: 1,000 Stk

**01.02.02.045**
LED-Leuchte mit opaler Abdeckung (Diffusor)
Steuerungssystem: ON/OFF

Montageart: Einlegen
Montageort: Decke
Abmessungen: Länge 1195 mm x Breite 296 mm x Höhe/Tiefe 110 mm
Einbaumaß: Einbaulänge: 1200 mm x Einbaubreite: 300 mm x Einbautiefe: 140 mm
Gewicht: 4400 g
Schutzart: IP20
Schutzklasse: I
Zulässige Umgebungstemperatur: 0 °C...+40 °C
Relative Luftfeuchte: 5 - 93 %, nicht kondensierend
Farbe: weiß, ähnlich RAL 9003
Nennspannung: 230 - 230 V AC / 50 - 50 Hz
Diffusor: semi-opal
Entblendung: LDP (linear-prismatic)
Lichtaustritt: direkt
Ausstrahlungswinkel: 90 °
Unified Glare Rating: ≤ 19
Bemessungsleistung P: 33 W
Lichtstrom (Leuchte): 3460 lm
Lichtausbeute: 104,00 lm/W
Farbtemperatur: 3000 K
Farbwiedergabeindex Ra: > 80
Bemessungslebensdauer L80B50 bei 25 °C: 60000 h
Glühdrahtprüfung nach IEC 60695-2-10: 650 °C
Photobiologische Sicherheit: RG0
Erfassungswinkel: 360°
Erfassungsreichweite quer: Ø 8 m
Erfassungsreichweite frontal: Ø 6 m
Erfassungsreichweite Präsenzbereich: Ø 4 m
Erfassungsbereich: bis zu 50 m²
Menge: 1,000 Stk

**01.02.02.046**
LED-Leuchte mit opaler Abdeckung (Diffusor)
Steuerungssystem: ELC (ESYLUX Light Control)

Montageart: Einlegen
Montageort: Decke
Abmessungen: Länge 1245 mm x Breite 308 mm x Höhe/Tiefe 91 mm
Einbaumaß: Einbaulänge: 1250 mm x Einbaubreite: 312,5 mm x Einbautiefe: 140 mm
Gewicht: 4400 g
Schutzart: IP20
Schutzklasse: III
Zulässige Umgebungstemperatur: 0 °C...+40 °C
Relative Luftfeuchte: 5 - 93 %, nicht kondensierend
Farbe: weiß, ähnlich RAL 9003
Nennspannung: 42 - 42 V DC
Diffusor: semi-opal
Entblendung: LDP (linear-prismatic)
Lichtaustritt: direkt
Ausstrahlungswinkel: 90 °
Unified Glare Rating: ≤ 19
Bemessungsleistung P: 32 W
Lichtstrom (Leuchte): 3290 lm
Lichtausbeute: 102,00 lm/W
Farbtemperatur: 3000 K
Farbwiedergabeindex Ra: > 80
Bemessungslebensdauer L80B50 bei 25 °C: 60000 h
Glühdrahtprüfung nach IEC 60695-2-10: 650 °C
Photobiologische Sicherheit: RG0
Menge: 1,000 Stk

**01.02.02.047**
LED-Leuchte mit opaler Abdeckung (Diffusor)
Steuerungssystem: ON/OFF

Montageart: Einlegen
Montageort: Decke
Abmessungen: Länge 1245 mm x Breite 308 mm x Höhe/Tiefe 91 mm
Einbaumaß: Einbaulänge: 1250 mm x Einbaubreite: 312,5 mm x Einbautiefe: 140 mm
Gewicht: 4400 g
Schutzart: IP20
Schutzklasse: II
Zulässige Umgebungstemperatur: 0 °C...+40 °C
Relative Luftfeuchte: 5 - 93 %, nicht kondensierend
Farbe: weiß, ähnlich RAL 9003
Nennspannung: 230 - 230 V AC / 50 - 50 Hz
Diffusor: semi-opal
Entblendung: LDP (linear-prismatic)
Lichtaustritt: direkt
Ausstrahlungswinkel: 90 °
Unified Glare Rating: ≤ 19
Bemessungsleistung P: 33 W
Lichtstrom (Leuchte): 3460 lm
Lichtausbeute: 104,00 lm/W
Farbtemperatur: 3000 K
Farbwiedergabeindex Ra: > 80
Bemessungslebensdauer L80B50 bei 25 °C: 60000 h
Glühdrahtprüfung nach IEC 60695-2-10: 650 °C
Photobiologische Sicherheit: RG0
Menge: 1,000 Stk

**01.02.02.048**
LED-Leuchte mit prismatischer Abdeckung (Diffusor)
Steuerungssystem: ON/OFF

Montageart: Einlegen
Montageort: Decke
Abmessungen: Länge 593 mm x Breite 593 mm x Höhe/Tiefe 100,6 mm
Einbaumaß: Einbaulänge: 600 mm x Einbaubreite: 600 mm x Einbautiefe: 140 mm
Gewicht: 5000 g
Schutzart: IP20 / IP54 unterhalb der Decke (eingebaut)
Schutzklasse: I
Zulässige Umgebungstemperatur: 0 °C...+40 °C
Relative Luftfeuchte: 5 - 93 %, nicht kondensierend
Farbe: weiß, ähnlich RAL 9003
Nennspannung: 230 - 230 V AC / 50 - 50 Hz
Diffusor: transparent
Entblendung: DDP (micro-prismatic)
Lichtaustritt: direkt
Ausstrahlungswinkel: 90 °
Unified Glare Rating: ≤ 19
Bemessungsleistung P: 31 W
Lichtstrom (Leuchte): 4160 lm
Lichtausbeute: 134,00 lm/W
Farbtemperatur: 4000 K
Farbwiedergabeindex Ra: > 80
Bemessungslebensdauer L80B50 bei 25 °C: 70000 h
Glühdrahtprüfung nach IEC 60695-2-10: 650 °C
Photobiologische Sicherheit: RG0
Menge: 1,000 Stk

**01.02.02.049**
LED-Leuchte mit prismatischer Abdeckung (Diffusor)
Steuerungssystem: ELC (ESYLUX Light Control)

Montageart: Einlegen
Montageort: Decke
Abmessungen: Länge 593 mm x Breite 593 mm x Höhe/Tiefe 82,6 mm
Einbaumaß: Einbaulänge: 600 mm x Einbaubreite: 600 mm x Einbautiefe: 140 mm
Gewicht: 5375 g
Schutzart: IP20 / IP54 unterhalb der Decke (eingebaut)
Schutzklasse: III
Zulässige Umgebungstemperatur: 0 °C...+40 °C
Relative Luftfeuchte: 5 - 93 %, nicht kondensierend
Farbe: weiß, ähnlich RAL 9003
Nennspannung: 42 - 42 V DC
Diffusor: transparent
Entblendung: DDP (micro-prismatic)
Lichtaustritt: direkt
Ausstrahlungswinkel: 90 °
Unified Glare Rating: ≤ 19
Bemessungsleistung P: 32 W
Lichtstrom (Leuchte): 4120 lm
Lichtausbeute: 128,00 lm/W
Farbtemperatur: 4000 K
Farbwiedergabeindex Ra: > 80
Bemessungslebensdauer L80B50 bei 25 °C: 70000 h
Glühdrahtprüfung nach IEC 60695-2-10: 650 °C
Photobiologische Sicherheit: RG0
Menge: 1,000 Stk

**01.02.02.050**
LED-Leuchte mit prismatischer Abdeckung (Diffusor)
Steuerungssystem: ELC (ESYLUX Light Control)

Montageart: Einlegen
Montageort: Decke
Abmessungen: Länge 593 mm x Breite 593 mm x Höhe/Tiefe 82,6 mm
Einbaumaß: Einbaulänge: 600 mm x Einbaubreite: 600 mm x Einbautiefe: 140 mm
Gewicht: 5000 g
Schutzart: IP20
Schutzklasse: III
Zulässige Umgebungstemperatur: 0 °C...+40 °C
Relative Luftfeuchte: 5 - 93 %, nicht kondensierend
Farbe: weiß, ähnlich RAL 9003
Nennspannung: 42 - 42 V DC
Diffusor: transparent
Entblendung: DDP (micro-prismatic)
Lichtaustritt: direkt
Ausstrahlungswinkel: 90 °
Unified Glare Rating: ≤ 19
Bemessungsleistung P: 32 W
Lichtstrom (Leuchte): 4160 lm
Lichtausbeute: 130,00 lm/W
Farbtemperatur: 4000 K
Farbwiedergabeindex Ra: > 80
Bemessungslebensdauer L80B50 bei 25 °C: 70000 h
Glühdrahtprüfung nach IEC 60695-2-10: 650 °C
Photobiologische Sicherheit: RG0
Menge: 1,000 Stk

**01.02.02.051**
LED-Leuchte mit prismatischer Abdeckung (Diffusor)
Steuerungssystem: DALI

Montageart: Einlegen
Montageort: Decke
Abmessungen: Länge 593 mm x Breite 593 mm x Höhe/Tiefe 100,6 mm
Einbaumaß: Einbaulänge: 600 mm x Einbaubreite: 600 mm x Einbautiefe: 140 mm
Gewicht: 5000 g
Schutzart: IP20
Schutzklasse: I
Zulässige Umgebungstemperatur: 0 °C...+40 °C
Relative Luftfeuchte: 5 - 93 %, nicht kondensierend
Farbe: weiß, ähnlich RAL 9003
Nennspannung: 230 - 230 V AC / 50 - 50 Hz
Diffusor: transparent
Entblendung: DDP (micro-prismatic)
Lichtaustritt: direkt
Ausstrahlungswinkel: 90 °
Unified Glare Rating: ≤ 19
Bemessungsleistung P: 31 W
Lichtstrom (Leuchte): 4120 lm
Lichtausbeute: 132,00 lm/W
Farbtemperatur: 4000 K
Farbwiedergabeindex Ra: > 80
Bemessungslebensdauer L80B50 bei 25 °C: 70000 h
Glühdrahtprüfung nach IEC 60695-2-10: 650 °C
Photobiologische Sicherheit: RG0
Menge: 1,000 Stk

**01.02.02.052**
LED-Leuchte mit prismatischer Abdeckung (Diffusor)
Steuerungssystem: ON/OFF

Montageart: Einlegen
Montageort: Decke
Abmessungen: Länge 593 mm x Breite 593 mm x Höhe/Tiefe 100,6 mm
Einbaumaß: Einbaulänge: 600 mm x Einbaubreite: 600 mm x Einbautiefe: 140 mm
Gewicht: 5000 g
Schutzart: IP20
Schutzklasse: I
Zulässige Umgebungstemperatur: 0 °C...+40 °C
Relative Luftfeuchte: 5 - 93 %, nicht kondensierend
Farbe: weiß, ähnlich RAL 9003
Nennspannung: 230 - 230 V AC / 50 - 50 Hz
Diffusor: transparent
Entblendung: DDP (micro-prismatic)
Lichtaustritt: direkt
Ausstrahlungswinkel: 90 °
Unified Glare Rating: ≤ 19
Bemessungsleistung P: 31 W
Lichtstrom (Leuchte): 4120 lm
Lichtausbeute: 132,00 lm/W
Farbtemperatur: 4000 K
Farbwiedergabeindex Ra: > 80
Bemessungslebensdauer L80B50 bei 25 °C: 70000 h
Glühdrahtprüfung nach IEC 60695-2-10: 650 °C
Photobiologische Sicherheit: RG0
Menge: 1,000 Stk

**01.02.02.053**
LED-Leuchte mit opaler Abdeckung (Diffusor)
Steuerungssystem: ELC (ESYLUX Light Control)

Montageart: Einlegen
Montageort: Decke
Abmessungen: Länge 593 mm x Breite 593 mm x Höhe/Tiefe 82,6 mm
Einbaumaß: Einbaulänge: 600 mm x Einbaubreite: 600 mm x Einbautiefe: 140 mm
Gewicht: 5000 g
Schutzart: IP20 / IP54 unterhalb der Decke (eingebaut)
Schutzklasse: III
Zulässige Umgebungstemperatur: 0 °C...+40 °C
Relative Luftfeuchte: 5 - 93 %, nicht kondensierend
Farbe: weiß, ähnlich RAL 9003
Nennspannung: 42 - 42 V DC
Diffusor: opal
Entblendung: DDP (micro-prismatic)
Lichtaustritt: direkt
Ausstrahlungswinkel: 90 °
Unified Glare Rating: ≤ 19
Bemessungsleistung P: 32 W
Lichtstrom (Leuchte): 3460 lm
Lichtausbeute: 108,00 lm/W
Farbtemperatur: 4000 K
Farbwiedergabeindex Ra: > 80
Bemessungslebensdauer L80B50 bei 25 °C: 70000 h
Glühdrahtprüfung nach IEC 60695-2-10: 650 °C
Photobiologische Sicherheit: RG0
Menge: 1,000 Stk

**01.02.02.054**
LED-Leuchte mit opaler Abdeckung (Diffusor)
Steuerungssystem: ON/OFF

Montageart: Einlegen
Montageort: Decke
Abmessungen: Länge 593 mm x Breite 593 mm x Höhe/Tiefe 100,6 mm
Einbaumaß: Einbaulänge: 600 mm x Einbaubreite: 600 mm x Einbautiefe: 140 mm
Gewicht: 5000 g
Schutzart: IP20 / IP54 unterhalb der Decke (eingebaut)
Schutzklasse: I
Zulässige Umgebungstemperatur: 0 °C...+40 °C
Relative Luftfeuchte: 5 - 93 %, nicht kondensierend
Farbe: weiß, ähnlich RAL 9003
Nennspannung: 230 - 230 V AC / 50 - 50 Hz
Diffusor: opal
Entblendung: DDP (micro-prismatic)
Lichtaustritt: direkt
Ausstrahlungswinkel: 90 °
Unified Glare Rating: ≤ 19
Bemessungsleistung P: 31 W
Lichtstrom (Leuchte): 3410 lm
Lichtausbeute: 110,00 lm/W
Farbtemperatur: 4000 K
Farbwiedergabeindex Ra: > 80
Bemessungslebensdauer L80B50 bei 25 °C: 70000 h
Glühdrahtprüfung nach IEC 60695-2-10: 650 °C
Photobiologische Sicherheit: RG0
Menge: 1,000 Stk

**01.02.02.055**
LED-Leuchte mit opaler Abdeckung (Diffusor)
Steuerungssystem: DALI

Montageart: Einlegen
Montageort: Decke
Abmessungen: Länge 593 mm x Breite 593 mm x Höhe/Tiefe 100,6 mm
Einbaumaß: Einbaulänge: 600 mm x Einbaubreite: 600 mm x Einbautiefe: 140 mm
Gewicht: 5000 g
Schutzart: IP20
Schutzklasse: I
Zulässige Umgebungstemperatur: 0 °C...+40 °C
Relative Luftfeuchte: 5 - 93 %, nicht kondensierend
Farbe: weiß, ähnlich RAL 9003
Nennspannung: 230 - 230 V AC / 50 - 50 Hz
Diffusor: opal
Entblendung: DDP (micro-prismatic)
Lichtaustritt: direkt
Ausstrahlungswinkel: 90 °
Unified Glare Rating: ≤ 19
Bemessungsleistung P: 31 W
Lichtstrom (Leuchte): 3410 lm
Lichtausbeute: 110,00 lm/W
Farbtemperatur: 4000 K
Farbwiedergabeindex Ra: > 80
Bemessungslebensdauer L80B50 bei 25 °C: 70000 h
Glühdrahtprüfung nach IEC 60695-2-10: 650 °C
Photobiologische Sicherheit: RG0
Menge: 1,000 Stk

**01.02.02.056**
LED-Leuchte mit opaler Abdeckung (Diffusor)
Steuerungssystem: ON/OFF

Montageart: Einlegen
Montageort: Decke
Abmessungen: Länge 593 mm x Breite 593 mm x Höhe/Tiefe 100,6 mm
Einbaumaß: Einbaulänge: 600 mm x Einbaubreite: 600 mm x Einbautiefe: 140 mm
Gewicht: 2857 g
Schutzart: IP20
Schutzklasse: I
Zulässige Umgebungstemperatur: 0 °C...+40 °C
Relative Luftfeuchte: 5 - 93 %, nicht kondensierend
Farbe: weiß, ähnlich RAL 9003
Nennspannung: 230 - 230 V AC / 50 - 50 Hz
Diffusor: opal
Entblendung: DDP (micro-prismatic)
Lichtaustritt: direkt
Ausstrahlungswinkel: 90 °
Unified Glare Rating: ≤ 19
Bemessungsleistung P: 31 W
Lichtstrom (Leuchte): 3410 lm
Lichtausbeute: 110,00 lm/W
Farbtemperatur: 4000 K
Farbwiedergabeindex Ra: > 80
Bemessungslebensdauer L80B50 bei 25 °C: 70000 h
Glühdrahtprüfung nach IEC 60695-2-10: 650 °C
Photobiologische Sicherheit: RG0
Menge: 1,000 Stk

**01.02.02.057**
LED-Leuchte mit opaler Abdeckung (Diffusor)
Steuerungssystem: DALI

Montageart: Einlegen
Montageort: Decke
Abmessungen: Länge 593 mm x Breite 593 mm x Höhe/Tiefe 100,6 mm
Einbaumaß: Einbaulänge: 600 mm x Einbaubreite: 600 mm x Einbautiefe: 140 mm
Gewicht: 5000 g
Schutzart: IP20
Schutzklasse: I
Zulässige Umgebungstemperatur: 0 °C...+40 °C
Relative Luftfeuchte: 5 - 93 %, nicht kondensierend
Farbe: weiß, ähnlich RAL 9003
Nennspannung: 230 - 230 V AC / 50 - 50 Hz
Diffusor: opal
Entblendung: DDP (micro-prismatic)
Lichtaustritt: direkt
Ausstrahlungswinkel: 90 °
Unified Glare Rating: ≤ 19
Bemessungsleistung P: 31 W
Lichtstrom (Leuchte): 3410 lm
Lichtausbeute: 110,00 lm/W
Farbtemperatur: 4000 K
Farbwiedergabeindex Ra: > 80
Bemessungslebensdauer L80B50 bei 25 °C: 70000 h
Glühdrahtprüfung nach IEC 60695-2-10: 650 °C
Photobiologische Sicherheit: RG0
Menge: 1,000 Stk

**01.02.02.058**
LED-Leuchte mit opaler Abdeckung (Diffusor)
Steuerungssystem: ELC (ESYLUX Light Control)

Montageart: Einlegen
Montageort: Decke
Abmessungen: Länge 593 mm x Breite 593 mm x Höhe/Tiefe 82,6 mm
Einbaumaß: Einbaulänge: 600 mm x Einbaubreite: 600 mm x Einbautiefe: 140 mm
Gewicht: 3900 g
Schutzart: IP20
Schutzklasse: III
Zulässige Umgebungstemperatur: 0 °C...+40 °C
Relative Luftfeuchte: 5 - 93 %, nicht kondensierend
Farbe: weiß, ähnlich RAL 9003
Nennspannung: 42 - 42 V DC
Diffusor: opal
Entblendung: DDP (micro-prismatic)
Lichtaustritt: direkt
Ausstrahlungswinkel: 90 °
Unified Glare Rating: ≤ 19
Bemessungsleistung P: 32 W
Lichtstrom (Leuchte): 3460 lm
Lichtausbeute: 108,00 lm/W
Farbtemperatur: 4000 K
Farbwiedergabeindex Ra: > 80
Bemessungslebensdauer L80B50 bei 25 °C: 70000 h
Glühdrahtprüfung nach IEC 60695-2-10: 650 °C
Photobiologische Sicherheit: RG0
Menge: 1,000 Stk

**01.02.02.059**
LED-Leuchte mit opaler Abdeckung (Diffusor)
Steuerungssystem: ELC (ESYLUX Light Control)

Montageart: Einlegen
Montageort: Decke
Abmessungen: Länge 593 mm x Breite 593 mm x Höhe/Tiefe 82,6 mm
Einbaumaß: Einbaulänge: 600 mm x Einbaubreite: 600 mm x Einbautiefe: 140 mm
Gewicht: 5000 g
Schutzart: IP20
Schutzklasse: III
Zulässige Umgebungstemperatur: 0 °C...+40 °C
Relative Luftfeuchte: 5 - 93 %, nicht kondensierend
Farbe: weiß, ähnlich RAL 9003
Nennspannung: 42 - 42 V DC
Diffusor: opal
Entblendung: DDP (micro-prismatic)
Lichtaustritt: direkt
Ausstrahlungswinkel: 90 °
Unified Glare Rating: ≤ 19
Bemessungsleistung P: 32 W
Lichtstrom (Leuchte): 4370 lm
Lichtausbeute: 136,00 lm/W
Farbtemperatur: 4000 K
Farbwiedergabeindex Ra: > 80
Bemessungslebensdauer L80B50 bei 25 °C: 70000 h
Glühdrahtprüfung nach IEC 60695-2-10: 650 °C
Photobiologische Sicherheit: RG0
Menge: 1,000 Stk

**01.02.02.060**
LED-Leuchte mit prismatischer Abdeckung (Diffusor)
Steuerungssystem: ELC (ESYLUX Light Control)

Montageart: Einlegen
Montageort: Decke
Abmessungen: Länge 593 mm x Breite 593 mm x Höhe/Tiefe 82,6 mm
Einbaumaß: Einbaulänge: 600 mm x Einbaubreite: 600 mm x Einbautiefe: 140 mm
Gewicht: 5000 g
Schutzart: IP20
Schutzklasse: III
Zulässige Umgebungstemperatur: 0 °C...+40 °C
Relative Luftfeuchte: 5 - 93 %, nicht kondensierend
Farbe: weiß, ähnlich RAL 9003
Nennspannung: 42 - 42 V DC
Diffusor: transparent
Entblendung: DDP (micro-prismatic)
Lichtaustritt: direkt
Ausstrahlungswinkel: 90 °
Unified Glare Rating: ≤ 19
Bemessungsleistung P: 32 W
Lichtstrom (Leuchte): 4590 lm
Lichtausbeute: 143,00 lm/W
Farbtemperatur: 4000 K
Farbwiedergabeindex Ra: > 80
Bemessungslebensdauer L80B50 bei 25 °C: 70000 h
Glühdrahtprüfung nach IEC 60695-2-10: 650 °C
Photobiologische Sicherheit: RG0
Menge: 1,000 Stk

**01.02.02.061**
LED-Leuchte mit opaler Abdeckung (Diffusor)
Steuerungssystem: ELC (ESYLUX Light Control)

Montageart: Einlegen
Montageort: Decke
Abmessungen: Länge 593 mm x Breite 593 mm x Höhe/Tiefe 82,6 mm
Einbaumaß: Einbaulänge: 600 mm x Einbaubreite: 600 mm x Einbautiefe: 140 mm
Gewicht: 5000 g
Schutzart: IP20
Schutzklasse: III
Zulässige Umgebungstemperatur: 0 °C...+40 °C
Relative Luftfeuchte: 5 - 93 %, nicht kondensierend
Farbe: weiß, ähnlich RAL 9003
Nennspannung: 42 - 42 V DC
Diffusor: opal
Entblendung: DDP (micro-prismatic)
Lichtaustritt: direkt
Ausstrahlungswinkel: 90 °
Unified Glare Rating: ≤ 19
Bemessungsleistung P: 32 W
Lichtstrom (Leuchte): 3570 lm
Lichtausbeute: 111,00 lm/W
Farbtemperatur: 4000 K
Farbwiedergabeindex Ra: > 90
Bemessungslebensdauer L80B50 bei 25 °C: 70000 h
Glühdrahtprüfung nach IEC 60695-2-10: 650 °C
Photobiologische Sicherheit: RG0
Menge: 1,000 Stk

**01.02.02.062**
LED-Leuchte mit prismatischer Abdeckung (Diffusor)
Steuerungssystem: ON/OFF

Montageart: Einlegen
Montageort: Decke
Abmessungen: Länge 618 mm x Breite 618 mm x Höhe/Tiefe 100,6 mm
Einbaumaß: Einbaulänge: 625 mm x Einbaubreite: 625 mm x Einbautiefe: 140 mm
Gewicht: 5000 g
Schutzart: IP20 / IP54 unterhalb der Decke (eingebaut)
Schutzklasse: I
Zulässige Umgebungstemperatur: 0 °C...+40 °C
Relative Luftfeuchte: 5 - 93 %, nicht kondensierend
Farbe: weiß, ähnlich RAL 9003
Nennspannung: 230 - 230 V AC / 50 - 50 Hz
Diffusor: transparent
Entblendung: DDP (micro-prismatic)
Lichtaustritt: direkt
Ausstrahlungswinkel: 90 °
Unified Glare Rating: ≤ 19
Bemessungsleistung P: 31 W
Lichtstrom (Leuchte): 4120 lm
Lichtausbeute: 132,00 lm/W
Farbtemperatur: 4000 K
Farbwiedergabeindex Ra: > 80
Bemessungslebensdauer L80B50 bei 25 °C: 70000 h
Glühdrahtprüfung nach IEC 60695-2-10: 650 °C
Photobiologische Sicherheit: RG0
Menge: 1,000 Stk

**01.02.02.063**
LED-Leuchte mit prismatischer Abdeckung (Diffusor)
Steuerungssystem: ELC (ESYLUX Light Control)

Montageart: Einlegen
Montageort: Decke
Abmessungen: Länge 618 mm x Breite 618 mm x Höhe/Tiefe 82,6 mm
Einbaumaß: Einbaulänge: 625 mm x Einbaubreite: 625 mm x Einbautiefe: 140 mm
Gewicht: 5000 g
Schutzart: IP20 / IP54 unterhalb der Decke (eingebaut)
Schutzklasse: III
Zulässige Umgebungstemperatur: 0 °C...+40 °C
Relative Luftfeuchte: 5 - 93 %, nicht kondensierend
Farbe: weiß, ähnlich RAL 9003
Nennspannung: 42 - 42 V DC
Diffusor: transparent
Entblendung: DDP (micro-prismatic)
Lichtaustritt: direkt
Ausstrahlungswinkel: 90 °
Unified Glare Rating: ≤ 19
Bemessungsleistung P: 32 W
Lichtstrom (Leuchte): 4160 lm
Lichtausbeute: 130,00 lm/W
Farbtemperatur: 4000 K
Farbwiedergabeindex Ra: > 80
Bemessungslebensdauer L80B50 bei 25 °C: 70000 h
Glühdrahtprüfung nach IEC 60695-2-10: 650 °C
Photobiologische Sicherheit: RG0
Menge: 1,000 Stk

**01.02.02.064**
LED-Leuchte mit prismatischer Abdeckung (Diffusor)
Steuerungssystem: DALI

Montageart: Einlegen
Montageort: Decke
Abmessungen: Länge 618 mm x Breite 618 mm x Höhe/Tiefe 100,6 mm
Einbaumaß: Einbaulänge: 625 mm x Einbaubreite: 625 mm x Einbautiefe: 140 mm
Gewicht: 5000 g
Schutzart: IP20
Schutzklasse: I
Zulässige Umgebungstemperatur: 0 °C...+40 °C
Relative Luftfeuchte: 5 - 93 %, nicht kondensierend
Farbe: weiß, ähnlich RAL 9003
Nennspannung: 230 - 230 V AC / 50 - 50 Hz
Diffusor: transparent
Entblendung: DDP (micro-prismatic)
Lichtaustritt: direkt
Ausstrahlungswinkel: 90 °
Unified Glare Rating: ≤ 19
Bemessungsleistung P: 31 W
Lichtstrom (Leuchte): 4120 lm
Lichtausbeute: 132,00 lm/W
Farbtemperatur: 4000 K
Farbwiedergabeindex Ra: > 80
Bemessungslebensdauer L80B50 bei 25 °C: 70000 h
Glühdrahtprüfung nach IEC 60695-2-10: 650 °C
Photobiologische Sicherheit: RG0
Menge: 1,000 Stk

**01.02.02.065**
LED-Leuchte mit prismatischer Abdeckung (Diffusor)
Steuerungssystem: ON/OFF

Montageart: Einlegen
Montageort: Decke
Abmessungen: Länge 618 mm x Breite 618 mm x Höhe/Tiefe 100,6 mm
Einbaumaß: Einbaulänge: 625 mm x Einbaubreite: 625 mm x Einbautiefe: 140 mm
Gewicht: 5375 g
Schutzart: IP20
Schutzklasse: I
Zulässige Umgebungstemperatur: 0 °C...+40 °C
Relative Luftfeuchte: 5 - 93 %, nicht kondensierend
Farbe: weiß, ähnlich RAL 9003
Nennspannung: 230 - 230 V AC / 50 - 50 Hz
Diffusor: transparent
Entblendung: DDP (micro-prismatic)
Lichtaustritt: direkt
Ausstrahlungswinkel: 90 °
Unified Glare Rating: ≤ 19
Bemessungsleistung P: 31 W
Lichtstrom (Leuchte): 4120 lm
Lichtausbeute: 132,00 lm/W
Farbtemperatur: 4000 K
Farbwiedergabeindex Ra: > 80
Bemessungslebensdauer L80B50 bei 25 °C: 70000 h
Glühdrahtprüfung nach IEC 60695-2-10: 650 °C
Photobiologische Sicherheit: RG0
Menge: 1,000 Stk

**01.02.02.066**
LED-Leuchte mit prismatischer Abdeckung (Diffusor)
Steuerungssystem: ON/OFF

Montageart: Einlegen
Montageort: Decke
Abmessungen: Länge 618 mm x Breite 618 mm x Höhe/Tiefe 100,6 mm
Einbaumaß: Einbaulänge: 625 mm x Einbaubreite: 625 mm x Einbautiefe: 140 mm
Gewicht: 5000 g
Schutzart: IP20
Schutzklasse: I
Zulässige Umgebungstemperatur: 0 °C...+40 °C
Relative Luftfeuchte: 5 - 93 %, nicht kondensierend
Farbe: weiß, ähnlich RAL 9003
Nennspannung: 230 - 230 V AC / 50 - 50 Hz
Diffusor: transparent
Entblendung: DDP (micro-prismatic)
Lichtaustritt: direkt
Ausstrahlungswinkel: 90 °
Unified Glare Rating: ≤ 19
Bemessungsleistung P: 31 W
Lichtstrom (Leuchte): 4120 lm
Lichtausbeute: 132,00 lm/W
Farbtemperatur: 4000 K
Farbwiedergabeindex Ra: > 80
Bemessungslebensdauer L80B50 bei 25 °C: 70000 h
Glühdrahtprüfung nach IEC 60695-2-10: 650 °C
Photobiologische Sicherheit: RG0
Menge: 1,000 Stk

**01.02.02.067**
LED-Leuchte mit prismatischer Abdeckung (Diffusor)
Steuerungssystem: ELC (ESYLUX Light Control)

Montageart: Einlegen
Montageort: Decke
Abmessungen: Länge 618 mm x Breite 618 mm x Höhe/Tiefe 82,6 mm
Einbaumaß: Einbaulänge: 625 mm x Einbaubreite: 625 mm x Einbautiefe: 140 mm
Gewicht: 3795 g
Schutzart: IP20
Schutzklasse: III
Zulässige Umgebungstemperatur: 0 °C...+40 °C
Relative Luftfeuchte: 5 - 93 %, nicht kondensierend
Farbe: weiß, ähnlich RAL 9003
Nennspannung: 42 - 42 V DC
Diffusor: transparent
Entblendung: DDP (micro-prismatic)
Lichtaustritt: direkt
Ausstrahlungswinkel: 90 °
Unified Glare Rating: ≤ 19
Bemessungsleistung P: 32 W
Lichtstrom (Leuchte): 4160 lm
Lichtausbeute: 130,00 lm/W
Farbtemperatur: 4000 K
Farbwiedergabeindex Ra: > 80
Bemessungslebensdauer L80B50 bei 25 °C: 70000 h
Glühdrahtprüfung nach IEC 60695-2-10: 650 °C
Photobiologische Sicherheit: RG0
Menge: 1,000 Stk

**01.02.02.068**
LED-Leuchte mit opaler Abdeckung (Diffusor)
Steuerungssystem: ON/OFF

Montageart: Einlegen
Montageort: Decke
Abmessungen: Länge 618 mm x Breite 618 mm x Höhe/Tiefe 100,6 mm
Einbaumaß: Einbaulänge: 625 mm x Einbaubreite: 625 mm x Einbautiefe: 140 mm
Gewicht: 4440 g
Schutzart: IP20
Schutzklasse: I
Zulässige Umgebungstemperatur: 0 °C...+40 °C
Relative Luftfeuchte: 5 - 93 %, nicht kondensierend
Farbe: weiß, ähnlich RAL 9003
Nennspannung: 230 - 230 V AC / 50 - 50 Hz
Diffusor: opal
Entblendung: DDP (micro-prismatic)
Lichtaustritt: direkt
Ausstrahlungswinkel: 90 °
Unified Glare Rating: ≤ 19
Bemessungsleistung P: 31 W
Lichtstrom (Leuchte): 3410 lm
Lichtausbeute: 110,00 lm/W
Farbtemperatur: 4000 K
Farbwiedergabeindex Ra: > 80
Bemessungslebensdauer L80B50 bei 25 °C: 70000 h
Glühdrahtprüfung nach IEC 60695-2-10: 650 °C
Photobiologische Sicherheit: RG0
Menge: 1,000 Stk

**01.02.02.069**
LED-Leuchte mit opaler Abdeckung (Diffusor)
Steuerungssystem: ELC (ESYLUX Light Control)

Montageart: Einlegen
Montageort: Decke
Abmessungen: Länge 618 mm x Breite 618 mm x Höhe/Tiefe 82,6 mm
Einbaumaß: Einbaulänge: 625 mm x Einbaubreite: 625 mm x Einbautiefe: 140 mm
Gewicht: 4140 g
Schutzart: IP20
Schutzklasse: III
Zulässige Umgebungstemperatur: 0 °C...+40 °C
Relative Luftfeuchte: 5 - 93 %, nicht kondensierend
Farbe: weiß, ähnlich RAL 9003
Nennspannung: 42 - 42 V DC
Diffusor: opal
Entblendung: DDP (micro-prismatic)
Lichtaustritt: direkt
Ausstrahlungswinkel: 90 °
Unified Glare Rating: ≤ 19
Bemessungsleistung P: 32 W
Lichtstrom (Leuchte): 3460 lm
Lichtausbeute: 108,00 lm/W
Farbtemperatur: 4000 K
Farbwiedergabeindex Ra: > 80
Bemessungslebensdauer L80B50 bei 25 °C: 70000 h
Glühdrahtprüfung nach IEC 60695-2-10: 650 °C
Photobiologische Sicherheit: RG0
Menge: 1,000 Stk

**01.02.02.070**
LED-Leuchte mit opaler Abdeckung (Diffusor)
Steuerungssystem: ON/OFF

Montageart: Einlegen
Montageort: Decke
Abmessungen: Länge 618 mm x Breite 618 mm x Höhe/Tiefe 100,6 mm
Einbaumaß: Einbaulänge: 625 mm x Einbaubreite: 625 mm x Einbautiefe: 140 mm
Gewicht: 5000 g
Schutzart: IP20 / IP54 unterhalb der Decke (eingebaut)
Schutzklasse: I
Zulässige Umgebungstemperatur: 0 °C...+40 °C
Relative Luftfeuchte: 5 - 93 %, nicht kondensierend
Farbe: weiß, ähnlich RAL 9003
Nennspannung: 230 - 230 V AC / 50 - 50 Hz
Diffusor: opal
Entblendung: DDP (micro-prismatic)
Lichtaustritt: direkt
Ausstrahlungswinkel: 90 °
Unified Glare Rating: ≤ 19
Bemessungsleistung P: 31 W
Lichtstrom (Leuchte): 3410 lm
Lichtausbeute: 110,00 lm/W
Farbtemperatur: 4000 K
Farbwiedergabeindex Ra: > 80
Bemessungslebensdauer L80B50 bei 25 °C: 70000 h
Glühdrahtprüfung nach IEC 60695-2-10: 650 °C
Photobiologische Sicherheit: RG0
Menge: 1,000 Stk

**01.02.02.071**
LED-Leuchte mit opaler Abdeckung (Diffusor)
Steuerungssystem: ELC (ESYLUX Light Control)

Montageart: Einlegen
Montageort: Decke
Abmessungen: Länge 618 mm x Breite 618 mm x Höhe/Tiefe 82,6 mm
Einbaumaß: Einbaulänge: 625 mm x Einbaubreite: 625 mm x Einbautiefe: 140 mm
Gewicht: 5060 g
Schutzart: IP20 / IP54 unterhalb der Decke (eingebaut)
Schutzklasse: III
Zulässige Umgebungstemperatur: 0 °C...+40 °C
Relative Luftfeuchte: 5 - 93 %, nicht kondensierend
Farbe: weiß, ähnlich RAL 9003
Nennspannung: 42 - 42 V DC
Diffusor: opal
Entblendung: DDP (micro-prismatic)
Lichtaustritt: direkt
Ausstrahlungswinkel: 90 °
Unified Glare Rating: ≤ 19
Bemessungsleistung P: 32 W
Lichtstrom (Leuchte): 3460 lm
Lichtausbeute: 108,00 lm/W
Farbtemperatur: 4000 K
Farbwiedergabeindex Ra: > 80
Bemessungslebensdauer L80B50 bei 25 °C: 70000 h
Glühdrahtprüfung nach IEC 60695-2-10: 650 °C
Photobiologische Sicherheit: RG0
Menge: 1,000 Stk

**01.02.02.072**
LED-Leuchte mit opaler Abdeckung (Diffusor)
Steuerungssystem: DALI

Montageart: Einlegen
Montageort: Decke
Abmessungen: Länge 618 mm x Breite 618 mm x Höhe/Tiefe 100,6 mm
Einbaumaß: Einbaulänge: 625 mm x Einbaubreite: 625 mm x Einbautiefe: 140 mm
Gewicht: 5000 g
Schutzart: IP20
Schutzklasse: I
Zulässige Umgebungstemperatur: 0 °C...+40 °C
Relative Luftfeuchte: 5 - 93 %, nicht kondensierend
Farbe: weiß, ähnlich RAL 9003
Nennspannung: 230 - 230 V AC / 50 - 50 Hz
Diffusor: opal
Entblendung: DDP (micro-prismatic)
Lichtaustritt: direkt
Ausstrahlungswinkel: 90 °
Unified Glare Rating: ≤ 19
Bemessungsleistung P: 31 W
Lichtstrom (Leuchte): 3410 lm
Lichtausbeute: 110,00 lm/W
Farbtemperatur: 4000 K
Farbwiedergabeindex Ra: > 80
Bemessungslebensdauer L80B50 bei 25 °C: 70000 h
Glühdrahtprüfung nach IEC 60695-2-10: 650 °C
Photobiologische Sicherheit: RG0
Menge: 1,000 Stk

**01.02.02.073**
LED-Leuchte mit prismatischer Abdeckung (Diffusor)
Steuerungssystem: ELC (ESYLUX Light Control)

Montageart: Einlegen
Montageort: Decke
Abmessungen: Länge 618 mm x Breite 618 mm x Höhe/Tiefe 82,6 mm
Einbaumaß: Einbaulänge: 625 mm x Einbaubreite: 625 mm x Einbautiefe: 140 mm
Gewicht: 5000 g
Schutzart: IP20
Schutzklasse: III
Zulässige Umgebungstemperatur: 0 °C...+40 °C
Relative Luftfeuchte: 5 - 93 %, nicht kondensierend
Farbe: weiß, ähnlich RAL 9003
Nennspannung: 42 - 42 V DC
Diffusor: transparent
Entblendung: DDP (micro-prismatic)
Lichtaustritt: direkt
Ausstrahlungswinkel: 90 °
Unified Glare Rating: ≤ 19
Bemessungsleistung P: 32 W
Lichtstrom (Leuchte): 4590 lm
Lichtausbeute: 143,00 lm/W
Farbtemperatur: 4000 K
Farbwiedergabeindex Ra: > 80
Bemessungslebensdauer L80B50 bei 25 °C: 70000 h
Glühdrahtprüfung nach IEC 60695-2-10: 650 °C
Photobiologische Sicherheit: RG0
Menge: 1,000 Stk

**01.02.02.074**
LED-Leuchte mit prismatischer Abdeckung (Diffusor)
Steuerungssystem: DALI

Montageart: Einlegen
Montageort: Decke
Abmessungen: Länge 1195 mm x Breite 296 mm x Höhe/Tiefe 91 mm
Einbaumaß: Einbaulänge: 1200 mm x Einbaubreite: 300 mm x Einbautiefe: 140 mm
Gewicht: 4150 g
Schutzart: IP20
Schutzklasse: II
Zulässige Umgebungstemperatur: 0 °C...+40 °C
Relative Luftfeuchte: 5 - 93 %, nicht kondensierend
Farbe: weiß, ähnlich RAL 9003
Nennspannung: 230 - 230 V AC / 50 - 50 Hz
Diffusor: transparent
Entblendung: LDP (linear-prismatic)
Lichtaustritt: direkt
Ausstrahlungswinkel: 90 °
Unified Glare Rating: ≤ 19
Bemessungsleistung P: 33 W
Lichtstrom (Leuchte): 4240 lm
Lichtausbeute: 128,00 lm/W
Farbtemperatur: 4000 K
Farbwiedergabeindex Ra: > 80
Bemessungslebensdauer L80B50 bei 25 °C: 60000 h
Glühdrahtprüfung nach IEC 60695-2-10: 650 °C
Photobiologische Sicherheit: RG0
Menge: 1,000 Stk

**01.02.02.075**
LED-Leuchte mit prismatischer Abdeckung (Diffusor)
Steuerungssystem: ON/OFF

Montageart: Einlegen
Montageort: Decke
Abmessungen: Länge 1195 mm x Breite 296 mm x Höhe/Tiefe 91 mm
Einbaumaß: Einbaulänge: 1200 mm x Einbaubreite: 300 mm x Einbautiefe: 140 mm
Gewicht: 4125 g
Schutzart: IP20
Schutzklasse: II
Zulässige Umgebungstemperatur: 0 °C...+40 °C
Relative Luftfeuchte: 5 - 93 %, nicht kondensierend
Farbe: weiß, ähnlich RAL 9003
Nennspannung: 230 - 230 V AC / 50 - 50 Hz
Diffusor: transparent
Entblendung: LDP (linear-prismatic)
Lichtaustritt: direkt
Ausstrahlungswinkel: 90 °
Unified Glare Rating: ≤ 19
Bemessungsleistung P: 33 W
Lichtstrom (Leuchte): 4240 lm
Lichtausbeute: 128,00 lm/W
Farbtemperatur: 4000 K
Farbwiedergabeindex Ra: > 80
Bemessungslebensdauer L80B50 bei 25 °C: 60000 h
Glühdrahtprüfung nach IEC 60695-2-10: 650 °C
Photobiologische Sicherheit: RG0
Menge: 1,000 Stk

**01.02.02.076**
LED-Leuchte mit prismatischer Abdeckung (Diffusor)
Steuerungssystem: ELC (ESYLUX Light Control)

Montageart: Einlegen
Montageort: Decke
Abmessungen: Länge 1195 mm x Breite 296 mm x Höhe/Tiefe 91 mm
Einbaumaß: Einbaulänge: 1200 mm x Einbaubreite: 300 mm x Einbautiefe: 140 mm
Gewicht: 4400 g
Schutzart: IP20
Schutzklasse: III
Zulässige Umgebungstemperatur: 0 °C...+40 °C
Relative Luftfeuchte: 5 - 93 %, nicht kondensierend
Farbe: weiß, ähnlich RAL 9003
Nennspannung: 42 - 42 V DC
Diffusor: transparent
Entblendung: LDP (linear-prismatic)
Lichtaustritt: direkt
Ausstrahlungswinkel: 90 °
Unified Glare Rating: ≤ 19
Bemessungsleistung P: 32 W
Lichtstrom (Leuchte): 4060 lm
Lichtausbeute: 126,00 lm/W
Farbtemperatur: 4000 K
Farbwiedergabeindex Ra: > 80
Bemessungslebensdauer L80B50 bei 25 °C: 60000 h
Glühdrahtprüfung nach IEC 60695-2-10: 650 °C
Photobiologische Sicherheit: RG0
Erfassungswinkel: 360°
Erfassungsreichweite quer: Ø 8 m
Erfassungsreichweite frontal: Ø 6 m
Erfassungsreichweite Präsenzbereich: Ø 4 m
Erfassungsbereich: bis zu 50 m²
Menge: 1,000 Stk

**01.02.02.077**
LED-Leuchte mit opaler Abdeckung (Diffusor)
Steuerungssystem: ELC (ESYLUX Light Control)

Montageart: Einlegen
Montageort: Decke
Abmessungen: Länge 1195 mm x Breite 296 mm x Höhe/Tiefe 91 mm
Einbaumaß: Einbaulänge: 1200 mm x Einbaubreite: 300 mm x Einbautiefe: 140 mm
Gewicht: 4400 g
Schutzart: IP20
Schutzklasse: III
Zulässige Umgebungstemperatur: 0 °C...+40 °C
Relative Luftfeuchte: 5 - 93 %, nicht kondensierend
Farbe: weiß, ähnlich RAL 9003
Nennspannung: 42 - 42 V DC
Diffusor: semi-opal
Entblendung: LDP (linear-prismatic)
Lichtaustritt: direkt
Ausstrahlungswinkel: 90 °
Unified Glare Rating: ≤ 19
Bemessungsleistung P: 32 W
Lichtstrom (Leuchte): 3420 lm
Lichtausbeute: 106,00 lm/W
Farbtemperatur: 4000 K
Farbwiedergabeindex Ra: > 80
Bemessungslebensdauer L80B50 bei 25 °C: 60000 h
Glühdrahtprüfung nach IEC 60695-2-10: 650 °C
Photobiologische Sicherheit: RG0
Menge: 1,000 Stk

**01.02.02.078**
LED-Leuchte mit opaler Abdeckung (Diffusor)
Steuerungssystem: ON/OFF

Montageart: Einlegen
Montageort: Decke
Abmessungen: Länge 1195 mm x Breite 296 mm x Höhe/Tiefe 110 mm
Einbaumaß: Einbaulänge: 1200 mm x Einbaubreite: 300 mm x Einbautiefe: 140 mm
Gewicht: 4400 g
Schutzart: IP20
Schutzklasse: I
Zulässige Umgebungstemperatur: 0 °C...+40 °C
Relative Luftfeuchte: 5 - 93 %, nicht kondensierend
Farbe: weiß, ähnlich RAL 9003
Nennspannung: 230 - 230 V AC / 50 - 50 Hz
Diffusor: semi-opal
Entblendung: LDP (linear-prismatic)
Lichtaustritt: direkt
Ausstrahlungswinkel: 90 °
Unified Glare Rating: ≤ 19
Bemessungsleistung P: 33 W
Lichtstrom (Leuchte): 3590 lm
Lichtausbeute: 108,00 lm/W
Farbtemperatur: 4000 K
Farbwiedergabeindex Ra: > 80
Bemessungslebensdauer L80B50 bei 25 °C: 60000 h
Glühdrahtprüfung nach IEC 60695-2-10: 650 °C
Photobiologische Sicherheit: RG0
Erfassungswinkel: 360°
Erfassungsreichweite quer: Ø 8 m
Erfassungsreichweite frontal: Ø 6 m
Erfassungsreichweite Präsenzbereich: Ø 4 m
Erfassungsbereich: bis zu 50 m²
Menge: 1,000 Stk

**01.02.02.079**
LED-Leuchte mit prismatischer Abdeckung (Diffusor)
Steuerungssystem: ELC (ESYLUX Light Control)

Montageart: Einlegen
Montageort: Decke
Abmessungen: Länge 1195 mm x Breite 296 mm x Höhe/Tiefe 91 mm
Einbaumaß: Einbaulänge: 1200 mm x Einbaubreite: 300 mm x Einbautiefe: 140 mm
Gewicht: 3915 g
Schutzart: IP20
Schutzklasse: III
Zulässige Umgebungstemperatur: 0 °C...+40 °C
Relative Luftfeuchte: 5 - 93 %, nicht kondensierend
Farbe: weiß, ähnlich RAL 9003
Nennspannung: 42 - 42 V DC
Diffusor: transparent
Entblendung: LDP (linear-prismatic)
Lichtaustritt: direkt
Ausstrahlungswinkel: 90 °
Unified Glare Rating: ≤ 19
Bemessungsleistung P: 32 W
Lichtstrom (Leuchte): 4060 lm
Lichtausbeute: 126,00 lm/W
Farbtemperatur: 4000 K
Farbwiedergabeindex Ra: > 80
Bemessungslebensdauer L80B50 bei 25 °C: 60000 h
Glühdrahtprüfung nach IEC 60695-2-10: 650 °C
Photobiologische Sicherheit: RG0
Menge: 1,000 Stk

**01.02.02.080**
LED-Leuchte mit opaler Abdeckung (Diffusor)
Steuerungssystem: ON/OFF

Montageart: Einlegen
Montageort: Decke
Abmessungen: Länge 1195 mm x Breite 296 mm x Höhe/Tiefe 91 mm
Einbaumaß: Einbaulänge: 1200 mm x Einbaubreite: 300 mm x Einbautiefe: 140 mm
Gewicht: 4698 g
Schutzart: IP20
Schutzklasse: II
Zulässige Umgebungstemperatur: 0 °C...+40 °C
Relative Luftfeuchte: 5 - 93 %, nicht kondensierend
Farbe: weiß, ähnlich RAL 9003
Nennspannung: 230 - 230 V AC / 50 - 50 Hz
Diffusor: semi-opal
Entblendung: LDP (linear-prismatic)
Lichtaustritt: direkt
Ausstrahlungswinkel: 90 °
Unified Glare Rating: ≤ 19
Bemessungsleistung P: 33 W
Lichtstrom (Leuchte): 3590 lm
Lichtausbeute: 108,00 lm/W
Farbtemperatur: 4000 K
Farbwiedergabeindex Ra: > 80
Bemessungslebensdauer L80B50 bei 25 °C: 60000 h
Glühdrahtprüfung nach IEC 60695-2-10: 650 °C
Photobiologische Sicherheit: RG0
Menge: 1,000 Stk

**01.02.02.081**
LED-Leuchte mit opaler Abdeckung (Diffusor)
Steuerungssystem: DALI

Montageart: Einlegen
Montageort: Decke
Abmessungen: Länge 1195 mm x Breite 296 mm x Höhe/Tiefe 91 mm
Einbaumaß: Einbaulänge: 1200 mm x Einbaubreite: 300 mm x Einbautiefe: 140 mm
Gewicht: 4805 g
Schutzart: IP20
Schutzklasse: II
Zulässige Umgebungstemperatur: 0 °C...+40 °C
Relative Luftfeuchte: 5 - 93 %, nicht kondensierend
Farbe: weiß, ähnlich RAL 9003
Nennspannung: 230 - 230 V AC / 50 - 50 Hz
Diffusor: semi-opal
Entblendung: LDP (linear-prismatic)
Lichtaustritt: direkt
Ausstrahlungswinkel: 90 °
Unified Glare Rating: ≤ 19
Bemessungsleistung P: 33 W
Lichtstrom (Leuchte): 3590 lm
Lichtausbeute: 108,00 lm/W
Farbtemperatur: 4000 K
Farbwiedergabeindex Ra: > 80
Bemessungslebensdauer L80B50 bei 25 °C: 60000 h
Glühdrahtprüfung nach IEC 60695-2-10: 650 °C
Photobiologische Sicherheit: RG0
Menge: 1,000 Stk

**01.02.02.082**
LED-Leuchte mit prismatischer Abdeckung (Diffusor)
Steuerungssystem: ON/OFF

Montageart: Einlegen
Montageort: Decke
Abmessungen: Länge 1245 mm x Breite 308 mm x Höhe/Tiefe 91 mm
Einbaumaß: Einbaulänge: 1250 mm x Einbaubreite: 312,5 mm x Einbautiefe: 140 mm
Gewicht: 4400 g
Schutzart: IP20
Schutzklasse: II
Zulässige Umgebungstemperatur: 0 °C...+40 °C
Relative Luftfeuchte: 5 - 93 %, nicht kondensierend
Farbe: weiß, ähnlich RAL 9003
Nennspannung: 230 - 230 V AC / 50 - 50 Hz
Diffusor: transparent
Entblendung: LDP (linear-prismatic)
Lichtaustritt: direkt
Ausstrahlungswinkel: 90 °
Unified Glare Rating: ≤ 19
Bemessungsleistung P: 33 W
Lichtstrom (Leuchte): 4240 lm
Lichtausbeute: 128,00 lm/W
Farbtemperatur: 4000 K
Farbwiedergabeindex Ra: > 80
Bemessungslebensdauer L80B50 bei 25 °C: 60000 h
Glühdrahtprüfung nach IEC 60695-2-10: 650 °C
Photobiologische Sicherheit: RG0
Menge: 1,000 Stk

**01.02.02.083**
LED-Leuchte mit opaler Abdeckung (Diffusor)
Steuerungssystem: ON/OFF

Montageart: Einlegen
Montageort: Decke
Abmessungen: Länge 1245 mm x Breite 308 mm x Höhe/Tiefe 91 mm
Einbaumaß: Einbaulänge: 1250 mm x Einbaubreite: 312,5 mm x Einbautiefe: 140 mm
Gewicht: 4400 g
Schutzart: IP20
Schutzklasse: II
Zulässige Umgebungstemperatur: 0 °C...+40 °C
Relative Luftfeuchte: 5 - 93 %, nicht kondensierend
Farbe: weiß, ähnlich RAL 9003
Nennspannung: 230 - 230 V AC / 50 - 50 Hz
Diffusor: semi-opal
Entblendung: LDP (linear-prismatic)
Lichtaustritt: direkt
Ausstrahlungswinkel: 90 °
Unified Glare Rating: ≤ 19
Bemessungsleistung P: 33 W
Lichtstrom (Leuchte): 3590 lm
Lichtausbeute: 108,00 lm/W
Farbtemperatur: 4000 K
Farbwiedergabeindex Ra: > 80
Bemessungslebensdauer L80B50 bei 25 °C: 60000 h
Glühdrahtprüfung nach IEC 60695-2-10: 650 °C
Photobiologische Sicherheit: RG0
Menge: 1,000 Stk

**01.02.02.084**
LED-Leuchte mit prismatischer Abdeckung (Diffusor)
Steuerungssystem: ELC (ESYLUX Light Control)

Montageart: Einlegen
Montageort: Decke
Abmessungen: Länge 1245 mm x Breite 308 mm x Höhe/Tiefe 91 mm
Einbaumaß: Einbaulänge: 1250 mm x Einbaubreite: 312,5 mm x Einbautiefe: 140 mm
Gewicht: 4400 g
Schutzart: IP20
Schutzklasse: III
Zulässige Umgebungstemperatur: 0 °C...+40 °C
Relative Luftfeuchte: 5 - 93 %, nicht kondensierend
Farbe: weiß, ähnlich RAL 9003
Nennspannung: 42 - 42 V DC
Diffusor: transparent
Entblendung: LDP (linear-prismatic)
Lichtaustritt: direkt
Ausstrahlungswinkel: 90 °
Unified Glare Rating: ≤ 19
Bemessungsleistung P: 32 W
Lichtstrom (Leuchte): 4060 lm
Lichtausbeute: 126,00 lm/W
Farbtemperatur: 4000 K
Farbwiedergabeindex Ra: > 80
Bemessungslebensdauer L80B50 bei 25 °C: 60000 h
Glühdrahtprüfung nach IEC 60695-2-10: 650 °C
Photobiologische Sicherheit: RG0
Menge: 1,000 Stk

**01.02.02.085**
LED-Leuchte mit opaler Abdeckung (Diffusor)
Steuerungssystem: ELC (ESYLUX Light Control)

Montageart: Einlegen
Montageort: Decke
Abmessungen: Länge 1245 mm x Breite 308 mm x Höhe/Tiefe 91 mm
Einbaumaß: Einbaulänge: 1250 mm x Einbaubreite: 312,5 mm x Einbautiefe: 140 mm
Gewicht: 4220 g
Schutzart: IP20
Schutzklasse: III
Zulässige Umgebungstemperatur: 0 °C...+40 °C
Relative Luftfeuchte: 5 - 93 %, nicht kondensierend
Farbe: weiß, ähnlich RAL 9003
Nennspannung: 42 - 42 V DC
Diffusor: semi-opal
Entblendung: LDP (linear-prismatic)
Lichtaustritt: direkt
Ausstrahlungswinkel: 90 °
Unified Glare Rating: ≤ 19
Bemessungsleistung P: 32 W
Lichtstrom (Leuchte): 3420 lm
Lichtausbeute: 106,00 lm/W
Farbtemperatur: 4000 K
Farbwiedergabeindex Ra: > 80
Bemessungslebensdauer L80B50 bei 25 °C: 60000 h
Glühdrahtprüfung nach IEC 60695-2-10: 650 °C
Photobiologische Sicherheit: RG0
Menge: 1,000 Stk

**01.02.02.086**
LED-Leuchte mit opaler Abdeckung (Diffusor)
Steuerungssystem: ELC (ESYLUX Light Control)

Montageart: Einlegen
Montageort: Decke
Abmessungen: Länge 1245 mm x Breite 308 mm x Höhe/Tiefe 91 mm
Einbaumaß: Einbaulänge: 1250 mm x Einbaubreite: 312,5 mm x Einbautiefe: 140 mm
Gewicht: 4400 g
Schutzart: IP20
Schutzklasse: III
Zulässige Umgebungstemperatur: 0 °C...+40 °C
Relative Luftfeuchte: 5 - 93 %, nicht kondensierend
Farbe: weiß, ähnlich RAL 9003
Nennspannung: 42 - 42 V DC
Diffusor: semi-opal
Entblendung: LDP (linear-prismatic)
Lichtaustritt: direkt
Ausstrahlungswinkel: 90 °
Unified Glare Rating: ≤ 19
Bemessungsleistung P: 32 W
Lichtstrom (Leuchte): 3420 lm
Lichtausbeute: 106,00 lm/W
Farbtemperatur: 4000 K
Farbwiedergabeindex Ra: > 80
Bemessungslebensdauer L80B50 bei 25 °C: 60000 h
Glühdrahtprüfung nach IEC 60695-2-10: 650 °C
Photobiologische Sicherheit: RG0
Erfassungswinkel: 360°
Erfassungsreichweite quer: Ø 8 m
Erfassungsreichweite frontal: Ø 6 m
Erfassungsreichweite Präsenzbereich: Ø 4 m
Erfassungsbereich: bis zu 50 m²
Menge: 1,000 Stk

**01.02.02.087**
LED-Leuchte mit opaler Abdeckung (Diffusor)
Steuerungssystem: ON/OFF

Montageart: Einlegen
Montageort: Decke
Abmessungen: Länge 593 mm x Breite 593 mm x Höhe/Tiefe 100,6 mm
Einbaumaß: Einbaulänge: 600 mm x Einbaubreite: 600 mm x Einbautiefe: 140 mm
Gewicht: 5070 g
Schutzart: IP20
Schutzklasse: I
Zulässige Umgebungstemperatur: 0 °C...+40 °C
Relative Luftfeuchte: 5 - 93 %, nicht kondensierend
Farbe: weiß, ähnlich RAL 9003
Nennspannung: 230 - 230 V AC / 50 - 50 Hz
Diffusor: opal
Entblendung: DDP (micro-prismatic)
Lichtaustritt: direkt
Ausstrahlungswinkel: 90 °
Unified Glare Rating: ≤ 19
Bemessungsleistung P: 45 W
Lichtstrom (Leuchte): 4550 lm
Lichtausbeute: 101,00 lm/W
Farbtemperatur: 3000 K
Farbwiedergabeindex Ra: > 80
Bemessungslebensdauer L80B50 bei 25 °C: 70000 h
Glühdrahtprüfung nach IEC 60695-2-10: 650 °C
Photobiologische Sicherheit: RG0
Menge: 1,000 Stk

**01.02.02.088**
LED-Leuchte mit opaler Abdeckung (Diffusor)
Steuerungssystem: ON/OFF

Montageart: Einlegen
Montageort: Decke
Abmessungen: Länge 593 mm x Breite 593 mm x Höhe/Tiefe 100,6 mm
Einbaumaß: Einbaulänge: 600 mm x Einbaubreite: 600 mm x Einbautiefe: 140 mm
Gewicht: 5375 g
Schutzart: IP20
Schutzklasse: I
Zulässige Umgebungstemperatur: 0 °C...+40 °C
Relative Luftfeuchte: 5 - 93 %, nicht kondensierend
Farbe: weiß, ähnlich RAL 9003
Nennspannung: 230 - 230 V AC / 50 - 50 Hz
Diffusor: opal
Entblendung: DDP (micro-prismatic)
Lichtaustritt: direkt
Ausstrahlungswinkel: 90 °
Unified Glare Rating: ≤ 19
Bemessungsleistung P: 45 W
Lichtstrom (Leuchte): 4550 lm
Lichtausbeute: 101,00 lm/W
Farbtemperatur: 3000 K
Farbwiedergabeindex Ra: > 80
Bemessungslebensdauer L80B50 bei 25 °C: 70000 h
Glühdrahtprüfung nach IEC 60695-2-10: 650 °C
Photobiologische Sicherheit: RG0
Menge: 1,000 Stk

**01.02.02.089**
LED-Leuchte mit opaler Abdeckung (Diffusor)
Steuerungssystem: DALI

Montageart: Einlegen
Montageort: Decke
Abmessungen: Länge 618 mm x Breite 618 mm x Höhe/Tiefe 100,6 mm
Einbaumaß: Einbaulänge: 625 mm x Einbaubreite: 625 mm x Einbautiefe: 140 mm
Gewicht: 5016 g
Schutzart: IP20
Schutzklasse: I
Zulässige Umgebungstemperatur: 0 °C...+40 °C
Relative Luftfeuchte: 5 - 93 %, nicht kondensierend
Farbe: weiß, ähnlich RAL 9003
Nennspannung: 230 - 230 V AC / 50 - 50 Hz
Diffusor: opal
Entblendung: DDP (micro-prismatic)
Lichtaustritt: direkt
Ausstrahlungswinkel: 90 °
Unified Glare Rating: ≤ 19
Bemessungsleistung P: 45 W
Lichtstrom (Leuchte): 4550 lm
Lichtausbeute: 101,00 lm/W
Farbtemperatur: 3000 K
Farbwiedergabeindex Ra: > 80
Bemessungslebensdauer L80B50 bei 25 °C: 70000 h
Glühdrahtprüfung nach IEC 60695-2-10: 650 °C
Photobiologische Sicherheit: RG0
Menge: 1,000 Stk

**01.02.02.090**
LED-Leuchte mit prismatischer Abdeckung (Diffusor)
Steuerungssystem: DALI

Montageart: Einlegen
Montageort: Decke
Abmessungen: Länge 593 mm x Breite 593 mm x Höhe/Tiefe 100,6 mm
Einbaumaß: Einbaulänge: 600 mm x Einbaubreite: 600 mm x Einbautiefe: 140 mm
Gewicht: 5375 g
Schutzart: IP20
Schutzklasse: I
Zulässige Umgebungstemperatur: 0 °C...+40 °C
Relative Luftfeuchte: 5 - 93 %, nicht kondensierend
Farbe: weiß, ähnlich RAL 9003
Nennspannung: 230 - 230 V AC / 50 - 50 Hz
Diffusor: transparent
Entblendung: DDP (micro-prismatic)
Lichtaustritt: direkt
Ausstrahlungswinkel: 90 °
Unified Glare Rating: ≤ 19
Bemessungsleistung P: 45 W
Lichtstrom (Leuchte): 5430 lm
Lichtausbeute: 120,00 lm/W
Farbtemperatur: 4000 K
Farbwiedergabeindex Ra: > 80
Bemessungslebensdauer L80B50 bei 25 °C: 70000 h
Glühdrahtprüfung nach IEC 60695-2-10: 650 °C
Photobiologische Sicherheit: RG0
Menge: 1,000 Stk

**01.02.02.091**
LED-Leuchte mit prismatischer Abdeckung (Diffusor)
Steuerungssystem: ON/OFF

Montageart: Einlegen
Montageort: Decke
Abmessungen: Länge 593 mm x Breite 593 mm x Höhe/Tiefe 100,6 mm
Einbaumaß: Einbaulänge: 600 mm x Einbaubreite: 600 mm x Einbautiefe: 140 mm
Gewicht: 5000 g
Schutzart: IP20
Schutzklasse: I
Zulässige Umgebungstemperatur: 0 °C...+40 °C
Relative Luftfeuchte: 5 - 93 %, nicht kondensierend
Farbe: weiß, ähnlich RAL 9003
Nennspannung: 230 - 230 V AC / 50 - 50 Hz
Diffusor: transparent
Entblendung: DDP (micro-prismatic)
Lichtaustritt: direkt
Ausstrahlungswinkel: 90 °
Unified Glare Rating: ≤ 19
Bemessungsleistung P: 45 W
Lichtstrom (Leuchte): 5430 lm
Lichtausbeute: 120,00 lm/W
Farbtemperatur: 4000 K
Farbwiedergabeindex Ra: > 80
Bemessungslebensdauer L80B50 bei 25 °C: 70000 h
Glühdrahtprüfung nach IEC 60695-2-10: 650 °C
Photobiologische Sicherheit: RG0
Menge: 1,000 Stk

**01.02.02.092**
LED-Leuchte mit opaler Abdeckung (Diffusor)
Steuerungssystem: ON/OFF

Montageart: Einlegen
Montageort: Decke
Abmessungen: Länge 593 mm x Breite 593 mm x Höhe/Tiefe 100,6 mm
Einbaumaß: Einbaulänge: 600 mm x Einbaubreite: 600 mm x Einbautiefe: 140 mm
Gewicht: 5000 g
Schutzart: IP20
Schutzklasse: I
Zulässige Umgebungstemperatur: 0 °C...+40 °C
Relative Luftfeuchte: 5 - 93 %, nicht kondensierend
Farbe: weiß, ähnlich RAL 9003
Nennspannung: 230 - 230 V AC / 50 - 50 Hz
Diffusor: opal
Entblendung: DDP (micro-prismatic)
Lichtaustritt: direkt
Ausstrahlungswinkel: 90 °
Unified Glare Rating: ≤ 19
Bemessungsleistung P: 45 W
Lichtstrom (Leuchte): 4780 lm
Lichtausbeute: 106,00 lm/W
Farbtemperatur: 4000 K
Farbwiedergabeindex Ra: > 80
Bemessungslebensdauer L80B50 bei 25 °C: 70000 h
Glühdrahtprüfung nach IEC 60695-2-10: 650 °C
Photobiologische Sicherheit: RG0
Menge: 1,000 Stk

**01.02.02.093**
LED-Leuchte mit opaler Abdeckung (Diffusor)
Steuerungssystem: DALI

Montageart: Einlegen
Montageort: Decke
Abmessungen: Länge 593 mm x Breite 593 mm x Höhe/Tiefe 100,6 mm
Einbaumaß: Einbaulänge: 600 mm x Einbaubreite: 600 mm x Einbautiefe: 140 mm
Gewicht: 5060 g
Schutzart: IP20
Schutzklasse: I
Zulässige Umgebungstemperatur: 0 °C...+40 °C
Relative Luftfeuchte: 5 - 93 %, nicht kondensierend
Farbe: weiß, ähnlich RAL 9003
Nennspannung: 230 - 230 V AC / 50 - 50 Hz
Diffusor: opal
Entblendung: DDP (micro-prismatic)
Lichtaustritt: direkt
Ausstrahlungswinkel: 90 °
Unified Glare Rating: ≤ 19
Bemessungsleistung P: 45 W
Lichtstrom (Leuchte): 4780 lm
Lichtausbeute: 106,00 lm/W
Farbtemperatur: 4000 K
Farbwiedergabeindex Ra: > 80
Bemessungslebensdauer L80B50 bei 25 °C: 70000 h
Glühdrahtprüfung nach IEC 60695-2-10: 650 °C
Photobiologische Sicherheit: RG0
Menge: 1,000 Stk

**01.02.02.094**
LED-Leuchte mit prismatischer Abdeckung (Diffusor)
Steuerungssystem: ON/OFF

Montageart: Einlegen
Montageort: Decke
Abmessungen: Länge 618 mm x Breite 618 mm x Höhe/Tiefe 100,6 mm
Einbaumaß: Einbaulänge: 625 mm x Einbaubreite: 625 mm x Einbautiefe: 140 mm
Gewicht: 4430 g
Schutzart: IP20
Schutzklasse: I
Zulässige Umgebungstemperatur: 0 °C...+40 °C
Relative Luftfeuchte: 5 - 93 %, nicht kondensierend
Farbe: weiß, ähnlich RAL 9003
Nennspannung: 230 - 230 V AC / 50 - 50 Hz
Diffusor: transparent
Entblendung: DDP (micro-prismatic)
Lichtaustritt: direkt
Ausstrahlungswinkel: 90 °
Unified Glare Rating: ≤ 19
Bemessungsleistung P: 45 W
Lichtstrom (Leuchte): 5430 lm
Lichtausbeute: 120,00 lm/W
Farbtemperatur: 4000 K
Farbwiedergabeindex Ra: > 80
Bemessungslebensdauer L80B50 bei 25 °C: 70000 h
Glühdrahtprüfung nach IEC 60695-2-10: 650 °C
Photobiologische Sicherheit: RG0
Menge: 1,000 Stk

**01.02.02.095**
LED-Leuchte mit opaler Abdeckung (Diffusor)
Steuerungssystem: DALI

Montageart: Einlegen
Montageort: Decke
Abmessungen: Länge 618 mm x Breite 618 mm x Höhe/Tiefe 100,6 mm
Einbaumaß: Einbaulänge: 625 mm x Einbaubreite: 625 mm x Einbautiefe: 140 mm
Gewicht: 4430 g
Schutzart: IP20
Schutzklasse: I
Zulässige Umgebungstemperatur: 0 °C...+40 °C
Relative Luftfeuchte: 5 - 93 %, nicht kondensierend
Farbe: weiß, ähnlich RAL 9003
Nennspannung: 230 - 230 V AC / 50 - 50 Hz
Diffusor: opal
Entblendung: DDP (micro-prismatic)
Lichtaustritt: direkt
Ausstrahlungswinkel: 90 °
Unified Glare Rating: ≤ 19
Bemessungsleistung P: 45 W
Lichtstrom (Leuchte): 4780 lm
Lichtausbeute: 106,00 lm/W
Farbtemperatur: 4000 K
Farbwiedergabeindex Ra: > 80
Bemessungslebensdauer L80B50 bei 25 °C: 70000 h
Glühdrahtprüfung nach IEC 60695-2-10: 650 °C
Photobiologische Sicherheit: RG0
Menge: 1,000 Stk

**01.02.02.096**
LED-Leuchte mit opaler Abdeckung (Diffusor)
Steuerungssystem: ON/OFF

Montageart: Einlegen
Montageort: Decke
Abmessungen: Länge 618 mm x Breite 618 mm x Höhe/Tiefe 100,6 mm
Einbaumaß: Einbaulänge: 625 mm x Einbaubreite: 625 mm x Einbautiefe: 140 mm
Gewicht: 5000 g
Schutzart: IP20
Schutzklasse: I
Zulässige Umgebungstemperatur: 0 °C...+40 °C
Relative Luftfeuchte: 5 - 93 %, nicht kondensierend
Farbe: weiß, ähnlich RAL 9003
Nennspannung: 230 - 230 V AC / 50 - 50 Hz
Diffusor: opal
Entblendung: DDP (micro-prismatic)
Lichtaustritt: direkt
Ausstrahlungswinkel: 90 °
Unified Glare Rating: ≤ 19
Bemessungsleistung P: 45 W
Lichtstrom (Leuchte): 4780 lm
Lichtausbeute: 106,00 lm/W
Farbtemperatur: 4000 K
Farbwiedergabeindex Ra: > 80
Bemessungslebensdauer L80B50 bei 25 °C: 70000 h
Glühdrahtprüfung nach IEC 60695-2-10: 650 °C
Photobiologische Sicherheit: RG0
Menge: 1,000 Stk

**01.02.02.097**
LED-Leuchte mit prismatischer Abdeckung (Diffusor)
Steuerungssystem: DALI

Montageart: Einlegen
Montageort: Decke
Abmessungen: Länge 1195 mm x Breite 296 mm x Höhe/Tiefe 91 mm
Einbaumaß: Einbaulänge: 1200 mm x Einbaubreite: 300 mm x Einbautiefe: 140 mm
Gewicht: 4400 g
Schutzart: IP20
Schutzklasse: II
Zulässige Umgebungstemperatur: 0 °C...+40 °C
Relative Luftfeuchte: 5 - 93 %, nicht kondensierend
Farbe: weiß, ähnlich RAL 9003
Nennspannung: 230 - 230 V AC / 50 - 50 Hz
Diffusor: transparent
Entblendung: LDP (linear-prismatic)
Lichtaustritt: direkt
Ausstrahlungswinkel: 90 °
Unified Glare Rating: ≤ 19
Bemessungsleistung P: 46 W
Lichtstrom (Leuchte): 5540 lm
Lichtausbeute: 120,00 lm/W
Farbtemperatur: 4000 K
Farbwiedergabeindex Ra: > 80
Bemessungslebensdauer L80B50 bei 25 °C: 60000 h
Glühdrahtprüfung nach IEC 60695-2-10: 650 °C
Photobiologische Sicherheit: RG1
Menge: 1,000 Stk

**01.02.02.098**
LED-Leuchte mit opaler Abdeckung (Diffusor)
Steuerungssystem: ON/OFF

Montageart: Einlegen
Montageort: Decke
Abmessungen: Länge 1195 mm x Breite 296 mm x Höhe/Tiefe 110 mm
Einbaumaß: Einbaulänge: 1200 mm x Einbaubreite: 300 mm x Einbautiefe: 140 mm
Gewicht: 5585 g
Schutzart: IP20
Schutzklasse: I
Zulässige Umgebungstemperatur: 0 °C...+40 °C
Relative Luftfeuchte: 5 - 93 %, nicht kondensierend
Farbe: weiß, ähnlich RAL 9003
Nennspannung: 230 - 230 V AC / 50 - 50 Hz
Diffusor: semi-opal
Entblendung: LDP (linear-prismatic)
Lichtaustritt: direkt
Ausstrahlungswinkel: 90 °
Unified Glare Rating: ≤ 19
Bemessungsleistung P: 71 W
Lichtstrom (Leuchte): 7120 lm
Lichtausbeute: 100,00 lm/W
Farbtemperatur: 4000 K
Farbwiedergabeindex Ra: > 80
Bemessungslebensdauer L80B50 bei 25 °C: 60000 h
Glühdrahtprüfung nach IEC 60695-2-10: 650 °C
Photobiologische Sicherheit: RG1
Erfassungswinkel: 360°
Erfassungsreichweite quer: Ø 8 m
Erfassungsreichweite frontal: Ø 6 m
Erfassungsreichweite Präsenzbereich: Ø 4 m
Erfassungsbereich: bis zu 50 m²
Menge: 1,000 Stk

**01.02.02.099**
LED-Leuchte mit opaler Abdeckung (Diffusor)
Steuerungssystem: ON/OFF

Montageart: Einlegen
Montageort: Decke
Abmessungen: Länge 1195 mm x Breite 296 mm x Höhe/Tiefe 91 mm
Einbaumaß: Einbaulänge: 1200 mm x Einbaubreite: 300 mm x Einbautiefe: 140 mm
Gewicht: 4805 g
Schutzart: IP20
Schutzklasse: II
Zulässige Umgebungstemperatur: 0 °C...+40 °C
Relative Luftfeuchte: 5 - 93 %, nicht kondensierend
Farbe: weiß, ähnlich RAL 9003
Nennspannung: 230 - 230 V AC / 50 - 50 Hz
Diffusor: semi-opal
Entblendung: LDP (linear-prismatic)
Lichtaustritt: direkt
Ausstrahlungswinkel: 90 °
Unified Glare Rating: ≤ 19
Bemessungsleistung P: 71 W
Lichtstrom (Leuchte): 7120 lm
Lichtausbeute: 100,00 lm/W
Farbtemperatur: 4000 K
Farbwiedergabeindex Ra: > 80
Bemessungslebensdauer L80B50 bei 25 °C: 60000 h
Glühdrahtprüfung nach IEC 60695-2-10: 650 °C
Photobiologische Sicherheit: RG1
Menge: 1,000 Stk

**01.02.02.100**
LED-Leuchte mit opaler Abdeckung (Diffusor)
Steuerungssystem: ELC (ESYLUX Light Control)

Montageart: Einlegen
Montageort: Decke
Abmessungen: Länge 596 mm x Breite 596 mm x Höhe/Tiefe 65 mm
Einbaumaß: Einbaulänge: 600 mm x Einbaubreite: 600 mm x Einbautiefe: 140 mm
Gewicht: 2410 g
Schutzart: IP20
Schutzklasse: III
Schlagfestigkeit: IK02
Zulässige Umgebungstemperatur: 0 °C...+40 °C
Farbe: weiß, ähnlich RAL 9016
Nennspannung: 42 - 42 V DC
Diffusor: opal
Entblendung: DDP (micro-prismatic)
Lichtaustritt: direkt
Ausstrahlungswinkel: 94 °
Unified Glare Rating: < 19
Bemessungsleistung P: 33 W
Lichtstrom (Leuchte): 4000 lm
Lichtausbeute: 121,00 lm/W
Farbtemperatur: 2700 - 6500 K (Tunable White)
Farbwiedergabeindex Ra: > 80
Bemessungslebensdauer L80B50 bei 25 °C: 70000 h
Glühdrahtprüfung nach IEC 60695-2-10: 850 °C
Photobiologische Sicherheit: RG0
Menge: 1,000 Stk

**01.02.02.101**
LED-Leuchte mit prismatischer Abdeckung (Diffusor)
Steuerungssystem: ELC (ESYLUX Light Control)

Montageart: Einlegen
Montageort: Decke
Abmessungen: Länge 596 mm x Breite 596 mm x Höhe/Tiefe 65 mm
Einbaumaß: Einbaulänge: 600 mm x Einbaubreite: 600 mm x Einbautiefe: 140 mm
Gewicht: 2410 g
Schutzart: IP20
Schutzklasse: III
Schlagfestigkeit: IK02
Zulässige Umgebungstemperatur: 0 °C...+40 °C
Farbe: weiß, ähnlich RAL 9016
Nennspannung: 42 - 42 V DC
Diffusor: transparent
Entblendung: DDP (micro-prismatic)
Lichtaustritt: direkt
Ausstrahlungswinkel: 94 °
Unified Glare Rating: < 19
Bemessungsleistung P: 33 W
Lichtstrom (Leuchte): 4400 lm
Lichtausbeute: 133,00 lm/W
Farbtemperatur: 2700 - 6500 K (Tunable White)
Farbwiedergabeindex Ra: > 80
Bemessungslebensdauer L80B50 bei 25 °C: 70000 h
Glühdrahtprüfung nach IEC 60695-2-10: 850 °C
Photobiologische Sicherheit: RG0
Menge: 1,000 Stk

**01.02.02.102**
LED-Leuchte mit opaler Abdeckung (Diffusor)
Steuerungssystem: ELC (ESYLUX Light Control)

Montageart: Einlegen
Montageort: Decke
Abmessungen: Länge 620 mm x Breite 620 mm x Höhe/Tiefe 65 mm
Einbaumaß: Einbaulänge: 625 mm x Einbaubreite: 625 mm x Einbautiefe: 140 mm
Gewicht: 2990 g
Schutzart: IP20
Schutzklasse: III
Schlagfestigkeit: IK02
Zulässige Umgebungstemperatur: 0 °C...+40 °C
Farbe: weiß, ähnlich RAL 9016
Nennspannung: 42 - 42 V DC
Diffusor: opal
Entblendung: DDP (micro-prismatic)
Lichtaustritt: direkt
Ausstrahlungswinkel: 94 °
Unified Glare Rating: < 19
Bemessungsleistung P: 33 W
Lichtstrom (Leuchte): 4000 lm
Lichtausbeute: 121,00 lm/W
Farbtemperatur: 2700 - 6500 K (Tunable White)
Farbwiedergabeindex Ra: > 80
Bemessungslebensdauer L80B50 bei 25 °C: 70000 h
Glühdrahtprüfung nach IEC 60695-2-10: 850 °C
Photobiologische Sicherheit: RG0
Menge: 1,000 Stk

**01.02.02.103**
LED-Leuchte mit prismatischer Abdeckung (Diffusor)
Steuerungssystem: ELC (ESYLUX Light Control)

Montageart: Einlegen
Montageort: Decke
Abmessungen: Länge 620 mm x Breite 620 mm x Höhe/Tiefe 65 mm
Einbaumaß: Einbaulänge: 625 mm x Einbaubreite: 625 mm x Einbautiefe: 140 mm
Gewicht: 2990 g
Schutzart: IP20
Schutzklasse: III
Schlagfestigkeit: IK02
Zulässige Umgebungstemperatur: 0 °C...+40 °C
Farbe: weiß, ähnlich RAL 9016
Nennspannung: 42 - 42 V DC
Diffusor: transparent
Entblendung: DDP (micro-prismatic)
Lichtaustritt: direkt
Ausstrahlungswinkel: 94 °
Unified Glare Rating: < 19
Bemessungsleistung P: 33 W
Lichtstrom (Leuchte): 4400 lm
Lichtausbeute: 133,00 lm/W
Farbtemperatur: 2700 - 6500 K (Tunable White)
Farbwiedergabeindex Ra: > 80
Bemessungslebensdauer L80B50 bei 25 °C: 70000 h
Glühdrahtprüfung nach IEC 60695-2-10: 850 °C
Photobiologische Sicherheit: RG0
Menge: 1,000 Stk

**01.02.02.104**
LED-Leuchte mit prismatischer Abdeckung (Diffusor)
Steuerungssystem: ELC (ESYLUX Light Control)

Montageart: Einlegen
Montageort: Decke
Abmessungen: Länge 596 mm x Breite 596 mm x Höhe/Tiefe 65 mm
Einbaumaß: Einbaulänge: 600 mm x Einbaubreite: 600 mm x Einbautiefe: 140 mm
Gewicht: 2410 g
Schutzart: IP20
Schutzklasse: III
Schlagfestigkeit: IK02
Zulässige Umgebungstemperatur: 0 °C...+40 °C
Farbe: weiß, ähnlich RAL 9016
Nennspannung: 42 - 42 V DC
Diffusor: transparent
Entblendung: DDP (micro-prismatic)
Lichtaustritt: direkt
Ausstrahlungswinkel: 94 °
Unified Glare Rating: < 19
Bemessungsleistung P: 33 W
Lichtstrom (Leuchte): 4300 lm
Lichtausbeute: 130,00 lm/W
Farbtemperatur: 3000 K
Farbwiedergabeindex Ra: > 80
Bemessungslebensdauer L80B50 bei 25 °C: 70000 h
Glühdrahtprüfung nach IEC 60695-2-10: 850 °C
Photobiologische Sicherheit: RG0
Menge: 1,000 Stk

**01.02.02.105**
LED-Leuchte mit opaler Abdeckung (Diffusor)
Steuerungssystem: ELC (ESYLUX Light Control)

Montageart: Einlegen
Montageort: Decke
Abmessungen: Länge 596 mm x Breite 596 mm x Höhe/Tiefe 65 mm
Einbaumaß: Einbaulänge: 600 mm x Einbaubreite: 600 mm x Einbautiefe: 140 mm
Gewicht: 2410 g
Schutzart: IP20
Schutzklasse: III
Schlagfestigkeit: IK02
Zulässige Umgebungstemperatur: 0 °C...+40 °C
Farbe: weiß, ähnlich RAL 9016
Nennspannung: 42 - 42 V DC
Diffusor: opal
Entblendung: DDP (micro-prismatic)
Lichtaustritt: direkt
Ausstrahlungswinkel: 94 °
Unified Glare Rating: < 19
Bemessungsleistung P: 33 W
Lichtstrom (Leuchte): 3900 lm
Lichtausbeute: 118,00 lm/W
Farbtemperatur: 3000 K
Farbwiedergabeindex Ra: > 80
Bemessungslebensdauer L80B50 bei 25 °C: 70000 h
Glühdrahtprüfung nach IEC 60695-2-10: 850 °C
Photobiologische Sicherheit: RG0
Menge: 1,000 Stk

**01.02.02.106**
LED-Leuchte mit prismatischer Abdeckung (Diffusor)
Steuerungssystem: ELC (ESYLUX Light Control)

Montageart: Einlegen
Montageort: Decke
Abmessungen: Länge 620 mm x Breite 620 mm x Höhe/Tiefe 65 mm
Einbaumaß: Einbaulänge: 625 mm x Einbaubreite: 625 mm x Einbautiefe: 140 mm
Gewicht: 2990 g
Schutzart: IP20
Schutzklasse: III
Schlagfestigkeit: IK02
Zulässige Umgebungstemperatur: 0 °C...+40 °C
Farbe: weiß, ähnlich RAL 9016
Nennspannung: 42 - 42 V DC
Diffusor: transparent
Entblendung: DDP (micro-prismatic)
Lichtaustritt: direkt
Ausstrahlungswinkel: 94 °
Unified Glare Rating: < 19
Bemessungsleistung P: 33 W
Lichtstrom (Leuchte): 4400 lm
Lichtausbeute: 133,00 lm/W
Farbtemperatur: 3000 K
Farbwiedergabeindex Ra: > 80
Bemessungslebensdauer L80B50 bei 25 °C: 70000 h
Glühdrahtprüfung nach IEC 60695-2-10: 850 °C
Photobiologische Sicherheit: RG0
Menge: 1,000 Stk

**01.02.02.107**
LED-Leuchte mit opaler Abdeckung (Diffusor)
Steuerungssystem: ELC (ESYLUX Light Control)

Montageart: Einlegen
Montageort: Decke
Abmessungen: Länge 620 mm x Breite 620 mm x Höhe/Tiefe 65 mm
Einbaumaß: Einbaulänge: 625 mm x Einbaubreite: 625 mm x Einbautiefe: 140 mm
Gewicht: 2990 g
Schutzart: IP20
Schutzklasse: III
Schlagfestigkeit: IK02
Zulässige Umgebungstemperatur: 0 °C...+40 °C
Farbe: weiß, ähnlich RAL 9016
Nennspannung: 42 - 42 V DC
Diffusor: opal
Entblendung: DDP (micro-prismatic)
Lichtaustritt: direkt
Ausstrahlungswinkel: 94 °
Unified Glare Rating: < 19
Bemessungsleistung P: 33 W
Lichtstrom (Leuchte): 4100 lm
Lichtausbeute: 124,00 lm/W
Farbtemperatur: 3000 K
Farbwiedergabeindex Ra: > 80
Bemessungslebensdauer L80B50 bei 25 °C: 70000 h
Glühdrahtprüfung nach IEC 60695-2-10: 850 °C
Photobiologische Sicherheit: RG0
Menge: 1,000 Stk

**01.02.02.108**
LED-Leuchte mit opaler Abdeckung (Diffusor)
Steuerungssystem: ELC (ESYLUX Light Control)

Montageart: Einlegen
Montageort: Decke
Abmessungen: Länge 596 mm x Breite 596 mm x Höhe/Tiefe 65 mm
Einbaumaß: Einbaulänge: 600 mm x Einbaubreite: 600 mm x Einbautiefe: 140 mm
Gewicht: 2410 g
Schutzart: IP20
Schutzklasse: III
Schlagfestigkeit: IK02
Zulässige Umgebungstemperatur: 0 °C...+40 °C
Farbe: weiß, ähnlich RAL 9016
Nennspannung: 42 - 42 V DC
Diffusor: opal
Entblendung: DDP (micro-prismatic)
Lichtaustritt: direkt
Ausstrahlungswinkel: 94 °
Unified Glare Rating: < 19
Bemessungsleistung P: 33 W
Lichtstrom (Leuchte): 4200 lm
Lichtausbeute: 127,00 lm/W
Farbtemperatur: 4000 K
Farbwiedergabeindex Ra: > 80
Bemessungslebensdauer L80B50 bei 25 °C: 70000 h
Glühdrahtprüfung nach IEC 60695-2-10: 850 °C
Photobiologische Sicherheit: RG0
Menge: 1,000 Stk

**01.02.02.109**
LED-Leuchte mit prismatischer Abdeckung (Diffusor)
Steuerungssystem: ELC (ESYLUX Light Control)

Montageart: Einlegen
Montageort: Decke
Abmessungen: Länge 596 mm x Breite 596 mm x Höhe/Tiefe 65 mm
Einbaumaß: Einbaulänge: 600 mm x Einbaubreite: 600 mm x Einbautiefe: 140 mm
Gewicht: 2410 g
Schutzart: IP20
Schutzklasse: III
Schlagfestigkeit: IK02
Zulässige Umgebungstemperatur: 0 °C...+40 °C
Farbe: weiß, ähnlich RAL 9016
Nennspannung: 42 - 42 V DC
Diffusor: transparent
Entblendung: DDP (micro-prismatic)
Lichtaustritt: direkt
Ausstrahlungswinkel: 94 °
Unified Glare Rating: < 19
Bemessungsleistung P: 33 W
Lichtstrom (Leuchte): 4600 lm
Lichtausbeute: 139,00 lm/W
Farbtemperatur: 4000 K
Farbwiedergabeindex Ra: > 80
Bemessungslebensdauer L80B50 bei 25 °C: 70000 h
Glühdrahtprüfung nach IEC 60695-2-10: 850 °C
Photobiologische Sicherheit: RG0
Menge: 1,000 Stk

**01.02.02.110**
LED-Leuchte mit opaler Abdeckung (Diffusor)
Steuerungssystem: ELC (ESYLUX Light Control)

Montageart: Einlegen
Montageort: Decke
Abmessungen: Länge 620 mm x Breite 620 mm x Höhe/Tiefe 65 mm
Einbaumaß: Einbaulänge: 625 mm x Einbaubreite: 625 mm x Einbautiefe: 140 mm
Gewicht: 2990 g
Schutzart: IP20
Schutzklasse: III
Schlagfestigkeit: IK02
Zulässige Umgebungstemperatur: 0 °C...+40 °C
Farbe: weiß, ähnlich RAL 9016
Nennspannung: 42 - 42 V DC
Diffusor: opal
Entblendung: DDP (micro-prismatic)
Lichtaustritt: direkt
Ausstrahlungswinkel: 94 °
Unified Glare Rating: < 19
Bemessungsleistung P: 33 W
Lichtstrom (Leuchte): 4200 lm
Lichtausbeute: 127,00 lm/W
Farbtemperatur: 4000 K
Farbwiedergabeindex Ra: > 80
Bemessungslebensdauer L80B50 bei 25 °C: 70000 h
Glühdrahtprüfung nach IEC 60695-2-10: 850 °C
Photobiologische Sicherheit: RG0
Menge: 1,000 Stk

**01.02.02.111**
LED-Leuchte mit prismatischer Abdeckung (Diffusor)
Steuerungssystem: ELC (ESYLUX Light Control)

Montageart: Einlegen
Montageort: Decke
Abmessungen: Länge 620 mm x Breite 620 mm x Höhe/Tiefe 65 mm
Einbaumaß: Einbaulänge: 625 mm x Einbaubreite: 625 mm x Einbautiefe: 140 mm
Gewicht: 2990 g
Schutzart: IP20
Schutzklasse: III
Schlagfestigkeit: IK02
Zulässige Umgebungstemperatur: 0 °C...+40 °C
Farbe: weiß, ähnlich RAL 9016
Nennspannung: 42 - 42 V DC
Diffusor: transparent
Entblendung: DDP (micro-prismatic)
Lichtaustritt: direkt
Ausstrahlungswinkel: 94 °
Unified Glare Rating: < 19
Bemessungsleistung P: 33 W
Lichtstrom (Leuchte): 4600 lm
Lichtausbeute: 139,00 lm/W
Farbtemperatur: 4000 K
Farbwiedergabeindex Ra: > 80
Bemessungslebensdauer L80B50 bei 25 °C: 70000 h
Glühdrahtprüfung nach IEC 60695-2-10: 850 °C
Photobiologische Sicherheit: RG0
Menge: 1,000 Stk

**01.02.02.112**
LED-Leuchte mit opaler Abdeckung (Diffusor)
Steuerungssystem: ELC (ESYLUX Light Control)

Montageart: Einlegen
Montageort: Decke
Abmessungen: Länge 593 mm x Breite 593 mm x Höhe/Tiefe 57,6 mm
Einbaumaß: Einbaulänge: 600 mm x Einbaubreite: 600 mm x Einbautiefe: 60 mm
Gewicht: 4742 g
Schutzart: IP20
Schutzklasse: III
Zulässige Umgebungstemperatur: 0 °C...+40 °C
Farbe: weiß, ähnlich RAL 9003
Nennspannung: 42 - 42 V DC
Diffusor: opal
Entblendung: DDP (micro-prismatic)
Lichtaustritt: direkt
Ausstrahlungswinkel: 110 °
Unified Glare Rating: ≤ 19
Bemessungsleistung P: 32 W
Lichtstrom (Leuchte): 3400 lm
Lichtausbeute: 106,00 lm/W
Farbtemperatur: 2700 - 6500 K (Tunable White)
Farbwiedergabeindex Ra: > 80
Bemessungslebensdauer L80B50 bei 25 °C: 70000 h
Glühdrahtprüfung nach IEC 60695-2-10: 650 °C
Photobiologische Sicherheit: RG0
Menge: 1,000 Stk

**01.02.02.113**
LED-Leuchte mit prismatischer Abdeckung (Diffusor)
Steuerungssystem: ELC (ESYLUX Light Control)

Montageart: Einlegen
Montageort: Decke
Abmessungen: Länge 593 mm x Breite 593 mm x Höhe/Tiefe 57,6 mm
Einbaumaß: Einbaulänge: 600 mm x Einbaubreite: 600 mm x Einbautiefe: 60 mm
Gewicht: 5500 g
Schutzart: IP20
Schutzklasse: III
Zulässige Umgebungstemperatur: 0 °C...+40 °C
Farbe: weiß, ähnlich RAL 9003
Nennspannung: 42 - 42 V DC
Diffusor: transparent
Entblendung: DDP (micro-prismatic)
Lichtaustritt: direkt
Ausstrahlungswinkel: 90 °
Unified Glare Rating: ≤ 19
Bemessungsleistung P: 32 W
Lichtstrom (Leuchte): 3970 lm
Lichtausbeute: 124,00 lm/W
Farbtemperatur: 2700 - 6500 K (Tunable White)
Farbwiedergabeindex Ra: > 80
Bemessungslebensdauer L80B50 bei 25 °C: 70000 h
Glühdrahtprüfung nach IEC 60695-2-10: 650 °C
Photobiologische Sicherheit: RG1
Menge: 1,000 Stk

**01.02.02.114**
LED-Leuchte mit opaler Abdeckung (Diffusor)
Steuerungssystem: ELC (ESYLUX Light Control)

Montageart: Einlegen
Montageort: Decke
Abmessungen: Länge 618 mm x Breite 618 mm x Höhe/Tiefe 57,6 mm
Einbaumaß: Einbaulänge: 625 mm x Einbaubreite: 625 mm x Einbautiefe: 60 mm
Gewicht: 5055 g
Schutzart: IP20
Schutzklasse: III
Zulässige Umgebungstemperatur: 0 °C...+40 °C
Farbe: weiß, ähnlich RAL 9003
Nennspannung: 42 - 42 V DC
Diffusor: opal
Entblendung: DDP (micro-prismatic)
Lichtaustritt: direkt
Ausstrahlungswinkel: 110 °
Unified Glare Rating: ≤ 19
Bemessungsleistung P: 32 W
Lichtstrom (Leuchte): 3400 lm
Lichtausbeute: 106,00 lm/W
Farbtemperatur: 2700 - 6500 K (Tunable White)
Farbwiedergabeindex Ra: > 80
Bemessungslebensdauer L80B50 bei 25 °C: 70000 h
Glühdrahtprüfung nach IEC 60695-2-10: 650 °C
Photobiologische Sicherheit: RG0
Menge: 1,000 Stk

**01.02.02.115**
LED-Leuchte mit prismatischer Abdeckung (Diffusor)
Steuerungssystem: ELC (ESYLUX Light Control)

Montageart: Einlegen
Montageort: Decke
Abmessungen: Länge 618 mm x Breite 618 mm x Höhe/Tiefe 57,6 mm
Einbaumaß: Einbaulänge: 625 mm x Einbaubreite: 625 mm x Einbautiefe: 60 mm
Gewicht: 5500 g
Schutzart: IP20
Schutzklasse: III
Zulässige Umgebungstemperatur: 0 °C...+40 °C
Farbe: weiß, ähnlich RAL 9003
Nennspannung: 42 - 42 V DC
Diffusor: transparent
Entblendung: DDP (micro-prismatic)
Lichtaustritt: direkt
Ausstrahlungswinkel: 90 °
Unified Glare Rating: ≤ 19
Bemessungsleistung P: 32 W
Lichtstrom (Leuchte): 3970 lm
Lichtausbeute: 124,00 lm/W
Farbtemperatur: 2700 - 6500 K (Tunable White)
Farbwiedergabeindex Ra: > 80
Bemessungslebensdauer L80B50 bei 25 °C: 70000 h
Glühdrahtprüfung nach IEC 60695-2-10: 650 °C
Photobiologische Sicherheit: RG1
Menge: 1,000 Stk

**01.02.02.116**
LED-Leuchte mit opaler Abdeckung (Diffusor)
Steuerungssystem: ON/OFF

Montageart: Einlegen
Montageort: Decke
Abmessungen: Länge 593 mm x Breite 593 mm x Höhe/Tiefe 57,6 mm
Einbaumaß: Einbaulänge: 600 mm x Einbaubreite: 600 mm x Einbautiefe: 60 mm
Gewicht: 4890 g
Schutzart: IP20
Schutzklasse: I
Zulässige Umgebungstemperatur: 0 °C...+40 °C
Farbe: weiß, ähnlich RAL 9003
Nennspannung: 230 - 230 V AC / 50 - 50 Hz
Diffusor: opal
Entblendung: DDP (micro-prismatic)
Lichtaustritt: direkt
Ausstrahlungswinkel: 110 °
Unified Glare Rating: ≤ 19
Bemessungsleistung P: 32 W
Lichtstrom (Leuchte): 3170 lm
Lichtausbeute: 99,00 lm/W
Farbtemperatur: 3000 K
Farbwiedergabeindex Ra: > 80
Bemessungslebensdauer L80B50 bei 25 °C: 70000 h
Glühdrahtprüfung nach IEC 60695-2-10: 650 °C
Photobiologische Sicherheit: RG0
Menge: 1,000 Stk

**01.02.02.117**
LED-Leuchte mit prismatischer Abdeckung (Diffusor)
Steuerungssystem: ON/OFF

Montageart: Einlegen
Montageort: Decke
Abmessungen: Länge 593 mm x Breite 593 mm x Höhe/Tiefe 57,6 mm
Einbaumaß: Einbaulänge: 600 mm x Einbaubreite: 600 mm x Einbautiefe: 60 mm
Gewicht: 4890 g
Schutzart: IP20
Schutzklasse: I
Zulässige Umgebungstemperatur: 0 °C...+40 °C
Farbe: weiß, ähnlich RAL 9003
Nennspannung: 230 - 230 V AC / 50 - 50 Hz
Diffusor: transparent
Entblendung: DDP (micro-prismatic)
Lichtaustritt: direkt
Ausstrahlungswinkel: 90 °
Unified Glare Rating: ≤ 19
Bemessungsleistung P: 32 W
Lichtstrom (Leuchte): 3560 lm
Lichtausbeute: 111,00 lm/W
Farbtemperatur: 3000 K
Farbwiedergabeindex Ra: > 80
Bemessungslebensdauer L80B50 bei 25 °C: 70000 h
Glühdrahtprüfung nach IEC 60695-2-10: 650 °C
Photobiologische Sicherheit: RG1
Menge: 1,000 Stk

**01.02.02.118**
LED-Leuchte mit opaler Abdeckung (Diffusor)
Steuerungssystem: DALI

Montageart: Einlegen
Montageort: Decke
Abmessungen: Länge 593 mm x Breite 593 mm x Höhe/Tiefe 57,6 mm
Einbaumaß: Einbaulänge: 600 mm x Einbaubreite: 600 mm x Einbautiefe: 60 mm
Gewicht: 4890 g
Schutzart: IP20
Schutzklasse: I
Zulässige Umgebungstemperatur: 0 °C...+40 °C
Farbe: weiß, ähnlich RAL 9003
Nennspannung: 230 - 230 V AC / 50 - 50 Hz
Diffusor: opal
Entblendung: DDP (micro-prismatic)
Lichtaustritt: direkt
Ausstrahlungswinkel: 110 °
Unified Glare Rating: ≤ 19
Bemessungsleistung P: 32 W
Lichtstrom (Leuchte): 3170 lm
Lichtausbeute: 99,00 lm/W
Farbtemperatur: 3000 K
Farbwiedergabeindex Ra: > 80
Bemessungslebensdauer L80B50 bei 25 °C: 70000 h
Glühdrahtprüfung nach IEC 60695-2-10: 650 °C
Photobiologische Sicherheit: RG0
Menge: 1,000 Stk

**01.02.02.119**
LED-Leuchte mit prismatischer Abdeckung (Diffusor)
Steuerungssystem: ELC (ESYLUX Light Control)

Montageart: Einlegen
Montageort: Decke
Abmessungen: Länge 593 mm x Breite 593 mm x Höhe/Tiefe 57,6 mm
Einbaumaß: Einbaulänge: 600 mm x Einbaubreite: 600 mm x Einbautiefe: 60 mm
Gewicht: 4710 g
Schutzart: IP20
Schutzklasse: III
Zulässige Umgebungstemperatur: 0 °C...+40 °C
Farbe: weiß, ähnlich RAL 9003
Nennspannung: 42 - 42 V DC
Diffusor: transparent
Entblendung: DDP (micro-prismatic)
Lichtaustritt: direkt
Ausstrahlungswinkel: 90 °
Unified Glare Rating: ≤ 19
Bemessungsleistung P: 32 W
Lichtstrom (Leuchte): 3670 lm
Lichtausbeute: 114,00 lm/W
Farbtemperatur: 3000 K
Farbwiedergabeindex Ra: > 80
Bemessungslebensdauer L80B50 bei 25 °C: 70000 h
Glühdrahtprüfung nach IEC 60695-2-10: 650 °C
Photobiologische Sicherheit: RG1
Menge: 1,000 Stk

**01.02.02.120**
LED-Leuchte mit opaler Abdeckung (Diffusor)
Steuerungssystem: ELC (ESYLUX Light Control)

Montageart: Einlegen
Montageort: Decke
Abmessungen: Länge 593 mm x Breite 593 mm x Höhe/Tiefe 57,6 mm
Einbaumaß: Einbaulänge: 600 mm x Einbaubreite: 600 mm x Einbautiefe: 60 mm
Gewicht: 5070 g
Schutzart: IP20
Schutzklasse: III
Zulässige Umgebungstemperatur: 0 °C...+40 °C
Farbe: weiß, ähnlich RAL 9003
Nennspannung: 42 - 42 V DC
Diffusor: opal
Entblendung: DDP (micro-prismatic)
Lichtaustritt: direkt
Ausstrahlungswinkel: 110 °
Unified Glare Rating: ≤ 19
Bemessungsleistung P: 32 W
Lichtstrom (Leuchte): 3240 lm
Lichtausbeute: 101,00 lm/W
Farbtemperatur: 3000 K
Farbwiedergabeindex Ra: > 80
Bemessungslebensdauer L80B50 bei 25 °C: 70000 h
Glühdrahtprüfung nach IEC 60695-2-10: 650 °C
Photobiologische Sicherheit: RG0
Menge: 1,000 Stk

**01.02.02.121**
LED-Leuchte mit opaler Abdeckung (Diffusor)
Steuerungssystem: ON/OFF

Montageart: Einlegen
Montageort: Decke
Abmessungen: Länge 618 mm x Breite 618 mm x Höhe/Tiefe 57,6 mm
Einbaumaß: Einbaulänge: 625 mm x Einbaubreite: 625 mm x Einbautiefe: 60 mm
Gewicht: 5000 g
Schutzart: IP20
Schutzklasse: I
Zulässige Umgebungstemperatur: 0 °C...+40 °C
Farbe: weiß, ähnlich RAL 9003
Nennspannung: 230 - 230 V AC / 50 - 50 Hz
Diffusor: opal
Entblendung: DDP (micro-prismatic)
Lichtaustritt: direkt
Ausstrahlungswinkel: 110 °
Unified Glare Rating: ≤ 19
Bemessungsleistung P: 32 W
Lichtstrom (Leuchte): 3170 lm
Lichtausbeute: 99,00 lm/W
Farbtemperatur: 3000 K
Farbwiedergabeindex Ra: > 80
Bemessungslebensdauer L80B50 bei 25 °C: 70000 h
Glühdrahtprüfung nach IEC 60695-2-10: 650 °C
Photobiologische Sicherheit: RG0
Menge: 1,000 Stk

**01.02.02.122**
LED-Leuchte mit prismatischer Abdeckung (Diffusor)
Steuerungssystem: ON/OFF

Montageart: Einlegen
Montageort: Decke
Abmessungen: Länge 618 mm x Breite 618 mm x Höhe/Tiefe 57,6 mm
Einbaumaß: Einbaulänge: 625 mm x Einbaubreite: 625 mm x Einbautiefe: 60 mm
Gewicht: 5000 g
Schutzart: IP20
Schutzklasse: I
Zulässige Umgebungstemperatur: 0 °C...+40 °C
Farbe: weiß, ähnlich RAL 9003
Nennspannung: 230 - 230 V AC / 50 - 50 Hz
Diffusor: transparent
Entblendung: DDP (micro-prismatic)
Lichtaustritt: direkt
Ausstrahlungswinkel: 90 °
Unified Glare Rating: ≤ 19
Bemessungsleistung P: 32 W
Lichtstrom (Leuchte): 3560 lm
Lichtausbeute: 111,00 lm/W
Farbtemperatur: 3000 K
Farbwiedergabeindex Ra: > 80
Bemessungslebensdauer L80B50 bei 25 °C: 70000 h
Glühdrahtprüfung nach IEC 60695-2-10: 650 °C
Photobiologische Sicherheit: RG1
Menge: 1,000 Stk

**01.02.02.123**
LED-Leuchte mit opaler Abdeckung (Diffusor)
Steuerungssystem: DALI

Montageart: Einlegen
Montageort: Decke
Abmessungen: Länge 618 mm x Breite 618 mm x Höhe/Tiefe 57,6 mm
Einbaumaß: Einbaulänge: 625 mm x Einbaubreite: 625 mm x Einbautiefe: 60 mm
Gewicht: 5000 g
Schutzart: IP20
Schutzklasse: I
Zulässige Umgebungstemperatur: 0 °C...+40 °C
Farbe: weiß, ähnlich RAL 9003
Nennspannung: 230 - 230 V AC / 50 - 50 Hz
Diffusor: opal
Entblendung: DDP (micro-prismatic)
Lichtaustritt: direkt
Ausstrahlungswinkel: 110 °
Unified Glare Rating: ≤ 19
Bemessungsleistung P: 32 W
Lichtstrom (Leuchte): 3170 lm
Lichtausbeute: 99,00 lm/W
Farbtemperatur: 3000 K
Farbwiedergabeindex Ra: > 80
Bemessungslebensdauer L80B50 bei 25 °C: 70000 h
Glühdrahtprüfung nach IEC 60695-2-10: 650 °C
Photobiologische Sicherheit: RG0
Menge: 1,000 Stk

**01.02.02.124**
LED-Leuchte mit prismatischer Abdeckung (Diffusor)
Steuerungssystem: DALI

Montageart: Einlegen
Montageort: Decke
Abmessungen: Länge 618 mm x Breite 618 mm x Höhe/Tiefe 57,6 mm
Einbaumaß: Einbaulänge: 625 mm x Einbaubreite: 625 mm x Einbautiefe: 60 mm
Gewicht: 5000 g
Schutzart: IP20
Schutzklasse: I
Zulässige Umgebungstemperatur: 0 °C...+40 °C
Farbe: weiß, ähnlich RAL 9003
Nennspannung: 230 - 230 V AC / 50 - 50 Hz
Diffusor: transparent
Entblendung: DDP (micro-prismatic)
Lichtaustritt: direkt
Ausstrahlungswinkel: 90 °
Unified Glare Rating: ≤ 19
Bemessungsleistung P: 32 W
Lichtstrom (Leuchte): 3560 lm
Lichtausbeute: 111,00 lm/W
Farbtemperatur: 3000 K
Farbwiedergabeindex Ra: > 80
Bemessungslebensdauer L80B50 bei 25 °C: 70000 h
Glühdrahtprüfung nach IEC 60695-2-10: 650 °C
Photobiologische Sicherheit: RG1
Menge: 1,000 Stk

**01.02.02.125**
LED-Leuchte mit opaler Abdeckung (Diffusor)
Steuerungssystem: ELC (ESYLUX Light Control)

Montageart: Einlegen
Montageort: Decke
Abmessungen: Länge 618 mm x Breite 618 mm x Höhe/Tiefe 57,6 mm
Einbaumaß: Einbaulänge: 625 mm x Einbaubreite: 625 mm x Einbautiefe: 60 mm
Gewicht: 5000 g
Schutzart: IP20
Schutzklasse: III
Zulässige Umgebungstemperatur: 0 °C...+40 °C
Farbe: weiß, ähnlich RAL 9003
Nennspannung: 42 - 42 V DC
Diffusor: opal
Entblendung: DDP (micro-prismatic)
Lichtaustritt: direkt
Ausstrahlungswinkel: 110 °
Unified Glare Rating: ≤ 19
Bemessungsleistung P: 32 W
Lichtstrom (Leuchte): 3240 lm
Lichtausbeute: 101,00 lm/W
Farbtemperatur: 3000 K
Farbwiedergabeindex Ra: > 80
Bemessungslebensdauer L80B50 bei 25 °C: 70000 h
Glühdrahtprüfung nach IEC 60695-2-10: 650 °C
Photobiologische Sicherheit: RG0
Menge: 1,000 Stk

**01.02.02.126**
LED-Leuchte mit prismatischer Abdeckung (Diffusor)
Steuerungssystem: ELC (ESYLUX Light Control)

Montageart: Einlegen
Montageort: Decke
Abmessungen: Länge 618 mm x Breite 618 mm x Höhe/Tiefe 57,6 mm
Einbaumaß: Einbaulänge: 625 mm x Einbaubreite: 625 mm x Einbautiefe: 60 mm
Gewicht: 5000 g
Schutzart: IP20
Schutzklasse: III
Zulässige Umgebungstemperatur: 0 °C...+40 °C
Farbe: weiß, ähnlich RAL 9003
Nennspannung: 42 - 42 V DC
Diffusor: transparent
Entblendung: DDP (micro-prismatic)
Lichtaustritt: direkt
Ausstrahlungswinkel: 90 °
Unified Glare Rating: ≤ 19
Bemessungsleistung P: 32 W
Lichtstrom (Leuchte): 3670 lm
Lichtausbeute: 114,00 lm/W
Farbtemperatur: 3000 K
Farbwiedergabeindex Ra: > 80
Bemessungslebensdauer L80B50 bei 25 °C: 70000 h
Glühdrahtprüfung nach IEC 60695-2-10: 650 °C
Photobiologische Sicherheit: RG1
Menge: 1,000 Stk

**01.02.02.127**
LED-Leuchte mit prismatischer Abdeckung (Diffusor)
Steuerungssystem: ON/OFF

Montageart: Einlegen
Montageort: Decke
Abmessungen: Länge 593 mm x Breite 593 mm x Höhe/Tiefe 57,6 mm
Einbaumaß: Einbaulänge: 600 mm x Einbaubreite: 600 mm x Einbautiefe: 60 mm
Gewicht: 5012 g
Schutzart: IP20
Schutzklasse: I
Zulässige Umgebungstemperatur: 0 °C...+40 °C
Farbe: weiß, ähnlich RAL 9003
Nennspannung: 230 - 230 V AC / 50 - 50 Hz
Diffusor: transparent
Entblendung: DDP (micro-prismatic)
Lichtaustritt: direkt
Ausstrahlungswinkel: 90 °
Unified Glare Rating: ≤ 19
Bemessungsleistung P: 32 W
Lichtstrom (Leuchte): 3950 lm
Lichtausbeute: 123,00 lm/W
Farbtemperatur: 4000 K
Farbwiedergabeindex Ra: > 80
Bemessungslebensdauer L80B50 bei 25 °C: 70000 h
Glühdrahtprüfung nach IEC 60695-2-10: 650 °C
Photobiologische Sicherheit: RG1
Menge: 1,000 Stk

**01.02.02.128**
LED-Leuchte mit opaler Abdeckung (Diffusor)
Steuerungssystem: ON/OFF

Montageart: Einlegen
Montageort: Decke
Abmessungen: Länge 593 mm x Breite 593 mm x Höhe/Tiefe 57,6 mm
Einbaumaß: Einbaulänge: 600 mm x Einbaubreite: 600 mm x Einbautiefe: 60 mm
Gewicht: 5000 g
Schutzart: IP20
Schutzklasse: I
Zulässige Umgebungstemperatur: 0 °C...+40 °C
Farbe: weiß, ähnlich RAL 9003
Nennspannung: 230 - 230 V AC / 50 - 50 Hz
Diffusor: opal
Entblendung: DDP (micro-prismatic)
Lichtaustritt: direkt
Ausstrahlungswinkel: 110 °
Unified Glare Rating: ≤ 19
Bemessungsleistung P: 32 W
Lichtstrom (Leuchte): 3330 lm
Lichtausbeute: 104,00 lm/W
Farbtemperatur: 4000 K
Farbwiedergabeindex Ra: > 80
Bemessungslebensdauer L80B50 bei 25 °C: 70000 h
Glühdrahtprüfung nach IEC 60695-2-10: 650 °C
Photobiologische Sicherheit: RG0
Menge: 1,000 Stk

**01.02.02.129**
LED-Leuchte mit prismatischer Abdeckung (Diffusor)
Steuerungssystem: DALI

Montageart: Einlegen
Montageort: Decke
Abmessungen: Länge 593 mm x Breite 593 mm x Höhe/Tiefe 57,6 mm
Einbaumaß: Einbaulänge: 600 mm x Einbaubreite: 600 mm x Einbautiefe: 60 mm
Gewicht: 4724 g
Schutzart: IP20
Schutzklasse: I
Zulässige Umgebungstemperatur: 0 °C...+40 °C
Farbe: weiß, ähnlich RAL 9003
Nennspannung: 230 - 230 V AC / 50 - 50 Hz
Diffusor: transparent
Entblendung: DDP (micro-prismatic)
Lichtaustritt: direkt
Ausstrahlungswinkel: 90 °
Unified Glare Rating: ≤ 19
Bemessungsleistung P: 32 W
Lichtstrom (Leuchte): 3950 lm
Lichtausbeute: 123,00 lm/W
Farbtemperatur: 4000 K
Farbwiedergabeindex Ra: > 80
Bemessungslebensdauer L80B50 bei 25 °C: 70000 h
Glühdrahtprüfung nach IEC 60695-2-10: 650 °C
Photobiologische Sicherheit: RG1
Menge: 1,000 Stk

**01.02.02.130**
LED-Leuchte mit opaler Abdeckung (Diffusor)
Steuerungssystem: DALI

Montageart: Einlegen
Montageort: Decke
Abmessungen: Länge 593 mm x Breite 593 mm x Höhe/Tiefe 57,6 mm
Einbaumaß: Einbaulänge: 600 mm x Einbaubreite: 600 mm x Einbautiefe: 60 mm
Gewicht: 5000 g
Schutzart: IP20
Schutzklasse: I
Zulässige Umgebungstemperatur: 0 °C...+40 °C
Farbe: weiß, ähnlich RAL 9003
Nennspannung: 230 - 230 V AC / 50 - 50 Hz
Diffusor: opal
Entblendung: DDP (micro-prismatic)
Lichtaustritt: direkt
Ausstrahlungswinkel: 110 °
Unified Glare Rating: ≤ 19
Bemessungsleistung P: 32 W
Lichtstrom (Leuchte): 3330 lm
Lichtausbeute: 104,00 lm/W
Farbtemperatur: 4000 K
Farbwiedergabeindex Ra: > 80
Bemessungslebensdauer L80B50 bei 25 °C: 70000 h
Glühdrahtprüfung nach IEC 60695-2-10: 650 °C
Photobiologische Sicherheit: RG0
Menge: 1,000 Stk

**01.02.02.131**
LED-Leuchte mit prismatischer Abdeckung (Diffusor)
Steuerungssystem: ELC (ESYLUX Light Control)

Montageart: Einlegen
Montageort: Decke
Abmessungen: Länge 593 mm x Breite 593 mm x Höhe/Tiefe 57,6 mm
Einbaumaß: Einbaulänge: 600 mm x Einbaubreite: 600 mm x Einbautiefe: 60 mm
Gewicht: 5000 g
Schutzart: IP20
Schutzklasse: III
Zulässige Umgebungstemperatur: 0 °C...+40 °C
Farbe: weiß, ähnlich RAL 9003
Nennspannung: 42 - 42 V DC
Diffusor: transparent
Entblendung: DDP (micro-prismatic)
Lichtaustritt: direkt
Ausstrahlungswinkel: 90 °
Unified Glare Rating: ≤ 19
Bemessungsleistung P: 32 W
Lichtstrom (Leuchte): 3970 lm
Lichtausbeute: 124,00 lm/W
Farbtemperatur: 4000 K
Farbwiedergabeindex Ra: > 80
Bemessungslebensdauer L80B50 bei 25 °C: 70000 h
Glühdrahtprüfung nach IEC 60695-2-10: 650 °C
Photobiologische Sicherheit: RG1
Menge: 1,000 Stk

**01.02.02.132**
LED-Leuchte mit opaler Abdeckung (Diffusor)
Steuerungssystem: ELC (ESYLUX Light Control)

Montageart: Einlegen
Montageort: Decke
Abmessungen: Länge 593 mm x Breite 593 mm x Höhe/Tiefe 57,6 mm
Einbaumaß: Einbaulänge: 600 mm x Einbaubreite: 600 mm x Einbautiefe: 60 mm
Gewicht: 5032 g
Schutzart: IP20
Schutzklasse: III
Zulässige Umgebungstemperatur: 0 °C...+40 °C
Farbe: weiß, ähnlich RAL 9003
Nennspannung: 42 - 42 V DC
Diffusor: opal
Entblendung: DDP (micro-prismatic)
Lichtaustritt: direkt
Ausstrahlungswinkel: 110 °
Unified Glare Rating: ≤ 19
Bemessungsleistung P: 32 W
Lichtstrom (Leuchte): 3400 lm
Lichtausbeute: 106,00 lm/W
Farbtemperatur: 4000 K
Farbwiedergabeindex Ra: > 80
Bemessungslebensdauer L80B50 bei 25 °C: 70000 h
Glühdrahtprüfung nach IEC 60695-2-10: 650 °C
Photobiologische Sicherheit: RG0
Menge: 1,000 Stk

**01.02.02.133**
LED-Leuchte mit opaler Abdeckung (Diffusor)
Steuerungssystem: ON/OFF

Montageart: Einlegen
Montageort: Decke
Abmessungen: Länge 618 mm x Breite 618 mm x Höhe/Tiefe 57,6 mm
Einbaumaß: Einbaulänge: 625 mm x Einbaubreite: 625 mm x Einbautiefe: 60 mm
Gewicht: 5000 g
Schutzart: IP20
Schutzklasse: I
Zulässige Umgebungstemperatur: 0 °C...+40 °C
Farbe: weiß, ähnlich RAL 9003
Nennspannung: 230 - 230 V AC / 50 - 50 Hz
Diffusor: opal
Entblendung: DDP (micro-prismatic)
Lichtaustritt: direkt
Ausstrahlungswinkel: 110 °
Unified Glare Rating: ≤ 19
Bemessungsleistung P: 32 W
Lichtstrom (Leuchte): 3330 lm
Lichtausbeute: 104,00 lm/W
Farbtemperatur: 4000 K
Farbwiedergabeindex Ra: > 80
Bemessungslebensdauer L80B50 bei 25 °C: 70000 h
Glühdrahtprüfung nach IEC 60695-2-10: 650 °C
Photobiologische Sicherheit: RG0
Menge: 1,000 Stk

**01.02.02.134**
LED-Leuchte mit prismatischer Abdeckung (Diffusor)
Steuerungssystem: ON/OFF

Montageart: Einlegen
Montageort: Decke
Abmessungen: Länge 618 mm x Breite 618 mm x Höhe/Tiefe 57,6 mm
Einbaumaß: Einbaulänge: 625 mm x Einbaubreite: 625 mm x Einbautiefe: 60 mm
Gewicht: 5000 g
Schutzart: IP20
Schutzklasse: I
Zulässige Umgebungstemperatur: 0 °C...+40 °C
Farbe: weiß, ähnlich RAL 9003
Nennspannung: 230 - 230 V AC / 50 - 50 Hz
Diffusor: transparent
Entblendung: DDP (micro-prismatic)
Lichtaustritt: direkt
Ausstrahlungswinkel: 90 °
Unified Glare Rating: ≤ 19
Bemessungsleistung P: 32 W
Lichtstrom (Leuchte): 3950 lm
Lichtausbeute: 123,00 lm/W
Farbtemperatur: 4000 K
Farbwiedergabeindex Ra: > 80
Bemessungslebensdauer L80B50 bei 25 °C: 70000 h
Glühdrahtprüfung nach IEC 60695-2-10: 650 °C
Photobiologische Sicherheit: RG1
Menge: 1,000 Stk

**01.02.02.135**
LED-Leuchte mit opaler Abdeckung (Diffusor)
Steuerungssystem: DALI

Montageart: Einlegen
Montageort: Decke
Abmessungen: Länge 618 mm x Breite 618 mm x Höhe/Tiefe 57,6 mm
Einbaumaß: Einbaulänge: 625 mm x Einbaubreite: 625 mm x Einbautiefe: 60 mm
Gewicht: 4742 g
Schutzart: IP20
Schutzklasse: I
Zulässige Umgebungstemperatur: 0 °C...+40 °C
Farbe: weiß, ähnlich RAL 9003
Nennspannung: 230 - 230 V AC / 50 - 50 Hz
Diffusor: opal
Entblendung: DDP (micro-prismatic)
Lichtaustritt: direkt
Ausstrahlungswinkel: 110 °
Unified Glare Rating: ≤ 19
Bemessungsleistung P: 32 W
Lichtstrom (Leuchte): 3330 lm
Lichtausbeute: 104,00 lm/W
Farbtemperatur: 4000 K
Farbwiedergabeindex Ra: > 80
Bemessungslebensdauer L80B50 bei 25 °C: 70000 h
Glühdrahtprüfung nach IEC 60695-2-10: 650 °C
Photobiologische Sicherheit: RG0
Menge: 1,000 Stk

**01.02.02.136**
LED-Leuchte mit prismatischer Abdeckung (Diffusor)
Steuerungssystem: DALI

Montageart: Einlegen
Montageort: Decke
Abmessungen: Länge 618 mm x Breite 618 mm x Höhe/Tiefe 57,6 mm
Einbaumaß: Einbaulänge: 625 mm x Einbaubreite: 625 mm x Einbautiefe: 60 mm
Gewicht: 5000 g
Schutzart: IP20
Schutzklasse: I
Zulässige Umgebungstemperatur: 0 °C...+40 °C
Farbe: weiß, ähnlich RAL 9003
Nennspannung: 230 - 230 V AC / 50 - 50 Hz
Diffusor: transparent
Entblendung: DDP (micro-prismatic)
Lichtaustritt: direkt
Ausstrahlungswinkel: 90 °
Unified Glare Rating: ≤ 19
Bemessungsleistung P: 32 W
Lichtstrom (Leuchte): 3950 lm
Lichtausbeute: 123,00 lm/W
Farbtemperatur: 4000 K
Farbwiedergabeindex Ra: > 80
Bemessungslebensdauer L80B50 bei 25 °C: 70000 h
Glühdrahtprüfung nach IEC 60695-2-10: 650 °C
Photobiologische Sicherheit: RG1
Menge: 1,000 Stk

**01.02.02.137**
LED-Leuchte mit prismatischer Abdeckung (Diffusor)
Steuerungssystem: ELC (ESYLUX Light Control)

Montageart: Einlegen
Montageort: Decke
Abmessungen: Länge 618 mm x Breite 618 mm x Höhe/Tiefe 57,6 mm
Einbaumaß: Einbaulänge: 625 mm x Einbaubreite: 625 mm x Einbautiefe: 60 mm
Gewicht: 4747 g
Schutzart: IP20
Schutzklasse: III
Zulässige Umgebungstemperatur: 0 °C...+40 °C
Farbe: weiß, ähnlich RAL 9003
Nennspannung: 42 - 42 V DC
Diffusor: transparent
Entblendung: DDP (micro-prismatic)
Lichtaustritt: direkt
Ausstrahlungswinkel: 90 °
Unified Glare Rating: ≤ 19
Bemessungsleistung P: 32 W
Lichtstrom (Leuchte): 3970 lm
Lichtausbeute: 124,00 lm/W
Farbtemperatur: 4000 K
Farbwiedergabeindex Ra: > 80
Bemessungslebensdauer L80B50 bei 25 °C: 70000 h
Glühdrahtprüfung nach IEC 60695-2-10: 650 °C
Photobiologische Sicherheit: RG1
Menge: 1,000 Stk

**01.02.02.138**
LED-Leuchte mit opaler Abdeckung (Diffusor)
Steuerungssystem: ELC (ESYLUX Light Control)

Montageart: Einlegen
Montageort: Decke
Abmessungen: Länge 618 mm x Breite 618 mm x Höhe/Tiefe 57,6 mm
Einbaumaß: Einbaulänge: 625 mm x Einbaubreite: 625 mm x Einbautiefe: 60 mm
Gewicht: 4742 g
Schutzart: IP20
Schutzklasse: III
Zulässige Umgebungstemperatur: 0 °C...+40 °C
Farbe: weiß, ähnlich RAL 9003
Nennspannung: 42 - 42 V DC
Diffusor: opal
Entblendung: DDP (micro-prismatic)
Lichtaustritt: direkt
Ausstrahlungswinkel: 110 °
Unified Glare Rating: ≤ 19
Bemessungsleistung P: 32 W
Lichtstrom (Leuchte): 3400 lm
Lichtausbeute: 106,00 lm/W
Farbtemperatur: 4000 K
Farbwiedergabeindex Ra: > 80
Bemessungslebensdauer L80B50 bei 25 °C: 70000 h
Glühdrahtprüfung nach IEC 60695-2-10: 650 °C
Photobiologische Sicherheit: RG0
Menge: 1,000 Stk

**01.02.02.139**
LED-Leuchte mit prismatischer Abdeckung (Diffusor)
Steuerungssystem: DALI, ELC (ESYLUX Light Control)

Montageart: Einlegen
Montageort: Decke
Abmessungen: Länge 593 mm x Breite 593 mm x Höhe/Tiefe 57,6 mm
Einbaumaß: Einbaulänge: 600 mm x Einbaubreite: 600 mm x Einbautiefe: 60 mm
Gewicht: 5000 g
Schutzart: IP20
Schutzklasse: I
Zulässige Umgebungstemperatur: 0 °C...+40 °C
Farbe: weiß, ähnlich RAL 9003
Nennspannung: 230 - 230 V AC / 50 - 50 Hz
Diffusor: transparent
Entblendung: DDP (micro-prismatic)
Lichtaustritt: direkt
Ausstrahlungswinkel: 90 °
Unified Glare Rating: ≤ 19
Bemessungsleistung P: 32 W
Lichtstrom (Leuchte): 3970 lm
Lichtausbeute: 124,00 lm/W
Farbtemperatur: 2700 - 6500 K (Tunable White)
Farbwiedergabeindex Ra: > 80
Bemessungslebensdauer L80B50 bei 25 °C: 70000 h
Glühdrahtprüfung nach IEC 60695-2-10: 650 °C
Photobiologische Sicherheit: RG1
Erfassungswinkel: 360°
Erfassungsreichweite quer: Ø 8 m
Erfassungsreichweite frontal: Ø 6 m
Erfassungsreichweite Präsenzbereich: Ø 4 m
Erfassungsbereich: bis zu 50 m²
Menge: 1,000 Stk

**01.02.02.140**
LED-Leuchte mit opaler Abdeckung (Diffusor)
Steuerungssystem: DALI, ELC (ESYLUX Light Control)

Montageart: Einlegen
Montageort: Decke
Abmessungen: Länge 593 mm x Breite 593 mm x Höhe/Tiefe 57,6 mm
Einbaumaß: Einbaulänge: 600 mm x Einbaubreite: 600 mm x Einbautiefe: 60 mm
Gewicht: 5653 g
Schutzart: IP20
Schutzklasse: I
Zulässige Umgebungstemperatur: 0 °C...+40 °C
Farbe: weiß, ähnlich RAL 9003
Nennspannung: 230 - 230 V AC / 50 - 50 Hz
Diffusor: opal
Entblendung: DDP (micro-prismatic)
Lichtaustritt: direkt
Ausstrahlungswinkel: 110 °
Unified Glare Rating: ≤ 19
Bemessungsleistung P: 32 W
Lichtstrom (Leuchte): 3400 lm
Lichtausbeute: 106,00 lm/W
Farbtemperatur: 2700 - 6500 K (Tunable White)
Farbwiedergabeindex Ra: > 80
Bemessungslebensdauer L80B50 bei 25 °C: 70000 h
Glühdrahtprüfung nach IEC 60695-2-10: 650 °C
Photobiologische Sicherheit: RG0
Erfassungswinkel: 360°
Erfassungsreichweite quer: Ø 8 m
Erfassungsreichweite frontal: Ø 6 m
Erfassungsreichweite Präsenzbereich: Ø 4 m
Erfassungsbereich: bis zu 50 m²
Menge: 1,000 Stk

**01.02.02.141**
LED-Leuchte mit opaler Abdeckung (Diffusor)
Steuerungssystem: DALI, ELC (ESYLUX Light Control), KNX

Montageart: Einlegen
Montageort: Decke
Abmessungen: Länge 593 mm x Breite 593 mm x Höhe/Tiefe 57,6 mm
Einbaumaß: Einbaulänge: 600 mm x Einbaubreite: 600 mm x Einbautiefe: 60 mm
Gewicht: 5000 g
Schutzart: IP20
Schutzklasse: I
Zulässige Umgebungstemperatur: 0 °C...+40 °C
Farbe: weiß, ähnlich RAL 9003
Nennspannung: 230 - 230 V AC / 50 - 50 Hz
Diffusor: opal
Entblendung: DDP (micro-prismatic)
Lichtaustritt: direkt
Ausstrahlungswinkel: 110 °
Unified Glare Rating: ≤ 19
Bemessungsleistung P: 32 W
Lichtstrom (Leuchte): 3400 lm
Lichtausbeute: 106,00 lm/W
Farbtemperatur: 2700 - 6500 K (Tunable White)
Farbwiedergabeindex Ra: > 80
Bemessungslebensdauer L80B50 bei 25 °C: 70000 h
Glühdrahtprüfung nach IEC 60695-2-10: 650 °C
Photobiologische Sicherheit: RG0
Erfassungswinkel: 360°
Erfassungsreichweite quer: Ø 8 m
Erfassungsreichweite frontal: Ø 6 m
Erfassungsreichweite Präsenzbereich: Ø 4 m
Erfassungsbereich: bis zu 50 m²
Menge: 1,000 Stk

**01.02.02.142**
LED-Leuchte mit prismatischer Abdeckung (Diffusor)
Steuerungssystem: DALI, ELC (ESYLUX Light Control), KNX

Montageart: Einlegen
Montageort: Decke
Abmessungen: Länge 593 mm x Breite 593 mm x Höhe/Tiefe 57,6 mm
Einbaumaß: Einbaulänge: 600 mm x Einbaubreite: 600 mm x Einbautiefe: 60 mm
Gewicht: 5000 g
Schutzart: IP20
Schutzklasse: I
Zulässige Umgebungstemperatur: 0 °C...+40 °C
Farbe: weiß, ähnlich RAL 9003
Nennspannung: 230 - 230 V AC / 50 - 50 Hz
Diffusor: transparent
Entblendung: DDP (micro-prismatic)
Lichtaustritt: direkt
Ausstrahlungswinkel: 90 °
Unified Glare Rating: ≤ 19
Bemessungsleistung P: 32 W
Lichtstrom (Leuchte): 3970 lm
Lichtausbeute: 124,00 lm/W
Farbtemperatur: 2700 - 6500 K (Tunable White)
Farbwiedergabeindex Ra: > 80
Bemessungslebensdauer L80B50 bei 25 °C: 70000 h
Glühdrahtprüfung nach IEC 60695-2-10: 650 °C
Photobiologische Sicherheit: RG1
Erfassungswinkel: 360°
Erfassungsreichweite quer: Ø 8 m
Erfassungsreichweite frontal: Ø 6 m
Erfassungsreichweite Präsenzbereich: Ø 4 m
Erfassungsbereich: bis zu 50 m²
Menge: 1,000 Stk

**01.02.02.143**
LED-Leuchte mit prismatischer Abdeckung (Diffusor)
Steuerungssystem: DALI, ELC (ESYLUX Light Control)

Montageart: Einlegen
Montageort: Decke
Abmessungen: Länge 618 mm x Breite 618 mm x Höhe/Tiefe 57,6 mm
Einbaumaß: Einbaulänge: 625 mm x Einbaubreite: 625 mm x Einbautiefe: 60 mm
Gewicht: 5910 g
Schutzart: IP20
Schutzklasse: I
Zulässige Umgebungstemperatur: 0 °C...+40 °C
Farbe: weiß, ähnlich RAL 9003
Nennspannung: 230 - 230 V AC / 50 - 50 Hz
Diffusor: transparent
Entblendung: DDP (micro-prismatic)
Lichtaustritt: direkt
Ausstrahlungswinkel: 90 °
Unified Glare Rating: ≤ 19
Bemessungsleistung P: 32 W
Lichtstrom (Leuchte): 3970 lm
Lichtausbeute: 124,00 lm/W
Farbtemperatur: 2700 - 6500 K (Tunable White)
Farbwiedergabeindex Ra: > 80
Bemessungslebensdauer L80B50 bei 25 °C: 70000 h
Glühdrahtprüfung nach IEC 60695-2-10: 650 °C
Photobiologische Sicherheit: RG1
Erfassungswinkel: 360°
Erfassungsreichweite quer: Ø 8 m
Erfassungsreichweite frontal: Ø 6 m
Erfassungsreichweite Präsenzbereich: Ø 4 m
Erfassungsbereich: bis zu 50 m²
Menge: 1,000 Stk

**01.02.02.144**
LED-Leuchte mit prismatischer Abdeckung (Diffusor)
Steuerungssystem: DALI, ELC (ESYLUX Light Control), KNX

Montageart: Einlegen
Montageort: Decke
Abmessungen: Länge 618 mm x Breite 618 mm x Höhe/Tiefe 57,6 mm
Einbaumaß: Einbaulänge: 625 mm x Einbaubreite: 625 mm x Einbautiefe: 60 mm
Gewicht: 5000 g
Schutzart: IP20
Schutzklasse: I
Zulässige Umgebungstemperatur: 0 °C...+40 °C
Farbe: weiß, ähnlich RAL 9003
Nennspannung: 230 - 230 V AC / 50 - 50 Hz
Diffusor: transparent
Entblendung: DDP (micro-prismatic)
Lichtaustritt: direkt
Ausstrahlungswinkel: 90 °
Unified Glare Rating: ≤ 19
Bemessungsleistung P: 32 W
Lichtstrom (Leuchte): 3970 lm
Lichtausbeute: 124,00 lm/W
Farbtemperatur: 2700 - 6500 K (Tunable White)
Farbwiedergabeindex Ra: > 80
Bemessungslebensdauer L80B50 bei 25 °C: 70000 h
Glühdrahtprüfung nach IEC 60695-2-10: 650 °C
Photobiologische Sicherheit: RG1
Erfassungswinkel: 360°
Erfassungsreichweite quer: Ø 8 m
Erfassungsreichweite frontal: Ø 6 m
Erfassungsreichweite Präsenzbereich: Ø 4 m
Erfassungsbereich: bis zu 50 m²
Menge: 1,000 Stk

**01.02.02.145**
LED-Leuchte mit opaler Abdeckung (Diffusor)
Steuerungssystem: DALI, ELC (ESYLUX Light Control), KNX

Montageart: Einlegen
Montageort: Decke
Abmessungen: Länge 618 mm x Breite 618 mm x Höhe/Tiefe 57,6 mm
Einbaumaß: Einbaulänge: 625 mm x Einbaubreite: 625 mm x Einbautiefe: 60 mm
Gewicht: 5000 g
Schutzart: IP20
Schutzklasse: I
Zulässige Umgebungstemperatur: 0 °C...+40 °C
Farbe: weiß, ähnlich RAL 9003
Nennspannung: 230 - 230 V AC / 50 - 50 Hz
Diffusor: opal
Entblendung: DDP (micro-prismatic)
Lichtaustritt: direkt
Ausstrahlungswinkel: 110 °
Unified Glare Rating: ≤ 19
Bemessungsleistung P: 32 W
Lichtstrom (Leuchte): 3400 lm
Lichtausbeute: 106,00 lm/W
Farbtemperatur: 2700 - 6500 K (Tunable White)
Farbwiedergabeindex Ra: > 80
Bemessungslebensdauer L80B50 bei 25 °C: 70000 h
Glühdrahtprüfung nach IEC 60695-2-10: 650 °C
Photobiologische Sicherheit: RG0
Erfassungswinkel: 360°
Erfassungsreichweite quer: Ø 8 m
Erfassungsreichweite frontal: Ø 6 m
Erfassungsreichweite Präsenzbereich: Ø 4 m
Erfassungsbereich: bis zu 50 m²
Menge: 1,000 Stk

**01.02.02.146**
LED-Leuchte mit prismatischer Abdeckung (Diffusor)
Steuerungssystem: DALI, ELC (ESYLUX Light Control)

Montageart: Einlegen
Montageort: Decke
Abmessungen: Länge 593 mm x Breite 593 mm x Höhe/Tiefe 57,6 mm
Einbaumaß: Einbaulänge: 600 mm x Einbaubreite: 600 mm x Einbautiefe: 60 mm
Gewicht: 5000 g
Schutzart: IP20
Schutzklasse: I
Zulässige Umgebungstemperatur: 0 °C...+40 °C
Farbe: weiß, ähnlich RAL 9003
Nennspannung: 230 - 230 V AC / 50 - 50 Hz
Diffusor: transparent
Entblendung: DDP (micro-prismatic)
Lichtaustritt: direkt
Ausstrahlungswinkel: 90 °
Unified Glare Rating: ≤ 19
Bemessungsleistung P: 32 W
Lichtstrom (Leuchte): 3670 lm
Lichtausbeute: 114,00 lm/W
Farbtemperatur: 3000 K
Farbwiedergabeindex Ra: > 80
Bemessungslebensdauer L80B50 bei 25 °C: 70000 h
Glühdrahtprüfung nach IEC 60695-2-10: 650 °C
Photobiologische Sicherheit: RG1
Erfassungswinkel: 360°
Erfassungsreichweite quer: Ø 8 m
Erfassungsreichweite frontal: Ø 6 m
Erfassungsreichweite Präsenzbereich: Ø 4 m
Erfassungsbereich: bis zu 50 m²
Menge: 1,000 Stk

**01.02.02.147**
LED-Leuchte mit opaler Abdeckung (Diffusor)
Steuerungssystem: DALI, ELC (ESYLUX Light Control)

Montageart: Einlegen
Montageort: Decke
Abmessungen: Länge 593 mm x Breite 593 mm x Höhe/Tiefe 57,6 mm
Einbaumaß: Einbaulänge: 600 mm x Einbaubreite: 600 mm x Einbautiefe: 60 mm
Gewicht: 5575 g
Schutzart: IP20
Schutzklasse: I
Zulässige Umgebungstemperatur: 0 °C...+40 °C
Farbe: weiß, ähnlich RAL 9003
Nennspannung: 230 - 230 V AC / 50 - 50 Hz
Diffusor: opal
Entblendung: DDP (micro-prismatic)
Lichtaustritt: direkt
Ausstrahlungswinkel: 110 °
Unified Glare Rating: ≤ 19
Bemessungsleistung P: 32 W
Lichtstrom (Leuchte): 3240 lm
Lichtausbeute: 101,00 lm/W
Farbtemperatur: 3000 K
Farbwiedergabeindex Ra: > 80
Bemessungslebensdauer L80B50 bei 25 °C: 70000 h
Glühdrahtprüfung nach IEC 60695-2-10: 650 °C
Photobiologische Sicherheit: RG0
Erfassungswinkel: 360°
Erfassungsreichweite quer: Ø 8 m
Erfassungsreichweite frontal: Ø 6 m
Erfassungsreichweite Präsenzbereich: Ø 4 m
Erfassungsbereich: bis zu 50 m²
Menge: 1,000 Stk

**01.02.02.148**
LED-Leuchte mit opaler Abdeckung (Diffusor)
Steuerungssystem: DALI, ELC (ESYLUX Light Control), KNX

Montageart: Einlegen
Montageort: Decke
Abmessungen: Länge 593 mm x Breite 593 mm x Höhe/Tiefe 57,6 mm
Einbaumaß: Einbaulänge: 600 mm x Einbaubreite: 600 mm x Einbautiefe: 60 mm
Gewicht: 5000 g
Schutzart: IP20
Schutzklasse: I
Zulässige Umgebungstemperatur: 0 °C...+40 °C
Farbe: weiß, ähnlich RAL 9003
Nennspannung: 230 - 230 V AC / 50 - 50 Hz
Diffusor: opal
Entblendung: DDP (micro-prismatic)
Lichtaustritt: direkt
Ausstrahlungswinkel: 110 °
Unified Glare Rating: ≤ 19
Bemessungsleistung P: 32 W
Lichtstrom (Leuchte): 3240 lm
Lichtausbeute: 101,00 lm/W
Farbtemperatur: 3000 K
Farbwiedergabeindex Ra: > 80
Bemessungslebensdauer L80B50 bei 25 °C: 70000 h
Glühdrahtprüfung nach IEC 60695-2-10: 650 °C
Photobiologische Sicherheit: RG0
Erfassungswinkel: 360°
Erfassungsreichweite quer: Ø 8 m
Erfassungsreichweite frontal: Ø 6 m
Erfassungsreichweite Präsenzbereich: Ø 4 m
Erfassungsbereich: bis zu 50 m²
Menge: 1,000 Stk

**01.02.02.149**
LED-Leuchte mit opaler Abdeckung (Diffusor)
Steuerungssystem: DALI, ELC (ESYLUX Light Control)

Montageart: Einlegen
Montageort: Decke
Abmessungen: Länge 618 mm x Breite 618 mm x Höhe/Tiefe 57,6 mm
Einbaumaß: Einbaulänge: 625 mm x Einbaubreite: 625 mm x Einbautiefe: 60 mm
Gewicht: 5000 g
Schutzart: IP20
Schutzklasse: I
Zulässige Umgebungstemperatur: 0 °C...+40 °C
Farbe: weiß, ähnlich RAL 9003
Nennspannung: 230 - 230 V AC / 50 - 50 Hz
Diffusor: opal
Entblendung: DDP (micro-prismatic)
Lichtaustritt: direkt
Ausstrahlungswinkel: 110 °
Unified Glare Rating: ≤ 19
Bemessungsleistung P: 32 W
Lichtstrom (Leuchte): 3240 lm
Lichtausbeute: 101,00 lm/W
Farbtemperatur: 3000 K
Farbwiedergabeindex Ra: > 80
Bemessungslebensdauer L80B50 bei 25 °C: 70000 h
Glühdrahtprüfung nach IEC 60695-2-10: 650 °C
Photobiologische Sicherheit: RG0
Erfassungswinkel: 360°
Erfassungsreichweite quer: Ø 8 m
Erfassungsreichweite frontal: Ø 6 m
Erfassungsreichweite Präsenzbereich: Ø 4 m
Erfassungsbereich: bis zu 50 m²
Menge: 1,000 Stk

**01.02.02.150**
LED-Leuchte mit prismatischer Abdeckung (Diffusor)
Steuerungssystem: DALI, ELC (ESYLUX Light Control)

Montageart: Einlegen
Montageort: Decke
Abmessungen: Länge 618 mm x Breite 618 mm x Höhe/Tiefe 57,6 mm
Einbaumaß: Einbaulänge: 625 mm x Einbaubreite: 625 mm x Einbautiefe: 60 mm
Gewicht: 5865 g
Schutzart: IP20
Schutzklasse: I
Zulässige Umgebungstemperatur: 0 °C...+40 °C
Farbe: weiß, ähnlich RAL 9003
Nennspannung: 230 - 230 V AC / 50 - 50 Hz
Diffusor: transparent
Entblendung: DDP (micro-prismatic)
Lichtaustritt: direkt
Ausstrahlungswinkel: 90 °
Unified Glare Rating: ≤ 19
Bemessungsleistung P: 32 W
Lichtstrom (Leuchte): 3670 lm
Lichtausbeute: 114,00 lm/W
Farbtemperatur: 3000 K
Farbwiedergabeindex Ra: > 80
Bemessungslebensdauer L80B50 bei 25 °C: 70000 h
Glühdrahtprüfung nach IEC 60695-2-10: 650 °C
Photobiologische Sicherheit: RG1
Erfassungswinkel: 360°
Erfassungsreichweite quer: Ø 8 m
Erfassungsreichweite frontal: Ø 6 m
Erfassungsreichweite Präsenzbereich: Ø 4 m
Erfassungsbereich: bis zu 50 m²
Menge: 1,000 Stk

**01.02.02.151**
LED-Leuchte mit opaler Abdeckung (Diffusor)
Steuerungssystem: DALI, ELC (ESYLUX Light Control)

Montageart: Einlegen
Montageort: Decke
Abmessungen: Länge 593 mm x Breite 593 mm x Höhe/Tiefe 57,6 mm
Einbaumaß: Einbaulänge: 600 mm x Einbaubreite: 600 mm x Einbautiefe: 60 mm
Gewicht: 5000 g
Schutzart: IP20
Schutzklasse: I
Zulässige Umgebungstemperatur: 0 °C...+40 °C
Farbe: weiß, ähnlich RAL 9003
Nennspannung: 230 - 230 V AC / 50 - 50 Hz
Diffusor: opal
Entblendung: DDP (micro-prismatic)
Lichtaustritt: direkt
Ausstrahlungswinkel: 110 °
Unified Glare Rating: ≤ 19
Bemessungsleistung P: 32 W
Lichtstrom (Leuchte): 3400 lm
Lichtausbeute: 106,00 lm/W
Farbtemperatur: 4000 K
Farbwiedergabeindex Ra: > 80
Bemessungslebensdauer L80B50 bei 25 °C: 70000 h
Glühdrahtprüfung nach IEC 60695-2-10: 650 °C
Photobiologische Sicherheit: RG0
Erfassungswinkel: 360°
Erfassungsreichweite quer: Ø 8 m
Erfassungsreichweite frontal: Ø 6 m
Erfassungsreichweite Präsenzbereich: Ø 4 m
Erfassungsbereich: bis zu 50 m²
Menge: 1,000 Stk

**01.02.02.152**
LED-Leuchte mit prismatischer Abdeckung (Diffusor)
Steuerungssystem: DALI, ELC (ESYLUX Light Control)

Montageart: Einlegen
Montageort: Decke
Abmessungen: Länge 593 mm x Breite 593 mm x Höhe/Tiefe 57,6 mm
Einbaumaß: Einbaulänge: 600 mm x Einbaubreite: 600 mm x Einbautiefe: 60 mm
Gewicht: 5000 g
Schutzart: IP20
Schutzklasse: I
Zulässige Umgebungstemperatur: 0 °C...+40 °C
Farbe: weiß, ähnlich RAL 9003
Nennspannung: 230 - 230 V AC / 50 - 50 Hz
Diffusor: transparent
Entblendung: DDP (micro-prismatic)
Lichtaustritt: direkt
Ausstrahlungswinkel: 90 °
Unified Glare Rating: ≤ 19
Bemessungsleistung P: 32 W
Lichtstrom (Leuchte): 3970 lm
Lichtausbeute: 124,00 lm/W
Farbtemperatur: 4000 K
Farbwiedergabeindex Ra: > 80
Bemessungslebensdauer L80B50 bei 25 °C: 70000 h
Glühdrahtprüfung nach IEC 60695-2-10: 650 °C
Photobiologische Sicherheit: RG1
Erfassungswinkel: 360°
Erfassungsreichweite quer: Ø 8 m
Erfassungsreichweite frontal: Ø 6 m
Erfassungsreichweite Präsenzbereich: Ø 4 m
Erfassungsbereich: bis zu 50 m²
Menge: 1,000 Stk

**01.02.02.153**
LED-Leuchte mit opaler Abdeckung (Diffusor)
Steuerungssystem: DALI, ELC (ESYLUX Light Control), KNX

Montageart: Einlegen
Montageort: Decke
Abmessungen: Länge 593 mm x Breite 593 mm x Höhe/Tiefe 57,6 mm
Einbaumaß: Einbaulänge: 600 mm x Einbaubreite: 600 mm x Einbautiefe: 60 mm
Gewicht: 5000 g
Schutzart: IP20
Schutzklasse: I
Zulässige Umgebungstemperatur: 0 °C...+40 °C
Farbe: weiß, ähnlich RAL 9003
Nennspannung: 230 - 230 V AC / 50 - 50 Hz
Diffusor: opal
Entblendung: DDP (micro-prismatic)
Lichtaustritt: direkt
Ausstrahlungswinkel: 110 °
Unified Glare Rating: ≤ 19
Bemessungsleistung P: 32 W
Lichtstrom (Leuchte): 3400 lm
Lichtausbeute: 106,00 lm/W
Farbtemperatur: 4000 K
Farbwiedergabeindex Ra: > 80
Bemessungslebensdauer L80B50 bei 25 °C: 70000 h
Glühdrahtprüfung nach IEC 60695-2-10: 650 °C
Photobiologische Sicherheit: RG0
Erfassungswinkel: 360°
Erfassungsreichweite quer: Ø 8 m
Erfassungsreichweite frontal: Ø 6 m
Erfassungsreichweite Präsenzbereich: Ø 4 m
Erfassungsbereich: bis zu 50 m²
Menge: 1,000 Stk

**01.02.02.154**
LED-Leuchte mit prismatischer Abdeckung (Diffusor)
Steuerungssystem: DALI, ELC (ESYLUX Light Control)

Montageart: Einlegen
Montageort: Decke
Abmessungen: Länge 618 mm x Breite 618 mm x Höhe/Tiefe 57,6 mm
Einbaumaß: Einbaulänge: 625 mm x Einbaubreite: 625 mm x Einbautiefe: 60 mm
Gewicht: 5000 g
Schutzart: IP20
Schutzklasse: I
Zulässige Umgebungstemperatur: 0 °C...+40 °C
Farbe: weiß, ähnlich RAL 9003
Nennspannung: 230 - 230 V AC / 50 - 50 Hz
Diffusor: transparent
Entblendung: DDP (micro-prismatic)
Lichtaustritt: direkt
Ausstrahlungswinkel: 90 °
Unified Glare Rating: ≤ 19
Bemessungsleistung P: 32 W
Lichtstrom (Leuchte): 3970 lm
Lichtausbeute: 124,00 lm/W
Farbtemperatur: 4000 K
Farbwiedergabeindex Ra: > 80
Bemessungslebensdauer L80B50 bei 25 °C: 70000 h
Glühdrahtprüfung nach IEC 60695-2-10: 650 °C
Photobiologische Sicherheit: RG1
Erfassungswinkel: 360°
Erfassungsreichweite quer: Ø 8 m
Erfassungsreichweite frontal: Ø 6 m
Erfassungsreichweite Präsenzbereich: Ø 4 m
Erfassungsbereich: bis zu 50 m²
Menge: 1,000 Stk

**01.02.02.155**
LED-Leuchte mit opaler Abdeckung (Diffusor)
Steuerungssystem: DALI, ELC (ESYLUX Light Control)

Montageart: Einlegen
Montageort: Decke
Abmessungen: Länge 618 mm x Breite 618 mm x Höhe/Tiefe 57,6 mm
Einbaumaß: Einbaulänge: 625 mm x Einbaubreite: 625 mm x Einbautiefe: 60 mm
Gewicht: 5000 g
Schutzart: IP20
Schutzklasse: I
Zulässige Umgebungstemperatur: 0 °C...+40 °C
Farbe: weiß, ähnlich RAL 9003
Nennspannung: 230 - 230 V AC / 50 - 50 Hz
Diffusor: opal
Entblendung: DDP (micro-prismatic)
Lichtaustritt: direkt
Ausstrahlungswinkel: 110 °
Unified Glare Rating: ≤ 19
Bemessungsleistung P: 32 W
Lichtstrom (Leuchte): 3400 lm
Lichtausbeute: 106,00 lm/W
Farbtemperatur: 4000 K
Farbwiedergabeindex Ra: > 80
Bemessungslebensdauer L80B50 bei 25 °C: 70000 h
Glühdrahtprüfung nach IEC 60695-2-10: 650 °C
Photobiologische Sicherheit: RG0
Erfassungswinkel: 360°
Erfassungsreichweite quer: Ø 8 m
Erfassungsreichweite frontal: Ø 6 m
Erfassungsreichweite Präsenzbereich: Ø 4 m
Erfassungsbereich: bis zu 50 m²
Menge: 1,000 Stk

**01.02.02.156**
LED-Leuchte mit opaler Abdeckung (Diffusor)
Steuerungssystem: DALI, ELC (ESYLUX Light Control), KNX

Montageart: Einlegen
Montageort: Decke
Abmessungen: Länge 618 mm x Breite 618 mm x Höhe/Tiefe 57,6 mm
Einbaumaß: Einbaulänge: 625 mm x Einbaubreite: 625 mm x Einbautiefe: 60 mm
Gewicht: 5000 g
Schutzart: IP20
Schutzklasse: I
Zulässige Umgebungstemperatur: 0 °C...+40 °C
Farbe: weiß, ähnlich RAL 9003
Nennspannung: 230 - 230 V AC / 50 - 50 Hz
Diffusor: opal
Entblendung: DDP (micro-prismatic)
Lichtaustritt: direkt
Ausstrahlungswinkel: 110 °
Unified Glare Rating: ≤ 19
Bemessungsleistung P: 32 W
Lichtstrom (Leuchte): 3400 lm
Lichtausbeute: 106,00 lm/W
Farbtemperatur: 4000 K
Farbwiedergabeindex Ra: > 80
Bemessungslebensdauer L80B50 bei 25 °C: 70000 h
Glühdrahtprüfung nach IEC 60695-2-10: 650 °C
Photobiologische Sicherheit: RG0
Erfassungswinkel: 360°
Erfassungsreichweite quer: Ø 8 m
Erfassungsreichweite frontal: Ø 6 m
Erfassungsreichweite Präsenzbereich: Ø 4 m
Erfassungsbereich: bis zu 50 m²
Menge: 1,000 Stk

**01.02.02.157**
LED-Leuchte mit prismatischer Abdeckung (Diffusor)
Steuerungssystem: ON/OFF

Montageart: Einlegen
Montageort: Decke
Abmessungen: Länge 296 mm x Breite 296 mm x Höhe/Tiefe 11 mm
Einbaumaß: Einbaulänge: 295 mm x Einbaubreite: 295 mm x Einbautiefe: 45 mm
Gewicht: 1050 g
Schutzart: IP20
Schutzklasse: II
Zulässige Umgebungstemperatur: 0 °C...+50 °C
Farbe: weiß, ähnlich RAL 9003
Nennspannung: 220 - 240 V AC / 50 - 60 Hz
Diffusor: opal
Entblendung: DDP (micro-prismatic)
Lichtaustritt: direkt
Ausstrahlungswinkel: 100 °
Unified Glare Rating: ≤ 19
Bemessungsleistung P: 17 W
Lichtstrom (Leuchte): 1600 lm
Lichtausbeute: 94,00 lm/W
Farbtemperatur: 3000 K
Farbwiedergabeindex Ra: > 80
Bemessungslebensdauer L80B50 bei 25 °C: 40000 h
Glühdrahtprüfung nach IEC 60695-2-10: 650 °C
Photobiologische Sicherheit: RG0
Menge: 1,000 Stk

**01.02.02.158**
LED-Leuchte mit prismatischer Abdeckung (Diffusor)
Steuerungssystem: DALI

Montageart: Einlegen
Montageort: Decke
Abmessungen: Länge 296 mm x Breite 296 mm x Höhe/Tiefe 11 mm
Einbaumaß: Einbaulänge: 295 mm x Einbaubreite: 295 mm x Einbautiefe: 45 mm
Gewicht: 1059 g
Schutzart: IP20
Schutzklasse: II
Zulässige Umgebungstemperatur: 0 °C...+50 °C
Farbe: weiß, ähnlich RAL 9003
Nennspannung: 110 - 240 V AC / 50 - 60 Hz
Diffusor: opal
Entblendung: DDP (micro-prismatic)
Lichtaustritt: direkt
Ausstrahlungswinkel: 100 °
Unified Glare Rating: ≤ 19
Bemessungsleistung P: 17 W
Lichtstrom (Leuchte): 1600 lm
Lichtausbeute: 94,00 lm/W
Farbtemperatur: 3000 K
Farbwiedergabeindex Ra: > 80
Bemessungslebensdauer L80B50 bei 25 °C: 40000 h
Glühdrahtprüfung nach IEC 60695-2-10: 650 °C
Photobiologische Sicherheit: RG0
Menge: 1,000 Stk

**01.02.02.159**
LED-Leuchte mit opaler Abdeckung (Diffusor)
Steuerungssystem: DALI

Montageart: Einlegen
Montageort: Decke
Abmessungen: Länge 296 mm x Breite 296 mm x Höhe/Tiefe 11 mm
Einbaumaß: Einbaulänge: 295 mm x Einbaubreite: 295 mm x Einbautiefe: 45 mm
Gewicht: 175 g
Schutzart: IP20
Schutzklasse: II
Zulässige Umgebungstemperatur: 0 °C...+50 °C
Farbe: weiß, ähnlich RAL 9003
Nennspannung: 110 - 240 V AC / 50 - 60 Hz
Diffusor: opal
Lichtaustritt: direkt
Ausstrahlungswinkel: 100 °
Unified Glare Rating: ≤ 22
Bemessungsleistung P: 17 W
Lichtstrom (Leuchte): 1500 lm
Lichtausbeute: 88,00 lm/W
Farbtemperatur: 3000 K
Farbwiedergabeindex Ra: > 80
Bemessungslebensdauer L80B50 bei 25 °C: 40000 h
Glühdrahtprüfung nach IEC 60695-2-10: 650 °C
Photobiologische Sicherheit: RG0
Menge: 1,000 Stk

**01.02.02.160**
LED-Leuchte mit prismatischer Abdeckung (Diffusor)
Steuerungssystem: ON/OFF

Montageart: Einlegen
Montageort: Decke
Abmessungen: Länge 296 mm x Breite 296 mm x Höhe/Tiefe 11 mm
Einbaumaß: Einbaulänge: 295 mm x Einbaubreite: 295 mm x Einbautiefe: 45 mm
Gewicht: 882 g
Schutzart: IP20
Schutzklasse: II
Zulässige Umgebungstemperatur: 0 °C...+50 °C
Farbe: weiß, ähnlich RAL 9003
Nennspannung: 220 - 240 V AC / 50 - 60 Hz
Diffusor: opal
Entblendung: DDP (micro-prismatic)
Lichtaustritt: direkt
Ausstrahlungswinkel: 100 °
Unified Glare Rating: ≤ 19
Bemessungsleistung P: 17 W
Lichtstrom (Leuchte): 1680 lm
Lichtausbeute: 98,00 lm/W
Farbtemperatur: 4000 K
Farbwiedergabeindex Ra: > 80
Bemessungslebensdauer L80B50 bei 25 °C: 40000 h
Glühdrahtprüfung nach IEC 60695-2-10: 650 °C
Photobiologische Sicherheit: RG0
Menge: 1,000 Stk

**01.02.02.161**
LED-Leuchte mit prismatischer Abdeckung (Diffusor)
Steuerungssystem: DALI

Montageart: Einlegen
Montageort: Decke
Abmessungen: Länge 296 mm x Breite 296 mm x Höhe/Tiefe 11 mm
Einbaumaß: Einbaulänge: 295 mm x Einbaubreite: 295 mm x Einbautiefe: 45 mm
Gewicht: 1050 g
Schutzart: IP20
Schutzklasse: II
Zulässige Umgebungstemperatur: 0 °C...+50 °C
Farbe: weiß, ähnlich RAL 9003
Nennspannung: 110 - 240 V AC / 50 - 60 Hz
Diffusor: opal
Entblendung: DDP (micro-prismatic)
Lichtaustritt: direkt
Ausstrahlungswinkel: 100 °
Unified Glare Rating: ≤ 19
Bemessungsleistung P: 17 W
Lichtstrom (Leuchte): 1680 lm
Lichtausbeute: 98,00 lm/W
Farbtemperatur: 4000 K
Farbwiedergabeindex Ra: > 80
Bemessungslebensdauer L80B50 bei 25 °C: 40000 h
Glühdrahtprüfung nach IEC 60695-2-10: 650 °C
Photobiologische Sicherheit: RG0
Menge: 1,000 Stk

**01.02.02.162**
LED-Leuchte mit prismatischer Abdeckung (Diffusor)
Steuerungssystem: ON/OFF

Montageart: Einlegen
Montageort: Decke
Abmessungen: Länge 296 mm x Breite 296 mm x Höhe/Tiefe 11 mm
Einbaumaß: Einbaulänge: 295 mm x Einbaubreite: 295 mm x Einbautiefe: 45 mm
Gewicht: 1050 g
Schutzart: IP20
Schutzklasse: II
Zulässige Umgebungstemperatur: 0 °C...+50 °C
Farbe: weiß, ähnlich RAL 9003
Nennspannung: 220 - 240 V AC / 50 - 60 Hz
Diffusor: opal
Lichtaustritt: direkt
Ausstrahlungswinkel: 100 °
Unified Glare Rating: ≤ 22
Bemessungsleistung P: 17 W
Lichtstrom (Leuchte): 1550 lm
Lichtausbeute: 91,00 lm/W
Farbtemperatur: 4000 K
Farbwiedergabeindex Ra: > 80
Bemessungslebensdauer L80B50 bei 25 °C: 40000 h
Glühdrahtprüfung nach IEC 60695-2-10: 650 °C
Photobiologische Sicherheit: RG0
Menge: 1,000 Stk

**01.02.02.163**
LED-Leuchte mit prismatischer Abdeckung (Diffusor)
Steuerungssystem: DALI

Montageart: Einlegen
Montageort: Decke
Abmessungen: Länge 296 mm x Breite 296 mm x Höhe/Tiefe 11 mm
Einbaumaß: Einbaulänge: 295 mm x Einbaubreite: 295 mm x Einbautiefe: 45 mm
Gewicht: 700 g
Schutzart: IP20
Schutzklasse: II
Zulässige Umgebungstemperatur: 0 °C...+50 °C
Farbe: weiß, ähnlich RAL 9003
Nennspannung: 110 - 240 V AC / 50 - 60 Hz
Diffusor: opal
Lichtaustritt: direkt
Ausstrahlungswinkel: 100 °
Unified Glare Rating: ≤ 22
Bemessungsleistung P: 17 W
Lichtstrom (Leuchte): 1550 lm
Lichtausbeute: 91,00 lm/W
Farbtemperatur: 4000 K
Farbwiedergabeindex Ra: > 80
Bemessungslebensdauer L80B50 bei 25 °C: 40000 h
Glühdrahtprüfung nach IEC 60695-2-10: 650 °C
Photobiologische Sicherheit: RG0
Menge: 1,000 Stk

**01.02.02.164**
LED-Leuchte mit opaler Abdeckung (Diffusor)
Steuerungssystem: ON/OFF

Montageart: Einlegen
Montageort: Decke
Abmessungen: Länge 595 mm x Breite 595 mm x Höhe/Tiefe 11 mm
Einbaumaß: Einbaulänge: 595 mm x Einbaubreite: 595 mm x Einbautiefe: 50 mm
Gewicht: 2857 g
Schutzart: IP20
Schutzklasse: II
Zulässige Umgebungstemperatur: 0 °C...+50 °C
Farbe: weiß, ähnlich RAL 9003
Nennspannung: 110 - 240 V AC / 50 - 60 Hz
Diffusor: opal
Lichtaustritt: direkt
Ausstrahlungswinkel: 116 °
Unified Glare Rating: ≤ 22
Bemessungsleistung P: 33 W
Lichtstrom (Leuchte): 3600 lm
Lichtausbeute: 109,00 lm/W
Farbtemperatur: 3000 K
Farbwiedergabeindex Ra: > 80
Bemessungslebensdauer L80B50 bei 25 °C: 40000 h
Glühdrahtprüfung nach IEC 60695-2-10: 650 °C
Photobiologische Sicherheit: RG0
Menge: 1,000 Stk

**01.02.02.165**
LED-Leuchte mit opaler Abdeckung (Diffusor)
Steuerungssystem: DALI

Montageart: Einlegen
Montageort: Decke
Abmessungen: Länge 595 mm x Breite 595 mm x Höhe/Tiefe 11 mm
Einbaumaß: Einbaulänge: 595 mm x Einbaubreite: 595 mm x Einbautiefe: 50 mm
Gewicht: 3390 g
Schutzart: IP20
Schutzklasse: II
Zulässige Umgebungstemperatur: 0 °C...+50 °C
Farbe: weiß, ähnlich RAL 9003
Nennspannung: 110 - 240 V AC / 50 - 60 Hz
Diffusor: opal
Lichtaustritt: direkt
Ausstrahlungswinkel: 116 °
Unified Glare Rating: ≤ 22
Bemessungsleistung P: 33 W
Lichtstrom (Leuchte): 3600 lm
Lichtausbeute: 109,00 lm/W
Farbtemperatur: 3000 K
Farbwiedergabeindex Ra: > 80
Bemessungslebensdauer L80B50 bei 25 °C: 40000 h
Glühdrahtprüfung nach IEC 60695-2-10: 650 °C
Photobiologische Sicherheit: RG0
Menge: 1,000 Stk

**01.02.02.166**
LED-Leuchte mit prismatischer Abdeckung (Diffusor)
Steuerungssystem: DALI

Montageart: Einlegen
Montageort: Decke
Abmessungen: Länge 595 mm x Breite 595 mm x Höhe/Tiefe 11 mm
Einbaumaß: Einbaulänge: 595 mm x Einbaubreite: 595 mm x Einbautiefe: 50 mm
Gewicht: 3345 g
Schutzart: IP20
Schutzklasse: II
Zulässige Umgebungstemperatur: 0 °C...+50 °C
Farbe: weiß, ähnlich RAL 9003
Nennspannung: 110 - 240 V AC / 50 - 60 Hz
Diffusor: opal
Entblendung: DDP (micro-prismatic)
Lichtaustritt: direkt
Ausstrahlungswinkel: 116 °
Unified Glare Rating: ≤ 19
Bemessungsleistung P: 33 W
Lichtstrom (Leuchte): 3650 lm
Lichtausbeute: 110,00 lm/W
Farbtemperatur: 3000 K
Farbwiedergabeindex Ra: > 80
Bemessungslebensdauer L80B50 bei 25 °C: 40000 h
Glühdrahtprüfung nach IEC 60695-2-10: 650 °C
Photobiologische Sicherheit: RG0
Menge: 1,000 Stk

**01.02.02.167**
LED-Leuchte mit prismatischer Abdeckung (Diffusor)
Steuerungssystem: ON/OFF

Montageart: Einlegen
Montageort: Decke
Abmessungen: Länge 595 mm x Breite 595 mm x Höhe/Tiefe 11 mm
Einbaumaß: Einbaulänge: 595 mm x Einbaubreite: 595 mm x Einbautiefe: 50 mm
Gewicht: 5070 g
Schutzart: IP20
Schutzklasse: II
Zulässige Umgebungstemperatur: 0 °C...+50 °C
Farbe: weiß, ähnlich RAL 9003
Nennspannung: 110 - 240 V AC / 50 - 60 Hz
Diffusor: opal
Entblendung: DDP (micro-prismatic)
Lichtaustritt: direkt
Ausstrahlungswinkel: 116 °
Unified Glare Rating: ≤ 19
Bemessungsleistung P: 33 W
Lichtstrom (Leuchte): 3650 lm
Lichtausbeute: 110,00 lm/W
Farbtemperatur: 3000 K
Farbwiedergabeindex Ra: > 80
Bemessungslebensdauer L80B50 bei 25 °C: 40000 h
Glühdrahtprüfung nach IEC 60695-2-10: 650 °C
Photobiologische Sicherheit: RG0
Menge: 1,000 Stk

**01.02.02.168**
LED-Leuchte mit opaler Abdeckung (Diffusor)
Steuerungssystem: ON/OFF

Montageart: Einlegen
Montageort: Decke
Abmessungen: Länge 620 mm x Breite 620 mm x Höhe/Tiefe 11 mm
Einbaumaß: Einbaulänge: 620 mm x Einbaubreite: 620 mm x Einbautiefe: 50 mm
Gewicht: 3390 g
Schutzart: IP20
Schutzklasse: II
Zulässige Umgebungstemperatur: 0 °C...+50 °C
Farbe: weiß, ähnlich RAL 9003
Nennspannung: 110 - 240 V AC / 50 - 60 Hz
Diffusor: opal
Lichtaustritt: direkt
Ausstrahlungswinkel: 116 °
Unified Glare Rating: ≤ 22
Bemessungsleistung P: 33 W
Lichtstrom (Leuchte): 3600 lm
Lichtausbeute: 109,00 lm/W
Farbtemperatur: 3000 K
Farbwiedergabeindex Ra: > 80
Bemessungslebensdauer L80B50 bei 25 °C: 40000 h
Glühdrahtprüfung nach IEC 60695-2-10: 650 °C
Photobiologische Sicherheit: RG0
Menge: 1,000 Stk

**01.02.02.169**
LED-Leuchte mit prismatischer Abdeckung (Diffusor)
Steuerungssystem: ON/OFF

Montageart: Einlegen
Montageort: Decke
Abmessungen: Länge 620 mm x Breite 620 mm x Höhe/Tiefe 11 mm
Einbaumaß: Einbaulänge: 620 mm x Einbaubreite: 620 mm x Einbautiefe: 50 mm
Gewicht: 3900 g
Schutzart: IP20
Schutzklasse: II
Zulässige Umgebungstemperatur: 0 °C...+50 °C
Farbe: weiß, ähnlich RAL 9003
Nennspannung: 110 - 240 V AC / 50 - 60 Hz
Diffusor: opal
Entblendung: DDP (micro-prismatic)
Lichtaustritt: direkt
Ausstrahlungswinkel: 116 °
Unified Glare Rating: ≤ 19
Bemessungsleistung P: 33 W
Lichtstrom (Leuchte): 3650 lm
Lichtausbeute: 110,00 lm/W
Farbtemperatur: 3000 K
Farbwiedergabeindex Ra: > 80
Bemessungslebensdauer L80B50 bei 25 °C: 40000 h
Glühdrahtprüfung nach IEC 60695-2-10: 650 °C
Photobiologische Sicherheit: RG0
Menge: 1,000 Stk

**01.02.02.170**
LED-Leuchte mit prismatischer Abdeckung (Diffusor)
Steuerungssystem: DALI

Montageart: Einlegen
Montageort: Decke
Abmessungen: Länge 620 mm x Breite 620 mm x Höhe/Tiefe 11 mm
Einbaumaß: Einbaulänge: 620 mm x Einbaubreite: 620 mm x Einbautiefe: 50 mm
Gewicht: 3700 g
Schutzart: IP20
Schutzklasse: II
Zulässige Umgebungstemperatur: 0 °C...+50 °C
Farbe: weiß, ähnlich RAL 9003
Nennspannung: 110 - 240 V AC / 50 - 60 Hz
Diffusor: opal
Entblendung: DDP (micro-prismatic)
Lichtaustritt: direkt
Ausstrahlungswinkel: 116 °
Unified Glare Rating: ≤ 19
Bemessungsleistung P: 33 W
Lichtstrom (Leuchte): 3650 lm
Lichtausbeute: 110,00 lm/W
Farbtemperatur: 3000 K
Farbwiedergabeindex Ra: > 80
Bemessungslebensdauer L80B50 bei 25 °C: 40000 h
Glühdrahtprüfung nach IEC 60695-2-10: 650 °C
Photobiologische Sicherheit: RG0
Menge: 1,000 Stk

**01.02.02.171**
LED-Leuchte mit opaler Abdeckung (Diffusor)
Steuerungssystem: ON/OFF

Montageart: Einlegen
Montageort: Decke
Abmessungen: Länge 595 mm x Breite 595 mm x Höhe/Tiefe 11 mm
Einbaumaß: Einbaulänge: 595 mm x Einbaubreite: 595 mm x Einbautiefe: 50 mm
Gewicht: 3050 g
Schutzart: IP20
Schutzklasse: II
Zulässige Umgebungstemperatur: 0 °C...+50 °C
Farbe: weiß, ähnlich RAL 9003
Nennspannung: 110 - 240 V AC / 50 - 60 Hz
Diffusor: opal
Lichtaustritt: direkt
Ausstrahlungswinkel: 116 °
Unified Glare Rating: ≤ 22
Bemessungsleistung P: 33 W
Lichtstrom (Leuchte): 3700 lm
Lichtausbeute: 112,00 lm/W
Farbtemperatur: 4000 K
Farbwiedergabeindex Ra: > 80
Bemessungslebensdauer L80B50 bei 25 °C: 40000 h
Glühdrahtprüfung nach IEC 60695-2-10: 650 °C
Photobiologische Sicherheit: RG0
Menge: 1,000 Stk

**01.02.02.172**
LED-Leuchte mit opaler Abdeckung (Diffusor)
Steuerungssystem: DALI

Montageart: Einlegen
Montageort: Decke
Abmessungen: Länge 595 mm x Breite 595 mm x Höhe/Tiefe 11 mm
Einbaumaß: Einbaulänge: 595 mm x Einbaubreite: 595 mm x Einbautiefe: 50 mm
Gewicht: 3390 g
Schutzart: IP20
Schutzklasse: II
Zulässige Umgebungstemperatur: 0 °C...+50 °C
Farbe: weiß, ähnlich RAL 9003
Nennspannung: 110 - 240 V AC / 50 - 60 Hz
Diffusor: opal
Lichtaustritt: direkt
Ausstrahlungswinkel: 116 °
Unified Glare Rating: ≤ 22
Bemessungsleistung P: 33 W
Lichtstrom (Leuchte): 3700 lm
Lichtausbeute: 112,00 lm/W
Farbtemperatur: 4000 K
Farbwiedergabeindex Ra: > 80
Bemessungslebensdauer L80B50 bei 25 °C: 40000 h
Glühdrahtprüfung nach IEC 60695-2-10: 650 °C
Photobiologische Sicherheit: RG0
Menge: 1,000 Stk

**01.02.02.173**
LED-Leuchte mit prismatischer Abdeckung (Diffusor)
Steuerungssystem: ON/OFF

Montageart: Einlegen
Montageort: Decke
Abmessungen: Länge 595 mm x Breite 595 mm x Höhe/Tiefe 11 mm
Einbaumaß: Einbaulänge: 595 mm x Einbaubreite: 595 mm x Einbautiefe: 50 mm
Gewicht: 2770 g
Schutzart: IP20
Schutzklasse: II
Zulässige Umgebungstemperatur: 0 °C...+50 °C
Farbe: weiß, ähnlich RAL 9003
Nennspannung: 110 - 240 V AC / 50 - 60 Hz
Diffusor: opal
Entblendung: DDP (micro-prismatic)
Lichtaustritt: direkt
Ausstrahlungswinkel: 116 °
Unified Glare Rating: ≤ 19
Bemessungsleistung P: 38 W
Lichtstrom (Leuchte): 3900 lm
Lichtausbeute: 102,00 lm/W
Farbtemperatur: 4200 K
Farbwiedergabeindex Ra: > 80
Bemessungslebensdauer L80B50 bei 25 °C: 40000 h
Glühdrahtprüfung nach IEC 60695-2-10: 650 °C
Photobiologische Sicherheit: RG0
Menge: 1,000 Stk

**01.02.02.174**
LED-Leuchte mit prismatischer Abdeckung (Diffusor)
Steuerungssystem: DALI

Montageart: Einlegen
Montageort: Decke
Abmessungen: Länge 595 mm x Breite 595 mm x Höhe/Tiefe 11 mm
Einbaumaß: Einbaulänge: 595 mm x Einbaubreite: 595 mm x Einbautiefe: 50 mm
Gewicht: 3390 g
Schutzart: IP20
Schutzklasse: II
Zulässige Umgebungstemperatur: 0 °C...+50 °C
Farbe: weiß, ähnlich RAL 9003
Nennspannung: 110 - 240 V AC / 50 - 60 Hz
Diffusor: opal
Entblendung: DDP (micro-prismatic)
Lichtaustritt: direkt
Ausstrahlungswinkel: 116 °
Unified Glare Rating: ≤ 19
Bemessungsleistung P: 37 W
Lichtstrom (Leuchte): 3800 lm
Lichtausbeute: 102,00 lm/W
Farbtemperatur: 4200 K
Farbwiedergabeindex Ra: > 80
Bemessungslebensdauer L80B50 bei 25 °C: 40000 h
Glühdrahtprüfung nach IEC 60695-2-10: 650 °C
Photobiologische Sicherheit: RG0
Menge: 1,000 Stk

**01.02.02.175**
LED-Leuchte mit opaler Abdeckung (Diffusor)
Steuerungssystem: DALI

Montageart: Einlegen
Montageort: Decke
Abmessungen: Länge 620 mm x Breite 620 mm x Höhe/Tiefe 11 mm
Einbaumaß: Einbaulänge: 620 mm x Einbaubreite: 620 mm x Einbautiefe: 50 mm
Gewicht: 3900 g
Schutzart: IP20
Schutzklasse: II
Zulässige Umgebungstemperatur: 0 °C...+50 °C
Farbe: weiß, ähnlich RAL 9003
Nennspannung: 110 - 240 V AC / 50 - 60 Hz
Diffusor: opal
Lichtaustritt: direkt
Ausstrahlungswinkel: 116 °
Unified Glare Rating: ≤ 22
Bemessungsleistung P: 33 W
Lichtstrom (Leuchte): 3700 lm
Lichtausbeute: 112,00 lm/W
Farbtemperatur: 4000 K
Farbwiedergabeindex Ra: > 80
Bemessungslebensdauer L80B50 bei 25 °C: 40000 h
Glühdrahtprüfung nach IEC 60695-2-10: 650 °C
Photobiologische Sicherheit: RG0
Menge: 1,000 Stk

**01.02.02.176**
LED-Leuchte mit prismatischer Abdeckung (Diffusor)
Steuerungssystem: ON/OFF

Montageart: Einlegen
Montageort: Decke
Abmessungen: Länge 620 mm x Breite 620 mm x Höhe/Tiefe 11 mm
Einbaumaß: Einbaulänge: 620 mm x Einbaubreite: 620 mm x Einbautiefe: 50 mm
Gewicht: 3900 g
Schutzart: IP20
Schutzklasse: II
Zulässige Umgebungstemperatur: 0 °C...+50 °C
Farbe: weiß, ähnlich RAL 9003
Nennspannung: 110 - 240 V AC / 50 - 60 Hz
Diffusor: opal
Entblendung: DDP (micro-prismatic)
Lichtaustritt: direkt
Ausstrahlungswinkel: 116 °
Unified Glare Rating: ≤ 19
Bemessungsleistung P: 37 W
Lichtstrom (Leuchte): 3800 lm
Lichtausbeute: 102,00 lm/W
Farbtemperatur: 4200 K
Farbwiedergabeindex Ra: > 80
Bemessungslebensdauer L80B50 bei 25 °C: 40000 h
Glühdrahtprüfung nach IEC 60695-2-10: 650 °C
Photobiologische Sicherheit: RG0
Menge: 1,000 Stk

**01.02.02.177**
LED-Leuchte mit prismatischer Abdeckung (Diffusor)
Steuerungssystem: DALI

Montageart: Einlegen
Montageort: Decke
Abmessungen: Länge 620 mm x Breite 620 mm x Höhe/Tiefe 11 mm
Einbaumaß: Einbaulänge: 620 mm x Einbaubreite: 620 mm x Einbautiefe: 50 mm
Gewicht: 3700 g
Schutzart: IP20
Schutzklasse: II
Zulässige Umgebungstemperatur: 0 °C...+50 °C
Farbe: weiß, ähnlich RAL 9003
Nennspannung: 110 - 240 V AC / 50 - 60 Hz
Diffusor: opal
Entblendung: DDP (micro-prismatic)
Lichtaustritt: direkt
Ausstrahlungswinkel: 116 °
Unified Glare Rating: ≤ 19
Bemessungsleistung P: 36 W
Lichtstrom (Leuchte): 3850 lm
Lichtausbeute: 106,00 lm/W
Farbtemperatur: 4200 K
Farbwiedergabeindex Ra: > 80
Bemessungslebensdauer L80B50 bei 25 °C: 40000 h
Glühdrahtprüfung nach IEC 60695-2-10: 650 °C
Photobiologische Sicherheit: RG0
Menge: 1,000 Stk

##### 01.02.03 Ausschreibungstext

**01.02.03.001**
LED Tafellicht zur Beleuchtung von vertikalen Flächen
Steuerungssystem: ON/OFF

Montageart: Aufbau
Montageort: Decke
Abmessungen: Länge 1190 mm x Breite 171 mm x Höhe/Tiefe 48 mm
Gewicht: 3770 g
Schutzart: IP20
Schutzklasse: II
Zulässige Umgebungstemperatur: 0 °C...+40 °C
Relative Luftfeuchte: 5 - 93 %, nicht kondensierend
Farbe: weiß, ähnlich RAL 9003
Nennspannung: 230 - 230 V AC / 50 - 50 Hz
Lichtaustritt: direkt
Ausstrahlungswinkel: 60 °
Bemessungsleistung P: 36 W
Lichtstrom (Leuchte): 3970 lm
Lichtausbeute: 110,00 lm/W
Farbtemperatur: 3000 K
Farbwiedergabeindex Ra: > 80
Bemessungslebensdauer L80B50 bei 25 °C: 70000 h
Glühdrahtprüfung nach IEC 60695-2-10: 650 °C
Photobiologische Sicherheit: RG1
Menge: 1,000 Stk

**01.02.03.002**
LED Tafellicht zur Beleuchtung von vertikalen Flächen
Steuerungssystem: ON/OFF

Montageart: Aufbau
Montageort: Decke
Abmessungen: Länge 1190 mm x Breite 171 mm x Höhe/Tiefe 48 mm
Gewicht: 3765 g
Schutzart: IP20
Schutzklasse: II
Zulässige Umgebungstemperatur: 0 °C...+40 °C
Relative Luftfeuchte: 5 - 93 %, nicht kondensierend
Farbe: weiß, ähnlich RAL 9003
Nennspannung: 230 - 230 V AC / 50 - 50 Hz
Lichtaustritt: direkt
Ausstrahlungswinkel: 60 °
Bemessungsleistung P: 36 W
Lichtstrom (Leuchte): 4190 lm
Lichtausbeute: 116,00 lm/W
Farbtemperatur: 4000 K
Farbwiedergabeindex Ra: > 80
Bemessungslebensdauer L80B50 bei 25 °C: 70000 h
Glühdrahtprüfung nach IEC 60695-2-10: 650 °C
Photobiologische Sicherheit: RG1
Menge: 1,000 Stk

**01.02.03.003**
LED-Rundleuchte
Steuerungssystem: ON/OFF

Montageart: Aufbau
Montageort: Decke / Wand
Abmessungen: Höhe/Tiefe 87 mm, Ø 300 mm
Gewicht: 713 g
Schutzart: IP65
Schutzklasse: II
Schlagfestigkeit: IK10
Zulässige Umgebungstemperatur: 0 °C...+40 °C
Farbe: weiß, ähnlich RAL 9003
Nennspannung: 220 - 240 V AC / 50 - 60 Hz
Diffusor: opal
Lichtaustritt: direkt
Ausstrahlungswinkel: 115 °
Unified Glare Rating: ≤ 22
Bemessungsleistung P: 16 W
Lichtstrom (Leuchte): 1450 lm
Lichtausbeute: 90,00 lm/W
Farbtemperatur: 3100 K
Farbwiedergabeindex Ra: > 80
Menge: 1,000 Stk

**01.02.03.004**
LED-Rundleuchte
Steuerungssystem: ON/OFF

Montageart: Aufbau
Montageort: Decke / Wand
Abmessungen: Höhe/Tiefe 87 mm, Ø 300 mm
Gewicht: 713 g
Schutzart: IP65
Schutzklasse: II
Schlagfestigkeit: IK10
Zulässige Umgebungstemperatur: 0 °C...+40 °C
Farbe: weiß, ähnlich RAL 9003
Nennspannung: 220 - 240 V AC / 50 - 60 Hz
Diffusor: opal
Lichtaustritt: direkt
Ausstrahlungswinkel: 115 °
Unified Glare Rating: ≤ 22
Bemessungsleistung P: 16 W
Lichtstrom (Leuchte): 1450 lm
Lichtausbeute: 90,00 lm/W
Farbtemperatur: 3100 K
Farbwiedergabeindex Ra: > 80

Erfassungswinkel: 360°
Erfassungsreichweite quer: Ø 15 m
Erfassungsreichweite frontal: Ø 15 m
Erfassungsbereich: 177 m²
Empf. Montagehöhe: 2,5 m
Helligkeitswert: 3 - 300 lx
Menge: 1,000 Stk

**01.02.03.005**
LED-Rundleuchte
Steuerungssystem: ON/OFF

Montageart: Aufbau
Montageort: Decke / Wand
Abmessungen: Höhe/Tiefe 87 mm, Ø 300 mm
Gewicht: 713 g
Schutzart: IP65
Schutzklasse: II
Schlagfestigkeit: IK10
Zulässige Umgebungstemperatur: 0 °C...+40 °C
Farbe: weiß, ähnlich RAL 9003
Nennspannung: 220 - 240 V AC / 50 - 60 Hz
Diffusor: opal
Lichtaustritt: direkt
Ausstrahlungswinkel: 115 °
Unified Glare Rating: ≤ 22
Bemessungsleistung P: 16 W
Lichtstrom (Leuchte): 1550 lm
Lichtausbeute: 96,00 lm/W
Farbtemperatur: 4100 K
Farbwiedergabeindex Ra: > 80

Erfassungswinkel: 360°
Erfassungsreichweite quer: Ø 15 m
Erfassungsreichweite frontal: Ø 15 m
Erfassungsbereich: 177 m²
Empf. Montagehöhe: 2,5 m
Helligkeitswert: 3 - 300 lx
Menge: 1,000 Stk

**01.02.03.006**
LED-Rundleuchte
Steuerungssystem: ON/OFF

Montageart: Aufbau
Montageort: Decke / Wand
Abmessungen: Höhe/Tiefe 87 mm, Ø 300 mm
Gewicht: 713 g
Schutzart: IP65
Schutzklasse: II
Schlagfestigkeit: IK10
Zulässige Umgebungstemperatur: 0 °C...+40 °C
Farbe: weiß, ähnlich RAL 9003
Nennspannung: 220 - 240 V AC / 50 - 60 Hz
Diffusor: opal
Lichtaustritt: direkt
Ausstrahlungswinkel: 115 °
Unified Glare Rating: ≤ 22
Bemessungsleistung P: 16 W
Lichtstrom (Leuchte): 1550 lm
Lichtausbeute: 96,00 lm/W
Farbtemperatur: 4100 K
Farbwiedergabeindex Ra: > 80
Menge: 1,000 Stk

**01.02.03.007**
LED-Rundleuchte
Steuerungssystem: ON/OFF

Montageart: Aufbau
Montageort: Decke / Wand
Abmessungen: Höhe/Tiefe 95 mm, Ø 300 mm
Gewicht: 709 g
Schutzart: IP44
Schutzklasse: I
Schlagfestigkeit: IK07
Zulässige Umgebungstemperatur: 0 °C...+50 °C
Farbe: weiß
Nennspannung: 220 - 240 V AC / 50 - 60 Hz
Diffusor: opal
Lichtaustritt: direkt
Ausstrahlungswinkel: 120 °
Unified Glare Rating: ≤ 22
Bemessungsleistung P: 11,5 W
Lichtstrom (Leuchte): 1150 lm
Lichtausbeute: 100,00 lm/W
Farbtemperatur: 3100 K
Farbwiedergabeindex Ra: > 80
Bemessungslebensdauer L80B50 bei 25 °C: 60000 h
Glühdrahtprüfung nach IEC 60695-2-10: 650 °C
Photobiologische Sicherheit: RG0
Menge: 1,000 Stk

**01.02.03.008**
LED-Rundleuchte
Steuerungssystem: ON/OFF

Montageart: Aufbau
Montageort: Decke / Wand
Abmessungen: Höhe/Tiefe 95 mm, Ø 300 mm
Gewicht: 713 g
Schutzart: IP44
Schutzklasse: I
Schlagfestigkeit: IK07
Zulässige Umgebungstemperatur: 0 °C...+50 °C
Farbe: weiß
Nennspannung: 220 - 240 V AC / 50 - 60 Hz
Diffusor: opal
Lichtaustritt: direkt
Ausstrahlungswinkel: 120 °
Unified Glare Rating: ≤ 22
Bemessungsleistung P: 11,5 W
Lichtstrom (Leuchte): 1150 lm
Lichtausbeute: 100,00 lm/W
Farbtemperatur: 3100 K
Farbwiedergabeindex Ra: > 80
Bemessungslebensdauer L80B50 bei 25 °C: 60000 h
Glühdrahtprüfung nach IEC 60695-2-10: 650 °C
Photobiologische Sicherheit: RG0
Erfassungswinkel: 360°
Erfassungsreichweite quer: Ø 20 m
Erfassungsreichweite frontal: Ø 10 m
Erfassungsbereich: 315 m²
Helligkeitswert: 2 - 50 lx
Menge: 1,000 Stk

**01.02.03.009**
LED-Rundleuchte
Steuerungssystem: ON/OFF

Montageart: Aufbau
Montageort: Decke / Wand
Abmessungen: Höhe/Tiefe 95 mm, Ø 300 mm
Gewicht: 678 g
Schutzart: IP20
Schutzklasse: I
Schlagfestigkeit: IK07
Zulässige Umgebungstemperatur: 0 °C...+50 °C
Farbe: weiß
Nennspannung: 220 - 240 V AC / 50 - 60 Hz
Diffusor: opal
Lichtaustritt: direkt
Ausstrahlungswinkel: 120 °
Unified Glare Rating: ≤ 22
Bemessungsleistung P: 11,5 W
Lichtstrom (Leuchte): 1150 lm
Lichtausbeute: 100,00 lm/W
Farbtemperatur: 3100 K
Farbwiedergabeindex Ra: > 80
Bemessungslebensdauer L80B50 bei 25 °C: 60000 h
Glühdrahtprüfung nach IEC 60695-2-10: 650 °C
Photobiologische Sicherheit: RG0
Menge: 1,000 Stk

**01.02.03.010**
LED-Rundleuchte
Steuerungssystem: ON/OFF

Montageart: Aufbau
Montageort: Decke / Wand
Abmessungen: Höhe/Tiefe 95 mm, Ø 300 mm
Gewicht: 706 g
Schutzart: IP20
Schutzklasse: I
Schlagfestigkeit: IK07
Zulässige Umgebungstemperatur: 0 °C...+50 °C
Farbe: weiß
Nennspannung: 220 - 240 V AC / 50 - 60 Hz
Diffusor: opal
Lichtaustritt: direkt
Ausstrahlungswinkel: 120 °
Unified Glare Rating: ≤ 22
Bemessungsleistung P: 11,5 W
Lichtstrom (Leuchte): 1150 lm
Lichtausbeute: 100,00 lm/W
Farbtemperatur: 3100 K
Farbwiedergabeindex Ra: > 80
Bemessungslebensdauer L80B50 bei 25 °C: 60000 h
Glühdrahtprüfung nach IEC 60695-2-10: 650 °C
Photobiologische Sicherheit: RG0
Erfassungswinkel: 360°
Erfassungsreichweite quer: Ø 20 m
Erfassungsreichweite frontal: Ø 10 m
Erfassungsbereich: 315 m²
Helligkeitswert: 2 - 50 lx
Menge: 1,000 Stk

**01.02.03.011**
LED-Rundleuchte
Steuerungssystem: ON/OFF

Montageart: Aufbau
Montageort: Decke / Wand
Abmessungen: Höhe/Tiefe 95 mm, Ø 300 mm
Gewicht: 713 g
Schutzart: IP44
Schutzklasse: I
Schlagfestigkeit: IK07
Zulässige Umgebungstemperatur: 0 °C...+50 °C
Farbe: weiß
Nennspannung: 220 - 240 V AC / 50 - 60 Hz
Diffusor: opal
Lichtaustritt: direkt
Ausstrahlungswinkel: 120 °
Unified Glare Rating: ≤ 22
Bemessungsleistung P: 11,5 W
Lichtstrom (Leuchte): 1350 lm
Lichtausbeute: 117,00 lm/W
Farbtemperatur: 4000 K
Farbwiedergabeindex Ra: > 80
Bemessungslebensdauer L80B50 bei 25 °C: 60000 h
Glühdrahtprüfung nach IEC 60695-2-10: 650 °C
Photobiologische Sicherheit: RG0
Menge: 1,000 Stk

**01.02.03.012**
LED-Rundleuchte
Steuerungssystem: ON/OFF

Montageart: Aufbau
Montageort: Decke / Wand
Abmessungen: Höhe/Tiefe 95 mm, Ø 300 mm
Gewicht: 707 g
Schutzart: IP44
Schutzklasse: I
Schlagfestigkeit: IK07
Zulässige Umgebungstemperatur: 0 °C...+50 °C
Farbe: weiß
Nennspannung: 220 - 240 V AC / 50 - 60 Hz
Diffusor: opal
Lichtaustritt: direkt
Ausstrahlungswinkel: 120 °
Unified Glare Rating: ≤ 22
Bemessungsleistung P: 11,5 W
Lichtstrom (Leuchte): 1350 lm
Lichtausbeute: 117,00 lm/W
Farbtemperatur: 4000 K
Farbwiedergabeindex Ra: > 80
Bemessungslebensdauer L80B50 bei 25 °C: 60000 h
Glühdrahtprüfung nach IEC 60695-2-10: 650 °C
Photobiologische Sicherheit: RG0
Erfassungswinkel: 360°
Erfassungsreichweite quer: Ø 20 m
Erfassungsreichweite frontal: Ø 10 m
Erfassungsbereich: 315 m²
Helligkeitswert: 2 - 50 lx
Menge: 1,000 Stk

**01.02.03.013**
LED-Rundleuchte
Steuerungssystem: ON/OFF

Montageart: Aufbau
Montageort: Decke / Wand
Abmessungen: Höhe/Tiefe 95 mm, Ø 300 mm
Gewicht: 714 g
Schutzart: IP20
Schutzklasse: I
Schlagfestigkeit: IK07
Zulässige Umgebungstemperatur: 0 °C...+50 °C
Farbe: weiß
Nennspannung: 220 - 240 V AC / 50 - 60 Hz
Diffusor: opal
Lichtaustritt: direkt
Ausstrahlungswinkel: 120 °
Unified Glare Rating: ≤ 22
Bemessungsleistung P: 11,5 W
Lichtstrom (Leuchte): 1350 lm
Lichtausbeute: 117,00 lm/W
Farbtemperatur: 4000 K
Farbwiedergabeindex Ra: > 80
Bemessungslebensdauer L80B50 bei 25 °C: 60000 h
Glühdrahtprüfung nach IEC 60695-2-10: 650 °C
Photobiologische Sicherheit: RG0
Menge: 1,000 Stk

**01.02.03.014**
LED-Rundleuchte
Steuerungssystem: ON/OFF

Montageart: Aufbau
Montageort: Decke / Wand
Abmessungen: Höhe/Tiefe 95 mm, Ø 300 mm
Gewicht: 713 g
Schutzart: IP20
Schutzklasse: I
Schlagfestigkeit: IK07
Zulässige Umgebungstemperatur: 0 °C...+50 °C
Farbe: weiß
Nennspannung: 220 - 240 V AC / 50 - 60 Hz
Diffusor: opal
Lichtaustritt: direkt
Ausstrahlungswinkel: 120 °
Unified Glare Rating: ≤ 22
Bemessungsleistung P: 11,5 W
Lichtstrom (Leuchte): 1350 lm
Lichtausbeute: 117,00 lm/W
Farbtemperatur: 4000 K
Farbwiedergabeindex Ra: > 80
Bemessungslebensdauer L80B50 bei 25 °C: 60000 h
Glühdrahtprüfung nach IEC 60695-2-10: 650 °C
Photobiologische Sicherheit: RG0
Erfassungswinkel: 360°
Erfassungsreichweite quer: Ø 20 m
Erfassungsreichweite frontal: Ø 10 m
Erfassungsbereich: 315 m²
Helligkeitswert: 2 - 50 lx
Menge: 1,000 Stk

##### 01.02.04 Ausschreibungstext

**01.02.04.001**
LED-Downlight, 9W, für Deckeneinbau mit transparentem Diffusor
Steuerungssystem: ON/OFF

Montageart: Einbau
Montageort: Decke
Abmessungen: Höhe/Tiefe 79 mm, Ø 75 mm
Einbaumaß: Einbautiefe: 77 mm, Ø 68 mm
Gewicht: 65 g
Schutzart: IP20 / IP44 unterhalb der Decke (eingebaut)
Schutzklasse: II
Zulässige Umgebungstemperatur: -20 °C...+40 °C
Farbe: weiß, ähnlich RAL 9003
Nennspannung: 110 - 240 V AC / 50 - 60 Hz
Diffusor: transparent
Lichtaustritt: direkt
Ausstrahlungswinkel: 15 °
Unified Glare Rating: ≤ 16
Bemessungsleistung P: 9 W
Lichtstrom (Leuchte): 610 lm
Lichtausbeute: 67,00 lm/W
Farbtemperatur: 3000 K
Farbwiedergabeindex Ra: > 80
Bemessungslebensdauer L80B50 bei 25 °C: 55000 h
Glühdrahtprüfung nach IEC 60695-2-10: 850 °C
Menge: 1,000 Stk

**01.02.04.002**
LED-Downlight, 9W, für Deckeneinbau mit transparentem Diffusor
Steuerungssystem: DALI

Montageart: Einbau
Montageort: Decke
Abmessungen: Höhe/Tiefe 79 mm, Ø 75 mm
Einbaumaß: Einbautiefe: 77 mm, Ø 68 mm
Gewicht: 301 g
Schutzart: IP20 / IP44 unterhalb der Decke (eingebaut)
Schutzklasse: II
Zulässige Umgebungstemperatur: -20 °C...+40 °C
Farbe: weiß, ähnlich RAL 9003
Nennspannung: 110 - 240 V AC / 50 - 60 Hz
Diffusor: transparent
Lichtaustritt: direkt
Ausstrahlungswinkel: 15 °
Unified Glare Rating: ≤ 16
Bemessungsleistung P: 9 W
Lichtstrom (Leuchte): 610 lm
Lichtausbeute: 67,00 lm/W
Farbtemperatur: 3000 K
Farbwiedergabeindex Ra: > 80
Bemessungslebensdauer L80B50 bei 25 °C: 55000 h
Glühdrahtprüfung nach IEC 60695-2-10: 850 °C
Menge: 1,000 Stk

**01.02.04.003**
LED-Downlight, 9W, für Deckeneinbau mit transparentem Diffusor
Steuerungssystem: ON/OFF

Montageart: Einbau
Montageort: Decke
Abmessungen: Höhe/Tiefe 79 mm, Ø 75 mm
Einbaumaß: Einbautiefe: 77 mm, Ø 68 mm
Gewicht: 65 g
Schutzart: IP20 / IP44 unterhalb der Decke (eingebaut)
Schutzklasse: II
Zulässige Umgebungstemperatur: -20 °C...+40 °C
Farbe: weiß, ähnlich RAL 9003
Nennspannung: 110 - 240 V AC / 50 - 60 Hz
Diffusor: transparent
Lichtaustritt: direkt
Ausstrahlungswinkel: 24 °
Unified Glare Rating: ≤ 16
Bemessungsleistung P: 9 W
Lichtstrom (Leuchte): 610 lm
Lichtausbeute: 67,00 lm/W
Farbtemperatur: 3000 K
Farbwiedergabeindex Ra: > 80
Bemessungslebensdauer L80B50 bei 25 °C: 55000 h
Glühdrahtprüfung nach IEC 60695-2-10: 850 °C
Menge: 1,000 Stk

**01.02.04.004**
LED-Downlight, 9W, für Deckeneinbau mit transparentem Diffusor
Steuerungssystem: DALI

Montageart: Einbau
Montageort: Decke
Abmessungen: Höhe/Tiefe 79 mm, Ø 75 mm
Einbaumaß: Einbautiefe: 77 mm, Ø 68 mm
Gewicht: 303 g
Schutzart: IP20 / IP44 unterhalb der Decke (eingebaut)
Schutzklasse: II
Zulässige Umgebungstemperatur: -20 °C...+40 °C
Farbe: weiß, ähnlich RAL 9003
Nennspannung: 110 - 240 V AC / 50 - 60 Hz
Diffusor: transparent
Lichtaustritt: direkt
Ausstrahlungswinkel: 24 °
Unified Glare Rating: ≤ 16
Bemessungsleistung P: 9 W
Lichtstrom (Leuchte): 610 lm
Lichtausbeute: 67,00 lm/W
Farbtemperatur: 3000 K
Farbwiedergabeindex Ra: > 80
Bemessungslebensdauer L80B50 bei 25 °C: 55000 h
Glühdrahtprüfung nach IEC 60695-2-10: 850 °C
Menge: 1,000 Stk

**01.02.04.005**
LED-Downlight, 9W, für Deckeneinbau mit transparentem Diffusor
Steuerungssystem: ON/OFF

Montageart: Einbau
Montageort: Decke
Abmessungen: Höhe/Tiefe 79 mm, Ø 75 mm
Einbaumaß: Einbautiefe: 77 mm, Ø 68 mm
Gewicht: 281 g
Schutzart: IP20 / IP44 unterhalb der Decke (eingebaut)
Schutzklasse: II
Zulässige Umgebungstemperatur: -20 °C...+40 °C
Farbe: weiß, ähnlich RAL 9003
Nennspannung: 110 - 240 V AC / 50 - 60 Hz
Diffusor: transparent
Lichtaustritt: direkt
Ausstrahlungswinkel: 36 °
Unified Glare Rating: ≤ 16
Bemessungsleistung P: 9 W
Lichtstrom (Leuchte): 610 lm
Lichtausbeute: 67,00 lm/W
Farbtemperatur: 3000 K
Farbwiedergabeindex Ra: > 80
Bemessungslebensdauer L80B50 bei 25 °C: 55000 h
Glühdrahtprüfung nach IEC 60695-2-10: 850 °C
Menge: 1,000 Stk

**01.02.04.006**
LED-Downlight, 9W, für Deckeneinbau mit transparentem Diffusor
Steuerungssystem: DALI

Montageart: Einbau
Montageort: Decke
Abmessungen: Höhe/Tiefe 79 mm, Ø 75 mm
Einbaumaß: Einbautiefe: 77 mm, Ø 68 mm
Gewicht: 283 g
Schutzart: IP20 / IP44 unterhalb der Decke (eingebaut)
Schutzklasse: II
Zulässige Umgebungstemperatur: -20 °C...+40 °C
Farbe: weiß, ähnlich RAL 9003
Nennspannung: 110 - 240 V AC / 50 - 60 Hz
Diffusor: transparent
Lichtaustritt: direkt
Ausstrahlungswinkel: 36 °
Unified Glare Rating: ≤ 16
Bemessungsleistung P: 9 W
Lichtstrom (Leuchte): 610 lm
Lichtausbeute: 67,00 lm/W
Farbtemperatur: 3000 K
Farbwiedergabeindex Ra: > 80
Bemessungslebensdauer L80B50 bei 25 °C: 55000 h
Glühdrahtprüfung nach IEC 60695-2-10: 850 °C
Menge: 1,000 Stk

**01.02.04.007**
LED-Downlight, 9W, für Deckeneinbau mit transparentem Diffusor
Steuerungssystem: ON/OFF

Montageart: Einbau
Montageort: Decke
Abmessungen: Höhe/Tiefe 79 mm, Ø 75 mm
Einbaumaß: Einbautiefe: 77 mm, Ø 68 mm
Gewicht: 158 g
Schutzart: IP20 / IP44 unterhalb der Decke (eingebaut)
Schutzklasse: II
Zulässige Umgebungstemperatur: -20 °C...+40 °C
Farbe: weiß, ähnlich RAL 9003
Nennspannung: 110 - 240 V AC / 50 - 60 Hz
Diffusor: transparent
Lichtaustritt: direkt
Ausstrahlungswinkel: 15 °
Unified Glare Rating: ≤ 16
Bemessungsleistung P: 9 W
Lichtstrom (Leuchte): 610 lm
Lichtausbeute: 67,00 lm/W
Farbtemperatur: 4000 K
Farbwiedergabeindex Ra: > 80
Bemessungslebensdauer L80B50 bei 25 °C: 55000 h
Glühdrahtprüfung nach IEC 60695-2-10: 850 °C
Menge: 1,000 Stk

**01.02.04.008**
LED-Downlight, 9W, für Deckeneinbau mit transparentem Diffusor
Steuerungssystem: DALI

Montageart: Einbau
Montageort: Decke
Abmessungen: Höhe/Tiefe 79 mm, Ø 75 mm
Einbaumaß: Einbautiefe: 77 mm, Ø 68 mm
Gewicht: 65 g
Schutzart: IP20 / IP44 unterhalb der Decke (eingebaut)
Schutzklasse: II
Zulässige Umgebungstemperatur: -20 °C...+40 °C
Farbe: weiß, ähnlich RAL 9003
Nennspannung: 110 - 240 V AC / 50 - 60 Hz
Diffusor: transparent
Lichtaustritt: direkt
Ausstrahlungswinkel: 15 °
Unified Glare Rating: ≤ 16
Bemessungsleistung P: 9 W
Lichtstrom (Leuchte): 610 lm
Lichtausbeute: 67,00 lm/W
Farbtemperatur: 4000 K
Farbwiedergabeindex Ra: > 80
Bemessungslebensdauer L80B50 bei 25 °C: 55000 h
Glühdrahtprüfung nach IEC 60695-2-10: 850 °C
Menge: 1,000 Stk

**01.02.04.009**
LED-Downlight, 9W, für Deckeneinbau mit transparentem Diffusor
Steuerungssystem: ON/OFF

Montageart: Einbau
Montageort: Decke
Abmessungen: Höhe/Tiefe 79 mm, Ø 75 mm
Einbaumaß: Einbautiefe: 77 mm, Ø 68 mm
Gewicht: 70 g
Schutzart: IP20 / IP44 unterhalb der Decke (eingebaut)
Schutzklasse: II
Zulässige Umgebungstemperatur: -20 °C...+40 °C
Farbe: weiß, ähnlich RAL 9003
Nennspannung: 110 - 240 V AC / 50 - 60 Hz
Diffusor: transparent
Lichtaustritt: direkt
Ausstrahlungswinkel: 24 °
Unified Glare Rating: ≤ 16
Bemessungsleistung P: 9 W
Lichtstrom (Leuchte): 610 lm
Lichtausbeute: 67,00 lm/W
Farbtemperatur: 4000 K
Farbwiedergabeindex Ra: > 80
Bemessungslebensdauer L80B50 bei 25 °C: 55000 h
Glühdrahtprüfung nach IEC 60695-2-10: 850 °C
Menge: 1,000 Stk

**01.02.04.010**
LED-Downlight, 9W, für Deckeneinbau mit transparentem Diffusor
Steuerungssystem: DALI

Montageart: Einbau
Montageort: Decke
Abmessungen: Höhe/Tiefe 79 mm, Ø 75 mm
Einbaumaß: Einbautiefe: 77 mm, Ø 68 mm
Gewicht: 303 g
Schutzart: IP20 / IP44 unterhalb der Decke (eingebaut)
Schutzklasse: II
Zulässige Umgebungstemperatur: -20 °C...+40 °C
Farbe: weiß, ähnlich RAL 9003
Nennspannung: 110 - 240 V AC / 50 - 60 Hz
Diffusor: transparent
Lichtaustritt: direkt
Ausstrahlungswinkel: 24 °
Unified Glare Rating: ≤ 16
Bemessungsleistung P: 9 W
Lichtstrom (Leuchte): 610 lm
Lichtausbeute: 67,00 lm/W
Farbtemperatur: 4000 K
Farbwiedergabeindex Ra: > 80
Bemessungslebensdauer L80B50 bei 25 °C: 55000 h
Glühdrahtprüfung nach IEC 60695-2-10: 850 °C
Menge: 1,000 Stk

**01.02.04.011**
LED-Downlight, 9W, für Deckeneinbau mit transparentem Diffusor
Steuerungssystem: DALI

Montageart: Einbau
Montageort: Decke
Abmessungen: Höhe/Tiefe 79 mm, Ø 75 mm
Einbaumaß: Einbautiefe: 77 mm, Ø 68 mm
Gewicht: 75 g
Schutzart: IP20 / IP44 unterhalb der Decke (eingebaut)
Schutzklasse: II
Zulässige Umgebungstemperatur: -20 °C...+40 °C
Farbe: weiß, ähnlich RAL 9003
Nennspannung: 110 - 240 V AC / 50 - 60 Hz
Diffusor: transparent
Lichtaustritt: direkt
Ausstrahlungswinkel: 24 °
Unified Glare Rating: ≤ 16
Bemessungsleistung P: 9 W
Lichtstrom (Leuchte): 610 lm
Lichtausbeute: 67,00 lm/W
Farbtemperatur: 4000 K
Farbwiedergabeindex Ra: > 80
Bemessungslebensdauer L80B50 bei 25 °C: 55000 h
Glühdrahtprüfung nach IEC 60695-2-10: 850 °C
Menge: 1,000 Stk

**01.02.04.012**
LED-Downlight, 9W, für Deckeneinbau mit transparentem Diffusor
Steuerungssystem: ON/OFF

Montageart: Einbau
Montageort: Decke
Abmessungen: Höhe/Tiefe 79 mm, Ø 75 mm
Einbaumaß: Einbautiefe: 77 mm, Ø 68 mm
Gewicht: 160 g
Schutzart: IP20 / IP44 unterhalb der Decke (eingebaut)
Schutzklasse: II
Zulässige Umgebungstemperatur: -20 °C...+40 °C
Farbe: weiß, ähnlich RAL 9003
Nennspannung: 110 - 240 V AC / 50 - 60 Hz
Diffusor: transparent
Lichtaustritt: direkt
Ausstrahlungswinkel: 36 °
Unified Glare Rating: ≤ 16
Bemessungsleistung P: 9 W
Lichtstrom (Leuchte): 610 lm
Lichtausbeute: 67,00 lm/W
Farbtemperatur: 4000 K
Farbwiedergabeindex Ra: > 80
Bemessungslebensdauer L80B50 bei 25 °C: 55000 h
Glühdrahtprüfung nach IEC 60695-2-10: 850 °C
Menge: 1,000 Stk

**01.02.04.013**
LED-Downlight, 9W, für Deckeneinbau mit transparentem Diffusor
Steuerungssystem: DALI

Montageart: Einbau
Montageort: Decke
Abmessungen: Höhe/Tiefe 79 mm, Ø 75 mm
Einbaumaß: Einbautiefe: 77 mm, Ø 68 mm
Gewicht: 56 g
Schutzart: IP20 / IP44 unterhalb der Decke (eingebaut)
Schutzklasse: II
Zulässige Umgebungstemperatur: -20 °C...+40 °C
Farbe: weiß, ähnlich RAL 9003
Nennspannung: 110 - 240 V AC / 50 - 60 Hz
Diffusor: transparent
Lichtaustritt: direkt
Ausstrahlungswinkel: 36 °
Unified Glare Rating: ≤ 16
Bemessungsleistung P: 9 W
Lichtstrom (Leuchte): 610 lm
Lichtausbeute: 67,00 lm/W
Farbtemperatur: 4000 K
Farbwiedergabeindex Ra: > 80
Bemessungslebensdauer L80B50 bei 25 °C: 55000 h
Glühdrahtprüfung nach IEC 60695-2-10: 850 °C
Menge: 1,000 Stk

**01.02.04.014**
LED-Downlight, 5W für Deckeneinbau
Steuerungssystem: DALI

Montageart: Einbau
Montageort: Decke
Abmessungen: Höhe/Tiefe 45 mm, Ø 97 mm
Einbaumaß: Einbautiefe: 45 mm, Ø 68 mm
Gewicht: 75 g
Schutzart: IP20 / IP44 unterhalb der Decke (eingebaut)
Schutzklasse: II
Zulässige Umgebungstemperatur: -20 °C...+40 °C
Farbe: weiß, ähnlich RAL 9003
Nennspannung: 110 - 240 V AC / 50 - 60 Hz
Diffusor: opal
Lichtaustritt: direkt
Ausstrahlungswinkel: 100 °
Unified Glare Rating: ≤ 25
Bemessungsleistung P: 5 W
Lichtstrom (Leuchte): 380 lm
Lichtausbeute: 76,00 lm/W
Farbtemperatur: 3000 K
Farbwiedergabeindex Ra: > 80
Bemessungslebensdauer L80B50 bei 25 °C: 40000 h
Glühdrahtprüfung nach IEC 60695-2-10: 650 °C
Photobiologische Sicherheit: RG0
Menge: 1,000 Stk

**01.02.04.015**
LED-Downlight, 5W für Deckeneinbau
Steuerungssystem: DALI

Montageart: Einbau
Montageort: Decke
Abmessungen: Höhe/Tiefe 45 mm, Ø 97 mm
Einbaumaß: Einbautiefe: 45 mm, Ø 68 mm
Gewicht: 108 g
Schutzart: IP20 / IP44 unterhalb der Decke (eingebaut)
Schutzklasse: II
Zulässige Umgebungstemperatur: -20 °C...+40 °C
Farbe: weiß, ähnlich RAL 9003
Nennspannung: 110 - 240 V AC / 50 - 60 Hz
Diffusor: opal
Lichtaustritt: direkt
Ausstrahlungswinkel: 100 °
Unified Glare Rating: ≤ 25
Bemessungsleistung P: 5 W
Lichtstrom (Leuchte): 410 lm
Lichtausbeute: 82,00 lm/W
Farbtemperatur: 4000 K
Farbwiedergabeindex Ra: > 80
Bemessungslebensdauer L80B50 bei 25 °C: 40000 h
Glühdrahtprüfung nach IEC 60695-2-10: 650 °C
Photobiologische Sicherheit: RG0
Menge: 1,000 Stk

**01.02.04.016**
LED-Downlight, 9W für Deckeneinbau
Steuerungssystem: ON/OFF

Montageart: Einbau
Montageort: Decke
Abmessungen: Höhe/Tiefe 27 mm, Ø 180 mm
Einbaumaß: Einbautiefe: 27 mm, Ø 165 mm
Gewicht: 494 g
Schutzart: IP20 / IP44 unterhalb der Decke (eingebaut)
Schutzklasse: II
Zulässige Umgebungstemperatur: -20 °C...+40 °C
Farbe: weiß, ähnlich RAL 9003
Nennspannung: 110 - 240 V AC / 50 - 60 Hz
Diffusor: opal
Lichtaustritt: direkt
Ausstrahlungswinkel: 120 °
Unified Glare Rating: ≤ 25
Bemessungsleistung P: 9 W
Lichtstrom (Leuchte): 800 lm
Lichtausbeute: 88,00 lm/W
Farbtemperatur: 3000 K
Farbwiedergabeindex Ra: > 80
Bemessungslebensdauer L80B50 bei 25 °C: 40000 h
Glühdrahtprüfung nach IEC 60695-2-10: 650 °C
Photobiologische Sicherheit: RG0
Menge: 1,000 Stk

**01.02.04.017**
LED-Downlight, 9W für Deckeneinbau
Steuerungssystem: DALI

Montageart: Einbau
Montageort: Decke
Abmessungen: Höhe/Tiefe 27 mm, Ø 180 mm
Einbaumaß: Einbautiefe: 27 mm, Ø 165 mm
Gewicht: 410 g
Schutzart: IP20 / IP44 unterhalb der Decke (eingebaut)
Schutzklasse: II
Zulässige Umgebungstemperatur: -20 °C...+40 °C
Farbe: weiß, ähnlich RAL 9003
Nennspannung: 110 - 240 V AC / 50 - 60 Hz
Diffusor: opal
Lichtaustritt: direkt
Ausstrahlungswinkel: 120 °
Unified Glare Rating: ≤ 25
Bemessungsleistung P: 9 W
Lichtstrom (Leuchte): 800 lm
Lichtausbeute: 88,00 lm/W
Farbtemperatur: 3000 K
Farbwiedergabeindex Ra: > 80
Bemessungslebensdauer L80B50 bei 25 °C: 40000 h
Glühdrahtprüfung nach IEC 60695-2-10: 650 °C
Photobiologische Sicherheit: RG0
Menge: 1,000 Stk

**01.02.04.018**
LED-Downlight, 9W für Deckeneinbau
Steuerungssystem: DALI

Montageart: Einbau
Montageort: Decke
Abmessungen: Höhe/Tiefe 27 mm, Ø 180 mm
Einbaumaß: Einbautiefe: 27 mm, Ø 165 mm
Gewicht: 523 g
Schutzart: IP20 / IP44 unterhalb der Decke (eingebaut)
Schutzklasse: II
Zulässige Umgebungstemperatur: -20 °C...+40 °C
Farbe: weiß, ähnlich RAL 9003
Nennspannung: 110 - 240 V AC / 50 - 60 Hz
Diffusor: opal
Lichtaustritt: direkt
Ausstrahlungswinkel: 120 °
Unified Glare Rating: ≤ 25
Bemessungsleistung P: 9 W
Lichtstrom (Leuchte): 850 lm
Lichtausbeute: 94,00 lm/W
Farbtemperatur: 4000 K
Farbwiedergabeindex Ra: > 80
Bemessungslebensdauer L80B50 bei 25 °C: 40000 h
Glühdrahtprüfung nach IEC 60695-2-10: 650 °C
Photobiologische Sicherheit: RG0
Menge: 1,000 Stk

**01.02.04.019**
LED-Downlight, 5W für Deckeneinbau
Steuerungssystem: ON/OFF

Montageart: Einbau
Montageort: Decke
Abmessungen: Höhe/Tiefe 45 mm, Ø 98 mm
Einbaumaß: Einbautiefe: 60 mm, Ø 68 mm
Gewicht: 194 g
Schutzart: IP20 / IP44 unterhalb der Decke (eingebaut)
Schutzklasse: II
Zulässige Umgebungstemperatur: -20 °C...+40 °C
Relative Luftfeuchte: 5 - 93 %, nicht kondensierend
Farbe: weiß, ähnlich RAL 9003
Nennspannung: 220 - 240 V AC / 50 - 60 Hz
Diffusor: opal
Lichtaustritt: direkt
Ausstrahlungswinkel: 100 °
Unified Glare Rating: ≤ 30
Bemessungsleistung P: 6 W
Lichtstrom (Leuchte): 500 lm
Lichtausbeute: 83,00 lm/W
Farbtemperatur: 3000 K
Farbwiedergabeindex Ra: > 80
Bemessungslebensdauer L80B50 bei 25 °C: 40000 h
Glühdrahtprüfung nach IEC 60695-2-10: 650 °C
Photobiologische Sicherheit: RG0
Menge: 1,000 Stk

**01.02.04.020**
LED-Downlight, 5W für Deckeneinbau
Steuerungssystem: DALI

Montageart: Einbau
Montageort: Decke
Abmessungen: Höhe/Tiefe 45 mm, Ø 98 mm
Einbaumaß: Einbautiefe: 70 mm, Ø 75 mm
Gewicht: 330 g
Schutzart: IP20 / IP44 unterhalb der Decke (eingebaut)
Schutzklasse: II
Zulässige Umgebungstemperatur: -20 °C...+40 °C
Relative Luftfeuchte: 5 - 93 %, nicht kondensierend
Farbe: weiß, ähnlich RAL 9003
Nennspannung: 220 - 240 V AC / 50 - 60 Hz
Diffusor: opal
Lichtaustritt: direkt
Ausstrahlungswinkel: 100 °
Unified Glare Rating: ≤ 30
Bemessungsleistung P: 6,5 W
Lichtstrom (Leuchte): 500 lm
Lichtausbeute: 76,00 lm/W
Farbtemperatur: 3000 K
Farbwiedergabeindex Ra: > 80
Bemessungslebensdauer L80B50 bei 25 °C: 40000 h
Glühdrahtprüfung nach IEC 60695-2-10: 650 °C
Photobiologische Sicherheit: RG0
Menge: 1,000 Stk

**01.02.04.021**
LED-Downlight, 5W für Deckeneinbau
Steuerungssystem: DALI

Montageart: Einbau
Montageort: Decke
Abmessungen: Höhe/Tiefe 45 mm, Ø 98 mm
Einbaumaß: Einbautiefe: 70 mm, Ø 75 mm
Gewicht: 95 g
Schutzart: IP20 / IP44 unterhalb der Decke (eingebaut)
Schutzklasse: II
Zulässige Umgebungstemperatur: -20 °C...+40 °C
Relative Luftfeuchte: 5 - 93 %, nicht kondensierend
Farbe: weiß, ähnlich RAL 9003
Nennspannung: 220 - 240 V AC / 50 - 60 Hz
Diffusor: opal
Lichtaustritt: direkt
Ausstrahlungswinkel: 100 °
Unified Glare Rating: ≤ 30
Bemessungsleistung P: 6,5 W
Lichtstrom (Leuchte): 500 lm
Lichtausbeute: 76,00 lm/W
Farbtemperatur: 4000 K
Farbwiedergabeindex Ra: > 80
Bemessungslebensdauer L80B50 bei 25 °C: 40000 h
Glühdrahtprüfung nach IEC 60695-2-10: 650 °C
Photobiologische Sicherheit: RG0
Menge: 1,000 Stk

**01.02.04.022**
LED-Downlight, 5W für Deckeneinbau
Steuerungssystem: ON/OFF

Montageart: Einbau
Montageort: Decke
Abmessungen: Höhe/Tiefe 45 mm, Ø 98 mm
Einbaumaß: Einbautiefe: 60 mm, Ø 68 mm
Gewicht: 95 g
Schutzart: IP20 / IP44 unterhalb der Decke (eingebaut)
Schutzklasse: II
Zulässige Umgebungstemperatur: -20 °C...+40 °C
Relative Luftfeuchte: 5 - 93 %, nicht kondensierend
Farbe: weiß, ähnlich RAL 9003
Nennspannung: 220 - 240 V AC / 50 - 60 Hz
Diffusor: opal
Lichtaustritt: direkt
Ausstrahlungswinkel: 100 °
Unified Glare Rating: ≤ 30
Bemessungsleistung P: 6 W
Lichtstrom (Leuchte): 500 lm
Lichtausbeute: 83,00 lm/W
Farbtemperatur: 4000 K
Farbwiedergabeindex Ra: > 80
Bemessungslebensdauer L80B50 bei 25 °C: 40000 h
Glühdrahtprüfung nach IEC 60695-2-10: 650 °C
Photobiologische Sicherheit: RG0
Menge: 1,000 Stk

**01.02.04.023**
LED-Downlight, 9W für Deckeneinbau
Steuerungssystem: DALI

Montageart: Einbau
Montageort: Decke
Abmessungen: Höhe/Tiefe 25 mm, Ø 180 mm
Einbaumaß: Einbautiefe: 50 mm, Ø 165 mm
Gewicht: 648 g
Schutzart: IP20 / IP44 unterhalb der Decke (eingebaut)
Schutzklasse: II
Zulässige Umgebungstemperatur: -20 °C...+40 °C
Relative Luftfeuchte: 5 - 93 %, nicht kondensierend
Farbe: weiß, ähnlich RAL 9003
Nennspannung: 220 - 240 V AC / 50 - 60 Hz
Diffusor: opal
Lichtaustritt: direkt
Ausstrahlungswinkel: 110 °
Unified Glare Rating: ≤ 25
Bemessungsleistung P: 9,5 W
Lichtstrom (Leuchte): 900 lm
Lichtausbeute: 94,00 lm/W
Farbtemperatur: 3000 K
Farbwiedergabeindex Ra: > 80
Bemessungslebensdauer L80B50 bei 25 °C: 40000 h
Glühdrahtprüfung nach IEC 60695-2-10: 650 °C
Photobiologische Sicherheit: RG0
Menge: 1,000 Stk

**01.02.04.024**
LED-Downlight, 9W für Deckeneinbau
Steuerungssystem: ON/OFF

Montageart: Einbau
Montageort: Decke
Abmessungen: Höhe/Tiefe 25 mm, Ø 180 mm
Einbaumaß: Einbautiefe: 40 mm, Ø 165 mm
Gewicht: 545 g
Schutzart: IP20 / IP44 unterhalb der Decke (eingebaut)
Schutzklasse: II
Zulässige Umgebungstemperatur: -20 °C...+40 °C
Relative Luftfeuchte: 5 - 93 %, nicht kondensierend
Farbe: weiß, ähnlich RAL 9003
Nennspannung: 220 - 240 V AC / 50 - 60 Hz
Diffusor: opal
Lichtaustritt: direkt
Ausstrahlungswinkel: 110 °
Unified Glare Rating: ≤ 25
Bemessungsleistung P: 9,5 W
Lichtstrom (Leuchte): 900 lm
Lichtausbeute: 94,00 lm/W
Farbtemperatur: 3000 K
Farbwiedergabeindex Ra: > 80
Bemessungslebensdauer L80B50 bei 25 °C: 40000 h
Glühdrahtprüfung nach IEC 60695-2-10: 650 °C
Photobiologische Sicherheit: RG0
Menge: 1,000 Stk

**01.02.04.025**
LED-Downlight, 9W für Deckeneinbau
Steuerungssystem: DALI

Montageart: Einbau
Montageort: Decke
Abmessungen: Höhe/Tiefe 25 mm, Ø 180 mm
Einbaumaß: Einbautiefe: 50 mm, Ø 165 mm
Gewicht: 641 g
Schutzart: IP20 / IP44 unterhalb der Decke (eingebaut)
Schutzklasse: II
Zulässige Umgebungstemperatur: -20 °C...+40 °C
Relative Luftfeuchte: 5 - 93 %, nicht kondensierend
Farbe: weiß, ähnlich RAL 9003
Nennspannung: 220 - 240 V AC / 50 - 60 Hz
Diffusor: opal
Lichtaustritt: direkt
Ausstrahlungswinkel: 110 °
Unified Glare Rating: ≤ 25
Bemessungsleistung P: 9,5 W
Lichtstrom (Leuchte): 900 lm
Lichtausbeute: 94,00 lm/W
Farbtemperatur: 4000 K
Farbwiedergabeindex Ra: > 80
Bemessungslebensdauer L80B50 bei 25 °C: 40000 h
Glühdrahtprüfung nach IEC 60695-2-10: 650 °C
Photobiologische Sicherheit: RG0
Menge: 1,000 Stk

**01.02.04.026**
LED-Downlight, 9W für Deckeneinbau
Steuerungssystem: ON/OFF

Montageart: Einbau
Montageort: Decke
Abmessungen: Höhe/Tiefe 25 mm, Ø 180 mm
Einbaumaß: Einbautiefe: 40 mm, Ø 165 mm
Gewicht: 538 g
Schutzart: IP20 / IP44 unterhalb der Decke (eingebaut)
Schutzklasse: II
Zulässige Umgebungstemperatur: -20 °C...+40 °C
Relative Luftfeuchte: 5 - 93 %, nicht kondensierend
Farbe: weiß, ähnlich RAL 9003
Nennspannung: 220 - 240 V AC / 50 - 60 Hz
Diffusor: opal
Lichtaustritt: direkt
Ausstrahlungswinkel: 110 °
Unified Glare Rating: ≤ 25
Bemessungsleistung P: 9,5 W
Lichtstrom (Leuchte): 900 lm
Lichtausbeute: 94,00 lm/W
Farbtemperatur: 4000 K
Farbwiedergabeindex Ra: > 80
Bemessungslebensdauer L80B50 bei 25 °C: 40000 h
Glühdrahtprüfung nach IEC 60695-2-10: 650 °C
Photobiologische Sicherheit: RG0
Menge: 1,000 Stk

**01.02.04.027**
LED-Downlight, 18 W für Deckeneinbau
Steuerungssystem: DALI

Montageart: Einbau
Montageort: Decke
Abmessungen: Höhe/Tiefe 60 mm, Ø 240 mm
Einbaumaß: Einbautiefe: 70 mm, Ø 225 mm
Gewicht: 1230 g
Schutzart: IP20
Schutzklasse: I
Zulässige Umgebungstemperatur: -20 °C...+40 °C
Relative Luftfeuchte: 5 - 93 %, nicht kondensierend
Farbe: weiß, ähnlich RAL 9003
Nennspannung: 220 - 240 V AC / 50 - 60 Hz
Diffusor: opal
Lichtaustritt: direkt
Ausstrahlungswinkel: 110 °
Unified Glare Rating: ≤ 25
Bemessungsleistung P: 17,5 W
Lichtstrom (Leuchte): 1750 lm
Lichtausbeute: 100,00 lm/W
Farbtemperatur: 3000 K
Farbwiedergabeindex Ra: > 80
Bemessungslebensdauer L80B50 bei 25 °C: 40000 h
Glühdrahtprüfung nach IEC 60695-2-10: 650 °C
Photobiologische Sicherheit: RG0
Erfassungswinkel: 360°
Erfassungsreichweite quer: Ø 6 m
Erfassungsreichweite frontal: Ø 3 m
Erfassungsreichweite Präsenzbereich: Ø 2,5 m
Erfassungsbereich: 28 m²
Empf. Montagehöhe: 2,5 m
Max. Montagehöhe: 3 m
Helligkeitswert: 100 - 1000 lx
Anzahl Lichtkanäle: 1
Menge: 1,000 Stk

**01.02.04.028**
LED-Downlight, 18 W für Deckeneinbau
Steuerungssystem: ON/OFF

Montageart: Einbau
Montageort: Decke
Abmessungen: Höhe/Tiefe 60 mm, Ø 240 mm
Einbaumaß: Einbautiefe: 70 mm, Ø 225 mm
Gewicht: 1230 g
Schutzart: IP20
Schutzklasse: I
Zulässige Umgebungstemperatur: -20 °C...+40 °C
Relative Luftfeuchte: 5 - 93 %, nicht kondensierend
Farbe: weiß, ähnlich RAL 9003
Nennspannung: 220 - 240 V AC / 50 - 60 Hz
Diffusor: opal
Lichtaustritt: direkt
Ausstrahlungswinkel: 110 °
Unified Glare Rating: ≤ 25
Bemessungsleistung P: 17,5 W
Lichtstrom (Leuchte): 1750 lm
Lichtausbeute: 100,00 lm/W
Farbtemperatur: 3000 K
Farbwiedergabeindex Ra: > 80
Bemessungslebensdauer L80B50 bei 25 °C: 40000 h
Glühdrahtprüfung nach IEC 60695-2-10: 650 °C
Photobiologische Sicherheit: RG0
Erfassungswinkel: 360°
Erfassungsreichweite quer: Ø 8 m
Erfassungsreichweite frontal: Ø 5 m
Erfassungsbereich: 50 m²
Empf. Montagehöhe: 2,5 m
Max. Montagehöhe: 5 m
Helligkeitswert: 10 - 2000 lx
Anzahl Lichtkanäle: 1
Menge: 1,000 Stk

**01.02.04.029**
LED-Downlight, 18 W für Deckeneinbau
Steuerungssystem: ON/OFF

Montageart: Einbau
Montageort: Decke
Abmessungen: Höhe/Tiefe 25 mm, Ø 240 mm
Einbaumaß: Einbautiefe: 40 mm, Ø 225 mm
Gewicht: 880 g
Schutzart: IP20 / IP44 unterhalb der Decke (eingebaut)
Schutzklasse: II
Zulässige Umgebungstemperatur: -20 °C...+40 °C
Relative Luftfeuchte: 5 - 93 %, nicht kondensierend
Farbe: weiß, ähnlich RAL 9003
Nennspannung: 220 - 240 V AC / 50 - 60 Hz
Diffusor: opal
Lichtaustritt: direkt
Ausstrahlungswinkel: 110 °
Unified Glare Rating: ≤ 25
Bemessungsleistung P: 18 W
Lichtstrom (Leuchte): 1700 lm
Lichtausbeute: 94,00 lm/W
Farbtemperatur: 3000 K
Farbwiedergabeindex Ra: > 80
Bemessungslebensdauer L80B50 bei 25 °C: 40000 h
Glühdrahtprüfung nach IEC 60695-2-10: 650 °C
Photobiologische Sicherheit: RG0
Menge: 1,000 Stk

**01.02.04.030**
LED-Downlight, 18 W für Deckeneinbau
Steuerungssystem: DALI

Montageart: Einbau
Montageort: Decke
Abmessungen: Höhe/Tiefe 25 mm, Ø 240 mm
Einbaumaß: Einbautiefe: 50 mm, Ø 225 mm
Gewicht: 1230 g
Schutzart: IP20 / IP44 unterhalb der Decke (eingebaut)
Schutzklasse: II
Zulässige Umgebungstemperatur: -20 °C...+40 °C
Relative Luftfeuchte: 5 - 93 %, nicht kondensierend
Farbe: weiß, ähnlich RAL 9003
Nennspannung: 220 - 240 V AC / 50 - 60 Hz
Diffusor: opal
Lichtaustritt: direkt
Ausstrahlungswinkel: 110 °
Unified Glare Rating: ≤ 25
Bemessungsleistung P: 19 W
Lichtstrom (Leuchte): 1700 lm
Lichtausbeute: 89,00 lm/W
Farbtemperatur: 3000 K
Farbwiedergabeindex Ra: > 80
Bemessungslebensdauer L80B50 bei 25 °C: 40000 h
Glühdrahtprüfung nach IEC 60695-2-10: 650 °C
Photobiologische Sicherheit: RG0
Menge: 1,000 Stk

**01.02.04.031**
LED-Downlight, 18 W für Deckeneinbau
Steuerungssystem: DALI

Montageart: Einbau
Montageort: Decke
Abmessungen: Höhe/Tiefe 60 mm, Ø 240 mm
Einbaumaß: Einbautiefe: 70 mm, Ø 225 mm
Gewicht: 1310 g
Schutzart: IP20
Schutzklasse: I
Zulässige Umgebungstemperatur: -20 °C...+40 °C
Relative Luftfeuchte: 5 - 93 %, nicht kondensierend
Farbe: weiß, ähnlich RAL 9003
Nennspannung: 220 - 240 V AC / 50 - 60 Hz
Diffusor: opal
Lichtaustritt: direkt
Ausstrahlungswinkel: 110 °
Unified Glare Rating: ≤ 25
Bemessungsleistung P: 17,5 W
Lichtstrom (Leuchte): 1750 lm
Lichtausbeute: 100,00 lm/W
Farbtemperatur: 3000 K
Farbwiedergabeindex Ra: > 80
Bemessungslebensdauer L80B50 bei 25 °C: 40000 h
Glühdrahtprüfung nach IEC 60695-2-10: 650 °C
Photobiologische Sicherheit: RG0
Erfassungswinkel: 360°
Erfassungsreichweite quer: Ø 6 m
Erfassungsreichweite frontal: Ø 3 m
Erfassungsreichweite Präsenzbereich: Ø 2,5 m
Erfassungsbereich: 28 m²
Empf. Montagehöhe: 2,5 m
Max. Montagehöhe: 3 m
Helligkeitswert: 100 - 1000 lx
Anzahl Lichtkanäle: 1
Menge: 1,000 Stk

**01.02.04.032**
LED-Downlight, 18 W für Deckeneinbau
Steuerungssystem: ON/OFF

Montageart: Einbau
Montageort: Decke
Abmessungen: Höhe/Tiefe 25 mm, Ø 240 mm
Einbaumaß: Einbautiefe: 40 mm, Ø 225 mm
Gewicht: 937 g
Schutzart: IP20 / IP44 unterhalb der Decke (eingebaut)
Schutzklasse: II
Zulässige Umgebungstemperatur: -20 °C...+40 °C
Relative Luftfeuchte: 5 - 93 %, nicht kondensierend
Farbe: weiß, ähnlich RAL 9003
Nennspannung: 220 - 240 V AC / 50 - 60 Hz
Diffusor: opal
Lichtaustritt: direkt
Ausstrahlungswinkel: 110 °
Unified Glare Rating: ≤ 25
Bemessungsleistung P: 18 W
Lichtstrom (Leuchte): 1800 lm
Lichtausbeute: 100,00 lm/W
Farbtemperatur: 4000 K
Farbwiedergabeindex Ra: > 80
Bemessungslebensdauer L80B50 bei 25 °C: 40000 h
Glühdrahtprüfung nach IEC 60695-2-10: 650 °C
Photobiologische Sicherheit: RG0
Menge: 1,000 Stk

**01.02.04.033**
LED-Downlight, 18 W für Deckeneinbau
Steuerungssystem: DALI

Montageart: Einbau
Montageort: Decke
Abmessungen: Höhe/Tiefe 60 mm, Ø 240 mm
Einbaumaß: Einbautiefe: 70 mm, Ø 225 mm
Gewicht: 1230 g
Schutzart: IP20
Schutzklasse: I
Zulässige Umgebungstemperatur: -20 °C...+40 °C
Relative Luftfeuchte: 5 - 93 %, nicht kondensierend
Farbe: weiß, ähnlich RAL 9003
Nennspannung: 220 - 240 V AC / 50 - 60 Hz
Diffusor: opal
Lichtaustritt: direkt
Ausstrahlungswinkel: 110 °
Unified Glare Rating: ≤ 25
Bemessungsleistung P: 17,5 W
Lichtstrom (Leuchte): 1750 lm
Lichtausbeute: 100,00 lm/W
Farbtemperatur: 4000 K
Farbwiedergabeindex Ra: > 80
Bemessungslebensdauer L80B50 bei 25 °C: 40000 h
Glühdrahtprüfung nach IEC 60695-2-10: 650 °C
Photobiologische Sicherheit: RG0
Erfassungswinkel: 360°
Erfassungsreichweite quer: Ø 6 m
Erfassungsreichweite frontal: Ø 3 m
Erfassungsreichweite Präsenzbereich: Ø 2,5 m
Erfassungsbereich: 28 m²
Empf. Montagehöhe: 2,5 m
Max. Montagehöhe: 3 m
Helligkeitswert: 100 - 1000 lx
Anzahl Lichtkanäle: 1
Menge: 1,000 Stk

**01.02.04.034**
LED-Downlight, 18 W für Deckeneinbau
Steuerungssystem: DALI

Montageart: Einbau
Montageort: Decke
Abmessungen: Höhe/Tiefe 60 mm, Ø 240 mm
Einbaumaß: Einbautiefe: 70 mm, Ø 225 mm
Gewicht: 1230 g
Schutzart: IP20
Schutzklasse: I
Zulässige Umgebungstemperatur: -20 °C...+40 °C
Relative Luftfeuchte: 5 - 93 %, nicht kondensierend
Farbe: weiß, ähnlich RAL 9003
Nennspannung: 220 - 240 V AC / 50 - 60 Hz
Diffusor: opal
Lichtaustritt: direkt
Ausstrahlungswinkel: 110 °
Unified Glare Rating: ≤ 25
Bemessungsleistung P: 17,5 W
Lichtstrom (Leuchte): 1750 lm
Lichtausbeute: 100,00 lm/W
Farbtemperatur: 4000 K
Farbwiedergabeindex Ra: > 80
Bemessungslebensdauer L80B50 bei 25 °C: 40000 h
Glühdrahtprüfung nach IEC 60695-2-10: 650 °C
Photobiologische Sicherheit: RG0
Erfassungswinkel: 360°
Erfassungsreichweite quer: Ø 6 m
Erfassungsreichweite frontal: Ø 3 m
Erfassungsreichweite Präsenzbereich: Ø 2,5 m
Erfassungsbereich: 28 m²
Empf. Montagehöhe: 2,5 m
Max. Montagehöhe: 3 m
Helligkeitswert: 100 - 1000 lx
Anzahl Lichtkanäle: 1
Menge: 1,000 Stk

**01.02.04.035**
LED-Downlight, 18 W für Deckeneinbau
Steuerungssystem: ON/OFF

Montageart: Einbau
Montageort: Decke
Abmessungen: Höhe/Tiefe 60 mm, Ø 240 mm
Einbaumaß: Einbautiefe: 70 mm, Ø 225 mm
Gewicht: 1230 g
Schutzart: IP20
Schutzklasse: I
Zulässige Umgebungstemperatur: -20 °C...+40 °C
Relative Luftfeuchte: 5 - 93 %, nicht kondensierend
Farbe: weiß, ähnlich RAL 9003
Nennspannung: 220 - 240 V AC / 50 - 60 Hz
Diffusor: opal
Lichtaustritt: direkt
Ausstrahlungswinkel: 110 °
Unified Glare Rating: ≤ 25
Bemessungsleistung P: 17,5 W
Lichtstrom (Leuchte): 1750 lm
Lichtausbeute: 100,00 lm/W
Farbtemperatur: 4000 K
Farbwiedergabeindex Ra: > 80
Bemessungslebensdauer L80B50 bei 25 °C: 40000 h
Glühdrahtprüfung nach IEC 60695-2-10: 650 °C
Photobiologische Sicherheit: RG0
Erfassungswinkel: 360°
Erfassungsreichweite quer: Ø 8 m
Erfassungsreichweite frontal: Ø 5 m
Erfassungsbereich: 50 m²
Empf. Montagehöhe: 2,5 m
Max. Montagehöhe: 5 m
Helligkeitswert: 10 - 2000 lx
Anzahl Lichtkanäle: 1
Menge: 1,000 Stk

**01.02.04.036**
LED-Downlight, 18 W für Deckeneinbau
Steuerungssystem: DALI

Montageart: Einbau
Montageort: Decke
Abmessungen: Höhe/Tiefe 25 mm, Ø 240 mm
Einbaumaß: Einbautiefe: 50 mm, Ø 225 mm
Gewicht: 1230 g
Schutzart: IP20 / IP44 unterhalb der Decke (eingebaut)
Schutzklasse: II
Zulässige Umgebungstemperatur: -20 °C...+40 °C
Relative Luftfeuchte: 5 - 93 %, nicht kondensierend
Farbe: weiß, ähnlich RAL 9003
Nennspannung: 220 - 240 V AC / 50 - 60 Hz
Diffusor: opal
Lichtaustritt: direkt
Ausstrahlungswinkel: 110 °
Unified Glare Rating: ≤ 25
Bemessungsleistung P: 19 W
Lichtstrom (Leuchte): 1800 lm
Lichtausbeute: 94,00 lm/W
Farbtemperatur: 4000 K
Farbwiedergabeindex Ra: > 80
Bemessungslebensdauer L80B50 bei 25 °C: 40000 h
Glühdrahtprüfung nach IEC 60695-2-10: 650 °C
Photobiologische Sicherheit: RG0
Menge: 1,000 Stk

**01.02.04.037**
LED-Downlight, 9 W, für Deckeneinbau mit opalem Diffusor
Steuerungssystem: ON/OFF

Montageart: Einbau
Montageort: Decke
Abmessungen: Länge 145 mm x Breite 145 mm x Höhe/Tiefe 44,5 mm
Einbaumaß: Einbaulänge: 125 mm x Einbaubreite: 125 mm x Einbautiefe: 42,5 mm
Gewicht: 110 g
Schutzart: IP20 / IP44 unterhalb der Decke (eingebaut)
Schutzklasse: II
Zulässige Umgebungstemperatur: -20 °C...+40 °C
Farbe: weiß, ähnlich RAL 9003
Nennspannung: 220 - 240 V AC / 50 - 60 Hz
Diffusor: opal
Lichtaustritt: direkt
Ausstrahlungswinkel: 100 °
Unified Glare Rating: ≤ 25
Bemessungsleistung P: 10 W
Lichtstrom (Leuchte): 700 lm
Lichtausbeute: 70,00 lm/W
Farbtemperatur: 3000 K
Farbwiedergabeindex Ra: > 80
Bemessungslebensdauer L80B50 bei 25 °C: 40000 h
Glühdrahtprüfung nach IEC 60695-2-10: 650 °C
Menge: 1,000 Stk

**01.02.04.038**
LED-Downlight, 9 W, für Deckeneinbau mit opalem Diffusor
Steuerungssystem: ON/OFF

Montageart: Einbau
Montageort: Decke
Abmessungen: Länge 145 mm x Breite 145 mm x Höhe/Tiefe 44,5 mm
Einbaumaß: Einbaulänge: 125 mm x Einbaubreite: 125 mm x Einbautiefe: 42,5 mm
Gewicht: 537 g
Schutzart: IP20 / IP44 unterhalb der Decke (eingebaut)
Schutzklasse: II
Zulässige Umgebungstemperatur: -20 °C...+40 °C
Farbe: weiß, ähnlich RAL 9003
Nennspannung: 220 - 240 V AC / 50 - 60 Hz
Diffusor: opal
Lichtaustritt: direkt
Ausstrahlungswinkel: 100 °
Unified Glare Rating: ≤ 25
Bemessungsleistung P: 10 W
Lichtstrom (Leuchte): 700 lm
Lichtausbeute: 70,00 lm/W
Farbtemperatur: 4000 K
Farbwiedergabeindex Ra: > 80
Bemessungslebensdauer L80B50 bei 25 °C: 40000 h
Glühdrahtprüfung nach IEC 60695-2-10: 650 °C
Menge: 1,000 Stk

**01.02.04.039**
LED-Downlight, 9 W, für Deckeneinbau mit opalem Diffusor
Steuerungssystem: ON/OFF

Montageart: Einbau
Montageort: Decke
Abmessungen: Länge 145 mm x Breite 145 mm x Höhe/Tiefe 44,5 mm
Einbaumaß: Einbaulänge: 125 mm x Einbaubreite: 125 mm x Einbautiefe: 42,5 mm
Gewicht: 110 g
Schutzart: IP20 / IP44 unterhalb der Decke (eingebaut)
Schutzklasse: II
Zulässige Umgebungstemperatur: -20 °C...+40 °C
Farbe: weiß, ähnlich RAL 9003
Nennspannung: 220 - 240 V AC / 50 - 60 Hz
Diffusor: opal
Lichtaustritt: direkt
Ausstrahlungswinkel: 100 °
Unified Glare Rating: ≤ 25
Bemessungsleistung P: 10 W
Lichtstrom (Leuchte): 700 lm
Lichtausbeute: 70,00 lm/W
Farbtemperatur: 4000 K
Farbwiedergabeindex Ra: > 80
Bemessungslebensdauer L80B50 bei 25 °C: 40000 h
Glühdrahtprüfung nach IEC 60695-2-10: 650 °C
Menge: 1,000 Stk

**01.02.04.040**
LED-Downlight, 9 W, für Deckeneinbau mit opalem Diffusor
Steuerungssystem: DALI

Montageart: Einbau
Montageort: Decke
Abmessungen: Länge 145 mm x Breite 145 mm x Höhe/Tiefe 44,5 mm
Einbaumaß: Einbaulänge: 125 mm x Einbaubreite: 125 mm x Einbautiefe: 42,5 mm
Gewicht: 105 g
Schutzart: IP20 / IP44 unterhalb der Decke (eingebaut)
Schutzklasse: II
Zulässige Umgebungstemperatur: -20 °C...+40 °C
Farbe: weiß, ähnlich RAL 9003
Nennspannung: 110 - 240 V AC / 50 - 60 Hz
Diffusor: opal
Lichtaustritt: direkt
Ausstrahlungswinkel: 100 °
Unified Glare Rating: ≤ 25
Bemessungsleistung P: 10 W
Lichtstrom (Leuchte): 700 lm
Lichtausbeute: 70,00 lm/W
Farbtemperatur: 4000 K
Farbwiedergabeindex Ra: > 80
Bemessungslebensdauer L80B50 bei 25 °C: 40000 h
Glühdrahtprüfung nach IEC 60695-2-10: 650 °C
Menge: 1,000 Stk

**01.02.04.041**
LED-Downlight, 12 W, für Deckeneinbau mit opalem Diffusor
Steuerungssystem: ON/OFF

Montageart: Einbau
Montageort: Decke
Abmessungen: Länge 145 mm x Breite 145 mm x Höhe/Tiefe 44,5 mm
Einbaumaß: Einbaulänge: 125 mm x Einbaubreite: 125 mm x Einbautiefe: 42,5 mm
Gewicht: 456 g
Schutzart: IP20 / IP44 unterhalb der Decke (eingebaut)
Schutzklasse: II
Zulässige Umgebungstemperatur: -20 °C...+40 °C
Farbe: weiß, ähnlich RAL 9003
Nennspannung: 110 - 240 V AC / 50 - 60 Hz
Diffusor: opal
Lichtaustritt: direkt
Ausstrahlungswinkel: 100 °
Unified Glare Rating: ≤ 25
Bemessungsleistung P: 14 W
Lichtstrom (Leuchte): 810 lm
Lichtausbeute: 57,00 lm/W
Farbtemperatur: 3000 K
Farbwiedergabeindex Ra: > 80
Bemessungslebensdauer L80B50 bei 25 °C: 40000 h
Glühdrahtprüfung nach IEC 60695-2-10: 650 °C
Menge: 1,000 Stk

**01.02.04.042**
LED-Downlight, 12 W, für Deckeneinbau mit opalem Diffusor
Steuerungssystem: DALI

Montageart: Einbau
Montageort: Decke
Abmessungen: Länge 145 mm x Breite 145 mm x Höhe/Tiefe 44,5 mm
Einbaumaß: Einbaulänge: 125 mm x Einbaubreite: 125 mm x Einbautiefe: 42,5 mm
Gewicht: 105 g
Schutzart: IP20 / IP44 unterhalb der Decke (eingebaut)
Schutzklasse: II
Zulässige Umgebungstemperatur: -20 °C...+40 °C
Farbe: weiß, ähnlich RAL 9003
Nennspannung: 110 - 240 V AC / 50 - 60 Hz
Diffusor: opal
Lichtaustritt: direkt
Ausstrahlungswinkel: 100 °
Unified Glare Rating: ≤ 25
Bemessungsleistung P: 14 W
Lichtstrom (Leuchte): 810 lm
Lichtausbeute: 57,00 lm/W
Farbtemperatur: 3000 K
Farbwiedergabeindex Ra: > 80
Bemessungslebensdauer L80B50 bei 25 °C: 40000 h
Glühdrahtprüfung nach IEC 60695-2-10: 650 °C
Menge: 1,000 Stk

**01.02.04.043**
LED-Downlight, 12 W, für Deckeneinbau mit opalem Diffusor
Steuerungssystem: ON/OFF

Montageart: Einbau
Montageort: Decke
Abmessungen: Länge 145 mm x Breite 145 mm x Höhe/Tiefe 44,5 mm
Einbaumaß: Einbaulänge: 125 mm x Einbaubreite: 125 mm x Einbautiefe: 42,5 mm
Gewicht: 110 g
Schutzart: IP20 / IP44 unterhalb der Decke (eingebaut)
Schutzklasse: II
Zulässige Umgebungstemperatur: -20 °C...+40 °C
Farbe: weiß, ähnlich RAL 9003
Nennspannung: 110 - 240 V AC / 50 - 60 Hz
Diffusor: opal
Lichtaustritt: direkt
Ausstrahlungswinkel: 100 °
Unified Glare Rating: ≤ 25
Bemessungsleistung P: 14 W
Lichtstrom (Leuchte): 810 lm
Lichtausbeute: 57,00 lm/W
Farbtemperatur: 4000 K
Farbwiedergabeindex Ra: > 80
Bemessungslebensdauer L80B50 bei 25 °C: 40000 h
Glühdrahtprüfung nach IEC 60695-2-10: 650 °C
Menge: 1,000 Stk

**01.02.04.044**
LED-Downlight, 12 W, für Deckeneinbau mit opalem Diffusor
Steuerungssystem: DALI

Montageart: Einbau
Montageort: Decke
Abmessungen: Länge 145 mm x Breite 145 mm x Höhe/Tiefe 44,5 mm
Einbaumaß: Einbaulänge: 125 mm x Einbaubreite: 125 mm x Einbautiefe: 42,5 mm
Gewicht: 105 g
Schutzart: IP20 / IP44 unterhalb der Decke (eingebaut)
Schutzklasse: II
Zulässige Umgebungstemperatur: -20 °C...+40 °C
Farbe: weiß, ähnlich RAL 9003
Nennspannung: 110 - 240 V AC / 50 - 60 Hz
Diffusor: opal
Lichtaustritt: direkt
Ausstrahlungswinkel: 100 °
Unified Glare Rating: ≤ 25
Bemessungsleistung P: 14 W
Lichtstrom (Leuchte): 810 lm
Lichtausbeute: 57,00 lm/W
Farbtemperatur: 4000 K
Farbwiedergabeindex Ra: > 80
Bemessungslebensdauer L80B50 bei 25 °C: 40000 h
Glühdrahtprüfung nach IEC 60695-2-10: 650 °C
Menge: 1,000 Stk

**01.02.04.045**
LED-Downlight, 15 W, für Deckeneinbau mit opalem Diffusor
Steuerungssystem: ON/OFF

Montageart: Einbau
Montageort: Decke
Abmessungen: Länge 145 mm x Breite 145 mm x Höhe/Tiefe 44,5 mm
Einbaumaß: Einbaulänge: 125 mm x Einbaubreite: 125 mm x Einbautiefe: 42,5 mm
Gewicht: 471 g
Schutzart: IP20 / IP44 unterhalb der Decke (eingebaut)
Schutzklasse: II
Zulässige Umgebungstemperatur: -20 °C...+40 °C
Farbe: weiß, ähnlich RAL 9003
Nennspannung: 110 - 240 V AC / 50 - 60 Hz
Diffusor: opal
Lichtaustritt: direkt
Ausstrahlungswinkel: 100 °
Unified Glare Rating: ≤ 28
Bemessungsleistung P: 16 W
Lichtstrom (Leuchte): 1220 lm
Lichtausbeute: 76,00 lm/W
Farbtemperatur: 3000 K
Farbwiedergabeindex Ra: > 80
Bemessungslebensdauer L80B50 bei 25 °C: 40000 h
Glühdrahtprüfung nach IEC 60695-2-10: 650 °C
Menge: 1,000 Stk

**01.02.04.046**
LED-Downlight, 15 W, für Deckeneinbau mit opalem Diffusor
Steuerungssystem: ON/OFF

Montageart: Einbau
Montageort: Decke
Abmessungen: Länge 145 mm x Breite 145 mm x Höhe/Tiefe 44,5 mm
Einbaumaß: Einbaulänge: 125 mm x Einbaubreite: 125 mm x Einbautiefe: 42,5 mm
Gewicht: 110 g
Schutzart: IP20 / IP44 unterhalb der Decke (eingebaut)
Schutzklasse: II
Zulässige Umgebungstemperatur: -20 °C...+40 °C
Farbe: weiß, ähnlich RAL 9003
Nennspannung: 110 - 240 V AC / 50 - 60 Hz
Diffusor: opal
Lichtaustritt: direkt
Ausstrahlungswinkel: 100 °
Unified Glare Rating: ≤ 28
Bemessungsleistung P: 16 W
Lichtstrom (Leuchte): 1300 lm
Lichtausbeute: 81,00 lm/W
Farbtemperatur: 4000 K
Farbwiedergabeindex Ra: > 80
Bemessungslebensdauer L80B50 bei 25 °C: 40000 h
Glühdrahtprüfung nach IEC 60695-2-10: 650 °C
Menge: 1,000 Stk

**01.02.04.047**
LED-Downlight, 15 W, für Deckeneinbau mit opalem Diffusor
Steuerungssystem: DALI

Montageart: Einbau
Montageort: Decke
Abmessungen: Länge 145 mm x Breite 145 mm x Höhe/Tiefe 44,5 mm
Einbaumaß: Einbaulänge: 125 mm x Einbaubreite: 125 mm x Einbautiefe: 42,5 mm
Gewicht: 536 g
Schutzart: IP20 / IP44 unterhalb der Decke (eingebaut)
Schutzklasse: II
Zulässige Umgebungstemperatur: -20 °C...+40 °C
Farbe: weiß, ähnlich RAL 9003
Nennspannung: 110 - 240 V AC / 50 - 60 Hz
Diffusor: opal
Lichtaustritt: direkt
Ausstrahlungswinkel: 100 °
Unified Glare Rating: ≤ 28
Bemessungsleistung P: 16 W
Lichtstrom (Leuchte): 1300 lm
Lichtausbeute: 81,00 lm/W
Farbtemperatur: 4000 K
Farbwiedergabeindex Ra: > 80
Bemessungslebensdauer L80B50 bei 25 °C: 40000 h
Glühdrahtprüfung nach IEC 60695-2-10: 650 °C
Menge: 1,000 Stk

**01.02.04.048**
LED-Downlight, 15 W, für Deckeneinbau mit opalem Diffusor
Steuerungssystem: DALI

Montageart: Einbau
Montageort: Decke
Abmessungen: Länge 190 mm x Breite 165 mm x Höhe/Tiefe 57,5 mm
Einbaumaß: Einbaulänge: 165 mm x Einbaubreite: 165 mm x Einbautiefe: 55,5 mm
Gewicht: 135 g
Schutzart: IP20 / IP44 unterhalb der Decke (eingebaut)
Schutzklasse: II
Zulässige Umgebungstemperatur: -20 °C...+40 °C
Farbe: weiß, ähnlich RAL 9003
Nennspannung: 110 - 240 V AC / 50 - 60 Hz
Diffusor: opal
Lichtaustritt: direkt
Ausstrahlungswinkel: 100 °
Unified Glare Rating: ≤ 28
Bemessungsleistung P: 16 W
Lichtstrom (Leuchte): 1220 lm
Lichtausbeute: 76,00 lm/W
Farbtemperatur: 3000 K
Farbwiedergabeindex Ra: > 80
Bemessungslebensdauer L80B50 bei 25 °C: 40000 h
Glühdrahtprüfung nach IEC 60695-2-10: 650 °C
Menge: 1,000 Stk

**01.02.04.049**
LED-Downlight, 15 W, für Deckeneinbau mit opalem Diffusor
Steuerungssystem: ON/OFF

Montageart: Einbau
Montageort: Decke
Abmessungen: Länge 190 mm x Breite 165 mm x Höhe/Tiefe 57,5 mm
Einbaumaß: Einbaulänge: 165 mm x Einbaubreite: 165 mm x Einbautiefe: 55,5 mm
Gewicht: 744 g
Schutzart: IP20 / IP44 unterhalb der Decke (eingebaut)
Schutzklasse: II
Zulässige Umgebungstemperatur: -20 °C...+40 °C
Farbe: weiß, ähnlich RAL 9003
Nennspannung: 220 - 240 V AC / 50 - 60 Hz
Diffusor: opal
Lichtaustritt: direkt
Ausstrahlungswinkel: 100 °
Unified Glare Rating: ≤ 28
Bemessungsleistung P: 16 W
Lichtstrom (Leuchte): 1300 lm
Lichtausbeute: 81,00 lm/W
Farbtemperatur: 4000 K
Farbwiedergabeindex Ra: > 80
Bemessungslebensdauer L80B50 bei 25 °C: 40000 h
Glühdrahtprüfung nach IEC 60695-2-10: 650 °C
Menge: 1,000 Stk

**01.02.04.050**
LED-Downlight, 15 W, für Deckeneinbau mit transparentem Diffusor
Steuerungssystem: ON/OFF

Montageart: Einbau
Montageort: Decke
Abmessungen: Höhe/Tiefe 118,5 mm, Ø 109 mm
Einbaumaß: Einbautiefe: 116,5 mm, Ø 90 mm
Gewicht: 393 g
Schutzart: IP20 / IP44 unterhalb der Decke (eingebaut)
Schutzklasse: II
Zulässige Umgebungstemperatur: -20 °C...+40 °C
Farbe: schwarz, ähnlich RAL 9005
Nennspannung: 110 - 240 V AC / 50 - 60 Hz
Diffusor: transparent
Lichtaustritt: direkt
Ausstrahlungswinkel: 25 °
Unified Glare Rating: ≤ 16
Bemessungsleistung P: 16 W
Lichtstrom (Leuchte): 1150 lm
Lichtausbeute: 71,00 lm/W
Farbtemperatur: 3000 K
Farbwiedergabeindex Ra: > 80
Bemessungslebensdauer L80B50 bei 25 °C: 60000 h
Glühdrahtprüfung nach IEC 60695-2-10: 850 °C
Menge: 1,000 Stk

**01.02.04.051**
LED-Downlight, 15 W, für Deckeneinbau mit transparentem Diffusor
Steuerungssystem: ON/OFF

Montageart: Einbau
Montageort: Decke
Abmessungen: Höhe/Tiefe 118,5 mm, Ø 109 mm
Einbaumaß: Einbautiefe: 116,5 mm, Ø 90 mm
Gewicht: 393 g
Schutzart: IP20 / IP44 unterhalb der Decke (eingebaut)
Schutzklasse: II
Zulässige Umgebungstemperatur: -20 °C...+40 °C
Farbe: weiß, ähnlich RAL 9003
Nennspannung: 110 - 240 V AC / 50 - 60 Hz
Diffusor: transparent
Lichtaustritt: direkt
Ausstrahlungswinkel: 25 °
Unified Glare Rating: ≤ 16
Bemessungsleistung P: 16 W
Lichtstrom (Leuchte): 1300 lm
Lichtausbeute: 81,00 lm/W
Farbtemperatur: 3000 K
Farbwiedergabeindex Ra: > 80
Bemessungslebensdauer L80B50 bei 25 °C: 60000 h
Glühdrahtprüfung nach IEC 60695-2-10: 850 °C
Menge: 1,000 Stk

**01.02.04.052**
LED-Downlight, 15 W, für Deckeneinbau mit transparentem Diffusor
Steuerungssystem: DALI

Montageart: Einbau
Montageort: Decke
Abmessungen: Höhe/Tiefe 118,5 mm, Ø 109 mm
Einbaumaß: Einbautiefe: 116,5 mm, Ø 90 mm
Gewicht: 443 g
Schutzart: IP20 / IP44 unterhalb der Decke (eingebaut)
Schutzklasse: II
Zulässige Umgebungstemperatur: -20 °C...+40 °C
Farbe: weiß, ähnlich RAL 9003
Nennspannung: 110 - 240 V AC / 50 - 60 Hz
Diffusor: transparent
Lichtaustritt: direkt
Ausstrahlungswinkel: 25 °
Unified Glare Rating: ≤ 16
Bemessungsleistung P: 16 W
Lichtstrom (Leuchte): 1300 lm
Lichtausbeute: 81,00 lm/W
Farbtemperatur: 3000 K
Farbwiedergabeindex Ra: > 80
Bemessungslebensdauer L80B50 bei 25 °C: 60000 h
Glühdrahtprüfung nach IEC 60695-2-10: 850 °C
Menge: 1,000 Stk

**01.02.04.053**
LED-Downlight, 15 W, für Deckeneinbau mit transparentem Diffusor
Steuerungssystem: DALI

Montageart: Einbau
Montageort: Decke
Abmessungen: Höhe/Tiefe 118,5 mm, Ø 109 mm
Einbaumaß: Einbautiefe: 116,5 mm, Ø 90 mm
Gewicht: 393 g
Schutzart: IP20 / IP44 unterhalb der Decke (eingebaut)
Schutzklasse: II
Zulässige Umgebungstemperatur: -20 °C...+40 °C
Farbe: schwarz, ähnlich RAL 9005
Nennspannung: 110 - 240 V AC / 50 - 60 Hz
Diffusor: transparent
Lichtaustritt: direkt
Ausstrahlungswinkel: 25 °
Unified Glare Rating: ≤ 16
Bemessungsleistung P: 16 W
Lichtstrom (Leuchte): 1150 lm
Lichtausbeute: 71,00 lm/W
Farbtemperatur: 3000 K
Farbwiedergabeindex Ra: > 80
Bemessungslebensdauer L80B50 bei 25 °C: 60000 h
Glühdrahtprüfung nach IEC 60695-2-10: 850 °C
Menge: 1,000 Stk

**01.02.04.054**
LED-Downlight, 15 W, für Deckeneinbau mit transparentem Diffusor
Steuerungssystem: ON/OFF

Montageart: Einbau
Montageort: Decke
Abmessungen: Höhe/Tiefe 118,5 mm, Ø 109 mm
Einbaumaß: Einbautiefe: 116,5 mm, Ø 90 mm
Gewicht: 393 g
Schutzart: IP20 / IP44 unterhalb der Decke (eingebaut)
Schutzklasse: II
Zulässige Umgebungstemperatur: -20 °C...+40 °C
Farbe: weiß, ähnlich RAL 9003
Nennspannung: 110 - 240 V AC / 50 - 60 Hz
Diffusor: transparent
Lichtaustritt: direkt
Ausstrahlungswinkel: 38 °
Unified Glare Rating: ≤ 16
Bemessungsleistung P: 16 W
Lichtstrom (Leuchte): 1300 lm
Lichtausbeute: 81,00 lm/W
Farbtemperatur: 3000 K
Farbwiedergabeindex Ra: > 80
Bemessungslebensdauer L80B50 bei 25 °C: 60000 h
Glühdrahtprüfung nach IEC 60695-2-10: 850 °C
Menge: 1,000 Stk

**01.02.04.055**
LED-Downlight, 15 W, für Deckeneinbau mit transparentem Diffusor
Steuerungssystem: ON/OFF

Montageart: Einbau
Montageort: Decke
Abmessungen: Höhe/Tiefe 118,5 mm, Ø 109 mm
Einbaumaß: Einbautiefe: 116,5 mm, Ø 90 mm
Gewicht: 393 g
Schutzart: IP20 / IP44 unterhalb der Decke (eingebaut)
Schutzklasse: II
Zulässige Umgebungstemperatur: -20 °C...+40 °C
Farbe: schwarz, ähnlich RAL 9005
Nennspannung: 110 - 240 V AC / 50 - 60 Hz
Diffusor: transparent
Lichtaustritt: direkt
Ausstrahlungswinkel: 38 °
Unified Glare Rating: ≤ 16
Bemessungsleistung P: 16 W
Lichtstrom (Leuchte): 1150 lm
Lichtausbeute: 71,00 lm/W
Farbtemperatur: 3000 K
Farbwiedergabeindex Ra: > 80
Bemessungslebensdauer L80B50 bei 25 °C: 60000 h
Glühdrahtprüfung nach IEC 60695-2-10: 850 °C
Menge: 1,000 Stk

**01.02.04.056**
LED-Downlight, 15 W, für Deckeneinbau mit transparentem Diffusor
Steuerungssystem: DALI

Montageart: Einbau
Montageort: Decke
Abmessungen: Höhe/Tiefe 118,5 mm, Ø 109 mm
Einbaumaß: Einbautiefe: 116,5 mm, Ø 90 mm
Gewicht: 393 g
Schutzart: IP20 / IP44 unterhalb der Decke (eingebaut)
Schutzklasse: II
Zulässige Umgebungstemperatur: -20 °C...+40 °C
Farbe: schwarz, ähnlich RAL 9005
Nennspannung: 110 - 240 V AC / 50 - 60 Hz
Diffusor: transparent
Lichtaustritt: direkt
Ausstrahlungswinkel: 38 °
Unified Glare Rating: ≤ 16
Bemessungsleistung P: 16 W
Lichtstrom (Leuchte): 1150 lm
Lichtausbeute: 71,00 lm/W
Farbtemperatur: 3000 K
Farbwiedergabeindex Ra: > 80
Bemessungslebensdauer L80B50 bei 25 °C: 60000 h
Glühdrahtprüfung nach IEC 60695-2-10: 850 °C
Menge: 1,000 Stk

**01.02.04.057**
LED-Downlight, 15 W, für Deckeneinbau mit transparentem Diffusor
Steuerungssystem: ON/OFF

Montageart: Einbau
Montageort: Decke
Abmessungen: Höhe/Tiefe 118,5 mm, Ø 109 mm
Einbaumaß: Einbautiefe: 116,5 mm, Ø 90 mm
Gewicht: 393 g
Schutzart: IP20 / IP44 unterhalb der Decke (eingebaut)
Schutzklasse: II
Zulässige Umgebungstemperatur: -20 °C...+40 °C
Farbe: weiß, ähnlich RAL 9003
Nennspannung: 110 - 240 V AC / 50 - 60 Hz
Diffusor: transparent
Lichtaustritt: direkt
Ausstrahlungswinkel: 60 °
Unified Glare Rating: ≤ 16
Bemessungsleistung P: 16 W
Lichtstrom (Leuchte): 1300 lm
Lichtausbeute: 81,00 lm/W
Farbtemperatur: 3000 K
Farbwiedergabeindex Ra: > 80
Bemessungslebensdauer L80B50 bei 25 °C: 60000 h
Glühdrahtprüfung nach IEC 60695-2-10: 850 °C
Menge: 1,000 Stk

**01.02.04.058**
LED-Downlight, 15 W, für Deckeneinbau mit transparentem Diffusor
Steuerungssystem: ON/OFF

Montageart: Einbau
Montageort: Decke
Abmessungen: Höhe/Tiefe 118,5 mm, Ø 109 mm
Einbaumaß: Einbautiefe: 116,5 mm, Ø 90 mm
Gewicht: 393 g
Schutzart: IP20 / IP44 unterhalb der Decke (eingebaut)
Schutzklasse: II
Zulässige Umgebungstemperatur: -20 °C...+40 °C
Farbe: schwarz, ähnlich RAL 9005
Nennspannung: 110 - 240 V AC / 50 - 60 Hz
Diffusor: transparent
Lichtaustritt: direkt
Ausstrahlungswinkel: 60 °
Unified Glare Rating: ≤ 16
Bemessungsleistung P: 16 W
Lichtstrom (Leuchte): 1150 lm
Lichtausbeute: 71,00 lm/W
Farbtemperatur: 3000 K
Farbwiedergabeindex Ra: > 80
Bemessungslebensdauer L80B50 bei 25 °C: 60000 h
Glühdrahtprüfung nach IEC 60695-2-10: 850 °C
Menge: 1,000 Stk

**01.02.04.059**
LED-Downlight, 15 W, für Deckeneinbau mit transparentem Diffusor
Steuerungssystem: ON/OFF

Montageart: Einbau
Montageort: Decke
Abmessungen: Höhe/Tiefe 118,5 mm, Ø 109 mm
Einbaumaß: Einbautiefe: 116,5 mm, Ø 90 mm
Gewicht: 393 g
Schutzart: IP20 / IP44 unterhalb der Decke (eingebaut)
Schutzklasse: II
Zulässige Umgebungstemperatur: -20 °C...+40 °C
Farbe: schwarz, ähnlich RAL 9005
Nennspannung: 110 - 240 V AC / 50 - 60 Hz
Diffusor: transparent
Lichtaustritt: direkt
Ausstrahlungswinkel: 60 °
Unified Glare Rating: ≤ 16
Bemessungsleistung P: 16 W
Lichtstrom (Leuchte): 1150 lm
Lichtausbeute: 71,00 lm/W
Farbtemperatur: 3000 K
Farbwiedergabeindex Ra: > 80
Bemessungslebensdauer L80B50 bei 25 °C: 60000 h
Glühdrahtprüfung nach IEC 60695-2-10: 850 °C
Menge: 1,000 Stk

**01.02.04.060**
LED-Downlight, 15 W, für Deckeneinbau mit transparentem Diffusor
Steuerungssystem: ON/OFF

Montageart: Einbau
Montageort: Decke
Abmessungen: Höhe/Tiefe 118,5 mm, Ø 109 mm
Einbaumaß: Einbautiefe: 116,5 mm, Ø 90 mm
Gewicht: 393 g
Schutzart: IP20 / IP44 unterhalb der Decke (eingebaut)
Schutzklasse: II
Zulässige Umgebungstemperatur: -20 °C...+40 °C
Farbe: schwarz, ähnlich RAL 9005
Nennspannung: 110 - 240 V AC / 50 - 60 Hz
Diffusor: transparent
Lichtaustritt: direkt
Ausstrahlungswinkel: 25 °
Unified Glare Rating: ≤ 16
Bemessungsleistung P: 16 W
Lichtstrom (Leuchte): 1150 lm
Lichtausbeute: 71,00 lm/W
Farbtemperatur: 4000 K
Farbwiedergabeindex Ra: > 80
Bemessungslebensdauer L80B50 bei 25 °C: 60000 h
Glühdrahtprüfung nach IEC 60695-2-10: 850 °C
Menge: 1,000 Stk

**01.02.04.061**
LED-Downlight, 15 W, für Deckeneinbau mit transparentem Diffusor
Steuerungssystem: ON/OFF

Montageart: Einbau
Montageort: Decke
Abmessungen: Höhe/Tiefe 118,5 mm, Ø 109 mm
Einbaumaß: Einbautiefe: 116,5 mm, Ø 90 mm
Gewicht: 393 g
Schutzart: IP20 / IP44 unterhalb der Decke (eingebaut)
Schutzklasse: II
Zulässige Umgebungstemperatur: -20 °C...+40 °C
Farbe: weiß, ähnlich RAL 9003
Nennspannung: 110 - 240 V AC / 50 - 60 Hz
Diffusor: transparent
Lichtaustritt: direkt
Ausstrahlungswinkel: 25 °
Unified Glare Rating: ≤ 16
Bemessungsleistung P: 16 W
Lichtstrom (Leuchte): 1300 lm
Lichtausbeute: 81,00 lm/W
Farbtemperatur: 4000 K
Farbwiedergabeindex Ra: > 80
Bemessungslebensdauer L80B50 bei 25 °C: 60000 h
Glühdrahtprüfung nach IEC 60695-2-10: 850 °C
Menge: 1,000 Stk

**01.02.04.062**
LED-Downlight, 15 W, für Deckeneinbau mit transparentem Diffusor
Steuerungssystem: DALI

Montageart: Einbau
Montageort: Decke
Abmessungen: Höhe/Tiefe 118,5 mm, Ø 109 mm
Einbaumaß: Einbautiefe: 116,5 mm, Ø 90 mm
Gewicht: 393 g
Schutzart: IP20 / IP44 unterhalb der Decke (eingebaut)
Schutzklasse: II
Zulässige Umgebungstemperatur: -20 °C...+40 °C
Farbe: weiß, ähnlich RAL 9003
Nennspannung: 110 - 240 V AC / 50 - 60 Hz
Diffusor: transparent
Lichtaustritt: direkt
Ausstrahlungswinkel: 25 °
Unified Glare Rating: ≤ 16
Bemessungsleistung P: 16 W
Lichtstrom (Leuchte): 1300 lm
Lichtausbeute: 81,00 lm/W
Farbtemperatur: 4000 K
Farbwiedergabeindex Ra: > 80
Bemessungslebensdauer L80B50 bei 25 °C: 60000 h
Glühdrahtprüfung nach IEC 60695-2-10: 850 °C
Menge: 1,000 Stk

**01.02.04.063**
LED-Downlight, 15 W, für Deckeneinbau mit transparentem Diffusor
Steuerungssystem: DALI

Montageart: Einbau
Montageort: Decke
Abmessungen: Höhe/Tiefe 118,5 mm, Ø 109 mm
Einbaumaß: Einbautiefe: 116,5 mm, Ø 90 mm
Gewicht: 393 g
Schutzart: IP20 / IP44 unterhalb der Decke (eingebaut)
Schutzklasse: II
Zulässige Umgebungstemperatur: -20 °C...+40 °C
Farbe: schwarz, ähnlich RAL 9005
Nennspannung: 110 - 240 V AC / 50 - 60 Hz
Diffusor: transparent
Lichtaustritt: direkt
Ausstrahlungswinkel: 25 °
Unified Glare Rating: ≤ 16
Bemessungsleistung P: 16 W
Lichtstrom (Leuchte): 1150 lm
Lichtausbeute: 71,00 lm/W
Farbtemperatur: 4000 K
Farbwiedergabeindex Ra: > 80
Bemessungslebensdauer L80B50 bei 25 °C: 60000 h
Glühdrahtprüfung nach IEC 60695-2-10: 850 °C
Menge: 1,000 Stk

**01.02.04.064**
LED-Downlight, 15 W, für Deckeneinbau mit transparentem Diffusor
Steuerungssystem: ON/OFF

Montageart: Einbau
Montageort: Decke
Abmessungen: Höhe/Tiefe 118,5 mm, Ø 109 mm
Einbaumaß: Einbautiefe: 116,5 mm, Ø 90 mm
Gewicht: 393 g
Schutzart: IP20 / IP44 unterhalb der Decke (eingebaut)
Schutzklasse: II
Zulässige Umgebungstemperatur: -20 °C...+40 °C
Farbe: schwarz, ähnlich RAL 9005
Nennspannung: 110 - 240 V AC / 50 - 60 Hz
Diffusor: transparent
Lichtaustritt: direkt
Ausstrahlungswinkel: 38 °
Unified Glare Rating: ≤ 16
Bemessungsleistung P: 16 W
Lichtstrom (Leuchte): 1150 lm
Lichtausbeute: 71,00 lm/W
Farbtemperatur: 4000 K
Farbwiedergabeindex Ra: > 80
Bemessungslebensdauer L80B50 bei 25 °C: 60000 h
Glühdrahtprüfung nach IEC 60695-2-10: 850 °C
Menge: 1,000 Stk

**01.02.04.065**
LED-Downlight, 15 W, für Deckeneinbau mit transparentem Diffusor
Steuerungssystem: ON/OFF

Montageart: Einbau
Montageort: Decke
Abmessungen: Höhe/Tiefe 118,5 mm, Ø 109 mm
Einbaumaß: Einbautiefe: 116,5 mm, Ø 90 mm
Gewicht: 419 g
Schutzart: IP20 / IP44 unterhalb der Decke (eingebaut)
Schutzklasse: II
Zulässige Umgebungstemperatur: -20 °C...+40 °C
Farbe: weiß, ähnlich RAL 9003
Nennspannung: 110 - 240 V AC / 50 - 60 Hz
Diffusor: transparent
Lichtaustritt: direkt
Ausstrahlungswinkel: 38 °
Unified Glare Rating: ≤ 16
Bemessungsleistung P: 16 W
Lichtstrom (Leuchte): 1300 lm
Lichtausbeute: 81,00 lm/W
Farbtemperatur: 4000 K
Farbwiedergabeindex Ra: > 80
Bemessungslebensdauer L80B50 bei 25 °C: 60000 h
Glühdrahtprüfung nach IEC 60695-2-10: 850 °C
Menge: 1,000 Stk

**01.02.04.066**
LED-Downlight, 15 W, für Deckeneinbau mit transparentem Diffusor
Steuerungssystem: DALI

Montageart: Einbau
Montageort: Decke
Abmessungen: Höhe/Tiefe 118,5 mm, Ø 109 mm
Einbaumaß: Einbautiefe: 116,5 mm, Ø 90 mm
Gewicht: 393 g
Schutzart: IP20 / IP44 unterhalb der Decke (eingebaut)
Schutzklasse: II
Zulässige Umgebungstemperatur: -20 °C...+40 °C
Farbe: schwarz, ähnlich RAL 9005
Nennspannung: 110 - 240 V AC / 50 - 60 Hz
Diffusor: transparent
Lichtaustritt: direkt
Ausstrahlungswinkel: 38 °
Unified Glare Rating: ≤ 16
Bemessungsleistung P: 16 W
Lichtstrom (Leuchte): 1150 lm
Lichtausbeute: 71,00 lm/W
Farbtemperatur: 4000 K
Farbwiedergabeindex Ra: > 80
Bemessungslebensdauer L80B50 bei 25 °C: 60000 h
Glühdrahtprüfung nach IEC 60695-2-10: 850 °C
Menge: 1,000 Stk

**01.02.04.067**
LED-Downlight, 15 W, für Deckeneinbau mit transparentem Diffusor
Steuerungssystem: DALI

Montageart: Einbau
Montageort: Decke
Abmessungen: Höhe/Tiefe 118,5 mm, Ø 109 mm
Einbaumaß: Einbautiefe: 116,5 mm, Ø 90 mm
Gewicht: 393 g
Schutzart: IP20 / IP44 unterhalb der Decke (eingebaut)
Schutzklasse: II
Zulässige Umgebungstemperatur: -20 °C...+40 °C
Farbe: weiß, ähnlich RAL 9003
Nennspannung: 110 - 240 V AC / 50 - 60 Hz
Diffusor: transparent
Lichtaustritt: direkt
Ausstrahlungswinkel: 38 °
Unified Glare Rating: ≤ 16
Bemessungsleistung P: 16 W
Lichtstrom (Leuchte): 1300 lm
Lichtausbeute: 81,00 lm/W
Farbtemperatur: 4000 K
Farbwiedergabeindex Ra: > 80
Bemessungslebensdauer L80B50 bei 25 °C: 60000 h
Glühdrahtprüfung nach IEC 60695-2-10: 850 °C
Menge: 1,000 Stk

**01.02.04.068**
LED-Downlight, 15 W, für Deckeneinbau mit transparentem Diffusor
Steuerungssystem: ON/OFF

Montageart: Einbau
Montageort: Decke
Abmessungen: Höhe/Tiefe 118,5 mm, Ø 109 mm
Einbaumaß: Einbautiefe: 116,5 mm, Ø 90 mm
Gewicht: 393 g
Schutzart: IP20 / IP44 unterhalb der Decke (eingebaut)
Schutzklasse: II
Zulässige Umgebungstemperatur: -20 °C...+40 °C
Farbe: schwarz, ähnlich RAL 9005
Nennspannung: 110 - 240 V AC / 50 - 60 Hz
Diffusor: transparent
Lichtaustritt: direkt
Ausstrahlungswinkel: 60 °
Unified Glare Rating: ≤ 16
Bemessungsleistung P: 16 W
Lichtstrom (Leuchte): 1150 lm
Lichtausbeute: 71,00 lm/W
Farbtemperatur: 4000 K
Farbwiedergabeindex Ra: > 80
Bemessungslebensdauer L80B50 bei 25 °C: 60000 h
Glühdrahtprüfung nach IEC 60695-2-10: 850 °C
Menge: 1,000 Stk

**01.02.04.069**
LED-Downlight, 15 W, für Deckeneinbau mit transparentem Diffusor
Steuerungssystem: DALI

Montageart: Einbau
Montageort: Decke
Abmessungen: Höhe/Tiefe 118,5 mm, Ø 109 mm
Einbaumaß: Einbautiefe: 116,5 mm, Ø 90 mm
Gewicht: 393 g
Schutzart: IP20 / IP44 unterhalb der Decke (eingebaut)
Schutzklasse: II
Zulässige Umgebungstemperatur: -20 °C...+40 °C
Farbe: schwarz, ähnlich RAL 9005
Nennspannung: 110 - 240 V AC / 50 - 60 Hz
Diffusor: transparent
Lichtaustritt: direkt
Ausstrahlungswinkel: 60 °
Unified Glare Rating: ≤ 16
Bemessungsleistung P: 16 W
Lichtstrom (Leuchte): 1150 lm
Lichtausbeute: 71,00 lm/W
Farbtemperatur: 4000 K
Farbwiedergabeindex Ra: > 80
Bemessungslebensdauer L80B50 bei 25 °C: 60000 h
Glühdrahtprüfung nach IEC 60695-2-10: 850 °C
Menge: 1,000 Stk

**01.02.04.070**
LED-Downlight, 15 W, für Deckeneinbau mit transparentem Diffusor
Steuerungssystem: DALI

Montageart: Einbau
Montageort: Decke
Abmessungen: Höhe/Tiefe 118,5 mm, Ø 109 mm
Einbaumaß: Einbautiefe: 116,5 mm, Ø 90 mm
Gewicht: 393 g
Schutzart: IP20 / IP44 unterhalb der Decke (eingebaut)
Schutzklasse: II
Zulässige Umgebungstemperatur: -20 °C...+40 °C
Farbe: weiß, ähnlich RAL 9003
Nennspannung: 110 - 240 V AC / 50 - 60 Hz
Diffusor: transparent
Lichtaustritt: direkt
Ausstrahlungswinkel: 60 °
Unified Glare Rating: ≤ 16
Bemessungsleistung P: 16 W
Lichtstrom (Leuchte): 1300 lm
Lichtausbeute: 81,00 lm/W
Farbtemperatur: 4000 K
Farbwiedergabeindex Ra: > 80
Bemessungslebensdauer L80B50 bei 25 °C: 60000 h
Glühdrahtprüfung nach IEC 60695-2-10: 850 °C
Menge: 1,000 Stk

**01.02.04.071**
LED-Downlight, 15 W, für Deckeneinbau mit transparentem Diffusor
Steuerungssystem: ON/OFF

Montageart: Einbau
Montageort: Decke
Abmessungen: Höhe/Tiefe 118,5 mm, Ø 130 mm
Einbaumaß: Einbautiefe: 116,5 mm, Ø 112 mm
Gewicht: 400 g
Schutzart: IP20 / IP44 unterhalb der Decke (eingebaut)
Schutzklasse: II
Zulässige Umgebungstemperatur: -20 °C...+40 °C
Farbe: schwarz, ähnlich RAL 9005
Nennspannung: 110 - 240 V AC / 50 - 60 Hz
Diffusor: transparent
Lichtaustritt: direkt
Ausstrahlungswinkel: 38 °
Unified Glare Rating: ≤ 16
Bemessungsleistung P: 16 W
Lichtstrom (Leuchte): 1150 lm
Lichtausbeute: 71,00 lm/W
Farbtemperatur: 3000 K
Farbwiedergabeindex Ra: > 80
Bemessungslebensdauer L80B50 bei 25 °C: 60000 h
Glühdrahtprüfung nach IEC 60695-2-10: 850 °C
Menge: 1,000 Stk

**01.02.04.072**
LED-Downlight, 15 W, für Deckeneinbau mit transparentem Diffusor
Steuerungssystem: ON/OFF

Montageart: Einbau
Montageort: Decke
Abmessungen: Höhe/Tiefe 118,5 mm, Ø 130 mm
Einbaumaß: Einbautiefe: 116,5 mm, Ø 112 mm
Gewicht: 393 g
Schutzart: IP20 / IP44 unterhalb der Decke (eingebaut)
Schutzklasse: II
Zulässige Umgebungstemperatur: -20 °C...+40 °C
Farbe: weiß, ähnlich RAL 9003
Nennspannung: 110 - 240 V AC / 50 - 60 Hz
Diffusor: transparent
Lichtaustritt: direkt
Ausstrahlungswinkel: 38 °
Unified Glare Rating: ≤ 16
Bemessungsleistung P: 16 W
Lichtstrom (Leuchte): 1300 lm
Lichtausbeute: 81,00 lm/W
Farbtemperatur: 3000 K
Farbwiedergabeindex Ra: > 80
Bemessungslebensdauer L80B50 bei 25 °C: 60000 h
Glühdrahtprüfung nach IEC 60695-2-10: 850 °C
Menge: 1,000 Stk

**01.02.04.073**
LED-Downlight, 15 W, für Deckeneinbau mit transparentem Diffusor
Steuerungssystem: ON/OFF

Montageart: Einbau
Montageort: Decke
Abmessungen: Höhe/Tiefe 118,5 mm, Ø 130 mm
Einbaumaß: Einbautiefe: 116,5 mm, Ø 112 mm
Gewicht: 450 g
Schutzart: IP20 / IP44 unterhalb der Decke (eingebaut)
Schutzklasse: II
Zulässige Umgebungstemperatur: -20 °C...+40 °C
Farbe: weiß, ähnlich RAL 9003
Nennspannung: 110 - 240 V AC / 50 - 60 Hz
Diffusor: transparent
Lichtaustritt: direkt
Ausstrahlungswinkel: 38 °
Unified Glare Rating: ≤ 16
Bemessungsleistung P: 16 W
Lichtstrom (Leuchte): 1300 lm
Lichtausbeute: 81,00 lm/W
Farbtemperatur: 3000 K
Farbwiedergabeindex Ra: > 80
Bemessungslebensdauer L80B50 bei 25 °C: 60000 h
Glühdrahtprüfung nach IEC 60695-2-10: 850 °C
Menge: 1,000 Stk

**01.02.04.074**
LED-Downlight, 15 W, für Deckeneinbau mit transparentem Diffusor
Steuerungssystem: DALI

Montageart: Einbau
Montageort: Decke
Abmessungen: Höhe/Tiefe 118,5 mm, Ø 130 mm
Einbaumaß: Einbautiefe: 116,5 mm, Ø 112 mm
Gewicht: 461 g
Schutzart: IP20 / IP44 unterhalb der Decke (eingebaut)
Schutzklasse: II
Zulässige Umgebungstemperatur: -20 °C...+40 °C
Farbe: schwarz, ähnlich RAL 9005
Nennspannung: 110 - 240 V AC / 50 - 60 Hz
Diffusor: transparent
Lichtaustritt: direkt
Ausstrahlungswinkel: 38 °
Unified Glare Rating: ≤ 16
Bemessungsleistung P: 16 W
Lichtstrom (Leuchte): 1150 lm
Lichtausbeute: 71,00 lm/W
Farbtemperatur: 3000 K
Farbwiedergabeindex Ra: > 80
Bemessungslebensdauer L80B50 bei 25 °C: 60000 h
Glühdrahtprüfung nach IEC 60695-2-10: 850 °C
Menge: 1,000 Stk

**01.02.04.075**
LED-Downlight, 15 W, für Deckeneinbau mit transparentem Diffusor
Steuerungssystem: DALI

Montageart: Einbau
Montageort: Decke
Abmessungen: Höhe/Tiefe 118,5 mm, Ø 130 mm
Einbaumaß: Einbautiefe: 116,5 mm, Ø 112 mm
Gewicht: 393 g
Schutzart: IP20 / IP44 unterhalb der Decke (eingebaut)
Schutzklasse: II
Zulässige Umgebungstemperatur: -20 °C...+40 °C
Farbe: weiß, ähnlich RAL 9003
Nennspannung: 110 - 240 V AC / 50 - 60 Hz
Diffusor: transparent
Lichtaustritt: direkt
Ausstrahlungswinkel: 38 °
Unified Glare Rating: ≤ 16
Bemessungsleistung P: 16 W
Lichtstrom (Leuchte): 1300 lm
Lichtausbeute: 81,00 lm/W
Farbtemperatur: 3000 K
Farbwiedergabeindex Ra: > 80
Bemessungslebensdauer L80B50 bei 25 °C: 60000 h
Glühdrahtprüfung nach IEC 60695-2-10: 850 °C
Menge: 1,000 Stk

**01.02.04.076**
LED-Downlight, 15 W, für Deckeneinbau mit transparentem Diffusor
Steuerungssystem: DALI

Montageart: Einbau
Montageort: Decke
Abmessungen: Höhe/Tiefe 118,5 mm, Ø 130 mm
Einbaumaß: Einbautiefe: 116,5 mm, Ø 112 mm
Gewicht: 393 g
Schutzart: IP20 / IP44 unterhalb der Decke (eingebaut)
Schutzklasse: II
Zulässige Umgebungstemperatur: -20 °C...+40 °C
Farbe: weiß, ähnlich RAL 9003
Nennspannung: 110 - 240 V AC / 50 - 60 Hz
Diffusor: transparent
Lichtaustritt: direkt
Ausstrahlungswinkel: 38 °
Unified Glare Rating: ≤ 16
Bemessungsleistung P: 16 W
Lichtstrom (Leuchte): 1300 lm
Lichtausbeute: 81,00 lm/W
Farbtemperatur: 3000 K
Farbwiedergabeindex Ra: > 80
Bemessungslebensdauer L80B50 bei 25 °C: 60000 h
Glühdrahtprüfung nach IEC 60695-2-10: 850 °C
Menge: 1,000 Stk

**01.02.04.077**
LED-Downlight, 15 W, für Deckeneinbau mit transparentem Diffusor
Steuerungssystem: DALI

Montageart: Einbau
Montageort: Decke
Abmessungen: Höhe/Tiefe 118,5 mm, Ø 130 mm
Einbaumaß: Einbautiefe: 116,5 mm, Ø 112 mm
Gewicht: 476 g
Schutzart: IP20 / IP44 unterhalb der Decke (eingebaut)
Schutzklasse: II
Zulässige Umgebungstemperatur: -20 °C...+40 °C
Farbe: schwarz, ähnlich RAL 9005
Nennspannung: 110 - 240 V AC / 50 - 60 Hz
Diffusor: transparent
Lichtaustritt: direkt
Ausstrahlungswinkel: 60 °
Unified Glare Rating: ≤ 16
Bemessungsleistung P: 16 W
Lichtstrom (Leuchte): 1150 lm
Lichtausbeute: 71,00 lm/W
Farbtemperatur: 3000 K
Farbwiedergabeindex Ra: > 80
Bemessungslebensdauer L80B50 bei 25 °C: 60000 h
Glühdrahtprüfung nach IEC 60695-2-10: 850 °C
Menge: 1,000 Stk

**01.02.04.078**
LED-Downlight, 15 W, für Deckeneinbau mit transparentem Diffusor
Steuerungssystem: DALI

Montageart: Einbau
Montageort: Decke
Abmessungen: Höhe/Tiefe 118,5 mm, Ø 130 mm
Einbaumaß: Einbautiefe: 116,5 mm, Ø 112 mm
Gewicht: 494 g
Schutzart: IP20 / IP44 unterhalb der Decke (eingebaut)
Schutzklasse: II
Zulässige Umgebungstemperatur: -20 °C...+40 °C
Farbe: weiß, ähnlich RAL 9003
Nennspannung: 110 - 240 V AC / 50 - 60 Hz
Diffusor: transparent
Lichtaustritt: direkt
Ausstrahlungswinkel: 60 °
Unified Glare Rating: ≤ 16
Bemessungsleistung P: 16 W
Lichtstrom (Leuchte): 1300 lm
Lichtausbeute: 81,00 lm/W
Farbtemperatur: 3000 K
Farbwiedergabeindex Ra: > 80
Bemessungslebensdauer L80B50 bei 25 °C: 60000 h
Glühdrahtprüfung nach IEC 60695-2-10: 850 °C
Menge: 1,000 Stk

**01.02.04.079**
LED-Downlight, 15 W, für Deckeneinbau mit transparentem Diffusor
Steuerungssystem: ON/OFF

Montageart: Einbau
Montageort: Decke
Abmessungen: Höhe/Tiefe 118,5 mm, Ø 130 mm
Einbaumaß: Einbautiefe: 116,5 mm, Ø 112 mm
Gewicht: 431 g
Schutzart: IP20 / IP44 unterhalb der Decke (eingebaut)
Schutzklasse: II
Zulässige Umgebungstemperatur: -20 °C...+40 °C
Farbe: weiß, ähnlich RAL 9003
Nennspannung: 110 - 240 V AC / 50 - 60 Hz
Diffusor: transparent
Lichtaustritt: direkt
Ausstrahlungswinkel: 38 °
Unified Glare Rating: ≤ 16
Bemessungsleistung P: 16 W
Lichtstrom (Leuchte): 1300 lm
Lichtausbeute: 81,00 lm/W
Farbtemperatur: 4000 K
Farbwiedergabeindex Ra: > 80
Bemessungslebensdauer L80B50 bei 25 °C: 60000 h
Glühdrahtprüfung nach IEC 60695-2-10: 850 °C
Menge: 1,000 Stk

**01.02.04.080**
LED-Downlight, 15 W, für Deckeneinbau mit transparentem Diffusor
Steuerungssystem: ON/OFF

Montageart: Einbau
Montageort: Decke
Abmessungen: Höhe/Tiefe 118,5 mm, Ø 130 mm
Einbaumaß: Einbautiefe: 116,5 mm, Ø 112 mm
Gewicht: 400 g
Schutzart: IP20 / IP44 unterhalb der Decke (eingebaut)
Schutzklasse: II
Zulässige Umgebungstemperatur: -20 °C...+40 °C
Farbe: schwarz, ähnlich RAL 9005
Nennspannung: 110 - 240 V AC / 50 - 60 Hz
Diffusor: transparent
Lichtaustritt: direkt
Ausstrahlungswinkel: 38 °
Unified Glare Rating: ≤ 16
Bemessungsleistung P: 16 W
Lichtstrom (Leuchte): 1150 lm
Lichtausbeute: 71,00 lm/W
Farbtemperatur: 4000 K
Farbwiedergabeindex Ra: > 80
Bemessungslebensdauer L80B50 bei 25 °C: 60000 h
Glühdrahtprüfung nach IEC 60695-2-10: 850 °C
Menge: 1,000 Stk

**01.02.04.081**
LED-Downlight, 15 W, für Deckeneinbau mit transparentem Diffusor
Steuerungssystem: DALI

Montageart: Einbau
Montageort: Decke
Abmessungen: Höhe/Tiefe 118,5 mm, Ø 130 mm
Einbaumaß: Einbautiefe: 116,5 mm, Ø 112 mm
Gewicht: 393 g
Schutzart: IP20 / IP44 unterhalb der Decke (eingebaut)
Schutzklasse: II
Zulässige Umgebungstemperatur: -20 °C...+40 °C
Farbe: weiß, ähnlich RAL 9003
Nennspannung: 110 - 240 V AC / 50 - 60 Hz
Diffusor: transparent
Lichtaustritt: direkt
Ausstrahlungswinkel: 38 °
Unified Glare Rating: ≤ 16
Bemessungsleistung P: 16 W
Lichtstrom (Leuchte): 1300 lm
Lichtausbeute: 81,00 lm/W
Farbtemperatur: 4000 K
Farbwiedergabeindex Ra: > 80
Bemessungslebensdauer L80B50 bei 25 °C: 60000 h
Glühdrahtprüfung nach IEC 60695-2-10: 850 °C
Menge: 1,000 Stk

**01.02.04.082**
LED-Downlight, 15 W, für Deckeneinbau mit transparentem Diffusor
Steuerungssystem: DALI

Montageart: Einbau
Montageort: Decke
Abmessungen: Höhe/Tiefe 118,5 mm, Ø 130 mm
Einbaumaß: Einbautiefe: 116,5 mm, Ø 112 mm
Gewicht: 400 g
Schutzart: IP20 / IP44 unterhalb der Decke (eingebaut)
Schutzklasse: II
Zulässige Umgebungstemperatur: -20 °C...+40 °C
Farbe: schwarz, ähnlich RAL 9005
Nennspannung: 110 - 240 V AC / 50 - 60 Hz
Diffusor: transparent
Lichtaustritt: direkt
Ausstrahlungswinkel: 38 °
Unified Glare Rating: ≤ 16
Bemessungsleistung P: 16 W
Lichtstrom (Leuchte): 1150 lm
Lichtausbeute: 71,00 lm/W
Farbtemperatur: 4000 K
Farbwiedergabeindex Ra: > 80
Bemessungslebensdauer L80B50 bei 25 °C: 60000 h
Glühdrahtprüfung nach IEC 60695-2-10: 850 °C
Menge: 1,000 Stk

**01.02.04.083**
LED-Downlight, 15 W, für Deckeneinbau mit transparentem Diffusor
Steuerungssystem: ON/OFF

Montageart: Einbau
Montageort: Decke
Abmessungen: Höhe/Tiefe 118,5 mm, Ø 130 mm
Einbaumaß: Einbautiefe: 116,5 mm, Ø 112 mm
Gewicht: 400 g
Schutzart: IP20 / IP44 unterhalb der Decke (eingebaut)
Schutzklasse: II
Zulässige Umgebungstemperatur: -20 °C...+40 °C
Farbe: schwarz, ähnlich RAL 9005
Nennspannung: 110 - 240 V AC / 50 - 60 Hz
Diffusor: transparent
Lichtaustritt: direkt
Ausstrahlungswinkel: 60 °
Unified Glare Rating: ≤ 16
Bemessungsleistung P: 16 W
Lichtstrom (Leuchte): 1150 lm
Lichtausbeute: 71,00 lm/W
Farbtemperatur: 4000 K
Farbwiedergabeindex Ra: > 80
Bemessungslebensdauer L80B50 bei 25 °C: 60000 h
Glühdrahtprüfung nach IEC 60695-2-10: 850 °C
Menge: 1,000 Stk

**01.02.04.084**
LED-Downlight, 15 W, für Deckeneinbau mit transparentem Diffusor
Steuerungssystem: ON/OFF

Montageart: Einbau
Montageort: Decke
Abmessungen: Höhe/Tiefe 118,5 mm, Ø 130 mm
Einbaumaß: Einbautiefe: 116,5 mm, Ø 112 mm
Gewicht: 426 g
Schutzart: IP20 / IP44 unterhalb der Decke (eingebaut)
Schutzklasse: II
Zulässige Umgebungstemperatur: -20 °C...+40 °C
Farbe: weiß, ähnlich RAL 9003
Nennspannung: 110 - 240 V AC / 50 - 60 Hz
Diffusor: transparent
Lichtaustritt: direkt
Ausstrahlungswinkel: 60 °
Unified Glare Rating: ≤ 16
Bemessungsleistung P: 16 W
Lichtstrom (Leuchte): 1300 lm
Lichtausbeute: 81,00 lm/W
Farbtemperatur: 4000 K
Farbwiedergabeindex Ra: > 80
Bemessungslebensdauer L80B50 bei 25 °C: 60000 h
Glühdrahtprüfung nach IEC 60695-2-10: 850 °C
Menge: 1,000 Stk

**01.02.04.085**
LED-Downlight, 15 W, für Deckeneinbau mit transparentem Diffusor
Steuerungssystem: DALI

Montageart: Einbau
Montageort: Decke
Abmessungen: Höhe/Tiefe 118,5 mm, Ø 130 mm
Einbaumaß: Einbautiefe: 116,5 mm, Ø 112 mm
Gewicht: 493 g
Schutzart: IP20 / IP44 unterhalb der Decke (eingebaut)
Schutzklasse: II
Zulässige Umgebungstemperatur: -20 °C...+40 °C
Farbe: weiß, ähnlich RAL 9003
Nennspannung: 110 - 240 V AC / 50 - 60 Hz
Diffusor: transparent
Lichtaustritt: direkt
Ausstrahlungswinkel: 60 °
Unified Glare Rating: ≤ 16
Bemessungsleistung P: 16 W
Lichtstrom (Leuchte): 1300 lm
Lichtausbeute: 81,00 lm/W
Farbtemperatur: 4000 K
Farbwiedergabeindex Ra: > 80
Bemessungslebensdauer L80B50 bei 25 °C: 60000 h
Glühdrahtprüfung nach IEC 60695-2-10: 850 °C
Menge: 1,000 Stk

**01.02.04.086**
LED-Downlight, 15 W, für Deckeneinbau mit transparentem Diffusor
Steuerungssystem: DALI

Montageart: Einbau
Montageort: Decke
Abmessungen: Höhe/Tiefe 118,5 mm, Ø 130 mm
Einbaumaß: Einbautiefe: 116,5 mm, Ø 112 mm
Gewicht: 482 g
Schutzart: IP20 / IP44 unterhalb der Decke (eingebaut)
Schutzklasse: II
Zulässige Umgebungstemperatur: -20 °C...+40 °C
Farbe: schwarz, ähnlich RAL 9005
Nennspannung: 110 - 240 V AC / 50 - 60 Hz
Diffusor: transparent
Lichtaustritt: direkt
Ausstrahlungswinkel: 60 °
Unified Glare Rating: ≤ 16
Bemessungsleistung P: 16 W
Lichtstrom (Leuchte): 1150 lm
Lichtausbeute: 71,00 lm/W
Farbtemperatur: 4000 K
Farbwiedergabeindex Ra: > 80
Bemessungslebensdauer L80B50 bei 25 °C: 60000 h
Glühdrahtprüfung nach IEC 60695-2-10: 850 °C
Menge: 1,000 Stk

##### 01.02.05 Ausschreibungstext

**01.02.05.001**
LED-Stehleuchte, LED-Leistung 45 W, für arbeitsplatzorientierte Beleuchtung in Büros und Besprechungsräumen mit blendfreiem Direktanteil und Indirektlicht
Steuerungssystem: ON/OFF

Montageart: Stand
Montageort: Boden
Abmessungen: Länge 600 mm x Breite 400 mm x Höhe/Tiefe 1950 mm
Gewicht: 20000 g
Schutzart: IP20
Schutzklasse: I
Zulässige Umgebungstemperatur: 0 °C...+40 °C
Farbe: weiß, ähnlich RAL 9003
Nennspannung: 230 - 230 V AC / 50 - 50 Hz
Diffusor: transparent
Entblendung: DDP (micro-prismatic)
Lichtaustritt: direkt/indirekt
Ausstrahlungswinkel: 90 °
Unified Glare Rating: ≤ 19
Bemessungsleistung P: 47 W
Lichtstrom (Leuchte): 6000 lm
Lichtausbeute: 127,00 lm/W
Farbtemperatur: 3000 K
Farbwiedergabeindex Ra: > 80
Bemessungslebensdauer L80B50 bei 25 °C: 70000 h
Photobiologische Sicherheit: RG0
Menge: 1,000 Stk

**01.02.05.002**
LED-Stehleuchte, LED-Leistung 45 W, für arbeitsplatzorientierte Beleuchtung in Büros und Besprechungsräumen mit blendfreiem Direktanteil und Indirektlicht
Steuerungssystem: ON/OFF

Montageart: Stand
Montageort: Boden
Abmessungen: Länge 600 mm x Breite 300 mm x Höhe/Tiefe 1950 mm
Gewicht: 20000 g
Schutzart: IP20
Schutzklasse: I
Zulässige Umgebungstemperatur: 0 °C...+40 °C
Farbe: weiß, ähnlich RAL 9003
Nennspannung: 230 - 230 V AC / 50 - 50 Hz
Diffusor: transparent
Entblendung: DDP (micro-prismatic)
Lichtaustritt: direkt/indirekt
Ausstrahlungswinkel: 90 °
Unified Glare Rating: ≤ 19
Bemessungsleistung P: 47 W
Lichtstrom (Leuchte): 6000 lm
Lichtausbeute: 127,00 lm/W
Farbtemperatur: 3000 K
Farbwiedergabeindex Ra: > 80
Bemessungslebensdauer L80B50 bei 25 °C: 70000 h
Photobiologische Sicherheit: RG0
Erfassungswinkel: 360°
Erfassungsreichweite quer: Ø 4 m
Erfassungsreichweite frontal: Ø 3 m
Erfassungsreichweite Präsenzbereich: Ø 2 m
Erfassungsbereich: 13 m²
Helligkeitswert: 5 - 2000 lx
Menge: 1,000 Stk

**01.02.05.003**
LED-Stehleuchte, LED-Leistung 45 W, für arbeitsplatzorientierte Beleuchtung in Büros und Besprechungsräumen mit blendfreiem Direktanteil und Indirektlicht
Steuerungssystem: ON/OFF

Montageart: Stand
Montageort: Boden
Abmessungen: Länge 600 mm x Breite 300 mm x Höhe/Tiefe 1950 mm
Gewicht: 20000 g
Schutzart: IP20
Schutzklasse: I
Zulässige Umgebungstemperatur: 0 °C...+40 °C
Farbe: schwarz, ähnlich RAL 9004
Nennspannung: 230 - 230 V AC / 50 - 50 Hz
Diffusor: transparent
Entblendung: DDP (micro-prismatic)
Lichtaustritt: direkt/indirekt
Ausstrahlungswinkel: 90 °
Unified Glare Rating: ≤ 19
Bemessungsleistung P: 47 W
Lichtstrom (Leuchte): 6000 lm
Lichtausbeute: 127,00 lm/W
Farbtemperatur: 3000 K
Farbwiedergabeindex Ra: > 80
Bemessungslebensdauer L80B50 bei 25 °C: 70000 h
Photobiologische Sicherheit: RG0
Erfassungswinkel: 360°
Erfassungsreichweite quer: Ø 4 m
Erfassungsreichweite frontal: Ø 3 m
Erfassungsreichweite Präsenzbereich: Ø 2 m
Erfassungsbereich: 13 m²
Helligkeitswert: 5 - 2000 lx
Menge: 1,000 Stk

**01.02.05.004**
LED-Stehleuchte, LED-Leistung 45 W, für arbeitsplatzorientierte Beleuchtung in Büros und Besprechungsräumen mit blendfreiem Direktanteil und Indirektlicht
Steuerungssystem: ON/OFF

Montageart: Stand
Montageort: Boden
Abmessungen: Länge 600 mm x Breite 400 mm x Höhe/Tiefe 1950 mm
Gewicht: 20000 g
Schutzart: IP20
Schutzklasse: I
Zulässige Umgebungstemperatur: 0 °C...+40 °C
Farbe: schwarz, ähnlich RAL 9004
Nennspannung: 230 - 230 V AC / 50 - 50 Hz
Diffusor: transparent
Entblendung: DDP (micro-prismatic)
Lichtaustritt: direkt/indirekt
Ausstrahlungswinkel: 90 °
Unified Glare Rating: ≤ 19
Bemessungsleistung P: 47 W
Lichtstrom (Leuchte): 6000 lm
Lichtausbeute: 127,00 lm/W
Farbtemperatur: 3000 K
Farbwiedergabeindex Ra: > 80
Bemessungslebensdauer L80B50 bei 25 °C: 70000 h
Photobiologische Sicherheit: RG0
Erfassungswinkel: 360°
Erfassungsreichweite quer: Ø 4 m
Erfassungsreichweite frontal: Ø 3 m
Erfassungsreichweite Präsenzbereich: Ø 2 m
Erfassungsbereich: 13 m²
Helligkeitswert: 5 - 2000 lx
Menge: 1,000 Stk

**01.02.05.005**
LED-Stehleuchte, LED-Leistung 45 W, für arbeitsplatzorientierte Beleuchtung in Büros und Besprechungsräumen mit blendfreiem Direktanteil und Indirektlicht
Steuerungssystem: ON/OFF

Montageart: Stand
Montageort: Boden
Abmessungen: Länge 600 mm x Breite 300 mm x Höhe/Tiefe 1950 mm
Gewicht: 20000 g
Schutzart: IP20
Schutzklasse: I
Zulässige Umgebungstemperatur: 0 °C...+40 °C
Farbe: weiß, ähnlich RAL 9003
Nennspannung: 230 - 230 V AC / 50 - 50 Hz
Diffusor: transparent
Entblendung: DDP (micro-prismatic)
Lichtaustritt: direkt/indirekt
Ausstrahlungswinkel: 90 °
Unified Glare Rating: ≤ 19
Bemessungsleistung P: 47 W
Lichtstrom (Leuchte): 6000 lm
Lichtausbeute: 127,00 lm/W
Farbtemperatur: 3000 K
Farbwiedergabeindex Ra: > 80
Bemessungslebensdauer L80B50 bei 25 °C: 70000 h
Photobiologische Sicherheit: RG0
Erfassungswinkel: 360°
Erfassungsreichweite quer: Ø 4 m
Erfassungsreichweite frontal: Ø 3 m
Erfassungsreichweite Präsenzbereich: Ø 2 m
Erfassungsbereich: 13 m²
Helligkeitswert: 5 - 2000 lx
Menge: 1,000 Stk

**01.02.05.006**
LED-Stehleuchte, LED-Leistung 45 W, für arbeitsplatzorientierte Beleuchtung in Büros und Besprechungsräumen mit blendfreiem Direktanteil und Indirektlicht
Steuerungssystem: ON/OFF

Montageart: Stand
Montageort: Boden
Abmessungen: Länge 600 mm x Breite 300 mm x Höhe/Tiefe 1950 mm
Gewicht: 20000 g
Schutzart: IP20
Schutzklasse: I
Zulässige Umgebungstemperatur: 0 °C...+40 °C
Farbe: schwarz, ähnlich RAL 9004
Nennspannung: 230 - 230 V AC / 50 - 50 Hz
Diffusor: transparent
Entblendung: DDP (micro-prismatic)
Lichtaustritt: direkt/indirekt
Ausstrahlungswinkel: 90 °
Unified Glare Rating: ≤ 19
Bemessungsleistung P: 47 W
Lichtstrom (Leuchte): 6000 lm
Lichtausbeute: 127,00 lm/W
Farbtemperatur: 3000 K
Farbwiedergabeindex Ra: > 80
Bemessungslebensdauer L80B50 bei 25 °C: 70000 h
Photobiologische Sicherheit: RG0
Erfassungswinkel: 360°
Erfassungsreichweite quer: Ø 4 m
Erfassungsreichweite frontal: Ø 3 m
Erfassungsreichweite Präsenzbereich: Ø 2 m
Erfassungsbereich: 13 m²
Helligkeitswert: 5 - 2000 lx
Menge: 1,000 Stk

**01.02.05.007**
LED-Stehleuchte, LED-Leistung 45 W, für arbeitsplatzorientierte Beleuchtung in Büros und Besprechungsräumen mit blendfreiem Direktanteil und Indirektlicht
Steuerungssystem: ON/OFF

Montageart: Stand
Montageort: Boden
Abmessungen: Länge 600 mm x Breite 400 mm x Höhe/Tiefe 1950 mm
Gewicht: 20000 g
Schutzart: IP20
Schutzklasse: I
Zulässige Umgebungstemperatur: 0 °C...+40 °C
Farbe: weiß, ähnlich RAL 9003
Nennspannung: 230 - 230 V AC / 50 - 50 Hz
Diffusor: transparent
Entblendung: DDP (micro-prismatic)
Lichtaustritt: direkt/indirekt
Ausstrahlungswinkel: 90 °
Unified Glare Rating: ≤ 19
Bemessungsleistung P: 47 W
Lichtstrom (Leuchte): 6000 lm
Lichtausbeute: 127,00 lm/W
Farbtemperatur: 3000 K
Farbwiedergabeindex Ra: > 80
Bemessungslebensdauer L80B50 bei 25 °C: 70000 h
Photobiologische Sicherheit: RG0
Erfassungswinkel: 360°
Erfassungsreichweite quer: Ø 4 m
Erfassungsreichweite frontal: Ø 3 m
Erfassungsreichweite Präsenzbereich: Ø 2 m
Erfassungsbereich: 13 m²
Helligkeitswert: 5 - 2000 lx
Menge: 1,000 Stk

**01.02.05.008**
LED-Stehleuchte, LED-Leistung 45 W, für arbeitsplatzorientierte Beleuchtung in Büros und Besprechungsräumen mit blendfreiem Direktanteil und Indirektlicht
Steuerungssystem: ON/OFF

Montageart: Stand
Montageort: Boden
Abmessungen: Länge 600 mm x Breite 400 mm x Höhe/Tiefe 1950 mm
Gewicht: 20000 g
Schutzart: IP20
Schutzklasse: I
Zulässige Umgebungstemperatur: 0 °C...+40 °C
Farbe: schwarz, ähnlich RAL 9004
Nennspannung: 230 - 230 V AC / 50 - 50 Hz
Diffusor: transparent
Entblendung: DDP (micro-prismatic)
Lichtaustritt: direkt/indirekt
Ausstrahlungswinkel: 90 °
Unified Glare Rating: ≤ 19
Bemessungsleistung P: 47 W
Lichtstrom (Leuchte): 6000 lm
Lichtausbeute: 127,00 lm/W
Farbtemperatur: 3000 K
Farbwiedergabeindex Ra: > 80
Bemessungslebensdauer L80B50 bei 25 °C: 70000 h
Photobiologische Sicherheit: RG0
Erfassungswinkel: 360°
Erfassungsreichweite quer: Ø 4 m
Erfassungsreichweite frontal: Ø 3 m
Erfassungsreichweite Präsenzbereich: Ø 2 m
Erfassungsbereich: 13 m²
Helligkeitswert: 5 - 2000 lx
Menge: 1,000 Stk

**01.02.05.009**
LED-Stehleuchte, LED-Leistung 45 W, für arbeitsplatzorientierte Beleuchtung in Büros und Besprechungsräumen mit blendfreiem Direktanteil und Indirektlicht
Steuerungssystem: ON/OFF

Montageart: Stand
Montageort: Boden
Abmessungen: Länge 600 mm x Breite 300 mm x Höhe/Tiefe 1950 mm
Gewicht: 20000 g
Schutzart: IP20
Schutzklasse: I
Zulässige Umgebungstemperatur: 0 °C...+40 °C
Farbe: weiß, ähnlich RAL 9003
Nennspannung: 230 - 230 V AC / 50 - 50 Hz
Diffusor: transparent
Entblendung: DDP (micro-prismatic)
Lichtaustritt: direkt/indirekt
Ausstrahlungswinkel: 90 °
Unified Glare Rating: ≤ 19
Bemessungsleistung P: 47 W
Lichtstrom (Leuchte): 6300 lm
Lichtausbeute: 134,00 lm/W
Farbtemperatur: 4000 K
Farbwiedergabeindex Ra: > 80
Bemessungslebensdauer L80B50 bei 25 °C: 70000 h
Photobiologische Sicherheit: RG0
Menge: 1,000 Stk

**01.02.05.010**
LED-Stehleuchte, LED-Leistung 45 W, für arbeitsplatzorientierte Beleuchtung in Büros und Besprechungsräumen mit blendfreiem Direktanteil und Indirektlicht
Steuerungssystem: ON/OFF

Montageart: Stand
Montageort: Boden
Abmessungen: Länge 600 mm x Breite 400 mm x Höhe/Tiefe 1950 mm
Gewicht: 20000 g
Schutzart: IP20
Schutzklasse: I
Zulässige Umgebungstemperatur: 0 °C...+40 °C
Farbe: weiß, ähnlich RAL 9003
Nennspannung: 230 - 230 V AC / 50 - 50 Hz
Diffusor: transparent
Entblendung: DDP (micro-prismatic)
Lichtaustritt: direkt/indirekt
Ausstrahlungswinkel: 90 °
Unified Glare Rating: ≤ 19
Bemessungsleistung P: 47 W
Lichtstrom (Leuchte): 6300 lm
Lichtausbeute: 134,00 lm/W
Farbtemperatur: 4000 K
Farbwiedergabeindex Ra: > 80
Bemessungslebensdauer L80B50 bei 25 °C: 70000 h
Photobiologische Sicherheit: RG0
Erfassungswinkel: 360°
Erfassungsreichweite quer: Ø 4 m
Erfassungsreichweite frontal: Ø 3 m
Erfassungsreichweite Präsenzbereich: Ø 2 m
Erfassungsbereich: 13 m²
Helligkeitswert: 5 - 2000 lx
Menge: 1,000 Stk

**01.02.05.011**
LED-Stehleuchte, LED-Leistung 45 W, für arbeitsplatzorientierte Beleuchtung in Büros und Besprechungsräumen mit blendfreiem Direktanteil und Indirektlicht
Steuerungssystem: ON/OFF

Montageart: Stand
Montageort: Boden
Abmessungen: Länge 600 mm x Breite 400 mm x Höhe/Tiefe 1950 mm
Gewicht: 20000 g
Schutzart: IP20
Schutzklasse: I
Zulässige Umgebungstemperatur: 0 °C...+40 °C
Farbe: schwarz, ähnlich RAL 9004
Nennspannung: 230 - 230 V AC / 50 - 50 Hz
Diffusor: transparent
Entblendung: DDP (micro-prismatic)
Lichtaustritt: direkt/indirekt
Ausstrahlungswinkel: 90 °
Unified Glare Rating: ≤ 19
Bemessungsleistung P: 47 W
Lichtstrom (Leuchte): 6300 lm
Lichtausbeute: 134,00 lm/W
Farbtemperatur: 4000 K
Farbwiedergabeindex Ra: > 80
Bemessungslebensdauer L80B50 bei 25 °C: 70000 h
Photobiologische Sicherheit: RG0
Erfassungswinkel: 360°
Erfassungsreichweite quer: Ø 4 m
Erfassungsreichweite frontal: Ø 3 m
Erfassungsreichweite Präsenzbereich: Ø 2 m
Erfassungsbereich: 13 m²
Helligkeitswert: 5 - 2000 lx
Menge: 1,000 Stk

**01.02.05.012**
LED-Stehleuchte, LED-Leistung 45 W, für arbeitsplatzorientierte Beleuchtung in Büros und Besprechungsräumen mit blendfreiem Direktanteil und Indirektlicht
Steuerungssystem: ON/OFF

Montageart: Stand
Montageort: Boden
Abmessungen: Länge 600 mm x Breite 300 mm x Höhe/Tiefe 1950 mm
Gewicht: 20000 g
Schutzart: IP20
Schutzklasse: I
Zulässige Umgebungstemperatur: 0 °C...+40 °C
Farbe: schwarz, ähnlich RAL 9004
Nennspannung: 230 - 230 V AC / 50 - 50 Hz
Diffusor: transparent
Entblendung: DDP (micro-prismatic)
Lichtaustritt: direkt/indirekt
Ausstrahlungswinkel: 90 °
Unified Glare Rating: ≤ 19
Bemessungsleistung P: 47 W
Lichtstrom (Leuchte): 6300 lm
Lichtausbeute: 134,00 lm/W
Farbtemperatur: 4000 K
Farbwiedergabeindex Ra: > 80
Bemessungslebensdauer L80B50 bei 25 °C: 70000 h
Photobiologische Sicherheit: RG0
Erfassungswinkel: 360°
Erfassungsreichweite quer: Ø 4 m
Erfassungsreichweite frontal: Ø 3 m
Erfassungsreichweite Präsenzbereich: Ø 2 m
Erfassungsbereich: 13 m²
Helligkeitswert: 5 - 2000 lx
Menge: 1,000 Stk

**01.02.05.013**
LED-Stehleuchte, LED-Leistung 45 W, für arbeitsplatzorientierte Beleuchtung in Büros und Besprechungsräumen mit blendfreiem Direktanteil und Indirektlicht
Steuerungssystem: ON/OFF

Montageart: Stand
Montageort: Boden
Abmessungen: Länge 600 mm x Breite 300 mm x Höhe/Tiefe 1950 mm
Gewicht: 20000 g
Schutzart: IP20
Schutzklasse: I
Zulässige Umgebungstemperatur: 0 °C...+40 °C
Farbe: weiß, ähnlich RAL 9003
Nennspannung: 230 - 230 V AC / 50 - 50 Hz
Diffusor: transparent
Entblendung: DDP (micro-prismatic)
Lichtaustritt: direkt/indirekt
Ausstrahlungswinkel: 90 °
Unified Glare Rating: ≤ 19
Bemessungsleistung P: 47 W
Lichtstrom (Leuchte): 6300 lm
Lichtausbeute: 134,00 lm/W
Farbtemperatur: 4000 K
Farbwiedergabeindex Ra: > 80
Bemessungslebensdauer L80B50 bei 25 °C: 70000 h
Photobiologische Sicherheit: RG0
Erfassungswinkel: 360°
Erfassungsreichweite quer: Ø 4 m
Erfassungsreichweite frontal: Ø 3 m
Erfassungsreichweite Präsenzbereich: Ø 2 m
Erfassungsbereich: 13 m²
Helligkeitswert: 5 - 2000 lx
Menge: 1,000 Stk

**01.02.05.014**
LED-Stehleuchte, LED-Leistung 45 W, für arbeitsplatzorientierte Beleuchtung in Büros und Besprechungsräumen mit blendfreiem Direktanteil und Indirektlicht
Steuerungssystem: ON/OFF

Montageart: Stand
Montageort: Boden
Abmessungen: Länge 600 mm x Breite 300 mm x Höhe/Tiefe 1950 mm
Gewicht: 20000 g
Schutzart: IP20
Schutzklasse: I
Zulässige Umgebungstemperatur: 0 °C...+40 °C
Farbe: schwarz, ähnlich RAL 9004
Nennspannung: 230 - 230 V AC / 50 - 50 Hz
Diffusor: transparent
Entblendung: DDP (micro-prismatic)
Lichtaustritt: direkt/indirekt
Ausstrahlungswinkel: 90 °
Unified Glare Rating: ≤ 19
Bemessungsleistung P: 47 W
Lichtstrom (Leuchte): 6300 lm
Lichtausbeute: 134,00 lm/W
Farbtemperatur: 4000 K
Farbwiedergabeindex Ra: > 80
Bemessungslebensdauer L80B50 bei 25 °C: 70000 h
Photobiologische Sicherheit: RG0
Erfassungswinkel: 360°
Erfassungsreichweite quer: Ø 4 m
Erfassungsreichweite frontal: Ø 3 m
Erfassungsreichweite Präsenzbereich: Ø 2 m
Erfassungsbereich: 13 m²
Helligkeitswert: 5 - 2000 lx
Menge: 1,000 Stk

**01.02.05.015**
LED-Stehleuchte, LED-Leistung 45 W, für arbeitsplatzorientierte Beleuchtung in Büros und Besprechungsräumen mit blendfreiem Direktanteil und Indirektlicht
Steuerungssystem: ON/OFF

Montageart: Stand
Montageort: Boden
Abmessungen: Länge 600 mm x Breite 400 mm x Höhe/Tiefe 1950 mm
Gewicht: 20000 g
Schutzart: IP20
Schutzklasse: I
Zulässige Umgebungstemperatur: 0 °C...+40 °C
Farbe: weiß, ähnlich RAL 9003
Nennspannung: 230 - 230 V AC / 50 - 50 Hz
Diffusor: transparent
Entblendung: DDP (micro-prismatic)
Lichtaustritt: direkt/indirekt
Ausstrahlungswinkel: 90 °
Unified Glare Rating: ≤ 19
Bemessungsleistung P: 47 W
Lichtstrom (Leuchte): 6300 lm
Lichtausbeute: 134,00 lm/W
Farbtemperatur: 4000 K
Farbwiedergabeindex Ra: > 80
Bemessungslebensdauer L80B50 bei 25 °C: 70000 h
Photobiologische Sicherheit: RG0
Erfassungswinkel: 360°
Erfassungsreichweite quer: Ø 4 m
Erfassungsreichweite frontal: Ø 3 m
Erfassungsreichweite Präsenzbereich: Ø 2 m
Erfassungsbereich: 13 m²
Helligkeitswert: 5 - 2000 lx
Menge: 1,000 Stk

**01.02.05.016**
LED-Stehleuchte, LED-Leistung 45 W, für arbeitsplatzorientierte Beleuchtung in Büros und Besprechungsräumen mit blendfreiem Direktanteil und Indirektlicht
Steuerungssystem: ON/OFF

Montageart: Stand
Montageort: Boden
Abmessungen: Länge 600 mm x Breite 400 mm x Höhe/Tiefe 1950 mm
Gewicht: 20000 g
Schutzart: IP20
Schutzklasse: I
Zulässige Umgebungstemperatur: 0 °C...+40 °C
Farbe: schwarz, ähnlich RAL 9004
Nennspannung: 230 - 230 V AC / 50 - 50 Hz
Diffusor: transparent
Entblendung: DDP (micro-prismatic)
Lichtaustritt: direkt/indirekt
Ausstrahlungswinkel: 90 °
Unified Glare Rating: ≤ 19
Bemessungsleistung P: 47 W
Lichtstrom (Leuchte): 6300 lm
Lichtausbeute: 134,00 lm/W
Farbtemperatur: 4000 K
Farbwiedergabeindex Ra: > 80
Bemessungslebensdauer L80B50 bei 25 °C: 70000 h
Photobiologische Sicherheit: RG0
Erfassungswinkel: 360°
Erfassungsreichweite quer: Ø 4 m
Erfassungsreichweite frontal: Ø 3 m
Erfassungsreichweite Präsenzbereich: Ø 2 m
Erfassungsbereich: 13 m²
Helligkeitswert: 5 - 2000 lx
Menge: 1,000 Stk

##### 01.02.06 Ausschreibungstext

**01.02.06.001**
LED-Pendelleuchte, LED-Leistung 72 W, für arbeitsplatzorientierte Beleuchtung in Büros und Besprechungsräumen mit blendfreiem Direktanteil und Indirektlicht
Steuerungssystem: DALI

Montageart: Pendel
Montageort: Decke
Abmessungen: Länge 1206 mm x Breite 166 mm x Höhe/Tiefe 30 mm
Gewicht: 5920 g
Schutzart: IP20
Schutzklasse: I
Zulässige Umgebungstemperatur: 0 °C...+40 °C
Relative Luftfeuchte: 5 - 93 %, nicht kondensierend
Farbe: weiß, ähnlich RAL 9003
Nennspannung: 220 - 240 V AC / 50 - 60 Hz
Diffusor: transparent
Entblendung: DDP (micro-prismatic)
Lichtaustritt: direkt/indirekt
Ausstrahlungswinkel: 80 °
Unified Glare Rating: ≤ 19
Bemessungsleistung P: 80 W
Lichtstrom (Leuchte): 8190 lm
Lichtausbeute: 102,00 lm/W
Farbtemperatur: 3000 K
Farbwiedergabeindex Ra: > 80
Bemessungslebensdauer L80B50 bei 25 °C: 50000 h
Glühdrahtprüfung nach IEC 60695-2-10: 650 °C
Photobiologische Sicherheit: RG1
Erfassungswinkel: 360°
Erfassungsreichweite quer: Ø 3 m
Erfassungsreichweite frontal: Ø 3 m
Erfassungsreichweite Präsenzbereich: Ø 2 m
Erfassungsbereich: 7 m²
Konstantlichtregelung: true
Menge: 1,000 Stk

**01.02.06.002**
LED-Pendelleuchte, LED-Leistung 72 W, für arbeitsplatzorientierte Beleuchtung in Büros und Besprechungsräumen mit blendfreiem Direktanteil und Indirektlicht
Steuerungssystem: DALI

Montageart: Pendel
Montageort: Decke
Abmessungen: Länge 1206 mm x Breite 166 mm x Höhe/Tiefe 30 mm
Gewicht: 6000 g
Schutzart: IP20
Schutzklasse: I
Zulässige Umgebungstemperatur: 0 °C...+40 °C
Relative Luftfeuchte: 5 - 93 %, nicht kondensierend
Farbe: weiß, ähnlich RAL 9003
Nennspannung: 220 - 240 V AC / 50 - 60 Hz
Diffusor: transparent
Entblendung: DDP (micro-prismatic)
Lichtaustritt: direkt/indirekt
Ausstrahlungswinkel: 80 °
Unified Glare Rating: ≤ 19
Bemessungsleistung P: 78 W
Lichtstrom (Leuchte): 8190 lm
Lichtausbeute: 105,00 lm/W
Farbtemperatur: 3000 K
Farbwiedergabeindex Ra: > 80
Bemessungslebensdauer L80B50 bei 25 °C: 50000 h
Glühdrahtprüfung nach IEC 60695-2-10: 650 °C
Photobiologische Sicherheit: RG1
Menge: 1,000 Stk

**01.02.06.003**
LED-Pendelleuchte, LED-Leistung 72 W, für arbeitsplatzorientierte Beleuchtung in Büros und Besprechungsräumen mit blendfreiem Direktanteil und Indirektlicht
Steuerungssystem: DALI

Montageart: Pendel
Montageort: Decke
Abmessungen: Länge 1206 mm x Breite 166 mm x Höhe/Tiefe 30 mm
Gewicht: 6000 g
Schutzart: IP20
Schutzklasse: I
Zulässige Umgebungstemperatur: 0 °C...+40 °C
Relative Luftfeuchte: 5 - 93 %, nicht kondensierend
Farbe: schwarz, ähnlich RAL 9004
Nennspannung: 220 - 240 V AC / 50 - 60 Hz
Diffusor: transparent
Entblendung: DDP (micro-prismatic)
Lichtaustritt: direkt/indirekt
Ausstrahlungswinkel: 80 °
Unified Glare Rating: ≤ 19
Bemessungsleistung P: 78 W
Lichtstrom (Leuchte): 8190 lm
Lichtausbeute: 105,00 lm/W
Farbtemperatur: 3000 K
Farbwiedergabeindex Ra: > 80
Bemessungslebensdauer L80B50 bei 25 °C: 50000 h
Glühdrahtprüfung nach IEC 60695-2-10: 650 °C
Photobiologische Sicherheit: RG1
Menge: 1,000 Stk

**01.02.06.004**
LED-Pendelleuchte, LED-Leistung 72 W, für arbeitsplatzorientierte Beleuchtung in Büros und Besprechungsräumen mit blendfreiem Direktanteil und Indirektlicht
Steuerungssystem: DALI

Montageart: Pendel
Montageort: Decke
Abmessungen: Länge 1206 mm x Breite 166 mm x Höhe/Tiefe 30 mm
Gewicht: 5865 g
Schutzart: IP20
Schutzklasse: I
Zulässige Umgebungstemperatur: 0 °C...+40 °C
Relative Luftfeuchte: 5 - 93 %, nicht kondensierend
Farbe: schwarz, ähnlich RAL 9004
Nennspannung: 220 - 240 V AC / 50 - 60 Hz
Diffusor: transparent
Entblendung: DDP (micro-prismatic)
Lichtaustritt: direkt/indirekt
Ausstrahlungswinkel: 80 °
Unified Glare Rating: ≤ 19
Bemessungsleistung P: 80 W
Lichtstrom (Leuchte): 8190 lm
Lichtausbeute: 102,00 lm/W
Farbtemperatur: 3000 K
Farbwiedergabeindex Ra: > 80
Bemessungslebensdauer L80B50 bei 25 °C: 50000 h
Glühdrahtprüfung nach IEC 60695-2-10: 650 °C
Photobiologische Sicherheit: RG1
Erfassungswinkel: 360°
Erfassungsreichweite quer: Ø 3 m
Erfassungsreichweite frontal: Ø 3 m
Erfassungsreichweite Präsenzbereich: Ø 2 m
Erfassungsbereich: 7 m²
Konstantlichtregelung: true
Menge: 1,000 Stk

**01.02.06.005**
LED-Pendelleuchte, LED-Leistung 72 W, für arbeitsplatzorientierte Beleuchtung in Büros und Besprechungsräumen mit blendfreiem Direktanteil und Indirektlicht
Steuerungssystem: ON/OFF

Montageart: Pendel
Montageort: Decke
Abmessungen: Länge 1206 mm x Breite 166 mm x Höhe/Tiefe 30 mm
Gewicht: 6000 g
Schutzart: IP20
Schutzklasse: I
Zulässige Umgebungstemperatur: 0 °C...+40 °C
Relative Luftfeuchte: 5 - 93 %, nicht kondensierend
Farbe: weiß, ähnlich RAL 9003
Nennspannung: 220 - 240 V AC / 50 - 60 Hz
Diffusor: transparent
Entblendung: DDP (micro-prismatic)
Lichtaustritt: direkt/indirekt
Ausstrahlungswinkel: 80 °
Unified Glare Rating: ≤ 19
Bemessungsleistung P: 79 W
Lichtstrom (Leuchte): 8000 lm
Lichtausbeute: 101,00 lm/W
Farbtemperatur: 3000 K
Farbwiedergabeindex Ra: > 80
Bemessungslebensdauer L80B50 bei 25 °C: 50000 h
Glühdrahtprüfung nach IEC 60695-2-10: 650 °C
Photobiologische Sicherheit: RG1
Menge: 1,000 Stk

**01.02.06.006**
LED-Pendelleuchte, LED-Leistung 72 W, für arbeitsplatzorientierte Beleuchtung in Büros und Besprechungsräumen mit blendfreiem Direktanteil und Indirektlicht
Steuerungssystem: ON/OFF

Montageart: Pendel
Montageort: Decke
Abmessungen: Länge 1206 mm x Breite 166 mm x Höhe/Tiefe 30 mm
Gewicht: 6000 g
Schutzart: IP20
Schutzklasse: I
Zulässige Umgebungstemperatur: 0 °C...+40 °C
Relative Luftfeuchte: 5 - 93 %, nicht kondensierend
Farbe: schwarz, ähnlich RAL 9004
Nennspannung: 220 - 240 V AC / 50 - 60 Hz
Diffusor: transparent
Entblendung: DDP (micro-prismatic)
Lichtaustritt: direkt/indirekt
Ausstrahlungswinkel: 80 °
Unified Glare Rating: ≤ 19
Bemessungsleistung P: 79 W
Lichtstrom (Leuchte): 8000 lm
Lichtausbeute: 101,00 lm/W
Farbtemperatur: 3000 K
Farbwiedergabeindex Ra: > 80
Bemessungslebensdauer L80B50 bei 25 °C: 50000 h
Glühdrahtprüfung nach IEC 60695-2-10: 650 °C
Photobiologische Sicherheit: RG1
Menge: 1,000 Stk

**01.02.06.007**
LED-Pendelleuchte, LED-Leistung 72 W, für arbeitsplatzorientierte Beleuchtung in Büros und Besprechungsräumen mit blendfreiem Direktanteil und Indirektlicht
Steuerungssystem: DALI

Montageart: Pendel
Montageort: Decke
Abmessungen: Länge 1206 mm x Breite 166 mm x Höhe/Tiefe 30 mm
Gewicht: 6000 g
Schutzart: IP20
Schutzklasse: I
Zulässige Umgebungstemperatur: 0 °C...+40 °C
Relative Luftfeuchte: 5 - 93 %, nicht kondensierend
Farbe: schwarz, ähnlich RAL 9004
Nennspannung: 220 - 240 V AC / 50 - 60 Hz
Diffusor: transparent
Entblendung: DDP (micro-prismatic)
Lichtaustritt: direkt/indirekt
Ausstrahlungswinkel: 80 °
Unified Glare Rating: ≤ 19
Bemessungsleistung P: 80 W
Lichtstrom (Leuchte): 8830 lm
Lichtausbeute: 110,00 lm/W
Farbtemperatur: 4000 K
Farbwiedergabeindex Ra: > 80
Bemessungslebensdauer L80B50 bei 25 °C: 50000 h
Glühdrahtprüfung nach IEC 60695-2-10: 650 °C
Photobiologische Sicherheit: RG1
Erfassungswinkel: 360°
Erfassungsreichweite quer: Ø 3 m
Erfassungsreichweite frontal: Ø 3 m
Erfassungsreichweite Präsenzbereich: Ø 2 m
Erfassungsbereich: 7 m²
Konstantlichtregelung: true
Menge: 1,000 Stk

**01.02.06.008**
LED-Pendelleuchte, LED-Leistung 72 W, für arbeitsplatzorientierte Beleuchtung in Büros und Besprechungsräumen mit blendfreiem Direktanteil und Indirektlicht
Steuerungssystem: DALI

Montageart: Pendel
Montageort: Decke
Abmessungen: Länge 1206 mm x Breite 166 mm x Höhe/Tiefe 30 mm
Gewicht: 5920 g
Schutzart: IP20
Schutzklasse: I
Zulässige Umgebungstemperatur: 0 °C...+40 °C
Relative Luftfeuchte: 5 - 93 %, nicht kondensierend
Farbe: schwarz, ähnlich RAL 9004
Nennspannung: 220 - 240 V AC / 50 - 60 Hz
Diffusor: transparent
Entblendung: DDP (micro-prismatic)
Lichtaustritt: direkt/indirekt
Ausstrahlungswinkel: 80 °
Unified Glare Rating: ≤ 19
Bemessungsleistung P: 78 W
Lichtstrom (Leuchte): 8830 lm
Lichtausbeute: 113,00 lm/W
Farbtemperatur: 4000 K
Farbwiedergabeindex Ra: > 80
Bemessungslebensdauer L80B50 bei 25 °C: 50000 h
Glühdrahtprüfung nach IEC 60695-2-10: 650 °C
Photobiologische Sicherheit: RG1
Menge: 1,000 Stk

**01.02.06.009**
LED-Pendelleuchte, LED-Leistung 72 W, für arbeitsplatzorientierte Beleuchtung in Büros und Besprechungsräumen mit blendfreiem Direktanteil und Indirektlicht
Steuerungssystem: ON/OFF

Montageart: Pendel
Montageort: Decke
Abmessungen: Länge 1206 mm x Breite 166 mm x Höhe/Tiefe 30 mm
Gewicht: 6000 g
Schutzart: IP20
Schutzklasse: I
Zulässige Umgebungstemperatur: 0 °C...+40 °C
Relative Luftfeuchte: 5 - 93 %, nicht kondensierend
Farbe: schwarz, ähnlich RAL 9004
Nennspannung: 220 - 240 V AC / 50 - 60 Hz
Diffusor: transparent
Entblendung: DDP (micro-prismatic)
Lichtaustritt: direkt/indirekt
Ausstrahlungswinkel: 80 °
Unified Glare Rating: ≤ 19
Bemessungsleistung P: 79 W
Lichtstrom (Leuchte): 8630 lm
Lichtausbeute: 109,00 lm/W
Farbtemperatur: 4000 K
Farbwiedergabeindex Ra: > 80
Bemessungslebensdauer L80B50 bei 25 °C: 50000 h
Glühdrahtprüfung nach IEC 60695-2-10: 650 °C
Photobiologische Sicherheit: RG1
Menge: 1,000 Stk

**01.02.06.010**
LED-Pendelleuchte, LED-Leistung 72 W, für arbeitsplatzorientierte Beleuchtung in Büros und Besprechungsräumen mit blendfreiem Direktanteil und Indirektlicht
Steuerungssystem: DALI

Montageart: Pendel
Montageort: Decke
Abmessungen: Länge 1206 mm x Breite 166 mm x Höhe/Tiefe 30 mm
Gewicht: 6040 g
Schutzart: IP20
Schutzklasse: I
Zulässige Umgebungstemperatur: 0 °C...+40 °C
Relative Luftfeuchte: 5 - 93 %, nicht kondensierend
Farbe: weiß, ähnlich RAL 9003
Nennspannung: 220 - 240 V AC / 50 - 60 Hz
Diffusor: transparent
Entblendung: DDP (micro-prismatic)
Lichtaustritt: direkt/indirekt
Ausstrahlungswinkel: 80 °
Unified Glare Rating: ≤ 19
Bemessungsleistung P: 80 W
Lichtstrom (Leuchte): 8830 lm
Lichtausbeute: 110,00 lm/W
Farbtemperatur: 4000 K
Farbwiedergabeindex Ra: > 80
Bemessungslebensdauer L80B50 bei 25 °C: 50000 h
Glühdrahtprüfung nach IEC 60695-2-10: 650 °C
Photobiologische Sicherheit: RG1
Erfassungswinkel: 360°
Erfassungsreichweite quer: Ø 3 m
Erfassungsreichweite frontal: Ø 3 m
Erfassungsreichweite Präsenzbereich: Ø 2 m
Erfassungsbereich: 7 m²
Konstantlichtregelung: true
Menge: 1,000 Stk

**01.02.06.011**
LED-Pendelleuchte, LED-Leistung 72 W, für arbeitsplatzorientierte Beleuchtung in Büros und Besprechungsräumen mit blendfreiem Direktanteil und Indirektlicht
Steuerungssystem: DALI

Montageart: Pendel
Montageort: Decke
Abmessungen: Länge 1206 mm x Breite 166 mm x Höhe/Tiefe 30 mm
Gewicht: 6000 g
Schutzart: IP20
Schutzklasse: I
Zulässige Umgebungstemperatur: 0 °C...+40 °C
Relative Luftfeuchte: 5 - 93 %, nicht kondensierend
Farbe: weiß, ähnlich RAL 9003
Nennspannung: 220 - 240 V AC / 50 - 60 Hz
Diffusor: transparent
Entblendung: DDP (micro-prismatic)
Lichtaustritt: direkt/indirekt
Ausstrahlungswinkel: 80 °
Unified Glare Rating: ≤ 19
Bemessungsleistung P: 78 W
Lichtstrom (Leuchte): 8830 lm
Lichtausbeute: 113,00 lm/W
Farbtemperatur: 4000 K
Farbwiedergabeindex Ra: > 80
Bemessungslebensdauer L80B50 bei 25 °C: 50000 h
Glühdrahtprüfung nach IEC 60695-2-10: 650 °C
Photobiologische Sicherheit: RG1
Menge: 1,000 Stk

**01.02.06.012**
LED-Pendelleuchte, LED-Leistung 72 W, für arbeitsplatzorientierte Beleuchtung in Büros und Besprechungsräumen mit blendfreiem Direktanteil und Indirektlicht
Steuerungssystem: ON/OFF

Montageart: Pendel
Montageort: Decke
Abmessungen: Länge 1206 mm x Breite 166 mm x Höhe/Tiefe 30 mm
Gewicht: 6000 g
Schutzart: IP20
Schutzklasse: I
Zulässige Umgebungstemperatur: 0 °C...+40 °C
Relative Luftfeuchte: 5 - 93 %, nicht kondensierend
Farbe: weiß, ähnlich RAL 9003
Nennspannung: 220 - 240 V AC / 50 - 60 Hz
Diffusor: transparent
Entblendung: DDP (micro-prismatic)
Lichtaustritt: direkt/indirekt
Ausstrahlungswinkel: 80 °
Unified Glare Rating: ≤ 19
Bemessungsleistung P: 79 W
Lichtstrom (Leuchte): 8630 lm
Lichtausbeute: 109,00 lm/W
Farbtemperatur: 4000 K
Farbwiedergabeindex Ra: > 80
Bemessungslebensdauer L80B50 bei 25 °C: 50000 h
Glühdrahtprüfung nach IEC 60695-2-10: 650 °C
Photobiologische Sicherheit: RG1
Menge: 1,000 Stk

**01.02.06.013**
LED-Design-Pendelleuchte mit prismatischer Abdeckung (Diffusor)
Steuerungssystem: DALI

Montageart: Pendel
Montageort: Decke
Abmessungen: Länge 1200 mm x Breite 335 mm x Höhe/Tiefe 28 mm
Gewicht: 9000 g
Schutzart: IP20
Schutzklasse: II
Zulässige Umgebungstemperatur: 0 °C...+40 °C
Farbe: chrom
Nennspannung: 110 - 240 V AC / 50 - 60 Hz
Diffusor: transparent
Entblendung: DDP (micro-prismatic)
Lichtaustritt: direkt
Ausstrahlungswinkel: 98 °
Unified Glare Rating: ≤ 16
Bemessungsleistung P: 30 W
Lichtstrom (Leuchte): 3560 lm
Lichtausbeute: 118,00 lm/W
Farbtemperatur: 2700 - 6500 K (Tunable White)
Farbwiedergabeindex Ra: > 85
Bemessungslebensdauer L80B50 bei 25 °C: 70000 h
Glühdrahtprüfung nach IEC 60695-2-10: 650 °C
Photobiologische Sicherheit: RG0
Menge: 1,000 Stk

**01.02.06.014**
LED-Design-Pendelleuchte mit prismatischer Abdeckung (Diffusor)
Steuerungssystem: DALI

Montageart: Pendel
Montageort: Decke
Abmessungen: Länge 1200 mm x Breite 335 mm x Höhe/Tiefe 28 mm
Gewicht: 9210 g
Schutzart: IP20
Schutzklasse: II
Zulässige Umgebungstemperatur: 0 °C...+40 °C
Farbe: schwarz
Nennspannung: 110 - 240 V AC / 50 - 60 Hz
Diffusor: transparent
Entblendung: DDP (micro-prismatic)
Lichtaustritt: direkt
Ausstrahlungswinkel: 98 °
Unified Glare Rating: ≤ 16
Bemessungsleistung P: 30 W
Lichtstrom (Leuchte): 3560 lm
Lichtausbeute: 118,00 lm/W
Farbtemperatur: 2700 - 6500 K (Tunable White)
Farbwiedergabeindex Ra: > 85
Bemessungslebensdauer L80B50 bei 25 °C: 70000 h
Glühdrahtprüfung nach IEC 60695-2-10: 650 °C
Photobiologische Sicherheit: RG0
Menge: 1,000 Stk

**01.02.06.015**
LED-Design-Pendelleuchte mit prismatischer Abdeckung (Diffusor)
Steuerungssystem: DALI

Montageart: Pendel
Montageort: Decke
Abmessungen: Länge 1200 mm x Breite 335 mm x Höhe/Tiefe 28 mm
Gewicht: 9000 g
Schutzart: IP20
Schutzklasse: II
Zulässige Umgebungstemperatur: 0 °C...+40 °C
Farbe: schwarz
Nennspannung: 110 - 240 V AC / 50 - 60 Hz
Diffusor: transparent
Entblendung: DDP (micro-prismatic)
Lichtaustritt: direkt/indirekt
Ausstrahlungswinkel: 98 °
Unified Glare Rating: ≤ 16
Bemessungsleistung P: 60 W
Lichtstrom (Leuchte): 6760 lm
Lichtausbeute: 112,00 lm/W
Farbtemperatur: 2700 - 6500 K (Tunable White)
Farbwiedergabeindex Ra: > 85
Bemessungslebensdauer L80B50 bei 25 °C: 70000 h
Glühdrahtprüfung nach IEC 60695-2-10: 650 °C
Photobiologische Sicherheit: RG0
Menge: 1,000 Stk

**01.02.06.016**
LED-Design-Pendelleuchte mit prismatischer Abdeckung (Diffusor)
Steuerungssystem: DALI

Montageart: Pendel
Montageort: Decke
Abmessungen: Länge 1200 mm x Breite 335 mm x Höhe/Tiefe 28 mm
Gewicht: 9000 g
Schutzart: IP20
Schutzklasse: II
Zulässige Umgebungstemperatur: 0 °C...+40 °C
Farbe: chrom
Nennspannung: 230 - 230 V AC / 50 - 60 Hz
Diffusor: transparent
Entblendung: DDP (micro-prismatic)
Lichtaustritt: direkt
Ausstrahlungswinkel: 98 °
Unified Glare Rating: ≤ 16
Bemessungsleistung P: 30 W
Lichtstrom (Leuchte): 3300 lm
Lichtausbeute: 110,00 lm/W
Farbtemperatur: 3000 K
Farbwiedergabeindex Ra: > 80
Bemessungslebensdauer L80B50 bei 25 °C: 70000 h
Glühdrahtprüfung nach IEC 60695-2-10: 650 °C
Photobiologische Sicherheit: RG0
Menge: 1,000 Stk

**01.02.06.017**
LED-Design-Pendelleuchte mit prismatischer Abdeckung (Diffusor)
Steuerungssystem: DALI

Montageart: Pendel
Montageort: Decke
Abmessungen: Länge 1200 mm x Breite 335 mm x Höhe/Tiefe 28 mm
Gewicht: 9000 g
Schutzart: IP20
Schutzklasse: II
Zulässige Umgebungstemperatur: 0 °C...+40 °C
Farbe: schwarz
Nennspannung: 230 - 230 V AC / 50 - 60 Hz
Diffusor: transparent
Entblendung: DDP (micro-prismatic)
Lichtaustritt: direkt
Ausstrahlungswinkel: 98 °
Unified Glare Rating: ≤ 16
Bemessungsleistung P: 30 W
Lichtstrom (Leuchte): 3300 lm
Lichtausbeute: 110,00 lm/W
Farbtemperatur: 3000 K
Farbwiedergabeindex Ra: > 80
Bemessungslebensdauer L80B50 bei 25 °C: 70000 h
Glühdrahtprüfung nach IEC 60695-2-10: 650 °C
Photobiologische Sicherheit: RG0
Menge: 1,000 Stk

**01.02.06.018**
LED-Design-Pendelleuchte mit prismatischer Abdeckung (Diffusor)
Steuerungssystem: DALI

Montageart: Pendel
Montageort: Decke
Abmessungen: Länge 1200 mm x Breite 335 mm x Höhe/Tiefe 28 mm
Gewicht: 9000 g
Schutzart: IP20
Schutzklasse: II
Zulässige Umgebungstemperatur: 0 °C...+40 °C
Farbe: weiß, ähnlich RAL 9016
Nennspannung: 230 - 230 V AC / 50 - 60 Hz
Diffusor: transparent
Entblendung: DDP (micro-prismatic)
Lichtaustritt: direkt
Ausstrahlungswinkel: 98 °
Unified Glare Rating: ≤ 16
Bemessungsleistung P: 30 W
Lichtstrom (Leuchte): 3300 lm
Lichtausbeute: 110,00 lm/W
Farbtemperatur: 3000 K
Farbwiedergabeindex Ra: > 80
Bemessungslebensdauer L80B50 bei 25 °C: 70000 h
Glühdrahtprüfung nach IEC 60695-2-10: 650 °C
Photobiologische Sicherheit: RG0
Menge: 1,000 Stk

**01.02.06.019**
LED-Design-Pendelleuchte mit prismatischer Abdeckung (Diffusor)
Steuerungssystem: DALI

Montageart: Pendel
Montageort: Decke
Abmessungen: Länge 1200 mm x Breite 335 mm x Höhe/Tiefe 28 mm
Gewicht: 9000 g
Schutzart: IP20
Schutzklasse: II
Zulässige Umgebungstemperatur: 0 °C...+40 °C
Farbe: chrom
Nennspannung: 230 - 230 V AC / 50 - 60 Hz
Diffusor: transparent
Entblendung: DDP (micro-prismatic)
Lichtaustritt: direkt/indirekt
Ausstrahlungswinkel: 98 °
Unified Glare Rating: ≤ 16
Bemessungsleistung P: 60 W
Lichtstrom (Leuchte): 6210 lm
Lichtausbeute: 103,00 lm/W
Farbtemperatur: 3000 K
Farbwiedergabeindex Ra: > 80
Bemessungslebensdauer L80B50 bei 25 °C: 70000 h
Glühdrahtprüfung nach IEC 60695-2-10: 650 °C
Photobiologische Sicherheit: RG0
Menge: 1,000 Stk

**01.02.06.020**
LED-Design-Pendelleuchte mit prismatischer Abdeckung (Diffusor)
Steuerungssystem: DALI

Montageart: Pendel
Montageort: Decke
Abmessungen: Länge 1200 mm x Breite 335 mm x Höhe/Tiefe 28 mm
Gewicht: 9000 g
Schutzart: IP20
Schutzklasse: II
Zulässige Umgebungstemperatur: 0 °C...+40 °C
Farbe: schwarz
Nennspannung: 230 - 230 V AC / 50 - 60 Hz
Diffusor: transparent
Entblendung: DDP (micro-prismatic)
Lichtaustritt: direkt/indirekt
Ausstrahlungswinkel: 98 °
Unified Glare Rating: ≤ 16
Bemessungsleistung P: 60 W
Lichtstrom (Leuchte): 6210 lm
Lichtausbeute: 103,00 lm/W
Farbtemperatur: 3000 K
Farbwiedergabeindex Ra: > 80
Bemessungslebensdauer L80B50 bei 25 °C: 70000 h
Glühdrahtprüfung nach IEC 60695-2-10: 650 °C
Photobiologische Sicherheit: RG0
Menge: 1,000 Stk

**01.02.06.021**
LED-Design-Pendelleuchte mit prismatischer Abdeckung (Diffusor)
Steuerungssystem: DALI

Montageart: Pendel
Montageort: Decke
Abmessungen: Länge 1200 mm x Breite 335 mm x Höhe/Tiefe 28 mm
Gewicht: 9000 g
Schutzart: IP20
Schutzklasse: II
Zulässige Umgebungstemperatur: 0 °C...+40 °C
Farbe: weiß, ähnlich RAL 9016
Nennspannung: 230 - 230 V AC / 50 - 60 Hz
Diffusor: transparent
Entblendung: DDP (micro-prismatic)
Lichtaustritt: direkt/indirekt
Ausstrahlungswinkel: 98 °
Unified Glare Rating: ≤ 16
Bemessungsleistung P: 60 W
Lichtstrom (Leuchte): 6210 lm
Lichtausbeute: 103,00 lm/W
Farbtemperatur: 3000 K
Farbwiedergabeindex Ra: > 80
Bemessungslebensdauer L80B50 bei 25 °C: 70000 h
Glühdrahtprüfung nach IEC 60695-2-10: 650 °C
Photobiologische Sicherheit: RG0
Menge: 1,000 Stk

**01.02.06.022**
LED-Design-Pendelleuchte mit prismatischer Abdeckung (Diffusor)
Steuerungssystem: DALI

Montageart: Pendel
Montageort: Decke
Abmessungen: Länge 1200 mm x Breite 335 mm x Höhe/Tiefe 28 mm
Gewicht: 9000 g
Schutzart: IP20
Schutzklasse: II
Zulässige Umgebungstemperatur: 0 °C...+40 °C
Farbe: chrom
Nennspannung: 230 - 230 V AC / 50 - 60 Hz
Diffusor: transparent
Entblendung: DDP (micro-prismatic)
Lichtaustritt: direkt
Ausstrahlungswinkel: 98 °
Unified Glare Rating: ≤ 16
Bemessungsleistung P: 30 W
Lichtstrom (Leuchte): 3360 lm
Lichtausbeute: 112,00 lm/W
Farbtemperatur: 4000 K
Farbwiedergabeindex Ra: > 80
Bemessungslebensdauer L80B50 bei 25 °C: 70000 h
Glühdrahtprüfung nach IEC 60695-2-10: 650 °C
Photobiologische Sicherheit: RG0
Menge: 1,000 Stk

**01.02.06.023**
LED-Design-Pendelleuchte mit prismatischer Abdeckung (Diffusor)
Steuerungssystem: DALI

Montageart: Pendel
Montageort: Decke
Abmessungen: Länge 1200 mm x Breite 335 mm x Höhe/Tiefe 28 mm
Gewicht: 9000 g
Schutzart: IP20
Schutzklasse: II
Zulässige Umgebungstemperatur: 0 °C...+40 °C
Farbe: schwarz
Nennspannung: 230 - 230 V AC / 50 - 60 Hz
Diffusor: transparent
Entblendung: DDP (micro-prismatic)
Lichtaustritt: direkt
Ausstrahlungswinkel: 98 °
Unified Glare Rating: ≤ 16
Bemessungsleistung P: 30 W
Lichtstrom (Leuchte): 3360 lm
Lichtausbeute: 112,00 lm/W
Farbtemperatur: 4000 K
Farbwiedergabeindex Ra: > 80
Bemessungslebensdauer L80B50 bei 25 °C: 70000 h
Glühdrahtprüfung nach IEC 60695-2-10: 650 °C
Photobiologische Sicherheit: RG0
Menge: 1,000 Stk

**01.02.06.024**
LED-Design-Pendelleuchte mit prismatischer Abdeckung (Diffusor)
Steuerungssystem: DALI

Montageart: Pendel
Montageort: Decke
Abmessungen: Länge 1200 mm x Breite 335 mm x Höhe/Tiefe 28 mm
Gewicht: 9000 g
Schutzart: IP20
Schutzklasse: II
Zulässige Umgebungstemperatur: 0 °C...+40 °C
Farbe: weiß, ähnlich RAL 9016
Nennspannung: 230 - 230 V AC / 50 - 60 Hz
Diffusor: transparent
Entblendung: DDP (micro-prismatic)
Lichtaustritt: direkt
Ausstrahlungswinkel: 98 °
Unified Glare Rating: ≤ 16
Bemessungsleistung P: 30 W
Lichtstrom (Leuchte): 3360 lm
Lichtausbeute: 112,00 lm/W
Farbtemperatur: 4000 K
Farbwiedergabeindex Ra: > 80
Bemessungslebensdauer L80B50 bei 25 °C: 70000 h
Glühdrahtprüfung nach IEC 60695-2-10: 650 °C
Photobiologische Sicherheit: RG0
Menge: 1,000 Stk

**01.02.06.025**
LED-Design-Pendelleuchte mit prismatischer Abdeckung (Diffusor)
Steuerungssystem: ON/OFF

Montageart: Pendel
Montageort: Decke
Abmessungen: Länge 1200 mm x Breite 335 mm x Höhe/Tiefe 28 mm
Gewicht: 9000 g
Schutzart: IP20
Schutzklasse: II
Zulässige Umgebungstemperatur: 0 °C...+40 °C
Farbe: chrom
Nennspannung: 230 - 230 V AC / 50 - 60 Hz
Diffusor: transparent
Entblendung: DDP (micro-prismatic)
Lichtaustritt: direkt
Ausstrahlungswinkel: 98 °
Unified Glare Rating: ≤ 16
Bemessungsleistung P: 30 W
Lichtstrom (Leuchte): 3360 lm
Lichtausbeute: 112,00 lm/W
Farbtemperatur: 4000 K
Farbwiedergabeindex Ra: > 80
Bemessungslebensdauer L80B50 bei 25 °C: 70000 h
Glühdrahtprüfung nach IEC 60695-2-10: 650 °C
Photobiologische Sicherheit: RG0
Menge: 1,000 Stk

**01.02.06.026**
LED-Design-Pendelleuchte mit prismatischer Abdeckung (Diffusor)
Steuerungssystem: DALI

Montageart: Pendel
Montageort: Decke
Abmessungen: Länge 1200 mm x Breite 335 mm x Höhe/Tiefe 28 mm
Gewicht: 9000 g
Schutzart: IP20
Schutzklasse: II
Zulässige Umgebungstemperatur: 0 °C...+40 °C
Farbe: chrom
Nennspannung: 230 - 230 V AC / 50 - 60 Hz
Diffusor: transparent
Entblendung: DDP (micro-prismatic)
Lichtaustritt: direkt/indirekt
Ausstrahlungswinkel: 98 °
Unified Glare Rating: ≤ 16
Bemessungsleistung P: 60 W
Lichtstrom (Leuchte): 6300 lm
Lichtausbeute: 105,00 lm/W
Farbtemperatur: 4000 K
Farbwiedergabeindex Ra: > 80
Bemessungslebensdauer L80B50 bei 25 °C: 70000 h
Glühdrahtprüfung nach IEC 60695-2-10: 650 °C
Photobiologische Sicherheit: RG0
Menge: 1,000 Stk

**01.02.06.027**
LED-Design-Pendelleuchte mit prismatischer Abdeckung (Diffusor)
Steuerungssystem: DALI

Montageart: Pendel
Montageort: Decke
Abmessungen: Länge 1200 mm x Breite 335 mm x Höhe/Tiefe 28 mm
Gewicht: 9000 g
Schutzart: IP20
Schutzklasse: II
Zulässige Umgebungstemperatur: 0 °C...+40 °C
Farbe: schwarz
Nennspannung: 230 - 230 V AC / 50 - 60 Hz
Diffusor: transparent
Entblendung: DDP (micro-prismatic)
Lichtaustritt: direkt/indirekt
Ausstrahlungswinkel: 98 °
Unified Glare Rating: ≤ 16
Bemessungsleistung P: 60 W
Lichtstrom (Leuchte): 6300 lm
Lichtausbeute: 105,00 lm/W
Farbtemperatur: 4000 K
Farbwiedergabeindex Ra: > 80
Bemessungslebensdauer L80B50 bei 25 °C: 70000 h
Glühdrahtprüfung nach IEC 60695-2-10: 650 °C
Photobiologische Sicherheit: RG0
Menge: 1,000 Stk

**01.02.06.028**
LED-Design-Pendelleuchte mit prismatischer Abdeckung (Diffusor)
Steuerungssystem: DALI

Montageart: Pendel
Montageort: Decke
Abmessungen: Länge 1200 mm x Breite 335 mm x Höhe/Tiefe 28 mm
Gewicht: 9000 g
Schutzart: IP20
Schutzklasse: II
Zulässige Umgebungstemperatur: 0 °C...+40 °C
Farbe: weiß, ähnlich RAL 9016
Nennspannung: 230 - 230 V AC / 50 - 60 Hz
Diffusor: transparent
Entblendung: DDP (micro-prismatic)
Lichtaustritt: direkt/indirekt
Ausstrahlungswinkel: 98 °
Unified Glare Rating: ≤ 16
Bemessungsleistung P: 60 W
Lichtstrom (Leuchte): 6300 lm
Lichtausbeute: 105,00 lm/W
Farbtemperatur: 4000 K
Farbwiedergabeindex Ra: > 80
Bemessungslebensdauer L80B50 bei 25 °C: 70000 h
Glühdrahtprüfung nach IEC 60695-2-10: 650 °C
Photobiologische Sicherheit: RG0
Menge: 1,000 Stk

##### 01.02.07 Ausschreibungstext

**01.02.07.001**
LED-Feuchtraumleuchte mit opaler Abdeckung (Diffusor)
Steuerungssystem: ON/OFF

Montageart: Aufbau
Montageort: Decke / Wand
Abmessungen: Länge 1265 mm x Breite 130 mm x Höhe/Tiefe 88 mm
Gewicht: 2332 g
Schutzart: IP65
Schutzklasse: I
Schlagfestigkeit: IK08
Zulässige Umgebungstemperatur: -20 °C...+45 °C
Farbe: hellgrau, ähnlich RAL 7035
Nennspannung: 220 - 240 V AC / 50 - 60 Hz
Diffusor: opal
Lichtaustritt: direkt
Ausstrahlungswinkel: 180 °
Unified Glare Rating: ≤ 25
Bemessungsleistung P: 39 W
Lichtstrom (Leuchte): 3750 lm
Lichtausbeute: 96,00 lm/W
Farbtemperatur: 4100 K
Farbwiedergabeindex Ra: > 80
Bemessungslebensdauer L80B50 bei 25 °C: 55000 h
Glühdrahtprüfung nach IEC 60695-2-10: 850 °C
Photobiologische Sicherheit: RG0
Menge: 1,000 Stk

**01.02.07.002**
LED-Feuchtraumleuchte mit opaler Abdeckung (Diffusor)
Steuerungssystem: ON/OFF

Montageart: Aufbau
Montageort: Decke / Wand
Abmessungen: Länge 1565 mm x Breite 130 mm x Höhe/Tiefe 88 mm
Gewicht: 2800 g
Schutzart: IP65
Schutzklasse: I
Schlagfestigkeit: IK08
Zulässige Umgebungstemperatur: -20 °C...+45 °C
Farbe: hellgrau, ähnlich RAL 7035
Nennspannung: 220 - 240 V AC / 50 - 60 Hz
Diffusor: opal
Lichtaustritt: direkt
Ausstrahlungswinkel: 180 °
Unified Glare Rating: ≤ 25
Bemessungsleistung P: 49 W
Lichtstrom (Leuchte): 4650 lm
Lichtausbeute: 94,00 lm/W
Farbtemperatur: 4100 K
Farbwiedergabeindex Ra: > 80
Bemessungslebensdauer L80B50 bei 25 °C: 55000 h
Glühdrahtprüfung nach IEC 60695-2-10: 850 °C
Photobiologische Sicherheit: RG0
Menge: 1,000 Stk

##### 01.02.08 Ausschreibungstext

**01.02.08.001**
Einzelbatterie-Notleuchte mit 3 h Notlichtdauer für Deckeneinbaumontage
Steuerungssystem: DALI

Montageart: Einbau
Montageort: Decke
Abmessungen: Höhe/Tiefe 45 mm, Ø 55 mm
Einbaumaß: Einbautiefe: 45 mm, Ø 43 mm
Gewicht: 398 g
Schutzart: IP20
Schutzklasse: II
Zulässige Umgebungstemperatur: 5 °C...+35 °C
Relative Luftfeuchte: 5 - 95 %, nicht kondensierend
Farbe: weiß, ähnlich RAL 9016
Nennspannung: 230 - 230 V AC / 50 - 50 Hz
Lichtaustritt: direkt
Bemessungsleistung P: 4 W
Lichtstrom (Leuchte): 155 lm
Lichtausbeute: 38,00 lm/W
Farbtemperatur: 4500 K
Farbwiedergabeindex Ra: > 75

Leuchtdauer: 3 h

Statusanzeige: per LED
Automatischer Selbsttest: true
Menge: 1,000 Stk

**01.02.08.002**
Einzelbatterie-Notleuchte mit 3 h Notlichtdauer für Deckeneinbaumontage
Steuerungssystem: DALI

Montageart: Einbau
Montageort: Decke
Abmessungen: Höhe/Tiefe 45 mm, Ø 55 mm
Einbaumaß: Einbautiefe: 45 mm, Ø 43 mm
Gewicht: 390 g
Schutzart: IP20
Schutzklasse: II
Zulässige Umgebungstemperatur: 5 °C...+35 °C
Relative Luftfeuchte: 5 - 95 %, nicht kondensierend
Farbe: weiß, ähnlich RAL 9016
Nennspannung: 230 - 230 V AC / 50 - 50 Hz
Lichtaustritt: direkt
Bemessungsleistung P: 4 W
Lichtstrom (Leuchte): 155 lm
Lichtausbeute: 38,00 lm/W
Farbtemperatur: 4500 K
Farbwiedergabeindex Ra: > 75

Leuchtdauer: 3 h

Statusanzeige: per LED
Automatischer Selbsttest: true
Menge: 1,000 Stk

**01.02.08.003**
Einzelbatterie-Notleuchte mit 3 h Notlichtdauer für Deckenaufbaumontage
Steuerungssystem: DALI

Montageart: Aufbau
Montageort: Decke
Abmessungen: Länge 190 mm x Breite 190 mm x Höhe/Tiefe 44 mm
Gewicht: 650 g
Schutzart: IP20
Schutzklasse: I
Zulässige Umgebungstemperatur: 5 °C...+35 °C
Relative Luftfeuchte: 5 - 95 %, nicht kondensierend
Farbe: weiß, ähnlich RAL 9016
Nennspannung: 230 - 230 V AC / 50 - 50 Hz
Lichtaustritt: direkt
Bemessungsleistung P: 4 W
Lichtstrom (Leuchte): 155 lm
Lichtausbeute: 38,00 lm/W
Farbtemperatur: 4500 K
Farbwiedergabeindex Ra: > 75

Leuchtdauer: 3 h

Statusanzeige: per LED
Automatischer Selbsttest: true
Menge: 1,000 Stk

**01.02.08.004**
Einzelbatterie-Notleuchte mit 3 h Notlichtdauer für Deckenaufbaumontage
Steuerungssystem: DALI

Montageart: Aufbau
Montageort: Decke
Abmessungen: Länge 190 mm x Breite 190 mm x Höhe/Tiefe 44 mm
Gewicht: 600 g
Schutzart: IP20
Schutzklasse: I
Zulässige Umgebungstemperatur: 5 °C...+35 °C
Relative Luftfeuchte: 5 - 95 %, nicht kondensierend
Farbe: weiß, ähnlich RAL 9016
Nennspannung: 230 - 230 V AC / 50 - 50 Hz
Lichtaustritt: direkt
Bemessungsleistung P: 4 W
Lichtstrom (Leuchte): 155 lm
Lichtausbeute: 38,00 lm/W
Farbtemperatur: 4500 K
Farbwiedergabeindex Ra: > 75

Leuchtdauer: 3 h

Statusanzeige: per LED
Automatischer Selbsttest: true
Menge: 1,000 Stk

**01.02.08.005**
Einzelbatterie-Notleuchte zur Rettungswegbeleuchtung mit 3 h Notlichtdauer
Steuerungssystem: ON/OFF

Montageart: Aufbau
Montageort: Decke / Wand
Abmessungen: Länge 388 mm x Breite 148 mm x Höhe/Tiefe 46 mm
Einbaumaß: Einbaulänge: 430 mm x Einbaubreite: 155 mm x Einbautiefe: 66 mm
Gewicht: 842 g
Schutzart: IP54
Schutzklasse: II
Zulässige Umgebungstemperatur: 5 °C...+35 °C
Relative Luftfeuchte: 5 - 95 %, nicht kondensierend
Farbe: weiß, ähnlich RAL 9016
Nennspannung: 230 - 230 V AC / 50 - 50 Hz
Lichtaustritt: direkt
Bemessungsleistung P: 3 W
Lichtstrom (Leuchte): 186 lm
Lichtausbeute: 62,00 lm/W
Farbtemperatur: 4000 K
Farbwiedergabeindex Ra: > 80

Leuchtdauer: 3 h

Statusanzeige: per LED
Automatischer Selbsttest: false
Menge: 1,000 Stk

**01.02.08.006**
Einzelbatterie-Notleuchte zur Rettungswegbeleuchtung mit 8 h Notlichtdauer
Steuerungssystem: ON/OFF

Montageart: Aufbau
Montageort: Decke / Wand
Abmessungen: Länge 388 mm x Breite 148 mm x Höhe/Tiefe 46 mm
Einbaumaß: Einbaulänge: 430 mm x Einbaubreite: 155 mm x Einbautiefe: 66 mm
Gewicht: 635 g
Schutzart: IP54
Schutzklasse: II
Zulässige Umgebungstemperatur: 5 °C...+35 °C
Relative Luftfeuchte: 5 - 95 %, nicht kondensierend
Farbe: weiß, ähnlich RAL 9016
Nennspannung: 230 - 230 V AC / 50 - 50 Hz
Lichtaustritt: direkt
Bemessungsleistung P: 3 W
Lichtstrom (Leuchte): 60 lm
Lichtausbeute: 20,00 lm/W
Farbtemperatur: 4000 K
Farbwiedergabeindex Ra: > 80

Leuchtdauer: 8 h

Statusanzeige: per LED
Automatischer Selbsttest: false
Menge: 1,000 Stk

**01.02.08.007**
Rettungswegeleuchte zum Anschluss zentrale, unterbrechungsfreie Stromversorgung/Stromversorgungssysteme
Steuerungssystem: ON/OFF

Montageart: Aufbau
Montageort: Decke / Wand
Abmessungen: Länge 388 mm x Breite 148 mm x Höhe/Tiefe 46 mm
Einbaumaß: Einbaulänge: 430 mm x Einbaubreite: 155 mm x Einbautiefe: 66 mm
Gewicht: 545,5 g
Schutzart: IP54
Schutzklasse: II
Zulässige Umgebungstemperatur: 5 °C...+35 °C
Relative Luftfeuchte: 5 - 95 %, nicht kondensierend
Farbe: weiß, ähnlich RAL 9016
Nennspannung: 24 - 230 V AC
Lichtaustritt: direkt
Ausstrahlungswinkel: 112 °
Bemessungsleistung P: 3 W
Lichtstrom (Leuchte): 200 lm
Lichtausbeute: 66,00 lm/W
Farbtemperatur: 4000 K
Farbwiedergabeindex Ra: > 80

Statusanzeige: per LED
Automatischer Selbsttest: false
Menge: 1,000 Stk

**01.02.08.008**
Einzelbatterie-Notleuchte mit 3 h Notlichtdauer für Deckeneinbaumontage mit Selbstüberwachung (SC) und Fail-Safe-Kontakt (öffnet bei Fehler)
Steuerungssystem: ON/OFF

Montageart: Einbau
Montageort: Decke
Abmessungen: Höhe/Tiefe 37 mm, Ø 90 mm
Einbaumaß: Einbaulänge: 66 mm x Einbaubreite: 66 mm x Einbautiefe: 35 mm, Ø 66 mm
Gewicht: 95 g
Schutzart: IP30
Schutzklasse: II
Zulässige Umgebungstemperatur: 5 °C...+35 °C
Relative Luftfeuchte: 5 - 95 %, nicht kondensierend
Farbe: weiß, ähnlich RAL 9010
Nennspannung: 230 - 230 V AC / 50 - 50 Hz
Lichtaustritt: direkt
Bemessungsleistung P: 4 W
Lichtstrom (Leuchte): 100 lm
Lichtausbeute: 25,00 lm/W
Farbtemperatur: 4000 K

Leuchtdauer: 3 h

Statusanzeige: per LED
Automatischer Selbsttest: false
Menge: 1,000 Stk

**01.02.08.009**
Einzelbatterie-Notleuchte mit 3 h Notlichtdauer und 14 m Erkennungsweite für Wand- und Deckenmontage
Steuerungssystem: ON/OFF

Montageart: Aufbau
Montageort: Decke / Wand
Abmessungen: Länge 352 mm x Breite 90 mm x Höhe/Tiefe 114 mm
Gewicht: 742 g
Schutzart: IP54
Schutzklasse: II
Zulässige Umgebungstemperatur: 5 °C...+35 °C
Farbe: weiß, ähnlich RAL 9010
Nennspannung: 230 - 230 V AC / 50 - 50 Hz
Lichtaustritt: direkt
Bemessungsleistung P: 2 W

Leuchtdauer: 3 h
Erkennungsweite [m]: 14 m
Piktogramm-Höhe: 70 mm
Statusanzeige: per LED
Automatischer Selbsttest: false
Menge: 1,000 Stk

**01.02.08.010**
Einzelbatterie-Notleuchte mit 3 h Notlichtdauer und 14 m Erkennungsweite für Wand- und Deckenmontage mit Selbstüberwachung (SC)
Steuerungssystem: ON/OFF

Montageart: Aufbau
Montageort: Decke / Wand
Abmessungen: Länge 352 mm x Breite 90 mm x Höhe/Tiefe 115 mm
Gewicht: 736 g
Schutzart: IP54
Schutzklasse: II
Schlagfestigkeit: IK03
Zulässige Umgebungstemperatur: 5 °C...+35 °C
Farbe: weiß, ähnlich RAL 9010
Nennspannung: 230 - 230 V AC / 50 - 60 Hz
Diffusor: opal
Lichtaustritt: direkt
Bemessungsleistung P: 3 W
Farbwiedergabeindex Ra: > 80
Glühdrahtprüfung nach IEC 60695-2-10: 850 °C

Leuchtdauer: 3 h
Erkennungsweite [m]: 14 m
Piktogramm-Höhe: 70 mm
Statusanzeige: per LED
Automatischer Selbsttest: true
Menge: 1,000 Stk

**01.02.08.011**
Einzelbatterie-Notleuchte 3 h Notlichtdauer und 14 m Erkennungsweite für Wand- und Deckenmontage
Steuerungssystem: ON/OFF

Montageart: Aufbau
Montageort: Decke / Wand
Abmessungen: Länge 352 mm x Breite 90 mm x Höhe/Tiefe 114 mm
Gewicht: 1090 g
Schutzart: IP54
Schutzklasse: II
Zulässige Umgebungstemperatur: 5 °C...+35 °C
Farbe: weiß, ähnlich RAL 9010
Nennspannung: 230 - 230 V AC / 50 - 50 Hz
Lichtaustritt: direkt
Bemessungsleistung P: 5 W

Leuchtdauer: 3 h
Erkennungsweite [m]: 14 m
Piktogramm-Höhe: 70 mm
Statusanzeige: per LED
Automatischer Selbsttest: false
Menge: 1,000 Stk

**01.02.08.012**
Einzelbatterie-Notleuchte mit 3 h Notlichtdauer und 14 m Erkennungsweite für Wand- und Deckenmontage mit Selbstüberwachung (SC)
Steuerungssystem: ON/OFF

Montageart: Aufbau
Montageort: Decke / Wand
Abmessungen: Länge 352 mm x Breite 90 mm x Höhe/Tiefe 114 mm
Gewicht: 1134 g
Schutzart: IP54
Schutzklasse: II
Zulässige Umgebungstemperatur: 5 °C...+35 °C
Farbe: weiß, ähnlich RAL 9010
Nennspannung: 230 - 230 V AC / 50 - 50 Hz
Lichtaustritt: direkt
Bemessungsleistung P: 5 W

Leuchtdauer: 3 h
Erkennungsweite [m]: 14 m
Piktogramm-Höhe: 70 mm
Statusanzeige: per LED
Automatischer Selbsttest: true
Menge: 1,000 Stk

**01.02.08.013**
Einzelbatterie-Notleuchte 3 h Notlichtdauer und 30 m Erkennungsweite für Wand- und Deckenmontage
Steuerungssystem: ON/OFF

Montageart: Aufbau
Montageort: Decke / Wand
Abmessungen: Länge 352 mm x Breite 90 mm x Höhe/Tiefe 195 mm
Gewicht: 736 g
Schutzart: IP54
Schutzklasse: II
Zulässige Umgebungstemperatur: 5 °C...+35 °C
Farbe: weiß, ähnlich RAL 9010
Nennspannung: 230 - 230 V AC / 50 - 50 Hz
Lichtaustritt: direkt
Bemessungsleistung P: 5 W

Leuchtdauer: 3 h
Erkennungsweite [m]: 30 m
Piktogramm-Höhe: 150 mm
Statusanzeige: per LED
Automatischer Selbsttest: false
Menge: 1,000 Stk

**01.02.08.014**
Einzelbatterie-Notleuchte mit 3 h Notlichtdauer und 30 m Erkennungsweite für Wand- und Deckenmontage mit Selbstüberwachung (SC)
Steuerungssystem: ON/OFF

Montageart: Aufbau
Montageort: Decke / Wand
Abmessungen: Länge 352 mm x Breite 90 mm x Höhe/Tiefe 195 mm
Gewicht: 1271 g
Schutzart: IP54
Schutzklasse: II
Zulässige Umgebungstemperatur: 5 °C...+35 °C
Farbe: weiß, ähnlich RAL 9010
Nennspannung: 230 - 230 V AC / 50 - 50 Hz
Lichtaustritt: direkt
Bemessungsleistung P: 5 W

Leuchtdauer: 3 h
Erkennungsweite [m]: 30 m
Piktogramm-Höhe: 150 mm
Statusanzeige: per LED
Automatischer Selbsttest: true
Menge: 1,000 Stk

**01.02.08.015**
Einzelbatterie-Notleuchte mit 8 h Notlichtdauer und 14 m Erkennungsweite für Wand- und Deckenmontage mit Selbstüberwachung (SC)
Steuerungssystem: ON/OFF

Montageart: Aufbau
Montageort: Decke / Wand
Abmessungen: Länge 355 mm x Breite 90 mm x Höhe/Tiefe 115 mm
Gewicht: 540 g
Schutzart: IP54
Schutzklasse: II
Schlagfestigkeit: IK03
Zulässige Umgebungstemperatur: 5 °C...+45 °C
Farbe: weiß, ähnlich RAL 9003
Nennspannung: 230 - 230 V AC / 50 - 60 Hz
Diffusor: opal
Lichtaustritt: direkt
Bemessungsleistung P: 3 W
Farbwiedergabeindex Ra: > 80
Glühdrahtprüfung nach IEC 60695-2-10: 850 °C

Leuchtdauer: 8 h
Erkennungsweite [m]: 14 m
Piktogramm-Höhe: 70 mm
Statusanzeige: per LED
Automatischer Selbsttest: true
Menge: 1,000 Stk

**01.02.08.016**
Einzelbatterie-Notleuchte mit 3 h Notlichtdauer und 30 m Erkennungsweite für Wand- und Deckenmontage mit Selbstüberwachung (SC)
Steuerungssystem: ON/OFF

Montageart: Aufbau
Montageort: Decke / Wand
Abmessungen: Länge 355 mm x Breite 90 mm x Höhe/Tiefe 195 mm
Gewicht: 650 g
Schutzart: IP54
Schutzklasse: II
Schlagfestigkeit: IK03
Zulässige Umgebungstemperatur: 5 °C...+45 °C
Farbe: weiß, ähnlich RAL 9003
Nennspannung: 230 - 230 V AC / 50 - 60 Hz
Diffusor: opal
Lichtaustritt: direkt
Bemessungsleistung P: 3 W
Farbwiedergabeindex Ra: > 80
Glühdrahtprüfung nach IEC 60695-2-10: 850 °C

Leuchtdauer: 3 h
Erkennungsweite [m]: 30 m
Piktogramm-Höhe: 150 mm
Statusanzeige: per LED
Automatischer Selbsttest: true
Menge: 1,000 Stk

**01.02.08.017**
Einzelbatterie-Notleuchte mit 3 h Notlichtdauer und 21 m Erkennungsweite für Wand- und Deckenmontage
Steuerungssystem: ON/OFF

Montageart: Aufbau
Montageort: Decke / Wand
Abmessungen: Länge 250 mm x Breite 135 mm x Höhe/Tiefe 150 mm
Gewicht: 625 g
Schutzart: IP54
Schutzklasse: II
Schlagfestigkeit: IK03
Zulässige Umgebungstemperatur: 5 °C...+40 °C
Farbe: weiß, ähnlich RAL 9010
Nennspannung: 230 - 230 V AC / 50 - 60 Hz
Diffusor: opal
Lichtaustritt: direkt
Bemessungsleistung P: 3 W
Farbwiedergabeindex Ra: > 80
Glühdrahtprüfung nach IEC 60695-2-10: 850 °C

Leuchtdauer: 3 h
Erkennungsweite [m]: 21 m
Piktogramm-Höhe: 105 mm
Statusanzeige: per LED
Automatischer Selbsttest: false
Menge: 1,000 Stk

**01.02.08.018**
Einzelbatterie-Notleuchte mit 3 h Notlichtdauer und 21 m Erkennungsweite für Wand- und Deckenmontage
Steuerungssystem: ON/OFF

Montageart: Aufbau
Montageort: Decke / Wand
Abmessungen: Länge 250 mm x Breite 150 mm x Höhe/Tiefe 135 mm
Gewicht: 1316 g
Schutzart: IP54
Schutzklasse: II
Zulässige Umgebungstemperatur: 5 °C...+35 °C
Farbe: weiß, ähnlich RAL 9010
Nennspannung: 230 - 230 V AC / 50 - 50 Hz
Lichtaustritt: direkt
Bemessungsleistung P: 4 W

Leuchtdauer: 3 h
Erkennungsweite [m]: 21 m
Piktogramm-Höhe: 105 mm
Statusanzeige: per LED
Automatischer Selbsttest: false
Menge: 1,000 Stk

**01.02.08.019**
Einzelbatterie-Notleuchte mit 1 h/3 h Notlichtdauer und 21 m Erkennungsweite für Wand- und Deckenmontage
Steuerungssystem: ON/OFF

Montageart: Aufbau
Montageort: Decke / Wand
Abmessungen: Länge 250 mm x Breite 150 mm x Höhe/Tiefe 135 mm
Gewicht: 749 g
Schutzart: IP54
Schutzklasse: II
Zulässige Umgebungstemperatur: 5 °C...+35 °C
Farbe: weiß, ähnlich RAL 9010
Nennspannung: 230 - 230 V AC / 50 - 50 Hz
Lichtaustritt: direkt
Bemessungsleistung P: 3 W

Leuchtdauer: 3 h
Erkennungsweite [m]: 21 m
Piktogramm-Höhe: 105 mm
Statusanzeige: per LED
Automatischer Selbsttest: false
Menge: 1,000 Stk

**01.02.08.020**
Einzelbatterie-Notleuchte mit 8 h Notlichtdauer und 21 m Erkennungsweite für Wand- und Deckenmontage
Steuerungssystem: ON/OFF

Montageart: Aufbau
Montageort: Decke / Wand
Abmessungen: Länge 250 mm x Breite 135 mm x Höhe/Tiefe 150 mm
Gewicht: 560 g
Schutzart: IP54
Schutzklasse: II
Schlagfestigkeit: IK03
Zulässige Umgebungstemperatur: 5 °C...+45 °C
Farbe: weiß, ähnlich RAL 9003
Nennspannung: 230 - 230 V AC / 50 - 60 Hz
Diffusor: opal
Lichtaustritt: direkt
Bemessungsleistung P: 3 W
Farbwiedergabeindex Ra: > 80
Glühdrahtprüfung nach IEC 60695-2-10: 850 °C

Leuchtdauer: 8 h
Erkennungsweite [m]: 21 m
Piktogramm-Höhe: 105 mm
Statusanzeige: per LED
Automatischer Selbsttest: false
Menge: 1,000 Stk

**01.02.08.021**
Steuerungssystem: ON/OFF

Montageart: Aufbau, Pendel
Montageort: Decke / Wand
Abmessungen: Länge 300 mm x Breite 55 mm x Höhe/Tiefe 235 mm
Gewicht: 1830 g
Schutzart: IP40
Schutzklasse: I
Zulässige Umgebungstemperatur: 5 °C...+35 °C
Farbe: aluminium
Nennspannung: 230 - 230 V AC / 50 - 50 Hz
Lichtaustritt: direkt
Bemessungsleistung P: 3 W

Leuchtdauer: 3 h
Erkennungsweite [m]: 25 m
Piktogramm-Höhe: 125 mm
Statusanzeige: per LED
Automatischer Selbsttest: true
Menge: 1,000 Stk

**01.02.08.022**
Einzelbatterie-Notleuchte mit 3 h Notlichtdauer und 25 m Erkennungsweite für Deckeneinbaumontage mit Selbstüberwachung (SC) und Fail-Safe-Kontakt (öffnet bei Fehler)
Steuerungssystem: ON/OFF

Montageart: Einbau
Montageort: Decke
Abmessungen: Länge 355 mm x Breite 115 mm x Höhe/Tiefe 210 mm
Einbaumaß: Einbaulänge: 335 mm x Einbaubreite: 95 mm x Einbautiefe: 65 mm
Gewicht: 1158 g
Schutzart: IP20
Schutzklasse: I
Zulässige Umgebungstemperatur: 5 °C...+35 °C
Farbe: weiß, ähnlich RAL 9010
Nennspannung: 230 - 230 V AC / 50 - 50 Hz
Lichtaustritt: direkt
Bemessungsleistung P: 3 W

Leuchtdauer: 3 h
Erkennungsweite [m]: 25 m
Piktogramm-Höhe: 125 mm
Statusanzeige: per LED
Automatischer Selbsttest: true
Menge: 1,000 Stk

**01.02.08.023**
Einzelbatterie-Notleuchte mit 3 h Notlichtdauer und 25 m (DIN) Erkennungsweite für Deckenaufbaumontage mit Selbstüberwachung (SC) und Fail-Safe-Kontakt (öffnet bei Fehler)
Steuerungssystem: ON/OFF

Montageart: Aufbau
Montageort: Decke / Wand
Abmessungen: Länge 300 mm x Breite 55 mm x Höhe/Tiefe 235 mm
Gewicht: 668 g
Schutzart: IP40
Schutzklasse: I
Zulässige Umgebungstemperatur: 5 °C...+35 °C
Farbe: aluminium
Nennspannung: 230 - 230 V AC / 50 - 50 Hz
Lichtaustritt: direkt
Bemessungsleistung P: 3 W

Leuchtdauer: 3 h
Erkennungsweite [m]: 25 m
Piktogramm-Höhe: 125 mm
Statusanzeige: per LED
Automatischer Selbsttest: true
Menge: 1,000 Stk

**01.02.08.024**
Einzelbatterie-Notleuchte mit 3 h Notlichtdauer und 25 m (DIN) Erkennungsweite für Wandmontage mit Selbstüberwachung (SC) und Fail-Safe-Kontakt (öffnet bei Fehler)
Steuerungssystem: ON/OFF

Montageart: Aufbau
Montageort: Wand
Abmessungen: Länge 300 mm x Breite 70 mm x Höhe/Tiefe 235 mm
Gewicht: 799 g
Schutzart: IP40
Schutzklasse: I
Zulässige Umgebungstemperatur: 5 °C...+35 °C
Farbe: aluminium
Nennspannung: 230 - 230 V AC / 50 - 50 Hz
Lichtaustritt: direkt
Bemessungsleistung P: 3 W

Leuchtdauer: 3 h
Erkennungsweite [m]: 25 m
Piktogramm-Höhe: 125 mm
Statusanzeige: per LED
Automatischer Selbsttest: true
Menge: 1,000 Stk

**01.02.08.025**
Einzelbatterie-Notleuchte mit 3 h Notlichtdauer und 25 m (DIN) Erkennungsweite für Wandauslegermontage mit Selbstüberwachung (SC) und Fail-Safe-Kontakt (öffnet bei Fehler)
Steuerungssystem: ON/OFF

Montageart: Wandausleger
Montageort: Wand
Abmessungen: Länge 315 mm x Breite 55 mm x Höhe/Tiefe 235 mm
Gewicht: 730 g
Schutzart: IP40
Schutzklasse: I
Zulässige Umgebungstemperatur: 5 °C...+35 °C
Farbe: aluminium
Nennspannung: 230 - 230 V AC / 50 - 50 Hz
Lichtaustritt: direkt
Bemessungsleistung P: 3 W

Leuchtdauer: 3 h
Erkennungsweite [m]: 25 m
Piktogramm-Höhe: 125 mm
Statusanzeige: per LED
Automatischer Selbsttest: true
Menge: 1,000 Stk

**01.02.08.026**
Einzelbatterie-Notleuchte mit 3 h Notlichtdauer und 25 m (DIN) Erkennungsweite für Pendelmontage mit Selbstüberwachung (SC) und Fail-Safe-Kontakt (öffnet bei Fehler)
Steuerungssystem: ON/OFF

Montageart: Pendel
Montageort: Decke
Abmessungen: Länge 300 mm x Breite 55 mm x Höhe/Tiefe 575 mm
Gewicht: 1157 g
Schutzart: IP40
Schutzklasse: I
Zulässige Umgebungstemperatur: 5 °C...+35 °C
Farbe: aluminium
Nennspannung: 230 - 230 V AC / 50 - 50 Hz
Lichtaustritt: direkt
Bemessungsleistung P: 3 W

Leuchtdauer: 3 h
Erkennungsweite [m]: 25 m
Piktogramm-Höhe: 125 mm
Statusanzeige: per LED
Automatischer Selbsttest: true
Menge: 1,000 Stk

**01.02.08.027**
Einzelbatterie-Notleuchte mit 3 h Notlichtdauer und 32 m Erkennungsweite für Deckeneinbaumontage mit Selbstüberwachung (SC) und Fail-Safe-Kontakt (öffnet bei Fehhler)
Steuerungssystem: ON/OFF

Montageart: Einbau
Montageort: Decke
Abmessungen: Länge 425 mm x Breite 115 mm x Höhe/Tiefe 210 mm
Einbaumaß: Einbaulänge: 405 mm x Einbaubreite: 95 mm x Einbautiefe: 65 mm
Gewicht: 1407 g
Schutzart: IP20
Schutzklasse: I
Zulässige Umgebungstemperatur: 5 °C...+35 °C
Farbe: weiß
Nennspannung: 230 - 230 V AC / 50 - 50 Hz
Lichtaustritt: direkt
Bemessungsleistung P: 3 W

Leuchtdauer: 3 h
Erkennungsweite [m]: 32 m
Piktogramm-Höhe: 160 mm
Statusanzeige: per LED
Automatischer Selbsttest: true
Menge: 1,000 Stk

**01.02.08.028**
Einzelbatterie-Notleuchte mit 3 h Notlichtdauer und 32 m Erkennungsweite für Deckenaufbaumontage mit Selbstüberwachung (SC)und Fail-Safe-Kontakt (öffnet bei Fehler)
Steuerungssystem: ON/OFF

Montageart: Aufbau
Montageort: Decke
Abmessungen: Länge 360 mm x Breite 55 mm x Höhe/Tiefe 265 mm
Gewicht: 765 g
Schutzart: IP40
Schutzklasse: I
Zulässige Umgebungstemperatur: 5 °C...+35 °C
Farbe: aluminium
Nennspannung: 230 - 230 V AC / 50 - 50 Hz
Lichtaustritt: direkt
Bemessungsleistung P: 3 W

Leuchtdauer: 3 h
Erkennungsweite [m]: 32 m
Piktogramm-Höhe: 160 mm
Statusanzeige: per LED
Automatischer Selbsttest: true
Menge: 1,000 Stk

**01.02.08.029**
Einzelbatterie-Notleuchte mit 3 h Notlichtdauer und 32 m Erkennungsweite für Wandmontage mit Selbstüberwachung (SC)und Fail-Safe-Kontakt (öffnet bei Fehler)
Steuerungssystem: ON/OFF

Montageart: Aufbau
Montageort: Wand
Abmessungen: Länge 360 mm x Breite 70 mm x Höhe/Tiefe 235 mm
Gewicht: 931 g
Schutzart: IP40
Schutzklasse: I
Zulässige Umgebungstemperatur: 5 °C...+35 °C
Farbe: aluminium
Nennspannung: 230 - 230 V AC / 50 - 50 Hz
Lichtaustritt: direkt
Bemessungsleistung P: 3 W

Leuchtdauer: 3 h
Erkennungsweite [m]: 32 m
Piktogramm-Höhe: 160 mm
Statusanzeige: per LED
Automatischer Selbsttest: true
Menge: 1,000 Stk

**01.02.08.030**
Einzelbatterie-Notleuchte mit 3 h Notlichtdauer und 32 m Erkennungsweite für Pendelmontage mit Selbstüberwachung (SC)und Fail-Safe-Kontakt (öffnet bei Fehler)
Steuerungssystem: ON/OFF

Montageart: Pendel
Montageort: Decke
Abmessungen: Länge 360 mm x Breite 55 mm x Höhe/Tiefe 575 mm
Gewicht: 1316 g
Schutzart: IP40
Schutzklasse: I
Zulässige Umgebungstemperatur: 5 °C...+35 °C
Farbe: aluminium
Nennspannung: 230 - 230 V AC / 50 - 50 Hz
Lichtaustritt: direkt
Bemessungsleistung P: 3 W

Leuchtdauer: 3 h
Erkennungsweite [m]: 32 m
Piktogramm-Höhe: 160 mm
Statusanzeige: per LED
Automatischer Selbsttest: true
Menge: 1,000 Stk

**01.02.08.031**
Einzelbatterie-Notleuchte mit 3 h Notlichtdauer und 32 m Erkennungsweite für Wandauslegermontage mit Selbstüberwachung (SC)und Fail-Safe-Kontakt (öffnet bei Fehler)
Steuerungssystem: ON/OFF

Montageart: Wandausleger
Montageort: Wand
Abmessungen: Länge 375 mm x Breite 55 mm x Höhe/Tiefe 235 mm
Gewicht: 797 g
Schutzart: IP40
Schutzklasse: I
Zulässige Umgebungstemperatur: 5 °C...+35 °C
Farbe: aluminium
Nennspannung: 230 - 230 V AC / 50 - 50 Hz
Lichtaustritt: direkt
Bemessungsleistung P: 3 W

Leuchtdauer: 3 h
Erkennungsweite [m]: 32 m
Piktogramm-Höhe: 160 mm
Statusanzeige: per LED
Automatischer Selbsttest: true
Menge: 1,000 Stk

**01.02.08.032**
Einzelbatterie-Notleuchte mit 3 h / 8 h Notlichtdauer und 24 m Erkennungsweite zur Deckenaufbaumontage mit Selbstüberwachung (SC) und Fail-Safe-Kontakt (öffnet bei Fehler)
Steuerungssystem: ON/OFF

Montageart: Aufbau
Montageort: Decke
Abmessungen: Länge 245 mm x Breite 67 mm x Höhe/Tiefe 138 mm
Gewicht: 573 g
Schutzart: IP54
Schutzklasse: II
Zulässige Umgebungstemperatur: 5 °C...+35 °C
Farbe: weiß, ähnlich RAL 9010
Nennspannung: 230 - 230 V AC / 50 - 50 Hz
Lichtaustritt: direkt
Bemessungsleistung P: 4 W
Lichtstrom (Leuchte): 65 lm
Lichtausbeute: 16,00 lm/W
Farbtemperatur: 4000 K

Leuchtdauer: 3 h
Erkennungsweite [m]: 24 m
Piktogramm-Höhe: 120 mm
Statusanzeige: per LED
Automatischer Selbsttest: true
Menge: 1,000 Stk

**01.02.08.033**
Einzelbatterie-Notleuchte mit 3 h / 8 h Notlichtdauer und 24 m Erkennungsweite zur Wandmontage mit Selbstüberwachung (SC) und Fail-Safe-Kontakt (öffnet bei Fehler)
Steuerungssystem: ON/OFF

Montageart: Aufbau
Montageort: Wand
Abmessungen: Länge 245 mm x Breite 70 mm x Höhe/Tiefe 147 mm
Gewicht: 790 g
Schutzart: IP54
Schutzklasse: II
Zulässige Umgebungstemperatur: 5 °C...+35 °C
Farbe: weiß, ähnlich RAL 9010
Nennspannung: 230 - 230 V AC / 50 - 50 Hz
Lichtaustritt: direkt
Bemessungsleistung P: 4 W
Lichtstrom (Leuchte): 65 lm
Lichtausbeute: 16,00 lm/W
Farbtemperatur: 4000 K

Leuchtdauer: 3 h
Erkennungsweite [m]: 24 m
Piktogramm-Höhe: 120 mm
Statusanzeige: per LED
Automatischer Selbsttest: true
Menge: 1,000 Stk

**01.02.08.034**
Einzelbatterie-Notleuchte mit 3 h / 8 h Notlichtdauer und 30 m Erkennungsweite für Wandmontage mit Selbstüberwachung (SC) und Fail-Safe-Kontakt (öffnet bei Fehler)
Steuerungssystem: ON/OFF

Montageart: Aufbau
Montageort: Wand
Abmessungen: Länge 306 mm x Breite 75 mm x Höhe/Tiefe 184 mm
Gewicht: 988 g
Schutzart: IP54
Schutzklasse: II
Zulässige Umgebungstemperatur: 5 °C...+35 °C
Farbe: weiß, ähnlich RAL 9010
Nennspannung: 230 - 230 V AC / 50 - 50 Hz
Lichtaustritt: direkt
Bemessungsleistung P: 4 W
Lichtstrom (Leuchte): 65 lm
Lichtausbeute: 16,00 lm/W
Farbtemperatur: 4000 K

Leuchtdauer: 3 h
Erkennungsweite [m]: 30 m
Piktogramm-Höhe: 150 mm
Statusanzeige: per LED
Automatischer Selbsttest: true
Menge: 1,000 Stk

**01.02.08.035**
Einzelbatterie-Notleuchte mit 3 h / 8 h Notlichtdauer und 30 m Erkennungsweite für Deckenaufbaumontage mit Selbstüberwachung (SC) und Fail-Safe-Kontakt (öffnet bei Fehler)
Steuerungssystem: ON/OFF

Montageart: Aufbau
Montageort: Decke
Abmessungen: Länge 306 mm x Breite 72 mm x Höhe/Tiefe 170 mm
Gewicht: 961 g
Schutzart: IP54
Schutzklasse: II
Zulässige Umgebungstemperatur: 5 °C...+35 °C
Farbe: weiß, ähnlich RAL 9010
Nennspannung: 230 - 230 V AC / 50 - 50 Hz
Lichtaustritt: direkt
Bemessungsleistung P: 4 W
Lichtstrom (Leuchte): 65 lm
Lichtausbeute: 16,00 lm/W
Farbtemperatur: 4000 K

Leuchtdauer: 3 h
Erkennungsweite [m]: 30 m
Piktogramm-Höhe: 150 mm
Statusanzeige: per LED
Automatischer Selbsttest: true
Menge: 1,000 Stk

**01.02.08.036**
Einzelbatterie-Notleuchte zur Rettungswegkennzeichnung mit 3 h Notlichtdauer für Erkennungsreichweite 14m gem. DIN EN 1838
Steuerungssystem: ON/OFF

Montageart: Aufbau
Montageort: Wand
Abmessungen: Länge 328 mm x Breite 108 mm x Höhe/Tiefe 46 mm
Einbaumaß: Einbaulänge: 370 mm x Einbaubreite: 115 mm x Einbautiefe: 66 mm
Gewicht: 495 g
Schutzart: IP54
Schutzklasse: II
Zulässige Umgebungstemperatur: 5 °C...+35 °C
Farbe: weiß, ähnlich RAL 9016
Nennspannung: 230 - 230 V AC / 50 - 50 Hz
Lichtaustritt: direkt
Bemessungsleistung P: 3 W

Leuchtdauer: 3 h
Erkennungsweite [m]: 14 m
Piktogramm-Höhe: 70 mm
Statusanzeige: per LED
Automatischer Selbsttest: false
Menge: 1,000 Stk

**01.02.08.037**
Einzelbatterie-Notleuchte zur Rettungswegkennzeichnung mit 8 h Notlichtdauer für Erkennungsreichweite 14m gem. DIN EN 1838
Steuerungssystem: ON/OFF

Montageart: Aufbau
Montageort: Wand
Abmessungen: Länge 328 mm x Breite 108 mm x Höhe/Tiefe 46 mm
Einbaumaß: Einbaulänge: 370 mm x Einbaubreite: 115 mm x Einbautiefe: 66 mm
Gewicht: 490 g
Schutzart: IP54
Schutzklasse: II
Zulässige Umgebungstemperatur: 5 °C...+35 °C
Farbe: weiß, ähnlich RAL 9016
Nennspannung: 230 - 230 V AC / 50 - 50 Hz
Lichtaustritt: direkt
Bemessungsleistung P: 3 W

Leuchtdauer: 8 h
Erkennungsweite [m]: 14 m
Piktogramm-Höhe: 70 mm
Statusanzeige: per LED
Automatischer Selbsttest: false
Menge: 1,000 Stk

**01.02.08.038**
Rettungswegekennzeichen zum Anschluss zentrale, unterbrechungsfreie Stromversorgung/Stromversorgungssysteme
Steuerungssystem: ON/OFF

Montageart: Aufbau
Montageort: Wand
Abmessungen: Länge 328 mm x Breite 108 mm x Höhe/Tiefe 46 mm
Einbaumaß: Einbaulänge: 370 mm x Einbaubreite: 115 mm x Einbautiefe: 66 mm
Gewicht: 350 g
Schutzart: IP54
Schutzklasse: II
Zulässige Umgebungstemperatur: 5 °C...+35 °C
Farbe: weiß, ähnlich RAL 9016
Nennspannung: 24 - 230 V AC
Lichtaustritt: direkt
Bemessungsleistung P: 3 W

Erkennungsweite [m]: 14 m
Piktogramm-Höhe: 70 mm

Automatischer Selbsttest: false
Menge: 1,000 Stk

**01.02.08.039**
Einzelbatterie-Notleuchte zur Rettungswegkennzeichnung mit 3 h Notlichtdauer für Erkennungsreichweite 24m gem. DIN EN 1838
Steuerungssystem: ON/OFF

Montageart: Aufbau
Montageort: Decke / Wand
Abmessungen: Länge 328 mm x Breite 108 mm x Höhe/Tiefe 195 mm
Einbaumaß: Einbaulänge: 370 mm x Einbaubreite: 115 mm x Einbautiefe: 66 mm
Gewicht: 529 g
Schutzart: IP20
Schutzklasse: II
Zulässige Umgebungstemperatur: 5 °C...+35 °C
Farbe: weiß, ähnlich RAL 9016
Nennspannung: 230 - 230 V AC / 50 - 50 Hz
Lichtaustritt: direkt
Bemessungsleistung P: 3 W

Leuchtdauer: 3 h
Erkennungsweite [m]: 24 m
Piktogramm-Höhe: 120 mm
Statusanzeige: per LED
Automatischer Selbsttest: false
Menge: 1,000 Stk

**01.02.08.040**
Einzelbatterie-Notleuchte zur Rettungswegkennzeichnung mit 8 h Notlichtdauer für Erkennungsreichweite 24m gem. DIN EN 1838
Steuerungssystem: ON/OFF

Montageart: Aufbau
Montageort: Decke / Wand
Abmessungen: Länge 328 mm x Breite 108 mm x Höhe/Tiefe 195 mm
Einbaumaß: Einbaulänge: 370 mm x Einbaubreite: 115 mm x Einbautiefe: 66 mm
Gewicht: 530 g
Schutzart: IP20
Schutzklasse: II
Zulässige Umgebungstemperatur: 5 °C...+35 °C
Farbe: weiß, ähnlich RAL 9016
Nennspannung: 230 - 230 V AC / 50 - 50 Hz
Lichtaustritt: direkt
Bemessungsleistung P: 3 W

Leuchtdauer: 8 h
Erkennungsweite [m]: 24 m
Piktogramm-Höhe: 120 mm
Statusanzeige: per LED
Automatischer Selbsttest: false
Menge: 1,000 Stk

**01.02.08.041**
Rettungswegekennzeichen zum Anschluss zentrale, unterbrechungsfreie Stromversorgung/Stromversorgungssysteme
Steuerungssystem: ON/OFF

Montageart: Aufbau
Montageort: Decke / Wand
Abmessungen: Länge 328 mm x Breite 108 mm x Höhe/Tiefe 195 mm
Einbaumaß: Einbaulänge: 370 mm x Einbaubreite: 115 mm x Einbautiefe: 66 mm
Gewicht: 144 g
Schutzart: IP20
Schutzklasse: II
Zulässige Umgebungstemperatur: 5 °C...+35 °C
Farbe: weiß, ähnlich RAL 9016
Nennspannung: 24 - 230 V AC
Lichtaustritt: direkt
Bemessungsleistung P: 3 W

Erkennungsweite [m]: 24 m
Piktogramm-Höhe: 120 mm

Automatischer Selbsttest: false
Menge: 1,000 Stk

**01.02.08.042**
Einzelbatterie-Notleuchte zur Rettungswegkennzeichnung mit 3 h Notlichtdauer für Erkennungsweite 24m gem. DIN EN 1838
Steuerungssystem: ON/OFF

Montageart: Aufbau
Montageort: Wand
Abmessungen: Länge 388 mm x Breite 148 mm x Höhe/Tiefe 46 mm
Einbaumaß: Einbaulänge: 430 mm x Einbaubreite: 155 mm x Einbautiefe: 66 mm
Gewicht: 711 g
Schutzart: IP54
Schutzklasse: II
Zulässige Umgebungstemperatur: 5 °C...+35 °C
Farbe: weiß, ähnlich RAL 9016
Nennspannung: 230 - 230 V AC / 50 - 50 Hz
Lichtaustritt: direkt
Bemessungsleistung P: 3 W

Leuchtdauer: 3 h
Erkennungsweite [m]: 24 m
Piktogramm-Höhe: 120 mm
Statusanzeige: per LED
Automatischer Selbsttest: false
Menge: 1,000 Stk

**01.02.08.043**
Einzelbatterie-Notleuchte zur Rettungswegkennzeichnung mit 8 h Notlichtdauer für Erkennungsweiten 24m gem. DIN EN 1838
Steuerungssystem: ON/OFF

Montageart: Aufbau
Montageort: Wand
Abmessungen: Länge 388 mm x Breite 148 mm x Höhe/Tiefe 46 mm
Einbaumaß: Einbaulänge: 430 mm x Einbaubreite: 155 mm x Einbautiefe: 66 mm
Gewicht: 709 g
Schutzart: IP54
Schutzklasse: II
Zulässige Umgebungstemperatur: 5 °C...+35 °C
Farbe: weiß, ähnlich RAL 9016
Nennspannung: 230 - 230 V AC / 50 - 50 Hz
Lichtaustritt: direkt
Bemessungsleistung P: 3 W

Leuchtdauer: 8 h
Erkennungsweite [m]: 24 m
Piktogramm-Höhe: 120 mm
Statusanzeige: per LED
Automatischer Selbsttest: false
Menge: 1,000 Stk

**01.02.08.044**
Rettungswegekennzeichen zum Anschluss zentrale, unterbrechungsfreie Stromversorgung/Stromversorgungssysteme
Steuerungssystem: ON/OFF

Montageart: Aufbau
Montageort: Wand
Abmessungen: Länge 388 mm x Breite 148 mm x Höhe/Tiefe 46 mm
Einbaumaß: Einbaulänge: 430 mm x Einbaubreite: 155 mm x Einbautiefe: 66 mm
Gewicht: 449 g
Schutzart: IP54
Schutzklasse: II
Zulässige Umgebungstemperatur: 5 °C...+35 °C
Farbe: weiß, ähnlich RAL 9016
Nennspannung: 24 - 230 V AC
Lichtaustritt: direkt
Bemessungsleistung P: 3 W

Erkennungsweite [m]: 24 m
Piktogramm-Höhe: 120 mm

Automatischer Selbsttest: false
Menge: 1,000 Stk

**01.02.08.045**
Einzelbatterie-Notleuchte zur Rettungswegkennzeichnung mit 3 h Notlichtdauer für Erkennungsweite 24m gem. DIN EN 1838
Steuerungssystem: ON/OFF

Montageart: Aufbau
Montageort: Decke / Wand
Abmessungen: Länge 328 mm x Breite 108 mm x Höhe/Tiefe 206 mm
Einbaumaß: Einbaulänge: 370 mm x Einbaubreite: 115 mm x Einbautiefe: 66 mm
Gewicht: 348 g
Schutzart: IP54
Schutzklasse: II
Zulässige Umgebungstemperatur: 5 °C...+35 °C
Farbe: weiß, ähnlich RAL 9016
Nennspannung: 230 - 230 V AC / 50 - 50 Hz
Lichtaustritt: direkt
Bemessungsleistung P: 3 W

Leuchtdauer: 3 h
Erkennungsweite [m]: 24 m
Piktogramm-Höhe: 120 mm
Statusanzeige: per LED
Automatischer Selbsttest: false
Menge: 1,000 Stk

**01.02.08.046**
Einzelbatterie-Notleuchte zur Rettungswegkennzeichnung mit 8 h Notlichtdauer für Erkennungsweite 24m gem. DIN EN 1838
Steuerungssystem: ON/OFF

Montageart: Aufbau
Montageort: Decke / Wand
Abmessungen: Länge 328 mm x Breite 108 mm x Höhe/Tiefe 206 mm
Einbaumaß: Einbaulänge: 370 mm x Einbaubreite: 115 mm x Einbautiefe: 66 mm
Gewicht: 636 g
Schutzart: IP54
Schutzklasse: II
Zulässige Umgebungstemperatur: 5 °C...+35 °C
Farbe: weiß, ähnlich RAL 9016
Nennspannung: 230 - 230 V AC / 50 - 50 Hz
Lichtaustritt: direkt
Bemessungsleistung P: 3 W

Leuchtdauer: 8 h
Erkennungsweite [m]: 24 m
Piktogramm-Höhe: 120 mm
Statusanzeige: per LED
Automatischer Selbsttest: false
Menge: 1,000 Stk

**01.02.08.047**
Rettungswegekennzeichen zum Anschluss zentrale, unterbrechungsfreie Stromversorgung/Stromversorgungssysteme
Steuerungssystem: ON/OFF

Montageart: Aufbau
Montageort: Decke / Wand
Abmessungen: Länge 328 mm x Breite 108 mm x Höhe/Tiefe 206 mm
Einbaumaß: Einbaulänge: 370 mm x Einbaubreite: 115 mm x Einbautiefe: 66 mm
Gewicht: 514 g
Schutzart: IP54
Schutzklasse: II
Zulässige Umgebungstemperatur: 5 °C...+35 °C
Farbe: weiß, ähnlich RAL 9016
Nennspannung: 24 - 230 V AC
Lichtaustritt: direkt
Bemessungsleistung P: 3 W

Erkennungsweite [m]: 24 m
Piktogramm-Höhe: 120 mm

Automatischer Selbsttest: false
Menge: 1,000 Stk

**01.02.08.048**
Einzelbatterie-Notleuchte zur Rettungswegkennzeichnung mit 3 h Notlichtdauer für Erkennungsreichweite 32m gem. DIN EN 1838
Steuerungssystem: ON/OFF

Montageart: Aufbau
Montageort: Decke / Wand
Abmessungen: Länge 388 mm x Breite 148 mm x Höhe/Tiefe 223 mm
Einbaumaß: Einbaulänge: 430 mm x Einbaubreite: 155 mm x Einbautiefe: 66 mm
Gewicht: 311 g
Schutzart: IP20
Schutzklasse: II
Zulässige Umgebungstemperatur: 5 °C...+35 °C
Farbe: weiß, ähnlich RAL 9016
Nennspannung: 230 - 230 V AC / 50 - 50 Hz
Lichtaustritt: direkt
Bemessungsleistung P: 3 W

Leuchtdauer: 3 h
Erkennungsweite [m]: 32 m
Piktogramm-Höhe: 160 mm
Statusanzeige: per LED
Automatischer Selbsttest: false
Menge: 1,000 Stk

**01.02.08.049**
Einzelbatterie-Notleuchte zur Rettungswegkennzeichnung mit 8 h Notlichtdauer für Erkennungsreichweite 32m gem. DIN EN 1838
Steuerungssystem: ON/OFF

Montageart: Aufbau
Montageort: Decke / Wand
Abmessungen: Länge 388 mm x Breite 148 mm x Höhe/Tiefe 223 mm
Einbaumaß: Einbaulänge: 430 mm x Einbaubreite: 155 mm x Einbautiefe: 66 mm
Gewicht: 770 g
Schutzart: IP20
Schutzklasse: II
Zulässige Umgebungstemperatur: 5 °C...+35 °C
Farbe: weiß, ähnlich RAL 9016
Nennspannung: 230 - 230 V AC / 50 - 50 Hz
Lichtaustritt: direkt
Bemessungsleistung P: 3 W

Leuchtdauer: 8 h
Erkennungsweite [m]: 32 m
Piktogramm-Höhe: 160 mm
Statusanzeige: per LED
Automatischer Selbsttest: false
Menge: 1,000 Stk

**01.02.08.050**
Rettungswegekennzeichen zum Anschluss zentrale, unterbrechungsfreie Stromversorgung/Stromversorgungssysteme
Steuerungssystem: ON/OFF

Montageart: Aufbau
Montageort: Decke / Wand
Abmessungen: Länge 388 mm x Breite 148 mm x Höhe/Tiefe 223 mm
Einbaumaß: Einbaulänge: 430 mm x Einbaubreite: 155 mm x Einbautiefe: 66 mm
Gewicht: 682 g
Schutzart: IP20
Schutzklasse: II
Zulässige Umgebungstemperatur: 5 °C...+35 °C
Farbe: weiß, ähnlich RAL 9016
Nennspannung: 24 - 230 V AC
Lichtaustritt: direkt
Bemessungsleistung P: 3 W

Erkennungsweite [m]: 32 m
Piktogramm-Höhe: 160 mm

Automatischer Selbsttest: false
Menge: 1,000 Stk

**01.02.08.051**
Einzelbatterie-Notleuchte zur Rettungswegkennzeichnung mit 3 h Notlichtdauer für Erkennungsweite 32m gem. DIN EN 1838
Steuerungssystem: ON/OFF

Montageart: Aufbau
Montageort: Decke / Wand
Abmessungen: Länge 388 mm x Breite 148 mm x Höhe/Tiefe 231 mm
Einbaumaß: Einbaulänge: 430 mm x Einbaubreite: 155 mm x Einbautiefe: 66 mm
Gewicht: 875 g
Schutzart: IP54
Schutzklasse: II
Zulässige Umgebungstemperatur: 5 °C...+35 °C
Farbe: weiß, ähnlich RAL 9016
Nennspannung: 230 - 230 V AC / 50 - 50 Hz
Lichtaustritt: direkt
Bemessungsleistung P: 3 W

Leuchtdauer: 3 h
Erkennungsweite [m]: 32 m
Piktogramm-Höhe: 160 mm
Statusanzeige: per LED
Automatischer Selbsttest: false
Menge: 1,000 Stk

**01.02.08.052**
Einzelbatterie-Notleuchte zur Rettungswegkennzeichnung mit 8 h Notlichtdauer für Erkennungsweite 32m gem. DIN EN 1838
Steuerungssystem: ON/OFF

Montageart: Aufbau
Montageort: Decke / Wand
Abmessungen: Länge 388 mm x Breite 148 mm x Höhe/Tiefe 231 mm
Einbaumaß: Einbaulänge: 430 mm x Einbaubreite: 155 mm x Einbautiefe: 66 mm
Gewicht: 886 g
Schutzart: IP54
Schutzklasse: II
Zulässige Umgebungstemperatur: 5 °C...+35 °C
Farbe: weiß, ähnlich RAL 9016
Nennspannung: 230 - 230 V AC / 50 - 50 Hz
Lichtaustritt: direkt
Bemessungsleistung P: 3 W

Leuchtdauer: 8 h
Erkennungsweite [m]: 32 m
Piktogramm-Höhe: 160 mm
Statusanzeige: per LED
Automatischer Selbsttest: false
Menge: 1,000 Stk

**01.02.08.053**
Rettungswegekennzeichen zum Anschluss zentrale, unterbrechungsfreie Stromversorgung/Stromversorgungssysteme
Steuerungssystem: ON/OFF

Montageart: Aufbau
Montageort: Decke / Wand
Abmessungen: Länge 388 mm x Breite 148 mm x Höhe/Tiefe 231 mm
Einbaumaß: Einbaulänge: 430 mm x Einbaubreite: 155 mm x Einbautiefe: 66 mm
Gewicht: 737 g
Schutzart: IP54
Schutzklasse: II
Zulässige Umgebungstemperatur: 5 °C...+35 °C
Farbe: weiß, ähnlich RAL 9016
Nennspannung: 24 - 230 V AC
Lichtaustritt: direkt
Bemessungsleistung P: 3 W

Erkennungsweite [m]: 32 m
Piktogramm-Höhe: 160 mm

Automatischer Selbsttest: false
Menge: 1,000 Stk

**01.02.08.054**
Transportable Notleuchte mit Bereitschaftsschaltung
Steuerungssystem: ON/OFF

Montageart: Stand
Montageort: Boden
Abmessungen: Länge 320 mm x Breite 112 mm x Höhe/Tiefe 152 mm
Gewicht: 1692 g
Schutzart: IP43
Schutzklasse: II
Zulässige Umgebungstemperatur: -5 °C...+40 °C
Farbe: rot/schwarz
Nennspannung: 230 - 230 V AC / 50 - 50 Hz
Diffusor: transparent
Lichtaustritt: direkt
Bemessungsleistung P: 8 W
Lichtstrom (Leuchte): 88 lm
Lichtausbeute: 11,00 lm/W
Farbtemperatur: 3000 K
Farbwiedergabeindex Ra: > 90

Leuchtdauer: 4 h

Statusanzeige: mittels 4 LEDs
Automatischer Selbsttest: false
Menge: 1,000 Stk

#### 01.03 Ausschreibungstext

##### 01.03.01 Ausschreibungstext

**01.03.01.001**
Bewegungsmelder mit 230° Erfassungsbereich und großer Reichweite
Steuerungssystem: 12 - 36 V UC

Montageart: Aufbau
Montageort: Decke / Wand
Abmessungen: Länge 135 mm x Breite 78 mm x Höhe/Tiefe 105 mm
Gewicht: 314 g
Schutzart: IP54
Schutzklasse: III
Zulässige Umgebungstemperatur: -25 °C...+55 °C
Relative Luftfeuchte: 5 - 95 %, nicht kondensierend
Farbe: weiß, ähnlich RAL 9010
Nennspannung: 12 - 24 V AC/DC
Erfassungswinkel: 230° (2 x 115° separat einstellbar) und 360° Unterkriechschutz
Erfassungsreichweite quer: Ø 40 m
Erfassungsreichweite frontal: Ø 16 m
Erfassungsbereich: bis zu 804 m²
Empf. Montagehöhe: 2,5 m
Max. Montagehöhe: 4 m
Helligkeitswert: 2 - 2500 lx
Anzahl Lichtkanäle: 1
Konstantlichtregelung: false
Schaltverzögerung von "dunkel zu hell": 5 s
Schaltverzögerung von "hell zu dunkel": 0 s
Menge: 1,000 Stk

**01.03.01.002**
Bewegungsmelder mit 130° Erfassungsbereich und großer Reichweite
Steuerungssystem: ON/OFF

Montageart: Aufbau
Montageort: Decke / Wand
Abmessungen: Länge 135 mm x Breite 78 mm x Höhe/Tiefe 105 mm
Gewicht: 299 g
Schutzart: IP54
Schutzklasse: II
Zulässige Umgebungstemperatur: -25 °C...+55 °C
Relative Luftfeuchte: 5 - 95 %, nicht kondensierend
Farbe: weiß, ähnlich RAL 9010
Nennspannung: 230 - 230 V AC / 50 - 50 Hz
Erfassungswinkel: 130° und 360° Unterkriechschutz
Erfassungsreichweite quer: r 20 m
Erfassungsreichweite frontal: r 8 m
Erfassungsbereich: bis zu 454 m²
Empf. Montagehöhe: 2,5 m
Max. Montagehöhe: 4 m
Helligkeitswert: 2 - 2500 lx
Anzahl Lichtkanäle: 1
Konstantlichtregelung: false
Schaltverzögerung von "dunkel zu hell": 5 s
Schaltverzögerung von "hell zu dunkel": 0 s
Menge: 1,000 Stk

**01.03.01.003**
Bewegungsmelder mit 130° Erfassungsbereich und großer Reichweite
Steuerungssystem: ON/OFF

Montageart: Aufbau
Montageort: Decke / Wand
Abmessungen: Länge 135 mm x Breite 78 mm x Höhe/Tiefe 105 mm
Gewicht: 295 g
Schutzart: IP54
Schutzklasse: II
Zulässige Umgebungstemperatur: -25 °C...+55 °C
Relative Luftfeuchte: 5 - 95 %, nicht kondensierend
Farbe: schwarz, ähnlich RAL 9005
Nennspannung: 230 - 230 V AC / 50 - 50 Hz
Erfassungswinkel: 130° und 360° Unterkriechschutz
Erfassungsreichweite quer: r 20 m
Erfassungsreichweite frontal: r 8 m
Erfassungsbereich: bis zu 454 m²
Empf. Montagehöhe: 2,5 m
Max. Montagehöhe: 4 m
Helligkeitswert: 2 - 2500 lx
Anzahl Lichtkanäle: 1
Konstantlichtregelung: false
Schaltverzögerung von "dunkel zu hell": 5 s
Schaltverzögerung von "hell zu dunkel": 0 s
Menge: 1,000 Stk

**01.03.01.004**
Bewegungsmelder mit 130° Erfassungsbereich und großer Reichweite
Steuerungssystem: ON/OFF

Montageart: Aufbau
Montageort: Decke / Wand
Abmessungen: Länge 135 mm x Breite 78 mm x Höhe/Tiefe 105 mm
Gewicht: 304 g
Schutzart: IP54
Schutzklasse: II
Zulässige Umgebungstemperatur: -25 °C...+55 °C
Relative Luftfeuchte: 5 - 95 %, nicht kondensierend
Farbe: braun, ähnlich RAL 8017
Nennspannung: 230 - 230 V AC / 50 - 50 Hz
Erfassungswinkel: 130° und 360° Unterkriechschutz
Erfassungsreichweite quer: r 20 m
Erfassungsreichweite frontal: r 8 m
Erfassungsbereich: bis zu 454 m²
Empf. Montagehöhe: 2,5 m
Max. Montagehöhe: 4 m
Helligkeitswert: 2 - 2500 lx
Anzahl Lichtkanäle: 1
Konstantlichtregelung: false
Schaltverzögerung von "dunkel zu hell": 5 s
Schaltverzögerung von "hell zu dunkel": 0 s
Menge: 1,000 Stk

**01.03.01.005**
Bewegungsmelder mit 230° Erfassungsbereich und großer Reichweite
Steuerungssystem: ON/OFF

Montageart: Aufbau
Montageort: Decke / Wand
Abmessungen: Länge 135 mm x Breite 78 mm x Höhe/Tiefe 105 mm
Gewicht: 310 g
Schutzart: IP54
Schutzklasse: II
Zulässige Umgebungstemperatur: -25 °C...+55 °C
Relative Luftfeuchte: 5 - 95 %, nicht kondensierend
Farbe: weiß, ähnlich RAL 9010
Nennspannung: 230 - 230 V AC / 50 - 50 Hz
Erfassungswinkel: 230° (2 x 115° separat einstellbar) und 360° Unterkriechschutz
Erfassungsreichweite quer: Ø 40 m
Erfassungsreichweite frontal: Ø 16 m
Erfassungsbereich: bis zu 804 m²
Empf. Montagehöhe: 2,5 m
Max. Montagehöhe: 4 m
Helligkeitswert: 2 - 2500 lx
Anzahl Lichtkanäle: 1
Konstantlichtregelung: false
Schaltverzögerung von "dunkel zu hell": 5 s
Schaltverzögerung von "hell zu dunkel": 0 s
Menge: 1,000 Stk

**01.03.01.006**
Bewegungsmelder mit 230° Erfassungsbereich und großer Reichweite
Steuerungssystem: ON/OFF

Montageart: Aufbau
Montageort: Decke / Wand
Abmessungen: Länge 135 mm x Breite 78 mm x Höhe/Tiefe 105 mm
Gewicht: 311 g
Schutzart: IP54
Schutzklasse: II
Zulässige Umgebungstemperatur: -25 °C...+55 °C
Relative Luftfeuchte: 5 - 95 %, nicht kondensierend
Farbe: schwarz, ähnlich RAL 9005
Nennspannung: 230 - 230 V AC / 50 - 50 Hz
Erfassungswinkel: 230° (2 x 115° separat einstellbar) und 360° Unterkriechschutz
Erfassungsreichweite quer: Ø 40 m
Erfassungsreichweite frontal: Ø 16 m
Erfassungsbereich: bis zu 804 m²
Empf. Montagehöhe: 2,5 m
Max. Montagehöhe: 4 m
Helligkeitswert: 2 - 2500 lx
Anzahl Lichtkanäle: 1
Konstantlichtregelung: false
Schaltverzögerung von "dunkel zu hell": 5 s
Schaltverzögerung von "hell zu dunkel": 0 s
Menge: 1,000 Stk

**01.03.01.007**
Bewegungsmelder mit 230° Erfassungsbereich und großer Reichweite
Steuerungssystem: ON/OFF

Montageart: Aufbau
Montageort: Decke / Wand
Abmessungen: Länge 135 mm x Breite 78 mm x Höhe/Tiefe 105 mm
Gewicht: 310 g
Schutzart: IP54
Schutzklasse: II
Zulässige Umgebungstemperatur: -25 °C...+55 °C
Relative Luftfeuchte: 5 - 95 %, nicht kondensierend
Farbe: braun, ähnlich RAL 8017
Nennspannung: 230 - 230 V AC / 50 - 50 Hz
Erfassungswinkel: 230° (2 x 115° separat einstellbar) und 360° Unterkriechschutz
Erfassungsreichweite quer: Ø 40 m
Erfassungsreichweite frontal: Ø 16 m
Erfassungsbereich: bis zu 804 m²
Empf. Montagehöhe: 2,5 m
Max. Montagehöhe: 4 m
Helligkeitswert: 2 - 2500 lx
Anzahl Lichtkanäle: 1
Konstantlichtregelung: false
Schaltverzögerung von "dunkel zu hell": 5 s
Schaltverzögerung von "hell zu dunkel": 0 s
Menge: 1,000 Stk

**01.03.01.008**
Bewegungsmelder mit 230° Erfassungsbereich und großer Reichweite
Steuerungssystem: ON/OFF

Montageart: Aufbau
Montageort: Decke / Wand
Abmessungen: Länge 135 mm x Breite 78 mm x Höhe/Tiefe 105 mm
Gewicht: 309 g
Schutzart: IP54
Schutzklasse: II
Zulässige Umgebungstemperatur: -25 °C...+55 °C
Relative Luftfeuchte: 5 - 95 %, nicht kondensierend
Farbe: silbergrau, ähnlich RAL 9006
Nennspannung: 230 - 230 V AC / 50 - 50 Hz
Erfassungswinkel: 230° (2 x 115° separat einstellbar) und 360° Unterkriechschutz
Erfassungsreichweite quer: Ø 40 m
Erfassungsreichweite frontal: Ø 16 m
Erfassungsbereich: bis zu 804 m²
Empf. Montagehöhe: 2,5 m
Max. Montagehöhe: 4 m
Helligkeitswert: 2 - 2500 lx
Anzahl Lichtkanäle: 1
Konstantlichtregelung: false
Schaltverzögerung von "dunkel zu hell": 5 s
Schaltverzögerung von "hell zu dunkel": 0 s
Menge: 1,000 Stk

**01.03.01.009**
Bewegungsmelder mit 280° Erfassungsbereich und großer Reichweite
Steuerungssystem: ON/OFF

Montageart: Aufbau
Montageort: Decke / Wand
Abmessungen: Länge 135 mm x Breite 78 mm x Höhe/Tiefe 105 mm
Gewicht: 354 g
Schutzart: IP54
Schutzklasse: II
Zulässige Umgebungstemperatur: -25 °C...+55 °C
Relative Luftfeuchte: 5 - 95 %, nicht kondensierend
Farbe: weiß, ähnlich RAL 9010
Nennspannung: 230 - 230 V AC / 50 - 50 Hz
Erfassungswinkel: 280° (3 x 95° separat einstellbar) und 360° Unterkriechschutz
Erfassungsreichweite quer: Ø 40 m
Erfassungsreichweite frontal: Ø 16 m
Erfassungsbereich: bis zu 979 m²
Empf. Montagehöhe: 2,5 m
Max. Montagehöhe: 4 m
Helligkeitswert: 2 - 2500 lx
Anzahl Lichtkanäle: 1
Konstantlichtregelung: false
Schaltverzögerung von "dunkel zu hell": 5 s
Schaltverzögerung von "hell zu dunkel": 0 s
Menge: 1,000 Stk

**01.03.01.010**
Bewegungsmelder mit 280° Erfassungsbereich und großer Reichweite
Steuerungssystem: ON/OFF

Montageart: Aufbau
Montageort: Decke / Wand
Abmessungen: Länge 135 mm x Breite 78 mm x Höhe/Tiefe 105 mm
Gewicht: 342,5 g
Schutzart: IP54
Schutzklasse: II
Zulässige Umgebungstemperatur: -25 °C...+55 °C
Relative Luftfeuchte: 5 - 95 %, nicht kondensierend
Farbe: schwarz, ähnlich RAL 9005
Nennspannung: 230 - 230 V AC / 50 - 50 Hz
Erfassungswinkel: 280° (3 x 95° separat einstellbar) und 360° Unterkriechschutz
Erfassungsreichweite quer: Ø 40 m
Erfassungsreichweite frontal: Ø 16 m
Erfassungsbereich: bis zu 979 m²
Empf. Montagehöhe: 2,5 m
Max. Montagehöhe: 4 m
Helligkeitswert: 2 - 2500 lx
Anzahl Lichtkanäle: 1
Konstantlichtregelung: false
Schaltverzögerung von "dunkel zu hell": 5 s
Schaltverzögerung von "hell zu dunkel": 0 s
Menge: 1,000 Stk

**01.03.01.011**
Bewegungsmelder mit 280° Erfassungsbereich und großer Reichweite
Steuerungssystem: ON/OFF

Montageart: Aufbau
Montageort: Decke / Wand
Abmessungen: Länge 135 mm x Breite 78 mm x Höhe/Tiefe 105 mm
Gewicht: 339 g
Schutzart: IP54
Schutzklasse: II
Zulässige Umgebungstemperatur: -25 °C...+55 °C
Relative Luftfeuchte: 5 - 95 %, nicht kondensierend
Farbe: braun, ähnlich RAL 8017
Nennspannung: 230 - 230 V AC / 50 - 50 Hz
Erfassungswinkel: 280° (3 x 95° separat einstellbar) und 360° Unterkriechschutz
Erfassungsreichweite quer: Ø 40 m
Erfassungsreichweite frontal: Ø 16 m
Erfassungsbereich: bis zu 979 m²
Empf. Montagehöhe: 2,5 m
Max. Montagehöhe: 4 m
Helligkeitswert: 2 - 2500 lx
Anzahl Lichtkanäle: 1
Konstantlichtregelung: false
Schaltverzögerung von "dunkel zu hell": 5 s
Schaltverzögerung von "hell zu dunkel": 0 s
Menge: 1,000 Stk

**01.03.01.012**
KNX Bewegungsmelder mit 230° Erfassungsbereich und großer Reichweite
Steuerungssystem: KNX

Montageart: Aufbau
Montageort: Decke / Wand
Abmessungen: Länge 135 mm x Breite 78 mm x Höhe/Tiefe 105 mm
Gewicht: 308 g
Schutzart: IP54
Schutzklasse: III
Zulässige Umgebungstemperatur: -25 °C...+55 °C
Relative Luftfeuchte: 5 - 95 %, nicht kondensierend
Farbe: weiß, ähnlich RAL 9010
Nennspannung: 29 - 31 V DC
Erfassungswinkel: 230° (2 x 115° separat einstellbar) und 360° Unterkriechschutz
Erfassungsreichweite quer: Ø 40 m
Erfassungsreichweite frontal: Ø 16 m
Erfassungsbereich: bis zu 804 m²
Empf. Montagehöhe: 2,5 m
Max. Montagehöhe: 4 m
Helligkeitswert: 2 - 1000 lx
Anzahl Lichtkanäle: 2
Anzahl HLK-Kanäle: 1
Konstantlichtregelung: true
Schaltverzögerung von "dunkel zu hell": 300 s
Schaltverzögerung von "hell zu dunkel": 30 s
Menge: 1,000 Stk

**01.03.01.013**
Bewegungsmelder-Paket 1/21 3x RC 230i ws + Kompakt 287 RA WERA
Steuerungssystem: ON/OFF

Montageart: Aufbau
Montageort: Decke / Wand
Abmessungen: Länge 135 mm x Breite 78 mm x Höhe/Tiefe 105 mm
Schutzart: IP54
Schutzklasse: II
Zulässige Umgebungstemperatur: -25 °C...+55 °C
Relative Luftfeuchte: 5 - 95 %, nicht kondensierend
Farbe: weiß, ähnlich RAL 9010
Nennspannung: 230 - 230 V AC / 50 - 50 Hz
Erfassungswinkel: 230° (2 x 115° separat einstellbar) und 360° Unterkriechschutz
Erfassungsreichweite quer: Ø 40 m
Erfassungsreichweite frontal: Ø 16 m
Erfassungsbereich: bis zu 804 m²
Empf. Montagehöhe: 2,5 m
Max. Montagehöhe: 4 m
Helligkeitswert: 2 - 2500 lx
Anzahl Lichtkanäle: 1
Konstantlichtregelung: false
Menge: 1,000 Stk

**01.03.01.014**
Bewegungsmelder mit 230° Erfassungsbereich und großer Reichweite
Steuerungssystem: ON/OFF

Montageart: Aufbau
Montageort: Decke / Wand
Abmessungen: Länge 138 mm x Breite 92 mm x Höhe/Tiefe 107,5 mm
Gewicht: 53 g
Schutzart: IP55
Schutzklasse: II
Schlagfestigkeit: IK07
Zulässige Umgebungstemperatur: -25 °C...+50 °C
Relative Luftfeuchte: 10 - 90 %, nicht kondensierend
Farbe: graphitgrau, ähnlich RAL 7024
Nennspannung: 220 - 240 V AC / 50 - 60 Hz
Erfassungswinkel: 230° (2 x 115° separat einstellbar) und 360° Unterkriechschutz
vertikal um +90°/-10° neigbar
Erfassungsreichweite quer: Ø 40 m
Erfassungsreichweite frontal: Ø 10 m
Erfassungsbereich: bis zu 804 m²
Empf. Montagehöhe: 3 m
Max. Montagehöhe: 6 m
Helligkeitswert: 2 - 2000 lx
Anzahl Lichtkanäle: 1
Konstantlichtregelung: false
Menge: 1,000 Stk

**01.03.01.015**
Bewegungsmelder mit 230° Erfassungsbereich und großer Reichweite
Steuerungssystem: ON/OFF

Montageart: Aufbau
Montageort: Decke / Wand
Abmessungen: Länge 138 mm x Breite 92 mm x Höhe/Tiefe 107,5 mm
Gewicht: 276 g
Schutzart: IP55
Schutzklasse: II
Schlagfestigkeit: IK07
Zulässige Umgebungstemperatur: -25 °C...+50 °C
Relative Luftfeuchte: 10 - 90 %, nicht kondensierend
Farbe: weiß, ähnlich RAL 9003
Nennspannung: 220 - 240 V AC / 50 - 60 Hz
Erfassungswinkel: 230° (2 x 115° separat einstellbar) und 360° Unterkriechschutz
vertikal um +90°/-10° neigbar
Erfassungsreichweite quer: Ø 40 m
Erfassungsreichweite frontal: Ø 10 m
Erfassungsbereich: bis zu 804 m²
Empf. Montagehöhe: 3 m
Max. Montagehöhe: 6 m
Helligkeitswert: 2 - 2000 lx
Anzahl Lichtkanäle: 1
Konstantlichtregelung: false
Menge: 1,000 Stk

**01.03.01.016**
Bewegungsmelder mit 280° Erfassungsbereich und großer Reichweite
Steuerungssystem: ON/OFF

Montageart: Aufbau
Montageort: Decke / Wand
Abmessungen: Länge 138 mm x Breite 92 mm x Höhe/Tiefe 107,5 mm
Gewicht: 270 g
Schutzart: IP55
Schutzklasse: II
Schlagfestigkeit: IK07
Zulässige Umgebungstemperatur: -25 °C...+50 °C
Relative Luftfeuchte: 10 - 90 %, nicht kondensierend
Farbe: graphitgrau, ähnlich RAL 7024
Nennspannung: 220 - 240 V AC / 50 - 60 Hz
Erfassungswinkel: 280° (3 x 95° separat einstellbar) und 360° Unterkriechschutz
vertikal um +90°/-10° neigbar
Erfassungsreichweite quer: Ø 40 m
Erfassungsreichweite frontal: Ø 10 m
Erfassungsbereich: bis zu 979 m²
Empf. Montagehöhe: 3 m
Max. Montagehöhe: 6 m
Helligkeitswert: 2 - 2000 lx
Anzahl Lichtkanäle: 1
Konstantlichtregelung: false
Menge: 1,000 Stk

**01.03.01.017**
Bewegungsmelder mit 200° Erfassungsbereich und großer Reichweite
Steuerungssystem: ON/OFF

Montageart: Aufbau
Montageort: Wand
Abmessungen: Länge 108 mm x Breite 92 mm x Höhe/Tiefe 107,5 mm
Gewicht: 47 g
Schutzart: IP55
Schutzklasse: II
Schlagfestigkeit: IK07
Zulässige Umgebungstemperatur: -25 °C...+50 °C
Relative Luftfeuchte: 10 - 90 %, nicht kondensierend
Farbe: weiß, ähnlich RAL 9003
Nennspannung: 220 - 240 V AC / 50 - 60 Hz
Erfassungswinkel: 200°  horizontal drehbar +/- 30°, vertikal um -10° neigbar
Erfassungsreichweite quer: Ø 24 m
Erfassungsreichweite frontal: Ø 8 m
Erfassungsbereich: bis zu 252 m²
Empf. Montagehöhe: 3 m
Max. Montagehöhe: 5 m
Helligkeitswert: 2 - 2000 lx
Anzahl Lichtkanäle: 1
Konstantlichtregelung: false
Menge: 1,000 Stk

**01.03.01.018**
Bewegungsmelder mit 200° Erfassungsbereich und großer Reichweite
Steuerungssystem: ON/OFF

Montageart: Aufbau
Montageort: Wand
Abmessungen: Länge 108 mm x Breite 92 mm x Höhe/Tiefe 107,5 mm
Gewicht: 234 g
Schutzart: IP55
Schutzklasse: II
Schlagfestigkeit: IK07
Zulässige Umgebungstemperatur: -25 °C...+50 °C
Relative Luftfeuchte: 10 - 90 %, nicht kondensierend
Farbe: graphitgrau, ähnlich RAL 7024
Nennspannung: 220 - 240 V AC / 50 - 60 Hz
Erfassungswinkel: 200°  horizontal drehbar +/- 30°, vertikal um -10° neigbar
Erfassungsreichweite quer: Ø 24 m
Erfassungsreichweite frontal: Ø 8 m
Erfassungsbereich: bis zu 252 m²
Empf. Montagehöhe: 3 m
Max. Montagehöhe: 5 m
Helligkeitswert: 2 - 2000 lx
Anzahl Lichtkanäle: 1
Konstantlichtregelung: false
Menge: 1,000 Stk

**01.03.01.019**
Bewegungsmelder mit 280° Erfassungsbereich und großer Reichweite
Steuerungssystem: ON/OFF

Montageart: Aufbau
Montageort: Decke / Wand
Abmessungen: Länge 138 mm x Breite 92 mm x Höhe/Tiefe 107,5 mm
Gewicht: 275 g
Schutzart: IP55
Schutzklasse: II
Schlagfestigkeit: IK07
Zulässige Umgebungstemperatur: -25 °C...+50 °C
Relative Luftfeuchte: 10 - 90 %, nicht kondensierend
Farbe: weiß, ähnlich RAL 9003
Nennspannung: 220 - 240 V AC / 50 - 60 Hz
Erfassungswinkel: 280° (3 x 95° separat einstellbar) und 360° Unterkriechschutz
vertikal um +90°/-10° neigbar
Erfassungsreichweite quer: Ø 40 m
Erfassungsreichweite frontal: Ø 10 m
Erfassungsbereich: bis zu 979 m²
Empf. Montagehöhe: 3 m
Max. Montagehöhe: 6 m
Helligkeitswert: 2 - 2000 lx
Anzahl Lichtkanäle: 1
Konstantlichtregelung: false
Menge: 1,000 Stk

**01.03.01.020**
Bewegungsmelder mit 200° Erfassungsbereich im modernen Design
Steuerungssystem: ON/OFF

Montageart: Aufbau
Montageort: Wand
Abmessungen: Höhe/Tiefe 55 mm, Ø 110 mm
Gewicht: 52 g
Schutzart: IP55
Schutzklasse: II
Zulässige Umgebungstemperatur: -25 °C...+55 °C
Relative Luftfeuchte: 5 - 95 %, nicht kondensierend
Farbe: weiß, ähnlich RAL 9010
Nennspannung: 230 - 230 V AC / 50 - 50 Hz
Erfassungswinkel: 200° (2 x 100° separat einstellbar)
Erfassungsreichweite quer: Ø 20 m
Erfassungsreichweite frontal: Ø 10 m
Erfassungsbereich: bis zu 175 m²
Empf. Montagehöhe: 2,5 m
Max. Montagehöhe: 2,5 m
Helligkeitswert: 2 - 2000 lx
Anzahl Lichtkanäle: 1
Konstantlichtregelung: false
Schaltverzögerung von "dunkel zu hell": 0 s
Schaltverzögerung von "hell zu dunkel": 0 s
Menge: 1,000 Stk

**01.03.01.021**
Bewegungsmelder mit 200° Erfassungsbereich im modernen Design
Steuerungssystem: ON/OFF

Montageart: Aufbau
Montageort: Wand
Abmessungen: Höhe/Tiefe 55 mm, Ø 110 mm
Gewicht: 190 g
Schutzart: IP55
Schutzklasse: II
Zulässige Umgebungstemperatur: -25 °C...+55 °C
Relative Luftfeuchte: 5 - 95 %, nicht kondensierend
Farbe: schwarz, ähnlich RAL 9005
Nennspannung: 230 - 230 V AC / 50 - 50 Hz
Erfassungswinkel: 200° (2 x 100° separat einstellbar)
Erfassungsreichweite quer: Ø 20 m
Erfassungsreichweite frontal: Ø 10 m
Erfassungsbereich: bis zu 175 m²
Empf. Montagehöhe: 2,5 m
Max. Montagehöhe: 2,5 m
Helligkeitswert: 2 - 2000 lx
Anzahl Lichtkanäle: 1
Konstantlichtregelung: false
Schaltverzögerung von "dunkel zu hell": 0 s
Schaltverzögerung von "hell zu dunkel": 0 s
Menge: 1,000 Stk

**01.03.01.022**
Bewegungsmelder mit 120° Erfassungsbereich zum komfortablen Schalten der Beleuchtung
Steuerungssystem: ON/OFF

Montageart: Aufbau
Montageort: Wand
Abmessungen: Länge 102 mm x Breite 74 mm x Höhe/Tiefe 81 mm
Gewicht: 32 g
Schutzart: IP44
Schutzklasse: II
Zulässige Umgebungstemperatur: -25 °C...+55 °C
Relative Luftfeuchte: 5 - 95 %, nicht kondensierend
Farbe: weiß, ähnlich RAL 9010
Nennspannung: 230 - 230 V AC / 50 - 50 Hz
Erfassungswinkel: 120°, Sensor horizontal drehbar +/- 90°
Erfassungsreichweite quer: r 12 m
Erfassungsreichweite frontal: r 5 m
Erfassungsbereich: bis zu 151 m²
Empf. Montagehöhe: 2,5 m
Max. Montagehöhe: 2,5 m
Helligkeitswert: 3 - 2000 lx
Anzahl Lichtkanäle: 1
Konstantlichtregelung: false
Schaltverzögerung von "dunkel zu hell": 0 s
Schaltverzögerung von "hell zu dunkel": 0 s
Menge: 1,000 Stk

**01.03.01.023**
Bewegungsmelder mit 120° Erfassungsbereich zum komfortablen Schalten der Beleuchtung
Steuerungssystem: ON/OFF

Montageart: Aufbau
Montageort: Wand
Abmessungen: Länge 102 mm x Breite 74 mm x Höhe/Tiefe 81 mm
Gewicht: 180 g
Schutzart: IP44
Schutzklasse: II
Zulässige Umgebungstemperatur: -25 °C...+55 °C
Relative Luftfeuchte: 5 - 95 %, nicht kondensierend
Farbe: schwarz, ähnlich RAL 9005
Nennspannung: 230 - 230 V AC / 50 - 50 Hz
Erfassungswinkel: 120°, Sensor horizontal drehbar +/- 90°
Erfassungsreichweite quer: r 12 m
Erfassungsreichweite frontal: r 5 m
Erfassungsbereich: bis zu 151 m²
Empf. Montagehöhe: 2,5 m
Max. Montagehöhe: 2,5 m
Helligkeitswert: 3 - 2000 lx
Anzahl Lichtkanäle: 1
Konstantlichtregelung: false
Schaltverzögerung von "dunkel zu hell": 0 s
Schaltverzögerung von "hell zu dunkel": 0 s
Menge: 1,000 Stk

**01.03.01.024**
Bewegungsmelder mit 120° Erfassungsbereich zum komfortablen Schalten der Beleuchtung
Steuerungssystem: ON/OFF

Montageart: Aufbau
Montageort: Wand
Abmessungen: Länge 102 mm x Breite 74 mm x Höhe/Tiefe 81 mm
Gewicht: 184 g
Schutzart: IP44
Schutzklasse: II
Zulässige Umgebungstemperatur: -25 °C...+55 °C
Relative Luftfeuchte: 5 - 95 %, nicht kondensierend
Farbe: braun, ähnlich RAL 8017
Nennspannung: 230 - 230 V AC / 50 - 50 Hz
Erfassungswinkel: 120°, Sensor horizontal drehbar +/- 90°
Erfassungsreichweite quer: r 12 m
Erfassungsreichweite frontal: r 5 m
Erfassungsbereich: bis zu 151 m²
Empf. Montagehöhe: 2,5 m
Max. Montagehöhe: 2,5 m
Helligkeitswert: 3 - 2000 lx
Anzahl Lichtkanäle: 1
Konstantlichtregelung: false
Schaltverzögerung von "dunkel zu hell": 0 s
Schaltverzögerung von "hell zu dunkel": 0 s
Menge: 1,000 Stk

**01.03.01.025**
Bewegungsmelder mit 200° Erfassungsbereich zum komfortablen Schalten der Beleuchtung
Steuerungssystem: ON/OFF

Montageart: Aufbau
Montageort: Wand
Abmessungen: Länge 102 mm x Breite 74 mm x Höhe/Tiefe 81 mm
Gewicht: 31 g
Schutzart: IP44
Schutzklasse: II
Zulässige Umgebungstemperatur: -25 °C...+55 °C
Relative Luftfeuchte: 5 - 95 %, nicht kondensierend
Farbe: weiß, ähnlich RAL 9010
Nennspannung: 230 - 230 V AC / 50 - 50 Hz
Erfassungswinkel: 200°, Sensor horizontal drehbar +/- 90°
Erfassungsreichweite quer: Ø 20 m
Erfassungsreichweite frontal: Ø 10 m
Erfassungsbereich: bis zu 175 m²
Empf. Montagehöhe: 2,5 m
Max. Montagehöhe: 2,5 m
Helligkeitswert: 3 - 2000 lx
Anzahl Lichtkanäle: 1
Konstantlichtregelung: false
Schaltverzögerung von "dunkel zu hell": 0 s
Schaltverzögerung von "hell zu dunkel": 0 s
Menge: 1,000 Stk

**01.03.01.026**
Bewegungsmelder mit 200° Erfassungsbereich zum komfortablen Schalten der Beleuchtung
Steuerungssystem: ON/OFF

Montageart: Aufbau
Montageort: Wand
Abmessungen: Länge 102 mm x Breite 74 mm x Höhe/Tiefe 81 mm
Gewicht: 178 g
Schutzart: IP44
Schutzklasse: II
Zulässige Umgebungstemperatur: -25 °C...+55 °C
Relative Luftfeuchte: 5 - 95 %, nicht kondensierend
Farbe: schwarz, ähnlich RAL 9005
Nennspannung: 230 - 230 V AC / 50 - 50 Hz
Erfassungswinkel: 200°, Sensor horizontal drehbar +/- 90°
Erfassungsreichweite quer: Ø 20 m
Erfassungsreichweite frontal: Ø 10 m
Erfassungsbereich: bis zu 175 m²
Empf. Montagehöhe: 2,5 m
Max. Montagehöhe: 2,5 m
Helligkeitswert: 3 - 2000 lx
Anzahl Lichtkanäle: 1
Konstantlichtregelung: false
Schaltverzögerung von "dunkel zu hell": 0 s
Schaltverzögerung von "hell zu dunkel": 0 s
Menge: 1,000 Stk

**01.03.01.027**
Bewegungsmelder mit 200° Erfassungsbereich zum komfortablen Schalten der Beleuchtung
Steuerungssystem: ON/OFF

Montageart: Aufbau
Montageort: Wand
Abmessungen: Länge 102 mm x Breite 74 mm x Höhe/Tiefe 81 mm
Gewicht: 185 g
Schutzart: IP44
Schutzklasse: II
Zulässige Umgebungstemperatur: -25 °C...+55 °C
Relative Luftfeuchte: 5 - 95 %, nicht kondensierend
Farbe: braun, ähnlich RAL 8017
Nennspannung: 230 - 230 V AC / 50 - 50 Hz
Erfassungswinkel: 200°, Sensor horizontal drehbar +/- 90°
Erfassungsreichweite quer: Ø 20 m
Erfassungsreichweite frontal: Ø 10 m
Erfassungsbereich: bis zu 175 m²
Empf. Montagehöhe: 2,5 m
Max. Montagehöhe: 2,5 m
Helligkeitswert: 3 - 2000 lx
Anzahl Lichtkanäle: 1
Konstantlichtregelung: false
Schaltverzögerung von "dunkel zu hell": 0 s
Schaltverzögerung von "hell zu dunkel": 0 s
Menge: 1,000 Stk

**01.03.01.028**
Bewegungsmelder mit 180° Erfassungsbereich zum komfortablen Schalten der Beleuchtung
Steuerungssystem: ON/OFF

Montageart: Aufbau
Montageort: Wand
Abmessungen: Länge 102 mm x Breite 55 mm x Höhe/Tiefe 66 mm
Gewicht: 123 g
Schutzart: IP44
Schutzklasse: II
Zulässige Umgebungstemperatur: -20 °C...+40 °C
Relative Luftfeuchte: 5 - 95 %, nicht kondensierend
Farbe: schwarz, ähnlich RAL 9005
Nennspannung: 230 - 230 V AC / 50 - 50 Hz
Erfassungswinkel: 180°, horizontal und vertikal drehbar +/- 30°
Erfassungsreichweite quer: Ø 20 m
Erfassungsreichweite frontal: Ø 10 m
Erfassungsbereich: bis zu 157 m²
Empf. Montagehöhe: 2,5 m
Max. Montagehöhe: 3 m
Helligkeitswert: 3 - 1000 lx
Anzahl Lichtkanäle: 1
Konstantlichtregelung: false
Menge: 1,000 Stk

**01.03.01.029**
Bewegungsmelder mit 180° Erfassungsbereich zum komfortablen Schalten der Beleuchtung
Steuerungssystem: ON/OFF

Montageart: Aufbau
Montageort: Wand
Abmessungen: Länge 102 mm x Breite 55 mm x Höhe/Tiefe 66 mm
Gewicht: 125 g
Schutzart: IP44
Schutzklasse: II
Zulässige Umgebungstemperatur: -20 °C...+40 °C
Relative Luftfeuchte: 5 - 95 %, nicht kondensierend
Farbe: weiß, ähnlich RAL 9010
Nennspannung: 230 - 230 V AC / 50 - 50 Hz
Erfassungswinkel: 180°, horizontal und vertikal drehbar +/- 30°
Erfassungsreichweite quer: Ø 20 m
Erfassungsreichweite frontal: Ø 10 m
Erfassungsbereich: bis zu 157 m²
Empf. Montagehöhe: 2,5 m
Max. Montagehöhe: 3 m
Helligkeitswert: 3 - 1000 lx
Anzahl Lichtkanäle: 1
Konstantlichtregelung: false
Menge: 1,000 Stk

**01.03.01.030**
Bewegungsmelder mit 180° Erfassungsbereich zum komfortablen Schalten der Beleuchtung
Steuerungssystem: ON/OFF

Montageart: Aufbau
Montageort: Wand
Abmessungen: Länge 80 mm x Breite 55 mm x Höhe/Tiefe 66 mm
Gewicht: 25 g
Schutzart: IP44
Schutzklasse: II
Zulässige Umgebungstemperatur: -20 °C...+40 °C
Relative Luftfeuchte: 5 - 95 %, nicht kondensierend
Farbe: weiß, ähnlich RAL 9010
Nennspannung: 230 - 230 V AC / 50 - 50 Hz
Erfassungswinkel: 180°, horizontal und vertikal drehbar +/- 30°
Erfassungsreichweite quer: Ø 20 m
Erfassungsreichweite frontal: Ø 10 m
Erfassungsbereich: bis zu 157 m²
Empf. Montagehöhe: 2,5 m
Max. Montagehöhe: 3 m
Helligkeitswert: 5 - 1000 lx
Anzahl Lichtkanäle: 1
Konstantlichtregelung: false
Menge: 1,000 Stk

**01.03.01.031**
Bewegungsmelder mit 180° Erfassungsbereich zum komfortablen Schalten der Beleuchtung
Steuerungssystem: ON/OFF

Montageart: Aufbau
Montageort: Wand
Abmessungen: Länge 80 mm x Breite 55 mm x Höhe/Tiefe 66 mm
Gewicht: 100 g
Schutzart: IP44
Schutzklasse: II
Zulässige Umgebungstemperatur: -20 °C...+40 °C
Relative Luftfeuchte: 5 - 95 %, nicht kondensierend
Farbe: schwarz, ähnlich RAL 9005
Nennspannung: 230 - 230 V AC / 50 - 50 Hz
Erfassungswinkel: 180°, horizontal und vertikal drehbar +/- 30°
Erfassungsreichweite quer: Ø 20 m
Erfassungsreichweite frontal: Ø 10 m
Erfassungsbereich: bis zu 157 m²
Empf. Montagehöhe: 2,5 m
Max. Montagehöhe: 3 m
Helligkeitswert: 5 - 1000 lx
Anzahl Lichtkanäle: 1
Konstantlichtregelung: false
Menge: 1,000 Stk

##### 01.03.02 Ausschreibungstext

**01.03.02.001**
Aufputz-Dämmerungsschalter zum automatischen Schalten von Beleuchtungen
Steuerungssystem: ON/OFF

Montageart: Aufbau
Montageort: Wand
Abmessungen: Länge 108 mm x Breite 92 mm x Höhe/Tiefe 46 mm
Einbaumaß: Einbaulänge: 108 mm x Einbaubreite: 92 mm x Einbautiefe: 46 mm
Gewicht: 171 g
Schutzart: IP55
Schutzklasse: II
Schlagfestigkeit: IK07
Zulässige Umgebungstemperatur: -25 °C...+50 °C
Relative Luftfeuchte: 10 - 90 %, nicht kondensierend
Farbe: weiß, ähnlich RAL 9003
Nennspannung: 220 - 240 V AC / 50 - 60 Hz

Helligkeitswert: 2 - 500 lx
Anzahl Lichtkanäle: 1
Menge: 1,000 Stk

**01.03.02.002**
Aufputz-Dämmerungsschalter mit Zeitschaltuhr zum automatischen Schalten von Beleuchtungen
Steuerungssystem: ON/OFF

Montageart: Aufbau
Montageort: Wand
Abmessungen: Länge 108 mm x Breite 92 mm x Höhe/Tiefe 46 mm
Einbaumaß: Einbaulänge: 108 mm x Einbaubreite: 92 mm x Einbautiefe: 46 mm
Gewicht: 168 g
Schutzart: IP55
Schutzklasse: II
Schlagfestigkeit: IK07
Zulässige Umgebungstemperatur: -25 °C...+50 °C
Relative Luftfeuchte: 10 - 90 %, nicht kondensierend
Farbe: weiß, ähnlich RAL 9003
Nennspannung: 220 - 240 V AC / 50 - 60 Hz

Helligkeitswert: 2 - 500 lx
Anzahl Lichtkanäle: 1
Menge: 1,000 Stk

**01.03.02.003**
Aufputz-Dämmerungsschalter zum automatischen Schalten von Beleuchtungen
Steuerungssystem: ON/OFF

Montageart: Aufbau
Montageort: Wand
Abmessungen: Länge 96 mm x Breite 76 mm x Höhe/Tiefe 52 mm
Gewicht: 155 g
Schutzart: IP54
Schutzklasse: II
Zulässige Umgebungstemperatur: -25 °C...+55 °C
Relative Luftfeuchte: 5 - 93 %, nicht kondensierend
Farbe: weiß, ähnlich RAL 9010
Nennspannung: 230 - 230 V AC / 50 - 50 Hz

Helligkeitswert: 5 - 300 lx
Anzahl Lichtkanäle: 1
Anzahl HLK-Kanäle: 0
Schaltverzögerung von "dunkel zu hell": 60 Sek.
Schaltverzögerung von "hell zu dunkel": 60 Sek.
Menge: 1,000 Stk

**01.03.02.004**
Aufputz-Dämmerungsschalter zum automatischen Schalten von Beleuchtungen
Steuerungssystem: ON/OFF

Montageart: Aufbau
Montageort: Wand
Abmessungen: Länge 114 mm x Breite 80 mm x Höhe/Tiefe 51 mm
Gewicht: 218 g
Schutzart: IP54
Schutzklasse: II
Zulässige Umgebungstemperatur: -25 °C...+55 °C
Relative Luftfeuchte: 5 - 95 %, nicht kondensierend
Farbe: weiß, ähnlich RAL 9010
Nennspannung: 230 - 230 V AC / 50 - 50 Hz

Helligkeitswert: 5 - 300 lx
Anzahl Lichtkanäle: 1
Anzahl HLK-Kanäle: 0
Schaltverzögerung von "dunkel zu hell": 60 Sek.
Schaltverzögerung von "hell zu dunkel": 60 Sek.
Menge: 1,000 Stk

**01.03.02.005**
Dämmerungsschalter zum nachträglichen Einbau in Außenleuchten und Abzweigdosen
Steuerungssystem: ON/OFF

Montageart: Einbau
Montageort: Gerät
Abmessungen: Länge 60 mm x Breite 70 mm x Höhe/Tiefe 26 mm
Einbaumaß: Einbaulänge: 50 mm x Einbaubreite: 26 mm x Einbautiefe: 50 mm
Gewicht: 153 g
Schutzart: Leistungsteil IP20,
Sensorabdeckung IP44
Schutzklasse: II
Zulässige Umgebungstemperatur: -25 °C...+70 °C
Relative Luftfeuchte: 5 - 93 %, nicht kondensierend
Farbe: weiß, ähnlich RAL 9010
Nennspannung: 230 - 230 V AC / 50 - 50 Hz

Helligkeitswert: 5 - 300 lx
Anzahl Lichtkanäle: 1
Anzahl HLK-Kanäle: 0
Schaltverzögerung von "dunkel zu hell": 60 Sek.
Schaltverzögerung von "hell zu dunkel": 60 Sek.
Menge: 1,000 Stk

#### 01.04 Ausschreibungstext

##### 01.04.01 Ausschreibungstext

**01.04.01.001**
Automatikleuchte mit integriertem Bewegungsmelder und 130° Erfassungsbereich
Steuerungssystem: ON/OFF

Montageart: Aufbau
Montageort: Wand
Abmessungen: Länge 275 mm x Breite 185 mm x Höhe/Tiefe 250 mm
Gewicht: 982 g
Schutzart: IP44
Schutzklasse: II
Zulässige Umgebungstemperatur: -25 °C...+55 °C
Farbe: schwarz, ähnlich RAL 9005
Nennspannung: 230 - 230 V AC / 50 - 50 Hz
Diffusor: transparent
Lichtaustritt: direkt
Ausstrahlungswinkel: 290 °
Glühdrahtprüfung nach IEC 60695-2-10: 650 °C

Erfassungswinkel: 130°, horizontal drehbar
Erfassungsreichweite quer: r 12 m
Erfassungsbereich: 164 m²
Empf. Montagehöhe: 1,8 m
Helligkeitswert: 5 - 1000 lx
Menge: 1,000 Stk

**01.04.01.002**
Automatikleuchte mit integriertem Bewegungsmelder und 130° Erfassungsbereich
Steuerungssystem: ON/OFF

Montageart: Aufbau
Montageort: Wand
Abmessungen: Länge 275 mm x Breite 185 mm x Höhe/Tiefe 250 mm
Gewicht: 990 g
Schutzart: IP44
Schutzklasse: II
Zulässige Umgebungstemperatur: -25 °C...+55 °C
Farbe: weiß, ähnlich RAL 9010
Nennspannung: 230 - 230 V AC / 50 - 50 Hz
Diffusor: transparent
Lichtaustritt: direkt
Ausstrahlungswinkel: 290 °
Glühdrahtprüfung nach IEC 60695-2-10: 650 °C

Erfassungswinkel: 130°, horizontal drehbar
Erfassungsreichweite quer: r 12 m
Erfassungsbereich: 164 m²
Empf. Montagehöhe: 1,8 m
Helligkeitswert: 5 - 1000 lx
Menge: 1,000 Stk

**01.04.01.003**
Automatikleuchte mit integriertem Bewegungsmelder und 130° Erfassungsbereich
Steuerungssystem: ON/OFF

Montageart: Aufbau
Montageort: Wand
Abmessungen: Länge 275 mm x Breite 185 mm x Höhe/Tiefe 250 mm
Gewicht: 1137 g
Schutzart: IP44
Schutzklasse: II
Zulässige Umgebungstemperatur: -25 °C...+55 °C
Farbe: weiß, ähnlich RAL 9010
Nennspannung: 230 - 230 V AC / 50 - 50 Hz
Diffusor: opal
Lichtaustritt: direkt
Ausstrahlungswinkel: 290 °
Glühdrahtprüfung nach IEC 60695-2-10: 650 °C

Erfassungswinkel: 130°, horizontal drehbar
Erfassungsreichweite quer: r 12 m
Erfassungsbereich: 164 m²
Empf. Montagehöhe: 1,8 m
Helligkeitswert: 5 - 1000 lx
Menge: 1,000 Stk

**01.04.01.004**
Automatikleuchte mit integriertem Bewegungsmelder und 130° Erfassungsbereich
Steuerungssystem: ON/OFF

Montageart: Aufbau
Montageort: Wand
Abmessungen: Länge 275 mm x Breite 185 mm x Höhe/Tiefe 250 mm
Gewicht: 1109 g
Schutzart: IP44
Schutzklasse: II
Zulässige Umgebungstemperatur: -25 °C...+55 °C
Farbe: schwarz, ähnlich RAL 9005
Nennspannung: 230 - 230 V AC / 50 - 50 Hz
Diffusor: opal
Lichtaustritt: direkt
Ausstrahlungswinkel: 290 °
Glühdrahtprüfung nach IEC 60695-2-10: 650 °C

Erfassungswinkel: 130°, horizontal drehbar
Erfassungsreichweite quer: r 12 m
Erfassungsbereich: 164 m²
Empf. Montagehöhe: 1,8 m
Helligkeitswert: 5 - 1000 lx
Menge: 1,000 Stk

**01.04.01.005**
System-Leuchten-Unterteil kombinierbar mit verschiedenen Design-Systemgläsern
Steuerungssystem: ON/OFF

Montageart: Aufbau
Montageort: Wand
Abmessungen: Länge 105 mm x Breite 140 mm x Höhe/Tiefe 211 mm
Gewicht: 380 g
Schutzart: IP44
Schutzklasse: II
Farbe: schwarz, ähnlich RAL 9005
Nennspannung: 230 - 230 V AC
Menge: 1,000 Stk

**01.04.01.006**
Designleuchte aus Aluminiumdruckguss
Steuerungssystem: ON/OFF

Montageart: Aufbau
Montageort: Wand
Abmessungen: Länge 205 mm x Breite 104 mm x Höhe/Tiefe 143 mm
Gewicht: 536 g
Schutzart: IP55
Schutzklasse: II
Zulässige Umgebungstemperatur: -25 °C...+50 °C
Farbe: weiß, ähnlich RAL 9016
Nennspannung: 230 - 230 V AC / 50 - 50 Hz
Diffusor: opal
Lichtaustritt: direkt
Ausstrahlungswinkel: 90 °
Bemessungsleistung P: 9,5 W
Lichtstrom (Leuchte): 900 lm
Lichtausbeute: 94,00 lm/W
Farbtemperatur: 3000 K
Farbwiedergabeindex Ra: > 80
Bemessungslebensdauer L80B50 bei 25 °C: 65000 h
Glühdrahtprüfung nach IEC 60695-2-10: 650 °C
Menge: 1,000 Stk

**01.04.01.007**
Designleuchte aus Aluminiumdruckguss
Steuerungssystem: ON/OFF

Montageart: Aufbau
Montageort: Wand
Abmessungen: Länge 205 mm x Breite 104 mm x Höhe/Tiefe 143 mm
Gewicht: 480 g
Schutzart: IP55
Schutzklasse: II
Zulässige Umgebungstemperatur: -25 °C...+50 °C
Farbe: schwarz, ähnlich RAL 9005
Nennspannung: 230 - 230 V AC / 50 - 50 Hz
Diffusor: opal
Lichtaustritt: direkt
Ausstrahlungswinkel: 90 °
Bemessungsleistung P: 9,5 W
Lichtstrom (Leuchte): 900 lm
Lichtausbeute: 94,00 lm/W
Farbtemperatur: 3000 K
Farbwiedergabeindex Ra: > 80
Bemessungslebensdauer L80B50 bei 25 °C: 65000 h
Glühdrahtprüfung nach IEC 60695-2-10: 650 °C
Menge: 1,000 Stk

**01.04.01.008**
Automatikleuchte mit integriertem Bewegungsmelder und 140° Erfassungsbereich
Steuerungssystem: ON/OFF

Montageart: Aufbau
Montageort: Wand
Abmessungen: Länge 205 mm x Breite 104 mm x Höhe/Tiefe 143 mm
Gewicht: 508 g
Schutzart: IP55
Schutzklasse: II
Zulässige Umgebungstemperatur: -25 °C...+50 °C
Farbe: weiß, ähnlich RAL 9016
Nennspannung: 230 - 230 V AC / 50 - 50 Hz
Diffusor: opal
Lichtaustritt: direkt
Ausstrahlungswinkel: 90 °
Bemessungsleistung P: 10 W
Lichtstrom (Leuchte): 900 lm
Lichtausbeute: 90,00 lm/W
Farbtemperatur: 3000 K
Farbwiedergabeindex Ra: > 80
Bemessungslebensdauer L80B50 bei 25 °C: 65000 h
Glühdrahtprüfung nach IEC 60695-2-10: 650 °C

Erfassungswinkel: 140°
Erfassungsreichweite quer: r 10 m
Erfassungsbereich: 122 m²
Empf. Montagehöhe: 1,8 m
Helligkeitswert: 5 - 1000 lx
Menge: 1,000 Stk

**01.04.01.009**
Automatikleuchte mit integriertem Bewegungsmelder und 140° Erfassungsbereich
Steuerungssystem: ON/OFF

Montageart: Aufbau
Montageort: Wand
Abmessungen: Länge 205 mm x Breite 104 mm x Höhe/Tiefe 143 mm
Gewicht: 571 g
Schutzart: IP55
Schutzklasse: II
Zulässige Umgebungstemperatur: -25 °C...+50 °C
Farbe: schwarz, ähnlich RAL 9005
Nennspannung: 230 - 230 V AC / 50 - 50 Hz
Diffusor: opal
Lichtaustritt: direkt
Ausstrahlungswinkel: 90 °
Bemessungsleistung P: 10 W
Lichtstrom (Leuchte): 900 lm
Lichtausbeute: 90,00 lm/W
Farbtemperatur: 3000 K
Farbwiedergabeindex Ra: > 80
Bemessungslebensdauer L80B50 bei 25 °C: 65000 h
Glühdrahtprüfung nach IEC 60695-2-10: 650 °C

Erfassungswinkel: 140°
Erfassungsreichweite quer: r 10 m
Erfassungsbereich: 122 m²
Empf. Montagehöhe: 1,8 m
Helligkeitswert: 5 - 1000 lx
Menge: 1,000 Stk

**01.04.01.010**
Designleuchte aus Aluminiumdruckguss
Steuerungssystem: ON/OFF

Montageart: Aufbau
Montageort: Wand
Abmessungen: Länge 205 mm x Breite 184 mm x Höhe/Tiefe 143 mm
Gewicht: 764 g
Schutzart: IP55
Schutzklasse: II
Zulässige Umgebungstemperatur: -25 °C...+50 °C
Farbe: weiß, ähnlich RAL 9016
Nennspannung: 230 - 230 V AC / 50 - 50 Hz
Diffusor: opal
Lichtaustritt: direkt
Ausstrahlungswinkel: 90 °
Bemessungsleistung P: 16,5 W
Lichtstrom (Leuchte): 1700 lm
Lichtausbeute: 103,00 lm/W
Farbtemperatur: 3000 K
Farbwiedergabeindex Ra: > 80
Bemessungslebensdauer L80B50 bei 25 °C: 65000 h
Glühdrahtprüfung nach IEC 60695-2-10: 650 °C
Menge: 1,000 Stk

**01.04.01.011**
Designleuchte aus Aluminiumdruckguss
Steuerungssystem: ON/OFF

Montageart: Aufbau
Montageort: Wand
Abmessungen: Länge 205 mm x Breite 184 mm x Höhe/Tiefe 143 mm
Gewicht: 747 g
Schutzart: IP55
Schutzklasse: II
Zulässige Umgebungstemperatur: -25 °C...+50 °C
Farbe: schwarz, ähnlich RAL 9005
Nennspannung: 230 - 230 V AC / 50 - 50 Hz
Diffusor: opal
Lichtaustritt: direkt
Ausstrahlungswinkel: 90 °
Bemessungsleistung P: 16,5 W
Lichtstrom (Leuchte): 1700 lm
Lichtausbeute: 103,00 lm/W
Farbtemperatur: 3000 K
Farbwiedergabeindex Ra: > 80
Bemessungslebensdauer L80B50 bei 25 °C: 65000 h
Glühdrahtprüfung nach IEC 60695-2-10: 650 °C
Menge: 1,000 Stk

**01.04.01.012**
Automatikleuchte mit integriertem Bewegungsmelder und 140° Erfassungsbereich
Steuerungssystem: ON/OFF

Montageart: Aufbau
Montageort: Wand
Abmessungen: Länge 205 mm x Breite 184 mm x Höhe/Tiefe 143 mm
Gewicht: 792 g
Schutzart: IP55
Schutzklasse: II
Zulässige Umgebungstemperatur: -25 °C...+50 °C
Farbe: weiß, ähnlich RAL 9016
Nennspannung: 230 - 230 V AC / 50 - 50 Hz
Diffusor: opal
Lichtaustritt: direkt
Ausstrahlungswinkel: 90 °
Bemessungsleistung P: 17 W
Lichtstrom (Leuchte): 1700 lm
Lichtausbeute: 100,00 lm/W
Farbtemperatur: 3000 K
Farbwiedergabeindex Ra: > 80
Bemessungslebensdauer L80B50 bei 25 °C: 65000 h
Glühdrahtprüfung nach IEC 60695-2-10: 650 °C

Erfassungswinkel: 140°
Erfassungsreichweite quer: r 10 m
Erfassungsbereich: 122 m²
Empf. Montagehöhe: 1,8 m
Helligkeitswert: 5 - 1000 lx
Menge: 1,000 Stk

**01.04.01.013**
Automatikleuchte mit integriertem Bewegungsmelder und 140° Erfassungsbereich
Steuerungssystem: ON/OFF

Montageart: Aufbau
Montageort: Wand
Abmessungen: Länge 205 mm x Breite 184 mm x Höhe/Tiefe 143 mm
Gewicht: 792 g
Schutzart: IP55
Schutzklasse: II
Zulässige Umgebungstemperatur: -25 °C...+50 °C
Farbe: schwarz, ähnlich RAL 9005
Nennspannung: 230 - 230 V AC / 50 - 50 Hz
Diffusor: opal
Lichtaustritt: direkt
Ausstrahlungswinkel: 90 °
Bemessungsleistung P: 17 W
Lichtstrom (Leuchte): 1700 lm
Lichtausbeute: 100,00 lm/W
Farbtemperatur: 3000 K
Farbwiedergabeindex Ra: > 80
Bemessungslebensdauer L80B50 bei 25 °C: 65000 h
Glühdrahtprüfung nach IEC 60695-2-10: 650 °C

Erfassungswinkel: 140°
Erfassungsreichweite quer: r 10 m
Erfassungsbereich: 122 m²
Empf. Montagehöhe: 1,8 m
Helligkeitswert: 5 - 1000 lx
Menge: 1,000 Stk

**01.04.01.014**
Designleuchte aus Aluminiumdruckguss
Steuerungssystem: ON/OFF

Montageart: Aufbau
Montageort: Wand
Abmessungen: Länge 205 mm x Breite 104 mm x Höhe/Tiefe 143 mm
Gewicht: 543 g
Schutzart: IP55
Schutzklasse: II
Zulässige Umgebungstemperatur: -25 °C...+50 °C
Farbe: weiß, ähnlich RAL 9016
Nennspannung: 230 - 230 V AC / 50 - 50 Hz
Diffusor: opal
Lichtaustritt: direkt
Ausstrahlungswinkel: 90 °
Bemessungsleistung P: 9,5 W
Lichtstrom (Leuchte): 900 lm
Lichtausbeute: 94,00 lm/W
Farbtemperatur: 5000 K
Farbwiedergabeindex Ra: > 70
Bemessungslebensdauer L80B50 bei 25 °C: 65000 h
Glühdrahtprüfung nach IEC 60695-2-10: 650 °C
Menge: 1,000 Stk

**01.04.01.015**
Designleuchte aus Aluminiumdruckguss
Steuerungssystem: ON/OFF

Montageart: Aufbau
Montageort: Wand
Abmessungen: Länge 205 mm x Breite 104 mm x Höhe/Tiefe 143 mm
Gewicht: 480 g
Schutzart: IP55
Schutzklasse: II
Zulässige Umgebungstemperatur: -25 °C...+50 °C
Farbe: schwarz, ähnlich RAL 9005
Nennspannung: 230 - 230 V AC / 50 - 50 Hz
Diffusor: opal
Lichtaustritt: direkt
Ausstrahlungswinkel: 90 °
Bemessungsleistung P: 9,5 W
Lichtstrom (Leuchte): 900 lm
Lichtausbeute: 94,00 lm/W
Farbtemperatur: 5000 K
Farbwiedergabeindex Ra: > 70
Bemessungslebensdauer L80B50 bei 25 °C: 65000 h
Glühdrahtprüfung nach IEC 60695-2-10: 650 °C
Menge: 1,000 Stk

**01.04.01.016**
Automatikleuchte mit integriertem Bewegungsmelder und 140° Erfassungsbereich
Steuerungssystem: ON/OFF

Montageart: Aufbau
Montageort: Wand
Abmessungen: Länge 205 mm x Breite 104 mm x Höhe/Tiefe 143 mm
Gewicht: 587 g
Schutzart: IP55
Schutzklasse: II
Zulässige Umgebungstemperatur: -25 °C...+50 °C
Farbe: weiß, ähnlich RAL 9016
Nennspannung: 230 - 230 V AC / 50 - 50 Hz
Diffusor: opal
Lichtaustritt: direkt
Ausstrahlungswinkel: 90 °
Bemessungsleistung P: 10 W
Lichtstrom (Leuchte): 900 lm
Lichtausbeute: 90,00 lm/W
Farbtemperatur: 5000 K
Farbwiedergabeindex Ra: > 70
Bemessungslebensdauer L80B50 bei 25 °C: 65000 h
Glühdrahtprüfung nach IEC 60695-2-10: 650 °C

Erfassungswinkel: 140°
Erfassungsreichweite quer: r 10 m
Erfassungsbereich: 122 m²
Empf. Montagehöhe: 1,8 m
Helligkeitswert: 5 - 1000 lx
Menge: 1,000 Stk

**01.04.01.017**
Automatikleuchte mit integriertem Bewegungsmelder und 140° Erfassungsbereich
Steuerungssystem: ON/OFF

Montageart: Aufbau
Montageort: Wand
Abmessungen: Länge 205 mm x Breite 104 mm x Höhe/Tiefe 143 mm
Gewicht: 569 g
Schutzart: IP55
Schutzklasse: II
Zulässige Umgebungstemperatur: -25 °C...+50 °C
Farbe: schwarz, ähnlich RAL 9005
Nennspannung: 230 - 230 V AC / 50 - 50 Hz
Diffusor: opal
Lichtaustritt: direkt
Ausstrahlungswinkel: 90 °
Bemessungsleistung P: 10 W
Lichtstrom (Leuchte): 900 lm
Lichtausbeute: 90,00 lm/W
Farbtemperatur: 5000 K
Farbwiedergabeindex Ra: > 70
Bemessungslebensdauer L80B50 bei 25 °C: 65000 h
Glühdrahtprüfung nach IEC 60695-2-10: 650 °C

Erfassungswinkel: 140°
Erfassungsreichweite quer: r 10 m
Erfassungsbereich: 122 m²
Empf. Montagehöhe: 1,8 m
Helligkeitswert: 5 - 1000 lx
Menge: 1,000 Stk

**01.04.01.018**
Designleuchte aus Aluminiumdruckguss
Steuerungssystem: ON/OFF

Montageart: Aufbau
Montageort: Wand
Abmessungen: Länge 205 mm x Breite 184 mm x Höhe/Tiefe 143 mm
Gewicht: 763 g
Schutzart: IP55
Schutzklasse: II
Zulässige Umgebungstemperatur: -25 °C...+50 °C
Farbe: weiß, ähnlich RAL 9016
Nennspannung: 230 - 230 V AC / 50 - 50 Hz
Diffusor: opal
Lichtaustritt: direkt
Ausstrahlungswinkel: 90 °
Bemessungsleistung P: 16,5 W
Lichtstrom (Leuchte): 1750 lm
Lichtausbeute: 106,00 lm/W
Farbtemperatur: 5000 K
Farbwiedergabeindex Ra: > 70
Bemessungslebensdauer L80B50 bei 25 °C: 65000 h
Glühdrahtprüfung nach IEC 60695-2-10: 650 °C
Menge: 1,000 Stk

**01.04.01.019**
Designleuchte aus Aluminiumdruckguss
Steuerungssystem: ON/OFF

Montageart: Aufbau
Montageort: Wand
Abmessungen: Länge 205 mm x Breite 184 mm x Höhe/Tiefe 143 mm
Gewicht: 765 g
Schutzart: IP55
Schutzklasse: II
Zulässige Umgebungstemperatur: -25 °C...+50 °C
Farbe: schwarz, ähnlich RAL 9005
Nennspannung: 230 - 230 V AC / 50 - 50 Hz
Diffusor: opal
Lichtaustritt: direkt
Ausstrahlungswinkel: 90 °
Bemessungsleistung P: 16,5 W
Lichtstrom (Leuchte): 1750 lm
Lichtausbeute: 106,00 lm/W
Farbtemperatur: 5000 K
Farbwiedergabeindex Ra: > 70
Bemessungslebensdauer L80B50 bei 25 °C: 65000 h
Glühdrahtprüfung nach IEC 60695-2-10: 650 °C
Menge: 1,000 Stk

**01.04.01.020**
Automatikleuchte mit integriertem Bewegungsmelder und 140° Erfassungsbereich
Steuerungssystem: ON/OFF

Montageart: Aufbau
Montageort: Wand
Abmessungen: Länge 205 mm x Breite 184 mm x Höhe/Tiefe 143 mm
Gewicht: 800 g
Schutzart: IP55
Schutzklasse: II
Zulässige Umgebungstemperatur: -25 °C...+50 °C
Farbe: weiß, ähnlich RAL 9016
Nennspannung: 230 - 230 V AC / 50 - 50 Hz
Diffusor: opal
Lichtaustritt: direkt
Ausstrahlungswinkel: 90 °
Bemessungsleistung P: 17 W
Lichtstrom (Leuchte): 1750 lm
Lichtausbeute: 102,00 lm/W
Farbtemperatur: 5000 K
Farbwiedergabeindex Ra: > 70
Bemessungslebensdauer L80B50 bei 25 °C: 65000 h
Glühdrahtprüfung nach IEC 60695-2-10: 650 °C

Erfassungswinkel: 140°
Erfassungsreichweite quer: r 10 m
Erfassungsbereich: 122 m²
Empf. Montagehöhe: 1,8 m
Helligkeitswert: 5 - 1000 lx
Menge: 1,000 Stk

**01.04.01.021**
Automatikleuchte mit integriertem Bewegungsmelder und 140° Erfassungsbereich
Steuerungssystem: ON/OFF

Montageart: Aufbau
Montageort: Wand
Abmessungen: Länge 205 mm x Breite 184 mm x Höhe/Tiefe 143 mm
Gewicht: 800 g
Schutzart: IP55
Schutzklasse: II
Zulässige Umgebungstemperatur: -25 °C...+50 °C
Farbe: schwarz, ähnlich RAL 9005
Nennspannung: 230 - 230 V AC / 50 - 50 Hz
Diffusor: opal
Lichtaustritt: direkt
Ausstrahlungswinkel: 90 °
Bemessungsleistung P: 17 W
Lichtstrom (Leuchte): 1750 lm
Lichtausbeute: 102,00 lm/W
Farbtemperatur: 5000 K
Farbwiedergabeindex Ra: > 70
Bemessungslebensdauer L80B50 bei 25 °C: 65000 h
Glühdrahtprüfung nach IEC 60695-2-10: 650 °C

Erfassungswinkel: 140°
Erfassungsreichweite quer: r 10 m
Erfassungsbereich: 122 m²
Empf. Montagehöhe: 1,8 m
Helligkeitswert: 5 - 1000 lx
Menge: 1,000 Stk

**01.04.01.022**
LED Hausnummernleuchte aus hochwertigem Aluminium
Steuerungssystem: ON/OFF

Montageart: Aufbau
Montageort: Decke / Wand
Abmessungen: Länge 250 mm x Breite 200 mm x Höhe/Tiefe 75 mm
Gewicht: 1689 g
Schutzart: IP65
Schutzklasse: I
Schlagfestigkeit: IK09
Zulässige Umgebungstemperatur: -25 °C...+40 °C
Farbe: graphitgrau, ähnlich RAL 7024
Nennspannung: 230 - 230 V AC / 50 - 50 Hz
Diffusor: opal
Lichtaustritt: direkt
Ausstrahlungswinkel: 120 °
Bemessungsleistung P: 15 W
Lichtstrom (Leuchte): 745 lm
Lichtausbeute: 49,00 lm/W
Farbtemperatur: 3000 K
Farbwiedergabeindex Ra: > 80
Bemessungslebensdauer L80B50 bei 25 °C: 45000 h
Glühdrahtprüfung nach IEC 60695-2-10: 650 °C
Menge: 1,000 Stk

**01.04.01.023**
LED Automatik Hausnummernleuchte aus hochwertigem Aluminium
Steuerungssystem: ON/OFF

Montageart: Aufbau
Montageort: Decke / Wand
Abmessungen: Länge 250 mm x Breite 200 mm x Höhe/Tiefe 75 mm
Gewicht: 1682 g
Schutzart: IP65
Schutzklasse: I
Schlagfestigkeit: IK09
Zulässige Umgebungstemperatur: -25 °C...+40 °C
Farbe: graphitgrau, ähnlich RAL 7024
Nennspannung: 230 - 230 V AC / 50 - 50 Hz
Diffusor: opal
Lichtaustritt: direkt
Ausstrahlungswinkel: 120 °
Bemessungsleistung P: 15 W
Lichtstrom (Leuchte): 745 lm
Lichtausbeute: 49,00 lm/W
Farbtemperatur: 3000 K
Farbwiedergabeindex Ra: > 80
Bemessungslebensdauer L80B50 bei 25 °C: 45000 h
Glühdrahtprüfung nach IEC 60695-2-10: 650 °C

Erfassungswinkel: 140°
Erfassungsreichweite quer: r 4 m
Erfassungsbereich: 20 m²
Empf. Montagehöhe: 3 m
Max. Montagehöhe: 5 m
Menge: 1,000 Stk

**01.04.01.024**
LED Hausnummernleuchte aus hochwertigem Aluminium
Steuerungssystem: ON/OFF

Montageart: Aufbau
Montageort: Decke / Wand
Abmessungen: Länge 250 mm x Breite 200 mm x Höhe/Tiefe 75 mm
Gewicht: 1698 g
Schutzart: IP65
Schutzklasse: I
Schlagfestigkeit: IK09
Zulässige Umgebungstemperatur: -25 °C...+40 °C
Farbe: graphitgrau, ähnlich RAL 7024
Nennspannung: 230 - 230 V AC / 50 - 50 Hz
Diffusor: opal
Lichtaustritt: direkt
Ausstrahlungswinkel: 120 °
Bemessungsleistung P: 15 W
Lichtstrom (Leuchte): 1005 lm
Lichtausbeute: 67,00 lm/W
Farbtemperatur: 4000 K
Farbwiedergabeindex Ra: > 80
Bemessungslebensdauer L80B50 bei 25 °C: 45000 h
Glühdrahtprüfung nach IEC 60695-2-10: 650 °C
Menge: 1,000 Stk

**01.04.01.025**
LED Hausnummernleuchte aus hochwertigem Aluminium
Steuerungssystem: ON/OFF

Montageart: Aufbau
Montageort: Decke / Wand
Abmessungen: Länge 250 mm x Breite 200 mm x Höhe/Tiefe 75 mm
Gewicht: 1692 g
Schutzart: IP65
Schutzklasse: I
Schlagfestigkeit: IK09
Zulässige Umgebungstemperatur: -25 °C...+40 °C
Farbe: weiß, ähnlich RAL 9016
Nennspannung: 230 - 230 V AC / 50 - 50 Hz
Diffusor: opal
Lichtaustritt: direkt
Ausstrahlungswinkel: 120 °
Bemessungsleistung P: 15 W
Lichtstrom (Leuchte): 1005 lm
Lichtausbeute: 67,00 lm/W
Farbtemperatur: 4000 K
Farbwiedergabeindex Ra: > 80
Bemessungslebensdauer L80B50 bei 25 °C: 45000 h
Glühdrahtprüfung nach IEC 60695-2-10: 650 °C
Menge: 1,000 Stk

**01.04.01.026**
LED Automatik Hausnummernleuchte aus hochwertigem Aluminium
Steuerungssystem: ON/OFF

Montageart: Aufbau
Montageort: Decke / Wand
Abmessungen: Länge 250 mm x Breite 200 mm x Höhe/Tiefe 75 mm
Gewicht: 1694 g
Schutzart: IP65
Schutzklasse: I
Schlagfestigkeit: IK09
Zulässige Umgebungstemperatur: -25 °C...+40 °C
Farbe: graphitgrau, ähnlich RAL 7024
Nennspannung: 230 - 230 V AC / 50 - 50 Hz
Diffusor: opal
Lichtaustritt: direkt
Ausstrahlungswinkel: 120 °
Bemessungsleistung P: 15 W
Lichtstrom (Leuchte): 1005 lm
Lichtausbeute: 67,00 lm/W
Farbtemperatur: 4000 K
Farbwiedergabeindex Ra: > 80
Bemessungslebensdauer L80B50 bei 25 °C: 45000 h
Glühdrahtprüfung nach IEC 60695-2-10: 650 °C

Erfassungswinkel: 140°
Erfassungsreichweite quer: r 4 m
Erfassungsbereich: 20 m²
Empf. Montagehöhe: 3 m
Max. Montagehöhe: 5 m
Menge: 1,000 Stk

##### 01.04.02 Ausschreibungstext

**01.04.02.001**
LED Up-/Down-Leuchte aus hochwertigem Aluminium
Steuerungssystem: ON/OFF

Montageart: Aufbau
Montageort: Wand
Abmessungen: Länge 176 mm x Breite 100 mm x Höhe/Tiefe 160 mm
Gewicht: 1560 g
Schutzart: IP65
Schutzklasse: I
Schlagfestigkeit: IK09
Zulässige Umgebungstemperatur: -25 °C...+40 °C
Farbe: graphitgrau, ähnlich RAL 7024
Nennspannung: 230 - 230 V AC / 50 - 50 Hz
Diffusor: transparent
Lichtaustritt: direkt/indirekt
Ausstrahlungswinkel: 13 °
Bemessungsleistung P: 10 W
Lichtstrom (Leuchte): 910 lm
Lichtausbeute: 91,00 lm/W
Farbtemperatur: 3000 K
Farbwiedergabeindex Ra: > 80
Bemessungslebensdauer L80B50 bei 25 °C: 140000 h
Glühdrahtprüfung nach IEC 60695-2-10: 650 °C
Photobiologische Sicherheit: RG1
Menge: 1,000 Stk

**01.04.02.002**
LED Up-/Down-Leuchte aus hochwertigem Aluminium
Steuerungssystem: ON/OFF

Montageart: Aufbau
Montageort: Wand
Abmessungen: Länge 176 mm x Breite 100 mm x Höhe/Tiefe 160 mm
Gewicht: 1560 g
Schutzart: IP65
Schutzklasse: I
Schlagfestigkeit: IK09
Zulässige Umgebungstemperatur: -25 °C...+40 °C
Farbe: weiß, ähnlich RAL 9016
Nennspannung: 230 - 230 V AC / 50 - 50 Hz
Diffusor: transparent
Lichtaustritt: direkt/indirekt
Ausstrahlungswinkel: 13 °
Bemessungsleistung P: 10 W
Lichtstrom (Leuchte): 910 lm
Lichtausbeute: 91,00 lm/W
Farbtemperatur: 3000 K
Farbwiedergabeindex Ra: > 80
Bemessungslebensdauer L80B50 bei 25 °C: 140000 h
Glühdrahtprüfung nach IEC 60695-2-10: 650 °C
Menge: 1,000 Stk

**01.04.02.003**
LED Up-/Down-Leuchte aus hochwertigem Aluminium
Steuerungssystem: ON/OFF

Montageart: Aufbau
Montageort: Wand
Abmessungen: Länge 176 mm x Breite 100 mm x Höhe/Tiefe 160 mm
Gewicht: 1567 g
Schutzart: IP65
Schutzklasse: I
Schlagfestigkeit: IK09
Zulässige Umgebungstemperatur: -25 °C...+40 °C
Farbe: graphitgrau, ähnlich RAL 7024
Nennspannung: 230 - 230 V AC / 50 - 50 Hz
Diffusor: transparent
Lichtaustritt: direkt/indirekt
Ausstrahlungswinkel: 28 °
Bemessungsleistung P: 10 W
Lichtstrom (Leuchte): 910 lm
Lichtausbeute: 91,00 lm/W
Farbtemperatur: 3000 K
Farbwiedergabeindex Ra: > 80
Bemessungslebensdauer L80B50 bei 25 °C: 140000 h
Glühdrahtprüfung nach IEC 60695-2-10: 650 °C
Menge: 1,000 Stk

**01.04.02.004**
LED Up-/Down-Leuchte aus hochwertigem Aluminium
Steuerungssystem: ON/OFF

Montageart: Aufbau
Montageort: Wand
Abmessungen: Länge 176 mm x Breite 100 mm x Höhe/Tiefe 160 mm
Gewicht: 915 g
Schutzart: IP65
Schutzklasse: I
Schlagfestigkeit: IK09
Zulässige Umgebungstemperatur: -25 °C...+40 °C
Farbe: weiß, ähnlich RAL 9016
Nennspannung: 230 - 230 V AC / 50 - 50 Hz
Diffusor: transparent
Lichtaustritt: direkt/indirekt
Ausstrahlungswinkel: 50 °
Bemessungsleistung P: 10 W
Lichtstrom (Leuchte): 910 lm
Lichtausbeute: 91,00 lm/W
Farbtemperatur: 3000 K
Farbwiedergabeindex Ra: > 80
Bemessungslebensdauer L80B50 bei 25 °C: 140000 h
Glühdrahtprüfung nach IEC 60695-2-10: 650 °C
Menge: 1,000 Stk

**01.04.02.005**
LED Up-/Down-Leuchte aus hochwertigem Aluminium
Steuerungssystem: ON/OFF

Montageart: Aufbau
Montageort: Wand
Abmessungen: Länge 176 mm x Breite 100 mm x Höhe/Tiefe 160 mm
Gewicht: 1567 g
Schutzart: IP65
Schutzklasse: I
Schlagfestigkeit: IK09
Zulässige Umgebungstemperatur: -25 °C...+40 °C
Farbe: graphitgrau, ähnlich RAL 7024
Nennspannung: 230 - 230 V AC / 50 - 50 Hz
Diffusor: transparent
Lichtaustritt: direkt/indirekt
Ausstrahlungswinkel: 50 °
Bemessungsleistung P: 10 W
Lichtstrom (Leuchte): 910 lm
Lichtausbeute: 91,00 lm/W
Farbtemperatur: 3000 K
Farbwiedergabeindex Ra: > 80
Bemessungslebensdauer L80B50 bei 25 °C: 140000 h
Glühdrahtprüfung nach IEC 60695-2-10: 650 °C
Menge: 1,000 Stk

**01.04.02.006**
LED Up-/Down-Leuchte aus hochwertigem Aluminium
Steuerungssystem: ON/OFF

Montageart: Aufbau
Montageort: Wand
Abmessungen: Länge 176 mm x Breite 100 mm x Höhe/Tiefe 160 mm
Gewicht: 1550 g
Schutzart: IP65
Schutzklasse: I
Schlagfestigkeit: IK09
Zulässige Umgebungstemperatur: -25 °C...+40 °C
Farbe: graphitgrau, ähnlich RAL 7024
Nennspannung: 230 - 230 V AC / 50 - 50 Hz
Diffusor: transparent
Lichtaustritt: direkt/indirekt
Ausstrahlungswinkel: 13 °
Bemessungsleistung P: 10 W
Lichtstrom (Leuchte): 1050 lm
Lichtausbeute: 105,00 lm/W
Farbtemperatur: 4000 K
Farbwiedergabeindex Ra: > 80
Bemessungslebensdauer L80B50 bei 25 °C: 140000 h
Glühdrahtprüfung nach IEC 60695-2-10: 650 °C
Menge: 1,000 Stk

**01.04.02.007**
LED Up-/Down-Leuchte aus hochwertigem Aluminium
Steuerungssystem: ON/OFF

Montageart: Aufbau
Montageort: Wand
Abmessungen: Länge 176 mm x Breite 100 mm x Höhe/Tiefe 160 mm
Gewicht: 910 g
Schutzart: IP65
Schutzklasse: I
Schlagfestigkeit: IK09
Zulässige Umgebungstemperatur: -25 °C...+40 °C
Farbe: weiß, ähnlich RAL 9016
Nennspannung: 230 - 230 V AC / 50 - 50 Hz
Diffusor: transparent
Lichtaustritt: direkt/indirekt
Ausstrahlungswinkel: 28 °
Bemessungsleistung P: 10 W
Lichtstrom (Leuchte): 1050 lm
Lichtausbeute: 105,00 lm/W
Farbtemperatur: 4000 K
Farbwiedergabeindex Ra: > 80
Bemessungslebensdauer L80B50 bei 25 °C: 140000 h
Glühdrahtprüfung nach IEC 60695-2-10: 650 °C
Menge: 1,000 Stk

**01.04.02.008**
LED Up-/Down-Leuchte aus hochwertigem Aluminium
Steuerungssystem: ON/OFF

Montageart: Aufbau
Montageort: Wand
Abmessungen: Länge 176 mm x Breite 100 mm x Höhe/Tiefe 160 mm
Gewicht: 1569 g
Schutzart: IP65
Schutzklasse: I
Schlagfestigkeit: IK09
Zulässige Umgebungstemperatur: -25 °C...+40 °C
Farbe: graphitgrau, ähnlich RAL 7024
Nennspannung: 230 - 230 V AC / 50 - 50 Hz
Diffusor: transparent
Lichtaustritt: direkt/indirekt
Ausstrahlungswinkel: 28 °
Bemessungsleistung P: 10 W
Lichtstrom (Leuchte): 1050 lm
Lichtausbeute: 105,00 lm/W
Farbtemperatur: 4000 K
Farbwiedergabeindex Ra: > 80
Bemessungslebensdauer L80B50 bei 25 °C: 140000 h
Glühdrahtprüfung nach IEC 60695-2-10: 650 °C
Menge: 1,000 Stk

**01.04.02.009**
LED Up-/Down-Leuchte aus hochwertigem Aluminium
Steuerungssystem: ON/OFF

Montageart: Aufbau
Montageort: Wand
Abmessungen: Länge 176 mm x Breite 100 mm x Höhe/Tiefe 160 mm
Gewicht: 835 g
Schutzart: IP65
Schutzklasse: I
Schlagfestigkeit: IK09
Zulässige Umgebungstemperatur: -25 °C...+40 °C
Farbe: graphitgrau, ähnlich RAL 7024
Nennspannung: 230 - 230 V AC / 50 - 50 Hz
Diffusor: transparent
Lichtaustritt: direkt/indirekt
Ausstrahlungswinkel: 50 °
Bemessungsleistung P: 10 W
Lichtstrom (Leuchte): 1050 lm
Lichtausbeute: 105,00 lm/W
Farbtemperatur: 4000 K
Farbwiedergabeindex Ra: > 80
Bemessungslebensdauer L80B50 bei 25 °C: 140000 h
Glühdrahtprüfung nach IEC 60695-2-10: 650 °C
Menge: 1,000 Stk

**01.04.02.010**
LED Up-/Down-Leuchte aus hochwertigem Aluminium
Steuerungssystem: ON/OFF

Montageart: Aufbau
Montageort: Wand
Abmessungen: Länge 176 mm x Breite 100 mm x Höhe/Tiefe 160 mm
Gewicht: 1750 g
Schutzart: IP65
Schutzklasse: I
Schlagfestigkeit: IK09
Zulässige Umgebungstemperatur: -25 °C...+40 °C
Farbe: weiß, ähnlich RAL 9016
Nennspannung: 230 - 230 V AC / 50 - 50 Hz
Diffusor: transparent
Lichtaustritt: direkt/indirekt
Ausstrahlungswinkel: 50 °
Bemessungsleistung P: 10 W
Lichtstrom (Leuchte): 1050 lm
Lichtausbeute: 105,00 lm/W
Farbtemperatur: 4000 K
Farbwiedergabeindex Ra: > 80
Bemessungslebensdauer L80B50 bei 25 °C: 140000 h
Glühdrahtprüfung nach IEC 60695-2-10: 650 °C
Menge: 1,000 Stk

##### 01.04.03 Ausschreibungstext

**01.04.03.001**
LED Pollerleuchte aus hochwertigem Aluminium
Steuerungssystem: ON/OFF

Montageart: Stand
Montageort: Boden
Abmessungen: Höhe/Tiefe 540 mm, Ø 170 mm
Gewicht: 5650 g
Schutzart: IP65
Schutzklasse: I
Schlagfestigkeit: IK10
Zulässige Umgebungstemperatur: -25 °C...+40 °C
Relative Luftfeuchte: 5 - 95 %, nicht kondensierend
Farbe: graphitgrau, ähnlich RAL 7024
Nennspannung: 110 - 240 V AC / 50 - 60 Hz
Diffusor: opal
Lichtaustritt: direkt
Ausstrahlungswinkel: 283 °
Bemessungsleistung P: 16 W
Lichtstrom (Leuchte): 620 lm
Lichtausbeute: 38,00 lm/W
Farbtemperatur: 3100 K
Farbwiedergabeindex Ra: > 80
Bemessungslebensdauer L80B50 bei 25 °C: 70000 h
Photobiologische Sicherheit: RG0
Menge: 1,000 Stk

**01.04.03.002**
LED Pollerleuchte aus hochwertigem Aluminium
Steuerungssystem: ON/OFF

Montageart: Stand
Montageort: Boden
Abmessungen: Höhe/Tiefe 540 mm, Ø 170 mm
Gewicht: 5650 g
Schutzart: IP65
Schutzklasse: I
Schlagfestigkeit: IK10
Zulässige Umgebungstemperatur: -25 °C...+40 °C
Relative Luftfeuchte: 5 - 95 %, nicht kondensierend
Farbe: graphitgrau, ähnlich RAL 7024
Nennspannung: 110 - 240 V AC / 50 - 60 Hz
Diffusor: transparent
Lichtaustritt: direkt
Ausstrahlungswinkel: 159 °
Bemessungsleistung P: 16 W
Lichtstrom (Leuchte): 760 lm
Lichtausbeute: 47,00 lm/W
Farbtemperatur: 3100 K
Farbwiedergabeindex Ra: > 80
Bemessungslebensdauer L80B50 bei 25 °C: 70000 h
Photobiologische Sicherheit: RG0
Menge: 1,000 Stk

**01.04.03.003**
LED Pollerleuchte aus hochwertigem Aluminium
Steuerungssystem: ON/OFF

Montageart: Stand
Montageort: Boden
Abmessungen: Höhe/Tiefe 540 mm, Ø 170 mm
Gewicht: 5650 g
Schutzart: IP65
Schutzklasse: I
Schlagfestigkeit: IK10
Zulässige Umgebungstemperatur: -25 °C...+40 °C
Farbe: weiß, ähnlich RAL 9016
Nennspannung: 110 - 240 V AC / 50 - 50 Hz
Diffusor: opal
Lichtaustritt: direkt
Ausstrahlungswinkel: 283 °
Bemessungsleistung P: 16 W
Lichtstrom (Leuchte): 670 lm
Lichtausbeute: 41,00 lm/W
Farbtemperatur: 3100 K
Farbwiedergabeindex Ra: > 80
Bemessungslebensdauer L80B50 bei 25 °C: 70000 h
Menge: 1,000 Stk

**01.04.03.004**
LED Pollerleuchte aus hochwertigem Aluminium
Steuerungssystem: ON/OFF

Montageart: Stand
Montageort: Boden
Abmessungen: Höhe/Tiefe 940 mm, Ø 170 mm
Gewicht: 7830 g
Schutzart: IP65
Schutzklasse: I
Schlagfestigkeit: IK10
Zulässige Umgebungstemperatur: -25 °C...+40 °C
Relative Luftfeuchte: 5 - 95 %, nicht kondensierend
Farbe: graphitgrau, ähnlich RAL 7024
Nennspannung: 110 - 240 V AC / 50 - 60 Hz
Diffusor: opal
Lichtaustritt: direkt
Ausstrahlungswinkel: 283 °
Bemessungsleistung P: 16 W
Lichtstrom (Leuchte): 620 lm
Lichtausbeute: 38,00 lm/W
Farbtemperatur: 3100 K
Farbwiedergabeindex Ra: > 80
Bemessungslebensdauer L80B50 bei 25 °C: 70000 h
Photobiologische Sicherheit: RG0
Menge: 1,000 Stk

**01.04.03.005**
LED Pollerleuchte aus hochwertigem Aluminium
Steuerungssystem: ON/OFF

Montageart: Stand
Montageort: Boden
Abmessungen: Höhe/Tiefe 940 mm, Ø 170 mm
Gewicht: 8259 g
Schutzart: IP65
Schutzklasse: I
Schlagfestigkeit: IK10
Zulässige Umgebungstemperatur: -25 °C...+40 °C
Relative Luftfeuchte: 5 - 95 %, nicht kondensierend
Farbe: graphitgrau, ähnlich RAL 7024
Nennspannung: 110 - 240 V AC / 50 - 60 Hz
Diffusor: transparent
Lichtaustritt: direkt
Ausstrahlungswinkel: 159 °
Bemessungsleistung P: 16 W
Lichtstrom (Leuchte): 760 lm
Lichtausbeute: 47,00 lm/W
Farbtemperatur: 3100 K
Farbwiedergabeindex Ra: > 80
Bemessungslebensdauer L80B50 bei 25 °C: 70000 h
Photobiologische Sicherheit: RG0
Menge: 1,000 Stk

**01.04.03.006**
LED DALI-Pollerleuchte aus hochwertigem Aluminium
Steuerungssystem: DALI

Montageart: Stand
Montageort: Boden
Abmessungen: Höhe/Tiefe 940 mm, Ø 170 mm
Gewicht: 7830 g
Schutzart: IP65
Schutzklasse: I
Schlagfestigkeit: IK10
Zulässige Umgebungstemperatur: -25 °C...+40 °C
Relative Luftfeuchte: 5 - 95 %, nicht kondensierend
Farbe: graphitgrau, ähnlich RAL 7024
Nennspannung: 200 - 240 V AC / 50 - 60 Hz
Diffusor: opal
Lichtaustritt: direkt
Ausstrahlungswinkel: 283 °
Bemessungsleistung P: 17 W
Lichtstrom (Leuchte): 620 lm
Lichtausbeute: 36,00 lm/W
Farbtemperatur: 3100 K
Farbwiedergabeindex Ra: > 80
Bemessungslebensdauer L80B50 bei 25 °C: 70000 h
Photobiologische Sicherheit: RG0
Menge: 1,000 Stk

**01.04.03.007**
LED DALI-Pollerleuchte aus hochwertigem Aluminium
Steuerungssystem: DALI

Montageart: Stand
Montageort: Boden
Abmessungen: Höhe/Tiefe 940 mm, Ø 170 mm
Gewicht: 7830 g
Schutzart: IP65
Schutzklasse: I
Schlagfestigkeit: IK10
Zulässige Umgebungstemperatur: -25 °C...+40 °C
Relative Luftfeuchte: 5 - 95 %, nicht kondensierend
Farbe: graphitgrau, ähnlich RAL 7024
Nennspannung: 200 - 240 V AC / 50 - 60 Hz
Diffusor: transparent
Lichtaustritt: direkt
Ausstrahlungswinkel: 159 °
Bemessungsleistung P: 17 W
Lichtstrom (Leuchte): 760 lm
Lichtausbeute: 44,00 lm/W
Farbtemperatur: 3100 K
Farbwiedergabeindex Ra: > 80
Bemessungslebensdauer L80B50 bei 25 °C: 70000 h
Photobiologische Sicherheit: RG0
Menge: 1,000 Stk

**01.04.03.008**
LED DALI-Pollerleuchte aus hochwertigem Aluminium
Steuerungssystem: DALI

Montageart: Stand
Montageort: Boden
Abmessungen: Höhe/Tiefe 940 mm, Ø 170 mm
Gewicht: 7830 g
Schutzart: IP65
Schutzklasse: I
Schlagfestigkeit: IK09
Zulässige Umgebungstemperatur: -25 °C...+40 °C
Relative Luftfeuchte: 5 - 95 %, nicht kondensierend
Farbe: graphitgrau, ähnlich RAL 7024
Nennspannung: 200 - 240 V AC / 50 - 60 Hz
Diffusor: transparent
Lichtaustritt: direkt
Ausstrahlungswinkel: 159 °
Bemessungsleistung P: 17 W
Lichtstrom (Leuchte): 760 lm
Lichtausbeute: 44,00 lm/W
Farbtemperatur: 3100 K
Farbwiedergabeindex Ra: > 80
Bemessungslebensdauer L80B50 bei 25 °C: 70000 h
Photobiologische Sicherheit: RG0
Erfassungswinkel: 140°
Erfassungsreichweite quer: r 6 m
Erfassungsbereich: 44 m²
Menge: 1,000 Stk

**01.04.03.009**
LED DALI-Pollerleuchte aus hochwertigem Aluminium
Steuerungssystem: DALI

Montageart: Stand
Montageort: Boden
Abmessungen: Höhe/Tiefe 940 mm, Ø 170 mm
Gewicht: 7830 g
Schutzart: IP65
Schutzklasse: I
Schlagfestigkeit: IK09
Zulässige Umgebungstemperatur: -25 °C...+40 °C
Relative Luftfeuchte: 5 - 95 %, nicht kondensierend
Farbe: graphitgrau, ähnlich RAL 7024
Nennspannung: 110 - 240 V AC / 50 - 60 Hz
Diffusor: opal
Lichtaustritt: direkt
Ausstrahlungswinkel: 283 °
Bemessungsleistung P: 17 W
Lichtstrom (Leuchte): 620 lm
Lichtausbeute: 36,00 lm/W
Farbtemperatur: 3100 K
Farbwiedergabeindex Ra: > 80
Bemessungslebensdauer L80B50 bei 25 °C: 70000 h
Photobiologische Sicherheit: RG0
Erfassungswinkel: 140°
Erfassungsreichweite quer: r 6 m
Erfassungsbereich: 44 m²
Menge: 1,000 Stk

**01.04.03.010**
LED Pollerleuchte aus hochwertigem Aluminium
Steuerungssystem: ON/OFF

Montageart: Stand
Montageort: Boden
Abmessungen: Höhe/Tiefe 540 mm, Ø 170 mm
Gewicht: 5814 g
Schutzart: IP65
Schutzklasse: I
Schlagfestigkeit: IK10
Zulässige Umgebungstemperatur: -25 °C...+40 °C
Relative Luftfeuchte: 5 - 95 %, nicht kondensierend
Farbe: graphitgrau, ähnlich RAL 7024
Nennspannung: 110 - 240 V AC / 50 - 60 Hz
Diffusor: transparent
Lichtaustritt: direkt
Ausstrahlungswinkel: 159 °
Bemessungsleistung P: 16 W
Lichtstrom (Leuchte): 1270 lm
Lichtausbeute: 79,00 lm/W
Farbtemperatur: 3100 K
Farbwiedergabeindex Ra: > 80
Bemessungslebensdauer L80B50 bei 25 °C: 70000 h
Photobiologische Sicherheit: RG0
Menge: 1,000 Stk

**01.04.03.011**
LED Pollerleuchte aus hochwertigem Aluminium
Steuerungssystem: ON/OFF

Montageart: Stand
Montageort: Boden
Abmessungen: Höhe/Tiefe 540 mm, Ø 170 mm
Gewicht: 5814 g
Schutzart: IP65
Schutzklasse: I
Schlagfestigkeit: IK10
Zulässige Umgebungstemperatur: -25 °C...+40 °C
Farbe: weiß, ähnlich RAL 9016
Nennspannung: 230 - 230 V AC / 50 - 50 Hz
Diffusor: transparent
Lichtaustritt: direkt
Ausstrahlungswinkel: 159 °
Bemessungsleistung P: 16 W
Lichtstrom (Leuchte): 1030 lm
Lichtausbeute: 64,00 lm/W
Farbtemperatur: 3100 K
Farbwiedergabeindex Ra: > 80
Bemessungslebensdauer L80B50 bei 25 °C: 70000 h
Menge: 1,000 Stk

**01.04.03.012**
LED Pollerleuchte aus hochwertigem Aluminium
Steuerungssystem: ON/OFF

Montageart: Stand
Montageort: Boden
Abmessungen: Höhe/Tiefe 540 mm, Ø 170 mm
Gewicht: 5814 g
Schutzart: IP65
Schutzklasse: I
Schlagfestigkeit: IK10
Zulässige Umgebungstemperatur: -25 °C...+40 °C
Farbe: weiß, ähnlich RAL 9016
Nennspannung: 230 - 230 V AC / 50 - 50 Hz
Diffusor: opal
Lichtaustritt: direkt
Ausstrahlungswinkel: 283 °
Bemessungsleistung P: 16 W
Lichtstrom (Leuchte): 845 lm
Lichtausbeute: 52,00 lm/W
Farbtemperatur: 3100 K
Farbwiedergabeindex Ra: > 80
Bemessungslebensdauer L80B50 bei 25 °C: 70000 h
Photobiologische Sicherheit: RG0
Menge: 1,000 Stk

**01.04.03.013**
LED Pollerleuchte aus hochwertigem Aluminium
Steuerungssystem: DALI

Montageart: Stand
Montageort: Boden
Abmessungen: Höhe/Tiefe 540 mm, Ø 170 mm
Gewicht: 5814 g
Schutzart: IP65
Schutzklasse: I
Schlagfestigkeit: IK10
Zulässige Umgebungstemperatur: -25 °C...+40 °C
Farbe: weiß, ähnlich RAL 9016
Nennspannung: 230 - 230 V AC / 50 - 50 Hz
Diffusor: transparent
Lichtaustritt: direkt
Ausstrahlungswinkel: 159 °
Bemessungsleistung P: 17 W
Lichtstrom (Leuchte): 1030 lm
Lichtausbeute: 60,00 lm/W
Farbtemperatur: 3100 K
Farbwiedergabeindex Ra: > 80
Bemessungslebensdauer L80B50 bei 25 °C: 70000 h
Menge: 1,000 Stk

**01.04.03.014**
LED Pollerleuchte aus hochwertigem Aluminium
Steuerungssystem: ON/OFF

Montageart: Stand
Montageort: Boden
Abmessungen: Höhe/Tiefe 700 mm, Ø 100 mm
Gewicht: 3120 g
Schutzart: IP65
Schutzklasse: I
Zulässige Umgebungstemperatur: -25 °C...+40 °C
Relative Luftfeuchte: 5 - 95 %, nicht kondensierend
Farbe: graphitgrau, ähnlich RAL 7024
Nennspannung: 110 - 240 V AC / 50 - 60 Hz
Diffusor: opal
Lichtaustritt: direkt
Ausstrahlungswinkel: 160 °
Bemessungsleistung P: 7 W
Lichtstrom (Leuchte): 400 lm
Lichtausbeute: 57,00 lm/W
Farbtemperatur: 3000 K
Farbwiedergabeindex Ra: > 80
Bemessungslebensdauer L80B50 bei 25 °C: 70000 h
Photobiologische Sicherheit: RG0
Menge: 1,000 Stk

**01.04.03.015**
LED Pollerleuchte aus hochwertigem Aluminium
Steuerungssystem: ON/OFF

Montageart: Stand
Montageort: Boden
Abmessungen: Höhe/Tiefe 700 mm, Ø 100 mm
Gewicht: 3120 g
Schutzart: IP65
Schutzklasse: I
Zulässige Umgebungstemperatur: -25 °C...+40 °C
Relative Luftfeuchte: 5 - 95 %, nicht kondensierend
Farbe: graphitgrau, ähnlich RAL 7024
Nennspannung: 110 - 240 V AC / 50 - 60 Hz
Diffusor: transparent
Lichtaustritt: direkt
Ausstrahlungswinkel: 160 °
Bemessungsleistung P: 7 W
Lichtstrom (Leuchte): 530 lm
Lichtausbeute: 75,00 lm/W
Farbtemperatur: 3000 K
Farbwiedergabeindex Ra: > 80
Bemessungslebensdauer L80B50 bei 25 °C: 70000 h
Photobiologische Sicherheit: RG0
Menge: 1,000 Stk

**01.04.03.016**
LED Pollerleuchte aus hochwertigem Aluminium
Steuerungssystem: ON/OFF

Montageart: Stand
Montageort: Boden
Abmessungen: Höhe/Tiefe 700 mm, Ø 100 mm
Gewicht: 3120 g
Schutzart: IP65
Schutzklasse: I
Zulässige Umgebungstemperatur: -25 °C...+40 °C
Relative Luftfeuchte: 5 - 95 %, nicht kondensierend
Farbe: weiß, ähnlich RAL 9016
Nennspannung: 110 - 240 V AC / 50 - 60 Hz
Diffusor: transparent
Lichtaustritt: direkt
Ausstrahlungswinkel: 160 °
Bemessungsleistung P: 7 W
Lichtstrom (Leuchte): 530 lm
Lichtausbeute: 75,00 lm/W
Farbtemperatur: 3000 K
Farbwiedergabeindex Ra: > 80
Bemessungslebensdauer L80B50 bei 25 °C: 70000 h
Photobiologische Sicherheit: RG0
Menge: 1,000 Stk

**01.04.03.017**
LED Pollerleuchte aus hochwertigem Aluminium
Steuerungssystem: ON/OFF

Montageart: Stand
Montageort: Boden
Abmessungen: Höhe/Tiefe 700 mm, Ø 100 mm
Gewicht: 3120 g
Schutzart: IP65
Schutzklasse: I
Zulässige Umgebungstemperatur: -25 °C...+40 °C
Relative Luftfeuchte: 5 - 95 %, nicht kondensierend
Farbe: weiß, ähnlich RAL 9016
Nennspannung: 110 - 240 V AC / 50 - 60 Hz
Diffusor: opal
Lichtaustritt: direkt
Ausstrahlungswinkel: 160 °
Bemessungsleistung P: 7 W
Lichtstrom (Leuchte): 400 lm
Lichtausbeute: 57,00 lm/W
Farbtemperatur: 3000 K
Farbwiedergabeindex Ra: > 80
Bemessungslebensdauer L80B50 bei 25 °C: 70000 h
Photobiologische Sicherheit: RG0
Menge: 1,000 Stk

**01.04.03.018**
LED Pollerleuchte aus hochwertigem Aluminium
Steuerungssystem: ON/OFF

Montageart: Stand
Montageort: Boden
Abmessungen: Höhe/Tiefe 940 mm, Ø 170 mm
Gewicht: 7720 g
Schutzart: IP65
Schutzklasse: I
Schlagfestigkeit: IK10
Zulässige Umgebungstemperatur: -25 °C...+40 °C
Relative Luftfeuchte: 5 - 95 %, nicht kondensierend
Farbe: graphitgrau, ähnlich RAL 7024
Nennspannung: 110 - 240 V AC / 50 - 60 Hz
Diffusor: opal
Lichtaustritt: direkt
Ausstrahlungswinkel: 283 °
Bemessungsleistung P: 16 W
Lichtstrom (Leuchte): 1030 lm
Lichtausbeute: 64,00 lm/W
Farbtemperatur: 3100 K
Farbwiedergabeindex Ra: > 80
Bemessungslebensdauer L80B50 bei 25 °C: 70000 h
Photobiologische Sicherheit: RG0
Menge: 1,000 Stk

**01.04.03.019**
LED Pollerleuchte aus hochwertigem Aluminium
Steuerungssystem: ON/OFF

Montageart: Stand
Montageort: Boden
Abmessungen: Höhe/Tiefe 940 mm, Ø 170 mm
Gewicht: 8000 g
Schutzart: IP65
Schutzklasse: I
Schlagfestigkeit: IK10
Zulässige Umgebungstemperatur: -25 °C...+40 °C
Relative Luftfeuchte: 5 - 95 %, nicht kondensierend
Farbe: graphitgrau, ähnlich RAL 7024
Nennspannung: 110 - 240 V AC / 50 - 60 Hz
Diffusor: transparent
Lichtaustritt: direkt
Ausstrahlungswinkel: 159 °
Bemessungsleistung P: 16 W
Lichtstrom (Leuchte): 1270 lm
Lichtausbeute: 79,00 lm/W
Farbtemperatur: 3100 K
Farbwiedergabeindex Ra: > 80
Bemessungslebensdauer L80B50 bei 25 °C: 70000 h
Photobiologische Sicherheit: RG0
Menge: 1,000 Stk

**01.04.03.020**
LED DALI-Pollerleuchte aus hochwertigem Aluminium
Steuerungssystem: DALI

Montageart: Stand
Montageort: Boden
Abmessungen: Höhe/Tiefe 940 mm, Ø 170 mm
Gewicht: 7830 g
Schutzart: IP65
Schutzklasse: I
Schlagfestigkeit: IK10
Zulässige Umgebungstemperatur: -25 °C...+40 °C
Relative Luftfeuchte: 5 - 95 %, nicht kondensierend
Farbe: graphitgrau, ähnlich RAL 7024
Nennspannung: 200 - 240 V AC / 50 - 60 Hz
Diffusor: transparent
Lichtaustritt: direkt
Ausstrahlungswinkel: 159 °
Bemessungsleistung P: 17 W
Lichtstrom (Leuchte): 1270 lm
Lichtausbeute: 74,00 lm/W
Farbtemperatur: 3100 K
Farbwiedergabeindex Ra: > 80
Bemessungslebensdauer L80B50 bei 25 °C: 70000 h
Photobiologische Sicherheit: RG0
Menge: 1,000 Stk

**01.04.03.021**
LED DALI-Pollerleuchte aus hochwertigem Aluminium
Steuerungssystem: DALI

Montageart: Stand
Montageort: Boden
Abmessungen: Höhe/Tiefe 940 mm, Ø 170 mm
Gewicht: 7640 g
Schutzart: IP65
Schutzklasse: I
Schlagfestigkeit: IK10
Zulässige Umgebungstemperatur: -25 °C...+40 °C
Relative Luftfeuchte: 5 - 95 %, nicht kondensierend
Farbe: graphitgrau, ähnlich RAL 7024
Nennspannung: 200 - 240 V AC / 50 - 60 Hz
Diffusor: opal
Lichtaustritt: direkt
Ausstrahlungswinkel: 283 °
Bemessungsleistung P: 17 W
Lichtstrom (Leuchte): 1030 lm
Lichtausbeute: 60,00 lm/W
Farbtemperatur: 3100 K
Farbwiedergabeindex Ra: > 80
Bemessungslebensdauer L80B50 bei 25 °C: 70000 h
Photobiologische Sicherheit: RG0
Menge: 1,000 Stk

**01.04.03.022**
LED DALI-Pollerleuchte aus hochwertigem Aluminium
Steuerungssystem: DALI

Montageart: Stand
Montageort: Boden
Abmessungen: Höhe/Tiefe 940 mm, Ø 170 mm
Gewicht: 8259 g
Schutzart: IP65
Schutzklasse: I
Schlagfestigkeit: IK09
Zulässige Umgebungstemperatur: -25 °C...+40 °C
Relative Luftfeuchte: 5 - 95 %, nicht kondensierend
Farbe: graphitgrau, ähnlich RAL 7024
Nennspannung: 200 - 240 V AC / 50 - 60 Hz
Diffusor: transparent
Lichtaustritt: direkt
Ausstrahlungswinkel: 159 °
Bemessungsleistung P: 17 W
Lichtstrom (Leuchte): 1270 lm
Lichtausbeute: 74,00 lm/W
Farbtemperatur: 3100 K
Farbwiedergabeindex Ra: > 80
Bemessungslebensdauer L80B50 bei 25 °C: 70000 h
Photobiologische Sicherheit: RG0
Erfassungswinkel: 140°
Erfassungsreichweite quer: r 6 m
Erfassungsbereich: 44 m²
Menge: 1,000 Stk

**01.04.03.023**
LED DALI-Pollerleuchte aus hochwertigem Aluminium
Steuerungssystem: DALI

Montageart: Stand
Montageort: Boden
Abmessungen: Höhe/Tiefe 940 mm, Ø 170 mm
Gewicht: 8045 g
Schutzart: IP65
Schutzklasse: I
Schlagfestigkeit: IK09
Zulässige Umgebungstemperatur: -25 °C...+40 °C
Relative Luftfeuchte: 5 - 95 %, nicht kondensierend
Farbe: graphitgrau, ähnlich RAL 7024
Nennspannung: 200 - 240 V AC / 50 - 60 Hz
Diffusor: opal
Lichtaustritt: direkt
Ausstrahlungswinkel: 283 °
Bemessungsleistung P: 17 W
Lichtstrom (Leuchte): 1030 lm
Lichtausbeute: 60,00 lm/W
Farbtemperatur: 3100 K
Farbwiedergabeindex Ra: > 80
Bemessungslebensdauer L80B50 bei 25 °C: 70000 h
Photobiologische Sicherheit: RG0
Erfassungswinkel: 140°
Erfassungsreichweite quer: r 6 m
Erfassungsbereich: 44 m²
Menge: 1,000 Stk

**01.04.03.024**
LED Pollerleuchte aus hochwertigem Aluminium
Steuerungssystem: ON/OFF

Montageart: Stand
Montageort: Boden
Abmessungen: Höhe/Tiefe 940 mm, Ø 170 mm
Gewicht: 7830 g
Schutzart: IP65
Schutzklasse: I
Schlagfestigkeit: IK10
Zulässige Umgebungstemperatur: -25 °C...+40 °C
Relative Luftfeuchte: 5 - 95 %, nicht kondensierend
Farbe: graphitgrau, ähnlich RAL 7024
Nennspannung: 110 - 240 V AC / 50 - 60 Hz
Diffusor: transparent
Lichtaustritt: direkt
Ausstrahlungswinkel: 159 °
Bemessungsleistung P: 16 W
Lichtstrom (Leuchte): 810 lm
Lichtausbeute: 50,00 lm/W
Farbtemperatur: 4100 K
Farbwiedergabeindex Ra: > 80
Bemessungslebensdauer L80B50 bei 25 °C: 70000 h
Photobiologische Sicherheit: RG0
Menge: 1,000 Stk

**01.04.03.025**
LED Pollerleuchte aus hochwertigem Aluminium
Steuerungssystem: ON/OFF

Montageart: Stand
Montageort: Boden
Abmessungen: Höhe/Tiefe 940 mm, Ø 170 mm
Gewicht: 8259 g
Schutzart: IP65
Schutzklasse: I
Schlagfestigkeit: IK10
Zulässige Umgebungstemperatur: -25 °C...+40 °C
Relative Luftfeuchte: 5 - 95 %, nicht kondensierend
Farbe: graphitgrau, ähnlich RAL 7024
Nennspannung: 110 - 240 V AC / 50 - 60 Hz
Diffusor: opal
Lichtaustritt: direkt
Ausstrahlungswinkel: 283 °
Bemessungsleistung P: 16 W
Lichtstrom (Leuchte): 630 lm
Lichtausbeute: 39,00 lm/W
Farbtemperatur: 4100 K
Farbwiedergabeindex Ra: > 80
Bemessungslebensdauer L80B50 bei 25 °C: 70000 h
Photobiologische Sicherheit: RG0
Menge: 1,000 Stk

**01.04.03.026**
LED DALI-Pollerleuchte aus hochwertigem Aluminium
Steuerungssystem: DALI

Montageart: Stand
Montageort: Boden
Abmessungen: Höhe/Tiefe 940 mm, Ø 170 mm
Gewicht: 7957 g
Schutzart: IP65
Schutzklasse: I
Schlagfestigkeit: IK10
Zulässige Umgebungstemperatur: -25 °C...+40 °C
Relative Luftfeuchte: 5 - 95 %, nicht kondensierend
Farbe: graphitgrau, ähnlich RAL 7024
Nennspannung: 200 - 240 V AC / 50 - 60 Hz
Diffusor: opal
Lichtaustritt: direkt
Ausstrahlungswinkel: 283 °
Bemessungsleistung P: 17 W
Lichtstrom (Leuchte): 630 lm
Lichtausbeute: 37,00 lm/W
Farbtemperatur: 4100 K
Farbwiedergabeindex Ra: > 80
Bemessungslebensdauer L80B50 bei 25 °C: 70000 h
Photobiologische Sicherheit: RG0
Menge: 1,000 Stk

**01.04.03.027**
LED DALI-Pollerleuchte aus hochwertigem Aluminium
Steuerungssystem: DALI

Montageart: Stand
Montageort: Boden
Abmessungen: Höhe/Tiefe 940 mm, Ø 170 mm
Gewicht: 7957 g
Schutzart: IP65
Schutzklasse: I
Schlagfestigkeit: IK10
Zulässige Umgebungstemperatur: -25 °C...+40 °C
Relative Luftfeuchte: 5 - 95 %, nicht kondensierend
Farbe: graphitgrau, ähnlich RAL 7024
Nennspannung: 200 - 240 V AC / 50 - 60 Hz
Diffusor: transparent
Lichtaustritt: direkt
Ausstrahlungswinkel: 159 °
Bemessungsleistung P: 17 W
Lichtstrom (Leuchte): 810 lm
Lichtausbeute: 47,00 lm/W
Farbtemperatur: 4100 K
Farbwiedergabeindex Ra: > 80
Bemessungslebensdauer L80B50 bei 25 °C: 70000 h
Photobiologische Sicherheit: RG0
Menge: 1,000 Stk

**01.04.03.028**
LED DALI-Pollerleuchte aus hochwertigem Aluminium
Steuerungssystem: DALI

Montageart: Stand
Montageort: Boden
Abmessungen: Höhe/Tiefe 940 mm, Ø 170 mm
Gewicht: 7830 g
Schutzart: IP65
Schutzklasse: I
Schlagfestigkeit: IK09
Zulässige Umgebungstemperatur: -25 °C...+40 °C
Relative Luftfeuchte: 5 - 95 %, nicht kondensierend
Farbe: graphitgrau, ähnlich RAL 7024
Nennspannung: 200 - 240 V AC / 50 - 60 Hz
Diffusor: transparent
Lichtaustritt: direkt
Ausstrahlungswinkel: 159 °
Bemessungsleistung P: 17 W
Lichtstrom (Leuchte): 810 lm
Lichtausbeute: 47,00 lm/W
Farbtemperatur: 4100 K
Farbwiedergabeindex Ra: > 80
Bemessungslebensdauer L80B50 bei 25 °C: 70000 h
Photobiologische Sicherheit: RG0
Erfassungswinkel: 140°
Erfassungsreichweite quer: r 6 m
Erfassungsbereich: 44 m²
Menge: 1,000 Stk

**01.04.03.029**
LED DALI-Pollerleuchte aus hochwertigem Aluminium
Steuerungssystem: DALI

Montageart: Stand
Montageort: Boden
Abmessungen: Höhe/Tiefe 940 mm, Ø 170 mm
Gewicht: 7830 g
Schutzart: IP65
Schutzklasse: I
Schlagfestigkeit: IK09
Zulässige Umgebungstemperatur: -25 °C...+40 °C
Relative Luftfeuchte: 5 - 95 %, nicht kondensierend
Farbe: graphitgrau, ähnlich RAL 7024
Nennspannung: 200 - 240 V AC / 50 - 60 Hz
Diffusor: opal
Lichtaustritt: direkt
Ausstrahlungswinkel: 283 °
Bemessungsleistung P: 17 W
Lichtstrom (Leuchte): 630 lm
Lichtausbeute: 37,00 lm/W
Farbtemperatur: 4100 K
Farbwiedergabeindex Ra: > 80
Bemessungslebensdauer L80B50 bei 25 °C: 70000 h
Photobiologische Sicherheit: RG0
Erfassungswinkel: 140°
Erfassungsreichweite quer: r 6 m
Erfassungsbereich: 44 m²
Menge: 1,000 Stk

**01.04.03.030**
LED Pollerleuchte aus hochwertigem Aluminium
Steuerungssystem: ON/OFF

Montageart: Stand
Montageort: Boden
Abmessungen: Höhe/Tiefe 540 mm, Ø 170 mm
Gewicht: 5814 g
Schutzart: IP65
Schutzklasse: I
Schlagfestigkeit: IK10
Zulässige Umgebungstemperatur: -25 °C...+40 °C
Relative Luftfeuchte: 5 - 95 %, nicht kondensierend
Farbe: graphitgrau, ähnlich RAL 7024
Nennspannung: 110 - 240 V AC / 50 - 60 Hz
Diffusor: opal
Lichtaustritt: direkt
Ausstrahlungswinkel: 283 °
Bemessungsleistung P: 16 W
Lichtstrom (Leuchte): 1050 lm
Lichtausbeute: 65,00 lm/W
Farbtemperatur: 4100 K
Farbwiedergabeindex Ra: > 80
Bemessungslebensdauer L80B50 bei 25 °C: 70000 h
Photobiologische Sicherheit: RG0
Menge: 1,000 Stk

**01.04.03.031**
LED Pollerleuchte aus hochwertigem Aluminium
Steuerungssystem: ON/OFF

Montageart: Stand
Montageort: Boden
Abmessungen: Höhe/Tiefe 540 mm, Ø 170 mm
Gewicht: 5814 g
Schutzart: IP65
Schutzklasse: I
Schlagfestigkeit: IK10
Zulässige Umgebungstemperatur: -25 °C...+40 °C
Relative Luftfeuchte: 5 - 95 %, nicht kondensierend
Farbe: graphitgrau, ähnlich RAL 7024
Nennspannung: 110 - 240 V AC / 50 - 60 Hz
Diffusor: transparent
Lichtaustritt: direkt
Ausstrahlungswinkel: 159 °
Bemessungsleistung P: 16 W
Lichtstrom (Leuchte): 1350 lm
Lichtausbeute: 84,00 lm/W
Farbtemperatur: 4000 K
Farbwiedergabeindex Ra: > 80
Bemessungslebensdauer L80B50 bei 25 °C: 70000 h
Photobiologische Sicherheit: RG0
Menge: 1,000 Stk

**01.04.03.032**
LED DALI-Pollerleuchte aus hochwertigem Aluminium
Steuerungssystem: DALI

Montageart: Stand
Montageort: Boden
Abmessungen: Höhe/Tiefe 540 mm, Ø 170 mm
Gewicht: 5814 g
Schutzart: IP65
Schutzklasse: I
Schlagfestigkeit: IK10
Zulässige Umgebungstemperatur: -25 °C...+40 °C
Relative Luftfeuchte: 5 - 95 %, nicht kondensierend
Farbe: graphitgrau, ähnlich RAL 7024
Nennspannung: 200 - 240 V AC / 50 - 60 Hz
Diffusor: opal
Lichtaustritt: direkt
Ausstrahlungswinkel: 283 °
Bemessungsleistung P: 17 W
Lichtstrom (Leuchte): 1050 lm
Lichtausbeute: 61,00 lm/W
Farbtemperatur: 4100 K
Farbwiedergabeindex Ra: > 80
Bemessungslebensdauer L80B50 bei 25 °C: 70000 h
Photobiologische Sicherheit: RG0
Menge: 1,000 Stk

**01.04.03.033**
LED Pollerleuchte aus hochwertigem Aluminium
Steuerungssystem: ON/OFF

Montageart: Stand
Montageort: Boden
Abmessungen: Höhe/Tiefe 700 mm, Ø 100 mm
Gewicht: 3120 g
Schutzart: IP65
Schutzklasse: I
Zulässige Umgebungstemperatur: -25 °C...+40 °C
Relative Luftfeuchte: 5 - 95 %, nicht kondensierend
Farbe: graphitgrau, ähnlich RAL 7024
Nennspannung: 110 - 240 V AC / 50 - 60 Hz
Diffusor: opal
Lichtaustritt: direkt
Ausstrahlungswinkel: 160 °
Bemessungsleistung P: 7 W
Lichtstrom (Leuchte): 460 lm
Lichtausbeute: 65,00 lm/W
Farbtemperatur: 4000 K
Farbwiedergabeindex Ra: > 80
Bemessungslebensdauer L80B50 bei 25 °C: 70000 h
Photobiologische Sicherheit: RG0
Menge: 1,000 Stk

**01.04.03.034**
LED Pollerleuchte aus hochwertigem Aluminium
Steuerungssystem: ON/OFF

Montageart: Stand
Montageort: Boden
Abmessungen: Höhe/Tiefe 700 mm, Ø 100 mm
Gewicht: 3120 g
Schutzart: IP65
Schutzklasse: I
Zulässige Umgebungstemperatur: -25 °C...+40 °C
Relative Luftfeuchte: 5 - 95 %, nicht kondensierend
Farbe: weiß, ähnlich RAL 9016
Nennspannung: 110 - 240 V AC / 50 - 60 Hz
Diffusor: transparent
Lichtaustritt: direkt
Ausstrahlungswinkel: 160 °
Bemessungsleistung P: 7 W
Lichtstrom (Leuchte): 560 lm
Lichtausbeute: 80,00 lm/W
Farbtemperatur: 4000 K
Farbwiedergabeindex Ra: > 80
Bemessungslebensdauer L80B50 bei 25 °C: 70000 h
Photobiologische Sicherheit: RG0
Menge: 1,000 Stk

**01.04.03.035**
LED Pollerleuchte aus hochwertigem Aluminium
Steuerungssystem: ON/OFF

Montageart: Stand
Montageort: Boden
Abmessungen: Höhe/Tiefe 700 mm, Ø 100 mm
Gewicht: 3210 g
Schutzart: IP65
Schutzklasse: I
Zulässige Umgebungstemperatur: -25 °C...+40 °C
Relative Luftfeuchte: 5 - 95 %, nicht kondensierend
Farbe: graphitgrau, ähnlich RAL 7024
Nennspannung: 110 - 240 V AC / 50 - 60 Hz
Diffusor: transparent
Lichtaustritt: direkt
Ausstrahlungswinkel: 160 °
Bemessungsleistung P: 7 W
Lichtstrom (Leuchte): 560 lm
Lichtausbeute: 80,00 lm/W
Farbtemperatur: 4000 K
Farbwiedergabeindex Ra: > 80
Bemessungslebensdauer L80B50 bei 25 °C: 70000 h
Photobiologische Sicherheit: RG0
Menge: 1,000 Stk

**01.04.03.036**
LED Pollerleuchte aus hochwertigem Aluminium
Steuerungssystem: ON/OFF

Montageart: Stand
Montageort: Boden
Abmessungen: Höhe/Tiefe 940 mm, Ø 170 mm
Gewicht: 7830 g
Schutzart: IP65
Schutzklasse: I
Schlagfestigkeit: IK10
Zulässige Umgebungstemperatur: -25 °C...+40 °C
Relative Luftfeuchte: 5 - 95 %, nicht kondensierend
Farbe: graphitgrau, ähnlich RAL 7024
Nennspannung: 110 - 240 V AC / 50 - 60 Hz
Diffusor: opal
Lichtaustritt: direkt
Ausstrahlungswinkel: 283 °
Bemessungsleistung P: 16 W
Lichtstrom (Leuchte): 1050 lm
Lichtausbeute: 65,00 lm/W
Farbtemperatur: 4100 K
Farbwiedergabeindex Ra: > 80
Bemessungslebensdauer L80B50 bei 25 °C: 70000 h
Photobiologische Sicherheit: RG0
Menge: 1,000 Stk

**01.04.03.037**
LED Pollerleuchte aus hochwertigem Aluminium
Steuerungssystem: ON/OFF

Montageart: Stand
Montageort: Boden
Abmessungen: Höhe/Tiefe 940 mm, Ø 170 mm
Gewicht: 8000 g
Schutzart: IP65
Schutzklasse: I
Schlagfestigkeit: IK10
Zulässige Umgebungstemperatur: -25 °C...+40 °C
Relative Luftfeuchte: 5 - 95 %, nicht kondensierend
Farbe: graphitgrau, ähnlich RAL 7024
Nennspannung: 110 - 240 V AC / 50 - 60 Hz
Diffusor: transparent
Lichtaustritt: direkt
Ausstrahlungswinkel: 159 °
Bemessungsleistung P: 16 W
Lichtstrom (Leuchte): 1350 lm
Lichtausbeute: 84,00 lm/W
Farbtemperatur: 4100 K
Farbwiedergabeindex Ra: > 80
Bemessungslebensdauer L80B50 bei 25 °C: 70000 h
Photobiologische Sicherheit: RG0
Menge: 1,000 Stk

**01.04.03.038**
LED DALI-Pollerleuchte aus hochwertigem Aluminium
Steuerungssystem: DALI

Montageart: Stand
Montageort: Boden
Abmessungen: Höhe/Tiefe 940 mm, Ø 170 mm
Gewicht: 7640 g
Schutzart: IP65
Schutzklasse: I
Schlagfestigkeit: IK10
Zulässige Umgebungstemperatur: -25 °C...+40 °C
Relative Luftfeuchte: 5 - 95 %, nicht kondensierend
Farbe: graphitgrau, ähnlich RAL 7024
Nennspannung: 200 - 240 V AC / 50 - 60 Hz
Diffusor: transparent
Lichtaustritt: direkt
Ausstrahlungswinkel: 159 °
Bemessungsleistung P: 17 W
Lichtstrom (Leuchte): 1350 lm
Lichtausbeute: 79,00 lm/W
Farbtemperatur: 4100 K
Farbwiedergabeindex Ra: > 80
Bemessungslebensdauer L80B50 bei 25 °C: 70000 h
Photobiologische Sicherheit: RG0
Menge: 1,000 Stk

**01.04.03.039**
LED DALI-Pollerleuchte aus hochwertigem Aluminium
Steuerungssystem: DALI

Montageart: Stand
Montageort: Boden
Abmessungen: Höhe/Tiefe 940 mm, Ø 170 mm
Gewicht: 8000 g
Schutzart: IP65
Schutzklasse: I
Schlagfestigkeit: IK10
Zulässige Umgebungstemperatur: -25 °C...+40 °C
Relative Luftfeuchte: 5 - 95 %, nicht kondensierend
Farbe: graphitgrau, ähnlich RAL 7024
Nennspannung: 200 - 240 V AC / 50 - 60 Hz
Diffusor: opal
Lichtaustritt: direkt
Ausstrahlungswinkel: 283 °
Bemessungsleistung P: 17 W
Lichtstrom (Leuchte): 1050 lm
Lichtausbeute: 61,00 lm/W
Farbtemperatur: 4100 K
Farbwiedergabeindex Ra: > 80
Bemessungslebensdauer L80B50 bei 25 °C: 70000 h
Photobiologische Sicherheit: RG0
Menge: 1,000 Stk

**01.04.03.040**
LED DALI-Pollerleuchte aus hochwertigem Aluminium
Steuerungssystem: DALI

Montageart: Stand
Montageort: Boden
Abmessungen: Höhe/Tiefe 940 mm, Ø 170 mm
Gewicht: 7830 g
Schutzart: IP65
Schutzklasse: I
Schlagfestigkeit: IK10
Zulässige Umgebungstemperatur: -25 °C...+40 °C
Farbe: weiß, ähnlich RAL 9016
Nennspannung: 110 - 240 V AC / 50 - 50 Hz
Diffusor: opal
Lichtaustritt: direkt
Ausstrahlungswinkel: 283 °
Bemessungsleistung P: 17 W
Lichtstrom (Leuchte): 980 lm
Lichtausbeute: 57,00 lm/W
Farbtemperatur: 4100 K
Farbwiedergabeindex Ra: > 80
Bemessungslebensdauer L80B50 bei 25 °C: 70000 h
Menge: 1,000 Stk

**01.04.03.041**
LED DALI-Pollerleuchte aus hochwertigem Aluminium
Steuerungssystem: DALI

Montageart: Stand
Montageort: Boden
Abmessungen: Höhe/Tiefe 940 mm, Ø 170 mm
Gewicht: 7830 g
Schutzart: IP65
Schutzklasse: I
Schlagfestigkeit: IK09
Zulässige Umgebungstemperatur: -25 °C...+40 °C
Relative Luftfeuchte: 5 - 95 %, nicht kondensierend
Farbe: graphitgrau, ähnlich RAL 7024
Nennspannung: 200 - 240 V AC / 50 - 60 Hz
Diffusor: opal
Lichtaustritt: direkt
Ausstrahlungswinkel: 283 °
Bemessungsleistung P: 17 W
Lichtstrom (Leuchte): 1050 lm
Lichtausbeute: 61,00 lm/W
Farbtemperatur: 4100 K
Farbwiedergabeindex Ra: > 80
Bemessungslebensdauer L80B50 bei 25 °C: 70000 h
Photobiologische Sicherheit: RG0
Erfassungswinkel: 140°
Erfassungsreichweite quer: r 6 m
Erfassungsbereich: 44 m²
Menge: 1,000 Stk

**01.04.03.042**
LED DALI-Pollerleuchte aus hochwertigem Aluminium
Steuerungssystem: DALI

Montageart: Stand
Montageort: Boden
Abmessungen: Höhe/Tiefe 940 mm, Ø 170 mm
Gewicht: 8000 g
Schutzart: IP65
Schutzklasse: I
Schlagfestigkeit: IK09
Zulässige Umgebungstemperatur: -25 °C...+40 °C
Relative Luftfeuchte: 5 - 95 %, nicht kondensierend
Farbe: graphitgrau, ähnlich RAL 7024
Nennspannung: 200 - 240 V AC / 50 - 60 Hz
Diffusor: transparent
Lichtaustritt: direkt
Ausstrahlungswinkel: 159 °
Bemessungsleistung P: 17 W
Lichtstrom (Leuchte): 1350 lm
Lichtausbeute: 79,00 lm/W
Farbtemperatur: 4100 K
Farbwiedergabeindex Ra: > 80
Bemessungslebensdauer L80B50 bei 25 °C: 70000 h
Photobiologische Sicherheit: RG0
Erfassungswinkel: 140°
Erfassungsreichweite quer: r 6 m
Erfassungsbereich: 44 m²
Menge: 1,000 Stk

##### 01.04.04 Ausschreibungstext

**01.04.04.001**
LED-Strahler mit kompaktem Aluminiumgehäuse für die unauffällige Montage
Steuerungssystem: ON/OFF

Montageart: Aufbau
Montageort: Wand
Abmessungen: Länge 160 mm x Breite 142 mm x Höhe/Tiefe 28 mm
Gewicht: 449 g
Schutzart: IP65
Schutzklasse: I
Zulässige Umgebungstemperatur: -25 °C...+40 °C
Farbe: weiß, ähnlich RAL 9016
Nennspannung: 220 - 240 V AC / 50 - 60 Hz
Diffusor: transparent
Lichtaustritt: direkt
Ausstrahlungswinkel: 120 °
Unified Glare Rating: < 30
Bemessungsleistung P: 10 W
Lichtstrom (Leuchte): 1000 lm
Lichtausbeute: 100,00 lm/W
Farbtemperatur: 3000 K
Farbwiedergabeindex Ra: > 80
Bemessungslebensdauer L80B50 bei 25 °C: 40000 h
Glühdrahtprüfung nach IEC 60695-2-10: 650 °C
Photobiologische Sicherheit: RG0
Menge: 1,000 Stk

**01.04.04.002**
LED-Strahler mit kompaktem Aluminiumgehäuse für die unauffällige Montage
Steuerungssystem: ON/OFF

Montageart: Aufbau
Montageort: Wand
Abmessungen: Länge 160 mm x Breite 170 mm x Höhe/Tiefe 58 mm
Gewicht: 532 g
Schutzart: IP65
Schutzklasse: I
Zulässige Umgebungstemperatur: -25 °C...+40 °C
Farbe: weiß, ähnlich RAL 9016
Nennspannung: 220 - 240 V AC / 50 - 60 Hz
Diffusor: transparent
Lichtaustritt: direkt
Ausstrahlungswinkel: 120 °
Unified Glare Rating: < 30
Bemessungsleistung P: 10 W
Lichtstrom (Leuchte): 1000 lm
Lichtausbeute: 100,00 lm/W
Farbtemperatur: 3000 K
Farbwiedergabeindex Ra: > 80
Bemessungslebensdauer L80B50 bei 25 °C: 40000 h
Glühdrahtprüfung nach IEC 60695-2-10: 650 °C
Photobiologische Sicherheit: RG0
Erfassungswinkel: 120°, Sensor horizontal und vertikal drehbar +/- 180°
Erfassungsreichweite quer: r 8 m
Erfassungsbereich: 76 m²
Empf. Montagehöhe: 2,5 m
Max. Montagehöhe: 3 m
Helligkeitswert: 3 - 1000 lx
Menge: 1,000 Stk

**01.04.04.003**
LED-Strahler mit kompaktem Aluminiumgehäuse für die unauffällige Montage
Steuerungssystem: ON/OFF

Montageart: Aufbau
Montageort: Wand
Abmessungen: Länge 160 mm x Breite 170 mm x Höhe/Tiefe 58 mm
Gewicht: 500 g
Schutzart: IP65
Schutzklasse: I
Zulässige Umgebungstemperatur: -25 °C...+40 °C
Farbe: schwarz, ähnlich RAL 9005
Nennspannung: 220 - 240 V AC / 50 - 60 Hz
Diffusor: transparent
Lichtaustritt: direkt
Ausstrahlungswinkel: 120 °
Unified Glare Rating: < 30
Bemessungsleistung P: 10 W
Lichtstrom (Leuchte): 1000 lm
Lichtausbeute: 100,00 lm/W
Farbtemperatur: 3000 K
Farbwiedergabeindex Ra: > 80
Bemessungslebensdauer L80B50 bei 25 °C: 40000 h
Glühdrahtprüfung nach IEC 60695-2-10: 650 °C
Photobiologische Sicherheit: RG0
Erfassungswinkel: 120°, Sensor horizontal und vertikal drehbar +/- 180°
Erfassungsreichweite quer: r 8 m
Erfassungsbereich: 76 m²
Empf. Montagehöhe: 2,5 m
Max. Montagehöhe: 3 m
Helligkeitswert: 3 - 1000 lx
Menge: 1,000 Stk

**01.04.04.004**
LED-Strahler mit kompaktem Aluminiumgehäuse für die unauffällige Montage
Steuerungssystem: ON/OFF

Montageart: Aufbau
Montageort: Wand
Abmessungen: Länge 160 mm x Breite 142 mm x Höhe/Tiefe 28 mm
Gewicht: 449 g
Schutzart: IP65
Schutzklasse: I
Zulässige Umgebungstemperatur: -25 °C...+40 °C
Farbe: schwarz, ähnlich RAL 9005
Nennspannung: 220 - 240 V AC / 50 - 60 Hz
Diffusor: transparent
Lichtaustritt: direkt
Ausstrahlungswinkel: 120 °
Unified Glare Rating: < 30
Bemessungsleistung P: 10 W
Lichtstrom (Leuchte): 1000 lm
Lichtausbeute: 100,00 lm/W
Farbtemperatur: 3000 K
Farbwiedergabeindex Ra: > 80
Bemessungslebensdauer L80B50 bei 25 °C: 40000 h
Glühdrahtprüfung nach IEC 60695-2-10: 650 °C
Photobiologische Sicherheit: RG0
Menge: 1,000 Stk

**01.04.04.005**
LED-Strahler mit kompaktem Aluminiumgehäuse für die unauffällige Montage
Steuerungssystem: ON/OFF

Montageart: Aufbau
Montageort: Wand
Abmessungen: Länge 215 mm x Breite 205 mm x Höhe/Tiefe 32 mm
Gewicht: 814 g
Schutzart: IP65
Schutzklasse: I
Zulässige Umgebungstemperatur: -25 °C...+40 °C
Farbe: weiß, ähnlich RAL 9016
Nennspannung: 220 - 240 V AC / 50 - 60 Hz
Diffusor: transparent
Lichtaustritt: direkt
Ausstrahlungswinkel: 120 °
Unified Glare Rating: < 30
Bemessungsleistung P: 30 W
Lichtstrom (Leuchte): 3000 lm
Lichtausbeute: 100,00 lm/W
Farbtemperatur: 3000 K
Farbwiedergabeindex Ra: > 80
Bemessungslebensdauer L80B50 bei 25 °C: 40000 h
Glühdrahtprüfung nach IEC 60695-2-10: 650 °C
Photobiologische Sicherheit: RG0
Menge: 1,000 Stk

**01.04.04.006**
LED-Strahler mit kompaktem Aluminiumgehäuse für die unauffällige Montage
Steuerungssystem: ON/OFF

Montageart: Aufbau
Montageort: Wand
Abmessungen: Länge 215 mm x Breite 205 mm x Höhe/Tiefe 32 mm
Gewicht: 860 g
Schutzart: IP65
Schutzklasse: I
Zulässige Umgebungstemperatur: -25 °C...+40 °C
Farbe: schwarz, ähnlich RAL 9005
Nennspannung: 220 - 240 V AC / 50 - 60 Hz
Diffusor: transparent
Lichtaustritt: direkt
Ausstrahlungswinkel: 120 °
Unified Glare Rating: < 30
Bemessungsleistung P: 30 W
Lichtstrom (Leuchte): 3000 lm
Lichtausbeute: 100,00 lm/W
Farbtemperatur: 3000 K
Farbwiedergabeindex Ra: > 80
Bemessungslebensdauer L80B50 bei 25 °C: 40000 h
Glühdrahtprüfung nach IEC 60695-2-10: 650 °C
Photobiologische Sicherheit: RG0
Menge: 1,000 Stk

**01.04.04.007**
LED-Strahler mit kompaktem Aluminiumgehäuse für die unauffällige Montage
Steuerungssystem: ON/OFF

Montageart: Aufbau
Montageort: Wand
Abmessungen: Länge 215 mm x Breite 205 mm x Höhe/Tiefe 60 mm
Gewicht: 925 g
Schutzart: IP65
Schutzklasse: I
Zulässige Umgebungstemperatur: -25 °C...+40 °C
Farbe: weiß, ähnlich RAL 9016
Nennspannung: 220 - 240 V AC / 50 - 60 Hz
Diffusor: transparent
Lichtaustritt: direkt
Ausstrahlungswinkel: 120 °
Unified Glare Rating: < 30
Bemessungsleistung P: 30 W
Lichtstrom (Leuchte): 3000 lm
Lichtausbeute: 100,00 lm/W
Farbtemperatur: 3000 K
Farbwiedergabeindex Ra: > 80
Bemessungslebensdauer L80B50 bei 25 °C: 40000 h
Glühdrahtprüfung nach IEC 60695-2-10: 650 °C
Photobiologische Sicherheit: RG0
Erfassungswinkel: 120°, Sensor horizontal und vertikal drehbar +/- 180°
Erfassungsreichweite quer: r 8 m
Erfassungsbereich: 76 m²
Empf. Montagehöhe: 2,5 m
Max. Montagehöhe: 3 m
Helligkeitswert: 3 - 1000 lx
Menge: 1,000 Stk

**01.04.04.008**
LED-Strahler mit kompaktem Aluminiumgehäuse für die unauffällige Montage
Steuerungssystem: ON/OFF

Montageart: Aufbau
Montageort: Wand
Abmessungen: Länge 215 mm x Breite 205 mm x Höhe/Tiefe 60 mm
Gewicht: 858 g
Schutzart: IP65
Schutzklasse: I
Zulässige Umgebungstemperatur: -25 °C...+40 °C
Farbe: schwarz, ähnlich RAL 9005
Nennspannung: 220 - 240 V AC / 50 - 60 Hz
Diffusor: transparent
Lichtaustritt: direkt
Ausstrahlungswinkel: 120 °
Unified Glare Rating: < 30
Bemessungsleistung P: 30 W
Lichtstrom (Leuchte): 3000 lm
Lichtausbeute: 100,00 lm/W
Farbtemperatur: 3000 K
Farbwiedergabeindex Ra: > 80
Bemessungslebensdauer L80B50 bei 25 °C: 40000 h
Glühdrahtprüfung nach IEC 60695-2-10: 650 °C
Photobiologische Sicherheit: RG0
Erfassungswinkel: 120°, Sensor horizontal und vertikal drehbar +/- 180°
Erfassungsreichweite quer: r 8 m
Erfassungsbereich: 76 m²
Empf. Montagehöhe: 2,5 m
Max. Montagehöhe: 3 m
Helligkeitswert: 3 - 1000 lx
Menge: 1,000 Stk

**01.04.04.009**
LED-Strahler mit kompaktem Aluminiumgehäuse für die unauffällige Montage
Steuerungssystem: ON/OFF

Montageart: Aufbau
Montageort: Wand
Abmessungen: Länge 252 mm x Breite 240 mm x Höhe/Tiefe 60 mm
Gewicht: 1180 g
Schutzart: IP65
Schutzklasse: I
Zulässige Umgebungstemperatur: -25 °C...+40 °C
Farbe: weiß, ähnlich RAL 9016
Nennspannung: 220 - 240 V AC / 50 - 60 Hz
Diffusor: transparent
Lichtaustritt: direkt
Ausstrahlungswinkel: 120 °
Unified Glare Rating: < 30
Bemessungsleistung P: 50 W
Lichtstrom (Leuchte): 5000 lm
Lichtausbeute: 100,00 lm/W
Farbtemperatur: 3000 K
Farbwiedergabeindex Ra: > 80
Bemessungslebensdauer L80B50 bei 25 °C: 35000 h
Glühdrahtprüfung nach IEC 60695-2-10: 650 °C
Photobiologische Sicherheit: RG0
Erfassungswinkel: 120°, Sensor horizontal und vertikal drehbar +/- 180°
Erfassungsreichweite quer: r 8 m
Erfassungsbereich: 76 m²
Empf. Montagehöhe: 2,5 m
Max. Montagehöhe: 3 m
Helligkeitswert: 3 - 1000 lx
Menge: 1,000 Stk

**01.04.04.010**
LED-Strahler mit kompaktem Aluminiumgehäuse für die unauffällige Montage
Steuerungssystem: ON/OFF

Montageart: Aufbau
Montageort: Wand
Abmessungen: Länge 252 mm x Breite 240 mm x Höhe/Tiefe 32 mm
Gewicht: 977 g
Schutzart: IP65
Schutzklasse: I
Zulässige Umgebungstemperatur: -25 °C...+40 °C
Farbe: schwarz, ähnlich RAL 9005
Nennspannung: 220 - 240 V AC / 50 - 60 Hz
Diffusor: transparent
Lichtaustritt: direkt
Ausstrahlungswinkel: 120 °
Unified Glare Rating: < 30
Bemessungsleistung P: 50 W
Lichtstrom (Leuchte): 5000 lm
Lichtausbeute: 100,00 lm/W
Farbtemperatur: 3000 K
Farbwiedergabeindex Ra: > 80
Bemessungslebensdauer L80B50 bei 25 °C: 35000 h
Glühdrahtprüfung nach IEC 60695-2-10: 650 °C
Photobiologische Sicherheit: RG0
Menge: 1,000 Stk

**01.04.04.011**
LED-Strahler mit kompaktem Aluminiumgehäuse für die unauffällige Montage
Steuerungssystem: ON/OFF

Montageart: Aufbau
Montageort: Wand
Abmessungen: Länge 252 mm x Breite 240 mm x Höhe/Tiefe 60 mm
Gewicht: 1184 g
Schutzart: IP65
Schutzklasse: I
Zulässige Umgebungstemperatur: -25 °C...+40 °C
Farbe: schwarz, ähnlich RAL 9005
Nennspannung: 220 - 240 V AC / 50 - 60 Hz
Diffusor: transparent
Lichtaustritt: direkt
Ausstrahlungswinkel: 120 °
Unified Glare Rating: < 30
Bemessungsleistung P: 50 W
Lichtstrom (Leuchte): 5000 lm
Lichtausbeute: 100,00 lm/W
Farbtemperatur: 3000 K
Farbwiedergabeindex Ra: > 80
Bemessungslebensdauer L80B50 bei 25 °C: 35000 h
Glühdrahtprüfung nach IEC 60695-2-10: 650 °C
Photobiologische Sicherheit: RG0
Erfassungswinkel: 120°, Sensor horizontal und vertikal drehbar +/- 180°
Erfassungsreichweite quer: r 8 m
Erfassungsbereich: 76 m²
Empf. Montagehöhe: 2,5 m
Max. Montagehöhe: 3 m
Helligkeitswert: 3 - 1000 lx
Menge: 1,000 Stk

**01.04.04.012**
LED-Strahler mit kompaktem Aluminiumgehäuse für die unauffällige Montage
Steuerungssystem: ON/OFF

Montageart: Aufbau
Montageort: Wand
Abmessungen: Länge 252 mm x Breite 240 mm x Höhe/Tiefe 32 mm
Gewicht: 1099 g
Schutzart: IP65
Schutzklasse: I
Zulässige Umgebungstemperatur: -25 °C...+40 °C
Farbe: weiß, ähnlich RAL 9016
Nennspannung: 220 - 240 V AC / 50 - 60 Hz
Diffusor: transparent
Lichtaustritt: direkt
Ausstrahlungswinkel: 120 °
Unified Glare Rating: < 30
Bemessungsleistung P: 50 W
Lichtstrom (Leuchte): 5000 lm
Lichtausbeute: 100,00 lm/W
Farbtemperatur: 3000 K
Farbwiedergabeindex Ra: > 80
Bemessungslebensdauer L80B50 bei 25 °C: 35000 h
Glühdrahtprüfung nach IEC 60695-2-10: 650 °C
Photobiologische Sicherheit: RG0
Menge: 1,000 Stk

**01.04.04.013**
LED-Strahler mit kompaktem Aluminiumgehäuse für die unauffällige Montage
Steuerungssystem: ON/OFF

Montageart: Aufbau
Montageort: Wand
Abmessungen: Länge 160 mm x Breite 170 mm x Höhe/Tiefe 58 mm
Gewicht: 523 g
Schutzart: IP65
Schutzklasse: I
Zulässige Umgebungstemperatur: -25 °C...+40 °C
Farbe: weiß, ähnlich RAL 9016
Nennspannung: 220 - 240 V AC / 50 - 60 Hz
Diffusor: transparent
Lichtaustritt: direkt
Ausstrahlungswinkel: 120 °
Unified Glare Rating: < 30
Bemessungsleistung P: 10 W
Lichtstrom (Leuchte): 1000 lm
Lichtausbeute: 100,00 lm/W
Farbtemperatur: 4100 K
Farbwiedergabeindex Ra: > 80
Bemessungslebensdauer L80B50 bei 25 °C: 40000 h
Glühdrahtprüfung nach IEC 60695-2-10: 650 °C
Photobiologische Sicherheit: RG0
Erfassungswinkel: 120°, Sensor horizontal und vertikal drehbar +/- 180°
Erfassungsreichweite quer: r 8 m
Erfassungsbereich: 76 m²
Empf. Montagehöhe: 2,5 m
Max. Montagehöhe: 3 m
Helligkeitswert: 3 - 1000 lx
Menge: 1,000 Stk

**01.04.04.014**
LED-Strahler mit kompaktem Aluminiumgehäuse für die unauffällige Montage
Steuerungssystem: ON/OFF

Montageart: Aufbau
Montageort: Wand
Abmessungen: Länge 160 mm x Breite 170 mm x Höhe/Tiefe 58 mm
Gewicht: 500 g
Schutzart: IP65
Schutzklasse: I
Zulässige Umgebungstemperatur: -25 °C...+40 °C
Farbe: schwarz, ähnlich RAL 9005
Nennspannung: 220 - 240 V AC / 50 - 60 Hz
Diffusor: transparent
Lichtaustritt: direkt
Ausstrahlungswinkel: 120 °
Unified Glare Rating: < 30
Bemessungsleistung P: 10 W
Lichtstrom (Leuchte): 1000 lm
Lichtausbeute: 100,00 lm/W
Farbtemperatur: 4100 K
Farbwiedergabeindex Ra: > 80
Bemessungslebensdauer L80B50 bei 25 °C: 40000 h
Glühdrahtprüfung nach IEC 60695-2-10: 650 °C
Photobiologische Sicherheit: RG0
Erfassungswinkel: 120°, Sensor horizontal und vertikal drehbar +/- 180°
Erfassungsreichweite quer: r 8 m
Erfassungsbereich: 76 m²
Empf. Montagehöhe: 2,5 m
Max. Montagehöhe: 3 m
Helligkeitswert: 3 - 1000 lx
Menge: 1,000 Stk

**01.04.04.015**
LED-Strahler mit kompaktem Aluminiumgehäuse für die unauffällige Montage
Steuerungssystem: ON/OFF

Montageart: Aufbau
Montageort: Wand
Abmessungen: Länge 160 mm x Breite 142 mm x Höhe/Tiefe 28 mm
Gewicht: 459 g
Schutzart: IP65
Schutzklasse: I
Zulässige Umgebungstemperatur: -25 °C...+40 °C
Farbe: schwarz, ähnlich RAL 9005
Nennspannung: 220 - 240 V AC / 50 - 60 Hz
Diffusor: transparent
Lichtaustritt: direkt
Ausstrahlungswinkel: 120 °
Unified Glare Rating: < 30
Bemessungsleistung P: 10 W
Lichtstrom (Leuchte): 1000 lm
Lichtausbeute: 100,00 lm/W
Farbtemperatur: 4100 K
Farbwiedergabeindex Ra: > 80
Bemessungslebensdauer L80B50 bei 25 °C: 40000 h
Glühdrahtprüfung nach IEC 60695-2-10: 650 °C
Photobiologische Sicherheit: RG0
Menge: 1,000 Stk

**01.04.04.016**
LED-Strahler mit kompaktem Aluminiumgehäuse für die unauffällige Montage
Steuerungssystem: ON/OFF

Montageart: Aufbau
Montageort: Wand
Abmessungen: Länge 160 mm x Breite 142 mm x Höhe/Tiefe 28 mm
Gewicht: 458 g
Schutzart: IP65
Schutzklasse: I
Zulässige Umgebungstemperatur: -25 °C...+40 °C
Farbe: weiß, ähnlich RAL 9016
Nennspannung: 220 - 240 V AC / 50 - 60 Hz
Diffusor: transparent
Lichtaustritt: direkt
Ausstrahlungswinkel: 120 °
Unified Glare Rating: < 30
Bemessungsleistung P: 10 W
Lichtstrom (Leuchte): 1000 lm
Lichtausbeute: 100,00 lm/W
Farbtemperatur: 4100 K
Farbwiedergabeindex Ra: > 80
Bemessungslebensdauer L80B50 bei 25 °C: 40000 h
Glühdrahtprüfung nach IEC 60695-2-10: 650 °C
Photobiologische Sicherheit: RG0
Menge: 1,000 Stk

**01.04.04.017**
LED-Strahler mit kompaktem Aluminiumgehäuse für die unauffällige Montage
Steuerungssystem: ON/OFF

Montageart: Aufbau
Montageort: Wand
Abmessungen: Länge 215 mm x Breite 205 mm x Höhe/Tiefe 60 mm
Gewicht: 893 g
Schutzart: IP65
Schutzklasse: I
Zulässige Umgebungstemperatur: -25 °C...+40 °C
Farbe: weiß, ähnlich RAL 9016
Nennspannung: 220 - 240 V AC / 50 - 60 Hz
Diffusor: transparent
Lichtaustritt: direkt
Ausstrahlungswinkel: 120 °
Unified Glare Rating: < 30
Bemessungsleistung P: 30 W
Lichtstrom (Leuchte): 3000 lm
Lichtausbeute: 100,00 lm/W
Farbtemperatur: 4100 K
Farbwiedergabeindex Ra: > 80
Bemessungslebensdauer L80B50 bei 25 °C: 40000 h
Glühdrahtprüfung nach IEC 60695-2-10: 650 °C
Photobiologische Sicherheit: RG0
Erfassungswinkel: 120°, Sensor horizontal und vertikal drehbar +/- 180°
Erfassungsreichweite quer: r 8 m
Erfassungsbereich: 76 m²
Empf. Montagehöhe: 2,5 m
Max. Montagehöhe: 3 m
Helligkeitswert: 3 - 1000 lx
Menge: 1,000 Stk

**01.04.04.018**
LED-Strahler mit kompaktem Aluminiumgehäuse für die unauffällige Montage
Steuerungssystem: ON/OFF

Montageart: Aufbau
Montageort: Wand
Abmessungen: Länge 215 mm x Breite 205 mm x Höhe/Tiefe 32 mm
Gewicht: 849 g
Schutzart: IP65
Schutzklasse: I
Zulässige Umgebungstemperatur: -25 °C...+40 °C
Farbe: schwarz, ähnlich RAL 9005
Nennspannung: 220 - 240 V AC / 50 - 60 Hz
Diffusor: transparent
Lichtaustritt: direkt
Ausstrahlungswinkel: 120 °
Unified Glare Rating: < 30
Bemessungsleistung P: 30 W
Lichtstrom (Leuchte): 3000 lm
Lichtausbeute: 100,00 lm/W
Farbtemperatur: 4100 K
Farbwiedergabeindex Ra: > 80
Bemessungslebensdauer L80B50 bei 25 °C: 40000 h
Glühdrahtprüfung nach IEC 60695-2-10: 650 °C
Photobiologische Sicherheit: RG0
Menge: 1,000 Stk

**01.04.04.019**
LED-Strahler mit kompaktem Aluminiumgehäuse für die unauffällige Montage
Steuerungssystem: ON/OFF

Montageart: Aufbau
Montageort: Wand
Abmessungen: Länge 215 mm x Breite 205 mm x Höhe/Tiefe 60 mm
Gewicht: 893 g
Schutzart: IP65
Schutzklasse: I
Zulässige Umgebungstemperatur: -25 °C...+40 °C
Farbe: schwarz, ähnlich RAL 9005
Nennspannung: 220 - 240 V AC / 50 - 60 Hz
Diffusor: transparent
Lichtaustritt: direkt
Ausstrahlungswinkel: 120 °
Unified Glare Rating: < 30
Bemessungsleistung P: 30 W
Lichtstrom (Leuchte): 3000 lm
Lichtausbeute: 100,00 lm/W
Farbtemperatur: 4100 K
Farbwiedergabeindex Ra: > 80
Bemessungslebensdauer L80B50 bei 25 °C: 40000 h
Glühdrahtprüfung nach IEC 60695-2-10: 650 °C
Photobiologische Sicherheit: RG0
Erfassungswinkel: 120°, Sensor horizontal und vertikal drehbar +/- 180°
Erfassungsreichweite quer: r 8 m
Erfassungsbereich: 76 m²
Empf. Montagehöhe: 2,5 m
Max. Montagehöhe: 3 m
Helligkeitswert: 3 - 1000 lx
Menge: 1,000 Stk

**01.04.04.020**
LED-Strahler mit kompaktem Aluminiumgehäuse für die unauffällige Montage
Steuerungssystem: ON/OFF

Montageart: Aufbau
Montageort: Wand
Abmessungen: Länge 215 mm x Breite 205 mm x Höhe/Tiefe 32 mm
Gewicht: 807 g
Schutzart: IP65
Schutzklasse: I
Zulässige Umgebungstemperatur: -25 °C...+40 °C
Farbe: weiß, ähnlich RAL 9016
Nennspannung: 220 - 240 V AC / 50 - 60 Hz
Diffusor: transparent
Lichtaustritt: direkt
Ausstrahlungswinkel: 120 °
Unified Glare Rating: < 30
Bemessungsleistung P: 30 W
Lichtstrom (Leuchte): 3000 lm
Lichtausbeute: 100,00 lm/W
Farbtemperatur: 4100 K
Farbwiedergabeindex Ra: > 80
Bemessungslebensdauer L80B50 bei 25 °C: 40000 h
Glühdrahtprüfung nach IEC 60695-2-10: 650 °C
Photobiologische Sicherheit: RG0
Menge: 1,000 Stk

**01.04.04.021**
LED-Strahler mit kompaktem Aluminiumgehäuse für die unauffällige Montage
Steuerungssystem: ON/OFF

Montageart: Aufbau
Montageort: Wand
Abmessungen: Länge 252 mm x Breite 240 mm x Höhe/Tiefe 60 mm
Gewicht: 1153 g
Schutzart: IP65
Schutzklasse: I
Zulässige Umgebungstemperatur: -25 °C...+40 °C
Farbe: weiß, ähnlich RAL 9016
Nennspannung: 220 - 240 V AC / 50 - 60 Hz
Diffusor: transparent
Lichtaustritt: direkt
Ausstrahlungswinkel: 120 °
Unified Glare Rating: < 30
Bemessungsleistung P: 50 W
Lichtstrom (Leuchte): 5000 lm
Lichtausbeute: 100,00 lm/W
Farbtemperatur: 4100 K
Farbwiedergabeindex Ra: > 80
Bemessungslebensdauer L80B50 bei 25 °C: 35000 h
Glühdrahtprüfung nach IEC 60695-2-10: 650 °C
Photobiologische Sicherheit: RG0
Erfassungswinkel: 120°, Sensor horizontal und vertikal drehbar +/- 180°
Erfassungsreichweite quer: r 8 m
Erfassungsbereich: 76 m²
Empf. Montagehöhe: 2,5 m
Max. Montagehöhe: 3 m
Helligkeitswert: 3 - 1000 lx
Menge: 1,000 Stk

**01.04.04.022**
LED-Strahler mit kompaktem Aluminiumgehäuse für die unauffällige Montage
Steuerungssystem: ON/OFF

Montageart: Aufbau
Montageort: Wand
Abmessungen: Länge 252 mm x Breite 240 mm x Höhe/Tiefe 32 mm
Gewicht: 1070 g
Schutzart: IP65
Schutzklasse: I
Zulässige Umgebungstemperatur: -25 °C...+40 °C
Farbe: weiß, ähnlich RAL 9016
Nennspannung: 220 - 240 V AC / 50 - 60 Hz
Diffusor: transparent
Lichtaustritt: direkt
Ausstrahlungswinkel: 120 °
Unified Glare Rating: < 30
Bemessungsleistung P: 50 W
Lichtstrom (Leuchte): 5000 lm
Lichtausbeute: 100,00 lm/W
Farbtemperatur: 4100 K
Farbwiedergabeindex Ra: > 80
Bemessungslebensdauer L80B50 bei 25 °C: 35000 h
Glühdrahtprüfung nach IEC 60695-2-10: 650 °C
Photobiologische Sicherheit: RG0
Menge: 1,000 Stk

**01.04.04.023**
LED-Strahler mit kompaktem Aluminiumgehäuse für die unauffällige Montage
Steuerungssystem: ON/OFF

Montageart: Aufbau
Montageort: Wand
Abmessungen: Länge 252 mm x Breite 240 mm x Höhe/Tiefe 60 mm
Gewicht: 1133 g
Schutzart: IP65
Schutzklasse: I
Zulässige Umgebungstemperatur: -25 °C...+40 °C
Farbe: schwarz, ähnlich RAL 9005
Nennspannung: 220 - 240 V AC / 50 - 60 Hz
Diffusor: transparent
Lichtaustritt: direkt
Ausstrahlungswinkel: 120 °
Unified Glare Rating: < 30
Bemessungsleistung P: 50 W
Lichtstrom (Leuchte): 5000 lm
Lichtausbeute: 100,00 lm/W
Farbtemperatur: 4100 K
Farbwiedergabeindex Ra: > 80
Bemessungslebensdauer L80B50 bei 25 °C: 35000 h
Glühdrahtprüfung nach IEC 60695-2-10: 650 °C
Photobiologische Sicherheit: RG0
Erfassungswinkel: 120°, Sensor horizontal und vertikal drehbar +/- 180°
Erfassungsreichweite quer: r 8 m
Erfassungsbereich: 76 m²
Empf. Montagehöhe: 2,5 m
Max. Montagehöhe: 3 m
Helligkeitswert: 3 - 1000 lx
Menge: 1,000 Stk

**01.04.04.024**
LED-Strahler mit kompaktem Aluminiumgehäuse für die unauffällige Montage
Steuerungssystem: ON/OFF

Montageart: Aufbau
Montageort: Wand
Abmessungen: Länge 252 mm x Breite 240 mm x Höhe/Tiefe 32 mm
Gewicht: 1070 g
Schutzart: IP65
Schutzklasse: I
Zulässige Umgebungstemperatur: -25 °C...+40 °C
Farbe: schwarz, ähnlich RAL 9005
Nennspannung: 220 - 240 V AC / 50 - 60 Hz
Diffusor: transparent
Lichtaustritt: direkt
Ausstrahlungswinkel: 120 °
Unified Glare Rating: < 30
Bemessungsleistung P: 50 W
Lichtstrom (Leuchte): 5000 lm
Lichtausbeute: 100,00 lm/W
Farbtemperatur: 4100 K
Farbwiedergabeindex Ra: > 80
Bemessungslebensdauer L80B50 bei 25 °C: 35000 h
Glühdrahtprüfung nach IEC 60695-2-10: 650 °C
Photobiologische Sicherheit: RG0
Menge: 1,000 Stk

**01.04.04.025**
LED-Strahler aus hochwertigen Aluminiumdruckgussgehäuse
Steuerungssystem: ON/OFF

Montageart: Aufbau
Montageort: Wand
Abmessungen: Länge 150 mm x Breite 133 mm x Höhe/Tiefe 75 mm
Gewicht: 635 g
Schutzart: IP65
Schutzklasse: I
Schlagfestigkeit: IK08
Zulässige Umgebungstemperatur: -25 °C...+50 °C
Farbe: weiß, ähnlich RAL 9016
Nennspannung: 230 - 230 V AC / 50 - 50 Hz
Diffusor: transparent
Lichtaustritt: direkt
Ausstrahlungswinkel: 95 °
Bemessungsleistung P: 9,7 W
Lichtstrom (Leuchte): 900 lm
Lichtausbeute: 92,00 lm/W
Farbtemperatur: 3000 K
Farbwiedergabeindex Ra: > 80
Bemessungslebensdauer L80B50 bei 25 °C: 30000 h
Menge: 1,000 Stk

**01.04.04.026**
LED-Strahler aus hochwertigen Aluminiumdruckgussgehäuse
Steuerungssystem: ON/OFF

Montageart: Aufbau
Montageort: Wand
Abmessungen: Länge 150 mm x Breite 133 mm x Höhe/Tiefe 75 mm
Gewicht: 497 g
Schutzart: IP65
Schutzklasse: I
Schlagfestigkeit: IK08
Zulässige Umgebungstemperatur: -25 °C...+50 °C
Farbe: schwarz, ähnlich RAL 9005
Nennspannung: 230 - 230 V AC / 50 - 50 Hz
Diffusor: transparent
Lichtaustritt: direkt
Ausstrahlungswinkel: 95 °
Bemessungsleistung P: 9,7 W
Lichtstrom (Leuchte): 900 lm
Lichtausbeute: 92,00 lm/W
Farbtemperatur: 3000 K
Farbwiedergabeindex Ra: > 80
Bemessungslebensdauer L80B50 bei 25 °C: 30000 h
Menge: 1,000 Stk

**01.04.04.027**
LED-Strahler aus hochwertigen Aluminiumdruckgussgehäuse und integriertem Bewegungsmelder mit 160° Erfassungsbereich zum komfortablen Schalten der Beleuchtung
Steuerungssystem: ON/OFF

Montageart: Aufbau
Montageort: Wand
Abmessungen: Länge 210 mm x Breite 133 mm x Höhe/Tiefe 75 mm
Gewicht: 666 g
Schutzart: IP65
Schutzklasse: I
Schlagfestigkeit: IK08
Zulässige Umgebungstemperatur: -25 °C...+40 °C
Farbe: schwarz, ähnlich RAL 9005
Nennspannung: 230 - 230 V AC / 50 - 50 Hz
Diffusor: transparent
Lichtaustritt: direkt
Ausstrahlungswinkel: 95 °
Bemessungsleistung P: 9,7 W
Lichtstrom (Leuchte): 900 lm
Lichtausbeute: 92,00 lm/W
Farbtemperatur: 3000 K
Farbwiedergabeindex Ra: > 80
Bemessungslebensdauer L80B50 bei 25 °C: 30000 h

Erfassungswinkel: 160°
Erfassungsreichweite quer: r 12 m
Erfassungsbereich: 201 m²
Empf. Montagehöhe: 2,5 m
Max. Montagehöhe: 4 m
Helligkeitswert: 3 - 1000 lx
Menge: 1,000 Stk

**01.04.04.028**
LED-Strahler aus hochwertigen Aluminiumdruckgussgehäuse und integriertem Bewegungsmelder mit 160° Erfassungsbereich zum komfortablen Schalten der Beleuchtung
Steuerungssystem: ON/OFF

Montageart: Aufbau
Montageort: Wand
Abmessungen: Länge 210 mm x Breite 133 mm x Höhe/Tiefe 75 mm
Gewicht: 684 g
Schutzart: IP65
Schutzklasse: I
Schlagfestigkeit: IK08
Zulässige Umgebungstemperatur: -25 °C...+40 °C
Farbe: weiß, ähnlich RAL 9016
Nennspannung: 230 - 230 V AC / 50 - 50 Hz
Diffusor: transparent
Lichtaustritt: direkt
Ausstrahlungswinkel: 95 °
Bemessungsleistung P: 9,7 W
Lichtstrom (Leuchte): 900 lm
Lichtausbeute: 92,00 lm/W
Farbtemperatur: 3000 K
Farbwiedergabeindex Ra: > 80
Bemessungslebensdauer L80B50 bei 25 °C: 30000 h

Erfassungswinkel: 160°
Erfassungsreichweite quer: r 12 m
Erfassungsbereich: 201 m²
Empf. Montagehöhe: 2,5 m
Max. Montagehöhe: 4 m
Helligkeitswert: 3 - 1000 lx
Menge: 1,000 Stk

**01.04.04.029**
LED-Strahler aus hochwertigen Aluminiumdruckgussgehäuse
Steuerungssystem: ON/OFF

Montageart: Aufbau
Montageort: Wand
Abmessungen: Länge 267 mm x Breite 252 mm x Höhe/Tiefe 86 mm
Gewicht: 1701 g
Schutzart: IP65
Schutzklasse: I
Schlagfestigkeit: IK08
Zulässige Umgebungstemperatur: -25 °C...+50 °C
Farbe: weiß, ähnlich RAL 9016
Nennspannung: 230 - 230 V AC / 50 - 50 Hz
Diffusor: transparent
Lichtaustritt: direkt
Ausstrahlungswinkel: 110 °
Bemessungsleistung P: 30 W
Lichtstrom (Leuchte): 3370 lm
Lichtausbeute: 112,00 lm/W
Farbtemperatur: 3000 K
Farbwiedergabeindex Ra: > 80
Bemessungslebensdauer L80B50 bei 25 °C: 30000 h
Menge: 1,000 Stk

**01.04.04.030**
LED-Strahler aus hochwertigen Aluminiumdruckgussgehäuse
Steuerungssystem: ON/OFF

Montageart: Aufbau
Montageort: Wand
Abmessungen: Länge 267 mm x Breite 252 mm x Höhe/Tiefe 86 mm
Gewicht: 1704,5 g
Schutzart: IP65
Schutzklasse: I
Schlagfestigkeit: IK08
Zulässige Umgebungstemperatur: -25 °C...+50 °C
Farbe: schwarz, ähnlich RAL 9005
Nennspannung: 230 - 230 V AC / 50 - 50 Hz
Diffusor: transparent
Lichtaustritt: direkt
Ausstrahlungswinkel: 110 °
Bemessungsleistung P: 30 W
Lichtstrom (Leuchte): 3370 lm
Lichtausbeute: 112,00 lm/W
Farbtemperatur: 3000 K
Farbwiedergabeindex Ra: > 80
Bemessungslebensdauer L80B50 bei 25 °C: 30000 h
Menge: 1,000 Stk

**01.04.04.031**
LED-Strahler aus hochwertigen Aluminiumdruckgussgehäuse und integriertem Bewegungsmelder mit 160° Erfassungsbereich zum komfortablen Schalten der Beleuchtung
Steuerungssystem: ON/OFF

Montageart: Aufbau
Montageort: Wand
Abmessungen: Länge 290 mm x Breite 250 mm x Höhe/Tiefe 86 mm
Gewicht: 1856 g
Schutzart: IP65
Schutzklasse: I
Schlagfestigkeit: IK08
Zulässige Umgebungstemperatur: -25 °C...+40 °C
Farbe: schwarz, ähnlich RAL 9005
Nennspannung: 230 - 230 V AC / 50 - 50 Hz
Diffusor: transparent
Lichtaustritt: direkt
Ausstrahlungswinkel: 110 °
Bemessungsleistung P: 30 W
Lichtstrom (Leuchte): 3370 lm
Lichtausbeute: 112,00 lm/W
Farbtemperatur: 3000 K
Farbwiedergabeindex Ra: > 80
Bemessungslebensdauer L80B50 bei 25 °C: 30000 h

Erfassungswinkel: 160°
Erfassungsreichweite quer: r 12 m
Erfassungsbereich: 201 m²
Empf. Montagehöhe: 2,5 m
Max. Montagehöhe: 4 m
Helligkeitswert: 3 - 1000 lx
Menge: 1,000 Stk

**01.04.04.032**
LED-Strahler aus hochwertigen Aluminiumdruckgussgehäuse und integriertem Bewegungsmelder mit 160° Erfassungsbereich zum komfortablen Schalten der Beleuchtung
Steuerungssystem: ON/OFF

Montageart: Aufbau
Montageort: Wand
Abmessungen: Länge 290 mm x Breite 250 mm x Höhe/Tiefe 86 mm
Gewicht: 1893 g
Schutzart: IP65
Schutzklasse: I
Schlagfestigkeit: IK08
Zulässige Umgebungstemperatur: -25 °C...+40 °C
Farbe: weiß, ähnlich RAL 9016
Nennspannung: 230 - 230 V AC / 50 - 50 Hz
Diffusor: transparent
Lichtaustritt: direkt
Ausstrahlungswinkel: 110 °
Bemessungsleistung P: 30 W
Lichtstrom (Leuchte): 3370 lm
Lichtausbeute: 112,00 lm/W
Farbtemperatur: 3000 K
Farbwiedergabeindex Ra: > 80
Bemessungslebensdauer L80B50 bei 25 °C: 30000 h

Erfassungswinkel: 160°
Erfassungsreichweite quer: r 12 m
Erfassungsbereich: 201 m²
Empf. Montagehöhe: 2,5 m
Max. Montagehöhe: 4 m
Helligkeitswert: 3 - 1000 lx
Menge: 1,000 Stk

**01.04.04.033**
LED-Strahler aus hochwertigen Aluminiumdruckgussgehäuse
Steuerungssystem: ON/OFF

Montageart: Aufbau
Montageort: Wand
Abmessungen: Länge 267 mm x Breite 252 mm x Höhe/Tiefe 86 mm
Gewicht: 1837 g
Schutzart: IP65
Schutzklasse: I
Schlagfestigkeit: IK08
Zulässige Umgebungstemperatur: -25 °C...+50 °C
Farbe: weiß, ähnlich RAL 9016
Nennspannung: 230 - 230 V AC / 50 - 50 Hz
Diffusor: transparent
Lichtaustritt: direkt
Ausstrahlungswinkel: 110 °
Bemessungsleistung P: 48 W
Lichtstrom (Leuchte): 5400 lm
Lichtausbeute: 112,00 lm/W
Farbtemperatur: 3100 K
Farbwiedergabeindex Ra: > 80
Bemessungslebensdauer L80B50 bei 25 °C: 25000 h
Menge: 1,000 Stk

**01.04.04.034**
LED-Strahler aus hochwertigen Aluminiumdruckgussgehäuse
Steuerungssystem: ON/OFF

Montageart: Aufbau
Montageort: Wand
Abmessungen: Länge 267 mm x Breite 252 mm x Höhe/Tiefe 86 mm
Gewicht: 1798 g
Schutzart: IP65
Schutzklasse: I
Schlagfestigkeit: IK08
Zulässige Umgebungstemperatur: -25 °C...+50 °C
Farbe: schwarz, ähnlich RAL 9005
Nennspannung: 230 - 230 V AC / 50 - 50 Hz
Diffusor: transparent
Lichtaustritt: direkt
Ausstrahlungswinkel: 110 °
Bemessungsleistung P: 48 W
Lichtstrom (Leuchte): 5400 lm
Lichtausbeute: 112,00 lm/W
Farbtemperatur: 3100 K
Farbwiedergabeindex Ra: > 80
Bemessungslebensdauer L80B50 bei 25 °C: 25000 h
Menge: 1,000 Stk

**01.04.04.035**
LED-Strahler aus hochwertigen Aluminiumdruckgussgehäuse und integriertem Bewegungsmelder mit 160° Erfassungsbereich zum komfortablen Schalten der Beleuchtung
Steuerungssystem: ON/OFF

Montageart: Aufbau
Montageort: Wand
Abmessungen: Länge 290 mm x Breite 250 mm x Höhe/Tiefe 86 mm
Gewicht: 1966 g
Schutzart: IP65
Schutzklasse: I
Schlagfestigkeit: IK08
Zulässige Umgebungstemperatur: -25 °C...+40 °C
Farbe: schwarz, ähnlich RAL 9005
Nennspannung: 230 - 230 V AC / 50 - 50 Hz
Diffusor: transparent
Lichtaustritt: direkt
Ausstrahlungswinkel: 110 °
Bemessungsleistung P: 48 W
Lichtstrom (Leuchte): 5400 lm
Lichtausbeute: 112,00 lm/W
Farbtemperatur: 3100 K
Farbwiedergabeindex Ra: > 80
Bemessungslebensdauer L80B50 bei 25 °C: 25000 h

Erfassungswinkel: 160°
Erfassungsreichweite quer: r 12 m
Erfassungsbereich: 201 m²
Empf. Montagehöhe: 2,5 m
Max. Montagehöhe: 4 m
Helligkeitswert: 3 - 1000 lx
Menge: 1,000 Stk

**01.04.04.036**
LED-Strahler aus hochwertigen Aluminiumdruckgussgehäuse und integriertem Bewegungsmelder mit 160° Erfassungsbereich zum komfortablen Schalten der Beleuchtung
Steuerungssystem: ON/OFF

Montageart: Aufbau
Montageort: Wand
Abmessungen: Länge 290 mm x Breite 250 mm x Höhe/Tiefe 86 mm
Gewicht: 1988 g
Schutzart: IP65
Schutzklasse: I
Schlagfestigkeit: IK08
Zulässige Umgebungstemperatur: -25 °C...+40 °C
Farbe: weiß, ähnlich RAL 9016
Nennspannung: 230 - 230 V AC / 50 - 50 Hz
Diffusor: transparent
Lichtaustritt: direkt
Ausstrahlungswinkel: 110 °
Bemessungsleistung P: 48 W
Lichtstrom (Leuchte): 5400 lm
Lichtausbeute: 112,00 lm/W
Farbtemperatur: 3100 K
Farbwiedergabeindex Ra: > 80
Bemessungslebensdauer L80B50 bei 25 °C: 25000 h

Erfassungswinkel: 160°
Erfassungsreichweite quer: r 12 m
Erfassungsbereich: 201 m²
Empf. Montagehöhe: 2,5 m
Max. Montagehöhe: 4 m
Helligkeitswert: 3 - 1000 lx
Menge: 1,000 Stk

**01.04.04.037**
LED-Strahler aus hochwertigen Aluminiumdruckgussgehäuse
Steuerungssystem: ON/OFF

Montageart: Aufbau
Montageort: Wand
Abmessungen: Länge 150 mm x Breite 133 mm x Höhe/Tiefe 75 mm
Gewicht: 510 g
Schutzart: IP65
Schutzklasse: I
Schlagfestigkeit: IK08
Zulässige Umgebungstemperatur: -25 °C...+50 °C
Farbe: weiß, ähnlich RAL 9016
Nennspannung: 230 - 230 V AC / 50 - 50 Hz
Diffusor: transparent
Lichtaustritt: direkt
Ausstrahlungswinkel: 95 °
Bemessungsleistung P: 9,7 W
Lichtstrom (Leuchte): 1000 lm
Lichtausbeute: 103,00 lm/W
Farbtemperatur: 5200 K
Farbwiedergabeindex Ra: > 80
Bemessungslebensdauer L80B50 bei 25 °C: 30000 h
Menge: 1,000 Stk

**01.04.04.038**
LED-Strahler aus hochwertigen Aluminiumdruckgussgehäuse
Steuerungssystem: ON/OFF

Montageart: Aufbau
Montageort: Wand
Abmessungen: Länge 150 mm x Breite 133 mm x Höhe/Tiefe 75 mm
Gewicht: 502 g
Schutzart: IP65
Schutzklasse: I
Schlagfestigkeit: IK08
Zulässige Umgebungstemperatur: -25 °C...+50 °C
Farbe: schwarz, ähnlich RAL 9005
Nennspannung: 230 - 230 V AC / 50 - 50 Hz
Diffusor: transparent
Lichtaustritt: direkt
Ausstrahlungswinkel: 95 °
Bemessungsleistung P: 9,7 W
Lichtstrom (Leuchte): 1000 lm
Lichtausbeute: 103,00 lm/W
Farbtemperatur: 5200 K
Farbwiedergabeindex Ra: > 80
Bemessungslebensdauer L80B50 bei 25 °C: 30000 h
Menge: 1,000 Stk

**01.04.04.039**
LED-Strahler aus hochwertigen Aluminiumdruckgussgehäuse und integriertem Bewegungsmelder mit 160° Erfassungsbereich zum komfortablen Schalten der Beleuchtung
Steuerungssystem: ON/OFF

Montageart: Aufbau
Montageort: Wand
Abmessungen: Länge 210 mm x Breite 133 mm x Höhe/Tiefe 75 mm
Gewicht: 679 g
Schutzart: IP65
Schutzklasse: I
Schlagfestigkeit: IK08
Zulässige Umgebungstemperatur: -25 °C...+40 °C
Farbe: schwarz, ähnlich RAL 9005
Nennspannung: 230 - 230 V AC / 50 - 50 Hz
Diffusor: transparent
Lichtaustritt: direkt
Ausstrahlungswinkel: 95 °
Bemessungsleistung P: 9,7 W
Lichtstrom (Leuchte): 1000 lm
Lichtausbeute: 103,00 lm/W
Farbtemperatur: 5200 K
Farbwiedergabeindex Ra: > 80
Bemessungslebensdauer L80B50 bei 25 °C: 30000 h

Erfassungswinkel: 160°
Erfassungsreichweite quer: r 12 m
Erfassungsbereich: 201 m²
Empf. Montagehöhe: 2,5 m
Max. Montagehöhe: 4 m
Helligkeitswert: 3 - 1000 lx
Menge: 1,000 Stk

**01.04.04.040**
LED-Strahler aus hochwertigen Aluminiumdruckgussgehäuse und integriertem Bewegungsmelder mit 160° Erfassungsbereich zum komfortablen Schalten der Beleuchtung
Steuerungssystem: ON/OFF

Montageart: Aufbau
Montageort: Wand
Abmessungen: Länge 210 mm x Breite 133 mm x Höhe/Tiefe 75 mm
Gewicht: 682 g
Schutzart: IP65
Schutzklasse: I
Schlagfestigkeit: IK08
Zulässige Umgebungstemperatur: -25 °C...+40 °C
Farbe: weiß, ähnlich RAL 9016
Nennspannung: 230 - 230 V AC / 50 - 50 Hz
Diffusor: transparent
Lichtaustritt: direkt
Ausstrahlungswinkel: 95 °
Bemessungsleistung P: 9,7 W
Lichtstrom (Leuchte): 1000 lm
Lichtausbeute: 103,00 lm/W
Farbtemperatur: 5200 K
Farbwiedergabeindex Ra: > 80
Bemessungslebensdauer L80B50 bei 25 °C: 30000 h

Erfassungswinkel: 160°
Erfassungsreichweite quer: r 12 m
Erfassungsbereich: 201 m²
Empf. Montagehöhe: 2,5 m
Max. Montagehöhe: 4 m
Helligkeitswert: 3 - 1000 lx
Menge: 1,000 Stk

**01.04.04.041**
LED-Strahler aus hochwertigen Aluminiumdruckgussgehäuse
Steuerungssystem: ON/OFF

Montageart: Aufbau
Montageort: Wand
Abmessungen: Länge 267 mm x Breite 252 mm x Höhe/Tiefe 86 mm
Gewicht: 1721 g
Schutzart: IP65
Schutzklasse: I
Schlagfestigkeit: IK08
Zulässige Umgebungstemperatur: -25 °C...+50 °C
Farbe: weiß, ähnlich RAL 9016
Nennspannung: 230 - 230 V AC / 50 - 50 Hz
Diffusor: transparent
Lichtaustritt: direkt
Ausstrahlungswinkel: 110 °
Bemessungsleistung P: 30 W
Lichtstrom (Leuchte): 3650 lm
Lichtausbeute: 121,00 lm/W
Farbtemperatur: 5200 K
Farbwiedergabeindex Ra: > 80
Bemessungslebensdauer L80B50 bei 25 °C: 30000 h
Menge: 1,000 Stk

**01.04.04.042**
LED-Strahler aus hochwertigen Aluminiumdruckgussgehäuse
Steuerungssystem: ON/OFF

Montageart: Aufbau
Montageort: Wand
Abmessungen: Länge 267 mm x Breite 252 mm x Höhe/Tiefe 86 mm
Gewicht: 1721 g
Schutzart: IP65
Schutzklasse: I
Schlagfestigkeit: IK08
Zulässige Umgebungstemperatur: -25 °C...+50 °C
Farbe: schwarz, ähnlich RAL 9005
Nennspannung: 230 - 230 V AC / 50 - 50 Hz
Diffusor: transparent
Lichtaustritt: direkt
Ausstrahlungswinkel: 110 °
Bemessungsleistung P: 30 W
Lichtstrom (Leuchte): 3650 lm
Lichtausbeute: 121,00 lm/W
Farbtemperatur: 5200 K
Farbwiedergabeindex Ra: > 80
Bemessungslebensdauer L80B50 bei 25 °C: 30000 h
Menge: 1,000 Stk

**01.04.04.043**
LED-Strahler aus hochwertigen Aluminiumdruckgussgehäuse und integriertem Bewegungsmelder mit 160° Erfassungsbereich zum komfortablen Schalten der Beleuchtung
Steuerungssystem: ON/OFF

Montageart: Aufbau
Montageort: Wand
Abmessungen: Länge 290 mm x Breite 250 mm x Höhe/Tiefe 86 mm
Gewicht: 1892 g
Schutzart: IP65
Schutzklasse: I
Schlagfestigkeit: IK08
Zulässige Umgebungstemperatur: -25 °C...+40 °C
Farbe: schwarz, ähnlich RAL 9005
Nennspannung: 230 - 230 V AC / 50 - 50 Hz
Diffusor: transparent
Lichtaustritt: direkt
Ausstrahlungswinkel: 110 °
Bemessungsleistung P: 30 W
Lichtstrom (Leuchte): 3650 lm
Lichtausbeute: 121,00 lm/W
Farbtemperatur: 5200 K
Farbwiedergabeindex Ra: > 80
Bemessungslebensdauer L80B50 bei 25 °C: 30000 h

Erfassungswinkel: 160°
Erfassungsreichweite quer: r 12 m
Erfassungsbereich: 201 m²
Empf. Montagehöhe: 2,5 m
Max. Montagehöhe: 4 m
Helligkeitswert: 3 - 1000 lx
Menge: 1,000 Stk

**01.04.04.044**
LED-Strahler aus hochwertigen Aluminiumdruckgussgehäuse und integriertem Bewegungsmelder mit 160° Erfassungsbereich zum komfortablen Schalten der Beleuchtung
Steuerungssystem: ON/OFF

Montageart: Aufbau
Montageort: Wand
Abmessungen: Länge 290 mm x Breite 250 mm x Höhe/Tiefe 86 mm
Gewicht: 1892 g
Schutzart: IP65
Schutzklasse: I
Schlagfestigkeit: IK08
Zulässige Umgebungstemperatur: -25 °C...+40 °C
Farbe: weiß, ähnlich RAL 9016
Nennspannung: 230 - 230 V AC / 50 - 50 Hz
Diffusor: transparent
Lichtaustritt: direkt
Ausstrahlungswinkel: 110 °
Bemessungsleistung P: 30 W
Lichtstrom (Leuchte): 3650 lm
Lichtausbeute: 121,00 lm/W
Farbtemperatur: 5200 K
Farbwiedergabeindex Ra: > 80
Bemessungslebensdauer L80B50 bei 25 °C: 30000 h

Erfassungswinkel: 160°
Erfassungsreichweite quer: r 12 m
Erfassungsbereich: 201 m²
Empf. Montagehöhe: 2,5 m
Max. Montagehöhe: 4 m
Helligkeitswert: 3 - 1000 lx
Menge: 1,000 Stk

**01.04.04.045**
LED-Strahler aus hochwertigen Aluminiumdruckgussgehäuse
Steuerungssystem: ON/OFF

Montageart: Aufbau
Montageort: Wand
Abmessungen: Länge 267 mm x Breite 252 mm x Höhe/Tiefe 86 mm
Gewicht: 1825 g
Schutzart: IP65
Schutzklasse: I
Schlagfestigkeit: IK08
Zulässige Umgebungstemperatur: -25 °C...+50 °C
Farbe: weiß, ähnlich RAL 9016
Nennspannung: 230 - 230 V AC / 50 - 50 Hz
Diffusor: transparent
Lichtaustritt: direkt
Ausstrahlungswinkel: 110 °
Bemessungsleistung P: 48 W
Lichtstrom (Leuchte): 5630 lm
Lichtausbeute: 117,00 lm/W
Farbtemperatur: 5200 K
Farbwiedergabeindex Ra: > 80
Bemessungslebensdauer L80B50 bei 25 °C: 25000 h
Menge: 1,000 Stk

**01.04.04.046**
LED-Strahler aus hochwertigen Aluminiumdruckgussgehäuse
Steuerungssystem: ON/OFF

Montageart: Aufbau
Montageort: Wand
Abmessungen: Länge 267 mm x Breite 252 mm x Höhe/Tiefe 86 mm
Gewicht: 1821 g
Schutzart: IP65
Schutzklasse: I
Schlagfestigkeit: IK08
Zulässige Umgebungstemperatur: -25 °C...+50 °C
Farbe: schwarz, ähnlich RAL 9005
Nennspannung: 230 - 230 V AC / 50 - 50 Hz
Diffusor: transparent
Lichtaustritt: direkt
Ausstrahlungswinkel: 110 °
Bemessungsleistung P: 48 W
Lichtstrom (Leuchte): 5630 lm
Lichtausbeute: 117,00 lm/W
Farbtemperatur: 5200 K
Farbwiedergabeindex Ra: > 80
Bemessungslebensdauer L80B50 bei 25 °C: 25000 h
Menge: 1,000 Stk

**01.04.04.047**
LED-Strahler aus hochwertigen Aluminiumdruckgussgehäuse und integriertem Bewegungsmelder mit 160° Erfassungsbereich zum komfortablen Schalten der Beleuchtung
Steuerungssystem: ON/OFF

Montageart: Aufbau
Montageort: Wand
Abmessungen: Länge 290 mm x Breite 250 mm x Höhe/Tiefe 86 mm
Gewicht: 1957 g
Schutzart: IP65
Schutzklasse: I
Schlagfestigkeit: IK08
Zulässige Umgebungstemperatur: -25 °C...+40 °C
Farbe: schwarz, ähnlich RAL 9005
Nennspannung: 230 - 230 V AC / 50 - 50 Hz
Diffusor: transparent
Lichtaustritt: direkt
Ausstrahlungswinkel: 110 °
Bemessungsleistung P: 48 W
Lichtstrom (Leuchte): 5630 lm
Lichtausbeute: 117,00 lm/W
Farbtemperatur: 5200 K
Farbwiedergabeindex Ra: > 80
Bemessungslebensdauer L80B50 bei 25 °C: 25000 h

Erfassungswinkel: 160°
Erfassungsreichweite quer: r 12 m
Erfassungsbereich: 201 m²
Empf. Montagehöhe: 2,5 m
Max. Montagehöhe: 4 m
Helligkeitswert: 3 - 1000 lx
Menge: 1,000 Stk

**01.04.04.048**
LED-Strahler aus hochwertigen Aluminiumdruckgussgehäuse und integriertem Bewegungsmelder mit 160° Erfassungsbereich zum komfortablen Schalten der Beleuchtung
Steuerungssystem: ON/OFF

Montageart: Aufbau
Montageort: Wand
Abmessungen: Länge 290 mm x Breite 250 mm x Höhe/Tiefe 86 mm
Gewicht: 1966 g
Schutzart: IP65
Schutzklasse: I
Schlagfestigkeit: IK08
Zulässige Umgebungstemperatur: -25 °C...+40 °C
Farbe: weiß, ähnlich RAL 9016
Nennspannung: 230 - 230 V AC / 50 - 50 Hz
Diffusor: transparent
Lichtaustritt: direkt
Ausstrahlungswinkel: 110 °
Bemessungsleistung P: 48 W
Lichtstrom (Leuchte): 5630 lm
Lichtausbeute: 117,00 lm/W
Farbtemperatur: 5200 K
Farbwiedergabeindex Ra: > 80
Bemessungslebensdauer L80B50 bei 25 °C: 25000 h

Erfassungswinkel: 160°
Erfassungsreichweite quer: r 12 m
Erfassungsbereich: 201 m²
Empf. Montagehöhe: 2,5 m
Max. Montagehöhe: 4 m
Helligkeitswert: 3 - 1000 lx
Menge: 1,000 Stk

**01.04.04.049**
LED-Strahler
Steuerungssystem: ON/OFF

Montageart: Aufbau
Montageort: Wand
Abmessungen: Länge 137 mm x Breite 132 mm x Höhe/Tiefe 198 mm
Gewicht: 745 g
Schutzart: IP55
Schutzklasse: II
Zulässige Umgebungstemperatur: -25 °C...+50 °C
Farbe: schwarz, ähnlich RAL 9005
Nennspannung: 230 - 230 V AC / 50 - 50 Hz
Diffusor: transparent
Lichtaustritt: direkt
Ausstrahlungswinkel: 110 °
Bemessungsleistung P: 18 W
Lichtstrom (Leuchte): 1050 lm
Lichtausbeute: 58,00 lm/W
Farbtemperatur: 5000 K
Farbwiedergabeindex Ra: > 70
Bemessungslebensdauer L80B50 bei 25 °C: 65000 h
Menge: 1,000 Stk

**01.04.04.050**
LED-Strahler
Steuerungssystem: ON/OFF

Montageart: Aufbau
Montageort: Wand
Abmessungen: Länge 137 mm x Breite 132 mm x Höhe/Tiefe 198 mm
Gewicht: 767 g
Schutzart: IP55
Schutzklasse: II
Zulässige Umgebungstemperatur: -25 °C...+50 °C
Farbe: weiß, ähnlich RAL 9016
Nennspannung: 230 - 230 V AC / 50 - 50 Hz
Diffusor: transparent
Lichtaustritt: direkt
Ausstrahlungswinkel: 110 °
Bemessungsleistung P: 18 W
Lichtstrom (Leuchte): 1050 lm
Lichtausbeute: 58,00 lm/W
Farbtemperatur: 5000 K
Farbwiedergabeindex Ra: > 70
Bemessungslebensdauer L80B50 bei 25 °C: 65000 h
Menge: 1,000 Stk

**01.04.04.051**
Automatikstrahler mit integriertem Bewegungsmelder und 140° Erfassungsbereich
Steuerungssystem: ON/OFF

Montageart: Aufbau
Montageort: Wand
Abmessungen: Länge 137 mm x Breite 132 mm x Höhe/Tiefe 216 mm
Gewicht: 791 g
Schutzart: IP55
Schutzklasse: II
Zulässige Umgebungstemperatur: -25 °C...+50 °C
Farbe: schwarz, ähnlich RAL 9005
Nennspannung: 230 - 230 V AC / 50 - 50 Hz
Diffusor: transparent
Lichtaustritt: direkt
Ausstrahlungswinkel: 110 °
Bemessungsleistung P: 18 W
Lichtstrom (Leuchte): 1050 lm
Lichtausbeute: 58,00 lm/W
Farbtemperatur: 5000 K
Farbwiedergabeindex Ra: > 70
Bemessungslebensdauer L80B50 bei 25 °C: 65000 h

Erfassungswinkel: 140°
Erfassungsreichweite quer: r 12 m
Erfassungsbereich: 176 m²
Empf. Montagehöhe: 2,5 m
Helligkeitswert: 5 - 1000 lx
Menge: 1,000 Stk

**01.04.04.052**
Automatikstrahler mit integriertem Bewegungsmelder und 140° Erfassungsbereich
Steuerungssystem: ON/OFF

Montageart: Aufbau
Montageort: Wand
Abmessungen: Länge 137 mm x Breite 132 mm x Höhe/Tiefe 216 mm
Gewicht: 803 g
Schutzart: IP55
Schutzklasse: II
Zulässige Umgebungstemperatur: -25 °C...+50 °C
Farbe: weiß, ähnlich RAL 9016
Nennspannung: 230 - 230 V AC / 50 - 50 Hz
Diffusor: transparent
Lichtaustritt: direkt
Ausstrahlungswinkel: 110 °
Bemessungsleistung P: 18 W
Lichtstrom (Leuchte): 1050 lm
Lichtausbeute: 58,00 lm/W
Farbtemperatur: 5000 K
Farbwiedergabeindex Ra: > 70
Bemessungslebensdauer L80B50 bei 25 °C: 65000 h

Erfassungswinkel: 140°
Erfassungsreichweite quer: r 12 m
Erfassungsbereich: 176 m²
Empf. Montagehöhe: 2,5 m
Helligkeitswert: 5 - 1000 lx
Menge: 1,000 Stk

**01.04.04.053**
LED-Strahler
Steuerungssystem: ON/OFF

Montageart: Aufbau
Montageort: Wand
Abmessungen: Länge 176 mm x Breite 137 mm x Höhe/Tiefe 198 mm
Gewicht: 897 g
Schutzart: IP55
Schutzklasse: II
Zulässige Umgebungstemperatur: -25 °C...+50 °C
Farbe: weiß, ähnlich RAL 9016
Nennspannung: 230 - 230 V AC / 50 - 50 Hz
Diffusor: transparent
Lichtaustritt: direkt
Ausstrahlungswinkel: 120 °
Bemessungsleistung P: 26 W
Lichtstrom (Leuchte): 1670 lm
Lichtausbeute: 64,00 lm/W
Farbtemperatur: 5000 K
Farbwiedergabeindex Ra: > 70
Bemessungslebensdauer L80B50 bei 25 °C: 65000 h
Menge: 1,000 Stk

**01.04.04.054**
LED-Strahler im hochwertigen Aluminiumdruckgussgehäuse
Steuerungssystem: ON/OFF

Montageart: Aufbau
Montageort: Wand
Abmessungen: Länge 340 mm x Breite 165 mm x Höhe/Tiefe 192 mm
Gewicht: 2988 g
Schutzart: IP54
Schutzklasse: II
Zulässige Umgebungstemperatur: -25 °C...+50 °C
Farbe: schwarz, ähnlich RAL 9005
Nennspannung: 230 - 230 V AC / 50 - 50 Hz
Diffusor: transparent
Lichtaustritt: direkt
Ausstrahlungswinkel: 64 °
Bemessungsleistung P: 17 W
Lichtstrom (Leuchte): 788 lm
Lichtausbeute: 46,00 lm/W
Farbtemperatur: 5000 K
Farbwiedergabeindex Ra: > 70
Menge: 1,000 Stk

**01.04.04.055**
LED-Strahler im hochwertigen Aluminiumdruckgussgehäuse
Steuerungssystem: ON/OFF

Montageart: Aufbau
Montageort: Wand
Abmessungen: Länge 340 mm x Breite 165 mm x Höhe/Tiefe 192 mm
Gewicht: 2993 g
Schutzart: IP54
Schutzklasse: II
Zulässige Umgebungstemperatur: -25 °C...+50 °C
Farbe: weiß, ähnlich RAL 9010
Nennspannung: 230 - 230 V AC / 50 - 50 Hz
Diffusor: transparent
Lichtaustritt: direkt
Ausstrahlungswinkel: 64 °
Bemessungsleistung P: 17 W
Lichtstrom (Leuchte): 788 lm
Lichtausbeute: 46,00 lm/W
Farbtemperatur: 5000 K
Farbwiedergabeindex Ra: > 70
Menge: 1,000 Stk

**01.04.04.056**
LED-Strahler im hochwertigen Aluminiumdruckgussgehäuse
Steuerungssystem: ON/OFF

Montageart: Aufbau
Montageort: Wand
Abmessungen: Länge 340 mm x Breite 286 mm x Höhe/Tiefe 192 mm
Gewicht: 4066 g
Schutzart: IP54
Schutzklasse: II
Zulässige Umgebungstemperatur: -25 °C...+50 °C
Farbe: schwarz, ähnlich RAL 9005
Nennspannung: 230 - 230 V AC / 50 - 50 Hz
Diffusor: transparent
Lichtaustritt: direkt
Ausstrahlungswinkel: 64 °
Bemessungsleistung P: 35 W
Lichtstrom (Leuchte): 1576 lm
Lichtausbeute: 45,00 lm/W
Farbtemperatur: 5000 K
Farbwiedergabeindex Ra: > 70
Menge: 1,000 Stk

**01.04.04.057**
Halogenstrahler 150 Watt
Steuerungssystem: ON/OFF

Montageart: Aufbau
Montageort: Wand
Abmessungen: Länge 147 mm x Breite 141 mm x Höhe/Tiefe 150 mm
Gewicht: 718 g
Schutzart: IP44
Schutzklasse: I
Zulässige Umgebungstemperatur: -20 °C...+25 °C
Farbe: schwarz, ähnlich RAL 9005
Nennspannung: 230 - 230 V AC / 50 - 50 Hz
Diffusor: transparent
Lichtaustritt: direkt
Ausstrahlungswinkel: 90 °
Menge: 1,000 Stk

**01.04.04.058**
Halogenstrahler 150 Watt
Steuerungssystem: ON/OFF

Montageart: Aufbau
Montageort: Wand
Abmessungen: Länge 147 mm x Breite 141 mm x Höhe/Tiefe 150 mm
Gewicht: 725 g
Schutzart: IP44
Schutzklasse: I
Zulässige Umgebungstemperatur: -20 °C...+25 °C
Farbe: weiß, ähnlich RAL 9010
Nennspannung: 230 - 230 V AC / 50 - 50 Hz
Diffusor: transparent
Lichtaustritt: direkt
Ausstrahlungswinkel: 90 °
Menge: 1,000 Stk

**01.04.04.059**
Halogenstrahler 300 Watt
Steuerungssystem: ON/OFF

Montageart: Aufbau
Montageort: Wand
Abmessungen: Länge 212 mm x Breite 177 mm x Höhe/Tiefe 150 mm
Gewicht: 1170 g
Schutzart: IP44
Schutzklasse: I
Zulässige Umgebungstemperatur: -20 °C...+25 °C
Farbe: weiß, ähnlich RAL 9010
Nennspannung: 230 - 230 V AC / 50 - 50 Hz
Diffusor: transparent
Lichtaustritt: direkt
Ausstrahlungswinkel: 90 °
Menge: 1,000 Stk

**01.04.04.060**
Halogenstrahler 150 Watt
Steuerungssystem: ON/OFF

Montageart: Aufbau
Montageort: Wand
Abmessungen: Länge 147 mm x Breite 141 mm x Höhe/Tiefe 150 mm
Gewicht: 903 g
Schutzart: IP44
Schutzklasse: I
Zulässige Umgebungstemperatur: -20 °C...+25 °C
Farbe: Edelstahl-Optik
Nennspannung: 230 - 230 V AC / 50 - 50 Hz
Diffusor: transparent
Lichtaustritt: direkt
Ausstrahlungswinkel: 90 °
Menge: 1,000 Stk

##### 01.04.05 Ausschreibungstext

**01.04.05.001**
LED-Strahler im hochwertigen Aluminiumdruckgussgehäuse
Steuerungssystem: ON/OFF

Montageart: Aufbau
Montageort: Wand
Abmessungen: Länge 203 mm x Breite 82 mm x Höhe/Tiefe 99 mm
Gewicht: 657 g
Schutzart: IP44 / Leuchtenkopf IP65
Schutzklasse: II
Zulässige Umgebungstemperatur: -25 °C...+50 °C
Farbe: schwarz, ähnlich RAL 9005
Nennspannung: 230 - 230 V AC / 50 - 50 Hz
Diffusor: transparent
Lichtaustritt: direkt
Ausstrahlungswinkel: 64 °
Bemessungsleistung P: 5 W
Lichtstrom (Leuchte): 197 lm
Lichtausbeute: 39,00 lm/W
Farbtemperatur: 5000 K
Farbwiedergabeindex Ra: > 70
Menge: 1,000 Stk

**01.04.05.002**
LED-Strahler im hochwertigen Aluminiumdruckgussgehäuse
Steuerungssystem: ON/OFF

Montageart: Aufbau
Montageort: Wand
Abmessungen: Länge 203 mm x Breite 82 mm x Höhe/Tiefe 99 mm
Gewicht: 653 g
Schutzart: IP44 / Leuchtenkopf IP65
Schutzklasse: II
Zulässige Umgebungstemperatur: -25 °C...+50 °C
Farbe: weiß, ähnlich RAL 9010
Nennspannung: 230 - 230 V AC / 50 - 50 Hz
Diffusor: transparent
Lichtaustritt: direkt
Ausstrahlungswinkel: 64 °
Bemessungsleistung P: 5 W
Lichtstrom (Leuchte): 197 lm
Lichtausbeute: 39,00 lm/W
Farbtemperatur: 5000 K
Farbwiedergabeindex Ra: > 70
Menge: 1,000 Stk

**01.04.05.003**
LED-Strahler im hochwertigen Aluminiumdruckgussgehäuse
Steuerungssystem: ON/OFF

Montageart: Aufbau
Montageort: Wand
Abmessungen: Länge 267 mm x Breite 153 mm x Höhe/Tiefe 99 mm
Gewicht: 1139 g
Schutzart: IP44 / Leuchtenkopf IP65
Schutzklasse: II
Zulässige Umgebungstemperatur: -25 °C...+50 °C
Farbe: schwarz, ähnlich RAL 9005
Nennspannung: 230 - 230 V AC / 50 - 50 Hz
Diffusor: transparent
Lichtaustritt: direkt
Ausstrahlungswinkel: 64 °
Bemessungsleistung P: 9 W
Lichtstrom (Leuchte): 394 lm
Lichtausbeute: 43,00 lm/W
Farbtemperatur: 5000 K
Farbwiedergabeindex Ra: > 70
Menge: 1,000 Stk

**01.04.05.004**
LED-Strahler im hochwertigen Aluminiumdruckgussgehäuse
Steuerungssystem: ON/OFF

Montageart: Aufbau
Montageort: Wand
Abmessungen: Länge 267 mm x Breite 153 mm x Höhe/Tiefe 99 mm
Gewicht: 1149 g
Schutzart: IP44 / Leuchtenkopf IP65
Schutzklasse: II
Zulässige Umgebungstemperatur: -25 °C...+50 °C
Farbe: weiß, ähnlich RAL 9010
Nennspannung: 230 - 230 V AC / 50 - 50 Hz
Diffusor: transparent
Lichtaustritt: direkt
Ausstrahlungswinkel: 64 °
Bemessungsleistung P: 9 W
Lichtstrom (Leuchte): 394 lm
Lichtausbeute: 43,00 lm/W
Farbtemperatur: 5000 K
Farbwiedergabeindex Ra: > 70
Menge: 1,000 Stk

##### 01.04.06 Ausschreibungstext

**01.04.06.001**
LED-Strahler aus hochwertigen Aluminiumdruckgussgehäuse
Steuerungssystem: ON/OFF

Montageart: Stand
Montageort: Boden
Abmessungen: Länge 165 mm x Breite 147 mm x Höhe/Tiefe 290 mm
Gewicht: 1572 g
Schutzart: IP44
Schutzklasse: I
Zulässige Umgebungstemperatur: -25 °C...+50 °C
Farbe: schwarz, ähnlich RAL 9005
Nennspannung: 230 - 230 V AC / 50 - 50 Hz
Diffusor: transparent
Lichtaustritt: direkt
Ausstrahlungswinkel: 95 °
Bemessungsleistung P: 10 W
Lichtstrom (Leuchte): 900 lm
Lichtausbeute: 90,00 lm/W
Farbtemperatur: 5000 K
Farbwiedergabeindex Ra: > 80
Bemessungslebensdauer L80B50 bei 25 °C: 30000 h
Menge: 1,000 Stk

**01.04.06.002**
LED-Strahler aus hochwertigen Aluminiumdruckgussgehäuse mit Akkubetrieb
Steuerungssystem: ON/OFF

Montageart: Stand
Montageort: Boden
Abmessungen: Länge 165 mm x Breite 147 mm x Höhe/Tiefe 290 mm
Gewicht: 1093 g
Schutzart: IP44
Schutzklasse: III
Zulässige Umgebungstemperatur: -25 °C...+50 °C
Farbe: schwarz, ähnlich RAL 9005
Nennspannung: 230 - 230 V AC / 50 - 50 Hz
Diffusor: transparent
Lichtaustritt: direkt
Ausstrahlungswinkel: 110 °
Bemessungsleistung P: 10 W
Lichtstrom (Leuchte): 750 lm
Lichtausbeute: 75,00 lm/W
Farbtemperatur: 5000 K
Farbwiedergabeindex Ra: > 80
Bemessungslebensdauer L80B50 bei 25 °C: 30000 h
Menge: 1,000 Stk

**01.04.06.003**
LED-Strahler aus hochwertigen Aluminiumdruckgussgehäuse
Steuerungssystem: ON/OFF

Montageart: Stand
Montageort: Boden
Abmessungen: Länge 230 mm x Breite 240 mm x Höhe/Tiefe 390 mm
Gewicht: 2883 g
Schutzart: IP44
Schutzklasse: I
Zulässige Umgebungstemperatur: -25 °C...+50 °C
Farbe: schwarz, ähnlich RAL 9005
Nennspannung: 230 - 230 V AC / 50 - 50 Hz
Diffusor: transparent
Lichtaustritt: direkt
Ausstrahlungswinkel: 110 °
Bemessungsleistung P: 30 W
Lichtstrom (Leuchte): 2700 lm
Lichtausbeute: 90,00 lm/W
Farbtemperatur: 5000 K
Farbwiedergabeindex Ra: > 80
Bemessungslebensdauer L80B50 bei 25 °C: 30000 h
Menge: 1,000 Stk

**01.04.06.004**
LED-Strahler aus hochwertigen Aluminiumdruckgussgehäuse
Steuerungssystem: ON/OFF

Montageart: Stand
Montageort: Boden
Abmessungen: Länge 230 mm x Breite 240 mm x Höhe/Tiefe 390 mm
Gewicht: 3033 g
Schutzart: IP44
Schutzklasse: I
Zulässige Umgebungstemperatur: -25 °C...+50 °C
Farbe: schwarz, ähnlich RAL 9005
Nennspannung: 230 - 230 V AC / 50 - 50 Hz
Diffusor: transparent
Lichtaustritt: direkt
Ausstrahlungswinkel: 110 °
Bemessungsleistung P: 50 W
Lichtstrom (Leuchte): 4500 lm
Lichtausbeute: 90,00 lm/W
Farbtemperatur: 5000 K
Farbwiedergabeindex Ra: > 80
Bemessungslebensdauer L80B50 bei 25 °C: 25000 h
Menge: 1,000 Stk

#### 01.05 Ausschreibungstext

##### 01.05.01 Ausschreibungstext

**01.05.01.001**
Anschlusskabel AA-C für TEVD (thermoelektrische Ventilsteuerung) 230V

Abmessungen: Länge 5000 mm
Gewicht: 140 g
Farbe: hellgrau
Menge: 1,000 Stk

**01.05.01.002**
Adapter AA-C VA78 für den TEVD (thermoelektrische Ventilsteuerung) 230V

Abmessungen:  x Breite 40 mm x
Gewicht: 23 g
Farbe: weiß, ähnlich RAL 9010
Menge: 1,000 Stk

**01.05.01.003**
Adapter AA-C VA50 für den TEVD (thermoelektrische Ventilsteuerung) 230V

Gewicht: 8 g
Farbe: dunkelgrau, ähnlich NCS S-6500-N
Menge: 1,000 Stk

**01.05.01.004**
Adapter AA-C für den TEVD (thermoelektrische Ventilsteuerung) 230V

Abmessungen:  x Breite 40 mm x
Gewicht: 10 g
Farbe: hellgrau
Menge: 1,000 Stk

**01.05.01.005**
Temperaturfühler für den HVAC KNX-Aktor

Abmessungen: Länge 2530 mm
Gewicht: 10 g
Menge: 1,000 Stk

##### 01.05.02 Ausschreibungstext

**01.05.02.001**
Systemglas für die Leuchten: AL P Monza 130

Abmessungen: Höhe/Tiefe 210 mm, Ø 215 mm
Gewicht: 677 g
Menge: 1,000 Stk

**01.05.02.002**
Ecksockel für die Leuchten:- AL S 230i- AL S CDS- AL S

Abmessungen: Länge 80 mm x Breite 50 mm x Höhe/Tiefe 145 mm
Gewicht: 30 g
Farbe: schwarz, ähnlich RAL 9005
Menge: 1,000 Stk

**01.05.02.003**
Ecksockel für die Leuchten:- AL S 230i- AL S CDS- AL S

Abmessungen: Länge 80 mm x Breite 50 mm x Höhe/Tiefe 145 mm
Gewicht: 30 g
Farbe: weiß, ähnlich RAL 9010
Menge: 1,000 Stk

**01.05.02.004**
Ecksockel für die Leuchten:- AL S 230i- AL S CDS- AL S

Abmessungen: Länge 80 mm x Breite 50 mm x Höhe/Tiefe 145 mm
Gewicht: 29 g
Farbe: Edelstahl-Optik
Menge: 1,000 Stk

**01.05.02.005**
Systemglas für die Leuchten: AL P GARDA

Abmessungen: Höhe/Tiefe 210 mm, Ø 215 mm
Gewicht: 578 g
Farbe: opal-matt
Menge: 1,000 Stk

**01.05.02.006**
Bodenanker verzinkt zur Montage der Pollerleuchten auf Betonfundament oder festem Erdreich

Montageart: Einbau
Montageort: Boden
Abmessungen: Höhe/Tiefe 500 mm, Ø 170 mm
Gewicht: 4395 g
Zulässige Umgebungstemperatur: -35 °C...+50 °C
Farbe: verzinkt
Menge: 1,000 Stk

**01.05.02.007**
Ersatzteil DALI 8m mini  ALVA BL

Gewicht: 22 g
Menge: 1,000 Stk

**01.05.02.008**
Ziffernsatz 1-999, a-f

Abmessungen: Länge 95 mm x Breite 55 mm x Höhe/Tiefe 1 mm
Gewicht: 47 g
Menge: 1,000 Stk

**01.05.02.009**
Adapter-Verbindung zwischen Strahlerkopf und Wandausleger - wird benötigt, wenn der Wandarm gekürzt werden soll

Abmessungen: Höhe/Tiefe 61 mm, Ø 30 mm
Gewicht: 25 g
Farbe: weiß
Menge: 1,000 Stk

**01.05.02.010**
Wandausleger für Strahler, 700 mm, inklusive Adapter, schwarz

Abmessungen: Länge 700 mm x Breite 40 mm x Höhe/Tiefe 40 mm
Gewicht: 1000 g
Farbe: schwarz
Menge: 1,000 Stk

**01.05.02.011**
Wandausleger für Strahler, 700 mm, inklusive Adapter, weiß

Abmessungen: Länge 700 mm x Breite 40 mm x Höhe/Tiefe 40 mm
Gewicht: 1000 g
Farbe: weiß
Menge: 1,000 Stk

**01.05.02.012**
Erdspieß für Strahler, inklusive Adapter, schwarz

Abmessungen: Höhe/Tiefe 265 mm, Ø 60 mm
Gewicht: 200 g
Farbe: schwarz
Menge: 1,000 Stk

**01.05.02.013**
Erdspieß für Strahler, inklusive Adapter, weiß

Abmessungen: Höhe/Tiefe 265 mm, Ø 60 mm
Gewicht: 200 g
Farbe: weiß
Menge: 1,000 Stk

**01.05.02.014**
DALI 4-fach Taster
Steuerungssystem: DALI

Montageart: Einbau
Montageort: Wand
Abmessungen: Länge 71 mm x Breite 71 mm x Höhe/Tiefe 21,5 mm
Einbaumaß: Einbaulänge: 55,5 mm x Einbaubreite: 55,5 mm x Einbautiefe: 8 mm
Gewicht: 50 g
Schutzart: IP20
Schutzklasse: III
Zulässige Umgebungstemperatur: -10 °C...+40 °C
Relative Luftfeuchte: 5 - 93 %, nicht kondensierend
Farbe: weiß
Menge: 1,000 Stk

**01.05.02.015**
DALI 8-fach Taster Tunable White
Steuerungssystem: DALI

Montageart: Einbau
Montageort: Wand
Abmessungen: Länge 71 mm x Breite 71 mm x Höhe/Tiefe 21,5 mm
Einbaumaß: Einbaulänge: 55,5 mm x Einbaubreite: 55,5 mm x Einbautiefe: 8 mm
Gewicht: 45 g
Schutzart: IP20
Schutzklasse: III
Zulässige Umgebungstemperatur: -10 °C...+40 °C
Relative Luftfeuchte: 5 - 93 %, nicht kondensierend
Farbe: weiß
Menge: 1,000 Stk

**01.05.02.016**
DALI 8-fach Taster
Steuerungssystem: DALI

Montageart: Einbau
Montageort: Wand
Abmessungen: Länge 71 mm x Breite 71 mm x Höhe/Tiefe 21,5 mm
Einbaumaß: Einbaulänge: 55,5 mm x Einbaubreite: 55,5 mm x Einbautiefe: 8 mm
Gewicht: 45 g
Schutzart: IP20
Schutzklasse: III
Zulässige Umgebungstemperatur: -10 °C...+40 °C
Relative Luftfeuchte: 5 - 93 %, nicht kondensierend
Farbe: weiß
Menge: 1,000 Stk

**01.05.02.017**
DALI 8-fach Taster
Steuerungssystem: DALI

Montageart: Einbau
Montageort: Wand
Abmessungen: Länge 71 mm x Breite 71 mm x Höhe/Tiefe 21,5 mm
Einbaumaß: Einbaulänge: 55,5 mm x Einbaubreite: 55,5 mm x Einbautiefe: 8 mm
Gewicht: 55 g
Schutzart: IP20
Schutzklasse: III
Zulässige Umgebungstemperatur: -10 °C...+40 °C
Relative Luftfeuchte: 5 - 93 %, nicht kondensierend
Farbe: weiß
Menge: 1,000 Stk

**01.05.02.018**
DALI 8-fach Taster
Steuerungssystem: DALI

Montageart: Einbau
Montageort: Wand
Abmessungen: Länge 71 mm x Breite 71 mm x Höhe/Tiefe 21,5 mm
Einbaumaß: Einbaulänge: 55,5 mm x Einbaubreite: 55,5 mm x Einbautiefe: 8 mm
Gewicht: 50 g
Schutzart: IP20
Schutzklasse: III
Zulässige Umgebungstemperatur: -10 °C...+40 °C
Relative Luftfeuchte: 5 - 93 %, nicht kondensierend
Farbe: weiß
Menge: 1,000 Stk

**01.05.02.019**
Teleskopstativ für Serie PL SUN, schwarz

Abmessungen: Länge 1700 mm
Gewicht: 4000 g
Farbe: schwarz
Menge: 1,000 Stk

**01.05.02.020**
Befestigungsklammern für Diffusor der Serie OLIVIA, 10 Stück, Edelstahl

Abmessungen: Länge 58 mm x Breite 26 mm x Höhe/Tiefe 10 mm
Gewicht: 100 g
Farbe: silber
Menge: 1,000 Stk

**01.05.02.021**
Befestigungsklammern für Diffusor der Serie OLIVIA, 12 Stück, Edelstahl

Abmessungen: Länge 58 mm x Breite 26 mm x Höhe/Tiefe 10 mm
Gewicht: 120 g
Farbe: silber
Menge: 1,000 Stk

**01.05.02.022**
Einbaurahmen für Serie BOARDLIGHT in Deckensystemen mit sichtbaren Tragschienen.

Montageart: Einbau
Montageort: Decke
Abmessungen: Länge 1245 mm x Breite 308 mm x Höhe/Tiefe 20 mm
Gewicht: 1000 g
Farbe: weiß, ähnlich RAL 9003
Menge: 1,000 Stk

**01.05.02.023**
Wandarm für Serie BOARDLIGHT

Montageart: Wandausleger
Abmessungen: Länge 700 mm x Breite 130 mm x Höhe/Tiefe 100 mm
Gewicht: 1000 g
Farbe: weiß
Menge: 1,000 Stk

**01.05.02.024**
Einbaurahmen für Serie BOARDLIGHT in Deckensystemen mit sichtbaren Tragschienen.

Montageart: Einbau
Montageort: Decke
Abmessungen: Länge 1195 mm x Breite 295 mm x Höhe/Tiefe 20 mm
Gewicht: 1000 g
Farbe: weiß, ähnlich RAL 9003
Menge: 1,000 Stk

**01.05.02.025**
Pendelset für Serie BOARDLIGHT

Montageart: Pendel
Abmessungen: Länge 2000 mm
Gewicht: 150 g
Farbe: Edelstahl-Optik
Menge: 1,000 Stk

**01.05.02.026**
Deckeneinbaurahmen 600 für Deckeneinlegeleuchten

Abmessungen: Länge 635,4 mm x Breite 635 mm x Höhe/Tiefe 48,2 mm
Einbaumaß: Einbaulänge: 614 mm x Einbaubreite: 614 mm x Einbautiefe: 48,2 mm
Gewicht: 1200 g
Farbe: weiß, ähnlich RAL 9003
Menge: 1,000 Stk

**01.05.02.027**
Deckeneinbaurahmen 625 für Deckeneinlegeleuchten

Abmessungen: Länge 660,4 mm x Breite 660 mm x Höhe/Tiefe 48,2 mm
Einbaumaß: Einbaulänge: 644 mm x Einbaubreite: 644 mm x Einbautiefe: 48,2 mm
Gewicht: 909 g
Farbe: weiß, ähnlich RAL 9003
Menge: 1,000 Stk

**01.05.02.028**
Deckenaufbaurahmen 600 für Deckeneinlegeleuchten

Montageart: Aufbau
Montageort: Decke
Abmessungen: Länge 613,8 mm x Breite 614 mm x Höhe/Tiefe 85 mm
Gewicht: 4400 g
Farbe: weiß, ähnlich RAL 9003
Menge: 1,000 Stk

**01.05.02.029**
Deckenaufbaurahmen 625 für Deckeneinlegeleuchten

Montageart: Aufbau
Montageort: Decke
Abmessungen: Länge 638,8 mm x Breite 639 mm x Höhe/Tiefe 85 mm
Gewicht: 5000 g
Farbe: weiß, ähnlich RAL 9003
Menge: 1,000 Stk

**01.05.02.030**
Plug & Play LED Treiber-Set ON/OFF 30 W, WAGO WINSTA
Steuerungssystem: ON/OFF

Montageart: Einbau
Montageort: Decke
Abmessungen: Länge 132 mm x Breite 45 mm x Höhe/Tiefe 30 mm
Gewicht: 345 g
Schutzart: IP20
Schutzklasse: II
Zulässige Umgebungstemperatur: 0 °C...+40 °C
Relative Luftfeuchte: 10 - 90 %, nicht kondensierend
Farbe: schwarz/weiß
Nennspannung: 200 - 240 V AC / 50 - 60 Hz
Menge: 1,000 Stk

**01.05.02.031**
Seilabhängung für Serie CELINE

Abmessungen: Länge 1200 mm
Einbaumaß:

Gewicht: 320 g
Farbe: Edelstahl-Optik
Menge: 1,000 Stk

**01.05.02.032**
Plug & Play LED Treiber-Set DALI DT8, WAGO WINSTA
Steuerungssystem: DALI

Montageart: Einbau
Montageort: Decke
Abmessungen: Länge 215 mm x Breite 70 mm x Höhe/Tiefe 31 mm
Gewicht: 454 g
Schutzart: IP20
Schutzklasse: II
Zulässige Umgebungstemperatur: 0 °C...+40 °C
Relative Luftfeuchte: max. 80 %, nicht kondensierend
Farbe: schwarz
Nennspannung: 220 - 240 V AC/DC / 50 - 60 Hz
Menge: 1,000 Stk

**01.05.02.033**
LED Treiber-Set ON/OFF
Steuerungssystem: ON/OFF

Montageart: Einbau
Montageort: Decke
Abmessungen: Länge 132 mm x Breite 45 mm x Höhe/Tiefe 30 mm
Gewicht: 237 g
Schutzart: IP20
Schutzklasse: II
Zulässige Umgebungstemperatur: 0 °C...+40 °C
Relative Luftfeuchte: 10 - 90 %, nicht kondensierend
Farbe: schwarz/weiß
Nennspannung: 200 - 240 V AC / 50 - 60 Hz
Menge: 1,000 Stk

**01.05.02.034**
Seilabhängung für Serie CELINE

Abmessungen: Länge 1000 mm
Gewicht: 350 g
Farbe: Edelstahl-Optik
Menge: 1,000 Stk

**01.05.02.035**
Plug & Play LED Treiber-Set 30 W DALI, WAGO WINSTA
Steuerungssystem: DALI

Montageart: Einbau
Montageort: Decke
Abmessungen: Länge 103 mm x Breite 68 mm x Höhe/Tiefe 30 mm
Gewicht: 453 g
Schutzart: IP20
Schutzklasse: II
Zulässige Umgebungstemperatur: 0 °C...+40 °C
Relative Luftfeuchte: 10 - 90 %, nicht kondensierend
Farbe: schwarz/weiß
Nennspannung: 200 - 240 V AC / 50 - 60 Hz
Menge: 1,000 Stk

**01.05.02.036**
Deckenaufbaurahmen 1200/1250 für Deckeneinlegeleuchten

Montageart: Aufputzmontage
Montageort: Decke
Abmessungen: Länge 1254 mm x Breite 318 mm x Höhe/Tiefe 111 mm
Gewicht: 5920 g
Farbe: weiß, ähnlich RAL 9003
Menge: 1,000 Stk

**01.05.02.037**
Deckenaufbaurahmen 600/625 für Deckeneinlegeleuchten

Montageart: Aufputzmontage
Montageort: Decke
Abmessungen: Länge 627,2 mm x Breite 627 mm x Höhe/Tiefe 100 mm
Gewicht: 3908 g
Farbe: weiß, ähnlich RAL 9003
Menge: 1,000 Stk

**01.05.02.038**
Stahlseil zur Befestigung von ESYLUX Deckeneinlegeleuchten an der Decke.

Abmessungen: Länge 800 mm, Ø 2 mm
Gewicht: 100 g
Farbe: Edelstahl-Optik
Menge: 1,000 Stk

**01.05.02.039**
Verbindungskabel RJ45, 10 m, weiß

Abmessungen: Länge 10000 mm
Gewicht: 390 g
Farbe: weiß
Menge: 1,000 Stk

**01.05.02.040**
Verbindungskabel RJ45, 5 m, weiß

Abmessungen: Länge 5000 mm
Gewicht: 195 g
Farbe: weiß
Menge: 1,000 Stk

**01.05.02.041**
Verbindungskabel RJ45, 10 m, rot

Abmessungen: Länge 10000 mm
Gewicht: 390 g
Farbe: rot
Menge: 1,000 Stk

**01.05.02.042**
Verbindungskabel RJ45, 5 m, blau

Abmessungen: Länge 5000 mm
Gewicht: 195 g
Farbe: blau
Menge: 1,000 Stk

**01.05.02.043**
Verbindungskabel RJ45, 10 m, blau

Abmessungen: Länge 10000 mm
Gewicht: 390 g
Farbe: blau
Menge: 1,000 Stk

**01.05.02.044**
Verbindungskabel RJ45, 5 m, rot

Abmessungen: Länge 5000 mm
Gewicht: 195 g
Farbe: rot
Menge: 1,000 Stk

**01.05.02.045**
Verbindungskabelset für Serie SMARTDRIVER x4 TW

Abmessungen: Länge 5000 mm
Gewicht: 1200 g
Farbe: rot
Menge: 1,000 Stk

**01.05.02.046**
Verbindungskabelset für Serie SMARTDRIVER x8

Abmessungen: Länge 10000 mm
Gewicht: 2200 g
Farbe: weiß
Menge: 1,000 Stk

**01.05.02.047**
Verbindungskabelset für Serie SMARTDRIVER x4

Abmessungen: Länge 10000 mm
Gewicht: 1200 g
Farbe: weiß
Menge: 1,000 Stk

**01.05.02.048**
Verbindungskabelset für Serie SMARTDRIVER x4

Abmessungen: Länge 5000 mm
Gewicht: 700 g
Farbe: weiß
Menge: 1,000 Stk

**01.05.02.049**
Verbindungskabelset für Serie SMARTDRIVER x8 TW

Abmessungen: Länge 10000 mm
Gewicht: 5000 g
Farbe: rot
Menge: 1,000 Stk

**01.05.02.050**
Verbindungskabelset für Serie SMARTDRIVER x4 TW

Abmessungen: Länge 10000 mm
Gewicht: 2200 g
Farbe: rot
Menge: 1,000 Stk

**01.05.02.051**
Verbindungskabelset für Serie SMARTDRIVER x6 TW

Abmessungen: Länge 10000 mm
Gewicht: 3300 g
Farbe: rot
Menge: 1,000 Stk

**01.05.02.052**
Verbindungskabelset für Serie SMARTDRIVER x6 TW

Abmessungen: Länge 5000 mm
Gewicht: 1900 g
Farbe: rot
Menge: 1,000 Stk

**01.05.02.053**
Verbindungskabelset für Serie SMARTDRIVER x8 TW

Abmessungen: Länge 5000 mm
Gewicht: 2400 g
Farbe: rot
Menge: 1,000 Stk

**01.05.02.054**
Verbindungskabelset für Serie SMARTDRIVER x8

Abmessungen: Länge 5000 mm
Gewicht: 1200 g
Farbe: weiß
Menge: 1,000 Stk

**01.05.02.055**
Verbindungskabelset für Serie SMARTDRIVER x6

Abmessungen: Länge 10000 mm
Gewicht: 1600 g
Farbe: weiß
Menge: 1,000 Stk

**01.05.02.056**
Verbindungskabelset für Serie SMARTDRIVER x6

Abmessungen: Länge 5000 mm
Gewicht: 1000 g
Farbe: weiß
Menge: 1,000 Stk

**01.05.02.057**
Abdeckung für Serie ELLEN, opal

Abmessungen: Höhe/Tiefe 90 mm, Ø 300 mm
Gewicht: 300 g
Menge: 1,000 Stk

**01.05.02.058**
Verlängerungskabel 1m für Downlights

Abmessungen: Länge 1000 mm
Gewicht: 24 g
Farbe: weiß
Menge: 1,000 Stk

**01.05.02.059**
Deckenaufbaurahmen für Serie ELSA-2 225

Montageart: Deckenmontage Aufputz
Montageort: Decke
Abmessungen: Höhe/Tiefe 70 mm, Ø 310 mm
Gewicht: 140 g
Schutzart: IP20
Farbe: weiß, ähnlich RAL 9003
Menge: 1,000 Stk

**01.05.02.060**
Adapterring 65-105 mm für Serie ELSA-2

Abmessungen: Höhe/Tiefe 1,5 mm, Ø 120 mm
Gewicht: 100 g
Farbe: weiß
Menge: 1,000 Stk

**01.05.02.061**
Deckenaufbaurahmen für Serie ELSA-2 165

Montageart: Deckenmontage Aufputz
Montageort: Decke
Abmessungen: Höhe/Tiefe 70 mm, Ø 250 mm
Gewicht: 105 g
Schutzart: IP20
Farbe: weiß, ähnlich RAL 9003
Menge: 1,000 Stk

**01.05.02.062**
Adapterring 225-265 mm für Serie ELSA-2

Abmessungen: Höhe/Tiefe 1,5 mm, Ø 280 mm
Gewicht: 300 g
Farbe: weiß
Menge: 1,000 Stk

**01.05.02.063**
Universelle Anschlussbox, schwarz, 5-polig, 2.5mm²

Abmessungen: Länge 120 mm x Breite 62 mm x Höhe/Tiefe 30 mm
Gewicht: 80 g
Schutzart: IP20
Farbe: schwarz
Menge: 1,000 Stk

**01.05.02.064**
Adapterring 165-200 mm für Serie ELSA-2

Abmessungen: Höhe/Tiefe 1,5 mm, Ø 215 mm
Gewicht: 200 g
Farbe: weiß
Menge: 1,000 Stk

**01.05.02.065**
Endanwender-Fernbedienung für Serie ISABELLE

Abmessungen: Länge 56 mm x Breite 29 mm x Höhe/Tiefe 7 mm
Gewicht: 11 g
Farbe: silber
Menge: 1,000 Stk

**01.05.02.066**
Verbindungsplatte für Pendelleuchten der Serie ISABELLE, weiß

Abmessungen: Länge 140 mm x Breite 54 mm x Höhe/Tiefe 2 mm
Gewicht: 5 g
Farbe: weiß, ähnlich RAL 9003
Menge: 1,000 Stk

**01.05.02.067**
Verbindungsplatte für Pendelleuchten der Serie ISABELLE, schwarzgrau

Abmessungen: Länge 140 mm x Breite 54 mm x Höhe/Tiefe 2 mm
Gewicht: 120 g
Farbe: anthrazit, ähnlich RAL 7021
Menge: 1,000 Stk

**01.05.02.068**
Deckenaufbaurahmen für Serie STELLA, 300 mm

Montageart: Aufputzmontage
Montageort: Decke
Abmessungen: Länge 302 mm x Breite 302 mm x Höhe/Tiefe 50 mm
Gewicht: 700 g
Farbe: weiß, ähnlich RAL 9003
Menge: 1,000 Stk

**01.05.02.069**
Deckenaufbaurahmen für Serie STELLA, 625 mm

Abmessungen: Länge 629 mm x Breite 629 mm x Höhe/Tiefe 50 mm
Gewicht: 1250 g
Farbe: weiß, ähnlich RAL 9003
Menge: 1,000 Stk

**01.05.02.070**
Deckenaufbaurahmen für Serie STELLA, 600 mm

Abmessungen: Länge 602 mm x Breite 602 mm x Höhe/Tiefe 50 mm
Gewicht: 1200 g
Farbe: weiß, ähnlich RAL 9003
Menge: 1,000 Stk

**01.05.02.071**
Batterie für Serie ELH, 2000mAh, Einbauversion

Abmessungen: Höhe/Tiefe 210 mm, Ø 37 mm
Gewicht: 680 g
Zulässige Umgebungstemperatur: 5 °C...+35 °C
Nennspannung: 4,8 - 4,8 V
Menge: 1,000 Stk

**01.05.02.072**
Batterie für Serie ELH, 2000mAh, Aufbauversion

Abmessungen: Höhe/Tiefe 170 mm, Ø 25 mm
Gewicht: 680 g
Zulässige Umgebungstemperatur: 5 °C...+35 °C
Nennspannung: 4,8 - 4,8 V
Menge: 1,000 Stk

**01.05.02.073**
IR-Fernbedienung für Notleuchten

Abmessungen: Länge 56 mm x Breite 29 mm x Höhe/Tiefe 7 mm
Gewicht: 12 g
Farbe: silber
Menge: 1,000 Stk

**01.05.02.074**
NiCd-Akku (9,6 V/800 mAh) für Notleuchten, mit verpolungssicherem Steckanschluss

Abmessungen: Länge 115 mm x Breite 55 mm x Höhe/Tiefe 15 mm
Gewicht: 20 g
Zulässige Umgebungstemperatur: 5 °C...+35 °C
Nennspannung: 9,6 - 9,6 V
Menge: 1,000 Stk

**01.05.02.075**
NiCd-Akku (9,6 V/4500 mAh) für Notleuchten, mit verpolungssicherem Steckanschluss

Abmessungen: Länge 260 mm x Breite 62 mm x Höhe/Tiefe 33 mm
Gewicht: 1035 g
Zulässige Umgebungstemperatur: 5 °C...+35 °C
Nennspannung: 9,6 - 9,6 V
Menge: 1,000 Stk

**01.05.02.076**
Einseitige Piktogramm-Scheibe mit 24 m Erkennungsweite

Abmessungen: Länge 289 mm x Breite 155 mm x Höhe/Tiefe 10 mm
Gewicht: 400 g
Menge: 1,000 Stk

**01.05.02.077**
Einseitige Piktogramm-Scheibe mit 24 m Erkennungsweite

Abmessungen: Länge 289 mm x Breite 155 mm x Höhe/Tiefe 10 mm
Gewicht: 400 g
Menge: 1,000 Stk

**01.05.02.078**
Einseitige Piktogramm-Scheibe mit 24 m Erkennungsweite

Abmessungen: Länge 289 mm x Breite 155 mm x Höhe/Tiefe 10 mm
Gewicht: 400 g
Menge: 1,000 Stk

**01.05.02.079**
Einseitige Piktogramm-Scheibe mit 24 m Erkennungsweite

Abmessungen: Länge 289 mm x Breite 155 mm x Höhe/Tiefe 10 mm
Gewicht: 300 g
Menge: 1,000 Stk

**01.05.02.080**
Zweiseitige Piktogramm-Scheibe mit 24 m Erkennungsweite

Abmessungen: Länge 289 mm x Breite 155 mm x Höhe/Tiefe 10 mm
Gewicht: 400 g
Menge: 1,000 Stk

**01.05.02.081**
Zweiseitige Piktogramm-Scheibe mit 24 m Erkennungsweite

Abmessungen: Länge 289 mm x Breite 155 mm x Höhe/Tiefe 10 mm
Gewicht: 400 g
Menge: 1,000 Stk

**01.05.02.082**
Zweiseitige Piktogramm-Scheibe mit 24 m Erkennungsweite

Abmessungen: Länge 289 mm x Breite 155 mm x Höhe/Tiefe 10 mm
Gewicht: 80 g
Menge: 1,000 Stk

**01.05.02.083**
Zweiseitige Piktogramm-Scheibe mit 24 m Erkennungsweite

Abmessungen: Länge 289 mm x Breite 155 mm x Höhe/Tiefe 10 mm
Gewicht: 135 g
Menge: 1,000 Stk

**01.05.02.084**
Zweiseitige Piktogramm-Scheibe mit 24 m Erkennungsweite

Abmessungen: Länge 289 mm x Breite 155 mm x Höhe/Tiefe 10 mm
Gewicht: 85 g
Menge: 1,000 Stk

**01.05.02.085**
Einseitige Piktogramm-Scheibe mit 32 m Erkennungsweite

Abmessungen: Länge 350 mm x Breite 190 mm x Höhe/Tiefe 10 mm
Gewicht: 560 g
Menge: 1,000 Stk

**01.05.02.086**
Einseitige Piktogramm-Scheibe mit 32 m Erkennungsweite

Abmessungen: Länge 350 mm x Breite 190 mm x Höhe/Tiefe 10 mm
Gewicht: 62 g
Menge: 1,000 Stk

**01.05.02.087**
Einseitige Piktogramm-Scheibe mit 32 m Erkennungsweite

Abmessungen: Länge 350 mm x Breite 190 mm x Höhe/Tiefe 10 mm
Gewicht: 400 g
Menge: 1,000 Stk

**01.05.02.088**
Zweiseitige Piktogramm-Scheibe mit 32 m Erkennungsweite

Abmessungen: Länge 350 mm x Breite 190 mm x Höhe/Tiefe 10 mm
Gewicht: 400 g
Menge: 1,000 Stk

**01.05.02.089**
Zweiseitige Piktogramm-Scheibe mit 32 m Erkennungsweite

Abmessungen: Länge 350 mm x Breite 190 mm x Höhe/Tiefe 10 mm
Gewicht: 400 g
Menge: 1,000 Stk

**01.05.02.090**
Einseitige Piktogramm-Scheibe mit 32 m Erkennungsweite

Abmessungen: Länge 350 mm x Breite 190 mm x Höhe/Tiefe 10 mm
Gewicht: 450 g
Menge: 1,000 Stk

**01.05.02.091**
Zweiseitige Piktogramm-Scheibe mit 32 m Erkennungsweite

Abmessungen: Länge 350 mm x Breite 190 mm x Höhe/Tiefe 10 mm
Gewicht: 546 g
Menge: 1,000 Stk

**01.05.02.092**
Zweiseitige Piktogramm-Scheibe mit 32 m Erkennungsweite

Abmessungen: Länge 350 mm x Breite 190 mm x Höhe/Tiefe 10 mm
Gewicht: 450 g
Menge: 1,000 Stk

**01.05.02.093**
Zweiseitige Piktogramm-Scheibe mit 32 m Erkennungsweite

Abmessungen: Länge 350 mm x Breite 190 mm x Höhe/Tiefe 10 mm
Gewicht: 450 g
Menge: 1,000 Stk

**01.05.02.094**
Piktogramm-Satz für Serie SLX, High Cover, 24 m Erkennungsreichweite rechts, links, oben unten

Abmessungen: Länge 240 mm x Breite 120 mm x Höhe/Tiefe 0,5 mm
Gewicht: 5 g
Farbe: grün/weiß
Menge: 1,000 Stk

**01.05.02.095**
Piktogramm-Satz für Serie SLX, High Cover, 24 m Erkennungsreichweite rechts oben, links oben, rechts unten, links unten

Abmessungen: Länge 240 mm x Breite 120 mm x Höhe/Tiefe 0,5 mm
Gewicht: 60 g
Farbe: grün/weiß
Menge: 1,000 Stk

**01.05.02.096**
Piktogramm-Satz für Serie SLX, High Cover, 32 m Erkennungsreichweite rechts, links, oben unten

Abmessungen: Länge 320 mm x Breite 160 mm x Höhe/Tiefe 0,5 mm
Gewicht: 85 g
Farbe: grün/weiß
Menge: 1,000 Stk

**01.05.02.097**
Piktogramm-Satz für Serie SLX, High Cover, 32 m Erkennungsreichweite rechts oben, links oben, rechts unten, links unten

Abmessungen: Länge 320 mm x Breite 160 mm x Höhe/Tiefe 0,5 mm
Gewicht: 62 g
Farbe: grün/weiß
Menge: 1,000 Stk

**01.05.02.098**
Piktogramm

Abmessungen: Länge 320 mm x Breite 160 mm x Höhe/Tiefe 0,5 mm
Gewicht: 60 g
Farbe: grün/weiß
Menge: 1,000 Stk

**01.05.02.099**
Piktogramm

Abmessungen: Länge 240 mm x Breite 120 mm x Höhe/Tiefe 0,5 mm
Gewicht: 60 g
Farbe: grün/weiß
Menge: 1,000 Stk

**01.05.02.100**
Piktogramm

Abmessungen: Länge 320 mm x Breite 160 mm x Höhe/Tiefe 0,5 mm
Gewicht: 60 g
Farbe: grün/weiß
Menge: 1,000 Stk

**01.05.02.101**
Piktogramm

Abmessungen: Länge 240 mm x Breite 120 mm x Höhe/Tiefe 0,5 mm
Gewicht: 10 g
Farbe: grün/weiß
Menge: 1,000 Stk

**01.05.02.102**
Piktogramm

Abmessungen: Länge 320 mm x Breite 160 mm x Höhe/Tiefe 0,5 mm
Gewicht: 60 g
Farbe: grün/weiß
Menge: 1,000 Stk

**01.05.02.103**
Piktogramm

Abmessungen: Länge 320 mm x Breite 160 mm x Höhe/Tiefe 0,5 mm
Gewicht: 60 g
Farbe: grün/weiß
Menge: 1,000 Stk

**01.05.02.104**
Piktogramm

Abmessungen: Länge 240 mm x Breite 120 mm x Höhe/Tiefe 0,5 mm
Gewicht: 60 g
Farbe: grün/weiß
Menge: 1,000 Stk

**01.05.02.105**
Piktogramm

Abmessungen: Länge 240 mm x Breite 120 mm x Höhe/Tiefe 0,5 mm
Gewicht: 60 g
Farbe: grün/weiß
Menge: 1,000 Stk

**01.05.02.106**
Piktogramm

Abmessungen: Länge 320 mm x Breite 160 mm x Höhe/Tiefe 0,5 mm
Gewicht: 60 g
Farbe: grün/weiß
Menge: 1,000 Stk

**01.05.02.107**
Piktogramm

Abmessungen: Länge 240 mm x Breite 120 mm x Höhe/Tiefe 0,5 mm
Gewicht: 60 g
Farbe: grün/weiß
Menge: 1,000 Stk

**01.05.02.108**
Piktogramm

Abmessungen: Länge 320 mm x Breite 160 mm x Höhe/Tiefe 0,5 mm
Gewicht: 60 g
Farbe: grün/weiß
Menge: 1,000 Stk

**01.05.02.109**
Piktogramm

Abmessungen: Länge 240 mm x Breite 120 mm x Höhe/Tiefe 0,5 mm
Gewicht: 60 g
Farbe: grün/weiß
Menge: 1,000 Stk

**01.05.02.110**
NiCd-Akku (4.8 V) für Serie SLA LED, mit verpolungssicherem Steckanschluss

Abmessungen: Länge 60 mm x Breite 50 mm x Höhe/Tiefe 15 mm
Gewicht: 80 g
Zulässige Umgebungstemperatur: 5 °C...+35 °C
Nennspannung: 4,8 - 4,8 V
Menge: 1,000 Stk

**01.05.02.111**
NiCd-Akku (3,6 V/1800 mAh) für Serie SLA FLP/GL, mit verpolungssicherem Steckanschluss

Abmessungen: Länge 65 mm x Breite 20 mm x Höhe/Tiefe 45 mm
Gewicht: 145 g
Zulässige Umgebungstemperatur: 5 °C...+35 °C
Nennspannung: 3,6 - 3,6 V
Menge: 1,000 Stk

**01.05.02.112**
Piktogramm-Satz für Serie SLA, 14 m Erkennungsreichweite, rechts, links, oben, unten

Abmessungen: Länge 312 mm x Breite 70 mm x Höhe/Tiefe 0,5 mm
Gewicht: 20 g
Menge: 1,000 Stk

**01.05.02.113**
Piktogramm-Satz für Serie SLA, 25 m Erkennungsreichweite, rechts, links, unten

Abmessungen: Länge 312 mm x Breite 125 mm x Höhe/Tiefe 0,5 mm
Gewicht: 32 g
Menge: 1,000 Stk

**01.05.02.114**
Piktogramm-Satz für Serie SLA, 30 m Erkennungsreichweite, oben rechts, oben links, unten rechts, unten links

Gewicht: 52 g
Menge: 1,000 Stk

**01.05.02.115**
Piktogramm-Satz für Serie SLA, 14 m Erkennungsreichweite, oben rechts, oben links, unten rechts und unten links

Gewicht: 24 g
Menge: 1,000 Stk

**01.05.02.116**
Piktogramm-Satz für Serie SLA, 30 m Erkennungsreichweite, rechts, links, oben, unten

Gewicht: 52 g
Menge: 1,000 Stk

**01.05.02.117**
Ersatzakku für Notleuchten der Serie SLA und SLB Revision ab 2021 mit LiFePO4 Akku

Montageart: Einlegen
Abmessungen: Länge 65 mm, Ø 18 mm
Gewicht: 45 g

LiFePO4 3,2 V / 1,5 Ah
min. 20 h
Menge: 1,000 Stk

**01.05.02.118**
Piktogramm-Satz für Serie SLA, 30 m Erkennungsreichweite, rechts, links, unten

Gewicht: 24 g
Menge: 1,000 Stk

**01.05.02.119**
Wandausleger für Serie SLA

Abmessungen: Länge 385 mm x Breite 367 mm x Höhe/Tiefe 100 mm
Gewicht: 378 g
Farbe: weiß, ähnlich RAL 9010
Menge: 1,000 Stk

**01.05.02.120**
Wandmontagewinkel (Hohe Haube (25 m EKW/konische Haube (30 m EKW))

Abmessungen: Länge 347 mm x Breite 132 mm x Höhe/Tiefe 86 mm
Gewicht: 449 g
Farbe: weiß, ähnlich RAL 9010
Menge: 1,000 Stk

**01.05.02.121**
Schutzkorb für Serie SLA mit Normalhaube (14 m)

Abmessungen: Länge 410 mm x Breite 140 mm x Höhe/Tiefe 140 mm
Gewicht: 645 g
Farbe: weiß, ähnlich RAL 9010
Menge: 1,000 Stk

**01.05.02.122**
Schutzkorb für Serie SLA (mit hoher Haube, 25 m) und SLF

Abmessungen: Länge 410 mm x Breite 170 mm x Höhe/Tiefe 220 mm
Gewicht: 1370 g
Farbe: weiß, ähnlich RAL 9010
Menge: 1,000 Stk

**01.05.02.123**
Pendelsatz für Serie SLA und SLB

Abmessungen: Länge 535 mm x Breite 10 mm x Höhe/Tiefe 530 mm
Gewicht: 440 g
Farbe: chrom/weiss, ähnlich RAL 9010
Menge: 1,000 Stk

**01.05.02.124**
Hohe Haube mit 25 m Erkennungsweite für Serie SLA FLPi und SLA FLPi SC

Abmessungen: Länge 347 mm x Breite 86 mm x Höhe/Tiefe 132 mm
Gewicht: 620 g
Farbe: weiß
Menge: 1,000 Stk

**01.05.02.125**
Akku NiCd 3,6 V / 1,8 Ah; Notlichtdauer 3 h

Abmessungen: Länge 65 mm x Breite 22 mm x Höhe/Tiefe 45 mm
Gewicht: 143 g
Zulässige Umgebungstemperatur: 5 °C...+35 °C
Nennspannung: 3,6 - 3,6 V
Menge: 1,000 Stk

**01.05.02.126**
Piktogramm-Satz für Serie SLB, 21 m Erkennungsreichweite, rechts, links, unten

Abmessungen: Länge 210 mm x Breite 105 mm x Höhe/Tiefe 0,5 mm
Gewicht: 21 g
Menge: 1,000 Stk

**01.05.02.127**
Piktogramm-Satz für Serie SLB, 21 m Erkennungsreichweite, oben rechts, oben links, unten rechts, unten links
Menge: 1,000 Stk

**01.05.02.128**
Piktogramm-Satz für Serie SLB, 21 m Erkennungsreichweite, rechts, links, oben, unten

Gewicht: 24 g
Menge: 1,000 Stk

**01.05.02.129**
Akku NiCd 2,4 V / 1,8 Ah; Notlichtdauer 3 h

Gewicht: 96 g
Nennspannung: 2,4 - 2,4 V
Menge: 1,000 Stk

**01.05.02.130**
Wandausleger für Serie SLB

Montageart: Aufbau
Montageort: Wand
Abmessungen: Länge 283 mm x Breite 270 mm x Höhe/Tiefe 125 mm
Gewicht: 31 g
Farbe: weiß, ähnlich RAL 9010
Menge: 1,000 Stk

**01.05.02.131**
Schutzkorb für Serie SLB

Abmessungen: Länge 310 mm x Breite 185 mm x Höhe/Tiefe 190 mm
Gewicht: 719 g
Farbe: weiß, ähnlich RAL 9010
Menge: 1,000 Stk

**01.05.02.132**
NiCd-Akku (4,8 V/800 mAh) für Serie SLD, mit verpolungssicherem Steckanschluss

Abmessungen: Länge 30 mm x Breite 20 mm x Höhe/Tiefe 45 mm
Gewicht: 5 g
Zulässige Umgebungstemperatur: 5 °C...+35 °C
Nennspannung: 7,2 - 7,2 V
Menge: 1,000 Stk

**01.05.02.133**
NiCd-Akku (4,8 V/800 mAh) für Serie SLC, mit verpolungssicherem Steckanschluss

Abmessungen: Länge 10 mm x Breite 30 mm x Höhe/Tiefe 15 mm
Gewicht: 93 g
Zulässige Umgebungstemperatur: 5 °C...+35 °C
Nennspannung: 4,8 - 4,8 V
Menge: 1,000 Stk

**01.05.02.134**
Piktogramm-Scheibe für Serie SLC mit 25 m Erkennungsweite, einseitig, rechts

Abmessungen: Länge 289 mm x Breite 155 mm x Höhe/Tiefe 10 mm
Gewicht: 344 g
Menge: 1,000 Stk

**01.05.02.135**
Piktogramm-Scheibe für Serie SLC mit 25 m Erkennungsweite, einseitig, links

Abmessungen: Länge 289 mm x Breite 155 mm x Höhe/Tiefe 10 mm
Gewicht: 55 g
Menge: 1,000 Stk

**01.05.02.136**
Piktogramm-Scheibe für Serie SLC mit 25 m Erkennungsweite, einseitig, unten

Abmessungen: Länge 289 mm x Breite 155 mm x Höhe/Tiefe 10 mm
Gewicht: 335 g
Menge: 1,000 Stk

**01.05.02.137**
Piktogramm-Scheibe für Serie SLC mit 25 m Erkennungsweite, einseitig, oben

Abmessungen: Länge 289 mm x Breite 155 mm x Höhe/Tiefe 10 mm
Gewicht: 300 g
Menge: 1,000 Stk

**01.05.02.138**
Piktogramm-Scheibe für Serie SLC mit 25 m Erkennungsweite, doppelseitig, oben

Abmessungen: Länge 289 mm x Breite 155 mm x Höhe/Tiefe 10 mm
Gewicht: 300 g
Menge: 1,000 Stk

**01.05.02.139**
Piktogramm-Scheibe für Serie SLC mit 25 m Erkennungsweite, doppelseitig, unten

Abmessungen: Länge 289 mm x Breite 155 mm x Höhe/Tiefe 10 mm
Gewicht: 342 g
Menge: 1,000 Stk

**01.05.02.140**
Piktogramm-Scheibe für Serie SLC mit 25 m Erkennungsweite, doppelseitig, rechts, links

Abmessungen: Länge 289 mm x Breite 155 mm x Höhe/Tiefe 10 mm
Gewicht: 346 g
Menge: 1,000 Stk

**01.05.02.141**
Piktogramm-Scheibe für Serie SLC mit 25 m Erkennungsweite, doppelseitig, oben rechts, oben links

Abmessungen: Länge 289 mm x Breite 155 mm x Höhe/Tiefe 10 mm
Gewicht: 366 g
Menge: 1,000 Stk

**01.05.02.142**
Piktogramm-Scheibe für Serie SLC mit 25 m Erkennungsweite, doppelseitig, unten rechts, unten links

Abmessungen: Länge 289 mm x Breite 155 mm x Höhe/Tiefe 10 mm
Gewicht: 300 g
Menge: 1,000 Stk

**01.05.02.143**
Piktogramm-Scheibe für Serie SLD mit 32 m Erkennungsweite, einseitig, rechts

Abmessungen: Länge 350 mm x Breite 190 mm x Höhe/Tiefe 10 mm
Gewicht: 90 g
Menge: 1,000 Stk

**01.05.02.144**
Piktogramm-Scheibe für Serie SLD mit 32 m Erkennungsweite, einseitig, links

Abmessungen: Länge 350 mm x Breite 190 mm x Höhe/Tiefe 10 mm
Gewicht: 90 g
Menge: 1,000 Stk

**01.05.02.145**
Piktogramm-Scheibe für Serie SLD mit 32 m Erkennungsweite, einseitig, unten

Abmessungen: Länge 350 mm x Breite 190 mm x Höhe/Tiefe 10 mm
Gewicht: 490 g
Menge: 1,000 Stk

**01.05.02.146**
Piktogramm-Scheibe für Serie SLD mit 32 m Erkennungsweite, doppelseitig, unten rechts, unten links

Abmessungen: Länge 350 mm x Breite 190 mm x Höhe/Tiefe 10 mm
Gewicht: 450 g
Menge: 1,000 Stk

**01.05.02.147**
Piktogramm-Scheibe für Serie SLD mit 32 m Erkennungsweite, doppelseitig, unten

Abmessungen: Länge 350 mm x Breite 190 mm x Höhe/Tiefe 10 mm
Gewicht: 575 g
Menge: 1,000 Stk

**01.05.02.148**
Piktogramm-Scheibe für Serie SLD mit 32 m Erkennungsweite, doppelseitig, rechts, links

Abmessungen: Länge 350 mm x Breite 190 mm x Höhe/Tiefe 10 mm
Gewicht: 842 g
Menge: 1,000 Stk

**01.05.02.149**
Piktogramm-Scheibe für Serie SLD mit 32 m Erkennungsweite, doppelseitig, oben rechts, oben links

Abmessungen: Länge 350 mm x Breite 190 mm x Höhe/Tiefe 10 mm
Gewicht: 450 g
Menge: 1,000 Stk

**01.05.02.150**
Piktogramm-Scheibe für Serie SLD mit 32 m Erkennungsweite, doppelseitig, oben

Abmessungen: Länge 350 mm x Breite 190 mm x Höhe/Tiefe 10 mm
Gewicht: 125 g
Menge: 1,000 Stk

**01.05.02.151**
Piktogramm-Scheibe für Serie SLD mit 32 m Erkennungsweite, einseitig, oben

Abmessungen: Länge 350 mm x Breite 190 mm x Höhe/Tiefe 10 mm
Gewicht: 490 g
Menge: 1,000 Stk

**01.05.02.152**
Piktogramm-Satz für Serie SLE, 24 m Erkennungsreichweite, rechts, links, unten

Abmessungen: Länge 240 mm x Breite 120 mm x Höhe/Tiefe 10 mm
Gewicht: 59 g
Menge: 1,000 Stk

**01.05.02.153**
Piktogramm-Satz für Serie SLE, 24 m Erkennungsreichweite rechts oben, links oben, rechts unten, links unten

Abmessungen: Länge 240 mm x Breite 120 mm x Höhe/Tiefe 10 mm
Gewicht: 43 g
Menge: 1,000 Stk

**01.05.02.154**
Piktogramm-Satz für Serie SLF, 30 m Erkennungsreichweite rechts oben, links oben, rechts unten, links unten

Abmessungen: Länge 300 mm x Breite 150 mm x Höhe/Tiefe 5 mm
Gewicht: 67 g
Menge: 1,000 Stk

**01.05.02.155**
Piktogramm-Satz für Serie SLF, 30 m Erkennungsreichweite, rechts, links, unten

Abmessungen: Länge 300 mm x Breite 150 mm x Höhe/Tiefe 5 mm
Gewicht: 90 g
Menge: 1,000 Stk

**01.05.02.156**
Piktogramm-Satz 23 m  für Einzelbatterie-Notleuchten der Serie SLE  (Pfeil rechts, links, oben, 2 x unten und blanko weiß)

Gewicht: 54 g
Menge: 1,000 Stk

**01.05.02.157**
Piktogramm-Satz für Serie SLE, 23 m Erkennungsreichweite rechts oben, links oben, rechts unten, links unten

Gewicht: 54 g
Menge: 1,000 Stk

**01.05.02.158**
Piktogramm-Satz 30 m  für Einzelbatterie-Notleuchten der Serie SLE  (Pfeil rechts, links, oben, 2 x unten und blanko weiß)

Gewicht: 74 g
Menge: 1,000 Stk

**01.05.02.159**
Piktogramm-Satz für Serie SLE, 30 m Erkennungsreichweite rechts oben, links oben, rechts unten, links unten
Menge: 1,000 Stk

**01.05.02.160**
Wandausleger für Serie SLE

Abmessungen: Länge 262 mm x Breite 108 mm x Höhe/Tiefe 45 mm
Gewicht: 115 g
Farbe: weiß, ähnlich RAL 9010
Menge: 1,000 Stk

**01.05.02.161**
Schutzkorb für Serie SLE, 100 mm hoch

Abmessungen: Länge 290 mm x Breite 205 mm x Höhe/Tiefe 105 mm
Gewicht: 426 g
Farbe: weiß, ähnlich RAL 9010
Menge: 1,000 Stk

**01.05.02.162**
Schutzkorb für Serie SLF, 100 mm hoch

Abmessungen: Länge 360 mm x Breite 250 mm x Höhe/Tiefe 105 mm
Gewicht: 539 g
Farbe: weiß, ähnlich RAL 9010
Menge: 1,000 Stk

**01.05.02.163**
Ersatzakku für Notleuchten der Serie SLE und SLF Revision ab 2021 mit LiFePO4 Akku

Gewicht: 45 g
Menge: 1,000 Stk

**01.05.02.164**
NiMH-Akku (4,8 V/1600 mAh) für Serie SLE und SLF, mit verpolungssicherem Steckanschluss

Abmessungen: Länge 103 mm x Breite 30 mm x Höhe/Tiefe 15 mm
Gewicht: 106 g
Zulässige Umgebungstemperatur: 5 °C...+35 °C
Nennspannung: 4,8 - 4,8 V
NiMH 4,8 V / 1,6 Ah
Menge: 1,000 Stk

**01.05.02.165**
Befestigungssatz für Serie SLG

Montageart: Einbau
Montageort: Decke
Abmessungen: Länge 180 mm x Breite 55 mm x Höhe/Tiefe 42 mm
Gewicht: 35 g
Zulässige Umgebungstemperatur: 5 °C...+35 °C
Farbe: weiß, ähnlich RAL 9010
Menge: 1,000 Stk

**01.05.02.166**
NiCd-Akku (6 V/4500 mAh) für Serie SL P, mit verpolungssicherem Steckanschluss

Abmessungen: Länge 100 mm x Breite 65 mm x Höhe/Tiefe 65 mm
Gewicht: 569 g
Zulässige Umgebungstemperatur: 5 °C...+35 °C
Nennspannung: 6 - 6 V
Menge: 1,000 Stk

**01.05.02.167**
Netzteil für SL P

Abmessungen: Länge 58 mm x Breite 38 mm x Höhe/Tiefe 56 mm
Gewicht: 75 g
Farbe: schwarz
Menge: 1,000 Stk

**01.05.02.168**
Vorsatzscheiben (rot, grün, klar) für Serie SL P

Abmessungen: Länge 86 mm x Breite 86 mm x Höhe/Tiefe 10 mm
Gewicht: 38 g
Farbe: rot, grün, klar
Menge: 1,000 Stk

**01.05.02.169**
Wandhalter für SL P

Abmessungen: Länge 150 mm x Breite 84 mm x Höhe/Tiefe 78 mm
Gewicht: 239 g
Farbe: schwarz
Menge: 1,000 Stk

**01.05.02.170**
Piktogramm-Satz für Serie SLX, FLAT, 14 m Erkennungsreichweite rechts, links, oben unten

Abmessungen: Länge 310 mm x Breite 90 mm x Höhe/Tiefe 0,5 mm
Gewicht: 30 g
Farbe: grün/weiß
Menge: 1,000 Stk

**01.05.02.171**
Piktogramm-Satz für Serie SLX, FLAT, 14 m Erkennungsreichweite rechts oben, links oben, rechts unten, links unten

Abmessungen: Länge 310 mm x Breite 90 mm x Höhe/Tiefe 0,5 mm
Gewicht: 30 g
Farbe: grün/weiß
Menge: 1,000 Stk

**01.05.02.172**
Piktogramm-Satz für Serie SLX, FLAT, 24 m Erkennungsreichweite rechts, links, oben unten

Abmessungen: Länge 370 mm x Breite 130 mm x Höhe/Tiefe 0,5 mm
Gewicht: 60 g
Farbe: grün/weiß
Menge: 1,000 Stk

**01.05.02.173**
Piktogramm-Satz für Serie SLX, FLAT, 24 m Erkennungsreichweite rechts oben, links oben, rechts unten, links unten

Abmessungen: Länge 370 mm x Breite 130 mm x Höhe/Tiefe 0,5 mm
Gewicht: 58 g
Farbe: grün/weiß
Menge: 1,000 Stk

**01.05.02.174**
Piktogramm für Einzelbatterie-Notleuchten

Abmessungen: Länge 370 mm x Breite 130 mm x Höhe/Tiefe 0,5 mm
Gewicht: 60 g
Farbe: grün/weiß
Menge: 1,000 Stk

**01.05.02.175**
Piktogramm für Einzelbatterie-Notleuchten

Abmessungen: Länge 310 mm x Breite 90 mm x Höhe/Tiefe 0,5 mm
Gewicht: 60 g
Farbe: grün/weiß
Menge: 1,000 Stk

**01.05.02.176**
Piktogramm für Einzelbatterie-Notleuchten

Abmessungen: Länge 370 mm x Breite 130 mm x Höhe/Tiefe 0,5 mm
Gewicht: 10 g
Farbe: grün/weiß
Menge: 1,000 Stk

**01.05.02.177**
Piktogramm für Einzelbatterie-Notleuchten

Abmessungen: Länge 310 mm x Breite 90 mm x Höhe/Tiefe 0,5 mm
Gewicht: 60 g
Farbe: grün/weiß
Menge: 1,000 Stk

**01.05.02.178**
Piktogramm für Einzelbatterie-Notleuchten

Abmessungen: Länge 370 mm x Breite 130 mm x Höhe/Tiefe 0,5 mm
Gewicht: 60 g
Farbe: grün/weiß
Menge: 1,000 Stk

**01.05.02.179**
Piktogramm für Einzelbatterie-Notleuchten

Abmessungen: Länge 310 mm x Breite 90 mm x Höhe/Tiefe 0,5 mm
Gewicht: 60 g
Farbe: grün/weiß
Menge: 1,000 Stk

**01.05.02.180**
Piktogramm für Einzelbatterie-Notleuchten

Abmessungen: Länge 370 mm x Breite 130 mm x Höhe/Tiefe 0,5 mm
Gewicht: 17 g
Farbe: grün/weiß
Menge: 1,000 Stk

**01.05.02.181**
Piktogramm für Einzelbatterie-Notleuchten

Abmessungen: Länge 370 mm x Breite 130 mm x Höhe/Tiefe 0,5 mm
Gewicht: 60 g
Farbe: grün/weiß
Menge: 1,000 Stk

**01.05.02.182**
Piktogramm für Einzelbatterie-Notleuchten

Abmessungen: Länge 310 mm x Breite 90 mm x Höhe/Tiefe 0,5 mm
Gewicht: 8 g
Farbe: grün/weiß
Menge: 1,000 Stk

**01.05.02.183**
Piktogramm für Einzelbatterie-Notleuchten

Abmessungen: Länge 310 mm x Breite 90 mm x Höhe/Tiefe 0,5 mm
Gewicht: 8 g
Farbe: grün/weiß
Menge: 1,000 Stk

**01.05.02.184**
Piktogramm für Einzelbatterie-Notleuchten

Abmessungen: Länge 310 mm x Breite 90 mm x Höhe/Tiefe 0,5 mm
Gewicht: 60 g
Farbe: grün/weiß
Menge: 1,000 Stk

**01.05.02.185**
Piktogramm für Einzelbatterie-Notleuchten

Abmessungen: Länge 310 mm x Breite 90 mm x Höhe/Tiefe 0,5 mm
Gewicht: 60 g
Farbe: grün/weiß
Menge: 1,000 Stk

**01.05.02.186**
NiCd-Akku (3,6 V/800 mAh) für Serie SLX mit verpolungssicherem Steckanschluss

Abmessungen: Länge 153 mm x Breite 15 mm x Höhe/Tiefe 15 mm
Gewicht: 650 g
Zulässige Umgebungstemperatur: 5 °C...+35 °C
Nennspannung: 3,6 - 3,6 V
NiCd 3,6 V / 0,8 Ah
Menge: 1,000 Stk

**01.05.02.187**
NiCd-Akku (3,6 V/1800 mAh) für Serie ELX mit verpolungssicherem Steckanschluss

Abmessungen: Länge 130 mm x Breite 24 mm x Höhe/Tiefe 24 mm
Gewicht: 140 g
Zulässige Umgebungstemperatur: 5 °C...+35 °C
Nennspannung: 3,6 - 3,6 V
NiCd 3,6 V / 1,8 Ah
Menge: 1,000 Stk

**01.05.02.188**
Schutzkorb für Serie  SLX und ELX, 80 mm hoch

Abmessungen: Länge 440 mm x Breite 230 mm x Höhe/Tiefe 80 mm
Gewicht: 550 g
Farbe: weiß, ähnlich RAL 9016
Menge: 1,000 Stk

**01.05.02.189**
Schutzkorb für Serie  SLX und ELX, 260 mm hoch

Abmessungen: Länge 440 mm x Breite 230 mm x Höhe/Tiefe 260 mm
Gewicht: 1194 g
Farbe: weiß, ähnlich RAL 9016
Menge: 1,000 Stk

**01.05.02.190**
Wandausleger für Serie SLX und ELX, 270 mm Länge

Montageart: Aufbau
Montageort: Wand
Abmessungen: Länge 270 mm x Breite 130 mm x Höhe/Tiefe 125 mm
Gewicht: 400 g
Farbe: weiß, ähnlich RAL 9010
Menge: 1,000 Stk

**01.05.02.191**
Wandausleger für Serie SLX und ELX, 370 mm Länge

Montageart: Aufbau
Montageort: Wand
Abmessungen: Länge 367 mm x Breite 100 mm x Höhe/Tiefe 83 mm
Gewicht: 380 g
Farbe: weiß, ähnlich RAL 9010
Menge: 1,000 Stk

**01.05.02.192**
Wandmontagewinkel für Serie SLX und ELX, 110 mm Länge

Abmessungen: Länge 112 mm x Breite 35 mm x Höhe/Tiefe 55 mm
Gewicht: 116 g
Farbe: weiß, ähnlich RAL 9016
Menge: 1,000 Stk

**01.05.02.193**
Pendelsatz für Serie SLX und ELX

Montageart: Pendel
Montageort: Decke
Abmessungen: Länge 530 mm
Gewicht: 132 g
Farbe: chrom/weiss, ähnlich RAL 9010
Menge: 1,000 Stk

**01.05.02.194**
Rohr-Pendelsatz für Serie SLX und ELX

Abmessungen: Länge 530 mm
Gewicht: 460 g
Farbe: chrom/weiss, ähnlich RAL 9010
Menge: 1,000 Stk

**01.05.02.195**
Einbaurahmen für Serie SLX und ELX, Einbaulochmaß 370 x 155 mm

Abmessungen: Länge 409 mm x Breite 189 mm x Höhe/Tiefe 36 mm
Einbaumaß: Einbautiefe: 66 mm
Gewicht: 300 g
Farbe: weiß, ähnlich RAL 9016
Menge: 1,000 Stk

**01.05.02.196**
Einbaurahmen für Serie SLX und ELX, Einbaulochmaß 430 x 155 mm

Abmessungen: Länge 469 mm x Breite 229 mm x Höhe/Tiefe 36 mm
Einbaumaß: Einbautiefe: 66 mm
Gewicht: 300 g
Farbe: weiß, ähnlich RAL 9016
Menge: 1,000 Stk

##### 01.05.03 Ausschreibungstext

**01.05.03.001**
Modul zum Umsetzen von Bus-Befehlen der DALI-Präsenzmelder und anderen Lichtsteuerungen in Schaltsignale (Halbautomatik)
Steuerungssystem: DALI

Montageart: Einbau
Montageort: Dose
Abmessungen: Länge 45 mm x Breite 45 mm x Höhe/Tiefe 24 mm
Einbaumaß: Einbaulänge: 45 mm x Einbaubreite: 45 mm x Einbautiefe: 25 mm, Ø 68 mm
Gewicht: 15 g
Schutzart: IP20
Schutzklasse: II
Zulässige Umgebungstemperatur: 0 °C...+50 °C
Relative Luftfeuchte: 5 - 93 %, nicht kondensierend
Farbe: weiß, ähnlich RAL 9010
Nennspannung: 13 - 22,4 V
Menge: 1,000 Stk

**01.05.03.002**
Modul zum Umsetzen von Bus-Befehlen der DALI-Präsenzmelder und anderen Lichtsteuerungen in Schaltsignale (Vollautomatik)
Steuerungssystem: DALI

Montageart: Einbau
Montageort: Dose
Abmessungen: Länge 45 mm x Breite 45 mm x Höhe/Tiefe 24 mm
Einbaumaß: Einbaulänge: 45 mm x Einbaubreite: 45 mm x Einbautiefe: 25 mm, Ø 68 mm
Gewicht: 15 g
Schutzart: IP20
Schutzklasse: II
Zulässige Umgebungstemperatur: 0 °C...+50 °C
Relative Luftfeuchte: 5 - 93 %, nicht kondensierend
Farbe: weiß, ähnlich RAL 9010
Nennspannung: 13 - 22,4 V
Menge: 1,000 Stk

**01.05.03.003**
Abstandshalter für Serie BASIC, weiß

Abmessungen: Länge 78,2 mm x Breite 27 mm x Höhe/Tiefe 16 mm
Gewicht: 12 g
Zulässige Umgebungstemperatur: 0 °C...+50 °C
Farbe: weiß, ähnlich RAL 9010
Menge: 1,000 Stk

**01.05.03.004**
Ersatzteil Linsenmaske 8 m

Abmessungen: Höhe/Tiefe 7,2 mm, Ø 47 mm
Gewicht: 3 g
Zulässige Umgebungstemperatur: 0 °C...+50 °C
Farbe: transparent
Menge: 1,000 Stk

**01.05.03.005**
Ersatzteil Linsenmaske 24 / 32 m

Abmessungen: Höhe/Tiefe 25 mm, Ø 68 mm
Gewicht: 6 g
Zulässige Umgebungstemperatur: 0 °C...+50 °C
Farbe: transparent
Menge: 1,000 Stk

**01.05.03.006**
Aufputzdose für COMPACT Serie, IP54, schwarz

Montageart: Aufputzmontage
Montageort: Decke
Abmessungen: Höhe/Tiefe 30 mm, Ø 104 mm
Gewicht: 15 g
Schutzart: IP54
Zulässige Umgebungstemperatur: -25 °C...+50 °C
Farbe: schwarz, ähnlich RAL 9005
Menge: 1,000 Stk

**01.05.03.007**
Aufputzdose für COMPACT Serie, IP20, schwarz

Montageart: Aufputzmontage
Montageort: Decke
Abmessungen: Höhe/Tiefe 30 mm, Ø 104 mm
Gewicht: 71 g
Schutzart: IP20
Zulässige Umgebungstemperatur: -25 °C...+50 °C
Farbe: schwarz, ähnlich RAL 9005
Menge: 1,000 Stk

**01.05.03.008**
Aufputzdose für COMPACT Serie, IP20, weiß

Abmessungen: Höhe/Tiefe 30 mm, Ø 104 mm
Gewicht: 70 g
Schutzart: IP20
Farbe: weiß, ähnlich RAL 9010
Menge: 1,000 Stk

**01.05.03.009**
Aufputzdose für COMPACT Serie, IP20, silber

Abmessungen: Höhe/Tiefe 30 mm, Ø 104 mm
Gewicht: 70 g
Schutzart: IP20
Farbe: silber
Menge: 1,000 Stk

**01.05.03.010**
Aufputzdose für COMPACT Serie, IP54, weiß

Abmessungen: Höhe/Tiefe 30 mm, Ø 104 mm
Gewicht: 85 g
Schutzart: IP54
Farbe: weiß, ähnlich RAL 9010
Menge: 1,000 Stk

**01.05.03.011**
Aufputzdose für COMPACT Serie, IP54, silber

Abmessungen: Höhe/Tiefe 30 mm, Ø 104 mm
Gewicht: 113 g
Schutzart: IP54
Farbe: silber
Menge: 1,000 Stk

**01.05.03.012**
Abdeck-Set für COMPACT Serie, 8 m, bestehend aus Abdeckblende und Designring, Edelstahl-Optik, ähnlich RAL 9006

Abmessungen: Höhe/Tiefe 24 mm, Ø 108 mm
Gewicht: 26,8 g
Farbe: Edelstahl-Optik, ähnlich RAL 9006
Menge: 1,000 Stk

**01.05.03.013**
Abdeck-Set für COMPACT Serie, 24 m / 32 m, bestehend aus Abdeckblende und Designring, silber

Abmessungen: Höhe/Tiefe 19 mm, Ø 108 mm
Gewicht: 20 g
Farbe: Edelstahl-Optik, ähnlich RAL 9006
Menge: 1,000 Stk

**01.05.03.014**
Deckeneinbau-Set bestehend aus Einbaubügel und Staubschutzdose, 62 mm

Abmessungen: Höhe/Tiefe 62 mm, Ø 63 mm
Gewicht: 30 g
Farbe: weiß
Menge: 1,000 Stk

**01.05.03.015**
Deckeneinbau-Set bestehend aus Einbaubügel und Staubschutzdose, 72 mm

Abmessungen: Höhe/Tiefe 72 mm, Ø 63 mm
Einbaumaß: Einbautiefe: 70 mm
Gewicht: 31 g
Farbe: weiß
Menge: 1,000 Stk

**01.05.03.016**
Linsenmaske 8 m

Gewicht: 1 g
Menge: 1,000 Stk

**01.05.03.017**
Linsenmaske 24 / 32 m

Gewicht: 3 g
Menge: 1,000 Stk

**01.05.03.018**
Aufputzdose-C IP 20 für COMPACT APC DALI-2

Abmessungen: Höhe/Tiefe 90 mm, Ø 103 mm
Gewicht: 150 g
Menge: 1,000 Stk

**01.05.03.019**
Abdeck-Set für COMPACT Serie, 8 m, bestehend aus Abdeckblende und Designring, schwarz

Abmessungen: Höhe/Tiefe 24 mm, Ø 108 mm
Gewicht: 18 g
Zulässige Umgebungstemperatur: -25 °C...+50 °C
Farbe: schwarz, ähnlich RAL 9005
Menge: 1,000 Stk

**01.05.03.020**
Abdeck-Set für COMPACT Serie, 24 m / 32 m, bestehend aus Abdeckblende und Designring, schwarz

Abmessungen: Höhe/Tiefe 19 mm, Ø 108 mm
Gewicht: 13 g
Zulässige Umgebungstemperatur: -25 °C...+50 °C
Farbe: schwarz, ähnlich RAL 9005
Menge: 1,000 Stk

**01.05.03.021**
Abdeckung für Serie COMPACT MINI passend zu Einbaudosen in Dänemark, IP20, weiß

Abmessungen: Länge 54 mm x Breite 88 mm x Höhe/Tiefe 75 mm
Gewicht: 15 g
Schutzart: IP20
Farbe: weiß
Menge: 1,000 Stk

**01.05.03.022**
Adapter für Serie COMPACT MINI (6 m) zum Einbau von Bewegungs- und Präsenzmeldern in Spots (Leuchtmittelgröße QR-CBC51-Ø 51 mm) mit Sprengring

Abmessungen: Höhe/Tiefe 3 mm, Ø 51 mm
Gewicht: 80 g
Farbe: opal-matt
Menge: 1,000 Stk

**01.05.03.023**
Adapter für Serie COMPACT MINI (8 m und 12 m) zum Einbau von Bewegungs- und Präsenzmeldern in Spots (Leuchtmittelgröße QR-CBC51-Ø 51 mm) mit Sprengring

Abmessungen: Höhe/Tiefe 3 mm, Ø 51 mm
Gewicht: 70 g
Farbe: opal-matt
Menge: 1,000 Stk

**01.05.03.024**
Gewicht: 21 g
Menge: 1,000 Stk

**01.05.03.025**
Gewicht: 20 g
Menge: 1,000 Stk

**01.05.03.026**
Ersatzteil Linsenmaske DEFENSOR MD 230°/280°

Abmessungen: Höhe/Tiefe 30 mm, Ø 74 mm
Gewicht: 4 g
Farbe: transparent
Menge: 1,000 Stk

**01.05.03.027**
Ersatzteil Linsenmaske DEFENSOR MD 200°

Abmessungen: Höhe/Tiefe 22 mm, Ø 65 mm
Gewicht: 3 g
Farbe: transparent
Menge: 1,000 Stk

**01.05.03.028**
Ecksockel für Serie DEFENSOR, anthrazit

Abmessungen: Länge 107,5 mm x Breite 92 mm x Höhe/Tiefe 31,2 mm
Gewicht: 40 g
Farbe: graphitgrau, ähnlich RAL 7024
Menge: 1,000 Stk

**01.05.03.029**
IR-Fernbedienung für Endanwender der Serie DEFENSOR: Einstellen des Helligkeitsschaltwerts und der Nachlaufzeit (5 oder 15 Minuten) sowie Licht EIN/AUS für 12 Stunden

Abmessungen: Länge 56 mm x Breite 29 mm x Höhe/Tiefe 7 mm
Gewicht: 12 g
Schutzart: IP20
Farbe: silber
Menge: 1,000 Stk

**01.05.03.030**
Abstandshalter für Serie DEFENSOR, anthrazit

Abmessungen: Länge 86,5 mm x Breite 85 mm x Höhe/Tiefe 28 mm
Gewicht: 25 g
Farbe: graphitgrau, ähnlich RAL 7024
Menge: 1,000 Stk

**01.05.03.031**
Ecksockel für Serie DEFENSOR, weiß

Abmessungen: Länge 107,5 mm x Breite 92 mm x Höhe/Tiefe 31,2 mm
Gewicht: 50 g
Farbe: weiß, ähnlich RAL 9003
Menge: 1,000 Stk

**01.05.03.032**
Abstandshalter für Serie DEFENSOR, weiß

Abmessungen: Länge 86,5 mm x Breite 85 mm x Höhe/Tiefe 28 mm
Gewicht: 25 g
Farbe: weiß, ähnlich RAL 9003
Menge: 1,000 Stk

**01.05.03.033**
Deckeneinbau-Set für Serie FLAT bestehend aus Einbaubügel und Staubschutzdose

Abmessungen: Höhe/Tiefe 61 mm, Ø 63 mm
Gewicht: 33 g
Farbe: weiß, ähnlich RAL 9010
Menge: 1,000 Stk

**01.05.03.034**
Abdeckung für Serie FLAT, 105 mm, rund, weiß

Abmessungen: Höhe/Tiefe 5 mm, Ø 104 mm
Gewicht: 10 g
Farbe: weiß, ähnlich RAL 9010
Menge: 1,000 Stk

**01.05.03.035**
Abdeckung für Serie FLAT, rund, grau

Abmessungen: Höhe/Tiefe 5 mm, Ø 94 mm
Gewicht: 10 g
Farbe: betongrau, ähnlich RAL 7023
Menge: 1,000 Stk

**01.05.03.036**
Abdeckung für Serie FLAT, Glas, rund, schwarz

Abmessungen: Höhe/Tiefe 5 mm, Ø 94 mm
Gewicht: 40 g
Farbe: schwarz, ähnlich RAL 9004
Menge: 1,000 Stk

**01.05.03.037**
Abdeckung für Serie FLAT, rund, weiß

Abmessungen: Höhe/Tiefe 5 mm, Ø 94 mm
Gewicht: 10 g
Farbe: weiß, ähnlich RAL 9010
Menge: 1,000 Stk

**01.05.03.038**
Abdeckung für Serie FLAT, quadratisch, weiß

Abmessungen: Länge 77 mm x Breite 77 mm x Höhe/Tiefe 5 mm
Gewicht: 10 g
Farbe: weiß, ähnlich RAL 9010
Menge: 1,000 Stk

**01.05.03.039**
Abdeckung für Serie FLAT, quadratisch, schwarz

Abmessungen: Länge 77 mm x Breite 77 mm x Höhe/Tiefe 5 mm
Gewicht: 10 g
Farbe: schwarz, ähnlich RAL 9004
Menge: 1,000 Stk

**01.05.03.040**
Abdeckung für Serie FLAT, Glas, quadratisch, grau

Abmessungen: Länge 77 mm x Breite 77 mm x Höhe/Tiefe 5 mm
Gewicht: 34 g
Farbe: schwarz, ähnlich RAL 9004
Menge: 1,000 Stk

**01.05.03.041**
Abdeckung für Serie FLAT, rund, schwarz

Abmessungen: Höhe/Tiefe 5 mm, Ø 94 mm
Gewicht: 10 g
Farbe: schwarz, ähnlich RAL 9004
Menge: 1,000 Stk

**01.05.03.042**
Abdeckung für Serie FLAT, Glas, quadratisch, weiß

Abmessungen: Länge 77 mm x Breite 77 mm x Höhe/Tiefe 5 mm
Gewicht: 40 g
Farbe: weiß, ähnlich RAL 9010
Menge: 1,000 Stk

**01.05.03.043**
Abdeckung für Serie FLAT, Glas, rund, grau

Abmessungen: Höhe/Tiefe 5 mm, Ø 94 mm
Gewicht: 45 g
Farbe: betongrau, ähnlich RAL 7023
Menge: 1,000 Stk

**01.05.03.044**
Abdeckung für Serie FLAT, Glas, rund, weiß

Abmessungen: Höhe/Tiefe 5 mm, Ø 94 mm
Gewicht: 40 g
Farbe: weiß, ähnlich RAL 9010
Menge: 1,000 Stk

**01.05.03.045**
Abdeckung für Serie FLAT, 105 mm, rund, schwarz

Abmessungen: Höhe/Tiefe 5 mm, Ø 104 mm
Gewicht: 10 g
Farbe: schwarz, ähnlich RAL 9004
Menge: 1,000 Stk

**01.05.03.046**
Ecksockel für Serie MD, weiß

Abmessungen: Länge 65 mm x Breite 72 mm x Höhe/Tiefe 25 mm
Gewicht: 35 g
Farbe: weiß, ähnlich RAL 9010
Menge: 1,000 Stk

**01.05.03.047**
Ecksockel für Serie MD, schwarz

Abmessungen: Länge 65 mm x Breite 72 mm x Höhe/Tiefe 25 mm
Gewicht: 39 g
Farbe: schwarz, ähnlich RAL 9005
Menge: 1,000 Stk

**01.05.03.048**
Ecksockel für Serie MD, braun

Abmessungen: Länge 65 mm x Breite 72 mm x Höhe/Tiefe 25 mm
Gewicht: 10 g
Farbe: braun, ähnlich RAL 8017
Menge: 1,000 Stk

**01.05.03.049**
Abdeckkappe für Serie MD-W, weiß

Abmessungen: Höhe/Tiefe 55 mm, Ø 110 mm
Gewicht: 105 g
Farbe: weiß, ähnlich RAL 9010
Menge: 1,000 Stk

**01.05.03.050**
Abdeckkappe für Serie MD-W, braun

Abmessungen: Höhe/Tiefe 55 mm, Ø 110 mm
Gewicht: 40 g
Farbe: braun, ähnlich RAL 8017
Menge: 1,000 Stk

**01.05.03.051**
Abdeckkappe für Serie MD-W, schwarz

Abmessungen: Höhe/Tiefe 55 mm, Ø 110 mm
Gewicht: 43 g
Farbe: schwarz, ähnlich RAL 9005
Menge: 1,000 Stk

**01.05.03.052**
Abdeckkappe für Serie MD-W, silber

Abmessungen: Höhe/Tiefe 55 mm, Ø 110 mm
Gewicht: 48 g
Farbe: silbergrau, ähnlich RAL 9006
Menge: 1,000 Stk

**01.05.03.053**
IR-Fernbedienung für Serie RC

Abmessungen: Länge 100 mm x Breite 50 mm x Höhe/Tiefe 9 mm
Gewicht: 54 g
Farbe: silber
Menge: 1,000 Stk

**01.05.03.054**
Ecksockel für Serie RC, weiß

Abmessungen: Länge 85 mm x Breite 72 mm x Höhe/Tiefe 38 mm
Gewicht: 38 g
Farbe: weiß, ähnlich RAL 9010
Menge: 1,000 Stk

**01.05.03.055**
Ecksockel für Serie RC, braun

Abmessungen: Länge 85 mm x Breite 72 mm x Höhe/Tiefe 38 mm
Gewicht: 20 g
Farbe: braun, ähnlich RAL 8017
Menge: 1,000 Stk

**01.05.03.056**
Ecksockel für Serie RC, schwarz

Abmessungen: Länge 85 mm x Breite 72 mm x Höhe/Tiefe 38 mm
Gewicht: 20 g
Farbe: schwarz, ähnlich RAL 9005
Menge: 1,000 Stk

**01.05.03.057**
Ecksockel für Serie RC, silber

Abmessungen: Länge 85 mm x Breite 72 mm x Höhe/Tiefe 38 mm
Gewicht: 25 g
Farbe: silbergrau, ähnlich RAL 9006
Menge: 1,000 Stk

**01.05.03.058**
Gewicht: 8 g
Menge: 1,000 Stk

**01.05.03.059**
Fernbedienung für ein schnelles und exaktes Einstellen diverser Parameter

Abmessungen: Länge 56 mm x Breite 50 mm x Höhe/Tiefe 7 mm
Gewicht: 15 g
Farbe: schwarz
Menge: 1,000 Stk

**01.05.03.060**
Aufputzdose für die Serie STANDARD, IP54, weiß

Abmessungen: Höhe/Tiefe 21 mm, Ø 127 mm
Gewicht: 76 g
Farbe: weiß, ähnlich RAL 9010
Menge: 1,000 Stk

**01.05.03.061**
Aufputzdose IP 44

Abmessungen: Höhe/Tiefe 27 mm, Ø 100 mm
Gewicht: 54 g
Schutzart: IP44
Farbe: weiß, ähnlich RAL 9010
Menge: 1,000 Stk

**01.05.03.062**
Abdeck-Set für Serie STANDARD, 8 m

Abmessungen: Höhe/Tiefe 30 mm, Ø 140 mm
Gewicht: 42 g
Farbe: silber
Menge: 1,000 Stk

**01.05.03.063**
Deckeneinbau-Set

Abmessungen: Länge 75 mm x Breite 68 mm x Höhe/Tiefe 76 mm
Gewicht: 30 g
Farbe: transparent
Menge: 1,000 Stk

**01.05.03.064**
Teleskop Magnet

Gewicht: 160 g
Menge: 1,000 Stk

**01.05.03.065**
Netzteil mit 200mA zur Stromversorgung von DALI-Betriebsgeräten oder DALI-Steuermodulen ohne eine eigene Stromversorgung
Steuerungssystem: DALI

Montageart: Einbau
Montageort: Dose
Abmessungen: Länge 48 mm x Breite 45 mm x Höhe/Tiefe 25 mm
Einbaumaß: Einbaulänge: 48 mm x Einbaubreite: 45 mm x Einbautiefe: 25 mm, Ø 68 mm
Gewicht: 15 g
Schutzart: IP20
Schutzklasse: II
Zulässige Umgebungstemperatur: 0 °C...+50 °C
Relative Luftfeuchte: 5 - 93 %, nicht kondensierend
Farbe: weiß
Nennspannung: 230 - 230 V AC50 Hz
Menge: 1,000 Stk

**01.05.03.066**
Abdeckung für Wandmelder passend zu Feller NUP NAP NCO, IP55, weiß

Abmessungen: Länge 87 mm x Breite 87 mm x Höhe/Tiefe 29 mm
Gewicht: 20 g
Schutzart: IP55
Farbe: weiß, ähnlich RAL 9010
Menge: 1,000 Stk

**01.05.03.067**
Abdeckung für Wandmelder passend zu Feller STANDARDdue, IP20, weiß

Abmessungen: Höhe/Tiefe 25 mm, Ø 46 mm
Gewicht: 9 g
Schutzart: IP20
Farbe: weiß, ähnlich RAL 9010
Menge: 1,000 Stk

**01.05.03.068**
IR-Fernbedienung für Endanwender

Abmessungen: Länge 56 mm x Breite 29 mm x Höhe/Tiefe 7 mm
Gewicht: 5 g
Farbe: silber
Menge: 1,000 Stk

**01.05.03.069**
IR-Fernbedienung für Präsenz- und Bewegungsmelder

Abmessungen: Länge 100 mm x Breite 50 mm x Höhe/Tiefe 9 mm
Gewicht: 10 g
Farbe: silber/blau-metallic
Menge: 1,000 Stk

**01.05.03.070**
IR-Fernbedienung für DALI Präsenz- und Bewegungsmelder

Abmessungen: Länge 100 mm x Breite 50 mm x Höhe/Tiefe 9 mm
Gewicht: 44,45 g
Farbe: silber
Menge: 1,000 Stk

**01.05.03.071**
IR-Fernbedienung für Präsenzmelder mit HLK-Kontakt (plus)

Abmessungen: Länge 100 mm x Breite 50 mm x Höhe/Tiefe 9 mm
Gewicht: 10 g
Farbe: silber/grün-metallic
Menge: 1,000 Stk

**01.05.03.072**
IR-Fernbedienung für Endanwender von Präsenzmeldern

Abmessungen: Länge 100 mm x Breite 50 mm x Höhe/Tiefe 9 mm
Gewicht: 49 g
Farbe: silber/grün-metallic
Menge: 1,000 Stk

**01.05.03.073**
Abdeckung für Wandmelder der Serie STANDARD, IP20, weiß, ähnlich RAL 9010

Abmessungen: Länge 87 mm x Breite 87 mm x Höhe/Tiefe 29 mm
Gewicht: 26 g
Schutzart: IP20
Farbe: weiß, ähnlich RAL 9010
Menge: 1,000 Stk

**01.05.03.074**
Abdeckung für Wandmelder der Serie STANDARD, IP20, weiß, ähnlich RAL 9016

Abmessungen: Länge 87 mm x Breite 87 mm x Höhe/Tiefe 29 mm
Gewicht: 32 g
Schutzart: IP20
Farbe: weiß, ähnlich RAL 9016
Menge: 1,000 Stk

**01.05.03.075**
Abdeckung für Wandmelder der Serie STANDARD, IP20, weiß, ähnlich RAL 1013

Abmessungen: Länge 87 mm x Breite 87 mm x Höhe/Tiefe 29 mm
Gewicht: 20 g
Schutzart: IP20
Farbe: cremeweiß, ähnlich RAL 1013
Menge: 1,000 Stk

**01.05.03.076**
Abdeckung für Wandmelder der Serie STANDARD, IP20, weiß, ähnlich RAL 7021

Abmessungen: Länge 87 mm x Breite 87 mm x Höhe/Tiefe 29 mm
Gewicht: 20 g
Schutzart: IP20
Farbe: anthrazit, ähnlich RAL 7021
Menge: 1,000 Stk

**01.05.03.077**
Abdeckung für Wandmelder der Serie STANDARD, IP20, silber

Abmessungen: Länge 87 mm x Breite 87 mm x Höhe/Tiefe 29 mm
Gewicht: 20 g
Schutzart: IP20
Farbe: silber
Menge: 1,000 Stk

**01.05.03.078**
Abdeckung für Wandmelder passend zu Elko RS/PLUS, IP20, weiß

Abmessungen: Länge 56 mm x Breite 56 mm x Höhe/Tiefe 27 mm
Gewicht: 10 g
Schutzart: IP20
Farbe: weiß
Menge: 1,000 Stk

**01.05.03.079**
Abdeckung für Wandmelder passend zu Schneider Electric Trend, IP20, weiß

Abmessungen: Länge 56 mm x Breite 56 mm x Höhe/Tiefe 27 mm
Gewicht: 10 g
Schutzart: IP20
Farbe: weiß
Menge: 1,000 Stk

**01.05.03.080**
Abdeckung für Wandmelder passend zu Schneider Electric Exxact, IP20, weiß

Abmessungen: Länge 56 mm x Breite 56 mm x Höhe/Tiefe 27 mm
Gewicht: 7 g
Schutzart: IP20
Farbe: weiß, ähnlich RAL 9003
Menge: 1,000 Stk

**01.05.03.081**
Abdeckung für Wandmelder passend zu Berker S.1, IP20, weiß

Abmessungen: Länge 55 mm x Breite 55 mm x Höhe/Tiefe 27 mm
Gewicht: 11 g
Schutzart: IP20
Farbe: weiß, ähnlich RAL 1013
Menge: 1,000 Stk

**01.05.03.082**
Abdeckung für Wandmelder passend zu Berker S.1, IP20, polarweiß

Abmessungen: Länge 55 mm x Breite 55 mm x Höhe/Tiefe 27 mm
Gewicht: 10 g
Schutzart: IP20
Farbe: weiß, ähnlich RAL 9010
Menge: 1,000 Stk

**01.05.03.083**
Abdeckung für Wandmelder passend zu Berker Modul 2, IP20, weiß

Abmessungen: Länge 55 mm x Breite 55 mm x Höhe/Tiefe 27 mm
Gewicht: 11 g
Schutzart: IP20
Farbe: weiß, ähnlich RAL 1013
Menge: 1,000 Stk

**01.05.03.084**
Abdeckung für Wandmelder passend zu Busch-Jäger Reflex, IP20, weiß

Abmessungen: Länge 55 mm x Breite 55 mm x Höhe/Tiefe 27 mm
Gewicht: 5 g
Schutzart: IP20
Farbe: weiß, ähnlich RAL 9010
Menge: 1,000 Stk

**01.05.03.085**
Abdeckung für Wandmelder passend zu Berker Modul 2, IP20, polarweiß

Abmessungen: Länge 55 mm x Breite 55 mm x Höhe/Tiefe 27 mm
Gewicht: 11 g
Schutzart: IP20
Farbe: weiß, ähnlich RAL 9010
Menge: 1,000 Stk

**01.05.03.086**
Abdeckung für Wandmelder passend zu Gira Standard 55, IP20, weiß

Abmessungen: Länge 55 mm x Breite 55 mm x Höhe/Tiefe 27 mm
Gewicht: 11 g
Schutzart: IP20
Farbe: weiß, ähnlich RAL 9010
Menge: 1,000 Stk

**01.05.03.087**
Abdeckung für Wandmelder passend zu Gira Standard 55, IP20, cremeweiß

Abmessungen: Länge 55 mm x Breite 55 mm x Höhe/Tiefe 27 mm
Gewicht: 12 g
Schutzart: IP20
Farbe: weiß, ähnlich RAL 1013
Menge: 1,000 Stk

**01.05.03.088**
Abdeckung für Wandmelder der Serie STANDARD, IP44, weiß

Abmessungen: Länge 87 mm x Breite 87 mm x Höhe/Tiefe 67 mm
Gewicht: 71 g
Schutzart: IP44
Farbe: weiß, ähnlich RAL 9010
Menge: 1,000 Stk

**01.05.03.089**
Aufputzdose für Wandmelder der Serie STANDARD, IP44, weiß

Abmessungen: Länge 87 mm x Breite 87 mm x Höhe/Tiefe 49 mm
Gewicht: 142 g
Schutzart: IP20, IP44 je nach Abdeckung (separat bestellen)
Farbe: weiß, ähnlich RAL 9010
Menge: 1,000 Stk

**01.05.03.090**
Aufputzdose für Wandmelder, IP44, weiß

Abmessungen: Länge 87 mm x Breite 87 mm x Höhe/Tiefe 49 mm
Gewicht: 143 g
Farbe: weiß, ähnlich NCS S-0500-N
Menge: 1,000 Stk

**01.05.03.091**
Schutzkorb für Präsenz- und Bewegungsmelder sowie Rauchmelder, Ø 165 mm, Höhe 70 mm,

Abmessungen: Höhe/Tiefe 70 mm, Ø 165 mm
Gewicht: 245 g
Farbe: weiß, ähnlich RAL 9010
Menge: 1,000 Stk

**01.05.03.092**
Schutzkorb für Präsenz- und Bewegungsmelder sowie Rauchmelder, Ø 180 mm, Höhe 90 mm,

Abmessungen: Höhe/Tiefe 90 mm, Ø 180 mm
Gewicht: 284 g
Farbe: weiß, ähnlich RAL 9010
Menge: 1,000 Stk

**01.05.03.093**
Strombegrenzungs-Modul zum Schutz des Relaiskontaktes eines Präsenz- und Bewegungsmelders

Montageart: Einbau
Montageort: Dose
Abmessungen: Länge 33 mm x Breite 46 mm x Höhe/Tiefe 22 mm
Gewicht: 32 g
Schutzart: IP20
Schutzklasse: II
Zulässige Umgebungstemperatur: -10 °C...+50 °C
Farbe: weiß
Nennspannung: 230 - 230 V AC
Menge: 1,000 Stk

**01.05.03.094**
Filter zur Entstörung induktiver Lasten, wie z. B. Relais, Schütze, Leuchtstofflampen und Transformatoren

Abmessungen: Länge 62 mm x Breite 26 mm x Höhe/Tiefe 10 mm
Gewicht: 0,75 g
Schutzart: IP20
Schutzklasse: II
Zulässige Umgebungstemperatur: -40 °C...+85 °C
Farbe: grau
Nennspannung: 230 - 230 V AC
Menge: 1,000 Stk

**01.05.03.095**
Abdeckung für Wandmelder passend zu Feller, IP20, schwarz

Abmessungen: Länge 55 mm x Breite 55 mm x Höhe/Tiefe 27 mm
Gewicht: 10 g
Schutzart: IP20
Farbe: schwarz
Menge: 1,000 Stk

**01.05.03.096**
Abdeckung für Wandmelder passend zu Feller, IP20, weiß

Abmessungen: Länge 55 mm x Breite 55 mm x Höhe/Tiefe 27 mm
Gewicht: 10 g
Schutzart: IP20
Farbe: weiß
Menge: 1,000 Stk

**01.05.03.097**
Abdeckung für Wandmelder passend zu Feller, IP20, hellgrau

Abmessungen: Länge 55 mm x Breite 55 mm x Höhe/Tiefe 27 mm
Gewicht: 8 g
Schutzart: IP20
Farbe: hellgrau
Menge: 1,000 Stk

**01.05.03.098**
Abdeckung für Wandmelder passend zu Feller, IP20, anthrazit

Abmessungen: Länge 55 mm x Breite 55 mm x Höhe/Tiefe 27 mm
Gewicht: 4 g
Schutzart: IP20
Farbe: grau
Menge: 1,000 Stk

**01.05.03.099**
Abdeckung für Wandmelder passend zu Elko RS/PLUS, IP20, weiß

Abmessungen: Länge 56 mm x Breite 56 mm x Höhe/Tiefe 27 mm
Gewicht: 10 g
Schutzart: IP20
Farbe: weiß
Menge: 1,000 Stk

**01.05.03.100**
Abdeckung für Wandmelder passend zu Schneider Electric Exxact 2, IP20, weiß

Abmessungen: Länge 55 mm x Breite 55 mm x Höhe/Tiefe 27 mm
Gewicht: 20 g
Farbe: weiß, ähnlich RAL 9010
Menge: 1,000 Stk

**01.05.03.101**
ESY-Pen und ESY-App, ein Duo für alles: (1) Parametrieren, (2) Fernsteuern (3) Licht messen, (4) Projekte verwalten

Abmessungen: Länge 166 mm x Breite 24 mm x Höhe/Tiefe 21,5 mm
Gewicht: 238 g
Schutzart: IP20
Farbe: schwarz
Menge: 1,000 Stk

##### 01.05.04 Ausschreibungstext

**01.05.04.001**
Universal einsetzbares Funk Sende- und Empfangsmodul zur Einbindung verschiedener Ein- und Ausgabegeräte in das PROTECTOR Gefahrenmeldesystem
Steuerungssystem: ON/OFF

Montageart: Aufbau
Montageort: Decke
Abmessungen: Höhe/Tiefe 29 mm, Ø 106 mm
Gewicht: 79 g
Schutzart: IP20
Zulässige Umgebungstemperatur: 0 °C...+45 °C
Relative Luftfeuchte: 10 - 90 %, nicht kondensierend
Farbe: weiß, ähnlich RAL 9010
Nennspannung: 9 - 9 V DC
für ca. 10 Min.
868 MHz
< 10 mW
bidirektional
8
max. 30 Melder
potenzialfrei NO/NC für Alarm oder Störung einstellbar, 9 V =/20 mA oder Interconnection einstellbar
potenzialfreier Schließer oder 7 - 24 V = oder PROTECTOR MCP einstellbar
ja
Menge: 1,000 Stk

**01.05.04.002**
Funk-Transceiver nachrüstbar für PROTECTOR K 9 V Lithium Rauchwarnmelder ab Herstellungsjahr 2012
Steuerungssystem: ON/OFF

Montageart: Einbau
Montageort: Decke
Abmessungen: Höhe/Tiefe 12 mm, Ø 106 mm
Gewicht: 35 g
Farbe: weiß, ähnlich RAL 9010

868 MHz
< 10 mW
bidirektional
8
max. 30 Melder
ja
Menge: 1,000 Stk

**01.05.04.003**
Aufputzdose für Serie PROTECTOR K, 20 mm

Montageart: Aufbau
Montageort: Decke
Abmessungen:  Höhe/Tiefe 20 mm, Ø 106 mm
Gewicht: 2,9 g
Farbe: weiß, ähnlich RAL 9010
Menge: 1,000 Stk

**01.05.04.004**
Aufputzdose für Serie PROTECTOR K, 27 mm

Montageart: Aufbau
Montageort: Decke
Abmessungen:  Höhe/Tiefe 27 mm, Ø 106 mm
Gewicht: 34 g
Farbe: weiß, ähnlich RAL 9010
Menge: 1,000 Stk

**01.05.04.005**
Schaltrelais für Serie PROTECTOR K zum Schalten von externen Geräten, wie z. B. Sirenen, Blitzleuchten, Signalhupen

Montageort: Gerät
Abmessungen: Länge 41 mm x Breite 28 mm x Höhe/Tiefe 23 mm
Gewicht: 2,4 g
Farbe: weiß, ähnlich RAL 9010

9 V =
230 V/50 Hz, 5 A (cos phi = 0)
 24 V DC, 10 A
Öffner / Schließer
Menge: 1,000 Stk

**01.05.04.006**
Filter für Serie PROTECTOR K gegen netzgebundene Störungen, 230 V ~

Montageart: Aufbau
Montageort: Decke
Abmessungen:  Höhe/Tiefe 27 mm, Ø 106 mm
Gewicht: 100 g
Farbe: weiß, ähnlich RAL 9010
Nennspannung: 230 - 230 V AC
Menge: 1,000 Stk

##### 01.05.05 Ausschreibungstext

**01.05.05.001**
Fernbedienung für den KNX Multicontroller WAGO

Abmessungen:  x Breite 45 mm x
Gewicht: 37 g
Farbe: silber/ weiß
Menge: 1,000 Stk

**01.05.05.002**
1:2 RJ45 Y-Koppler für den KNX Multicontoller

Gewicht: 11 g
Farbe: weiß
Menge: 1,000 Stk

**01.05.05.003**
Verbindungskabel RJ45 für den KNX Multicontroller

Abmessungen: Länge 200 mm
Gewicht: 7 g
Farbe: blau
Menge: 1,000 Stk

**01.05.05.004**
Verbindungskabel RJ45 für den KNX Multicontroller

Abmessungen: Länge 3000 mm
Gewicht: 87 g
Farbe: blau
Menge: 1,000 Stk

**01.05.05.005**
Zuleitung für KNX Multicontroller 230V

Abmessungen: Länge 1000 mm
Gewicht: 167 g
Farbe: schwarz
Menge: 1,000 Stk

**01.05.05.006**
Plug-Set für den KNX Multicontroller WAGO

Abmessungen: Länge 76 mm x Breite 55 mm x Höhe/Tiefe 17 mm
Gewicht: 108 g
Farbe: mehrfarbig
Menge: 1,000 Stk

**01.05.05.007**
3-poliger Anschlussstecker für TEVD 230V

Abmessungen: Länge 76 mm x Breite 35 mm x Höhe/Tiefe 18 mm
Gewicht: 21 g
Farbe: schwarz
Menge: 1,000 Stk
